# Base de datos Agència

- Propiedad del archivo: RIB Spain
- Formato: FIEBDC-3/2020
- Programa: Presto 23.03
- Tipo: presupuesto
- Precios: PRECIOS: Presupuesto, Alicante, CCAA Valencia, Castellón, Valencia
- Fecha de los precios: 21/08/2024
- Divisa: EUR
- Costes indirectos: 8 %
- Gastos generales: 13 %
- Beneficio industrial: 6 %
- IVA: 21 %
- Código: BDATOSAGENCIA (01/02/1991)
Importe: 4071127.04
Datos técnicos: CerEjercicio5 2010; CerEjercicio1 2006; CerEjercicio4 2009; CerEjercicio2 2007; CerSisContratación Contratación directa; CerEjercicio6 2011; DecDet 2; CerEjercicio3 2008

## ED EDAR (01/02/1991)
Importe: 3744888.08

### ED.OC O.C (15/11/1998)
Importe: 1922511.74

#### ED.OC.TP TRABAJOS PREVIOS (23/03/2006)
Importe: 51155.76

**CATALOC** u CATA (23/03/2006)
11 u × 305.09 (329.5 con costes indirectos) = 3624.50
Cata para localización de servicios y conducciones. Incluye recorte y demolición de acabado superficial, excavación manual, detección y, en su caso, desvío o reposición de servicios, elaboración de documentación, tapado de la misma y reposición de acabado.

| Código | Ud | Descripción | Rendimiento | Precio | Importe |
|---|---|---|---|---|---|
| B0001.0030 | h | OFICIAL 1ª (mano de obra; 23/03/2006) | 6 | 22.48 | 134.88 |
| B0001.0070 | h | PEÓN SUELTO (mano de obra; 23/03/2006) | 6 | 18.28 | 109.68 |
| 01.03.02.A | h | COMPRESOR TRANSPORTABLE DE PISTONES (maquinaria; 23/03/2006) | 4 | 10.67 | 42.68 |
| 03.00.00.c | h | MARTILLO MANUAL ROMPEDOR NEUMATICO 30kg (maquinaria; 23/03/2006) | 4 | 2.96 | 11.84 |
| %RES | % | GESTIÓN DE RCD EN OBRA (23/03/2006) | 1 % | 299.08 | 2.99 |
| %MA1 | % | MEDIOS AUXILIARES (23/03/2006) | 1 % | 302.07 | 3.02 |
|  |  | Total |  |  | 305.09 |

| Medición | Uds. | Parcial |
|---|---|---|
| linea de agua y Bypass | 6 | 6.00 |
| linea de fangos | 3 | 3.00 |
| linea de vaciados | 2 | 2.00 |
| Subtotal |  | 11.00 |
| Total |  | 11 |

**VADLIM** u VACIADO Y LIMPIEZA DEPÓSITOS Y TUBERÍAS (23/03/2006)
1 u × 24126.03 (26056.11 con costes indirectos) = 26056.11
Vaciado y limpieza de todos los depósitos, bombeos, tanques, canales, reactores, tuberías y demás elementos auxiliares que sean necesarios, y transporte de las aguas residuales, residuos y subproductos hasta la edar indicada o lugar de destino y descarga, incluso tasas de gestión de residuos y/o subproductos. Incluye conexiones provisionales, medios auxiliares de vaciado y limpieza (bombas, camiones autoaspirantes), mano de obra, transporte.

| Medición | Uds. | Parcial |
|---|---|---|
| Elementos a demoler y rehabilitar | 1 | 1.00 |
| Total |  | 1 |

**VADINSTPROV** u INSTALACIONES Y DESVIOS PROVISIONALES (01/03/2022)
1 u × 13025.45 (14067.49 con costes indirectos) = 14067.49
Instalaciones provisionales a ejecutar durante el transcurso de las obras dirigidos a la implantación de bombeos dentro de los recintos existentes en la actual EDAR junto con el desvio de los tramos de tuberías necesarios que permitan el normal funcionamiento de los procesos de la Planta durante el transcurso de las obras. Incluso equipamiento electromecánico, conexiones provisionales eléctricas, material, y medios auxiliares necesarios para su implantación.

| Medición | Uds. | Parcial |
|---|---|---|
| Transcurso de las obras | 1 | 1.00 |
| Total |  | 1 |

**U01CRL050** m3 LEVANTADO A MÁQ. FIRME BASE GR. (23/03/2006)
564.13 m3 × 10.1 (10.91 con costes indirectos) = 6154.66
Demolición y levantado por medios mecánicos de firme de base granular, incluso gestión de residuos en obra y carga sobre camión de los productos resultantes de la demolición.

| Código | Ud | Descripción | Rendimiento | Precio | Importe |
|---|---|---|---|---|---|
| B0001.0020 | h | Capataz (mano de obra; 23/03/2006) | 0.004 | 24.71 | 0.10 |
| B0001.0070 | h | PEÓN SUELTO | 0.32 | 18.28 | 5.85 |
| M05EN050 | h. | Retroexcavad.c/martillo rompedor (maquinaria; 02/05/2012) | 0.008 | 73.06 | 0.58 |
| M05DC040 | h. | Dozer cadenas D-9 460 CV (maquinaria; 02/05/2012) | 0.002 | 155.5 | 0.31 |
| M05PN010 | h | Pala cargadora neumáticos 85 CV/1,2m3 (maquinaria; 21/03/2019) | 0.05 | 43.78 | 2.19 |
| M07CB020 | h. | Camión basculante 4x4 14 t. (maquinaria; 28/06/2018) | 0.002 | 56.88 | 0.11 |
| %RES | % | GESTIÓN DE RCD EN OBRA | 1 % | 9.14 | 0.09 |
| %0950 | % | Medios auxiliares (23/03/2006) | 9.5 % | 9.23 | 0.88 |
|  |  | Total |  |  | 10.1 |

| Medición | Uds. | Largo | Ancho | Alto | Parcial |
|---|---|---|---|---|---|
| Viales interiores | 1 | 2256.51 | 1 | 0.25 | 564.13 |
| Total |  |  |  |  | 564.13 |

**U01CRL010** m2 DEMOL. Y LEVANT. PAVIMENTO HORM. (23/03/2006)
55.33 m2 × 2.27 (2.45 con costes indirectos) = 135.56
Demolición de pavimento de hormigón en masa de 15/25 cm. de espeso con medios mecánicos y ayudas manuales en secciones completas o parciales de hasta 15 cm. de espesor. Incluye demolición, carga, barrido y gestión de RCD en obra.

| Código | Ud | Descripción | Rendimiento | Precio | Importe |
|---|---|---|---|---|---|
| B0001.0030 | h | OFICIAL 1ª | 0.01 | 22.48 | 0.22 |
| B0001.0070 | h | PEÓN SUELTO | 0.02 | 18.28 | 0.37 |
| M05EN050 | h. | Retroexcavad.c/martillo rompedor | 0.02 | 73.06 | 1.46 |
| %RES | % | GESTIÓN DE RCD EN OBRA | 1 % | 2.05 | 0.02 |
| %0950 | % | Medios auxiliares | 9.5 % | 2.07 | 0.20 |
|  |  | Total |  |  | 2.27 |

| Medición | Uds. | Largo | Ancho | Parcial |
|---|---|---|---|---|
| Rampa fosas sépticas | 1 | 55.33 | 1 | 55.33 |
| Total |  |  |  | 55.33 |

**U01CRL030** m2 LEVANTADO COMPRESOR ACERA (23/03/2006)
291 m2 × 3.56 (3.84 con costes indirectos) = 1117.44
Levantado c/compresor de solado de aceras de cemento continuo, loseta hidráulica o terrazo,Incluye demolición, carga, barrido y gestión de RCD en obra.

| Código | Ud | Descripción | Rendimiento | Precio | Importe |
|---|---|---|---|---|---|
| B0001.0070 | h | PEÓN SUELTO | 0.15 | 18.28 | 2.74 |
| M06CM010 | h. | Compres.port.diesel m.p.2m3/min (maquinaria; 02/05/2012) | 0.1 | 4.22 | 0.42 |
| M06MI110 | h. | Mart.manual picador neum.9kg (maquinaria; 02/05/2012) | 0.1 | 0.58 | 0.06 |
| %RES | % | GESTIÓN DE RCD EN OBRA | 1 % | 3.22 | 0.03 |
| %0950 | % | Medios auxiliares | 9.5 % | 3.25 | 0.31 |
|  |  | Total |  |  | 3.56 |

| Medición | Uds. | Largo | Ancho | Parcial |
|---|---|---|---|---|
| Acerados existentes | 1 | 291 | 1 | 291.00 |
| Total |  |  |  | 291 |

#### ED.OC.D DEMOLICIONES (14/02/2003)
Importe: 124131.92

##### 01_OBR_LLEG OBRA DE LLEGADA (14/02/2003)
Importe: 2466.77

**RETEQOLL** UD DESMONTAJE EQUIPOS OBRA DE LLEGADA (14/02/2003)
1 UD × 1136.6 (1227.53 con costes indirectos) = 1227.53
Desinstalación, desmontaje, desmantelamiento, separación, reutilización o valoración, y/o retirada a disposición a destino final de todos los equipos y sus conducciones e instalaciones auxiliares existentes en la actual Obra de Llegada.

| Código | Ud | Descripción | Rendimiento | Precio | Importe |
|---|---|---|---|---|---|
| MEMGRUAP | H. | Autogrúa pequeña (maquinaria; 25/02/2022) | 7 | 81.41 | 569.870 |
| OEM01 | H | Cuadrilla A Montadores (mano de obra; 04/05/2023) | 7 | 71.64 | 501.480 |
| %MA03 | % | Materiales auxiliares... (s/ total). (14/02/2003) | 3 % | 1071.350 | 32.141 |
| %ME03 | % | Medios auxiliares...(s/total) (25/02/2003) | 3 % | 1103.491 | 33.105 |
|  |  | Total |  |  | 1136.6 |

**A.D0104.0010** m³ DEMOLICIÓN CIMENTACIÓN HORMIGÓN ARMADO (23/03/2006)
3.81 m³ × 25.95 (28.03 con costes indirectos) = 106.79
Demolición de cimentación de hormigón armado, con medios mecánicos y ayudas de mano de obra, incluyendo preparación, demolición, limpieza, separación para su posterior reutilización, valorización o eliminación, carga y gestión de RCD en obra.

| Código | Ud | Descripción | Rendimiento | Precio | Importe |
|---|---|---|---|---|---|
| B0001.0030 | h | OFICIAL 1ª | 0.35 | 22.48 | 7.87 |
| B0001.0070 | h | PEÓN SUELTO | 0.7 | 18.28 | 12.80 |
| 01.03.02.A | h | COMPRESOR TRANSPORTABLE DE PISTONES | 0.35 | 10.67 | 3.73 |
| 03.00.00.c | h | MARTILLO MANUAL ROMPEDOR NEUMATICO 30kg | 0.35 | 2.96 | 1.04 |
| %RES | % | GESTIÓN DE RCD EN OBRA | 1 % | 25.44 | 0.25 |
| %MA1 | % | MEDIOS AUXILIARES | 1 % | 25.69 | 0.26 |
|  |  | Total |  |  | 25.95 |

| Medición | Uds. | Largo | Ancho | Alto | Parcial |
|---|---|---|---|---|---|
|  | 1 | 12.7 | 1 | 0.3 | 3.81 |
| Total |  |  |  |  | 3.81 |

**A.D0103.0010** m³ DEMOLICIÓN PILARES HORMIGÓN ARMADO (23/03/2006)
0.92 m³ × 33.36 (36.03 con costes indirectos) = 33.15
Demolición de pilares de hormigón armado, con medios mecánicos y ayudas de mano de obra, incluyendo preparación, demolición, limpieza, separación para su posterior reutilización, valorización o eliminación, carga y gestión de RCD en obra.

| Código | Ud | Descripción | Rendimiento | Precio | Importe |
|---|---|---|---|---|---|
| B0001.0030 | h | OFICIAL 1ª | 0.45 | 22.48 | 10.12 |
| B0001.0070 | h | PEÓN SUELTO | 0.9 | 18.28 | 16.45 |
| 01.03.02.A | h | COMPRESOR TRANSPORTABLE DE PISTONES | 0.45 | 10.67 | 4.80 |
| 03.00.00.c | h | MARTILLO MANUAL ROMPEDOR NEUMATICO 30kg | 0.45 | 2.96 | 1.33 |
| %RES | % | GESTIÓN DE RCD EN OBRA | 1 % | 32.70 | 0.33 |
| %MA1 | % | MEDIOS AUXILIARES | 1 % | 33.03 | 0.33 |
|  |  | Total |  |  | 33.36 |

| Medición | Uds. | Largo | Ancho | Alto | Parcial |
|---|---|---|---|---|---|
|  | 4 | 0.3 | 0.3 | 2.55 | 0.92 |
| Total |  |  |  |  | 0.92 |

**A.D0104.0011** m³ DEMOLICIÓN LOSAS HORMIGÓN ARMADO (23/03/2006)
5.08 m³ × 25.95 (28.03 con costes indirectos) = 142.39
Demolición de losas de hormigón armado, con medios mecánicos y ayudas de mano de obra, incluyendo preparación, demolición, limpieza, separación para su posterior reutilización, valorización o eliminación, carga y gestión de RCD en obra.

| Código | Ud | Descripción | Rendimiento | Precio | Importe |
|---|---|---|---|---|---|
| B0001.0030 | h | OFICIAL 1ª | 0.35 | 22.48 | 7.87 |
| B0001.0070 | h | PEÓN SUELTO | 0.7 | 18.28 | 12.80 |
| 01.03.02.A | h | COMPRESOR TRANSPORTABLE DE PISTONES | 0.35 | 10.67 | 3.73 |
| 03.00.00.c | h | MARTILLO MANUAL ROMPEDOR NEUMATICO 30kg | 0.35 | 2.96 | 1.04 |
| %RES | % | GESTIÓN DE RCD EN OBRA | 1 % | 25.44 | 0.25 |
| %MA1 | % | MEDIOS AUXILIARES | 1 % | 25.69 | 0.26 |
|  |  | Total |  |  | 25.95 |

| Medición | Uds. | Largo | Ancho | Alto | Parcial |
|---|---|---|---|---|---|
|  | 1 | 12.7 | 1 | 0.4 | 5.08 |
| Total |  |  |  |  | 5.08 |

**A.D0104.0030** m³ DEMOLICIÓN MUROS HORMIGÓN ARMADO (23/03/2006)
25.05 m³ × 35.37 (38.2 con costes indirectos) = 956.91
Demolición de muros de hormigón armado, con medios mecánicos y ayudas de mano de obra, incluyendo preparación, demolición, limpieza, separación para su posterior reutilización, valorización o eliminación, carga y gestión de RCD en obra.

| Código | Ud | Descripción | Rendimiento | Precio | Importe |
|---|---|---|---|---|---|
| B0001.0030 | h | OFICIAL 1ª | 0.65 | 22.48 | 14.61 |
| B0001.0070 | h | PEÓN SUELTO | 0.65 | 18.28 | 11.88 |
| 01.03.02.A | h | COMPRESOR TRANSPORTABLE DE PISTONES | 0.6 | 10.67 | 6.40 |
| 03.00.00.c | h | MARTILLO MANUAL ROMPEDOR NEUMATICO 30kg | 0.6 | 2.96 | 1.78 |
| %RES | % | GESTIÓN DE RCD EN OBRA | 1 % | 34.67 | 0.35 |
| %MA1 | % | MEDIOS AUXILIARES | 1 % | 35.02 | 0.35 |
|  |  | Total |  |  | 35.37 |

| Medición | Uds. | Largo | Ancho | Alto | Parcial |
|---|---|---|---|---|---|
| Alzados exteriores | 1 | 2.5 | 0.25 | 2.01 | 1.26 |
|  | 1 | 3.4 | 0.25 | 2.01 | 1.71 |
|  | 1 | 5.85 | 0.25 | 2.01 | 2.94 |
|  | 1 | 0.8 | 0.25 | 2.01 | 0.40 |
|  | 2 | 3.1 | 0.3 | 4.25 | 7.91 |
|  | 2 | 3.85 | 0.3 | 4.25 | 9.82 |
| Interiores | 1 | 2.5 | 0.25 | 0.56 | 0.35 |
|  | 1 | 2.5 | 0.25 | 1.06 | 0.66 |
| Subtotal |  |  |  |  | 25.05 |
| Total |  |  |  |  | 25.05 |

##### 02_EDI_DESB EDIFICIO DE DESBASTE (14/02/2003)
Importe: 15631.72

**RETEQEDES** UD DESMONTAJE EQUIPOS EDIFICIO DESBASTE (14/02/2003)
1 UD × 4180.18 (4514.59 con costes indirectos) = 4514.59
Desinstalación, desmontaje, desmantelamiento, separación, reutilización o valoración, y/o retirada a disposición a destino final de todos los equipos y sus conducciones e instalaciones auxiliares existentes en el Edificio de Desbaste.

| Código | Ud | Descripción | Rendimiento | Precio | Importe |
|---|---|---|---|---|---|
| MEMGRUAP | H. | Autogrúa pequeña | 22 | 81.41 | 1791.02 |
| OEM02 | H | Cuadrilla B Electricidad (mano de obra; 25/02/2022) | 8 | 71.64 | 573.12 |
| OEM01 | H | Cuadrilla A Montadores | 22 | 71.64 | 1576.08 |
| %MA03 | % | Materiales auxiliares... (s/ total). | 3 % | 3940.22 | 118.21 |
| %ME03 | % | Medios auxiliares...(s/total) | 3 % | 4058.43 | 121.75 |
|  |  | Total |  |  | 4180.18 |

**DEMET030** m3 DEMOLICIÓN COMPLETA EDIFICIO (16/09/2003)
536.8 m3 × 19.18 (20.71 con costes indirectos) = 11117.13
Demolición completa de edificio, de hasta 8 m. de altura, desde la rasante, por medios manuales y mecánicos, incluyendo cubierta, estructura, cerramientos, divisiones, solados, alicatados, revestimientos e instalaciones existentes, incluso limpieza y retirada de escombros a pie de carga, sin transporte al vertedero y con p.p. de medios auxiliares.

| Código | Ud | Descripción | Rendimiento | Precio | Importe |
|---|---|---|---|---|---|
| B0001.0030 | h | OFICIAL 1ª | 0.35 | 22.48 | 7.87 |
| B0001.0070 | h | PEÓN SUELTO | 0.35 | 18.28 | 6.40 |
| B1904.0130 | h | compresor 25 hp con un martillo (maquinaria; 16/09/2003) | 0.35 | 4.99 | 1.75 |
| M05EN040 | h. | Excav.hidr.neumáticos 144 CV (maquinaria; 02/05/2012) | 0.05 | 59.36 | 2.97 |
| %RES | % | GESTIÓN DE RCD EN OBRA | 1 % | 18.99 | 0.19 |
|  |  | Total |  |  | 19.18 |

| Medición | Uds. | Largo | Ancho | Alto | Parcial |
|---|---|---|---|---|---|
|  | 1 | 88 | 1 | 6.1 | 536.80 |
| Total |  |  |  |  | 536.8 |

##### 03_DESAR_DESGR DESARENADO-DESGRASADO (14/02/2003)
Importe: 7698.58

**RETEQPRET** UD DESMONTAJE EQUIPOS DESARENADOR DESENGRASADOR (14/02/2003)
1 UD × 4276.91 (4619.06 con costes indirectos) = 4619.06
Desinstalación, desmontaje, desmantelamiento, separación, reutilización o valoración, y/o retirada a disposición a destino final de todos los equipos y sus conducciones e instalaciones auxiliares existentes en el Desarenador-Desengrasador.

| Código | Ud | Descripción | Rendimiento | Precio | Importe |
|---|---|---|---|---|---|
| MEMGRUAP | H. | Autogrúa pequeña | 24 | 81.41 | 1953.84 |
| OEM02 | H | Cuadrilla B Electricidad | 5 | 71.64 | 358.20 |
| OEM01 | H | Cuadrilla A Montadores | 24 | 71.64 | 1719.36 |
| %MA03 | % | Materiales auxiliares... (s/ total). | 3 % | 4031.40 | 120.94 |
| %ME03 | % | Medios auxiliares...(s/total) | 3 % | 4152.34 | 124.57 |
|  |  | Total |  |  | 4276.91 |

**E01EFBM010** m2 DESMONTAJE DE MAMPARA CIEGA (16/09/2003)
125.33 m2 × 7.77 (8.39 con costes indirectos) = 1051.52
Desmontaje de mampara separadora ciega formada por paneles de acero, aluminio, madera, PVC o similar, con medios manuales, incluso limpieza y retirada de escombros a pie de carga, sin transporte a vertedero y con p.p. de medios auxiliares. Superficie medida según criterios o documentación gráfica de Proyecto.

| Código | Ud | Descripción | Rendimiento | Precio | Importe |
|---|---|---|---|---|---|
| B0001.0070 | h | PEÓN SUELTO | 0.18 | 18.28 | 3.29 |
| B0001.0030 | h | OFICIAL 1ª | 0.18 | 22.48 | 4.05 |
| %0480 | % | Medios auxiliares (16/09/2003) | 4.8 % | 7.34 | 0.35 |
| %RES | % | GESTIÓN DE RCD EN OBRA | 1 % | 7.69 | 0.08 |
|  |  | Total |  |  | 7.77 |

| Medición | Uds. | Largo | Ancho | Alto | Parcial |
|---|---|---|---|---|---|
| laterales | 2 | 10.5 |  | 2.75 | 57.75 |
|  | 1 | 5.1 |  | 2.75 | 14.03 |
| Cubierta | 1 | 10.5 | 5.1 |  | 53.55 |
| Subtotal |  |  |  |  | 125.33 |
| Total |  |  |  |  | 125.33 |

**A.D0104.0010** m³ DEMOLICIÓN CIMENTACIÓN HORMIGÓN ARMADO
22.74 m³ × 25.95 (28.03 con costes indirectos) = 637.40

| Medición | Uds. | Largo | Ancho | Alto | Parcial |
|---|---|---|---|---|---|
|  | 1 | 10.5 | 4.15 | 0.4 | 17.43 |
|  | 2 | 10.5 | 0.6 | 0.3 | 3.78 |
|  | 1 | 3.83 | 1 | 0.4 | 1.53 |
| Subtotal |  |  |  |  | 22.74 |
| Total |  |  |  |  | 22.74 |

**A.D0104.0030** m³ DEMOLICIÓN MUROS HORMIGÓN ARMADO
32.25 m³ × 35.37 (38.2 con costes indirectos) = 1231.95

| Medición | Uds. | Largo | Ancho | Alto | Parcial |
|---|---|---|---|---|---|
|  | 3 | 10.5 | 0.25 | 2.5 | 19.69 |
|  | 2 | 4.7 | 0.25 | 2.5 | 5.88 |
|  | 2 | 10.15 | 0.2 | 0.65 | 2.64 |
|  | 2 | 0.8 | 0.2 | 0.65 | 0.21 |
|  | 2 | 2.25 | 0.25 | 1 | 1.13 |
|  | 1 | 3 | 0.25 | 0.8 | 0.60 |
|  | 2 | 2.4 | 0.25 | 1 | 1.20 |
|  | 3 | 1.2 | 0.25 | 1 | 0.90 |
| Subtotal |  |  |  |  | 32.25 |
| Total |  |  |  |  | 32.25 |

**A.D0104.0011** m³ DEMOLICIÓN LOSAS HORMIGÓN ARMADO
5.66 m³ × 25.95 (28.03 con costes indirectos) = 158.65

| Medición | Uds. | Largo | Ancho | Alto | Parcial |
|---|---|---|---|---|---|
|  | 1 | 9.05 | 0.6 | 0.3 | 1.63 |
|  | 1 | 9.05 | 0.75 | 0.3 | 2.04 |
|  | 1 | 4.6 | 1.05 | 0.3 | 1.45 |
|  | 1 | 1.7 | 1.05 | 0.3 | 0.54 |
| Subtotal |  |  |  |  | 5.66 |
| Total |  |  |  |  | 5.66 |

##### 04_MED_CAUD MEDICIÓN DE CAUDAL (14/02/2003)
Importe: 1909.7

**RETEQMC** UD DESMONTAJE EQUIPOS MEDICIÓN DE CAUDAL (14/02/2003)
1 UD × 887.86 (958.89 con costes indirectos) = 958.89
Desinstalación, desmontaje, desmantelamiento, separación, reutilización o valoración, y/o retirada a disposición a destino final de todos los equipos y sus conducciones e instalaciones auxiliares existentes en el recinto de Medición de Caudal.

| Código | Ud | Descripción | Rendimiento | Precio | Importe |
|---|---|---|---|---|---|
| MEMGRUAP | H. | Autogrúa pequeña | 5 | 81.41 | 407.05 |
| OEM02 | H | Cuadrilla B Electricidad | 1 | 71.64 | 71.64 |
| OEM01 | H | Cuadrilla A Montadores | 5 | 71.64 | 358.20 |
| %MA03 | % | Materiales auxiliares... (s/ total). | 3 % | 836.89 | 25.11 |
| %ME03 | % | Medios auxiliares...(s/total) | 3 % | 862.00 | 25.86 |
|  |  | Total |  |  | 887.86 |

**A.D0104.0010** m³ DEMOLICIÓN CIMENTACIÓN HORMIGÓN ARMADO
5.76 m³ × 25.95 (28.03 con costes indirectos) = 161.45

| Medición | Uds. | Largo | Ancho | Alto | Parcial |
|---|---|---|---|---|---|
|  | 1 | 14.4 | 1 | 0.4 | 5.76 |
| Total |  |  |  |  | 5.76 |

**A.D0104.0030** m³ DEMOLICIÓN MUROS HORMIGÓN ARMADO
17.56 m³ × 35.37 (38.2 con costes indirectos) = 670.79

| Medición | Uds. | Largo | Ancho | Alto | Parcial |
|---|---|---|---|---|---|
| Alzados exteriores | 2 | 6.1 | 0.3 | 2.5 | 9.15 |
|  | 1 | 2.7 | 0.3 | 2.5 | 2.03 |
| Subtotal |  |  |  |  | 11.18 |
|  | 2 | 4.25 | 0.3 | 2.5 | 6.38 |
| Subtotal |  |  |  |  | 6.38 |
| Total |  |  |  |  | 17.56 |

**A.D0104.0011** m³ DEMOLICIÓN LOSAS HORMIGÓN ARMADO
4.23 m³ × 25.95 (28.03 con costes indirectos) = 118.57

| Medición | Uds. | Largo | Ancho | Alto | Parcial |
|---|---|---|---|---|---|
|  | 1 | 14.1 | 1 | 0.3 | 4.23 |
| Total |  |  |  |  | 4.23 |

##### 05_ARQ_REP_DEC ARQUETA DE REPARTO DECANTACIÓN (14/02/2003)
Importe: 3944.08

**RETEQRD** UD DESMONTAJE EQUIPOS REPARTO DECANTACION (14/02/2003)
1 UD × 649.49 (701.45 con costes indirectos) = 701.45
Desinstalación, desmontaje, desmantelamiento, separación, reutilización o valoración, y/o retirada a disposición a destino final de todos los equipos y sus conducciones e instalaciones auxiliares existentes en la arqueta de reparto a decantación.

| Código | Ud | Descripción | Rendimiento | Precio | Importe |
|---|---|---|---|---|---|
| MEMGRUAP | H. | Autogrúa pequeña | 4 | 81.41 | 325.64 |
| OEM01 | H | Cuadrilla A Montadores | 4 | 71.64 | 286.56 |
| %MA03 | % | Materiales auxiliares... (s/ total). | 3 % | 612.20 | 18.37 |
| %ME03 | % | Medios auxiliares...(s/total) | 3 % | 630.57 | 18.92 |
|  |  | Total |  |  | 649.49 |

**A.D0201.0040** m³ EXCAVACIÓN MECÁNICA CIELO ABIERTO (23/03/2006)
34.52 m³ × 28.29 (30.55 con costes indirectos) = 1054.59
Excavación a cielo abierto en cualquier tipo de terreno, incluso rocas, con medios mecánicos y/o manuales, salvando servicios existentes, entibación y agotamiento en zonas sumergidas, limpieza de fondos, rasanteo y compactación de los mismos, extracción de productos a los bordes, ayudas de mano de obra, incluso carga y gestión de RCD en obra.

| Código | Ud | Descripción | Rendimiento | Precio | Importe |
|---|---|---|---|---|---|
| B0001.0030 | h | OFICIAL 1ª | 0.14 | 22.48 | 3.15 |
| B0001.0070 | h | PEÓN SUELTO | 0.13 | 18.28 | 2.38 |
| 04.00.06.b | h | RETROEXCAVADORA SOBRE RUEDAS 22t (maquinaria; 23/03/2006) | 0.13 | 103.38 | 13.44 |
| 04.01.03.a | h | PALA CARGADORA ORUGA (maquinaria; 23/03/2006) | 0.05 | 120.32 | 6.02 |
| 06.02.04.a | h | CAMIÓN VOLQUETE 16t CON CAJA BASCULANTE (maquinaria; 23/03/2006) | 0.02 | 107.5 | 2.15 |
| 02.00.02.a | h | BOMBA SUMEGIBLE AGUA RESIDUAL (maquinaria; 23/03/2006) | 0.05 | 11.85 | 0.59 |
| %RES | % | GESTIÓN DE RCD EN OBRA | 1 % | 27.73 | 0.28 |
| %MA1 | % | MEDIOS AUXILIARES | 1 % | 28.01 | 0.28 |
|  |  | Total |  |  | 28.29 |

| Medición | Uds. | Largo | Ancho | Alto | Parcial |
|---|---|---|---|---|---|
| Alredededor del elelmento | 2 | 6.55 | 1 | 1.95 | 25.55 |
|  | 2 | 2.3 | 1 | 1.95 | 8.97 |
| Subtotal |  |  |  |  | 34.52 |
| Total |  |  |  |  | 34.52 |

**A.D0104.0010** m³ DEMOLICIÓN CIMENTACIÓN HORMIGÓN ARMADO
4.19 m³ × 25.95 (28.03 con costes indirectos) = 117.45

| Medición | Uds. | Largo | Ancho | Alto | Parcial |
|---|---|---|---|---|---|
|  | 1 | 4.55 | 2.3 | 0.4 | 4.19 |
| Total |  |  |  |  | 4.19 |

**A.D0104.0030** m³ DEMOLICIÓN MUROS HORMIGÓN ARMADO
16.68 m³ × 35.37 (38.2 con costes indirectos) = 637.18

| Medición | Uds. | Largo | Ancho | Alto | Parcial |
|---|---|---|---|---|---|
|  | 2 | 4.55 | 0.3 | 3.4 | 9.28 |
|  | 2 | 1.7 | 0.3 | 3.4 | 3.47 |
|  | 2 | 1.9 | 0.3 | 2.55 | 2.91 |
|  | 1 | 1 | 0.3 | 3.4 | 1.02 |
| Subtotal |  |  |  |  | 16.68 |
| Total |  |  |  |  | 16.68 |

**D2502.0150** m³ RELLENO MATERIAL PROCEDENTE EXCAVACIÓN Y/O PRÉSTAMO (16/09/2003)
54.92 m³ × 24.17 (26.1 con costes indirectos) = 1433.41
Suministro y colocación de relleno en zanjas, trasdós de muros, pozos y/o cimientos, etc., con material seleccionado procedente de excavación y/o prestamo procedente de cantera. Incluye suministro y transporte a pie de obra, incluyendo adecuación del material en obra (machaqueo, seleccionado, mezcla, etc.). Incluye vertido, extendido, rasanteo, humectación y compactados en tongadas de un espesor máximo de 20cm., hasta alcanzar el 98% del Próctor modificado, barrido, limpieza y gestión de RCD en obra.

| Código | Ud | Descripción | Rendimiento | Precio | Importe |
|---|---|---|---|---|---|
| B0001.0030 | h | OFICIAL 1ª | 0.079 | 22.48 | 1.78 |
| B0001.0070 | h | PEÓN SUELTO | 0.077 | 18.28 | 1.41 |
| B0401.0900 | t | Gravilla 4 (25/40 mm) (material; 22/02/2006) | 1.05 | 7.5 | 7.88 |
| B0401.0080 | t | Gravilla 2 (6/12 mm) (material; 16/09/2003) | 1.05 | 7.8 | 8.19 |
| 05.00.00.a | h | BANDEJA VIBRANTE DE 145kg (maquinaria; 23/03/2006) | 0.079 | 21.01 | 1.66 |
| 04.01.03.a | h | PALA CARGADORA ORUGA | 0.025 | 120.32 | 3.01 |
| %MA1 | % | MEDIOS AUXILIARES | 1 % | 23.93 | 0.24 |
|  |  | Total |  |  | 24.17 |

| Medición | Uds. | Largo | Ancho | Alto | Parcial |
|---|---|---|---|---|---|
| Relleno hueco |  |  |  |  |  |
|  | 1 | 6.55 | 4.3 | 1.95 | 54.92 |
| Subtotal |  |  |  |  | 54.92 |
| Total |  |  |  |  | 54.92 |

##### 06_ARQ_FOSAS ARQUETA RECEPCIÓN FOSAS SÉPTICAS (14/02/2003)
Importe: 3793.3

**RETEQRFS** UD DESMONTAJE EQUIPOS ARQUETA RECEPCION FOSAS SEPTICAS (14/02/2003)
1 UD × 1050.23 (1134.25 con costes indirectos) = 1134.25
Desinstalación, desmontaje, desmantelamiento, separación, reutilización o valoración, y/o retirada a disposición a destino final de todos los equipos y sus conducciones e instalaciones auxiliares existentes en la arqueta de recepción fosas sépticas.

| Código | Ud | Descripción | Rendimiento | Precio | Importe |
|---|---|---|---|---|---|
| MEMGRUAP | H. | Autogrúa pequeña | 6 | 81.41 | 488.46 |
| OEM02 | H | Cuadrilla B Electricidad | 1 | 71.64 | 71.64 |
| OEM01 | H | Cuadrilla A Montadores | 6 | 71.64 | 429.84 |
| %MA03 | % | Materiales auxiliares... (s/ total). | 3 % | 989.94 | 29.70 |
| %ME03 | % | Medios auxiliares...(s/total) | 3 % | 1019.64 | 30.59 |
|  |  | Total |  |  | 1050.23 |

**A.D0201.0040** m³ EXCAVACIÓN MECÁNICA CIELO ABIERTO
25.92 m³ × 28.29 (30.55 con costes indirectos) = 791.86

| Medición | Uds. | Largo | Ancho | Alto | Parcial |
|---|---|---|---|---|---|
| Alredededor del elelmento | 2 | 7 | 1 | 1.35 | 18.90 |
|  | 2 | 2.6 | 1 | 1.35 | 7.02 |
| Subtotal |  |  |  |  | 25.92 |
| Total |  |  |  |  | 25.92 |

**A.D0104.0010** m³ DEMOLICIÓN CIMENTACIÓN HORMIGÓN ARMADO
5.79 m³ × 25.95 (28.03 con costes indirectos) = 162.29

| Medición | Uds. | Largo | Ancho | Alto | Parcial |
|---|---|---|---|---|---|
|  | 1 | 5 | 2.6 | 0.4 | 5.20 |
|  | 1 | 1.4 | 1.4 | 0.3 | 0.59 |
| Subtotal |  |  |  |  | 5.79 |
| Total |  |  |  |  | 5.79 |

**A.D0104.0030** m³ DEMOLICIÓN MUROS HORMIGÓN ARMADO
14.93 m³ × 35.37 (38.2 con costes indirectos) = 570.33

| Medición | Uds. | Largo | Ancho | Alto | Parcial |
|---|---|---|---|---|---|
|  | 2 | 5 | 0.3 | 2.65 | 7.95 |
|  | 2 | 2.2 | 0.3 | 2.65 | 3.50 |
|  | 1 | 2.2 | 0.25 | 1.7 | 0.94 |
|  | 2 | 1.4 | 0.2 | 2.65 | 1.48 |
|  | 2 | 1 | 0.2 | 2.65 | 1.06 |
| Subtotal |  |  |  |  | 14.93 |
| Total |  |  |  |  | 14.93 |

**D2502.0150** m³ RELLENO MATERIAL PROCEDENTE EXCAVACIÓN Y/O PRÉSTAMO
43.47 m³ × 24.17 (26.1 con costes indirectos) = 1134.57

| Medición | Uds. | Largo | Ancho | Alto | Parcial |
|---|---|---|---|---|---|
| Relleno hueco |  |  |  |  |  |
|  | 1 | 7 | 4.6 | 1.35 | 43.47 |
| Subtotal |  |  |  |  | 43.47 |
| Total |  |  |  |  | 43.47 |

##### 07_EDI_FOSAS EDIFICIO TRATAMIENTO FOSAS SÉPTICAS (14/02/2003)
Importe: 15375.31

**RETEQEFS** UD DESMONTAJE EQUIPOS EDIFICIO FOSAS SÉPTICAS (14/02/2003)
1 UD × 2100.46 (2268.5 con costes indirectos) = 2268.50
Desinstalación, desmontaje, desmantelamiento, separación, reutilización o valoración, y/o retirada a disposición a destino final de todos los equipos y sus conducciones e instalaciones auxiliares existentes en el Edificio de Fosa Sépticas

| Código | Ud | Descripción | Rendimiento | Precio | Importe |
|---|---|---|---|---|---|
| MEMGRUAP | H. | Autogrúa pequeña | 12 | 81.41 | 976.92 |
| OEM02 | H | Cuadrilla B Electricidad | 2 | 71.64 | 143.28 |
| OEM01 | H | Cuadrilla A Montadores | 12 | 71.64 | 859.68 |
| %MA03 | % | Materiales auxiliares... (s/ total). | 3 % | 1979.88 | 59.40 |
| %ME03 | % | Medios auxiliares...(s/total) | 3 % | 2039.28 | 61.18 |
|  |  | Total |  |  | 2100.46 |

**DEMET030** m3 DEMOLICIÓN COMPLETA EDIFICIO
213.3 m3 × 19.18 (20.71 con costes indirectos) = 4417.44

| Medición | Uds. | Largo | Ancho | Alto | Parcial |
|---|---|---|---|---|---|
|  | 1 | 6.7 | 6.2 | 3.5 | 145.39 |
|  | 1 | 4.2 | 6.6 | 2.45 | 67.91 |
| Subtotal |  |  |  |  | 213.30 |
| Total |  |  |  |  | 213.3 |

**A.D0201.0040** m³ EXCAVACIÓN MECÁNICA CIELO ABIERTO
148.34 m³ × 28.29 (30.55 con costes indirectos) = 4531.79

| Medición | Uds. | Largo | Ancho | Alto | Parcial |
|---|---|---|---|---|---|
| Alredededor del elelmento | 1 | 8.7 | 6.2 | 2.75 | 148.34 |
| Total |  |  |  |  | 148.34 |

**A.D0104.0011** m³ DEMOLICIÓN LOSAS HORMIGÓN ARMADO
10.2 m³ × 25.95 (28.03 con costes indirectos) = 285.91

| Medición | Uds. | Largo | Ancho | Alto | Parcial |
|---|---|---|---|---|---|
| Desodorizacion | 1 | 34 | 1 | 0.3 | 10.20 |
| Total |  |  |  |  | 10.2 |

**D2502.0150** m³ RELLENO MATERIAL PROCEDENTE EXCAVACIÓN Y/O PRÉSTAMO
148.34 m³ × 24.17 (26.1 con costes indirectos) = 3871.67

| Medición | Uds. | Largo | Ancho | Alto | Parcial |
|---|---|---|---|---|---|
| Relleno hueco | 1 | 8.7 | 6.2 | 2.75 | 148.34 |
| Total |  |  |  |  | 148.34 |

##### 08_ESP_FAN ESPESADORES DE FANGOS (14/02/2003)
Importe: 9952.78

**RETEQESP** UD DESMONTAJE EQUIPOS ESPESAMIENTO DE FANGOS (14/02/2003)
1 UD × 4525.65 (4887.7 con costes indirectos) = 4887.70
Desinstalación, desmontaje, desmantelamiento, separación, reutilización o valoración, y/o retirada a disposición a destino final de todos los equipos y sus conducciones e instalaciones auxiliares existentes en los espesadores de gravedad.

| Código | Ud | Descripción | Rendimiento | Precio | Importe |
|---|---|---|---|---|---|
| MEMGRUAP | H. | Autogrúa pequeña | 26 | 81.41 | 2116.660 |
| OEM02 | H | Cuadrilla B Electricidad | 4 | 71.64 | 286.560 |
| OEM01 | H | Cuadrilla A Montadores | 26 | 71.64 | 1862.640 |
| %MA03 | % | Materiales auxiliares... (s/ total). | 3 % | 4265.860 | 127.976 |
| %ME03 | % | Medios auxiliares...(s/total) | 3 % | 4393.836 | 131.815 |
|  |  | Total |  |  | 4525.65 |

**A.D0201.0040** m³ EXCAVACIÓN MECÁNICA CIELO ABIERTO
78.4 m³ × 28.29 (30.55 con costes indirectos) = 2395.12

| Medición | Uds. | Largo | Ancho | Alto | Parcial |
|---|---|---|---|---|---|
|  | 2 | 14.9 | 1 | 1.75 | 52.15 |
|  | 2 | 7.5 | 1 | 1.75 | 26.25 |
| Subtotal |  |  |  |  | 78.40 |
| Total |  |  |  |  | 78.4 |

**A.D0104.0010** m³ DEMOLICIÓN CIMENTACIÓN HORMIGÓN ARMADO
14.24 m³ × 25.95 (28.03 con costes indirectos) = 399.15

| Medición | Uds. | Largo | Ancho | Alto | Parcial |
|---|---|---|---|---|---|
|  | 2 | 7.56 | 3.14 | 0.3 | 14.24 |
| Total |  |  |  |  | 14.24 |

**A.D0104.0011** m³ DEMOLICIÓN LOSAS HORMIGÓN ARMADO
7.16 m³ × 25.95 (28.03 con costes indirectos) = 200.69

| Medición | Uds. | Largo | Ancho | Alto | Parcial |
|---|---|---|---|---|---|
|  | 1 | 13.25 | 1.8 | 0.3 | 7.16 |
| Total |  |  |  |  | 7.16 |

**A.D0104.0030** m³ DEMOLICIÓN MUROS HORMIGÓN ARMADO
28.03 m³ × 35.37 (38.2 con costes indirectos) = 1070.75

| Medición | Uds. | Largo | Ancho | Alto | Parcial |
|---|---|---|---|---|---|
|  | 2 | 16.49 | 0.25 | 3.4 | 28.03 |
| Total |  |  |  |  | 28.03 |

**D2502.0150** m³ RELLENO MATERIAL PROCEDENTE EXCAVACIÓN Y/O PRÉSTAMO
38.29 m³ × 24.17 (26.1 con costes indirectos) = 999.37

| Medición | Uds. | Largo | Ancho | Alto | Parcial |
|---|---|---|---|---|---|
| Relleno hueco | 1 | 14.9 | 7.5 | 1.75 | 195.56 |
| A deducir: |  |  |  |  |  |
| Espesador nuevo | -1 | 28.62 | 3.14 | 1.75 | -157.27 |
| Subtotal |  |  |  |  | 38.29 |
| Total |  |  |  |  | 38.29 |

##### 09_DIG_FAN DIGESTOR DE FANGOS (14/02/2003)
Importe: 25814.17

**RETEQDF** UD DESMONTAJE EQUIPOS DIGESTOR DE FANGOS (14/02/2003)
1 UD × 1450.97 (1567.05 con costes indirectos) = 1567.05
Desinstalación, desmontaje, desmantelamiento, separación, reutilización o valoración, y/o retirada a disposición a destino final de todos los equipos y sus conducciones e instalaciones auxiliares existentes en el Digestor de Fangos.

| Código | Ud | Descripción | Rendimiento | Precio | Importe |
|---|---|---|---|---|---|
| MEMGRUAP | H. | Autogrúa pequeña | 8 | 81.41 | 651.28 |
| OEM02 | H | Cuadrilla B Electricidad | 2 | 71.64 | 143.28 |
| OEM01 | H | Cuadrilla A Montadores | 8 | 71.64 | 573.12 |
| %MA03 | % | Materiales auxiliares... (s/ total). | 3 % | 1367.68 | 41.03 |
| %ME03 | % | Medios auxiliares...(s/total) | 3 % | 1408.71 | 42.26 |
|  |  | Total |  |  | 1450.97 |

**A.D0201.0040** m³ EXCAVACIÓN MECÁNICA CIELO ABIERTO
313.5 m³ × 28.29 (30.55 con costes indirectos) = 9577.43

| Medición | Uds. | Largo | Ancho | Alto | Parcial |
|---|---|---|---|---|---|
|  | 2 | 24 | 1 | 2.75 | 132.00 |
|  | 2 | 13 | 1 | 2.75 | 71.50 |
|  | 2 | 10 | 2 | 2.75 | 110.00 |
| Subtotal |  |  |  |  | 313.50 |
| Total |  |  |  |  | 313.5 |

**A.D0104.0010** m³ DEMOLICIÓN CIMENTACIÓN HORMIGÓN ARMADO
115.62 m³ × 25.95 (28.03 con costes indirectos) = 3240.83

| Medición | Uds. | Largo | Ancho | Alto | Parcial |
|---|---|---|---|---|---|
| losas cimentación | 1 | 23.5 | 12.3 | 0.4 | 115.62 |
| Total |  |  |  |  | 115.62 |

**A.D0104.0011** m³ DEMOLICIÓN LOSAS HORMIGÓN ARMADO
13.21 m³ × 25.95 (28.03 con costes indirectos) = 370.28

| Medición | Uds. | Largo | Ancho | Alto | Parcial |
|---|---|---|---|---|---|
|  | 2 | 3.5 | 3.5 | 0.4 | 9.80 |
|  | 2 | 7.1 | 0.8 | 0.3 | 3.41 |
| Subtotal |  |  |  |  | 13.21 |
| Total |  |  |  |  | 13.21 |

**A.D0103.0010** m³ DEMOLICIÓN PILARES HORMIGÓN ARMADO
4.51 m³ × 33.36 (36.03 con costes indirectos) = 162.50

| Medición | Uds. | Largo | Ancho | Alto | Parcial |
|---|---|---|---|---|---|
|  | 8 | 0.4 | 0.4 | 3.52 | 4.51 |
| Total |  |  |  |  | 4.51 |

**A.D0104.0030** m³ DEMOLICIÓN MUROS HORMIGÓN ARMADO
71.04 m³ × 35.37 (38.2 con costes indirectos) = 2713.73

| Medición | Uds. | Largo | Ancho | Alto | Parcial |
|---|---|---|---|---|---|
|  | 3 | 11 | 0.25 | 3.45 | 28.46 |
|  | 2 | 22 | 0.25 | 3.45 | 37.95 |
|  | 1 | 4.55 | 0.2 | 3.7 | 3.37 |
|  | 2 | 0.85 | 0.2 | 3.7 | 1.26 |
| Subtotal |  |  |  |  | 71.04 |
| Total |  |  |  |  | 71.04 |

**D2502.0150** m³ RELLENO MATERIAL PROCEDENTE EXCAVACIÓN Y/O PRÉSTAMO
313.5 m³ × 24.17 (26.1 con costes indirectos) = 8182.35

| Medición | Uds. | Largo | Ancho | Alto | Parcial |
|---|---|---|---|---|---|
| Relleno hueco | 1 | 313.5 | 1 | 1 | 313.50 |
| Total |  |  |  |  | 313.5 |

##### 10_ANT_REAC_BIO ANTIGUO REACTOR BIOLÓGICO (14/02/2003)
Importe: 24358.09

**RETEQRB** UD DESMONTAJE EQUIPOS REACTOR BIOLÓGICO (14/02/2003)
1 UD × 1851.71 (1999.85 con costes indirectos) = 1999.85
Desinstalación, desmontaje, desmantelamiento, separación, reutilización o valoración, y/o retirada a disposición a destino final de todos los equipos y sus conducciones e instalaciones auxiliares existentes en el antiguo Reactor Biológico.

| Código | Ud | Descripción | Rendimiento | Precio | Importe |
|---|---|---|---|---|---|
| MEMGRUAP | H. | Autogrúa pequeña | 10 | 81.41 | 814.10 |
| OEM02 | H | Cuadrilla B Electricidad | 3 | 71.64 | 214.92 |
| OEM01 | H | Cuadrilla A Montadores | 10 | 71.64 | 716.40 |
| %MA03 | % | Materiales auxiliares... (s/ total). | 3 % | 1745.42 | 52.36 |
| %ME03 | % | Medios auxiliares...(s/total) | 3 % | 1797.78 | 53.93 |
|  |  | Total |  |  | 1851.71 |

**A.D0201.0040** m³ EXCAVACIÓN MECÁNICA CIELO ABIERTO
224.4 m³ × 28.29 (30.55 con costes indirectos) = 6855.42

| Medición | Uds. | Largo | Ancho | Alto | Parcial |
|---|---|---|---|---|---|
| Alredededor del elelmento | 2 | 27 | 1 | 2.2 | 118.80 |
|  | 2 | 16 | 1.5 | 2.2 | 105.60 |
| Subtotal |  |  |  |  | 224.40 |
| Total |  |  |  |  | 224.4 |

**A.D0104.0010** m³ DEMOLICIÓN CIMENTACIÓN HORMIGÓN ARMADO
151.2 m³ × 25.95 (28.03 con costes indirectos) = 4238.14

| Medición | Uds. | Largo | Ancho | Alto | Parcial |
|---|---|---|---|---|---|
| losas cimentación | 1 | 27 | 14 | 0.4 | 151.20 |
| Total |  |  |  |  | 151.2 |

**A.D0104.0011** m³ DEMOLICIÓN LOSAS HORMIGÓN ARMADO
18.8 m³ × 25.95 (28.03 con costes indirectos) = 526.96

| Medición | Uds. | Largo | Ancho | Alto | Parcial |
|---|---|---|---|---|---|
|  | 2 | 4 | 4 | 0.4 | 12.80 |
|  | 2 | 10 | 1 | 0.3 | 6.00 |
| Subtotal |  |  |  |  | 18.80 |
| Total |  |  |  |  | 18.8 |

**A.D0103.0010** m³ DEMOLICIÓN PILARES HORMIGÓN ARMADO
7.64 m³ × 33.36 (36.03 con costes indirectos) = 275.27

| Medición | Uds. | Largo | Ancho | Alto | Parcial |
|---|---|---|---|---|---|
|  | 8 | 0.5 | 0.5 | 3.82 | 7.64 |
| Total |  |  |  |  | 7.64 |

**A.D0104.0030** m³ DEMOLICIÓN MUROS HORMIGÓN ARMADO
140.25 m³ × 35.37 (38.2 con costes indirectos) = 5357.55

| Medición | Uds. | Largo | Ancho | Alto | Parcial |
|---|---|---|---|---|---|
|  | 3 | 11 | 0.25 | 3.55 | 29.29 |
|  | 2 | 22 | 0.25 | 3.55 | 39.05 |
|  | 1 | 4.55 | 0.2 | 3.7 | 3.37 |
|  | 2 | 0.85 | 0.2 | 3.7 | 1.26 |
|  | 2 | 13 | 0.25 | 3.45 | 22.43 |
|  | 2 | 26 | 0.25 | 3.45 | 44.85 |
| Subtotal |  |  |  |  | 140.25 |
| Total |  |  |  |  | 140.25 |

**D2502.0150** m³ RELLENO MATERIAL PROCEDENTE EXCAVACIÓN Y/O PRÉSTAMO
195.59 m³ × 24.17 (26.1 con costes indirectos) = 5104.90

| Medición | Uds. | Largo | Ancho | Alto | Parcial |
|---|---|---|---|---|---|
| Relleno hueco | 1 | 27 | 16 | 2.2 | 950.40 |
| A deducir: |  |  |  |  |  |
| Nuevo digestor de fangos y tanque de laminación | -1 | 25.7 | 13.35 | 2.2 | -754.81 |
| Subtotal |  |  |  |  | 195.59 |
| Total |  |  |  |  | 195.59 |

##### 11_ED_CONT_DESH EDIFICIO DE CONTROL Y DESHIDRATACIÓN (23/03/2006)
Importe: 9292.26

**DEMPFAB** m² DEMOLICIÓN PARAMENTOS DE FABRICA (23/03/2006)
207.14 m² × 29.64 (32.01 con costes indirectos) = 6630.55
Demolición de paramentos verticales y horizontales de fábrica de ladrillo o bloque con medios mecánicos y ayudas de mano de obra, incluyendo preparación, demolición, limpieza, separación para su posterior reutilización, valorización o eliminación, carga y gestión de RCD en obra.

| Código | Ud | Descripción | Rendimiento | Precio | Importe |
|---|---|---|---|---|---|
| B0001.0030 | h | OFICIAL 1ª | 0.4 | 22.48 | 8.99 |
| B0001.0070 | h | PEÓN SUELTO | 0.8 | 18.28 | 14.62 |
| 01.03.02.A | h | COMPRESOR TRANSPORTABLE DE PISTONES | 0.4 | 10.67 | 4.27 |
| 03.00.00.c | h | MARTILLO MANUAL ROMPEDOR NEUMATICO 30kg | 0.4 | 2.96 | 1.18 |
| %RES | % | GESTIÓN DE RCD EN OBRA | 1 % | 29.06 | 0.29 |
| %MA1 | % | MEDIOS AUXILIARES | 1 % | 29.35 | 0.29 |
|  |  | Total |  |  | 29.64 |

| Medición | Uds. | Largo | Alto | Parcial |
|---|---|---|---|---|
| Tabiques interiores |  |  |  |  |
| sala de control-laboratorio | 1 | 4.7 | 3.25 | 15.28 |
| aseos | 1 | 4.9 | 3.25 | 15.93 |
|  | 2 | 1.05 | 3.25 | 6.83 |
|  | 2 | 1.4 | 3.25 | 9.10 |
| Escalones de entrada | 1 | 160 | 1 | 160.00 |
| Subtotal |  |  |  | 207.14 |
| Total |  |  |  | 207.14 |

**LEVCARP** m2 LEVANTAMIENTO DE CARPINTERIA (23/03/2006)
9.45 m2 × 14.83 (16.02 con costes indirectos) = 151.39
Levantado de carpinteria de cualquier tipo en tabiques y cerramientos, incluidos cercos, hojas y accesorios. Con medios manuales y mecánicos, incluyendo preparación, demolición, limpieza, separación para su posterior reutilización, valorización o eliminación, carga y gestión de RCD en obra.

| Código | Ud | Descripción | Rendimiento | Precio | Importe |
|---|---|---|---|---|---|
| B0001.0030 | h | OFICIAL 1ª | 0.2 | 22.48 | 4.50 |
| B0001.0070 | h | PEÓN SUELTO | 0.4 | 18.28 | 7.31 |
| 01.03.02.A | h | COMPRESOR TRANSPORTABLE DE PISTONES | 0.2 | 10.67 | 2.13 |
| 03.00.00.c | h | MARTILLO MANUAL ROMPEDOR NEUMATICO 30kg | 0.2 | 2.96 | 0.59 |
| %RES | % | GESTIÓN DE RCD EN OBRA | 1 % | 14.53 | 0.15 |
| %MA1 | % | MEDIOS AUXILIARES | 1 % | 14.68 | 0.15 |
|  |  | Total |  |  | 14.83 |

| Medición | Uds. | Largo | Alto | Parcial |
|---|---|---|---|---|
| Puertas | 5 | 0.9 | 2.1 | 9.45 |
| Total |  |  |  | 9.45 |

**DEMALI** m2 DEMOLICIÓN DE ALICATADOS (23/03/2006)
31.86 m2 × 11.11 (12 con costes indirectos) = 382.32
Demolición de alicatados de cualquier tipo recibidos con pasta adhesiva o con mortedo de cemento, por medios mecánicos con martillo manual rompedor, incluyendo preparación, demolición, limpieza, separación para su posterior reutilización, valorización o eliminación, carga y gestión de RCD en obra.

| Código | Ud | Descripción | Rendimiento | Precio | Importe |
|---|---|---|---|---|---|
| B0001.0030 | h | OFICIAL 1ª | 0.15 | 22.48 | 3.37 |
| B0001.0070 | h | PEÓN SUELTO | 0.3 | 18.28 | 5.48 |
| 01.03.02.A | h | COMPRESOR TRANSPORTABLE DE PISTONES | 0.15 | 10.67 | 1.60 |
| 03.00.00.c | h | MARTILLO MANUAL ROMPEDOR NEUMATICO 30kg | 0.15 | 2.96 | 0.44 |
| %RES | % | GESTIÓN DE RCD EN OBRA | 1 % | 10.89 | 0.11 |
| %MA1 | % | MEDIOS AUXILIARES | 1 % | 11.00 | 0.11 |
|  |  | Total |  |  | 11.11 |

| Medición | Uds. | Largo | Alto | Parcial |
|---|---|---|---|---|
| aseos | 1 | 4.9 | 3.25 | 15.93 |
|  | 2 | 1.05 | 3.25 | 6.83 |
|  | 2 | 1.4 | 3.25 | 9.10 |
| Subtotal |  |  |  | 31.86 |
| Total |  |  |  | 31.86 |

**DEMSOLTER** m2 DEMOLICIÓN SOLADO TERRAZO (23/03/2006)
224 m2 × 6.48 (7 con costes indirectos) = 1568.00
Demolición de pavimentos de baldosas hidráulicas o de terrazo, por medios mecánicos con martillo manual rompedor, incluyendo preparación, demolición, limpieza, separación para su posterior reutilización, valorización o eliminación, carga y gestión de RCD en obra.

| Código | Ud | Descripción | Rendimiento | Precio | Importe |
|---|---|---|---|---|---|
| B0001.0030 | h | OFICIAL 1ª | 0.1 | 22.48 | 2.25 |
| B0001.0070 | h | PEÓN SUELTO | 0.15 | 18.28 | 2.74 |
| 01.03.02.A | h | COMPRESOR TRANSPORTABLE DE PISTONES | 0.1 | 10.67 | 1.07 |
| 03.00.00.c | h | MARTILLO MANUAL ROMPEDOR NEUMATICO 30kg | 0.1 | 2.96 | 0.30 |
| %RES | % | GESTIÓN DE RCD EN OBRA | 1 % | 6.36 | 0.06 |
| %MA1 | % | MEDIOS AUXILIARES | 1 % | 6.42 | 0.06 |
|  |  | Total |  |  | 6.48 |

| Medición | Uds. | Largo | Alto | Parcial |
|---|---|---|---|---|
| Escalones de entrada | 1 | 160 | 1 | 160.00 |
| interiores | 1 | 43.12 | 1 | 43.12 |
|  | 1 | 20.88 | 1 | 20.88 |
| Subtotal |  |  |  | 224.00 |
| Total |  |  |  | 224 |

**DEMFALCONT** m2 DEMOLICIÓN FALSO TECHO (23/03/2006)
64 m2 × 8.1 (8.75 con costes indirectos) = 560.00
Demolición de falsos techos continuos de placas de escayola, cartón yeso, corcho o material similar, por medios manuales, incluyendo preparación, demolición, limpieza, separación para su posterior reutilización, valorización o eliminación, carga y gestión de RCD en obra.

| Código | Ud | Descripción | Rendimiento | Precio | Importe |
|---|---|---|---|---|---|
| B0001.0030 | h | OFICIAL 1ª | 0.15 | 22.48 | 3.37 |
| B0001.0070 | h | PEÓN SUELTO | 0.25 | 18.28 | 4.57 |
| %RES | % | GESTIÓN DE RCD EN OBRA | 1 % | 7.94 | 0.08 |
| %MA1 | % | MEDIOS AUXILIARES | 1 % | 8.02 | 0.08 |
|  |  | Total |  |  | 8.1 |

| Medición | Uds. | Largo | Alto | Parcial |
|---|---|---|---|---|
| interiores | 1 | 43.12 | 1 | 43.12 |
|  | 1 | 20.88 | 1 | 20.88 |
| Subtotal |  |  |  | 64.00 |
| Total |  |  |  | 64 |

##### 12_ED_SOPL EDIFICIO DE SOPLANTES (16/09/2003)
Importe: 3895.16

**DEMCUB** m² DEMOLICIÓN CUBIERTA (23/03/2006)
74.85 m² × 29.64 (32.01 con costes indirectos) = 2395.95
Demolición de cubierta de edificio con medios mecánicos y ayudas de mano de obra, incluyendo preparación, desmontaje, demolición, limpieza, separación para su posterior reutilización, valorización o eliminación, carga y gestión de RCD en obra.

| Código | Ud | Descripción | Rendimiento | Precio | Importe |
|---|---|---|---|---|---|
| B0001.0030 | h | OFICIAL 1ª | 0.4 | 22.48 | 8.99 |
| B0001.0070 | h | PEÓN SUELTO | 0.8 | 18.28 | 14.62 |
| 01.03.02.A | h | COMPRESOR TRANSPORTABLE DE PISTONES | 0.4 | 10.67 | 4.27 |
| 03.00.00.c | h | MARTILLO MANUAL ROMPEDOR NEUMATICO 30kg | 0.4 | 2.96 | 1.18 |
| %RES | % | GESTIÓN DE RCD EN OBRA | 1 % | 29.06 | 0.29 |
| %MA1 | % | MEDIOS AUXILIARES | 1 % | 29.35 | 0.29 |
|  |  | Total |  |  | 29.64 |

| Medición | Uds. | Largo | Ancho | Parcial |
|---|---|---|---|---|
| cubierta existente | 1 | 14.62 | 5.12 | 74.85 |
| Total |  |  |  | 74.85 |

**E01EFPV010** m2 DESMONTAJE PANEL EXTERIOR FACHADA (16/09/2003)
32.26 m2 × 38.79 (41.89 con costes indirectos) = 1351.37
Desmontaje de panel exterior de fachada de edificio formado por placas de hormigón prefabricado o similar, con medios mecánicos y manuales, incluso limpieza y retirada de escombros a pie de carga, sin transporte a vertedero y con p.p. de medios auxiliares. Superficie medida según criterios o documentación gráfica de Proyecto.

| Código | Ud | Descripción | Rendimiento | Precio | Importe |
|---|---|---|---|---|---|
| B0001.0030 | h | OFICIAL 1ª | 0.3 | 22.48 | 6.74 |
| B0001.0070 | h | PEÓN SUELTO | 0.3 | 18.28 | 5.48 |
| MEMGRUAP | H. | Autogrúa pequeña | 0.3 | 81.41 | 24.42 |
| %RES | % | GESTIÓN DE RCD EN OBRA | 1 % | 36.64 | 0.37 |
| %0480 | % | Medios auxiliares | 4.8 % | 37.01 | 1.78 |
|  |  | Total |  |  | 38.79 |

| Medición | Uds. | Largo | Alto | Parcial |
|---|---|---|---|---|
| Alzado lateral derecho | 1 | 5.12 | 6.3 | 32.26 |
| Total |  |  |  | 32.26 |

**LEVCARPMET** m2 LEVANTADO DE CARPINTERIA METÁLICA (23/03/2006)
6.72 m2 × 20.37 (22 con costes indirectos) = 147.84
Levantado de carpinteria metálica en puertas y otros elementos en tabiques y cerramientos, incluidos cercos, hojas y accesorios. Con medios manuales y mecánicos, incluyendo preparación, demolición, limpieza, separación para su posterior reutilización, valorización o eliminación, carga y gestión de RCD en obra.

| Código | Ud | Descripción | Rendimiento | Precio | Importe |
|---|---|---|---|---|---|
| B0001.0030 | h | OFICIAL 1ª | 0.3 | 22.48 | 6.74 |
| B0001.0070 | h | PEÓN SUELTO | 0.5 | 18.28 | 9.14 |
| 01.03.02.A | h | COMPRESOR TRANSPORTABLE DE PISTONES | 0.3 | 10.67 | 3.20 |
| 03.00.00.c | h | MARTILLO MANUAL ROMPEDOR NEUMATICO 30kg | 0.3 | 2.96 | 0.89 |
| %RES | % | GESTIÓN DE RCD EN OBRA | 1 % | 19.97 | 0.20 |
| %MA1 | % | MEDIOS AUXILIARES | 1 % | 20.17 | 0.20 |
|  |  | Total |  |  | 20.37 |

| Medición | Uds. | Ancho | Alto | Parcial |
|---|---|---|---|---|
| Puerta alzado lateral derecho | 1 | 2.4 | 2.8 | 6.72 |
| Total |  |  |  | 6.72 |

#### ED.OC.LLEG OBRA DE LLEGADA (16/09/2003)
Importe: 10558.29

**A.D0201.0040** m³ EXCAVACIÓN MECÁNICA CIELO ABIERTO
15.56 m³ × 28.29 (30.55 con costes indirectos) = 475.36

| Medición | Uds. | Largo | Ancho | Alto | Parcial |
|---|---|---|---|---|---|
|  | 1 | 5.7 | 3.9 | 0.7 | 15.56 |
| Total |  |  |  |  | 15.56 |

**D2502.0150** m³ RELLENO MATERIAL PROCEDENTE EXCAVACIÓN Y/O PRÉSTAMO
3.78 m³ × 24.17 (26.1 con costes indirectos) = 98.66

| Medición | Uds. | Largo | Ancho | Alto | Parcial |
|---|---|---|---|---|---|
|  | 1 | 5.7 | 3.9 | 0.7 | 15.56 |
|  | -1 | 5.1 | 3.3 | 0.7 | -11.78 |
| Subtotal |  |  |  |  | 3.78 |
| Total |  |  |  |  | 3.78 |

**E04SE025** m3 ENCACHADO PIEDRA 40/80 (23/03/2006)
3.37 m3 × 36.01 (38.89 con costes indirectos) = 131.06
Encachado de piedra caliza 40/80 en sub-base de solera, i/extendido y compactado con pisón.

| Código | Ud | Descripción | Rendimiento | Precio | Importe |
|---|---|---|---|---|---|
| B0001.0070 | h | PEÓN SUELTO | 1 | 18.28 | 18.28 |
| P01AG150 | m3 | Grava 40/80 mm. (material; 02/05/2012) | 1.1 | 13.01 | 14.31 |
| M08RI010 | h. | Pisón vibrante 70 kg. (maquinaria; 28/06/2018) | 1 | 3.42 | 3.42 |
|  |  | Total |  |  | 36.01 |

| Medición | Uds. | Largo | Ancho | Alto | Parcial |
|---|---|---|---|---|---|
|  | 1 | 5.1 | 3.3 | 0.2 | 3.37 |
| Total |  |  |  |  | 3.37 |

**HM15** m³ HORMIGÓN DE LIMPIEZA, PROTECCIÓN Y RELLENOS HL-150 (23/03/2006)
1.68 m³ × 94.49 (102.05 con costes indirectos) = 171.44
Suministro y colocación de hormigón no estructural en limpieza, rellenos y protección de elementos. Incluye elaboración con dosificación de cemento 150kg/m3 y tamaño máximo de árido 20 mm., suministro y transporte a pie de obra, vertido, extendido, nivelado y curado, barrido, limpieza y gestión de RCD en obra.

| Código | Ud | Descripción | Rendimiento | Precio | Importe |
|---|---|---|---|---|---|
| B0001.0030 | h | OFICIAL 1ª | 0.15 | 22.48 | 3.37 |
| B0001.0060 | h | PEÓN ESPECIALIZADO (mano de obra; 23/03/2006) | 0.5 | 18.88 | 9.44 |
| A0202.0140 | m³ | HORMIGÓN LIMPIEZA (material; 23/03/2006) | 1.05 | 71.16 | 74.72 |
| 06.02.01.a | h | CAMIÓN GRÚA 16t CON CAJA FIJA Y GRUA AUXILIAR (maquinaria; 23/03/2006) | 0.07 | 85.94 | 6.02 |
| %MA1 | % | MEDIOS AUXILIARES | 1 % | 93.55 | 0.94 |
|  |  | Total |  |  | 94.49 |

| Medición | Uds. | Largo | Ancho | Alto | Parcial |
|---|---|---|---|---|---|
|  | 1 | 5.1 | 3.3 | 0.1 | 1.68 |
| Total |  |  |  |  | 1.68 |

**OC.G.008** m² ENCOFRADO RECTO CIMIENTOS (23/03/2006)
6.72 m² × 19.28 (20.82 con costes indirectos) = 139.91
Transporte, montaje y desmontaje de encofrado recto para cimientos y soleras, colocado a cualquier profundidad o altura, incluso parte proporcional de apuntalamiento, desencofrante, limpieza y gestión de RCD en obra.

| Código | Ud | Descripción | Rendimiento | Precio | Importe |
|---|---|---|---|---|---|
| B0001.0030 | h | OFICIAL 1ª | 0.35 | 22.48 | 7.87 |
| B0001.0060 | h | PEÓN ESPECIALIZADO | 0.45 | 18.88 | 8.50 |
| B1005.0010 | kg | ALAMBRE RECOCIDO (DIF. DIÁMETROS) (material; 23/03/2006) | 0.1 | 1.5 | 0.15 |
| B2703 | kg | CLAVOS ACERO (material; 27/03/2006) | 0.125 | 1.2 | 0.15 |
| B2704 | l | DESENCOFRANTE (material; 27/03/2006) | 0.08 | 0.28 | 0.02 |
| B2705 | m³ | MADERA DE PINO EN TABLA (material; 27/03/2006) | 0.015 | 147.27 | 2.21 |
| %RES | % | GESTIÓN DE RCD EN OBRA | 1 % | 18.90 | 0.19 |
| %MA1 | % | MEDIOS AUXILIARES | 1 % | 19.09 | 0.19 |
|  |  | Total |  |  | 19.28 |

| Medición | Uds. | Largo | Alto | Parcial |
|---|---|---|---|---|
|  | 2 | 5.1 | 0.4 | 4.08 |
|  | 2 | 3.3 | 0.4 | 2.64 |
| Subtotal |  |  |  | 6.72 |
| Total |  |  |  | 6.72 |

**A.D0302.0020** m³ HA-30/B/20/XD2+XA2 CIMENTACIÓN (23/03/2006)
6.73 m³ × 193.54 (209.02 con costes indirectos) = 1406.70
Hormigón HA-30/B/20/XD2+XA2 en cimentación y soleras, elaborado en central, suministrado a pie de obra, vertido, extendido, nivelado, vibrado y curado. Formación de huecos, juntas de hormigonado,remates, achaflanado de aristas mediante berenjeno, y acabados incluidos.

| Código | Ud | Descripción | Rendimiento | Precio | Importe |
|---|---|---|---|---|---|
| B0001.0030 | h | OFICIAL 1ª | 0.15 | 22.48 | 3.37 |
| B0001.0060 | h | PEÓN ESPECIALIZADO | 0.5 | 18.88 | 9.44 |
| 08.07.02.a | h | CAMIÓN AUTOBOMBA HORMIGÓN (CON PLUMA 36m) (maquinaria; 23/03/2006) | 0.1 | 252.67 | 25.27 |
| A0202.0116 | m³ | HORMIGÓN HA-30/B/20/XD2+XA2 (material; 23/03/2006) | 1.05 | 146.23 | 153.54 |
| %MA1 | % | MEDIOS AUXILIARES | 1 % | 191.62 | 1.92 |
|  |  | Total |  |  | 193.54 |

| Medición | Uds. | Largo | Ancho | Alto | Parcial |
|---|---|---|---|---|---|
|  | 1 | 5.1 | 3.3 | 0.4 | 6.73 |
| Total |  |  |  |  | 6.73 |

**OC.G.011** m2 ENCOFRADO METÁLICO EN PILARES (23/03/2006)
10.08 m2 × 27.7 (29.92 con costes indirectos) = 301.59
Encofrado y desencofrado de pilares hasta 3 m. de altura y 0,16 m2. de sección, con chapas metálicas de 300x50 cm.Según CTE.

| Código | Ud | Descripción | Rendimiento | Precio | Importe |
|---|---|---|---|---|---|
| B0001.0030 | h | OFICIAL 1ª | 0.55 | 22.48 | 12.36 |
| B0001.0060 | h | PEÓN ESPECIALIZADO | 0.65 | 18.88 | 12.27 |
| B1005.0010 | kg | ALAMBRE RECOCIDO (DIF. DIÁMETROS) | 0.1 | 1.5 | 0.15 |
| B2703 | kg | CLAVOS ACERO | 0.125 | 1.2 | 0.15 |
| B2704 | l | DESENCOFRANTE | 0.08 | 0.28 | 0.02 |
| B2705 | m³ | MADERA DE PINO EN TABLA | 0.015 | 147.27 | 2.21 |
| %RES | % | GESTIÓN DE RCD EN OBRA | 1 % | 27.16 | 0.27 |
| %MA1 | % | MEDIOS AUXILIARES | 1 % | 27.43 | 0.27 |
|  |  | Total |  |  | 27.7 |

| Medición | Uds. | Largo | Alto | Parcial |
|---|---|---|---|---|
| Pilares | 16 | 0.3 | 2.1 | 10.08 |
| Total |  |  |  | 10.08 |

**A.D0304.0050** m³ HA-30/B/20/XD2+XA2 PILARES Y VIGAS (23/03/2006)
0.76 m³ × 252.29 (272.47 con costes indirectos) = 207.08
Hormigón HA-30/B/20/XD2+XA2 en pilares y vigas, elaborado en central, suministrado a pie de obra, vertido, extendido, nivelado, vibrado y curado. Formación de huecos, juntas de hormigonado,remates, achaflanado de aristas mediante berenjeno, y acabados incluidos.

| Código | Ud | Descripción | Rendimiento | Precio | Importe |
|---|---|---|---|---|---|
| B0001.0030 | h | OFICIAL 1ª | 1 | 22.48 | 22.48 |
| B0001.0060 | h | PEÓN ESPECIALIZADO | 1.9 | 18.88 | 35.87 |
| A0202.0116 | m³ | HORMIGÓN HA-30/B/20/XD2+XA2 | 1.05 | 146.23 | 153.54 |
| 08.07.02.a | h | CAMIÓN AUTOBOMBA HORMIGÓN (CON PLUMA 36m) | 0.15 | 252.67 | 37.90 |
| %MA1 | % | MEDIOS AUXILIARES | 1 % | 249.79 | 2.50 |
|  |  | Total |  |  | 252.29 |

| Medición | Uds. | Largo | Ancho | Alto | Parcial |
|---|---|---|---|---|---|
| Pilares | 4 | 0.3 | 0.3 | 2.1 | 0.76 |
| Total |  |  |  |  | 0.76 |

**OC.G.033** m³ CIMBRA (23/03/2006)
28.62 m³ × 9.44 (10.2 con costes indirectos) = 291.92
Transporte, montaje y desmontaje de cimbras para encofrado horizontal y/o inclinado de hasta 8 m. de altura

| Código | Ud | Descripción | Rendimiento | Precio | Importe |
|---|---|---|---|---|---|
| B0001.0030 | h | OFICIAL 1ª | 0.1 | 22.48 | 2.25 |
| B0001.0060 | h | PEÓN ESPECIALIZADO | 0.1 | 18.88 | 1.89 |
| CIMBRA | m³ | CIMBRA (material; 23/03/2006) | 1 | 5.21 | 5.21 |
| %MA1 | % | MEDIOS AUXILIARES | 1 % | 9.35 | 0.09 |
|  |  | Total |  |  | 9.44 |

| Medición | Uds. | Largo | Ancho | Alto | Parcial |
|---|---|---|---|---|---|
|  | 1 | 2.9 | 4.7 | 2.1 | 28.62 |
| Total |  |  |  |  | 28.62 |

**OC.G.010** m² ENCOFRADO RECTO LOSAS (23/03/2006)
17.68 m² × 30.97 (33.45 con costes indirectos) = 591.40
Transporte, montaje y desmontaje de encofrado recto para estructuras y losas en parametros horizontales y/o inclinados, a menos de 5 metros de altura, incluso parte proporcional de apeos, formación de berenjenos, desencofrante y limpieza, y gestión de RCD en obra.

| Código | Ud | Descripción | Rendimiento | Precio | Importe |
|---|---|---|---|---|---|
| B0001.0030 | h | OFICIAL 1ª | 0.65 | 22.48 | 14.61 |
| B0001.0060 | h | PEÓN ESPECIALIZADO | 0.7 | 18.88 | 13.22 |
| B1005.0010 | kg | ALAMBRE RECOCIDO (DIF. DIÁMETROS) | 0.1 | 1.5 | 0.15 |
| B2703 | kg | CLAVOS ACERO | 0.125 | 1.2 | 0.15 |
| B2704 | l | DESENCOFRANTE | 0.08 | 0.28 | 0.02 |
| B2705 | m³ | MADERA DE PINO EN TABLA | 0.015 | 147.27 | 2.21 |
| %RES | % | GESTIÓN DE RCD EN OBRA | 1 % | 30.36 | 0.30 |
| %MA1 | % | MEDIOS AUXILIARES | 1 % | 30.66 | 0.31 |
|  |  | Total |  |  | 30.97 |

| Medición | Uds. | Largo | Ancho | Parcial |
|---|---|---|---|---|
|  | 1 | 3.4 | 5.2 | 17.68 |
| Total |  |  |  | 17.68 |

**A.D0304.0040** m³ HA-30/B/20/XD2+XA2 LOSAS (23/03/2006)
4.09 m³ × 209.34 (226.09 con costes indirectos) = 924.71
Hormigón HA-30/B/20/XD2+XA2 en losas, elaborado en central, suministrado a pie de obra, vertido, extendido, nivelado, vibrado y curado. Formación de huecos, juntas de hormigonado,remates, achaflanado de aristas mediante berenjeno, y acabados incluidos.

| Código | Ud | Descripción | Rendimiento | Precio | Importe |
|---|---|---|---|---|---|
| B0001.0030 | h | OFICIAL 1ª | 0.2 | 22.48 | 4.50 |
| B0001.0060 | h | PEÓN ESPECIALIZADO | 0.6 | 18.88 | 11.33 |
| A0202.0116 | m³ | HORMIGÓN HA-30/B/20/XD2+XA2 | 1.05 | 146.23 | 153.54 |
| 08.07.02.a | h | CAMIÓN AUTOBOMBA HORMIGÓN (CON PLUMA 36m) | 0.15 | 252.67 | 37.90 |
| %MA1 | % | MEDIOS AUXILIARES | 1 % | 207.27 | 2.07 |
|  |  | Total |  |  | 209.34 |

| Medición | Uds. | Largo | Ancho | Alto | Parcial |
|---|---|---|---|---|---|
|  | 1 | 4.7 | 2.9 | 0.3 | 4.09 |
| Total |  |  |  |  | 4.09 |

**OC.G.009** m² ENCOFRADO RECTO MUROS (23/03/2006)
40.96 m² × 35.21 (38.03 con costes indirectos) = 1557.71
Transporte, montaje y desmontaje de encofrado recto para muros y alzados, colocado a cualquier profundidad o altura, incluso parte proporcional de apuntalamiento, formación de pasamuros, formación de berenjenos, desencofrante y limpieza, y gestión de RCD en obra.

| Código | Ud | Descripción | Rendimiento | Precio | Importe |
|---|---|---|---|---|---|
| B0001.0030 | h | OFICIAL 1ª | 0.7 | 22.48 | 15.74 |
| B0001.0060 | h | PEÓN ESPECIALIZADO | 0.86 | 18.88 | 16.24 |
| B1005.0010 | kg | ALAMBRE RECOCIDO (DIF. DIÁMETROS) | 0.1 | 1.5 | 0.15 |
| B2703 | kg | CLAVOS ACERO | 0.125 | 1.2 | 0.15 |
| B2704 | l | DESENCOFRANTE | 0.08 | 0.28 | 0.02 |
| B2705 | m³ | MADERA DE PINO EN TABLA | 0.015 | 147.27 | 2.21 |
| %RES | % | GESTIÓN DE RCD EN OBRA | 1 % | 34.51 | 0.35 |
| %MA1 | % | MEDIOS AUXILIARES | 1 % | 34.86 | 0.35 |
|  |  | Total |  |  | 35.21 |

| Medición | Uds. | Largo | Alto | Parcial |
|---|---|---|---|---|
|  | 2 | 2.9 | 1.6 | 9.28 |
|  | 2 | 4.7 | 1.6 | 15.04 |
|  | 2 | 2.3 | 1.3 | 5.98 |
|  | 2 | 4.1 | 1.3 | 10.66 |
| Subtotal |  |  |  | 40.96 |
| Total |  |  |  | 40.96 |

**A.D0303.0040** m³ HA-30/B/20/XD2+XA2 MUROS (23/03/2006)
5.46 m³ × 226.27 (244.37 con costes indirectos) = 1334.26
Hormigón HA-30/B/20/XD2+XA2 en muros y alzados, elaborado en central, suministrado a pie de obra, vertido, extendido, nivelado, vibrado y curado. Formación de huecos, juntas de hormigonado,remates, achaflanado de aristas mediante berenjeno, y acabados incluidos.

| Código | Ud | Descripción | Rendimiento | Precio | Importe |
|---|---|---|---|---|---|
| B0001.0030 | h | OFICIAL 1ª | 0.3 | 22.48 | 6.74 |
| B0001.0060 | h | PEÓN ESPECIALIZADO | 0.7 | 18.88 | 13.22 |
| A0202.0116 | m³ | HORMIGÓN HA-30/B/20/XD2+XA2 | 1.05 | 146.23 | 153.54 |
| 08.07.02.a | h | CAMIÓN AUTOBOMBA HORMIGÓN (CON PLUMA 36m) | 0.2 | 252.67 | 50.53 |
| %MA1 | % | MEDIOS AUXILIARES | 1 % | 224.03 | 2.24 |
|  |  | Total |  |  | 226.27 |

| Medición | Uds. | Largo | Ancho | Alto | Parcial |
|---|---|---|---|---|---|
|  | 2 | 4.7 | 0.3 | 1.3 | 3.67 |
|  | 2 | 2.3 | 0.3 | 1.3 | 1.79 |
| Subtotal |  |  |  |  | 5.46 |
| Total |  |  |  |  | 5.46 |

**OC.G.005** kg ACERO PARA ARMAR (23/03/2006)
1109.95 kg × 2.11 (2.28 con costes indirectos) = 2530.69
Acero corrugado en redondos B-500-S, incluso suministro a pie de obra, ferrallado, colocación y parte proporcional de separadores, alambres de atado, soldaduras, despuntes y solapes, y gestión RCD en obra.

| Código | Ud | Descripción | Rendimiento | Precio | Importe |
|---|---|---|---|---|---|
| B0001.0030 | h | OFICIAL 1ª | 0.024 | 22.48 | 0.54 |
| B1001.0090 | kg | Acero corrugado B-500-S, diametro 8 mm (material; 23/03/2006) | 1.03 | 1.39 | 1.43 |
| SEPA40 | ud | SEPARADOR 30/40/50 mm (material; 21/10/2011) | 0.5 | 0.2 | 0.10 |
| %RES | % | GESTIÓN DE RCD EN OBRA | 1 % | 2.07 | 0.02 |
| %MA1 | % | MEDIOS AUXILIARES | 1 % | 2.09 | 0.02 |
|  |  | Total |  |  | 2.11 |

| Medición | Uds. | Largo | Ancho | Parcial |
|---|---|---|---|---|
| S/Anejo Proyecto: |  |  |  |  |
| Cimentación | 1 | 6.73 | 53.27 | 358.51 |
| Alzados | 1 | 5.46 | 69.05 | 377.01 |
| Losa | 1 | 4.09 | 69.25 | 283.23 |
| Pilares | 1 | 0.76 | 120 | 91.20 |
| Subtotal |  |  |  | 1109.95 |
| Total |  |  |  | 1109.95 |

**OC.G.036** m JUNTA TRABAJO O ESTANQUEIDAD PERFIL HIDROEXPANSIVO (23/03/2006)
14 m × 10.8 (11.66 con costes indirectos) = 163.24
Formación de junta de estanqueidad en juntas de construcción mediante perfil hidroexpansivo de 20x10 mm. Incluye suministro, limpieza y preparación previa de la superficie de hormigón, fijación con adhesivo especial y parte proporcional de soldaduras, solapes y piezas especiales para cruces y ángulos.

| Código | Ud | Descripción | Rendimiento | Precio | Importe |
|---|---|---|---|---|---|
| B0001.0030 | h | OFICIAL 1ª | 0.1 | 22.48 | 2.25 |
| B0001.0060 | h | PEÓN ESPECIALIZADO | 0.05 | 18.88 | 0.94 |
| PERFHIDRO | m | PERFIL HIDROEXPANSIVO 20x20 mm (material; 23/03/2006) | 1 | 7.5 | 7.50 |
| %MA1 | % | MEDIOS AUXILIARES | 1 % | 10.69 | 0.11 |
|  |  | Total |  |  | 10.8 |

| Medición | Uds. | Largo | Parcial |
|---|---|---|---|
|  | 2 | 4.4 | 8.80 |
|  | 2 | 2.6 | 5.20 |
| Subtotal |  |  | 14.00 |
| Total |  |  | 14 |

**A.D0314.0010** m³ HM-20/P/20/X0 PROTECCIÓN (23/03/2006)
0.94 m³ × 110.24 (119.06 con costes indirectos) = 111.92
Hormigón en masa HM-20/B/20/X0 en protección tuberias, recalces y rellenos, elaborado en central, suministrado a pie de obra, vertido, extendido, nivelado, vibrado y curado. Formación de huecos, juntas de hormigonado,banda elastomérica para contacto hormigón-tubería, remates, achaflanado de aristas mediante berenjeno, y acabados incluidos.

| Código | Ud | Descripción | Rendimiento | Precio | Importe |
|---|---|---|---|---|---|
| B0001.0030 | h | OFICIAL 1ª | 0.15 | 22.48 | 3.37 |
| B0001.0060 | h | PEÓN ESPECIALIZADO | 0.5 | 18.88 | 9.44 |
| A0202.0130 | m³ | HORMIGÓN HM-20/B/20/X0 (material; 23/03/2006) | 1.05 | 86.02 | 90.32 |
| 06.02.01.a | h | CAMIÓN GRÚA 16t CON CAJA FIJA Y GRUA AUXILIAR | 0.07 | 85.94 | 6.02 |
| %MA1 | % | MEDIOS AUXILIARES | 1 % | 109.15 | 1.09 |
|  |  | Total |  |  | 110.24 |

| Medición | Uds. | Largo | Ancho | Alto | Parcial |
|---|---|---|---|---|---|
| Rampas interiores | 1 | 4.1 | 2.3 | 0.1 | 0.94 |
| Total |  |  |  |  | 0.94 |

**ALOCPAS350** u FORMACIÓN DE PASAMUROS (23/03/2006)
1 u × 111.7 (120.64 con costes indirectos) = 120.64
Formación de ventana para la colocación de tubo pasamuros de diámetro comprendido entre los 90 y los 500 mm., incluyendo la formación de hueco en la obra civil, ayudas para la colocación de tubo pasamuros y sellado con mortero hidrofugo de baja retracción tipo Sikagrout o similar. Totalmente terminado.

| Código | Ud | Descripción | Rendimiento | Precio | Importe |
|---|---|---|---|---|---|
| B0001.0030 | h | OFICIAL 1ª | 1 | 22.48 | 22.48 |
| B0001.0070 | h | PEÓN SUELTO | 2 | 18.28 | 36.56 |
| 09.05.03.0001 | h | CORTADORA JUNTAS 450mm HORMIGÓN (maquinaria; 23/03/2006) | 2 | 5.68 | 11.36 |
| MORHIDRO | m³ | MORTERO HIDROFUGO (material; 23/03/2006) | 0.25 | 160.75 | 40.19 |
| %MA1 | % | MEDIOS AUXILIARES | 1 % | 110.59 | 1.11 |
|  |  | Total |  |  | 111.7 |

#### ED.OC.PRET PRETRATAMIENTO (15/11/1998)
Importe: 107238.29

##### ED.OC.PRET.A DESBASTE Y DESARENADO (16/09/2003)
Importe: 75581.84

**A.D0201.0040** m³ EXCAVACIÓN MECÁNICA CIELO ABIERTO
141.42 m³ × 28.29 (30.55 con costes indirectos) = 4320.38

| Medición | Uds. | Largo | Ancho | Alto | Parcial |
|---|---|---|---|---|---|
| Nueva excavación | 1 | 17 | 4.1 | 1.8 | 125.46 |
|  | 2 | 4.2 | 1.9 | 1 | 15.96 |
| Subtotal |  |  |  |  | 141.42 |
| Total |  |  |  |  | 141.42 |

**D2502.0150** m³ RELLENO MATERIAL PROCEDENTE EXCAVACIÓN Y/O PRÉSTAMO
84.69 m³ × 24.17 (26.1 con costes indirectos) = 2210.41

| Medición | Uds. | Largo | Ancho | Alto | Parcial |
|---|---|---|---|---|---|
| Nueva excavación | 1 | 17 | 4.1 | 1.8 | 125.46 |
|  | -1 | 12.8 | 3.1 | 1 | -39.68 |
|  | -1 | 1.7 | 3.1 | 1.8 | -9.49 |
|  | 2 | 4.2 | 1.9 | 1 | 15.96 |
|  | -2 | 4.2 | 0.9 | 1 | -7.56 |
| Subtotal |  |  |  |  | 84.69 |
| Total |  |  |  |  | 84.69 |

**E04SE025** m3 ENCACHADO PIEDRA 40/80
15.81 m3 × 36.01 (38.89 con costes indirectos) = 614.85

| Medición | Uds. | Largo | Ancho | Alto | Parcial |
|---|---|---|---|---|---|
| Bajo solera | 1 | 16 | 3.7 | 0.2 | 11.84 |
|  | 1 | 1.5 | 3.1 | 0.5 | 2.33 |
|  | 2 | 3.6 | 0.9 | 0.2 | 1.30 |
|  | 1 | 1.4 | 1.2 | 0.2 | 0.34 |
| Subtotal |  |  |  |  | 15.81 |
| Total |  |  |  |  | 15.81 |

**HM15** m³ HORMIGÓN DE LIMPIEZA, PROTECCIÓN Y RELLENOS HL-150
6.74 m³ × 94.49 (102.05 con costes indirectos) = 687.82

| Medición | Uds. | Largo | Ancho | Alto | Parcial |
|---|---|---|---|---|---|
| Bajo solera | 1 | 16 | 3.7 | 0.1 | 5.92 |
|  | 2 | 3.6 | 0.9 | 0.1 | 0.65 |
|  | 1 | 1.4 | 1.2 | 0.1 | 0.17 |
| Subtotal |  |  |  |  | 6.74 |
| Total |  |  |  |  | 6.74 |

**OC.G.008** m² ENCOFRADO RECTO CIMIENTOS
19.66 m² × 19.28 (20.82 con costes indirectos) = 409.32

| Medición | Uds. | Largo | Alto | Parcial |
|---|---|---|---|---|
|  | 3 | 3.1 | 0.3 | 2.79 |
|  | 2 | 1.5 | 0.3 | 0.90 |
|  | 2 | 1.7 | 0.3 | 1.02 |
|  | 2 | 12.8 | 0.3 | 7.68 |
|  | 1 | 3.7 | 0.3 | 1.11 |
|  | 4 | 0.9 | 0.3 | 1.08 |
|  | 4 | 3.6 | 0.3 | 4.32 |
|  | 2 | 1.2 | 0.2 | 0.48 |
|  | 1 | 1.4 | 0.2 | 0.28 |
| Subtotal |  |  |  | 19.66 |
| Total |  |  |  | 19.66 |

**A.D0302.0020** m³ HA-30/B/20/XD2+XA2 CIMENTACIÓN
19.47 m³ × 193.54 (209.02 con costes indirectos) = 4069.62

| Medición | Uds. | Largo | Ancho | Alto | Parcial |
|---|---|---|---|---|---|
|  | 1 | 3.2 | 3.1 | 0.3 | 2.98 |
|  | 1 | 12.8 | 3.7 | 0.3 | 14.21 |
|  | 2 | 0.9 | 3.6 | 0.3 | 1.94 |
|  | 1 | 1.2 | 1.4 | 0.2 | 0.34 |
| Subtotal |  |  |  |  | 19.47 |
| Total |  |  |  |  | 19.47 |

**OC.G.009** m² ENCOFRADO RECTO MUROS
470.7 m² × 35.21 (38.03 con costes indirectos) = 17900.72

| Medición | Uds. | Largo | Alto | Parcial |
|---|---|---|---|---|
|  | 2 | 1.5 | 3.6 | 10.80 |
|  | 2 | 1.2 | 3.6 | 8.64 |
|  | 1 | 3.1 | 3.6 | 11.16 |
|  | 1 | 2.5 | 3.6 | 9.00 |
|  | 2 | 1.7 | 4.4 | 14.96 |
|  | 2 | 1.2 | 4.4 | 10.56 |
|  | 1 | 3.1 | 3.8 | 11.78 |
|  | 1 | 2.6 | 3.8 | 9.88 |
|  | 1 | 3.1 | 3.65 | 11.32 |
|  | 1 | 2.6 | 3.65 | 9.49 |
|  | 2 | 12.5 | 3.6 | 90.00 |
|  | 2 | 12.2 | 3.6 | 87.84 |
|  | 1 | 3.6 | 3.9 | 14.04 |
|  | 1 | 3.1 | 3.9 | 12.09 |
|  | 2 | 2.9 | 1 | 5.80 |
|  | 2 | 2.6 | 1 | 5.20 |
|  | 2 | 5.1 | 1.3 | 13.26 |
|  | 2 | 4.8 | 1.3 | 12.48 |
|  | 1 | 3.6 | 1.3 | 4.68 |
|  | 1 | 3 | 1.3 | 3.90 |
|  | 4 | 3.6 | 3.6 | 51.84 |
|  | 2 | 3 | 1.3 | 7.80 |
|  | 4 | 2 | 1.3 | 10.40 |
|  | 4 | 0.65 | 1.3 | 3.38 |
|  | 2 | 1.2 | 0.7 | 1.68 |
|  | 2 | 1 | 0.7 | 1.40 |
|  | 1 | 1.4 | 0.7 | 0.98 |
|  | 1 | 1 | 0.7 | 0.70 |
|  | 1 | 11.2 | 0.3 | 3.36 |
|  | 1 | 0.5 | 0.3 | 0.15 |
|  | 1 | 0.3 | 0.3 | 0.09 |
|  | 2 | 2.5 | 3.6 | 18.00 |
|  | 1 | 3.6 | 3.9 | 14.04 |
| Subtotal |  |  |  | 470.70 |
| Total |  |  |  | 470.7 |

**A.D0303.0040** m³ HA-30/B/20/XD2+XA2 MUROS
65.94 m³ × 226.27 (244.37 con costes indirectos) = 16113.76

| Medición | Uds. | Largo | Ancho | Alto | Parcial |
|---|---|---|---|---|---|
|  | 2 | 1.7 | 0.3 | 4.4 | 4.49 |
|  | 1 | 2.5 | 0.25 | 3.8 | 2.38 |
|  | 1 | 2.5 | 0.25 | 3.65 | 2.28 |
|  | 2 | 1.5 | 0.3 | 3.6 | 3.24 |
|  | 1 | 2.5 | 0.3 | 3.6 | 2.70 |
|  | 2 | 12.5 | 0.3 | 3.6 | 27.00 |
|  | 1 | 2.5 | 0.3 | 3.6 | 2.70 |
|  | -1 | 1 | 0.3 | 0.8 | -0.24 |
|  | 1 | 3.6 | 0.3 | 3.9 | 4.21 |
|  | 2 | 2.9 | 0.3 | 1 | 1.74 |
|  | 2 | 5.1 | 0.3 | 1.3 | 3.98 |
|  | 2 | 3 | 0.3 | 1.3 | 2.34 |
|  | -1 | 1.77 | 0.3 | 0.5 | -0.27 |
|  | 2 | 2 | 0.65 | 1 | 2.60 |
|  | 1 | 11.2 | 0.2 | 0.3 | 0.67 |
|  | 1 | 0.3 | 0.2 | 0.3 | 0.02 |
|  | 2 | 1.2 | 0.2 | 0.7 | 0.34 |
|  | 1 | 1 | 0.2 | 0.7 | 0.14 |
|  | 2 | 3.6 | 0.3 | 2.6 | 5.62 |
| Subtotal |  |  |  |  | 65.94 |
| Total |  |  |  |  | 65.94 |

**OC.G.033** m³ CIMBRA
143.07 m³ × 9.44 (10.2 con costes indirectos) = 1459.31

| Medición | Uds. | Largo | Ancho | Alto | Parcial |
|---|---|---|---|---|---|
|  | 1 | 7.7 | 3.6 | 2.6 | 72.07 |
|  | 1 | 8 | 0.8 | 3.4 | 21.76 |
|  | 1 | 11.2 | 0.5 | 2.6 | 14.56 |
|  | 1 | 12.75 | 0.8 | 3.4 | 34.68 |
| Subtotal |  |  |  |  | 143.07 |
| Total |  |  |  |  | 143.07 |

**OC.G.010** m² ENCOFRADO RECTO LOSAS
44.32 m² × 30.97 (33.45 con costes indirectos) = 1482.50

| Medición | Uds. | Largo | Ancho | Parcial |
|---|---|---|---|---|
|  | 1 | 7.7 | 3.6 | 27.72 |
|  | 1 | 8 | 0.8 | 6.40 |
|  | 1 | 12.75 | 0.8 | 10.20 |
| Subtotal |  |  |  | 44.32 |
| Total |  |  |  | 44.32 |

**E05HLE060** m2 ENC.MAD.LOSAS.INCLIN.VIS.FENÓ (23/03/2006)
5.6 m2 × 23.8 (25.7 con costes indirectos) = 143.92
Encofrado y desencofrado de losa armada inclinada con tablero fenólico plastificado de 18 mm., confeccionados previamente, considerando 4 posturas.Según CTE.

| Código | Ud | Descripción | Rendimiento | Precio | Importe |
|---|---|---|---|---|---|
| B0001.0030 | h | OFICIAL 1ª | 0.25 | 22.48 | 5.62 |
| B0001.0050 | h | Ayudante (mano de obra; 23/03/2006) | 0.25 | 19.48 | 4.87 |
| M12EM070 | m2 | Tabl.contr.fenólico 18 mm.4p. (maquinaria; 02/05/2012) | 1.1 | 6.71 | 7.38 |
| P01ES130 | m3 | Madera pino encofrar 26 mm. (material; 02/05/2012) | 0.02 | 240.16 | 4.80 |
| P01UC030 | kg | Puntas 20x100 (material; 02/05/2012) | 0.15 | 1.34 | 0.20 |
| P03AA020 | kg | Alambre atar 1,30 mm. (material; 02/05/2012) | 0.5 | 1.56 | 0.78 |
| M12CP080 | ud | Puntal telescópico 3m., 1,5 t. (maquinaria; 02/05/2012) | 0.01 | 15.4 | 0.15 |
|  |  | Total |  |  | 23.8 |

| Medición | Uds. | Largo | Ancho | Parcial |
|---|---|---|---|---|
|  | 1 | 11.2 | 0.5 | 5.60 |
| Total |  |  |  | 5.6 |

**A.D0304.0040** m³ HA-30/B/20/XD2+XA2 LOSAS
15.39 m³ × 209.34 (226.09 con costes indirectos) = 3479.53

| Medición | Uds. | Largo | Ancho | Alto | Parcial |
|---|---|---|---|---|---|
|  | 1 | 7.4 | 3.6 | 0.3 | 7.99 |
|  | 1 | 8 | 0.8 | 0.2 | 1.28 |
|  | 1 | 20.75 | 0.8 | 0.2 | 3.32 |
|  | 1 | 11.2 | 0.5 | 0.5 | 2.80 |
| Subtotal |  |  |  |  | 15.39 |
| Total |  |  |  |  | 15.39 |

**OC.G.005** kg ACERO PARA ARMAR
8157.29 kg × 2.11 (2.28 con costes indirectos) = 18598.62

| Medición | Uds. | Largo | Ancho | Parcial |
|---|---|---|---|---|
| S/Anejo de Cálculo: |  |  |  |  |
| Cimentación | 1 | 19.47 | 128.88 | 2509.29 |
| Alzados | 1 | 65.94 | 69.05 | 4553.16 |
| Losa | 1 | 15.39 | 71.14 | 1094.84 |
| Subtotal |  |  |  | 8157.29 |
| Total |  |  |  | 8157.29 |

**OC.G.036** m JUNTA TRABAJO O ESTANQUEIDAD PERFIL HIDROEXPANSIVO
63.2 m × 10.8 (11.66 con costes indirectos) = 736.91

| Medición | Uds. | Largo | Parcial |
|---|---|---|---|
|  | 5 | 2.8 | 14.00 |
|  | 2 | 1.1 | 2.20 |
|  | 2 | 1.3 | 2.60 |
|  | 2 | 3.6 | 7.20 |
|  | 2 | 4.4 | 8.80 |
|  | 2 | 3.5 | 7.00 |
|  | 2 | 7.7 | 15.40 |
|  | 2 | 3 | 6.00 |
| Subtotal |  |  | 63.20 |
| Total |  |  | 63.2 |

**EN09J060** ud CAJEADO Y RECIBIDO DE COMPUERTAS (16/09/2003)
7 ud × 21.97 (23.73 con costes indirectos) = 166.11
Ud de cajeado y recibido de compuertas

| Código | Ud | Descripción | Rendimiento | Precio | Importe |
|---|---|---|---|---|---|
| B0001.0030 | h | OFICIAL 1ª | 0.5 | 22.48 | 11.24 |
| B0001.0070 | h | PEÓN SUELTO | 0.5 | 18.28 | 9.14 |
| A01MA060 | m3 | MORTERO CEMENTO M-2,5 (material; 16/09/2003) | 0.02 | 79.32 | 1.59 |
|  |  | Total |  |  | 21.97 |

**A.D0314.0010** m³ HM-20/P/20/X0 PROTECCIÓN
17.49 m³ × 110.24 (119.06 con costes indirectos) = 2082.36

| Medición | Uds. | Largo | Ancho | Alto | Parcial |
|---|---|---|---|---|---|
|  | 1 | 1 | 0.7 | 2.5 | 1.75 |
|  | 1 | 9.6 | 0.8 | 0.5 | 3.84 |
|  | 1 | 9.6 | 1.7 | 0.7 | 11.42 |
|  | 1 | 1.6 | 3 | 0.1 | 0.48 |
| Subtotal |  |  |  |  | 17.49 |
| Total |  |  |  |  | 17.49 |

**ALOCPAS350** u FORMACIÓN DE PASAMUROS
9 u × 111.7 (120.64 con costes indirectos) = 1085.76

**EN09J065** m2 RECIBIDO CERCOS EN MUROS EXTERIORES (16/09/2003)
1 m2 × 18.46 (19.94 con costes indirectos) = 19.94
Recibido y aplomado de cercos en muros exteriores, con mortero de cemento CEM II/B-M 32,5 R y arena de rio 1/4, tipo M-10. Según RC-08.

| Código | Ud | Descripción | Rendimiento | Precio | Importe |
|---|---|---|---|---|---|
| B0001.0050 | h | AYUDANTE | 0.25 | 19.48 | 4.87 |
| B0001.0070 | h | PEÓN SUELTO | 0.25 | 18.28 | 4.57 |
| P01UC030 | kg | Puntas 20x100 | 0.12 | 1.34 | 0.16 |
| A01AA030 | m3 | PASTA DE YESO NEGRO (material; 16/09/2003) | 0.03 | 99.6 | 2.99 |
| A01MA030 | m3 | MORTERO CEMENTO M-10 (material; 16/09/2003) | 0.06 | 97.79 | 5.87 |
|  |  | Total |  |  | 18.46 |

##### ED.OC.PRET.B TRATAMIENTO FOSAS SÉPTICAS (15/11/1998)
Importe: 31656.45

**A.D0201.0040** m³ EXCAVACIÓN MECÁNICA CIELO ABIERTO
167.83 m³ × 28.29 (30.55 con costes indirectos) = 5127.21

| Medición | Uds. | Largo | Ancho | Alto | Parcial |
|---|---|---|---|---|---|
| Nueva excavación | 1 | 5.6 | 5.6 | 3.85 | 120.74 |
|  | 1 | 3.3 | 3.3 | 2.3 | 25.05 |
|  | 1 | 4.8 | 3 | 0.8 | 11.52 |
| Plataforma contenedores | 1 | 17.53 | 1 | 0.6 | 10.52 |
| Subtotal |  |  |  |  | 167.83 |
| Total |  |  |  |  | 167.83 |

**D2502.0150** m³ RELLENO MATERIAL PROCEDENTE EXCAVACIÓN Y/O PRÉSTAMO
89.16 m³ × 24.17 (26.1 con costes indirectos) = 2327.08

| Medición | Uds. | Largo | Ancho | Alto | Parcial |
|---|---|---|---|---|---|
| Nueva excavación | 1 | 5.6 | 5.6 | 3.85 | 120.74 |
|  | -1 | 3.6 | 3.6 | 3.85 | -49.90 |
|  | 1 | 3.3 | 3.3 | 2.3 | 25.05 |
|  | -1 | 2.3 | 2.3 | 2.3 | -12.17 |
|  | 1 | 4.8 | 3 | 0.8 | 11.52 |
|  | -1 | 3.8 | 2 | 0.8 | -6.08 |
| Subtotal |  |  |  |  | 89.16 |
| Total |  |  |  |  | 89.16 |

**E04SE025** m3 ENCACHADO PIEDRA 40/80
5.31 m3 × 36.01 (38.89 con costes indirectos) = 206.51

| Medición | Uds. | Largo | Ancho | Alto | Parcial |
|---|---|---|---|---|---|
| Bajo solera | 1 | 3.6 | 3.6 | 0.2 | 2.59 |
|  | 1 | 2.6 | 2.3 | 0.2 | 1.20 |
|  | 1 | 3.8 | 2 | 0.2 | 1.52 |
| Subtotal |  |  |  |  | 5.31 |
| Total |  |  |  |  | 5.31 |

**HM15** m³ HORMIGÓN DE LIMPIEZA, PROTECCIÓN Y RELLENOS HL-150
2.66 m³ × 94.49 (102.05 con costes indirectos) = 271.45

| Medición | Uds. | Largo | Ancho | Alto | Parcial |
|---|---|---|---|---|---|
| Bajo solera | 1 | 3.6 | 3.6 | 0.1 | 1.30 |
|  | 1 | 2.6 | 2.3 | 0.1 | 0.60 |
|  | 1 | 3.8 | 2 | 0.1 | 0.76 |
| Subtotal |  |  |  |  | 2.66 |
| Total |  |  |  |  | 2.66 |

**OC.G.008** m² ENCOFRADO RECTO CIMIENTOS
9.36 m² × 19.28 (20.82 con costes indirectos) = 194.88

| Medición | Uds. | Largo | Alto | Parcial |
|---|---|---|---|---|
|  | 4 | 3.6 | 0.3 | 4.32 |
|  | 2 | 2.3 | 0.3 | 1.38 |
|  | 1 | 2.6 | 0.3 | 0.78 |
|  | 2 | 3.8 | 0.3 | 2.28 |
|  | 1 | 2 | 0.3 | 0.60 |
| Subtotal |  |  |  | 9.36 |
| Total |  |  |  | 9.36 |

**A.D0302.0020** m³ HA-30/B/20/XD2+XA2 CIMENTACIÓN
10.24 m³ × 193.54 (209.02 con costes indirectos) = 2140.36

| Medición | Uds. | Largo | Ancho | Alto | Parcial |
|---|---|---|---|---|---|
|  | 1 | 3.6 | 3.6 | 0.3 | 3.89 |
|  | 1 | 2.3 | 2.6 | 0.3 | 1.79 |
|  | 2 | 3.8 | 2 | 0.3 | 4.56 |
| Subtotal |  |  |  |  | 10.24 |
| Total |  |  |  |  | 10.24 |

**OC.G.009** m² ENCOFRADO RECTO MUROS
161.72 m² × 35.21 (38.03 con costes indirectos) = 6150.21

| Medición | Uds. | Largo | Alto | Parcial |
|---|---|---|---|---|
|  | 4 | 3.6 | 4.05 | 58.32 |
|  | 4 | 3 | 4.05 | 48.60 |
|  | 2 | 2.3 | 2.5 | 11.50 |
|  | 2 | 2 | 2.5 | 10.00 |
|  | 1 | 2.6 | 2.5 | 6.50 |
|  | 1 | 2 | 2.5 | 5.00 |
|  | 2 | 3.8 | 1 | 7.60 |
|  | 2 | 3.5 | 1 | 7.00 |
|  | 1 | 2 | 1 | 2.00 |
|  | 1 | 1.4 | 1 | 1.40 |
|  | 2 | 1.5 | 1 | 3.00 |
|  | 2 | 0.4 | 1 | 0.80 |
| Subtotal |  |  |  | 161.72 |
| Total |  |  |  | 161.72 |

**A.D0303.0040** m³ HA-30/B/20/XD2+XA2 MUROS
23.95 m³ × 226.27 (244.37 con costes indirectos) = 5852.66

| Medición | Uds. | Largo | Ancho | Alto | Parcial |
|---|---|---|---|---|---|
|  | 2 | 3.6 | 0.3 | 4.05 | 8.75 |
|  | 2 | 3 | 0.3 | 4.05 | 7.29 |
|  | -1 | 0.8 | 0.3 | 0.8 | -0.19 |
|  | 2 | 2.3 | 0.3 | 2.5 | 3.45 |
|  | 1 | 2 | 0.3 | 2.5 | 1.50 |
|  | -1 | 0.5 | 0.3 | 1 | -0.15 |
|  | 2 | 3.8 | 0.3 | 1 | 2.28 |
|  | 1 | 1.4 | 0.3 | 1 | 0.42 |
|  | 1 | 1.5 | 0.4 | 1 | 0.60 |
| Subtotal |  |  |  |  | 23.95 |
| Total |  |  |  |  | 23.95 |

**OC.G.005** kg ACERO PARA ARMAR
2362.87 kg × 2.11 (2.28 con costes indirectos) = 5387.34

| Medición | Uds. | Largo | Ancho | Parcial |
|---|---|---|---|---|
| S/Anejo de Cálculo: |  |  |  |  |
| Cimentación | 1 | 10.24 | 69.25 | 709.12 |
| Alzados | 1 | 23.95 | 69.05 | 1653.75 |
| Subtotal |  |  |  | 2362.87 |
| Total |  |  |  | 2362.87 |

**OC.G.036** m JUNTA TRABAJO O ESTANQUEIDAD PERFIL HIDROEXPANSIVO
38.4 m × 10.8 (11.66 con costes indirectos) = 447.74

| Medición | Uds. | Largo | Parcial |
|---|---|---|---|
|  | 4 | 3.3 | 13.20 |
|  | 4 | 2.3 | 9.20 |
|  | 2 | 3.65 | 7.30 |
|  | 1 | 1.7 | 1.70 |
|  | 2 | 2.5 | 5.00 |
|  | 2 | 1 | 2.00 |
| Subtotal |  |  | 38.40 |
| Total |  |  | 38.4 |

**EN09J060** ud CAJEADO Y RECIBIDO DE COMPUERTAS
4 ud × 21.97 (23.73 con costes indirectos) = 94.92

**A.D0314.0010** m³ HM-20/P/20/X0 PROTECCIÓN
2.13 m³ × 110.24 (119.06 con costes indirectos) = 253.60

| Medición | Uds. | Largo | Ancho | Alto | Parcial |
|---|---|---|---|---|---|
| Rampas interiores | 2 | 3 | 0.5 | 0.25 | 0.75 |
|  | 2 | 2 | 0.5 | 0.25 | 0.50 |
|  | 2 | 2 | 0.5 | 0.25 | 0.50 |
|  | 2 | 1 | 0.5 | 0.25 | 0.25 |
| Apoyo Aireador | 1 | 0.8 | 0.8 | 0.2 | 0.13 |
| Subtotal |  |  |  |  | 2.13 |
| Total |  |  |  |  | 2.13 |

**OC.C.001** m³ RELLENO ZAHORRA ARTIFICIAL (23/03/2006)
3.51 m³ × 63.5 (68.58 con costes indirectos) = 240.72
Suministro y colocación de zahorra artificial en zanjas, trasdós de muros, pozos y/o cimientos, etc. Incluye suministro y transporte a pie de obra, vertido, extendido, rasanteo, humectación, y compactación en tongadas de espesor máximo de 20 cm., hasta alcanzar el 98% del próctor modificado, barrido, limpieza y gestión de RCD en obra.

| Código | Ud | Descripción | Rendimiento | Precio | Importe |
|---|---|---|---|---|---|
| B0001.0030 | h | OFICIAL 1ª | 0.03 | 22.48 | 0.67 |
| B0001.0070 | h | PEÓN SUELTO | 0.06 | 18.28 | 1.10 |
| B0402.0110 | t | Zahorra artificial (0/25 mm) (material; 23/03/2006) | 1.05 | 54 | 56.70 |
| 06.02.04.a | h | CAMIÓN VOLQUETE 16t CON CAJA BASCULANTE | 0.02 | 107.5 | 2.15 |
| 04.01.03.a | h | PALA CARGADORA ORUGA | 0.01 | 120.32 | 1.20 |
| 05.00.00.a | h | BANDEJA VIBRANTE DE 145kg | 0.05 | 21.01 | 1.05 |
| %MA1 | % | MEDIOS AUXILIARES | 1 % | 62.87 | 0.63 |
|  |  | Total |  |  | 63.5 |

| Medición | Uds. | Largo | Ancho | Alto | Parcial |
|---|---|---|---|---|---|
| Plataforma contenedores | 1 | 17.53 | 1 | 0.2 | 3.51 |
| Total |  |  |  |  | 3.51 |

**U04CHP040** m3 PAV. HORMIGÓN ARMADO VIB. HF-3,5 CONTINUO (15/11/1998)
3.51 m3 × 239.73 (258.91 con costes indirectos) = 908.77
Pavimento de hormigón vibrado HF-3,5 armado continuo, incluso p.p. de corte de juntas longitudinales por serrado, sellado y curado con productos filmógeno, incluso armadura. Totalmente terminado. Componentes de hormigón con marcado CE y DdP (Declaración de prestaciones) según Reglamento (UE) 305/2011.

| Código | Ud | Descripción | Rendimiento | Precio | Importe |
|---|---|---|---|---|---|
| B0001.0020 | h | CAPATAZ | 0.3 | 24.71 | 7.41 |
| B0001.0030 | h | OFICIAL 1ª | 0.9 | 22.48 | 20.23 |
| B0001.0060 | h | PEÓN ESPECIALIZADO | 1.3 | 18.88 | 24.54 |
| B0001.0070 | h | PEÓN SUELTO | 1.3 | 18.28 | 23.76 |
| P01HE651 | m3 | Hormigon HF-3,5 para pavimentos (material; 15/11/1998) | 1.05 | 76.97 | 80.82 |
| P03AC200 | kg | Acero barr. corr.,UNE-EN10080 B500S/SD,sum. obra varios diámetro (material; 02/05/2012) | 17.5 | 1.98 | 34.65 |
| P06WW070 | m2 | Producto filmógeno (material; 02/05/2012) | 0.3 | 0.41 | 0.12 |
| P01AE110 | kg | Acero liso pasadodres i/p.p. vainas (material; 15/11/1998) | 5.775 | 1.41 | 8.14 |
| P01UJ200 | kg | Mástico bituminoso (material; 17/07/2014) | 2.5 | 0.87 | 2.18 |
| M08EP010 | h. | Pavim.enc.desliz.s/cad.300CV/12m (maquinaria; 02/05/2012) | 0.07 | 388.74 | 27.21 |
| M08CB110 | h. | Cam.cist.bitum.c/rampa 10.000 l. (maquinaria; 02/05/2012) | 0.12 | 57.78 | 6.93 |
| M13F010 | h. | Cortadora de pavimentos (maquinaria; 02/05/2012) | 0.1 | 9.93 | 0.99 |
| M07CH020 | h. | Camión hormigonera 8 m3. (maquinaria; 02/05/2012) | 0.083 | 33.12 | 2.75 |
|  |  | Total |  |  | 239.73 |

| Medición | Uds. | Largo | Ancho | Alto | Parcial |
|---|---|---|---|---|---|
| Plataforma contenedores | 1 | 17.53 | 1 | 0.2 | 3.51 |
| Total |  |  |  |  | 3.51 |

**PORT** kg ACERO LAMINADO S275 JR (23/03/2006)
407.04 kg × 2.16 (2.33 con costes indirectos) = 948.40
Suministro y colocación de estructura de acero laminado S275 JR, en perfiles laminados en caliente para vigas, pilares, zunchos y correas, mediante uniones soldadas y/o atornilladas, parte proporcional de piezas especiales, refuerzos, placas de anclaje, soldaduras y despuntes, dos manos de imprimación con piuntura de minio de plomo, totalmente montado y colocado. Según CTE DB SE-A.

| Código | Ud | Descripción | Rendimiento | Precio | Importe |
|---|---|---|---|---|---|
| B0001.0030 | h | OFICIAL 1ª | 0.02 | 22.48 | 0.45 |
| B0001.0060 | h | PEÓN ESPECIALIZADO | 0.02 | 18.88 | 0.38 |
| B1003.0010 | kg | ACERO LAMINADO S275 JR (material; 23/03/2006) | 1.05 | 1.14 | 1.20 |
| P24OU050 | kg | MINIO ELECTROLITICO (material; 23/03/2006) | 0.01 | 11.34 | 0.11 |
| %MA1 | % | MEDIOS AUXILIARES | 1 % | 2.14 | 0.02 |
|  |  | Total |  |  | 2.16 |

| Medición | Uds. | Largo | Alto | Parcial |
|---|---|---|---|---|
| Protección solera |  |  |  |  |
| Plataforma contenedores | 8 | 3.8 | 10.6 | 322.24 |
| Pzo de gruesos | 4 | 2 | 10.6 | 84.80 |
| Subtotal |  |  |  | 407.04 |
| Total |  |  |  | 407.04 |

**U14ENP010** m. CAN.PVC C/REJ.PEATO/TRASN.GRIS 500x130mm (23/03/2006)
14 m. × 73.06 (78.9 con costes indirectos) = 1104.60
Canaleta de drenaje superficial para zonas de carga ligera y pesada, formado por piezas prefabricadas de PVC de 500x130 cm. de medidas exteriores, sin pendiente incorporada y con rejilla de PVC gris, colocadas sobre cama de arena de río compactada, incluso con p.p. de piezas especiales y pequeño material, montado, nivelado y con p.p. de medios auxiliares. Incluso recibido a saneamiento.

| Código | Ud | Descripción | Rendimiento | Precio | Importe |
|---|---|---|---|---|---|
| B0001.0030 | h | OFICIAL 1ª | 0.3 | 22.48 | 6.74 |
| B0001.0050 | h | AYUDANTE | 0.3 | 19.48 | 5.84 |
| P01AA030 | m3 | Arena de río 0/5 mm. (material; 28/06/2018) | 0.04 | 17.1 | 0.68 |
| P02WC240 | ud | Can.c/rej peato/trans PVC gris L=500x130 (material; 10/02/2022) | 2 | 29.9 | 59.80 |
|  |  | Total |  |  | 73.06 |

| Medición | Uds. | Largo | Parcial |
|---|---|---|---|
| Plataforma contenedores | 1 | 14 | 14.00 |
| Total |  |  | 14 |

#### ED.OC.BIOL TRATAMIENTO BIOLOGICO (30/10/2001)
Importe: 3266.07

##### ED.OC.BIO A ARQUETA CAUDALIMETRO (30/10/2001)
Importe: 3266.07

**A.D0201.0040** m³ EXCAVACIÓN MECÁNICA CIELO ABIERTO
22.33 m³ × 28.29 (30.55 con costes indirectos) = 682.18

| Medición | Uds. | Largo | Ancho | Alto | Parcial |
|---|---|---|---|---|---|
|  | 1 | 3.5 | 2.9 | 2.2 | 22.33 |
| Total |  |  |  |  | 22.33 |

**D2502.0150** m³ RELLENO MATERIAL PROCEDENTE EXCAVACIÓN Y/O PRÉSTAMO
11.88 m³ × 24.17 (26.1 con costes indirectos) = 310.07

| Medición | Uds. | Largo | Ancho | Alto | Parcial |
|---|---|---|---|---|---|
| Excavación | 1 | 22.33 | 1 | 1 | 22.33 |
| Elemento | -1 | 2.5 | 1.9 | 2.2 | -10.45 |
| Subtotal |  |  |  |  | 11.88 |
| Total |  |  |  |  | 11.88 |

**E04SE025** m3 ENCACHADO PIEDRA 40/80
0.95 m3 × 36.01 (38.89 con costes indirectos) = 36.95

| Medición | Uds. | Largo | Ancho | Alto | Parcial |
|---|---|---|---|---|---|
| Bajo solera | 1 | 2.5 | 1.9 | 0.2 | 0.95 |
| Total |  |  |  |  | 0.95 |

**HM15** m³ HORMIGÓN DE LIMPIEZA, PROTECCIÓN Y RELLENOS HL-150
0.48 m³ × 94.49 (102.05 con costes indirectos) = 48.98

| Medición | Uds. | Largo | Ancho | Alto | Parcial |
|---|---|---|---|---|---|
| Bajo solera | 1 | 2.5 | 1.9 | 0.1 | 0.48 |
| Total |  |  |  |  | 0.48 |

**OC.G.008** m² ENCOFRADO RECTO CIMIENTOS
2.64 m² × 19.28 (20.82 con costes indirectos) = 54.96

| Medición | Uds. | Largo | Alto | Parcial |
|---|---|---|---|---|
|  | 2 | 2.5 | 0.3 | 1.50 |
|  | 2 | 1.9 | 0.3 | 1.14 |
| Subtotal |  |  |  | 2.64 |
| Total |  |  |  | 2.64 |

**A.D0302.0020** m³ HA-30/B/20/XD2+XA2 CIMENTACIÓN
1.43 m³ × 193.54 (209.02 con costes indirectos) = 298.90

| Medición | Uds. | Largo | Ancho | Alto | Parcial |
|---|---|---|---|---|---|
| Solera | 1 | 2.5 | 1.9 | 0.3 | 1.43 |
| Total |  |  |  |  | 1.43 |

**OC.G.005** kg ACERO PARA ARMAR
107.25 kg × 2.11 (2.28 con costes indirectos) = 244.53

| Medición | Uds. | Largo | Ancho | Parcial |
|---|---|---|---|---|
| Por cuantias |  |  |  |  |
| Solera | 1 | 1.43 | 75 | 107.25 |
| Subtotal |  |  |  | 107.25 |
| Total |  |  |  | 107.25 |

**E06CLP040** m2 FÁB LADR PERF.REV.10cm 1 pie (30/10/2001)
13.26 m2 × 56.98 (61.54 con costes indirectos) = 816.02
Fábrica de ladrillo perforado de 25x12x10 cm. de 1 pie de espesor recibido con mortero de cemento CEM II/B-M 32,5 R y arena de río 1/6, mortero tipo M-5, para revestir, i/replanteo, nivelación y aplomado, p.p. de enjarjes, mermas, roturas, humedecido de las piezas, rejuntado, limpieza y medios auxiliares, s/CTE DB SE-F y RC-16, medida deduciendo huecos superiores a 1 m2.

| Código | Ud | Descripción | Rendimiento | Precio | Importe |
|---|---|---|---|---|---|
| B0001.0030 | h | OFICIAL 1ª | 0.96 | 22.48 | 21.58 |
| B0001.0060 | h | PEÓN ESPECIALIZADO | 0.48 | 18.88 | 9.06 |
| P01LT010 | ud | Ladrillo perfora. tosco 25x12x10 (material; 09/02/2022) | 77 | 0.3 | 23.10 |
| A01MA050 | m3 | MORTERO CEMENTO 1/3 M-160 (material; 30/10/2001) | 0.04 | 80.91 | 3.24 |
|  |  | Total |  |  | 56.98 |

| Medición | Uds. | Largo | Alto | Parcial |
|---|---|---|---|---|
|  | 2 | 2.5 | 1.7 | 8.50 |
|  | 2 | 1.4 | 1.7 | 4.76 |
| Subtotal |  |  |  | 13.26 |
| Total |  |  |  | 13.26 |

**D0901.0060** m² ENFOSCADO MAESTREADO Y REVOCO FRATASADO INTERIORES (16/09/2003)
11.56 m² × 21.5 (23.22 con costes indirectos) = 268.42
Enfoscado maestreado y revoco fratasado con mortero de cemento portland y arena 1:4 en paramentos verticales interiores, totalmente terminado, incluso gestión de RCD en obra.

| Código | Ud | Descripción | Rendimiento | Precio | Importe |
|---|---|---|---|---|---|
| B0001.0030 | h | OFICIAL 1ª | 0.6 | 22.48 | 13.49 |
| B0001.0060 | h | PEÓN ESPECIALIZADO | 0.3 | 18.88 | 5.66 |
| A0104.0120 | M3 | MORTERO C.P. Y ARENA CANTERA 1:4 (material; 16/09/2003) | 0.017 | 113.58 | 1.93 |
| %RES | % | GESTIÓN DE RCD EN OBRA | 1 % | 21.08 | 0.21 |
| %MA1 | % | MEDIOS AUXILIARES | 1 % | 21.29 | 0.21 |
|  |  | Total |  |  | 21.5 |

| Medición | Uds. | Largo | Alto | Parcial |
|---|---|---|---|---|
|  | 2 | 2 | 1.7 | 6.80 |
|  | 2 | 1.4 | 1.7 | 4.76 |
| Subtotal |  |  |  | 11.56 |
| Total |  |  |  | 11.56 |

**D0901.0020** m² ENFOSCADO MAESTREADO Y REVOCO FRATASADO EXTERIORES (16/09/2003)
14.96 m² × 24.88 (26.87 con costes indirectos) = 401.98
Enfoscado maestreado y revoco fratasado con mortero de cemento portland y arena 1:4 en paramentos exteriores, incluido andamiaje y gestión de RCD en obra.

| Código | Ud | Descripción | Rendimiento | Precio | Importe |
|---|---|---|---|---|---|
| B0001.0030 | h | OFICIAL 1ª | 0.7 | 22.48 | 15.74 |
| B0001.0060 | h | PEÓN ESPECIALIZADO | 0.35 | 18.88 | 6.61 |
| A0104.0120 | M3 | MORTERO C.P. Y ARENA CANTERA 1:4 | 0.018 | 113.58 | 2.04 |
| %RES | % | GESTIÓN DE RCD EN OBRA | 1 % | 24.39 | 0.24 |
| %MA1 | % | MEDIOS AUXILIARES | 1 % | 24.63 | 0.25 |
|  |  | Total |  |  | 24.88 |

| Medición | Uds. | Largo | Alto | Parcial |
|---|---|---|---|---|
|  | 2 | 2.5 | 1.7 | 8.50 |
|  | 2 | 1.9 | 1.7 | 6.46 |
| Subtotal |  |  |  | 14.96 |
| Total |  |  |  | 14.96 |

**OC.G.047** u PATE POLIPROPILENO (23/03/2006)
4 u × 23.86 (25.77 con costes indirectos) = 103.08
Suministro y colocación de pate de polipropileno con alma de acero de 300 mm de ancho, incluso sellado final perforación.

| Código | Ud | Descripción | Rendimiento | Precio | Importe |
|---|---|---|---|---|---|
| B0001.0030 | h | OFICIAL 1ª | 0.25 | 22.48 | 5.62 |
| PATES | u | PATES POLIPROPILENO CON ALMA DE ACERO 300 mm (material; 23/03/2006) | 1 | 18 | 18.00 |
| %MA1 | % | MEDIOS AUXILIARES | 1 % | 23.62 | 0.24 |
|  |  | Total |  |  | 23.86 |

#### ED.OC.SECU DECANTACION SECUNDARIA (16/09/2003)
Importe: 136109.93

##### ED.OC.SEC.A ARQUETA REPARTO A DECANTACIÓN (16/09/2003)
Importe: 21218.9

**A.D0201.0040** m³ EXCAVACIÓN MECÁNICA CIELO ABIERTO
75.47 m³ × 28.29 (30.55 con costes indirectos) = 2305.61

| Medición | Uds. | Largo | Ancho | Alto | Parcial |
|---|---|---|---|---|---|
|  | 1 | 8.6 | 4.5 | 1.95 | 75.47 |
| Total |  |  |  |  | 75.47 |

**D2502.0150** m³ RELLENO MATERIAL PROCEDENTE EXCAVACIÓN Y/O PRÉSTAMO
43.29 m³ × 24.17 (26.1 con costes indirectos) = 1129.87

| Medición | Uds. | Largo | Ancho | Alto | Parcial |
|---|---|---|---|---|---|
| Excavación | 1 | 75.47 | 1 | 1 | 75.47 |
| Elemento | -1 | 6.6 | 2.5 | 1.95 | -32.18 |
| Subtotal |  |  |  |  | 43.29 |
| Total |  |  |  |  | 43.29 |

**E04SE025** m3 ENCACHADO PIEDRA 40/80
3.3 m3 × 36.01 (38.89 con costes indirectos) = 128.34

| Medición | Uds. | Largo | Ancho | Alto | Parcial |
|---|---|---|---|---|---|
| Bajo solera | 1 | 6.6 | 2.5 | 0.2 | 3.30 |
| Total |  |  |  |  | 3.3 |

**HM15** m³ HORMIGÓN DE LIMPIEZA, PROTECCIÓN Y RELLENOS HL-150
1.65 m³ × 94.49 (102.05 con costes indirectos) = 168.38

| Medición | Uds. | Largo | Ancho | Alto | Parcial |
|---|---|---|---|---|---|
| Bajo solera | 1 | 6.6 | 2.5 | 0.1 | 1.65 |
| Total |  |  |  |  | 1.65 |

**OC.G.008** m² ENCOFRADO RECTO CIMIENTOS
7.28 m² × 19.28 (20.82 con costes indirectos) = 151.57

| Medición | Uds. | Largo | Alto | Parcial |
|---|---|---|---|---|
|  | 2 | 6.6 | 0.4 | 5.28 |
|  | 2 | 2.5 | 0.4 | 2.00 |
| Subtotal |  |  |  | 7.28 |
| Total |  |  |  | 7.28 |

**A.D0302.0020** m³ HA-30/B/20/XD2+XA2 CIMENTACIÓN
6.6 m³ × 193.54 (209.02 con costes indirectos) = 1379.53

| Medición | Uds. | Largo | Ancho | Alto | Parcial |
|---|---|---|---|---|---|
| Solera | 1 | 6.6 | 2.5 | 0.4 | 6.60 |
| Total |  |  |  |  | 6.6 |

**OC.G.009** m² ENCOFRADO RECTO MUROS
145.2 m² × 35.21 (38.03 con costes indirectos) = 5521.96

| Medición | Uds. | Largo | Alto | Parcial |
|---|---|---|---|---|
| Alzados | 2 | 2.5 | 3.1 | 15.50 |
|  | 2 | 1.9 | 3.1 | 11.78 |
|  | 2 | 6.6 | 3.1 | 40.92 |
|  | 2 | 6 | 3.1 | 37.20 |
|  | 4 | 1.1 | 3.1 | 13.64 |
|  | 2 | 0.3 | 3.1 | 1.86 |
|  | 6 | 1.8 | 2.25 | 24.30 |
| Subtotal |  |  |  | 145.20 |
| Total |  |  |  | 145.2 |

**A.D0303.0040** m³ HA-30/B/20/XD2+XA2 MUROS
21.51 m³ × 226.27 (244.37 con costes indirectos) = 5256.40

| Medición | Uds. | Largo | Ancho | Alto | Parcial |
|---|---|---|---|---|---|
| Alzados | 2 | 2.5 | 0.3 | 3.1 | 4.65 |
|  | 2 | 6 | 0.3 | 3.1 | 11.16 |
|  | 2 | 1.1 | 0.3 | 3.1 | 2.05 |
|  | 3 | 1.8 | 0.3 | 2.25 | 3.65 |
| Subtotal |  |  |  |  | 21.51 |
| Total |  |  |  |  | 21.51 |

**OC.G.005** kg ACERO PARA ARMAR
2080.76 kg × 2.11 (2.28 con costes indirectos) = 4744.13

| Medición | Uds. | Largo | Ancho | Parcial |
|---|---|---|---|---|
| S/Anejo de Cálculo: |  |  |  |  |
| Solera | 1 | 6.6 | 78.82 | 520.21 |
| Alzados | 1 | 21.51 | 72.55 | 1560.55 |
| Subtotal |  |  |  | 2080.76 |
| Total |  |  |  | 2080.76 |

**EN09J060** ud CAJEADO Y RECIBIDO DE COMPUERTAS
3 ud × 21.97 (23.73 con costes indirectos) = 71.19

**ALOCPAS350** u FORMACIÓN DE PASAMUROS
3 u × 111.7 (120.64 con costes indirectos) = 361.92

##### ED.OC.SEC.B DECANTADOR SECUNDARIO LINEA 3 (16/09/2003)
Importe: 114891.03

**A.D0201.0040** m³ EXCAVACIÓN MECÁNICA CIELO ABIERTO
443.38 m³ × 28.29 (30.55 con costes indirectos) = 13545.26

| Medición | Uds. | Largo | Ancho | Alto | Parcial |
|---|---|---|---|---|---|
| Tras demolición digestor existente | 1 | 67.24 | 3.14 | 2.1 | 443.38 |
| Total |  |  |  |  | 443.38 |

**E02CZE040** m³ EXCAVACIÓN EN POZOS (23/03/2006)
9.62 m³ × 23.29 (25.15 con costes indirectos) = 241.94
Excavación en pozos en cualquier clase de terrenos, incluso rocas, con medios mecánicos i/o manuales, salvando servicios existentes, entibación y agotamiento en zonas sumergidas, limpieza de fondos, rasanteo y compactación de los mismos, extracción de productos a los bordes, incluso ayudas de mano de obra, carga y gestión de RCD en obra.

| Código | Ud | Descripción | Rendimiento | Precio | Importe |
|---|---|---|---|---|---|
| B0001.0030 | h | OFICIAL 1ª | 0.05 | 22.48 | 1.12 |
| B0001.0070 | h | PEÓN SUELTO | 0.1 | 18.28 | 1.83 |
| 04.02.00.a | h | RETRO MIXTA SOBRE RUEDAS 75kW (maquinaria; 23/03/2006) | 0.05 | 64.04 | 3.20 |
| 04.00.06.b | h | RETROEXCAVADORA SOBRE RUEDAS 22t | 0.1 | 103.38 | 10.34 |
| 06.02.04.a | h | CAMIÓN VOLQUETE 16t CON CAJA BASCULANTE | 0.05 | 107.5 | 5.38 |
| 02.00.02.a | h | BOMBA SUMEGIBLE AGUA RESIDUAL | 0.1 | 11.85 | 1.19 |
| %MA1 | % | MEDIOS AUXILIARES | 1 % | 23.06 | 0.23 |
|  |  | Total |  |  | 23.29 |

| Medición | Uds. | Largo | Ancho | Alto | Parcial |
|---|---|---|---|---|---|
| Tuberias | 1 | 8 | 0.75 | 0.75 | 4.50 |
|  | 1 | 8 | 0.8 | 0.8 | 5.12 |
| Subtotal |  |  |  |  | 9.62 |
| Total |  |  |  |  | 9.62 |

**D2502.0150** m³ RELLENO MATERIAL PROCEDENTE EXCAVACIÓN Y/O PRÉSTAMO
62.51 m³ × 24.17 (26.1 con costes indirectos) = 1631.51

| Medición | Uds. | Largo | Ancho | Alto | Parcial |
|---|---|---|---|---|---|
|  | 1 | 443.38 | 1 | 1 | 443.38 |
|  | -1 | 57.76 | 3.14 | 2.1 | -380.87 |
| Subtotal |  |  |  |  | 62.51 |
| Total |  |  |  |  | 62.51 |

**A.D0314.0010** m³ HM-20/P/20/X0 PROTECCIÓN
8.37 m³ × 110.24 (119.06 con costes indirectos) = 996.53

| Medición | Uds. | Largo | Ancho | Alto | Parcial |
|---|---|---|---|---|---|
| Tuberias | 1 | 8 | 0.75 | 0.75 | 4.50 |
|  | 1 | 8 | 0.8 | 0.8 | 5.12 |
|  | -1 | 8 | 0.02 | 3.14 | -0.50 |
|  | -1 | 8 | 0.03 | 3.14 | -0.75 |
| Subtotal |  |  |  |  | 8.37 |
| Total |  |  |  |  | 8.37 |

**E04SE025** m3 ENCACHADO PIEDRA 40/80
41.61 m3 × 36.01 (38.89 con costes indirectos) = 1618.21

| Medición | Uds. | Largo | Ancho | Alto | Parcial |
|---|---|---|---|---|---|
|  | 1 | 66.26 | 3.14 | 0.2 | 41.61 |
| Total |  |  |  |  | 41.61 |

**HM15** m³ HORMIGÓN DE LIMPIEZA, PROTECCIÓN Y RELLENOS HL-150
20.81 m³ × 94.49 (102.05 con costes indirectos) = 2123.66

| Medición | Uds. | Largo | Ancho | Alto | Parcial |
|---|---|---|---|---|---|
|  | 1 | 66.26 | 3.14 | 0.1 | 20.81 |
| Total |  |  |  |  | 20.81 |

**OC.G.030** m² ENCOFRADO CURVO CIMIENTOS (23/03/2006)
42.11 m² × 21.38 (23.09 con costes indirectos) = 972.32
Transporte, montaje y desmontaje de encofrado curvo para cimientos y soleras, colocado a cualquier profundidad o altura, incluso parte proporcional de apuntalamiento, desencofrante y limpieza, y gestión de RCD en obra.

| Código | Ud | Descripción | Rendimiento | Precio | Importe |
|---|---|---|---|---|---|
| B0001.0030 | h | OFICIAL 1ª | 0.4 | 22.48 | 8.99 |
| B0001.0060 | h | PEÓN ESPECIALIZADO | 0.5 | 18.88 | 9.44 |
| B1005.0010 | kg | ALAMBRE RECOCIDO (DIF. DIÁMETROS) | 0.1 | 1.5 | 0.15 |
| B2703 | kg | CLAVOS ACERO | 0.125 | 1.2 | 0.15 |
| B2704 | l | DESENCOFRANTE | 0.08 | 0.28 | 0.02 |
| B2705 | m³ | MADERA DE PINO EN TABLA | 0.015 | 147.27 | 2.21 |
| %RES | % | GESTIÓN DE RCD EN OBRA | 1 % | 20.96 | 0.21 |
| %MA1 | % | MEDIOS AUXILIARES | 1 % | 21.17 | 0.21 |
|  |  | Total |  |  | 21.38 |

| Medición | Uds. | Largo | Alto | Parcial |
|---|---|---|---|---|
|  | 1 | 51.15 | 0.5 | 25.58 |
|  | 1 | 10.05 | 1.1 | 11.06 |
|  | 1 | 9.11 | 0.6 | 5.47 |
| Subtotal |  |  |  | 42.11 |
| Total |  |  |  | 42.11 |

**A.D0302.0020** m³ HA-30/B/20/XD2+XA2 CIMENTACIÓN
59.72 m³ × 193.54 (209.02 con costes indirectos) = 12482.67

| Medición | Uds. | Largo | Ancho | Alto | Parcial |
|---|---|---|---|---|---|
|  | 1 | 46.5 | 1.05 | 0.4 | 19.53 |
|  | 1 | 40.96 | 3.14 | 0.3 | 38.58 |
|  | 1 | 2.56 | 3.14 | 0.2 | 1.61 |
| Subtotal |  |  |  |  | 59.72 |
| Total |  |  |  |  | 59.72 |

**OC.G.031** m² ENCOFRADO CURVO MUROS (23/03/2006)
14.43 m² × 39.08 (42.21 con costes indirectos) = 609.09
Transporte, montaje y desmontaje de encofrado curvo para muros y alzados, colocado a cualquier profundidad o altura, incluso parte proporcional de apuntalamiento, formación de pasamuros, formación de berenjenos, desencofrante y limpieza, y gestión de RCD en obra.

| Código | Ud | Descripción | Rendimiento | Precio | Importe |
|---|---|---|---|---|---|
| B0001.0030 | h | OFICIAL 1ª | 0.92 | 22.48 | 20.68 |
| B0001.0060 | h | PEÓN ESPECIALIZADO | 0.8 | 18.88 | 15.10 |
| B1005.0010 | kg | ALAMBRE RECOCIDO (DIF. DIÁMETROS) | 0.1 | 1.5 | 0.15 |
| B2703 | kg | CLAVOS ACERO | 0.125 | 1.2 | 0.15 |
| B2704 | l | DESENCOFRANTE | 0.08 | 0.28 | 0.02 |
| B2705 | m³ | MADERA DE PINO EN TABLA | 0.015 | 147.27 | 2.21 |
| %RES | % | GESTIÓN DE RCD EN OBRA | 1 % | 38.31 | 0.38 |
| %MA1 | % | MEDIOS AUXILIARES | 1 % | 38.69 | 0.39 |
|  |  | Total |  |  | 39.08 |

| Medición | Uds. | Largo | Alto | Parcial |
|---|---|---|---|---|
| Pivote central | 1 | 2.83 | 5.1 | 14.43 |
| Total |  |  |  | 14.43 |

**A.D0303.0040** m³ HA-30/B/20/XD2+XA2 MUROS
3.2 m³ × 226.27 (244.37 con costes indirectos) = 781.98

| Medición | Uds. | Largo | Ancho | Alto | Parcial |
|---|---|---|---|---|---|
| Pivite central | 1 | 0.2 | 3.14 | 5.1 | 3.20 |
| Total |  |  |  |  | 3.2 |

**OC.G.005** kg ACERO PARA ARMAR
4077.01 kg × 2.11 (2.28 con costes indirectos) = 9295.58

| Medición | Uds. | Largo | Ancho | Parcial |
|---|---|---|---|---|
| S/Anejo de Cálculo: |  |  |  |  |
| Cimentación | 1 | 59.72 | 64.25 | 3837.01 |
| Pivote central (cuantias) | 1 | 3.2 | 75 | 240.00 |
| Subtotal |  |  |  | 4077.01 |
| Total |  |  |  | 4077.01 |

**EN05PHM040** m2 MURO PREFABRICADO HORMIGÓN ARMADO POSTENSADO 4 METROS DE ALTURA (23/03/2006)
189.36 m2 × 333.68 (360.37 con costes indirectos) = 68239.66
Suministro y montaje de muro compuesto por módulos prefabricados de 2,00 m de ancho y altura 4,00 m, calidad PAVER o similar, unidos entre sí mediante cable postensado en acero trenzado, fabricado con hormigón armado de 40 N/mm2 y acero B 500 S y postensado efectuado con cable de acero armónico de 18mm2 con fptk = 1.770 N/mm2 ye fp1k= 1.560 N/mm2., incluso canaleta perimetral y p.p. de sellado de juntas tanto verticales como horizontales.

| Código | Ud | Descripción | Rendimiento | Precio | Importe |
|---|---|---|---|---|---|
| O01A090 | h. | Cuadrilla albañilería (mano de obra; 23/03/2006) | 0.233 | 29.34 | 6.84 |
| PN03EM040 | m2 | Módulo prefabricado 2,00 m ancho y 4,00 de altura postensado (material; 26/04/2023) | 1 | 235.89 | 235.89 |
| M02GE070 | h. | Grúa telescópica autoprop. 80 t. (maquinaria; 04/05/2023) | 0.163 | 216.12 | 35.23 |
| M12CP090 | ud | Puntal telescópico 4 m., 1,5 t. (maquinaria; 02/05/2012) | 0.005 | 19.47 | 0.10 |
| %200 | % | Transporte y montaje (28/02/2022) | 20 % | 278.06 | 55.61 |
|  |  | Total |  |  | 333.68 |

| Medición | Uds. | Largo | Alto | Parcial |
|---|---|---|---|---|
| Alzados depósito | 1 | 47.34 | 4 | 189.36 |
| Total |  |  |  | 189.36 |

**OC.G.036** m JUNTA TRABAJO O ESTANQUEIDAD PERFIL HIDROEXPANSIVO
49.3 m × 10.8 (11.66 con costes indirectos) = 574.84

| Medición | Uds. | Largo | Ancho | Parcial |
|---|---|---|---|---|
|  | 1 | 12.8 | 3.14 | 40.19 |
|  | 1 | 2.9 | 3.14 | 9.11 |
| Subtotal |  |  |  | 49.30 |
| Total |  |  |  | 49.3 |

**ALOCPAS350** u FORMACIÓN DE PASAMUROS
2 u × 111.7 (120.64 con costes indirectos) = 241.28

**E10CCF010** m2 RECRECIDO 3 cm. MORTERO M-2,5 (16/09/2003)
153.86 m2 × 8.65 (9.34 con costes indirectos) = 1437.05
Recrecido en capa de limpieza y nivelación con mortero de cemento CEM II/B-P 32,5 N y arena de río (Mortero tipo M-2,5) de 3 cm. de espesor, maestreado, medido en superficie realmente ejecutada. Según RC-08.Según condiciones del CTE, recogidas en el Pliego de Condiciones.

| Código | Ud | Descripción | Rendimiento | Precio | Importe |
|---|---|---|---|---|---|
| B0001.0030 | h | OFICIAL 1ª | 0.15 | 22.48 | 3.37 |
| B0001.0070 | h | PEÓN SUELTO | 0.15 | 18.28 | 2.74 |
| A01MA060 | m3 | MORTERO CEMENTO M-2,5 | 0.032 | 79.32 | 2.54 |
|  |  | Total |  |  | 8.65 |

| Medición | Uds. | Largo | Ancho | Parcial |
|---|---|---|---|---|
|  | 1 | 49 | 3.14 | 153.86 |
| Total |  |  |  | 153.86 |

**UN01C003** m. TUBO CORRUGADO PE D=90mm CANALIZACIÓN ELÉCTRICA (23/03/2006)
15 m. × 6.14 (6.63 con costes indirectos) = 99.45
Tubo corrugado de PE, doble capa, de 90 mm de diámetro exterior, para canalización eléctrica, suministrado en rollos de 50 m de longitud, unión mediante manguito, incluso mandrilado, cable guia, cinta señalizadora, elemento cerámico de protección para golpes de pico y p.p.de medios auxiliares.

| Código | Ud | Descripción | Rendimiento | Precio | Importe |
|---|---|---|---|---|---|
| B0001.0030 | h | OFICIAL 1ª | 0.048 | 22.48 | 1.08 |
| B0001.0060 | h | PEÓN ESPECIALIZADO | 0.048 | 18.88 | 0.91 |
| PN44TUB4 | m. | Tubo corrugado PE D=90mm (material; 04/05/2022) | 1 | 4.15 | 4.15 |
|  |  | Total |  |  | 6.14 |

#### ED.OC.FISQ TRATAMIENTO FISICO-QUÍMICO (30/10/2001)
Importe: 3084.27

##### ED.OC.FIS.A ARQUETA CAUDALIMETRO (30/10/2001)
Importe: 3084.27

**A.D0201.0040** m³ EXCAVACIÓN MECÁNICA CIELO ABIERTO
21.05 m³ × 28.29 (30.55 con costes indirectos) = 643.08

| Medición | Uds. | Largo | Ancho | Alto | Parcial |
|---|---|---|---|---|---|
|  | 1 | 3.3 | 2.9 | 2.2 | 21.05 |
| Total |  |  |  |  | 21.05 |

**D2502.0150** m³ RELLENO MATERIAL PROCEDENTE EXCAVACIÓN Y/O PRÉSTAMO
11.44 m³ × 24.17 (26.1 con costes indirectos) = 298.58

| Medición | Uds. | Largo | Ancho | Alto | Parcial |
|---|---|---|---|---|---|
| Excavación | 1 | 21.05 | 1 | 1 | 21.05 |
| Elemento | -1 | 2.3 | 1.9 | 2.2 | -9.61 |
| Subtotal |  |  |  |  | 11.44 |
| Total |  |  |  |  | 11.44 |

**E04SE025** m3 ENCACHADO PIEDRA 40/80
0.87 m3 × 36.01 (38.89 con costes indirectos) = 33.83

| Medición | Uds. | Largo | Ancho | Alto | Parcial |
|---|---|---|---|---|---|
| Bajo solera | 1 | 2.3 | 1.9 | 0.2 | 0.87 |
| Total |  |  |  |  | 0.87 |

**HM15** m³ HORMIGÓN DE LIMPIEZA, PROTECCIÓN Y RELLENOS HL-150
0.44 m³ × 94.49 (102.05 con costes indirectos) = 44.90

| Medición | Uds. | Largo | Ancho | Alto | Parcial |
|---|---|---|---|---|---|
| Bajo solera | 1 | 2.3 | 1.9 | 0.1 | 0.44 |
| Total |  |  |  |  | 0.44 |

**OC.G.008** m² ENCOFRADO RECTO CIMIENTOS
2.52 m² × 19.28 (20.82 con costes indirectos) = 52.47

| Medición | Uds. | Largo | Alto | Parcial |
|---|---|---|---|---|
|  | 2 | 2.3 | 0.3 | 1.38 |
|  | 2 | 1.9 | 0.3 | 1.14 |
| Subtotal |  |  |  | 2.52 |
| Total |  |  |  | 2.52 |

**A.D0302.0020** m³ HA-30/B/20/XD2+XA2 CIMENTACIÓN
1.31 m³ × 193.54 (209.02 con costes indirectos) = 273.82

| Medición | Uds. | Largo | Ancho | Alto | Parcial |
|---|---|---|---|---|---|
| Solera | 1 | 2.3 | 1.9 | 0.3 | 1.31 |
| Total |  |  |  |  | 1.31 |

**OC.G.005** kg ACERO PARA ARMAR
98.25 kg × 2.11 (2.28 con costes indirectos) = 224.01

| Medición | Uds. | Largo | Ancho | Parcial |
|---|---|---|---|---|
| Por cuantias |  |  |  |  |
| Solera | 1 | 1.31 | 75 | 98.25 |
| Subtotal |  |  |  | 98.25 |
| Total |  |  |  | 98.25 |

**E06CLP040** m2 FÁB LADR PERF.REV.10cm 1 pie
12.58 m2 × 56.98 (61.54 con costes indirectos) = 774.17

| Medición | Uds. | Largo | Alto | Parcial |
|---|---|---|---|---|
|  | 2 | 2.3 | 1.7 | 7.82 |
|  | 2 | 1.4 | 1.7 | 4.76 |
| Subtotal |  |  |  | 12.58 |
| Total |  |  |  | 12.58 |

**D0901.0060** m² ENFOSCADO MAESTREADO Y REVOCO FRATASADO INTERIORES
10.88 m² × 21.5 (23.22 con costes indirectos) = 252.63

| Medición | Uds. | Largo | Alto | Parcial |
|---|---|---|---|---|
|  | 2 | 1.8 | 1.7 | 6.12 |
|  | 2 | 1.4 | 1.7 | 4.76 |
| Subtotal |  |  |  | 10.88 |
| Total |  |  |  | 10.88 |

**D0901.0020** m² ENFOSCADO MAESTREADO Y REVOCO FRATASADO EXTERIORES
14.28 m² × 24.88 (26.87 con costes indirectos) = 383.70

| Medición | Uds. | Largo | Alto | Parcial |
|---|---|---|---|---|
|  | 2 | 2.3 | 1.7 | 7.82 |
|  | 2 | 1.9 | 1.7 | 6.46 |
| Subtotal |  |  |  | 14.28 |
| Total |  |  |  | 14.28 |

**OC.G.047** u PATE POLIPROPILENO
4 u × 23.86 (25.77 con costes indirectos) = 103.08

#### ED.OC.RECI RECIRCULACION Y PURGA DE FANGOS (30/10/2001)
Importe: 18978.81

**A.D0201.0040** m³ EXCAVACIÓN MECÁNICA CIELO ABIERTO
21.32 m³ × 28.29 (30.55 con costes indirectos) = 651.33

| Medición | Uds. | Largo | Ancho | Alto | Parcial |
|---|---|---|---|---|---|
| Tras demolición Digestor de fangos | 1 | 6.5 | 4.1 | 0.8 | 21.32 |
| Total |  |  |  |  | 21.32 |

**D2502.0150** m³ RELLENO MATERIAL PROCEDENTE EXCAVACIÓN Y/O PRÉSTAMO
12.39 m³ × 24.17 (26.1 con costes indirectos) = 323.38

| Medición | Uds. | Largo | Ancho | Alto | Parcial |
|---|---|---|---|---|---|
| Excavación | 1 | 6.5 | 4.1 | 0.8 | 21.32 |
| Elemento | -1 | 3.6 | 3.1 | 0.8 | -8.93 |
| Subtotal |  |  |  |  | 12.39 |
| Total |  |  |  |  | 12.39 |

**E04SE025** m3 ENCACHADO PIEDRA 40/80
3.41 m3 × 36.01 (38.89 con costes indirectos) = 132.61

| Medición | Uds. | Largo | Ancho | Alto | Parcial |
|---|---|---|---|---|---|
| Bajo solera | 1 | 5.5 | 3.1 | 0.2 | 3.41 |
| Total |  |  |  |  | 3.41 |

**HM15** m³ HORMIGÓN DE LIMPIEZA, PROTECCIÓN Y RELLENOS HL-150
1.71 m³ × 94.49 (102.05 con costes indirectos) = 174.51

| Medición | Uds. | Largo | Ancho | Alto | Parcial |
|---|---|---|---|---|---|
| Bajo solera | 1 | 5.5 | 3.1 | 0.1 | 1.71 |
| Total |  |  |  |  | 1.71 |

**OC.G.008** m² ENCOFRADO RECTO CIMIENTOS
6.09 m² × 19.28 (20.82 con costes indirectos) = 126.79

| Medición | Uds. | Largo | Alto | Parcial |
|---|---|---|---|---|
| Llegada | 2 | 5.5 | 0.3 | 3.30 |
|  | 3 | 3.1 | 0.3 | 2.79 |
| Subtotal |  |  |  | 6.09 |
| Total |  |  |  | 6.09 |

**A.D0302.0020** m³ HA-30/B/20/XD2+XA2 CIMENTACIÓN
5.12 m³ × 193.54 (209.02 con costes indirectos) = 1070.18

| Medición | Uds. | Largo | Ancho | Alto | Parcial |
|---|---|---|---|---|---|
| Llegada | 1 | 5.5 | 3.1 | 0.3 | 5.12 |
| Total |  |  |  |  | 5.12 |

**OC.G.009** m² ENCOFRADO RECTO MUROS
132.21 m² × 35.21 (38.03 con costes indirectos) = 5027.95

| Medición | Uds. | Largo | Alto | Parcial |
|---|---|---|---|---|
|  | 2 | 3.6 | 4.1 | 29.52 |
|  | 2 | 3 | 3.8 | 22.80 |
|  | 2 | 3.1 | 4.1 | 25.42 |
|  | 2 | 2.5 | 3.8 | 19.00 |
|  | 2 | 1.9 | 2.95 | 11.21 |
|  | 2 | 1.6 | 2.65 | 8.48 |
|  | 1 | 3.1 | 2.95 | 9.15 |
|  | 1 | 2.5 | 2.65 | 6.63 |
| Subtotal |  |  |  | 132.21 |
| Total |  |  |  | 132.21 |

**A.D0303.0040** m³ HA-30/B/20/XD2+XA2 MUROS
18.92 m³ × 226.27 (244.37 con costes indirectos) = 4623.48

| Medición | Uds. | Largo | Ancho | Alto | Parcial |
|---|---|---|---|---|---|
|  | 2 | 3.6 | 0.3 | 3.8 | 8.21 |
|  | 2 | 2.5 | 0.3 | 3.8 | 5.70 |
|  | 2 | 1.9 | 0.3 | 2.65 | 3.02 |
|  | 1 | 2.5 | 0.3 | 2.65 | 1.99 |
| Subtotal |  |  |  |  | 18.92 |
| Total |  |  |  |  | 18.92 |

**OC.G.033** m³ CIMBRA
39.1 m³ × 9.44 (10.2 con costes indirectos) = 398.82

| Medición | Uds. | Largo | Ancho | Alto | Parcial |
|---|---|---|---|---|---|
| Losa | 1 | 3 | 2.5 | 3.8 | 28.50 |
|  | 1 | 1.6 | 2.5 | 2.65 | 10.60 |
| Subtotal |  |  |  |  | 39.10 |
| Total |  |  |  |  | 39.1 |

**OC.G.010** m² ENCOFRADO RECTO LOSAS
15.7 m² × 30.97 (33.45 con costes indirectos) = 525.17

| Medición | Uds. | Largo | Ancho | Parcial |
|---|---|---|---|---|
| Losa | 1 | 3 | 2.5 | 7.50 |
|  | 1 | 1.6 | 2.5 | 4.00 |
|  | 2 | 1.6 | 0.3 | 0.96 |
|  | 2 | 1.2 | 0.3 | 0.72 |
|  | 2 | 3 | 0.3 | 1.80 |
|  | 2 | 1.2 | 0.3 | 0.72 |
| Subtotal |  |  |  | 15.70 |
| Total |  |  |  | 15.7 |

**A.D0304.0040** m³ HA-30/B/20/XD2+XA2 LOSAS
3.46 m³ × 209.34 (226.09 con costes indirectos) = 782.27

| Medición | Uds. | Largo | Ancho | Alto | Parcial |
|---|---|---|---|---|---|
| Losa | 1 | 5.5 | 3.1 | 0.3 | 5.12 |
| Registros | -1 | 1.6 | 1.2 | 0.3 | -0.58 |
|  | -1 | 3 | 1.2 | 0.3 | -1.08 |
| Subtotal |  |  |  |  | 3.46 |
| Total |  |  |  |  | 3.46 |

**OC.G.005** kg ACERO PARA ARMAR
1938.83 kg × 2.11 (2.28 con costes indirectos) = 4420.53

| Medición | Uds. | Largo | Ancho | Parcial |
|---|---|---|---|---|
| S/Anejo de Cálculo: |  |  |  |  |
| Solera | 1 | 5.12 | 73.05 | 374.02 |
| Alzados | 1 | 18.92 | 69.92 | 1322.89 |
| Losa | 1 | 3.46 | 69.92 | 241.92 |
| Subtotal |  |  |  | 1938.83 |
| Total |  |  |  | 1938.83 |

**OC.G.036** m JUNTA TRABAJO O ESTANQUEIDAD PERFIL HIDROEXPANSIVO
27.2 m × 10.8 (11.66 con costes indirectos) = 317.15

| Medición | Uds. | Largo | Parcial |
|---|---|---|---|
|  | 2 | 3.3 | 6.60 |
|  | 4 | 2.8 | 11.20 |
|  | 2 | 1.75 | 3.50 |
|  | 2 | 2.95 | 5.90 |
| Subtotal |  |  | 27.20 |
| Total |  |  | 27.2 |

**ALOCPAS350** u FORMACIÓN DE PASAMUROS
2 u × 111.7 (120.64 con costes indirectos) = 241.28

**A.D0314.0010** m³ HM-20/P/20/X0 PROTECCIÓN
0.38 m³ × 110.24 (119.06 con costes indirectos) = 45.24

| Medición | Uds. | Largo | Ancho | Alto | Parcial |
|---|---|---|---|---|---|
| Rampas interiores | 2 | 3 | 0.2 | 0.1 | 0.12 |
|  | 4 | 2.5 | 0.2 | 0.1 | 0.20 |
|  | 2 | 1.6 | 0.2 | 0.1 | 0.06 |
| Subtotal |  |  |  |  | 0.38 |
| Total |  |  |  |  | 0.38 |

**E05AN160A** ud PLAC.ANCLAJE S275 25X25X1,5 cm (30/10/2001)
4 ud × 27.34 (29.53 con costes indirectos) = 118.12
Placa de anclaje de acero S275 en perfil plano, de dimensiones 25x25x1,5 cm. con cuatro garrotas de acero corrugado de 12 mm. de diámetro y 45 cm. de longitud total, soldadas, i/taladro central, colocada. Según CTE-DB-SE-A.

| Código | Ud | Descripción | Rendimiento | Precio | Importe |
|---|---|---|---|---|---|
| B0001.0030 | h | OFICIAL 1ª | 0.42 | 22.48 | 9.44 |
| B0001.0050 | h | AYUDANTE | 0.42 | 19.48 | 8.18 |
| M11O010 | h. | Equipo oxicorte (maquinaria; 04/05/2022) | 0.05 | 6.58 | 0.33 |
| P03AC090 | kg | Acero corrugado B 400 S (material; 30/10/2001) | 1.5 | 0.71 | 1.07 |
| %5 | % | Material Auxiliar (03/12/2004) | 5 % | 19.02 | 0.95 |
| P13TP050 | kg | Palastro 15 mm. (material; 04/05/2022) | 11 | 0.67 | 7.37 |
|  |  | Total |  |  | 27.34 |

#### ED.OC.ESPE ESPESAMIENTO DE FANGOS (30/10/2001)
Importe: 114664.76

##### ED.OC.ESP.FA ESPESADOR POR GRAVEDAD (30/10/2001)
Importe: 114664.76

**A.D0201.0040** m³ EXCAVACIÓN MECÁNICA CIELO ABIERTO
228.1 m³ × 28.29 (30.55 con costes indirectos) = 6968.46

| Medición | Uds. | Largo | Ancho | Alto | Parcial |
|---|---|---|---|---|---|
| Tras demolición espesadores existentes | 1 | 41.51 | 3.14 | 1.75 | 228.10 |
| Total |  |  |  |  | 228.1 |

**E02CZE040** m³ EXCAVACIÓN EN POZOS
1.75 m³ × 23.29 (25.15 con costes indirectos) = 44.01

| Medición | Uds. | Largo | Ancho | Alto | Parcial |
|---|---|---|---|---|---|
| Tuberias | 1 | 7 | 0.5 | 0.5 | 1.75 |
| Total |  |  |  |  | 1.75 |

**D2502.0150** m³ RELLENO MATERIAL PROCEDENTE EXCAVACIÓN Y/O PRÉSTAMO
69.95 m³ × 24.17 (26.1 con costes indirectos) = 1825.70

| Medición | Uds. | Largo | Ancho | Alto | Parcial |
|---|---|---|---|---|---|
|  | 1 | 228.1 | 1 | 1 | 228.10 |
|  | -1 | 28.78 | 3.14 | 1.75 | -158.15 |
| Subtotal |  |  |  |  | 69.95 |
| Total |  |  |  |  | 69.95 |

**A.D0314.0010** m³ HM-20/P/20/X0 PROTECCIÓN
1.31 m³ × 110.24 (119.06 con costes indirectos) = 155.97

| Medición | Uds. | Largo | Ancho | Alto | Parcial |
|---|---|---|---|---|---|
| Tuberias | 1 | 7 | 0.5 | 0.5 | 1.75 |
|  | -1 | 7 | 0.02 | 3.14 | -0.44 |
| Subtotal |  |  |  |  | 1.31 |
| Total |  |  |  |  | 1.31 |

**E04SE025** m3 ENCACHADO PIEDRA 40/80
79.28 m3 × 36.01 (38.89 con costes indirectos) = 3083.20

| Medición | Uds. | Largo | Ancho | Alto | Parcial |
|---|---|---|---|---|---|
|  | 1 | 4.9 | 1 | 16.18 | 79.28 |
| Total |  |  |  |  | 79.28 |

**HM15** m³ HORMIGÓN DE LIMPIEZA, PROTECCIÓN Y RELLENOS HL-150
10.8 m³ × 94.49 (102.05 con costes indirectos) = 1102.14

| Medición | Uds. | Largo | Ancho | Alto | Parcial |
|---|---|---|---|---|---|
|  | 1 | 34.39 | 3.14 | 0.1 | 10.80 |
| Total |  |  |  |  | 10.8 |

**OC.G.030** m² ENCOFRADO CURVO CIMIENTOS
30.94 m² × 21.38 (23.09 con costes indirectos) = 714.40

| Medición | Uds. | Largo | Alto | Parcial |
|---|---|---|---|---|
|  | 1 | 36.76 | 0.5 | 18.38 |
|  | 1 | 6.28 | 1.5 | 9.42 |
|  | 1 | 3.14 | 1 | 3.14 |
| Subtotal |  |  |  | 30.94 |
| Total |  |  |  | 30.94 |

**A.D0302.0020** m³ HA-30/B/20/XD2+XA2 CIMENTACIÓN
46.68 m³ × 193.54 (209.02 con costes indirectos) = 9757.05

| Medición | Uds. | Largo | Ancho | Alto | Parcial |
|---|---|---|---|---|---|
|  | 1 | 32.36 | 0.9 | 0.5 | 14.56 |
|  | 1 | 24.25 | 3.14 | 0.4 | 30.46 |
|  | 1 | 1 | 3.14 | 0.1 | 0.31 |
| arqueta | 1 | 1.8 | 2.5 | 0.3 | 1.35 |
| Subtotal |  |  |  |  | 46.68 |
| Total |  |  |  |  | 46.68 |

**EN05PHM045** m2 MURO PREFABRICADO HORMIGÓN ARMADO POSTENSADO 5 METROS DE ALTURA (23/03/2006)
166 m2 × 382.75 (413.37 con costes indirectos) = 68619.42
Suministro y montaje de muro compuesto por módulos prefabricados de 2,00 m de ancho y altura 5,00 m, calidad PAVER o similar, unidos entre sí mediante cable postensado en acero trenzado, fabricado con hormigón armado de 40 N/mm2 y acero B 500 S y postensado efectuado con cable de acero armónico de 18mm2 con fptk = 1.770 N/mm2 ye fp1k= 1.560 N/mm2.,incluso p.p. de sellado de juntas tanto verticales como horizontales.

| Código | Ud | Descripción | Rendimiento | Precio | Importe |
|---|---|---|---|---|---|
| O01A090 | h. | Cuadrilla albañilería | 0.38 | 29.34 | 11.15 |
| PN03EM045 | m2 | Módulo prefabricado 2,00 m ancho y 5,00 de altura postensado (material; 23/03/2006) | 1 | 250.15 | 250.15 |
| M02GE070 | h. | Grúa telescópica autoprop. 80 t. | 0.266 | 216.12 | 57.49 |
| M12CP090 | ud | Puntal telescópico 4 m., 1,5 t. | 0.008 | 19.47 | 0.16 |
| %200 | % | Transporte y montaje | 20 % | 318.95 | 63.79 |
|  |  | Total |  |  | 382.75 |

| Medición | Uds. | Largo | Alto | Parcial |
|---|---|---|---|---|
| Alzados depósito | 1 | 33.2 | 5 | 166.00 |
| Total |  |  |  | 166 |

**OC.G.008** m² ENCOFRADO RECTO CIMIENTOS
2.58 m² × 19.28 (20.82 con costes indirectos) = 53.72

| Medición | Uds. | Largo | Alto | Parcial |
|---|---|---|---|---|
| arqueta | 2 | 1.8 | 0.3 | 1.08 |
|  | 2 | 2.5 | 0.3 | 1.50 |
| Subtotal |  |  |  | 2.58 |
| Total |  |  |  | 2.58 |

**OC.G.009** m² ENCOFRADO RECTO MUROS
45.36 m² × 35.21 (38.03 con costes indirectos) = 1725.04

| Medición | Uds. | Largo | Alto | Parcial |
|---|---|---|---|---|
| Arqueta de salida | 2 | 2.5 | 2.7 | 13.50 |
|  | 2 | 1.9 | 2.7 | 10.26 |
|  | 2 | 1 | 2.7 | 5.40 |
|  | 2 | 0.6 | 2.7 | 3.24 |
|  | 4 | 1.2 | 2.7 | 12.96 |
| Subtotal |  |  |  | 45.36 |
| Total |  |  |  | 45.36 |

**A.D0303.0040** m³ HA-30/B/20/XD2+XA2 MUROS
6.97 m³ × 226.27 (244.37 con costes indirectos) = 1703.26

| Medición | Uds. | Largo | Ancho | Alto | Parcial |
|---|---|---|---|---|---|
| Arqueta de salida | 2 | 2.5 | 0.3 | 2.7 | 4.05 |
|  | 3 | 1.2 | 0.3 | 2.7 | 2.92 |
| Subtotal |  |  |  |  | 6.97 |
| Total |  |  |  |  | 6.97 |

**OC.G.033** m³ CIMBRA
149.9 m³ × 9.44 (10.2 con costes indirectos) = 1528.98

| Medición | Uds. | Largo | Ancho | Alto | Parcial |
|---|---|---|---|---|---|
| Pasarela | 1 | 10.3 | 2 | 6.5 | 133.90 |
|  | 1 | 1.6 | 2 | 5 | 16.00 |
| Subtotal |  |  |  |  | 149.90 |
| Total |  |  |  |  | 149.9 |

**OC.G.010** m² ENCOFRADO RECTO LOSAS
33.12 m² × 30.97 (33.45 con costes indirectos) = 1107.86

| Medición | Uds. | Largo | Ancho | Alto | Parcial |
|---|---|---|---|---|---|
| Pasarela | 1 | 10.3 | 2 |  | 20.60 |
|  | 1 | 1.48 | 2 |  | 2.96 |
|  | 2 | 12.45 |  | 0.35 | 8.72 |
|  | 2 | 1.2 |  | 0.35 | 0.84 |
| Subtotal |  |  |  |  | 33.12 |
| Total |  |  |  |  | 33.12 |

**A.D0304.0040** m³ HA-30/B/20/XD2+XA2 LOSAS
5.25 m³ × 209.34 (226.09 con costes indirectos) = 1186.97

| Medición | Uds. | Largo | Ancho | Alto | Parcial |
|---|---|---|---|---|---|
| Pasarela | 1 | 12.5 | 1.2 | 0.35 | 5.25 |
| Total |  |  |  |  | 5.25 |

**OC.G.005** kg ACERO PARA ARMAR
4623.66 kg × 2.11 (2.28 con costes indirectos) = 10541.94

| Medición | Uds. | Largo | Ancho | Parcial |
|---|---|---|---|---|
| Cimentación | 1 | 46.68 | 78.5 | 3664.38 |
| Alzados | 1 | 6.97 | 78.5 | 547.15 |
| Losa | 1 | 5.25 | 78.5 | 412.13 |
| Subtotal |  |  |  | 4623.66 |
| Total |  |  |  | 4623.66 |

**OC.G.036** m JUNTA TRABAJO O ESTANQUEIDAD PERFIL HIDROEXPANSIVO
42.22 m × 10.8 (11.66 con costes indirectos) = 492.29

| Medición | Uds. | Largo | Ancho | Parcial |
|---|---|---|---|---|
|  | 1 | 10.3 | 3.14 | 32.34 |
|  | 1 | 2 | 3.14 | 6.28 |
|  | 2 | 0.6 |  | 1.20 |
|  | 2 | 1.2 |  | 2.40 |
| Subtotal |  |  |  | 42.22 |
| Total |  |  |  | 42.22 |

**ALOCPAS350** u FORMACIÓN DE PASAMUROS
5 u × 111.7 (120.64 con costes indirectos) = 603.20

**E05AN160A** ud PLAC.ANCLAJE S275 25X25X1,5 cm
2 ud × 27.34 (29.53 con costes indirectos) = 59.06

| Medición | Uds. | Parcial |
|---|---|---|
| Escalera | 2 | 2.00 |
| Total |  | 2 |

**E05AN180A** ud PLAC.ANCLAJE S275 20X20X1,0 cm (30/10/2001)
25 ud × 26.19 (28.29 con costes indirectos) = 707.25
Placa de anclaje de acero S275 en perfil plano, de dimensiones 20x20x1,0 cm. con cuatro garrotas de acero corrugado de 16 mm. de diámetro y 80 cm. de longitud total, soldadas, i/taladro central, colocada. Según CTE-DB-SE-A.

| Código | Ud | Descripción | Rendimiento | Precio | Importe |
|---|---|---|---|---|---|
| B0001.0030 | h | OFICIAL 1ª | 0.42 | 22.48 | 9.442 |
| B0001.0050 | h | AYUDANTE | 0.42 | 19.48 | 8.182 |
| M11O010 | h. | Equipo oxicorte | 0.05 | 6.58 | 0.329 |
| P03AC090 | kg | Acero corrugado B 400 S | 1.3 | 0.71 | 0.923 |
| %5 | % | Material Auxiliar | 5 % | 18.876 | 0.944 |
| P13TP050 | kg | Palastro 15 mm. | 9.5 | 0.67 | 6.365 |
|  |  | Total |  |  | 26.19 |

| Medición | Uds. | Parcial |
|---|---|---|
| Barandilla | 25 | 25.00 |
| Total |  | 25 |

**E05AC020** kg ACERO TUBULAR EN CERCHAS (03/12/2004)
836.4 kg × 2.97 (3.21 con costes indirectos) = 2684.84
Acero S 275 JR, en perfiles conformados de tubo rectangular, en cerchas, con uniones soldadas; i/p.p. de despuntes, soldadura, piezas especiales y dos manos de minio de plomo, totalmente montado y colocado.Según CTE-DB-SE-A

| Código | Ud | Descripción | Rendimiento | Precio | Importe |
|---|---|---|---|---|---|
| B0001.0030 | h | OFICIAL 1ª | 0.04 | 22.48 | 0.90 |
| B0001.0050 | h | AYUDANTE | 0.04 | 19.48 | 0.78 |
| P13TT080 | kg | Tubo rectangular (material; 02/05/2012) | 1.05 | 0.99 | 1.04 |
| P24OU050 | kg | MINIO ELECTROLITICO | 0.01 | 11.34 | 0.11 |
| %5 | % | Material Auxiliar | 5 % | 2.83 | 0.14 |
|  |  | Total |  |  | 2.97 |

| Medición | Uds. | Largo | Ancho | Parcial |
|---|---|---|---|---|
| Barandilla |  |  |  |  |
| Tubo 80.80.8 | 1 | 11.15 | 17.06 | 190.22 |
|  | 1 | 12.3 | 17.06 | 209.84 |
|  | 1 | 1.02 | 17.06 | 17.40 |
| Tubo 60.30.3.6 | 24 | 1.06 | 3.92 | 99.72 |
|  | 20 | 1.7 | 3.92 | 133.28 |
|  | 1 | 2.15 | 3.92 | 8.43 |
| Rodapie | 2 | 11.1 | 7.1 | 157.62 |
|  | 1 | 1.15 | 7.1 | 8.17 |
|  | 1 | 1.65 | 7.1 | 11.72 |
| Subtotal |  |  |  | 836.40 |
| Total |  |  |  | 836.4 |

#### ED.OC.COND CONDUCCIONES AIRE, AGUA Y FANGOS (30/10/2001)
Importe: 225251.04

##### ED.OC.CON.01 AGUA (30/10/2001)
Importe: 149229.09

**E02CZE040** m³ EXCAVACIÓN EN POZOS
685.77 m³ × 23.29 (25.15 con costes indirectos) = 17247.12

| Medición | Uds. | Largo | Ancho | Alto | Parcial |
|---|---|---|---|---|---|
| O.LLegada-Pretratamiento | 1 | 13 | 1.1 | 2.2 | 31.46 |
| Pretratamiento_reparto | 1 | 40 | 1.1 | 2.6 | 114.40 |
| Reparto-biologico | 1 | 72 | 1.1 | 2.4 | 190.08 |
| Biologico.rep.decantadores | 1 | 9 | 1.1 | 2.3 | 22.77 |
| A trat. fisico-quimico | 1 | 10 | 0.9 | 1.8 | 16.20 |
| salisdas biologico | 2 | 2 | 0.9 | 1.8 | 6.48 |
| reparto decantacion-decantacion 2ª existente | 1 | 66 | 0.9 | 1.8 | 106.92 |
| alimentacion nuevo decantador | 1 | 27 | 0.8 | 1.6 | 34.56 |
| salida nuevo decantador | 1 | 4 | 0.8 | 1.6 | 5.12 |
| Bombeo fosas sépticas | 1 | 19 | 0.6 | 1.4 | 15.96 |
| A tanque de laminación | 1 | 3 | 1.1 | 2.2 | 7.26 |
| Tanque de laminación_bypass | 1 | 11 | 1.1 | 2.2 | 26.62 |
| Prtratamiento-Bypass general | 1 | 7 | 1.1 | 2.2 | 16.94 |
| By pass general | 1 | 14 | 2.5 | 2.6 | 91.00 |
| Subtotal |  |  |  |  | 685.77 |
| Total |  |  |  |  | 685.77 |

**D2510.0010** m³ RELLENO GRAVILLA (23/03/2006)
47.08 m³ × 71.18 (76.87 con costes indirectos) = 3619.04
Suministro y colocación de relleno con gravilla en asientos y recubrimientos de tuberías, trasdós de muros, pozos y/o cimientos, etc. incluye suministro y transporte a pie de obra, vertido, extendido, rasanteo, barrido, limpieza y gestión de RCD en obra.

| Código | Ud | Descripción | Rendimiento | Precio | Importe |
|---|---|---|---|---|---|
| B0001.0030 | h | OFICIAL 1ª | 0.1 | 22.48 | 2.248 |
| B0001.0070 | h | PEÓN SUELTO | 0.501 | 18.28 | 9.158 |
| B0401.0070 | t | Gravilla 1 (3/6 mm) (material; 23/03/2006) | 2.1 | 26 | 54.600 |
| 06.02.04.a | h | CAMIÓN VOLQUETE 16t CON CAJA BASCULANTE | 0.015 | 107.5 | 1.613 |
| 04.01.03.a | h | PALA CARGADORA ORUGA | 0.015 | 120.32 | 1.805 |
| 05.00.00.a | h | BANDEJA VIBRANTE DE 145kg | 0.05 | 21.01 | 1.051 |
| %MA1 | % | MEDIOS AUXILIARES | 1 % | 70.475 | 0.705 |
|  |  | Total |  |  | 71.18 |

| Medición | Uds. | Largo | Ancho | Alto | Parcial |
|---|---|---|---|---|---|
| O.LLegada-Pretratamiento | 1 | 13 | 1.1 | 0.15 | 2.15 |
| Pretratamiento_reparto | 1 | 40 | 1.1 | 0.15 | 6.60 |
| Reparto-biologico | 1 | 72 | 1.1 | 0.15 | 11.88 |
| Biologico.rep.decantadores | 1 | 9 | 1.1 | 0.15 | 1.49 |
| A trat. fisico-quimico | 1 | 10 | 0.9 | 0.15 | 1.35 |
| salisdas biologico | 2 | 2 | 0.9 | 0.15 | 0.54 |
| biologico-decantacion 2ª existente | 1 | 66 | 0.9 | 0.15 | 8.91 |
| alimentacion nuevo decantador | 1 | 27 | 0.8 | 0.15 | 3.24 |
| salida nuevo decantador | 1 | 4 | 0.8 | 0.15 | 0.48 |
| Bombeo fosas sépticas | 1 | 19 | 0.6 | 0.15 | 1.71 |
| A tanque de laminación | 1 | 3 | 1.1 | 0.15 | 0.50 |
| Tanque de laminación_bypass | 1 | 11 | 1.1 | 0.15 | 1.82 |
| Prtratamiento-Bypass general | 1 | 7 | 1.1 | 0.15 | 1.16 |
| By pass general | 1 | 14 | 2.5 | 0.15 | 5.25 |
| Subtotal |  |  |  |  | 47.08 |
| Total |  |  |  |  | 47.08 |

**D2502.0150** m³ RELLENO MATERIAL PROCEDENTE EXCAVACIÓN Y/O PRÉSTAMO
584.06 m³ × 24.17 (26.1 con costes indirectos) = 15243.97

| Medición | Uds. | Largo | Ancho | Alto | Parcial |
|---|---|---|---|---|---|
| O.LLegada-Pretratamiento | 1 | 13 | 1.1 | 2.2 | 31.46 |
|  | -1 | 13 | 1.1 | 0.16 | -2.29 |
|  | -1 | 13 | 0.08 | 3.14 | -3.27 |
| Pretratamiento_reparto | 1 | 40 | 1.1 | 2.6 | 114.40 |
|  | -1 | 40 | 0.1 | 0.15 | -0.60 |
|  | -1 | 40 | 0.08 | 3.14 | -10.05 |
| Reparto-biologico | 1 | 72 | 1.1 | 2.4 | 190.08 |
|  | -1 | 72 | 1.1 | 0.15 | -11.88 |
|  | -1 | 72 | 0.08 | 3.14 | -18.09 |
| Biologico.rep.decantadores | 1 | 9 | 1.1 | 2.3 | 22.77 |
|  | -1 | 9 | 1.1 | 0.15 | -1.49 |
|  | -1 | 9 | 0.08 | 3.14 | -2.26 |
| A trat. fisico-quimico | 1 | 10 | 0.9 | 1.8 | 16.20 |
|  | -1 | 10 | 0.9 | 0.15 | -1.35 |
|  | -1 | 10 | 0.05 | 3.14 | -1.57 |
| salisdas biologico | 2 | 2 | 0.9 | 1.8 | 6.48 |
|  | -2 | 2 | 0.9 | 0.15 | -0.54 |
|  | -2 | 2 | 0.05 | 3.14 | -0.63 |
| biologico-decantacion 2ª existente | 1 | 66 | 0.9 | 1.8 | 106.92 |
|  | -1 | 66 | 0.9 | 0.15 | -8.91 |
|  | -1 | 66 | 0.05 | 3.14 | -10.36 |
| alimentacion nuevo decantador | 1 | 27 | 0.8 | 1.6 | 34.56 |
|  | -1 | 27 | 0.8 | 0.15 | -3.24 |
|  | -1 | 27 | 0.05 | 3.14 | -4.24 |
| salida nuevo decantador | 1 | 4 | 0.8 | 1.6 | 5.12 |
|  | -1 | 4 | 0.8 | 0.15 | -0.48 |
|  | -1 | 4 | 0.05 | 3.14 | -0.63 |
| Bombeo fosas sépticas | 1 | 19 | 0.6 | 1.4 | 15.96 |
|  | -1 | 19 | 0.6 | 0.15 | -1.71 |
|  | -1 | 19 | 0.01 | 3.14 | -0.60 |
| A tanque de laminación | 1 | 3 | 1.1 | 2.2 | 7.26 |
|  | -1 | 3 | 1.1 | 0.15 | -0.50 |
|  | -1 | 3 | 0.08 | 3.14 | -0.75 |
| Tanque de laminación_bypass | 1 | 11 | 1.1 | 2.2 | 26.62 |
|  | -1 | 11 | 1.1 | 0.15 | -1.82 |
|  | -1 | 11 | 0.08 | 3.14 | -2.76 |
| Prtratamiento-Bypass general | 1 | 7 | 1.1 | 2.2 | 16.94 |
|  | -1 | 7 | 1.1 | 0.15 | -1.16 |
|  | -1 | 7 | 0.08 | 3.14 | -1.76 |
| By pass general | 1 | 14 | 2.5 | 2.6 | 91.00 |
|  | -1 | 14 | 2.5 | 0.15 | -5.25 |
|  | -1 | 14 | 0.08 | 3.14 | -3.52 |
| Subtotal |  |  |  |  | 584.06 |
| Total |  |  |  |  | 584.06 |

**PE560.10** m TUBERÍA PEAD DN560 PN10 (23/03/2006)
155 m × 331.7 (358.24 con costes indirectos) = 55527.20
Suministro, colocación y probado de tubería de PE de pared compacta para funcionamiento en presión, de tensión mínima requerida (mrs) 10 mpa, diámetro nominal 560 mm, presión nominal PN10, uniones soldadas térmicamente a tope, incluso parte proporcional de accesorios y piezas especiales.

| Código | Ud | Descripción | Rendimiento | Precio | Importe |
|---|---|---|---|---|---|
| PE560PN10 | m | TUBO PEAD DN500 PN10 (material; 23/03/2006) | 1.05 | 284 | 298.20 |
| ESP560 | Ud | PIEZA ESPECIAL DN560 (material; 23/03/2006) | 0.02 | 1419.82 | 28.40 |
| B0008.0010 | h | CUADRILLA ESPECIALIZADA MONTAJE (mano de obra; 23/03/2006) | 0.03 | 60.83 | 1.82 |
| %MA1 | % | MEDIOS AUXILIARES | 1 % | 328.42 | 3.28 |
|  |  | Total |  |  | 331.7 |

| Medición | Uds. | Largo | Parcial |
|---|---|---|---|
| O.LLegada-Pretratamiento | 1 | 13 | 13.00 |
| Pretratamiento_reparto | 1 | 40 | 40.00 |
| Reparto-biologico | 1 | 72 | 72.00 |
| Biologico.rep.decantadores | 1 | 9 | 9.00 |
| A tanque de laminación | 1 | 3 | 3.00 |
| Tanque de laminación_bypass | 1 | 11 | 11.00 |
| Prtratamiento-Bypass general | 1 | 7 | 7.00 |
| Subtotal |  |  | 155.00 |
| Total |  |  | 155 |

**U07VEP023** ud CODO ELECTROS. PEAD 45º/90º DN=560mm (23/03/2006)
15 ud × 1049.64 (1133.61 con costes indirectos) = 17004.15
Codo de 45/90º electrosoldado de polietileno alta densidad de 560 mm. de diámetro, colocado en tubería de polietileno de abastecimiento de agua, sin incluir el dado de anclaje, completamente instalado.

| Código | Ud | Descripción | Rendimiento | Precio | Importe |
|---|---|---|---|---|---|
| B0001.0030 | h | OFICIAL 1ª | 0.5 | 22.48 | 11.24 |
| B0001.0050 | h | AYUDANTE | 0.3 | 19.48 | 5.84 |
| P26DE560 | ud | Codo electros. PE-ad 45º D=560mm (material; 28/02/2022) | 1 | 1026.6 | 1026.60 |
| M10PE010 | h. | Equipo eléctrico soldadura polietileno (maquinaria; 02/05/2012) | 0.3 | 19.86 | 5.96 |
|  |  | Total |  |  | 1049.64 |

| Medición | Uds. | Parcial |
|---|---|---|
| O.LLegada-Pretratamiento | 3 | 3.00 |
| Pretratamiento_reparto | 4 | 4.00 |
| Reparto-biologico | 5 | 5.00 |
| A tanque de laminación | 2 | 2.00 |
| Prtratamiento-Bypass general | 1 | 1.00 |
| Subtotal |  | 15.00 |
| Total |  | 15 |

**PE450.10** m TUBERÍA PEAD DN450 PN10 (23/03/2006)
80 m × 210.01 (226.81 con costes indirectos) = 18144.80
Suministro, colocación y probado de tubería de PE de pared compacta para funcionamiento en presión, de tensión mínima requerida (mrs) 10 mpa, diámetro nominal 450 mm, presión nominal PN10, uniones soldadas térmicamente a tope, incluso parte proporcional de accesorios y piezas especiales.

| Código | Ud | Descripción | Rendimiento | Precio | Importe |
|---|---|---|---|---|---|
| PE450PN10 | m | TUBO PEAD DN450 PN10 (material; 23/03/2006) | 1.05 | 181 | 190.05 |
| ESP450 | Ud | PIEZA ESPECIAL DN450 (material; 23/03/2006) | 0.02 | 802.86 | 16.06 |
| B0008.0010 | h | CUADRILLA ESPECIALIZADA MONTAJE | 0.03 | 60.83 | 1.82 |
| %MA1 | % | MEDIOS AUXILIARES | 1 % | 207.93 | 2.08 |
|  |  | Total |  |  | 210.01 |

| Medición | Uds. | Largo | Parcial |
|---|---|---|---|
| A trat. fisico-quimico | 1 | 10 | 10.00 |
| salisdas biologico | 2 | 2 | 4.00 |
| biologico-decantacion 2ª existente | 1 | 66 | 66.00 |
| Subtotal |  |  | 80.00 |
| Total |  |  | 80 |

**U07VEP013** ud CODO ELECTROS. PEAD 45º/90º DN=450mm (23/03/2006)
5 ud × 667.32 (720.71 con costes indirectos) = 3603.55
Codo de 45/90º electrosoldado de polietileno alta densidad de 450 mm. de diámetro, colocado en tubería de polietileno de abastecimiento de agua, sin incluir el dado de anclaje, completamente instalado.

| Código | Ud | Descripción | Rendimiento | Precio | Importe |
|---|---|---|---|---|---|
| B0001.0030 | h | OFICIAL 1ª | 0.5 | 22.48 | 11.24 |
| B0001.0050 | h | AYUDANTE | 0.3 | 19.48 | 5.84 |
| P26DE450 | ud | Codo electros. PE-ad 45º D=450mm (material; 28/02/2022) | 1 | 644.28 | 644.28 |
| M10PE010 | h. | Equipo eléctrico soldadura polietileno | 0.3 | 19.86 | 5.96 |
|  |  | Total |  |  | 667.32 |

| Medición | Uds. | Parcial |
|---|---|---|
| A trat. fisico-quimico | 1 | 1.00 |
| biologico-decantacion 2ª existente | 4 | 4.00 |
| Subtotal |  | 5.00 |
| Total |  | 5 |

**PE400.10** m TUBERÍA PEAD DN400 PN10 (23/03/2006)
31 m × 164.48 (177.64 con costes indirectos) = 5506.84
Suministro, colocación y probado de tubería de PE de pared compacta para funcionamiento en presión, de tensión mínima requerida (mrs) 10 mpa, diámetro nominal 400 mm, presión nominal PN10, uniones soldadas térmicamente a tope, incluso parte proporcional de accesorios y piezas especiales.

| Código | Ud | Descripción | Rendimiento | Precio | Importe |
|---|---|---|---|---|---|
| PE400PN10 | m | TUBO PEAD DN400 PN10 (material; 23/03/2006) | 1.05 | 141.92 | 149.02 |
| ESP400 | Ud | PIEZA ESPECIAL DN400 (material; 23/03/2006) | 0.02 | 600.46 | 12.01 |
| B0008.0010 | h | CUADRILLA ESPECIALIZADA MONTAJE | 0.03 | 60.83 | 1.82 |
| %MA1 | % | MEDIOS AUXILIARES | 1 % | 162.85 | 1.63 |
|  |  | Total |  |  | 164.48 |

| Medición | Uds. | Largo | Parcial |
|---|---|---|---|
| alimentacion nuevo decantador | 1 | 27 | 27.00 |
| salida nuevo decantador | 1 | 4 | 4.00 |
| Subtotal |  |  | 31.00 |
| Total |  |  | 31 |

**U07VEP012** ud CODO ELECTROS. PEAD 45º/90º DN=400mm (23/03/2006)
2 ud × 516.86 (558.21 con costes indirectos) = 1116.42
Codo de 45/90º electrosoldado de polietileno alta densidad de 400 mm. de diámetro, colocado en tubería de polietileno de abastecimiento de agua, sin incluir el dado de anclaje, completamente instalado.

| Código | Ud | Descripción | Rendimiento | Precio | Importe |
|---|---|---|---|---|---|
| B0001.0030 | h | OFICIAL 1ª | 0.5 | 22.48 | 11.24 |
| B0001.0050 | h | AYUDANTE | 0.3 | 19.48 | 5.84 |
| P26DE400 | ud | Codo electros. PE-ad 45º D=400mm (material; 28/02/2022) | 1 | 493.82 | 493.82 |
| M10PE010 | h. | Equipo eléctrico soldadura polietileno | 0.3 | 19.86 | 5.96 |
|  |  | Total |  |  | 516.86 |

| Medición | Uds. | Parcial |
|---|---|---|
| alimentacion nuevo decantador | 2 | 2.00 |
| Total |  | 2 |

**PE090.10** m TUBERÍA PEAD DN90 PN10 (23/03/2006)
19 m × 11.93 (12.88 con costes indirectos) = 244.72
Suministro, colocación y probado de tubería de PE de pared compacta para funcionamiento en presión, de tensión mínima requerida (mrs) 10 mpa, diámetro nominal 90 mm, presión nominal PN10, uniones soldadas térmicamente a tope, incluso parte proporcional de accesorios y piezas especiales.

| Código | Ud | Descripción | Rendimiento | Precio | Importe |
|---|---|---|---|---|---|
| PE090PN10 | m | TUBO PEAD DN90 PN10 (material; 23/03/2006) | 1.05 | 8.98 | 9.43 |
| ESP90 | Ud | PIEZA ESPECIAL DN90 (material; 23/03/2006) | 0.02 | 27.76 | 0.56 |
| B0008.0010 | h | CUADRILLA ESPECIALIZADA MONTAJE | 0.03 | 60.83 | 1.82 |
| %MA1 | % | MEDIOS AUXILIARES | 1 % | 11.81 | 0.12 |
|  |  | Total |  |  | 11.93 |

| Medición | Uds. | Largo | Parcial |
|---|---|---|---|
| Bombeo fosas sépticas | 1 | 19 | 19.00 |
| Total |  |  | 19 |

**U07VEP009** ud CODO ELECTROS. PEAD 45º/90º DN=90mm (23/03/2006)
3 ud × 62.88 (67.91 con costes indirectos) = 203.73
Codo de 45/90º electrosoldado de polietileno alta densidad de 90 mm. de diámetro, colocado en tubería de polietileno de abastecimiento de agua, sin incluir el dado de anclaje, completamente instalado.

| Código | Ud | Descripción | Rendimiento | Precio | Importe |
|---|---|---|---|---|---|
| B0001.0030 | h | OFICIAL 1ª | 0.5 | 22.48 | 11.24 |
| B0001.0050 | h | AYUDANTE | 0.3 | 19.48 | 5.84 |
| P26DE090 | ud | Codo electros. PE-ad 45º D=90mm (material; 28/02/2022) | 1 | 39.84 | 39.84 |
| M10PE010 | h. | Equipo eléctrico soldadura polietileno | 0.3 | 19.86 | 5.96 |
|  |  | Total |  |  | 62.88 |

| Medición | Uds. | Parcial |
|---|---|---|
| Bombeo fosas sépticas | 3 | 3.00 |
| Total |  | 3 |

**U14OEP510** m. TUB.ENT.PVC CORR.J.ELAS SN8 C.TEJA 500mm (23/03/2006)
14 m. × 235.7 (254.56 con costes indirectos) = 3563.84
Colector de saneamiento enterrado de PVC de pared corrugada doble color teja y rigidez 8 kN/m2; con un diámetro 500 mm. y con unión por junta elástica. Colocado en zanja, Con p.p. de medios auxiliares y sin incluir la excavación ni el tapado posterior de las zanjas.

| Código | Ud | Descripción | Rendimiento | Precio | Importe |
|---|---|---|---|---|---|
| B0001.0030 | h | OFICIAL 1ª | 0.35 | 22.48 | 7.87 |
| B0001.0050 | h | AYUDANTE | 0.35 | 19.48 | 6.82 |
| P02TW070 | kg | Lubricante tubos PVC j.elástica (material; 02/05/2012) | 0.012 | 7.49 | 0.09 |
| P02TP900 | m. | Tub.PVC corrug.doble j.elást SN8 D=500mm (material; 28/02/2022) | 1 | 212.9 | 212.90 |
| M05EN020 | h. | Excav.hidr.neumáticos 84 CV (maquinaria; 02/05/2012) | 0.166 | 48.3 | 8.02 |
|  |  | Total |  |  | 235.7 |

| Medición | Uds. | Largo | Parcial |
|---|---|---|---|
| By pass general | 1 | 14 | 14.00 |
| Total |  |  | 14 |

**E03APP100** ud SO.CONO ARRAN.PO.D=120 cm. h=180 (30/10/2001)
4 ud × 351.77 (379.91 con costes indirectos) = 1519.64
Solera de hormigón HM-20/B/32/I, de 10 cms. de espesor, ligeramente armada en base de pozo de registro de 120 cms. de diámetro interior; Arranque de pozo con ladrillo macizo tosco de 1 pié de espesor, recibidos con mortero de cemento y arena de rio 1/6, para recibido de tubos, de 1,00 m. de altura, preparado con junta de goma para recibir anillos de pozos prefabricados de hormigón; Cono prefabricado de hormigón en masa de 120 a 60 cms. de diámetro y 80 cms. de altura, incluso anillado superior de HM-20/B/32/I, ligeramente armado, de 25 cms. de ancho y 15 cms. de espesor, para recibir tapa, incluso enfoscado interior de arranque de pozo con mortero de cemento M-7,5, formación de canal en el fondo del pozo y medios auxiliares, sin incluir desarrollo, marco y tapa del pozo, s/ normas de diseño recogidas en el DB-HS5.

| Código | Ud | Descripción | Rendimiento | Precio | Importe |
|---|---|---|---|---|---|
| B0001.0030 | h | OFICIAL 1ª | 4.5 | 22.48 | 101.16 |
| B0001.0070 | h | PEÓN SUELTO | 2.25 | 18.28 | 41.13 |
| P02PH160 | ud | Cono asim.HM M-H 100/60 h=100 (material; 28/02/2022) | 1 | 97.42 | 97.42 |
| P01HC002 | m3 | Hormigón HM-20/B/32/X0 (material; 23/03/2006) | 0.333 | 135.9 | 45.25 |
| P03AM070 | m2 | ME 15x30 A Ø 5-5 B500T 6x2.2 (1,564 kg/m2) (material; 02/05/2012) | 2.15 | 1.78 | 3.83 |
| P02PC020 | ud | Pate ace.galv.33x16cm.D=25mm. (material; 02/05/2012) | 1 | 5.05 | 5.05 |
| P01LT020 | ud | Ladrillo perfora. tosco 25x12x7 (material; 30/10/2001) | 350 | 0.11 | 38.50 |
| P01MC040 | m3 | Mortero 1/6 de central (M-5) (material; 04/05/2022) | 0.369 | 45.92 | 16.94 |
| P01MC010 | m3 | Mortero 1/5 de central (M-7,5) (material; 04/05/2022) | 0.051 | 48.86 | 2.49 |
|  |  | Total |  |  | 351.77 |

| Medición | Uds. | Parcial |
|---|---|---|
| By pass general | 4 | 4.00 |
| Total |  | 4 |

**E03APP130** m. DESARR.POZO PREFAB. HM D=120 (23/03/2006)
4.8 m. × 144.37 (155.92 con costes indirectos) = 748.42
Desarrollo de pozo de registro, formado por anillos prefabricados de hormigón en masa, con junta machihembrada, de 120 cm. de diámetro interior, incluso con p.p. de sellado de juntas con mortero de cemento, recibido de pates y medios auxiliares, sin incluir la excavación del pozo, ni el relleno perimetral posterior, y para ser colocado sobre otros anillos o sobre cubetas de base, s/ normas de diseño recogidas en el DB-HS5.

| Código | Ud | Descripción | Rendimiento | Precio | Importe |
|---|---|---|---|---|---|
| B0001.0030 | h | OFICIAL 1ª | 0.45 | 22.48 | 10.12 |
| B0001.0070 | h | PEÓN SUELTO | 0.23 | 18.28 | 4.20 |
| P01MC010 | m3 | Mortero 1/5 de central (M-7,5) | 0.003 | 48.86 | 0.15 |
| P02PH080 | ud | Anillo pozo HM M-H 100 h=125 cm. (material; 28/02/2022) | 1 | 113.73 | 113.73 |
| P02PC010 | ud | Pate poliprop.33x16cm.D=25mm. (material; 02/05/2012) | 3 | 5.39 | 16.17 |
|  |  | Total |  |  | 144.37 |

| Medición | Uds. | Largo | Parcial |
|---|---|---|---|
| By pass general | 4 | 1.2 | 4.80 |
| Total |  |  | 4.8 |

**E03APC050** ud MAR.CIR. Y TAPA POZO FUND. D-400 (23/03/2006)
4 ud × 207.13 (223.7 con costes indirectos) = 894.80
Tapa de fundición circular de 62 cms. para calzada, clase D-400 con sistema de autobloqueo y marco redondo de 85 cms. de diámetro encastrado en dado de hormigón en boquilla de pozo de registro. Totalmente terminado.

| Código | Ud | Descripción | Rendimiento | Precio | Importe |
|---|---|---|---|---|---|
| B0001.0030 | h | OFICIAL 1ª | 0.15 | 22.48 | 3.37 |
| B0001.0070 | h | PEÓN SUELTO | 0.07 | 18.28 | 1.28 |
| P02PC170 | ud | Marc-tap.HF.r.abs.M=64x78 T=62 (material; 28/02/2022) | 1 | 202.48 | 202.48 |
|  |  | Total |  |  | 207.13 |

| Medición | Uds. | Parcial |
|---|---|---|
| By pass general | 4 | 4.00 |
| Total |  | 4 |

**VACONXAGE** u CONEXIÓN LINEA DE AGUA CON TUBERIAS EXISTENTES (28/02/2022)
1 u × 4667.45 (5040.85 con costes indirectos) = 5040.85
Conexión de las nuevas tuberías instaladas en la linea de agua y bypass con las redes existentes en la actual EDAR, incluyendo la mano de obra, medioos auxiliares y el sministro y montaje de las piezas especiales que sean necesarias para llevar a cabo las operaciones de conexión.

##### ED.OC.CON.02 FANGOS (16/09/2003)
Importe: 34066.85

**E02CZE040** m³ EXCAVACIÓN EN POZOS
355.22 m³ × 23.29 (25.15 con costes indirectos) = 8933.78

| Medición | Uds. | Largo | Ancho | Alto | Parcial |
|---|---|---|---|---|---|
| Fangos en exceso | 1 | 72 | 0.8 | 1.4 | 80.64 |
| Purgas digestores | 2 | 9 | 1.5 | 3.1 | 83.70 |
| Recirculación | 1 | 63 | 0.8 | 1.6 | 80.64 |
| Fangos a deshidratacion | 1 | 5 | 0.8 | 1.6 | 6.40 |
| Flotantes | 1 | 21 | 0.8 | 1.6 | 26.88 |
| Bombeo flotantes | 1 | 74 | 0.8 | 1.3 | 76.96 |
| Subtotal |  |  |  |  | 355.22 |
| Total |  |  |  |  | 355.22 |

**D2510.0010** m³ RELLENO GRAVILLA
32.25 m³ × 71.18 (76.87 con costes indirectos) = 2479.06

| Medición | Uds. | Largo | Ancho | Alto | Parcial |
|---|---|---|---|---|---|
| Fangos en exceso | 1 | 72 | 0.8 | 0.15 | 8.64 |
| Purgas digestores | 2 | 9 | 1.5 | 0.15 | 4.05 |
| Recirculación | 1 | 63 | 0.8 | 0.15 | 7.56 |
| Fangos a deshidratacion | 1 | 5 | 0.8 | 0.15 | 0.60 |
| Flotantes | 1 | 21 | 0.8 | 0.15 | 2.52 |
| Bombeo flotantes | 1 | 74 | 0.8 | 0.15 | 8.88 |
| Subtotal |  |  |  |  | 32.25 |
| Total |  |  |  |  | 32.25 |

**D2502.0150** m³ RELLENO MATERIAL PROCEDENTE EXCAVACIÓN Y/O PRÉSTAMO
315.02 m³ × 24.17 (26.1 con costes indirectos) = 8222.02

| Medición | Uds. | Largo | Ancho | Alto | Parcial |
|---|---|---|---|---|---|
| Fangos en exceso | 1 | 72 | 0.8 | 1.4 | 80.64 |
|  | -1 | 72 | 0.8 | 0.15 | -8.64 |
|  | -1 | 72 | 0.01 | 3.14 | -2.26 |
| Purgas digestores | 2 | 9 | 1.5 | 3.1 | 83.70 |
|  | -2 | 9 | 1.5 | 0.15 | -4.05 |
|  | -2 | 9 | 0.01 | 3.14 | -0.57 |
| Recirculación | 1 | 63 | 0.8 | 1.6 | 80.64 |
|  | -1 | 63 | 0.8 | 0.15 | -7.56 |
|  | -1 | 63 | 0.01 | 3.14 | -1.98 |
| Fangos a deshidratacion | 1 | 5 | 0.8 | 1.6 | 6.40 |
|  | -1 | 5 | 0.8 | 0.15 | -0.60 |
|  | -1 | 5 | 0.01 | 3.14 | -0.16 |
| Flotantes | 1 | 21 | 0.8 | 1.6 | 26.88 |
|  | -1 | 21 | 0.8 | 0.15 | -2.52 |
|  | -1 | 21 | 0.01 | 3.14 | -0.66 |
| Bombeo flotantes | 1 | 74 | 0.8 | 1.3 | 76.96 |
|  | -1 | 74 | 0.8 | 0.15 | -8.88 |
|  | -1 | 74 | 0.01 | 3.14 | -2.32 |
| Subtotal |  |  |  |  | 315.02 |
| Total |  |  |  |  | 315.02 |

**PE090.10** m TUBERÍA PEAD DN90 PN10
164 m × 11.93 (12.88 con costes indirectos) = 2112.32

| Medición | Uds. | Largo | Parcial |
|---|---|---|---|
| Fangos en exceso | 1 | 72 | 72.00 |
| Purgas digestores | 2 | 9 | 18.00 |
| Bombeo flotantes | 1 | 74 | 74.00 |
| Subtotal |  |  | 164.00 |
| Total |  |  | 164 |

**U07VEP009** ud CODO ELECTROS. PEAD 45º/90º DN=90mm
23 ud × 62.88 (67.91 con costes indirectos) = 1561.93

| Medición | Uds. | Largo | Parcial |
|---|---|---|---|
| Fangos en exceso | 11 |  | 11.00 |
| Purgas digestores | 2 | 2 | 4.00 |
| Bombeo flotantes | 8 |  | 8.00 |
| Subtotal |  |  | 23.00 |
| Total |  |  | 23 |

**PE225.10** m TUBERÍA PEAD DN225 PN10 (23/03/2006)
84 m × 76.77 (82.91 con costes indirectos) = 6964.44
Suministro, colocación y probado de tubería de PE de pared compacta para funcionamiento en presión, de tensión mínima requerida (mrs) 10 mpa, diámetro nominal 225 mm, presión nominal PN10, uniones soldadas térmicamente a tope, incluso parte proporcional de accesorios y piezas especiales.

| Código | Ud | Descripción | Rendimiento | Precio | Importe |
|---|---|---|---|---|---|
| PE225PN10 | m | TUBO PEAD DN225 PN10 (material; 23/03/2006) | 1.05 | 66.26 | 69.57 |
| ESP225 | Ud | PIEZA ESPECIAL DN225 (material; 23/03/2006) | 0.02 | 230.9 | 4.62 |
| B0008.0010 | h | CUADRILLA ESPECIALIZADA MONTAJE | 0.03 | 60.83 | 1.82 |
| %MA1 | % | MEDIOS AUXILIARES | 1 % | 76.01 | 0.76 |
|  |  | Total |  |  | 76.77 |

| Medición | Uds. | Largo | Parcial |
|---|---|---|---|
| Recirculación | 1 | 63 | 63.00 |
| Flotantes | 1 | 21 | 21.00 |
| Subtotal |  |  | 84.00 |
| Total |  |  | 84 |

**U07VEP0225** ud CODO ELECTROS. PEAD 45º/90º DN=225mm (23/03/2006)
4 ud × 256.49 (277.01 con costes indirectos) = 1108.04
Codo de 45/90º electrosoldado de polietileno alta densidad de 225 mm. de diámetro, colocado en tubería de polietileno de abastecimiento de agua, sin incluir el dado de anclaje, completamente instalado.

| Código | Ud | Descripción | Rendimiento | Precio | Importe |
|---|---|---|---|---|---|
| B0001.0030 | h | OFICIAL 1ª | 0.5 | 22.48 | 11.24 |
| B0001.0050 | h | AYUDANTE | 0.3 | 19.48 | 5.84 |
| P26DE225 | ud | Codo electros. PE-ad 45º D=225mm (material; 28/02/2022) | 1 | 233.45 | 233.45 |
| M10PE010 | h. | Equipo eléctrico soldadura polietileno | 0.3 | 19.86 | 5.96 |
|  |  | Total |  |  | 256.49 |

| Medición | Uds. | Parcial |
|---|---|---|
| Recirculación | 3 | 3.00 |
| Flotantes | 1 | 1.00 |
| Subtotal |  | 4.00 |
| Total |  | 4 |

**PE180.10** m TUBERÍA PEAD DN180 PN10 (23/03/2006)
5 m × 41.38 (44.69 con costes indirectos) = 223.45
Suministro, colocación y probado de tubería de PE de pared compacta para funcionamiento en presión, de tensión mínima requerida (mrs) 10 mpa, diámetro nominal 180 mm, presión nominal PN10, uniones soldadas térmicamente a tope, incluso parte proporcional de accesorios y piezas especiales.

| Código | Ud | Descripción | Rendimiento | Precio | Importe |
|---|---|---|---|---|---|
| PE180PN10 | m | TUBO PEAD DN180 PN10 (material; 23/03/2006) | 1.05 | 34.6 | 36.33 |
| ESP180 | Ud | PIEZA ESPECIAL DN180 (material; 23/03/2006) | 0.02 | 141.1 | 2.82 |
| B0008.0010 | h | CUADRILLA ESPECIALIZADA MONTAJE | 0.03 | 60.83 | 1.82 |
| %MA1 | % | MEDIOS AUXILIARES | 1 % | 40.97 | 0.41 |
|  |  | Total |  |  | 41.38 |

| Medición | Uds. | Largo | Parcial |
|---|---|---|---|
| Fangos a deshidratacion | 1 | 5 | 5.00 |
| Total |  |  | 5 |

**VACONXFGE** u CONEXIÓN LINEA DE FANGOS CON TUBERIAS EXISTENTES (28/02/2022)
1 u × 2279.45 (2461.81 con costes indirectos) = 2461.81
Conexión de las nuevas tuberías instaladas en la linea de fangos con las redes existentes en la actual EDAR, incluyendo la mano de obra, medioos auxiliares y el suministro y montaje de las piezas especiales que sean necesarias para llevar a cabo las operaciones de conexión.

##### ED.OC.CON.03 RED VACIADOS (16/09/2003)
Importe: 18037.45

**E02CZE040** m³ EXCAVACIÓN EN POZOS
213.02 m³ × 23.29 (25.15 con costes indirectos) = 5357.45

| Medición | Uds. | Largo | Ancho | Alto | Parcial |
|---|---|---|---|---|---|
| Vaciado nuevo decantador | 1 | 9 | 2.5 | 3.8 | 85.50 |
| Vaciado nuevo espesador | 1 | 11 | 1 | 1.9 | 20.90 |
| Reboses digestores | 1 | 10 | 0.9 | 1.8 | 16.20 |
|  | 1 | 5 | 0.9 | 1.8 | 8.10 |
| Drenaje arquetas caudalimetros | 1 | 12 | 0.8 | 1.4 | 13.44 |
|  | 1 | 6.5 | 0.8 | 1.4 | 7.28 |
| Bombeo vaciados | 1 | 55 | 0.8 | 1.4 | 61.60 |
| Subtotal |  |  |  |  | 213.02 |
| Total |  |  |  |  | 213.02 |

**D2510.0010** m³ RELLENO GRAVILLA
15.88 m³ × 71.18 (76.87 con costes indirectos) = 1220.70

| Medición | Uds. | Largo | Ancho | Alto | Parcial |
|---|---|---|---|---|---|
| Vaciado nuevo decantador | 1 | 9 | 2.5 | 0.15 | 3.38 |
| Vaciado nuevo espesador | 1 | 11 | 1 | 0.15 | 1.65 |
| Reboses digestores | 1 | 10 | 0.9 | 0.15 | 1.35 |
|  | 1 | 5 | 0.9 | 0.15 | 0.68 |
| Drenaje arquetas caudalimetros | 1 | 12 | 0.8 | 0.15 | 1.44 |
|  | 1 | 6.5 | 0.8 | 0.15 | 0.78 |
| Bombeo vaciados | 1 | 55 | 0.8 | 0.15 | 6.60 |
| Subtotal |  |  |  |  | 15.88 |
| Total |  |  |  |  | 15.88 |

**D2502.0150** m³ RELLENO MATERIAL PROCEDENTE EXCAVACIÓN Y/O PRÉSTAMO
193.73 m³ × 24.17 (26.1 con costes indirectos) = 5056.35

| Medición | Uds. | Largo | Ancho | Alto | Parcial |
|---|---|---|---|---|---|
| Vaciado nuevo decantador | 1 | 9 | 2.5 | 3.8 | 85.50 |
|  | -1 | 9 | 2.5 | 0.15 | -3.38 |
|  | -1 | 9 | 0.01 | 3.14 | -0.28 |
| Vaciado nuevo espesador | 1 | 11 | 1 | 1.9 | 20.90 |
|  | -1 | 11 | 1 | 0.15 | -1.65 |
|  | -1 | 11 | 0.01 | 3.14 | -0.35 |
| Reboses digestores | 1 | 10 | 0.9 | 1.8 | 16.20 |
|  | 1 | 5 | 0.9 | 1.8 | 8.10 |
|  | -1 | 15 | 0.9 | 0.15 | -2.03 |
|  | -1 | 15 | 0.01 | 3.14 | -0.47 |
| Drenaje arquetas caudalimetros | 1 | 12 | 0.8 | 1.4 | 13.44 |
|  | 1 | 6.5 | 0.8 | 1.4 | 7.28 |
|  | -1 | 18.5 | 0.8 | 0.15 | -2.22 |
|  | -1 | 18.5 | 0.01 | 3.14 | -0.58 |
| Bombeo vaciados | 1 | 55 | 0.8 | 1.4 | 61.60 |
|  | -1 | 55 | 0.8 | 0.15 | -6.60 |
|  | -1 | 55 | 0.01 | 3.14 | -1.73 |
| Subtotal |  |  |  |  | 193.73 |
| Total |  |  |  |  | 193.73 |

**PE110.10** m TUBERÍA PEAD DN110 PN10 (23/03/2006)
9 m × 16.65 (17.98 con costes indirectos) = 161.82
Suministro, colocación y probado de tubería de PE de pared compacta para funcionamiento en presión, de tensión mínima requerida (mrs) 10 mpa, diámetro nominal 110 mm, presión nominal PN10, uniones soldadas térmicamente a tope, incluso parte proporcional de accesorios y piezas especiales.

| Código | Ud | Descripción | Rendimiento | Precio | Importe |
|---|---|---|---|---|---|
| PE110PN10 | m | TUBO PEAD DN110 PN10 (material; 23/03/2006) | 1.05 | 13.21 | 13.871 |
| ESP110 | Ud | PIEZA ESPECIAL DN110 (material; 23/03/2006) | 0.02 | 39.38 | 0.788 |
| B0008.0010 | h | CUADRILLA ESPECIALIZADA MONTAJE | 0.03 | 60.83 | 1.825 |
| %MA1 | % | MEDIOS AUXILIARES | 1 % | 16.484 | 0.165 |
|  |  | Total |  |  | 16.65 |

| Medición | Uds. | Largo | Parcial |
|---|---|---|---|
| Vaciado nuevo decantador | 1 | 9 | 9.00 |
| Total |  |  | 9 |

**PE160.10** m TUBERÍA PEAD DN160 PN10 (23/03/2006)
26 m × 27.77 (29.99 con costes indirectos) = 779.74
Suministro, colocación y probado de tubería de PE de pared compacta para funcionamiento en presión, de tensión mínima requerida (mrs) 10 mpa, diámetro nominal 160 mm, presión nominal PN10, uniones soldadas térmicamente a tope, incluso parte proporcional de accesorios y piezas especiales.

| Código | Ud | Descripción | Rendimiento | Precio | Importe |
|---|---|---|---|---|---|
| PE160PN10 | m | TUBO PEAD DN160 PN10 (material; 23/03/2006) | 1.05 | 22.95 | 24.10 |
| ESP160 | Ud | PIEZA ESPECIAL DN160 (material; 23/03/2006) | 0.02 | 78.32 | 1.57 |
| B0008.0010 | h | CUADRILLA ESPECIALIZADA MONTAJE | 0.03 | 60.83 | 1.82 |
| %MA1 | % | MEDIOS AUXILIARES | 1 % | 27.49 | 0.27 |
|  |  | Total |  |  | 27.77 |

| Medición | Uds. | Largo | Parcial |
|---|---|---|---|
| Vaciado nuevo espesador | 1 | 11 | 11.00 |
| Reboses digestores | 1 | 10 | 10.00 |
|  | 1 | 5 | 5.00 |
| Subtotal |  |  | 26.00 |
| Total |  |  | 26 |

**U14OEP370** m. TUB.ENT.PVC.J.ELAS SN4 C.TEJA 110mm (23/03/2006)
18.5 m. × 21.2 (22.9 con costes indirectos) = 423.65
Colector de saneamiento enterrado de PVC de pared lisa color teja y rigidez 4 kN/m2; con un diámetro 110 mm. y con unión por junta elástica. Colocado en zanja. Con p.p. de medios auxiliares y sin incluir la excavación ni el tapado posterior de las zanjas.

| Código | Ud | Descripción | Rendimiento | Precio | Importe |
|---|---|---|---|---|---|
| B0001.0030 | h | OFICIAL 1ª | 0.15 | 22.48 | 3.37 |
| B0001.0060 | h | PEÓN ESPECIALIZADO | 0.15 | 18.88 | 2.83 |
| P02TW070 | kg | Lubricante tubos PVC j.elástica | 0.005 | 7.49 | 0.04 |
| P02TP110 | m. | Tub.PVC liso j.elást SN4 D=110mm (material; 28/02/2022) | 1 | 14.96 | 14.96 |
|  |  | Total |  |  | 21.2 |

| Medición | Uds. | Largo | Parcial |
|---|---|---|---|
| Drenaje arquetas caudalimetros | 1 | 12 | 12.00 |
|  | 1 | 6.5 | 6.50 |
| Subtotal |  |  | 18.50 |
| Total |  |  | 18.5 |

**PE180.10** m TUBERÍA PEAD DN180 PN10
55 m × 41.38 (44.69 con costes indirectos) = 2457.95

| Medición | Uds. | Largo | Parcial |
|---|---|---|---|
| Bombeo vaciados | 1 | 55 | 55.00 |
| Total |  |  | 55 |

**U07VEP0180** ud CODO ELECTROS. PEAD 45º/90º DN=180mm (23/03/2006)
4 ud × 162.99 (176.03 con costes indirectos) = 704.12
Codo de 45/90º electrosoldado de polietileno alta densidad de 180 mm. de diámetro, colocado en tubería de polietileno de abastecimiento de agua, sin incluir el dado de anclaje, completamente instalado.

| Código | Ud | Descripción | Rendimiento | Precio | Importe |
|---|---|---|---|---|---|
| B0001.0030 | h | OFICIAL 1ª | 0.5 | 22.48 | 11.24 |
| B0001.0050 | h | AYUDANTE | 0.3 | 19.48 | 5.84 |
| P26DE180 | ud | Codo electros. PE-ad 45º D=180mm (material; 28/02/2022) | 1 | 139.95 | 139.95 |
| M10PE010 | h. | Equipo eléctrico soldadura polietileno | 0.3 | 19.86 | 5.96 |
|  |  | Total |  |  | 162.99 |

| Medición | Uds. | Parcial |
|---|---|---|
| Bombeo vaciados | 4 | 4.00 |
| Total |  | 4 |

**VACONXVAC** u CONEXIÓN LINEA DE VACIADOS CON TUBERIAS EXISTENTES (28/02/2022)
1 u × 1736.73 (1875.67 con costes indirectos) = 1875.67
Conexión de las nuevas tuberías instaladas en la linea de vaciados con las redes existentes en la actual EDAR, incluyendo la mano de obra, medioos auxiliares y el suministro y montaje de las piezas especiales que sean necesarias para llevar a cabo las operaciones de conexión.

##### ED.OC.CON.04 RED DE AIRE (16/09/2003)
Importe: 9081.77

**E02CZE040** m³ EXCAVACIÓN EN POZOS
158.2 m³ × 23.29 (25.15 con costes indirectos) = 3978.73

| Medición | Uds. | Largo | Ancho | Alto | Parcial |
|---|---|---|---|---|---|
| Soplantes-Biológico | 1 | 71 | 0.9 | 1.6 | 102.24 |
|  | 1 | 19 | 0.9 | 1.6 | 27.36 |
| Aire comprimido | 1 | 65 | 0.4 | 1.1 | 28.60 |
| Subtotal |  |  |  |  | 158.20 |
| Total |  |  |  |  | 158.2 |

**D2510.0010** m³ RELLENO GRAVILLA
16.06 m³ × 71.18 (76.87 con costes indirectos) = 1234.53

| Medición | Uds. | Largo | Ancho | Alto | Parcial |
|---|---|---|---|---|---|
| Soplantes-Biológico | 1 | 71 | 0.9 | 0.15 | 9.59 |
|  | 1 | 19 | 0.9 | 0.15 | 2.57 |
| Aire comprimido | 1 | 65 | 0.4 | 0.15 | 3.90 |
| Subtotal |  |  |  |  | 16.06 |
| Total |  |  |  |  | 16.06 |

**D2502.0150** m³ RELLENO MATERIAL PROCEDENTE EXCAVACIÓN Y/O PRÉSTAMO
136.24 m³ × 24.17 (26.1 con costes indirectos) = 3555.86

| Medición | Uds. | Largo | Ancho | Alto | Parcial |
|---|---|---|---|---|---|
| Soplantes-Biológico | 1 | 71 | 0.9 | 1.6 | 102.24 |
|  | 1 | 19 | 0.9 | 1.6 | 27.36 |
|  | -1 | 90 | 0.9 | 0.15 | -12.15 |
|  | -1 | 90 | 0.02 | 3.14 | -5.65 |
| Aire comprimido | 1 | 65 | 0.4 | 1.1 | 28.60 |
|  | -1 | 65 | 0.4 | 0.16 | -4.16 |
| Subtotal |  |  |  |  | 136.24 |
| Total |  |  |  |  | 136.24 |

**U07TP655** m. COND.POLIET.PE 100 PN 16 DN=25mm. (23/03/2006)
65 m. × 4.45 (4.81 con costes indirectos) = 312.65
Tubería de polietileno baja densidad PE100, de 25 mm. de diámetro nominal y una presión nominal de 16 bar, suministrada en rollos, colocada en zanja sobre cama de arena, relleno lateral y superior hasta 10 cm. por encima de la generatriz con la misma arena, i/p.p. de elementos de unión y medios auxiliares, sin incluir la excavación ni el relleno posterior de la zanja, colocada s/NTE-IFA-13.

| Código | Ud | Descripción | Rendimiento | Precio | Importe |
|---|---|---|---|---|---|
| B0001.0030 | h | OFICIAL 1ª | 0.04 | 22.48 | 0.90 |
| B0001.0050 | h | AYUDANTE | 0.04 | 19.48 | 0.78 |
| P26CPA340 | m. | Tub.polietileno a.d. PE100 PN16 DN=25mm. (material; 28/02/2022) | 1 | 1.74 | 1.74 |
| P01AA030 | m3 | Arena de río 0/5 mm. | 0.06 | 17.1 | 1.03 |
|  |  | Total |  |  | 4.45 |

| Medición | Uds. | Largo | Parcial |
|---|---|---|---|
| Aire comprimido | 1 | 65 | 65.00 |
| Total |  |  | 65 |

##### ED.OC.CON.05 RED DE DOSIFICACIÓN DE REACTIVOS (16/09/2003)
Importe: 904.89

**E02CZE040** m³ EXCAVACIÓN EN POZOS
9.36 m³ × 23.29 (25.15 con costes indirectos) = 235.40

| Medición | Uds. | Largo | Ancho | Alto | Parcial |
|---|---|---|---|---|---|
| FeCl3 | 1 | 39 | 0.4 | 0.6 | 9.36 |
| Total |  |  |  |  | 9.36 |

**D2510.0010** m³ RELLENO GRAVILLA
4.68 m³ × 71.18 (76.87 con costes indirectos) = 359.75

| Medición | Uds. | Largo | Ancho | Alto | Parcial |
|---|---|---|---|---|---|
| FeCl3 | 1 | 39 | 0.4 | 0.3 | 4.68 |
| Total |  |  |  |  | 4.68 |

**D2502.0150** m³ RELLENO MATERIAL PROCEDENTE EXCAVACIÓN Y/O PRÉSTAMO
4.68 m³ × 24.17 (26.1 con costes indirectos) = 122.15

| Medición | Uds. | Largo | Ancho | Alto | Parcial |
|---|---|---|---|---|---|
| FeCl3 | 1 | 39 | 0.4 | 0.3 | 4.68 |
| Total |  |  |  |  | 4.68 |

**U07TP655** m. COND.POLIET.PE 100 PN 16 DN=25mm.
39 m. × 4.45 (4.81 con costes indirectos) = 187.59

| Medición | Uds. | Largo | Parcial |
|---|---|---|---|
| FeCl3 | 1 | 39 | 39.00 |
| Total |  |  | 39 |

##### ED.OC.CON.06 RED DE RIEGO (16/09/2003)
Importe: 13930.99

**E02CZE040** m³ EXCAVACIÓN EN POZOS
142.56 m³ × 23.29 (25.15 con costes indirectos) = 3585.38

| Medición | Uds. | Largo | Ancho | Alto | Parcial |
|---|---|---|---|---|---|
|  | 1 | 216 | 0.6 | 1.1 | 142.56 |
| Total |  |  |  |  | 142.56 |

**D2510.0010** m³ RELLENO GRAVILLA
19.44 m³ × 71.18 (76.87 con costes indirectos) = 1494.35

| Medición | Uds. | Largo | Ancho | Alto | Parcial |
|---|---|---|---|---|---|
|  | 1 | 216 | 0.6 | 0.15 | 19.44 |
| Total |  |  |  |  | 19.44 |

**D2502.0150** m³ RELLENO MATERIAL PROCEDENTE EXCAVACIÓN Y/O PRÉSTAMO
121.82 m³ × 24.17 (26.1 con costes indirectos) = 3179.50

| Medición | Uds. | Largo | Ancho | Alto | Parcial |
|---|---|---|---|---|---|
|  | 1 | 216 | 0.6 | 1.1 | 142.56 |
|  | -1 | 216 | 0.6 | 0.16 | -20.74 |
| Subtotal |  |  |  |  | 121.82 |
| Total |  |  |  |  | 121.82 |

**U07TP675** m. COND.POLIET.PE 100 PN 16 DN=63mm. (23/03/2006)
216 m. × 15.16 (16.37 con costes indirectos) = 3535.92
Tubería de polietileno baja densidad PE100, de 63 mm. de diámetro nominal y una presión nominal de 16 bar, suministrada en rollos, colocada en zanja, i/p.p. de elementos de unión y medios auxiliares, sin incluir la excavación ni el relleno posterior de la zanja, colocada s/NTE-IFA-13.

| Código | Ud | Descripción | Rendimiento | Precio | Importe |
|---|---|---|---|---|---|
| B0001.0030 | h | OFICIAL 1ª | 0.045 | 22.48 | 1.01 |
| B0001.0050 | h | AYUDANTE | 0.045 | 19.48 | 0.88 |
| P26CPA380 | m. | Tub.polietileno a.d. PE100 PN16 DN=63mm. (material; 28/02/2022) | 1 | 9.92 | 9.92 |
| ESP063 | ud | Piezas especiales DN63 (material; 17/12/2020) | 0.2 | 16.74 | 3.35 |
|  |  | Total |  |  | 15.16 |

**EOC31RB002** ud TOMA DE LIMPIEZA (03/12/2004)
16 ud × 123.6 (133.49 con costes indirectos) = 2135.84
Toma de limpieza, diámetro de salida de 40 mm., completamente equipada, i/conexión a la red de distribución, totalmente instalada.

| Código | Ud | Descripción | Rendimiento | Precio | Importe |
|---|---|---|---|---|---|
| B0001.0030 | h | OFICIAL 1ª | 0.6 | 22.48 | 13.49 |
| B0001.0050 | h | AYUDANTE | 0.6 | 19.48 | 11.69 |
| P26DE530 | ud | Collarín toma poliprop.D=63 mm. (material; 02/05/2012) | 5.86 | 4.19 | 24.55 |
| P26RB001 | ud | Toma de limpieza (material; 14/02/2006) | 1 | 72.49 | 72.49 |
| P26WW010 | ud | Pequeño material inst.hidráulic. (material; 03/12/2004) | 2 | 0.69 | 1.38 |
|  |  | Total |  |  | 123.6 |

#### ED.OC.EDIF EDIFICIOS (30/10/2001)
Importe: 291463.71

##### ED.OC.EDI.01 EDIFICIO PRETRATAMIENTO (30/10/2001)
Importe: 199469.43

**E02CZE040** m³ EXCAVACIÓN EN POZOS
182.59 m³ × 23.29 (25.15 con costes indirectos) = 4592.14

| Medición | Uds. | Largo | Ancho | Alto | Parcial |
|---|---|---|---|---|---|
| Zapatas | 10 | 3 | 3 | 1.35 | 121.50 |
| riostras | 8 | 0.85 | 0.9 | 0.8 | 4.90 |
|  | 1 | 4.55 | 0.9 | 0.8 | 3.28 |
|  | 1 | 2.35 | 0.9 | 0.8 | 1.69 |
| Solera | 1 | 19.4 | 8.8 | 0.3 | 51.22 |
| Subtotal |  |  |  |  | 182.59 |
| Total |  |  |  |  | 182.59 |

**D2502.0150** m³ RELLENO MATERIAL PROCEDENTE EXCAVACIÓN Y/O PRÉSTAMO
61.98 m³ × 24.17 (26.1 con costes indirectos) = 1617.68

| Medición | Uds. | Largo | Ancho | Alto | Parcial |
|---|---|---|---|---|---|
| Zapatas | 10 | 3 | 3 | 1.35 | 121.50 |
|  | -10 | 2.1 | 2.1 | 1.35 | -59.54 |
| riostras | 8 | 0.85 | 0.9 | 0.8 | 4.90 |
|  | -8 | 2.65 | 0.4 | 0.8 | -6.78 |
|  | 1 | 4.55 | 0.9 | 0.8 | 3.28 |
|  | -1 | 6.35 | 0.4 | 0.8 | -2.03 |
|  | 1 | 2.35 | 0.9 | 0.8 | 1.69 |
|  | -1 | 3.25 | 0.4 | 0.8 | -1.04 |
| Subtotal |  |  |  |  | 61.98 |
| Total |  |  |  |  | 61.98 |

**E04SE025** m3 ENCACHADO PIEDRA 40/80
38.65 m3 × 36.01 (38.89 con costes indirectos) = 1503.10

| Medición | Uds. | Largo | Ancho | Alto | Parcial |
|---|---|---|---|---|---|
| Zapatas | 10 | 2.1 | 2.1 | 0.2 | 8.82 |
| riostras | 8 | 2.65 | 0.4 | 0.2 | 1.70 |
|  | 1 | 6.35 | 0.4 | 0.2 | 0.51 |
|  | 1 | 3.25 | 0.4 | 0.2 | 0.26 |
| solera | 1 | 19.4 | 8.8 | 0.2 | 34.14 |
| Desarenador | -1 | 33.88 | 1 | 0.2 | -6.78 |
| Subtotal |  |  |  |  | 38.65 |
| Total |  |  |  |  | 38.65 |

**HM15** m³ HORMIGÓN DE LIMPIEZA, PROTECCIÓN Y RELLENOS HL-150
19.32 m³ × 94.49 (102.05 con costes indirectos) = 1971.61

| Medición | Uds. | Largo | Ancho | Alto | Parcial |
|---|---|---|---|---|---|
| Zapatas | 10 | 2.1 | 2.1 | 0.1 | 4.41 |
| riostras | 8 | 2.65 | 0.4 | 0.1 | 0.85 |
|  | 1 | 6.35 | 0.4 | 0.1 | 0.25 |
|  | 1 | 3.25 | 0.4 | 0.1 | 0.13 |
| solera | 1 | 19.4 | 8.8 | 0.1 | 17.07 |
| Desarenador | -1 | 33.88 | 1 | 0.1 | -3.39 |
| Subtotal |  |  |  |  | 19.32 |
| Total |  |  |  |  | 19.32 |

**OC.G.008** m² ENCOFRADO RECTO CIMIENTOS
135.64 m² × 19.28 (20.82 con costes indirectos) = 2824.02

| Medición | Uds. | Largo | Alto | Parcial |
|---|---|---|---|---|
| Zapatas | 40 | 2.1 | 1.05 | 88.20 |
| cáliz | 40 | 0.64 | 0.65 | 16.64 |
| riostras | 16 | 2.65 | 0.5 | 21.20 |
|  | 2 | 6.35 | 0.5 | 6.35 |
|  | 2 | 3.25 | 0.5 | 3.25 |
| Subtotal |  |  |  | 135.64 |
| Total |  |  |  | 135.64 |

**A.D0302.0020** m³ HA-30/B/20/XD2+XA2 CIMENTACIÓN
49.81 m³ × 193.54 (209.02 con costes indirectos) = 10411.29

| Medición | Uds. | Largo | Ancho | Alto | Parcial |
|---|---|---|---|---|---|
| Zapatas | 10 | 2.1 | 2.1 | 1.05 | 46.31 |
| cáliz | -10 | 0.64 | 0.64 | 0.65 | -2.66 |
| riostras | 8 | 2.65 | 0.4 | 0.5 | 4.24 |
|  | 1 | 6.35 | 0.4 | 0.5 | 1.27 |
|  | 1 | 3.25 | 0.4 | 0.5 | 0.65 |
| Subtotal |  |  |  |  | 49.81 |
| Total |  |  |  |  | 49.81 |

**E08PFM380** m3 MICROHORMIGÓN DE RELLENO (23/03/2006)
1.62 m3 × 295.63 (319.28 con costes indirectos) = 517.23
Microhormigón de relleno de alta resistencia y retracción compensada aplicado sobre huecos de hormigón armado o en masa, previa limpieza del soporte, con incorporación in situ de árido calibrado de granulometría no superior a 4 mm y compuesto por cemento Portland, áridos y aditivos según UNE -EN- 1504-3. amasado en hormigonera y aplicado manualmente. Con p.p. de encofrado y elementos auxiliares para su correcta ejecución. Medida la superficie realmente ejecutada.

| Código | Ud | Descripción | Rendimiento | Precio | Importe |
|---|---|---|---|---|---|
| B0001.0030 | h | OFICIAL 1ª | 0.2 | 22.48 | 4.50 |
| B0001.0060 | h | PEÓN ESPECIALIZADO | 0.11 | 18.88 | 2.08 |
| M03HH030 | h. | Hormigonera 200 l. gasolina (maquinaria; 02/05/2012) | 0.4 | 2.51 | 1.00 |
| A01MB670 | Kg | Microhormigon de relleno de alta resistencia (material; 29/01/2020) | 350 | 0.76 | 266.00 |
| A01MB770 | Kg | Arido de granulometria inferior a 4 mm (material; 29/01/2020) | 35 | 0.63 | 22.05 |
|  |  | Total |  |  | 295.63 |

| Medición | Uds. | Largo | Ancho | Alto | Parcial |
|---|---|---|---|---|---|
| relleno caliz | 10 | 0.64 | 0.64 | 0.65 | 2.66 |
|  | -10 | 0.4 | 0.4 | 0.65 | -1.04 |
| Subtotal |  |  |  |  | 1.62 |
| Total |  |  |  |  | 1.62 |

**A.D0302.0010** m³ HA-25/F/20/XC2 CIMIENTOS (23/03/2006)
41.06 m³ × 114.7 (123.88 con costes indirectos) = 5086.51
Hormigón HA-25/F/20/XC2 en cimentación y soleras, elaborado en central, suministrado a pie de obra, vertido, extendido, nivelado, vibrado y curado. Formación de huecos, juntas de hormigonado,remates, achaflanado de aristas mediante berenjeno, y acabados incluidos.

| Código | Ud | Descripción | Rendimiento | Precio | Importe |
|---|---|---|---|---|---|
| B0001.0030 | h | OFICIAL 1ª | 0.15 | 22.48 | 3.37 |
| B0001.0060 | h | PEÓN ESPECIALIZADO | 0.5 | 18.88 | 9.44 |
| A0202.0112 | m³ | HORMIGÓN HA-25/F/20/XC2 (material; 23/03/2006) | 1 | 100.75 | 100.75 |
| %MA1 | % | MEDIOS AUXILIARES | 1 % | 113.56 | 1.14 |
|  |  | Total |  |  | 114.7 |

| Medición | Uds. | Largo | Ancho | Alto | Parcial |
|---|---|---|---|---|---|
| Solera | 1 | 19.4 | 8.8 | 0.3 | 51.22 |
| Desarenador | -1 | 33.88 | 1 | 0.3 | -10.16 |
| Subtotal |  |  |  |  | 41.06 |
| Total |  |  |  |  | 41.06 |

**OC.G.005** kg ACERO PARA ARMAR
4360.4 kg × 2.11 (2.28 con costes indirectos) = 9941.71

| Medición | Uds. | Largo | Ancho | Parcial |
|---|---|---|---|---|
| S/Anejo Proyecto: |  |  |  |  |
| Zapatas | 10 | 135.01 |  | 1350.10 |
| Vigas de atado | 8 | 2.65 | 17.75 | 376.30 |
|  | 1 | 6.35 | 17.75 | 112.71 |
|  | 1 | 3.25 | 17.75 | 57.69 |
| solera (por cuantias) | 1 | 41.06 | 60 | 2463.60 |
| Subtotal |  |  |  | 4360.40 |
| Total |  |  |  | 4360.4 |

**E05PNH210c** ud PILAR PREFABRICADO 0,4x0,4< 6 m (23/03/2006)
10 ud × 1296.96 (1400.72 con costes indirectos) = 14007.20
Suministro y montaje de pilar prefabricado de hormigón armado de 0,40 x 0,40 m. de sección y hasta 6,50 m. de altura + 0,65 m. de empotramiento máximo y exentos de accesorios. Incluye tratamiento protector de superficie contra la carbonatación.

| Código | Ud | Descripción | Rendimiento | Precio | Importe |
|---|---|---|---|---|---|
| O01A090 | h. | Cuadrilla albañilería | 0.5 | 29.34 | 14.67 |
| PN03EPI01A | ud | Plilar prefabricado 0,40x0,40<6 m (material; 28/02/2022) | 1 | 1061.36 | 1061.36 |
| M02GE190 | h. | Grúa telescópica s/cam. 26-35 t. (maquinaria; 02/05/2012) | 0.06 | 79.56 | 4.77 |
| %200 | % | Transporte y montaje | 20 % | 1080.80 | 216.16 |
|  |  | Total |  |  | 1296.96 |

**E05PNH030** ud VIGA PREFABRICADA DELTA<16m (23/03/2006)
5 ud × 3113.42 (3362.49 con costes indirectos) = 16812.45
Suministro y Montaje de viga prefabricada de hormigón tipo Delta de 10 mts. de luz máxima, para montar en naves.

| Código | Ud | Descripción | Rendimiento | Precio | Importe |
|---|---|---|---|---|---|
| O01A090 | h. | Cuadrilla albañilería | 0.5 | 29.34 | 14.67 |
| P03EJ110 | ud | Viga pref.horm.Delta 16/24 m. (material; 02/05/2012) | 1 | 2575.08 | 2575.08 |
| M02GE190 | h. | Grúa telescópica s/cam. 26-35 t. | 0.06 | 79.56 | 4.77 |
| %200 | % | Transporte y montaje | 20 % | 2594.52 | 518.90 |
|  |  | Total |  |  | 3113.42 |

**E05GC310** ml VIGA TUBULAR PREFABRICADA (23/03/2006)
152 ml × 76.83 (82.98 con costes indirectos) = 12612.96
Suministro y colocación de viga tubular de 6,75 m. de longitud máxima colocada a un intereje de 1,15 m; nivelada, acuñada, i/ transporte y montaje con autogrúa, totalmente instalada.

| Código | Ud | Descripción | Rendimiento | Precio | Importe |
|---|---|---|---|---|---|
| O01A090 | h. | Cuadrilla albañilería | 0.5 | 29.34 | 14.67 |
| P03EJ120 | ml | Viga tubular prefabricada. (material; 28/02/2022) | 1 | 44.59 | 44.59 |
| M02GE190 | h. | Grúa telescópica s/cam. 26-35 t. | 0.06 | 79.56 | 4.77 |
| %200 | % | Transporte y montaje | 20 % | 64.03 | 12.81 |
|  |  | Total |  |  | 76.83 |

| Medición | Uds. | Largo | Parcial |
|---|---|---|---|
|  | 8 | 19 | 152.00 |
| Total |  |  | 152 |

**E07IMP010** m2 CUB.PANEL CHAPA PRELACA+GALVA-30 (23/03/2006)
159.6 m2 × 95.64 (103.29 con costes indirectos) = 16485.08
Cubierta formada por panel de chapa de acero en perfil comercial, prelacada cara exterior y galvanizada cara interior de 0,6 mm. con núcleo de espuma de poliuretano de 40 kg/m3. con un espesor total de 30 mm., sobre correas metálicas, i/p.p. de solapes, accesorios de fijación, juntas de estanqueidad, medios auxiliares y elementos de seguridad, medida en verdadera magnitud. Según DB-HS.

| Código | Ud | Descripción | Rendimiento | Precio | Importe |
|---|---|---|---|---|---|
| B0001.0030 | h | OFICIAL 1ª | 0.28 | 22.48 | 6.29 |
| B0001.0050 | h | AYUDANTE | 0.28 | 19.48 | 5.45 |
| P05CG010 | m2 | Chapa acero galvanizado 0,6mm (material; 28/02/2022) | 1.15 | 17.86 | 20.54 |
| P05CP010 | m2 | Chapa acero prelacado 0,6 mm (material; 28/02/2022) | 1.15 | 22.96 | 26.40 |
| P07TV010 | m2 | Fieltro lig.lana vidr. 80 p.alq. (material; 28/02/2022) | 1.06 | 9.82 | 10.41 |
| P05CW010 | ud | Tornillería y pequeño material (material; 02/05/2012) | 2 | 0.13 | 0.26 |
| P05EW140 | m. | Rastrel metálico galvanizado (material; 02/05/2012) | 3 | 1.86 | 5.58 |
| M02GE190 | h. | Grúa telescópica s/cam. 26-35 t. | 0.06 | 79.56 | 4.77 |
| %200 | % | Transporte y montaje | 20 % | 79.70 | 15.94 |
|  |  | Total |  |  | 95.64 |

**E05PNH090** m. CANALÓN PREFABRICADO TIPO H (23/03/2006)
38.8 m. × 193.15 (208.6 con costes indirectos) = 8093.68
Suministro y montaje de Canalón de hormigón prefabricado, tipo H, para colocar en naves.

| Código | Ud | Descripción | Rendimiento | Precio | Importe |
|---|---|---|---|---|---|
| O01A090 | h. | Cuadrilla albañilería | 0.3 | 29.34 | 8.802 |
| P03EJ121 | ml | canalón prefabricado en H (material; 28/02/2022) | 1 | 147.38 | 147.380 |
| M02GE190 | h. | Grúa telescópica s/cam. 26-35 t. | 0.06 | 79.56 | 4.774 |
| %200 | % | Transporte y montaje | 20 % | 160.956 | 32.191 |
|  |  | Total |  |  | 193.15 |

| Medición | Uds. | Largo | Parcial |
|---|---|---|---|
|  | 2 | 19.4 | 38.80 |
| Total |  |  | 38.8 |

**E12SJB020** m. BAJANTE PVC SERIE B D=90 mm (23/03/2006)
24.4 m. × 31.62 (34.15 con costes indirectos) = 833.26
Bajante de PVC, serie B, de 90 mm de diámetro, con sistema de unión por enchufe con junta pegada, conforme UNE EN1453-1; con una resistencia al fuego B-s1,d0, conforme UNE-EN 13501-1; colocada en instalaciones interiores de evacuación de aguas residuales, con collarín con cierre incorporado. Totalmente montada, incluyendo p.p. de piezas especiales (codos, derivaciones, etc) y p.p de medios auxiliares. Conforme a CTE DB HS-5. Medida la longitud realizada.

| Código | Ud | Descripción | Rendimiento | Precio | Importe |
|---|---|---|---|---|---|
| B0001.0030 | h | OFICIAL 1ª | 0.1 | 22.48 | 2.25 |
| B0001.0050 | h | AYUDANTE | 0.1 | 19.48 | 1.95 |
| B0001.0070 | h | PEÓN SUELTO | 0.1 | 18.28 | 1.83 |
| P17VB050 | m. | Tubo PVC evac. serie B-S1,D0 .j.peg. 90 mm. (material; 17/02/2022) | 1 | 18.94 | 18.94 |
| P17VP050 | ud | Codo PVC evacuación 90 mm.j.lab. (material; 17/02/2022) | 0.3 | 6.17 | 1.85 |
| P17VP340 | ud | Injerto M-H 45º PVC serie B junta pegada 90 mm (material; 17/02/2022) | 0.3 | 9.49 | 2.85 |
| P17JP060 | ud | Abrazadera bajante PVC D=90mm. (material; 02/05/2012) | 1 | 1.95 | 1.95 |
|  |  | Total |  |  | 31.62 |

| Medición | Uds. | Largo | Parcial |
|---|---|---|---|
|  | 4 | 6.1 | 24.40 |
| Total |  |  | 24.4 |

**EN03AACR020A** ud ARQUETA REGISTRO 63x51x70 cm. (30/10/2001)
4 ud × 107.88 (116.51 con costes indirectos) = 466.04
Arqueta de registro de 63x51x70 cm. de medidas interiores, construida con fábrica de ladrillo macizo tosco de 1/2 pie de espesor, recibido con mortero de cemento, colocado sobre solera de hormigón en masa HM-10/B/32 de 10 cm de espesor, enfoscada y bruñida por el interior con mortero de cemento, realizando medias cañas en los encuentros entre paramentos sin tapa, totalmente terminada y con p.p. de medios auxiliares, sin incluir la excavación, ni el relleno perimetral posterior, s/normas de diseño recogidas en el DB-HS5.

| Código | Ud | Descripción | Rendimiento | Precio | Importe |
|---|---|---|---|---|---|
| B0001.0030 | h | OFICIAL 1ª | 1.8 | 22.48 | 40.46 |
| B0001.0060 | h | PEÓN ESPECIALIZADO | 0.9 | 18.88 | 16.99 |
| P01HD070 | m3 | Horm.elem. no resist.HM-10/B/32 central (material; 02/05/2012) | 0.074 | 48.32 | 3.58 |
| P01LT020 | ud | Ladrillo perfora. tosco 25x12x7 | 107 | 0.11 | 11.77 |
| P01MC040 | m3 | Mortero 1/6 de central (M-5) | 0.04 | 45.92 | 1.84 |
| P01MC010 | m3 | Mortero 1/5 de central (M-7,5) | 0.03 | 48.86 | 1.47 |
| PN02AC040 | ud | Tapa arqueta HA (material; 02/05/2012) | 1 | 26.63 | 26.63 |
| %5 | % | Material Auxiliar | 5 % | 102.74 | 5.14 |
|  |  | Total |  |  | 107.88 |

| Medición | Uds. | Parcial |
|---|---|---|
| Bajantes | 4 | 4.00 |
| Total |  | 4 |

**E05GC720** M2 PANEL CERRAMIENTO 20 cm. HORMIGON (23/03/2006)
439.92 M2 × 114.16 (123.29 con costes indirectos) = 54237.74
Suministro y montaje de panel de cerrramiento liso horizontal armado de 20 cms. de espesor y en modulación de 2,40 m, excepto remates, dotado de aislamiento. Incluso tratamiento protector de superficie contra la carbonatación y alisado por fratasado en cara interior.Acabado gris liso, incluso pintado y tratamiento y sellado de juntas. Totalmente instalado.

| Código | Ud | Descripción | Rendimiento | Precio | Importe |
|---|---|---|---|---|---|
| O01A090 | h. | Cuadrilla albañilería | 0.32 | 29.34 | 9.39 |
| P03EC100 | m2 | Panel cerramiento prefabricado (material; 28/02/2022) | 1.06 | 78.05 | 82.73 |
| M02GE190 | h. | Grúa telescópica s/cam. 26-35 t. | 0.038 | 79.56 | 3.02 |
| %200 | % | Transporte y montaje | 20 % | 95.14 | 19.03 |
|  |  | Total |  |  | 114.16 |

| Medición | Uds. | Largo | Alto | Parcial |
|---|---|---|---|---|
|  | 2 | 8.8 | 7.8 | 137.28 |
|  | 2 | 19.4 | 7.8 | 302.64 |
| Subtotal |  |  |  | 439.92 |
| Total |  |  |  | 439.92 |

**E10CCT040** m2 PAVIMENTO CONTINUO CUARZO GRIS (23/03/2006)
123.58 m2 × 20.44 (22.08 con costes indirectos) = 2728.65
Pavimento continuo cuarzo gris sobre solera de hormigón o forjado, sin incluir éstos, con acabado monolítico incorporando 3 kg. de cuarzo y 1,5 kg. de cemento CEM II/B-M 32,5 R, i/replanteo de solera, encofrado y desencofrado, colocación del hormigón, regleado y nivelado de solera, fratasado mecánico, incorporación capa de rodadura, enlisado y pulimentado, curado del hormigón, aserrado de juntas y sellado con masilla de poliuretano de elasticidad permanente, medido en superficie realmente ajecutada.Según condiciones del CTE, recogidas en el Pliego de Condiciones.

| Código | Ud | Descripción | Rendimiento | Precio | Importe |
|---|---|---|---|---|---|
| B0001.0030 | h | OFICIAL 1ª | 0.195 | 22.48 | 4.38 |
| B0001.0070 | h | PEÓN SUELTO | 0.6 | 18.28 | 10.97 |
| P08CT010 | m2 | Pavimento continuo cuarzo gris (material; 02/05/2012) | 1.06 | 3.32 | 3.52 |
| P08SW020 | m. | Sellado de juntas 3 mm. (material; 02/05/2012) | 0.52 | 3.01 | 1.57 |
|  |  | Total |  |  | 20.44 |

| Medición | Uds. | Largo | Ancho | Parcial |
|---|---|---|---|---|
| Solera | 1 | 19 | 8.4 | 159.60 |
| Desarenador | -1 | 11.62 | 3.1 | -36.02 |
| Subtotal |  |  |  | 123.58 |
| Total |  |  |  | 123.58 |

**A.D0702.0010** m² FABRICA BLOQUE ALEMAN CARGA 20 CM (16/09/2003)
26.88 m² × 76.47 (82.59 con costes indirectos) = 2220.02
Suministro y colocación, de fabrica de bloque hueco de hormigon tipo alemán, de carga, de 20 cm espesor (20x20x50), tomado con mortero de cemento portland y arena 1:4., Totalmente terminada, incluso formación de esquinas, zunchos y dinteles y gestión de RCD en obra.

| Código | Ud | Descripción | Rendimiento | Precio | Importe |
|---|---|---|---|---|---|
| B0001.0030 | h | OFICIAL 1ª | 1.05 | 22.48 | 23.60 |
| B0001.0060 | h | PEÓN ESPECIALIZADO | 2.044 | 18.88 | 38.59 |
| A0104.0120 | M3 | MORTERO C.P. Y ARENA CANTERA 1:4 | 0.02 | 113.58 | 2.27 |
| B1501.0230 | U | BLOQUE ALEMAN CARGA 50x20x20 (material; 16/09/2003) | 10.5 | 1 | 10.50 |
| %RES | % | GESTIÓN DE RCD EN OBRA | 1 % | 74.96 | 0.75 |
| %MA1 | % | MEDIOS AUXILIARES | 1 % | 75.71 | 0.76 |
|  |  | Total |  |  | 76.47 |

| Medición | Uds. | Largo | Alto | Parcial |
|---|---|---|---|---|
| Cerramiento sala de cuadros | 1 | 5 | 3.2 | 16.00 |
|  | 2 | 1.7 | 3.2 | 10.88 |
| Subtotal |  |  |  | 26.88 |
| Total |  |  |  | 26.88 |

**E06LD010** m2 FÁB.LADRILLO 1/2 p. HUECO DOBLE (30/10/2001)
13.97 m2 × 30.43 (32.86 con costes indirectos) = 459.05
Fábrica de ladrillo doble de 25x12x8 cm. de 1/2 pie de espesor recibido con mortero de cemento CEM II/B-M 32,5 R y arena de río 1/6, mortero tipo M-5, para revestir, i/replanteo, nivelación y aplomado, rejuntado, limpieza y medios auxiliares, s/ DB-SE-F y RC-08, medida deduciendo huecos superiores a 1 m2.

| Código | Ud | Descripción | Rendimiento | Precio | Importe |
|---|---|---|---|---|---|
| B0001.0030 | h | OFICIAL 1ª | 0.58 | 22.48 | 13.04 |
| B0001.0060 | h | PEÓN ESPECIALIZADO | 0.29 | 18.88 | 5.48 |
| P01LH020 | ud | Ladrillo h. doble 25x12x8 (material; 28/06/2018) | 49 | 0.21 | 10.29 |
| A01MA050 | m3 | MORTERO CEMENTO 1/3 M-160 | 0.02 | 80.91 | 1.62 |
|  |  | Total |  |  | 30.43 |

| Medición | Uds. | Largo | Alto | Parcial |
|---|---|---|---|---|
| canaleta cuadros electricos | 2 | 1.4 | 1.1 | 3.08 |
|  | 2 | 4.6 | 1.1 | 10.12 |
|  | 2 | 0.35 | 1.1 | 0.77 |
| Subtotal |  |  |  | 13.97 |
| Total |  |  |  | 13.97 |

**EN05PFA24B** m2 FOR.PLACA ALVEOL.c=20;HA-25/F/16/XC4 CANTO TOTAL 30 (23/03/2006)
9.5 m2 × 125.18 (135.19 con costes indirectos) = 1284.31
Forjado de placa alveolada prefabricada de hormigón, canto 20 cm., con capa de compresión de 10 cm. de hormigón HA-25/F/16/XC4 y armadura ME 20x30 A Ø 5-5 B 500 T 6x2,2, incluso p.p. de encofrado, desencofrado, vertido, vibrado y curado, con ayuda de grúa telescópica para montaje, totalmente terminado. Según normas EHE-08 y DB-SE-AE.

| Código | Ud | Descripción | Rendimiento | Precio | Importe |
|---|---|---|---|---|---|
| O01A090 | h. | Cuadrilla albañilería | 0.5 | 29.34 | 14.67 |
| PN03EL14A | m2 | Placa alveolar canto 20 cm. (material; 28/02/2022) | 1 | 92.57 | 92.57 |
| P01HC072 | m3 | Hormigón HA-25/F/20/XC4 central (material; 23/03/2006) | 0.104 | 76.33 | 7.94 |
| P03AM170 | m2 | ME 20x30 A Ø 5-5 B500T 6x2.2 (1,284 kg/m2) (material; 02/05/2012) | 1.5 | 2.08 | 3.12 |
| E05HFE020 | m2 | ENCOFRADO FORJADO PLACA PREFAB. (23/03/2006) | 0.3 | 7.03 | 2.11 |
| M02GE190 | h. | Grúa telescópica s/cam. 26-35 t. | 0.06 | 79.56 | 4.77 |
|  |  | Total |  |  | 125.18 |

| Medición | Uds. | Largo | Ancho | Parcial |
|---|---|---|---|---|
| Techo sala cuadros | 1 | 5 | 1.9 | 9.50 |
| Total |  |  |  | 9.5 |

**D0901.0060** m² ENFOSCADO MAESTREADO Y REVOCO FRATASADO INTERIORES
92.48 m² × 21.5 (23.22 con costes indirectos) = 2147.39

| Medición | Uds. | Largo | Ancho | Alto | Parcial |
|---|---|---|---|---|---|
| Techo sala de cuadros | 1 | 5 | 1.9 |  | 9.50 |
| Cerramiento sala de cuadros | 2 | 5 |  | 3.2 | 32.00 |
|  | 2 | 1.7 |  | 3.2 | 10.88 |
|  | 2 | 1.9 |  | 3.2 | 12.16 |
| canaleta cuadros electricos | 4 | 1.4 |  | 1.1 | 6.16 |
|  | 4 | 4.6 |  | 1.1 | 20.24 |
|  | 4 | 0.35 |  | 1.1 | 1.54 |
| Subtotal |  |  |  |  | 92.48 |
| Total |  |  |  |  | 92.48 |

**A.D2403.0040** m² PINTURA INTERIOR (16/09/2003)
64.54 m² × 4.86 (5.25 con costes indirectos) = 338.84
Suministro y aplicación de pintura plástica lisa (2 manos) en interiores, totalmente terminado. Incluso gestión de RCD en obra.

| Código | Ud | Descripción | Rendimiento | Precio | Importe |
|---|---|---|---|---|---|
| B0001.0030 | h | OFICIAL 1ª | 0.2 | 22.48 | 4.50 |
| B2801.0430 | KG | Pasta temple (material; 16/09/2003) | 0.3 | 0.87 | 0.26 |
| %RES | % | GESTIÓN DE RCD EN OBRA | 1 % | 4.76 | 0.05 |
| %MA1 | % | MEDIOS AUXILIARES | 1 % | 4.81 | 0.05 |
|  |  | Total |  |  | 4.86 |

| Medición | Uds. | Largo | Ancho | Alto | Parcial |
|---|---|---|---|---|---|
| Techo sala de cuadros | 1 | 5 | 1.9 |  | 9.50 |
| Cerramiento sala de cuadros | 2 | 5 |  | 3.2 | 32.00 |
|  | 2 | 1.7 |  | 3.2 | 10.88 |
|  | 2 | 1.9 |  | 3.2 | 12.16 |
| Subtotal |  |  |  |  | 64.54 |
| Total |  |  |  |  | 64.54 |

**EN13ACA290** m2 VENT.AL.LC. CORREDERAS 2 HOJAS (23/03/2006)
22.5 m2 × 319.16 (344.69 con costes indirectos) = 7755.53
Carpintería de aluminio lacado en color, en ventanas correderas de 2 hojas , mayores de 1 m2. y menores de 2 m2. de superficie total, compuesta por cerco, hojas y herrajes de deslizamiento y de seguridad, totalmente instalada sobre precerco de aluminio, sellado de juntas y limpieza, incluso con p.p. de medios auxiliares.

| Código | Ud | Descripción | Rendimiento | Precio | Importe |
|---|---|---|---|---|---|
| B0001.0030 | h | OFICIAL 1ª | 0.2 | 22.48 | 4.50 |
| B0001.0050 | h | AYUDANTE | 0.1 | 19.48 | 1.95 |
| P12PW010 | m. | Premarco aluminio (material; 02/05/2012) | 4 | 3.01 | 12.04 |
| P12CC110 | m2 | Ventanas correderas >1m2<2m2 (material; 23/03/2006) | 1 | 300.67 | 300.67 |
|  |  | Total |  |  | 319.16 |

| Medición | Uds. | Largo | Alto | Parcial |
|---|---|---|---|---|
| Ventanas | 5 | 3 | 1 | 15.00 |
|  | 3 | 2.5 | 1 | 7.50 |
| Subtotal |  |  |  | 22.50 |
| Total |  |  |  | 22.5 |

**EN14ALA050** m2 LUNA INCOLORA 6 mm. (02/05/2012)
22.5 m2 × 61.22 (66.12 con costes indirectos) = 1487.70
Acristalamiento con luna incolora transparente, de 6 mm. de espesor, fijación sobre carpintería con acuñado mediante calzos de apoyo perimetrales y laterales y sellado en frío con silicona incolora, incluso cortes del vidrio y colocación de junquillos.

| Código | Ud | Descripción | Rendimiento | Precio | Importe |
|---|---|---|---|---|---|
| P14AA050 | m2 | Luna pulida incolora 6mm. (material; 02/05/2012) | 1.006 | 60.85 | 61.22 |
|  |  | Total |  |  | 61.22 |

| Medición | Uds. | Largo | Alto | Parcial |
|---|---|---|---|---|
| Ventanas | 5 | 3 | 1 | 15.00 |
|  | 3 | 2.5 | 1 | 7.50 |
| Subtotal |  |  |  | 22.50 |
| Total |  |  |  | 22.5 |

**EN11RVP020** m. VIERTEAG. PIEDRA ARTIFICIAL 30x3 (30/10/2001)
22.5 m. × 25.45 (27.49 con costes indirectos) = 618.53
Vierteaguas de piedra artificial de 30x3 cm. con goterón, pulido en fábrica, recibido con mortero de cemento CEM II/B-M 32,5 R y arena de río 1/6 (mortero tipo M-5), i/rejuntado con lechada de cemento blanco BL-V 22,5 y limpieza, medido en su longitud.Segun RC-08.

| Código | Ud | Descripción | Rendimiento | Precio | Importe |
|---|---|---|---|---|---|
| B0001.0030 | h | OFICIAL 1ª | 0.22 | 22.48 | 4.95 |
| B0001.0050 | h | AYUDANTE | 0.22 | 19.48 | 4.29 |
| B0001.0070 | h | PEÓN SUELTO | 0.1 | 18.28 | 1.83 |
| P10VA020 | m. | Viert.piedra artificial 30x3 cm. (material; 02/05/2012) | 1 | 11.77 | 11.77 |
| A01AL090 | m3 | LECHADA CEM. BLANCO BL-V 22,5 (material; 16/09/2003) | 0.001 | 177.18 | 0.18 |
| A01MA050 | m3 | MORTERO CEMENTO 1/3 M-160 | 0.03 | 80.91 | 2.43 |
|  |  | Total |  |  | 25.45 |

| Medición | Uds. | Largo | Parcial |
|---|---|---|---|
| Ventanas | 5 | 3 | 15.00 |
|  | 3 | 2.5 | 7.50 |
| Subtotal |  |  | 22.50 |
| Total |  |  | 22.5 |

**EN13CPL210** ud P. CHAPA DOBLE LISA 2 H. 160x200 C/REJILLA (16/09/2003)
1 ud × 2330.92 (2517.39 con costes indirectos) = 2517.39
Puerta de chapa lisa de 2 hojas de 80x200 cm., realizada con doble chapa de acero galvanizado de 1 mm. de espesor y panel intermedio, rigidizadores con perfiles de acero conformado en frío, herrajes de colgar, cerradura con manillón de nylón, cerco de perfil de acero conformado en frío con garras para recibir a la obra, acabado con capa de pintura epoxi polimerizada al horno, elaborada en taller, ajuste y fijación en obra. (sin incluir recibido de albañilería).

| Código | Ud | Descripción | Rendimiento | Precio | Importe |
|---|---|---|---|---|---|
| B0001.0030 | h | OFICIAL 1ª | 2 | 22.48 | 44.96 |
| B0001.0060 | h | PEÓN ESPECIALIZADO | 2 | 18.88 | 37.76 |
| ALUMINS | m2 | PUERTA ALUMINIO DOBLE CHAPA INSONORIZADA (material; 13/10/2011) | 5.5 | 400 | 2200.00 |
| A0104.0120 | M3 | MORTERO C.P. Y ARENA CANTERA 1:4 | 0.02 | 113.58 | 2.27 |
| %RES | % | GESTIÓN DE RCD EN OBRA | 1 % | 2284.99 | 22.85 |
| %MA1 | % | MEDIOS AUXILIARES | 1 % | 2307.84 | 23.08 |
|  |  | Total |  |  | 2330.92 |

**EN13CGA010** m2 PUER.ABATIBLE CHAPA PLEGADA 2 H. (23/03/2006)
22.08 m2 × 424.67 (458.64 con costes indirectos) = 10126.77
Puerta abatible de dos hojas de chapa de acero galvanizada y plegada de 0,80 mm., realizada con cerco y bastidor de perfiles de acero laminado en frío, soldados entre sí, garras para recibido a obra, apertura manual, juego de herrajes de colgar con pasadores de fijación superior e inferior para una de las hojas, cerradura y tirador a dos caras, elaborada en taller, ajuste y fijación en obra, acabado con capa de pintura epoxi polimerizada al horno (sin incluir recibido de albañilería).

| Código | Ud | Descripción | Rendimiento | Precio | Importe |
|---|---|---|---|---|---|
| B0001.0030 | h | OFICIAL 1ª | 0.25 | 22.48 | 5.62 |
| B0001.0050 | h | AYUDANTE | 0.25 | 19.48 | 4.87 |
| P13CG010 | m2 | Puerta abatible chapa plegada (material; 23/03/2006) | 1 | 400 | 400.00 |
| P13CX230 | ud | Transporte a obra (material; 02/05/2012) | 0.16 | 88.65 | 14.18 |
|  |  | Total |  |  | 424.67 |

| Medición | Uds. | Largo | Alto | Parcial |
|---|---|---|---|---|
|  | 2 | 3 | 3.4 | 20.40 |
|  | 1 | 0.8 | 2.1 | 1.68 |
| Subtotal |  |  |  | 22.08 |
| Total |  |  |  | 22.08 |

**EASA91PA** u PUERTA CORTAFUEGOS METÁLICA, EI2-C 120, DE UNA HOJA BATIENTE (16/09/2003)
1 u × 483.39 (522.06 con costes indirectos) = 522.06
Suministro, colocación y probado de puerta cortafuegos metálica, EI2-C 120, de una hoja batiente, para una luz de 90x210 cm, con cierre antipánico.

| Código | Ud | Descripción | Rendimiento | Precio | Importe |
|---|---|---|---|---|---|
| B0001.0030 | h | OFICIAL 1ª | 2 | 22.48 | 44.96 |
| B0001.0060 | h | PEÓN ESPECIALIZADO | 2 | 18.88 | 37.76 |
| PCORT3 | u | PUERTA CORTAFUEGOS METALICA EI2-C 120 90x210 cm (material; 23/03/2006) | 1 | 390 | 390.00 |
| A0104.0040 | m³ | MORTERO DE CEMENTO 1:4, 350 kg (material; 16/09/2003) | 0.02 | 56.77 | 1.14 |
| %RES | % | GESTIÓN DE RCD EN OBRA | 1 % | 473.86 | 4.74 |
| %MA1 | % | MEDIOS AUXILIARES | 1 % | 478.60 | 4.79 |
|  |  | Total |  |  | 483.39 |

**EN15HEC010** m2 ESMALTE SATINADO S/METAL (23/03/2006)
54.24 m2 × 12.48 (13.48 con costes indirectos) = 731.16
Pintura al esmalte satinado, dos manos y una mano de minio o antioxidante sobre carpintería metálica, i/rascado de los óxidos y limpieza manual.

| Código | Ud | Descripción | Rendimiento | Precio | Importe |
|---|---|---|---|---|---|
| B0001.0030 | h | OFICIAL 1ª | 0.38 | 22.48 | 8.54 |
| P24OU050 | kg | MINIO ELECTROLITICO | 0.1 | 11.34 | 1.13 |
| P24JA110 | l. | Esmalte satinado (material; 02/05/2012) | 0.13 | 20.87 | 2.71 |
| P24WW220 | ud | Pequeño material (material; 02/05/2012) | 0.08 | 1.2 | 0.10 |
|  |  | Total |  |  | 12.48 |

| Medición | Uds. | Largo | Alto | Parcial |
|---|---|---|---|---|
| Puertas | 4 | 3 | 3.4 | 40.80 |
|  | 4 | 0.8 | 2.1 | 6.72 |
|  | 2 | 1.6 | 2.1 | 6.72 |
| Subtotal |  |  |  | 54.24 |
| Total |  |  |  | 54.24 |

**EN09J065** m2 RECIBIDO CERCOS EN MUROS EXTERIORES
49.62 m2 × 18.46 (19.94 con costes indirectos) = 989.42

| Medición | Uds. | Largo | Alto | Parcial |
|---|---|---|---|---|
| Puertas | 2 | 3 | 3.4 | 20.40 |
|  | 2 | 0.8 | 2.1 | 3.36 |
|  | 1 | 1.6 | 2.1 | 3.36 |
| Ventanas | 5 | 3 | 1 | 15.00 |
|  | 3 | 2.5 | 1 | 7.50 |
| Subtotal |  |  |  | 49.62 |
| Total |  |  |  | 49.62 |

**E03AACU020** ud ARQUETA SUMIDERO SIFÓN 38x65 (30/10/2001)
3 ud × 162.56 (175.56 con costes indirectos) = 526.68
Arqueta sumidero sifónica de 38x65 cm. de sección útil, construida con fábrica de ladrillo macizo tosco de 1/2 pie de espesor, recibido con mortero de cemento, colocado sobre solera de hormigón en masa HM-10/B/32 de 10 cm de espesor, enfoscada y bruñida por el interior con mortero de cemento, realizando medias cañas en los encuentros entre paramentos, e incluso con cerco y rejilla plana desmontable de fundición, totalmente terminada y con p.p. de medios auxiliares, sin incluir la excavación, ni el relleno perimetral posterior, s/ normas de diseño recogidas en el DB-HS5.

| Código | Ud | Descripción | Rendimiento | Precio | Importe |
|---|---|---|---|---|---|
| B0001.0030 | h | OFICIAL 1ª | 1.76 | 22.48 | 39.56 |
| B0001.0060 | h | PEÓN ESPECIALIZADO | 0.88 | 18.88 | 16.61 |
| P01HD070 | m3 | Horm.elem. no resist.HM-10/B/32 central | 0.065 | 48.32 | 3.14 |
| P01LT020 | ud | Ladrillo perfora. tosco 25x12x7 | 89 | 0.11 | 9.79 |
| P01MC040 | m3 | Mortero 1/6 de central (M-5) | 0.035 | 45.92 | 1.61 |
| P01MC010 | m3 | Mortero 1/5 de central (M-7,5) | 0.025 | 48.86 | 1.22 |
| P02WR040 | ud | Rejilla fundición 60x40x5 cm. (material; 02/05/2012) | 1.7 | 47.2 | 80.24 |
| P02TC010 | ud | Codo 87,5º largo PVC san.110 mm. (material; 02/05/2012) | 1 | 10.39 | 10.39 |
|  |  | Total |  |  | 162.56 |

**E12SBA050** m. TUBERIA PVC SERIE B D=90 mm (23/03/2006)
24.7 m. × 25.28 (27.3 con costes indirectos) = 674.31
Tubería de PVC serie B, de 90 mm de diámetro, unión pegada, conforme UNE EN1453-1; con una resistencia al fuego B-s1,d0, conforme UNE-EN 13501-1; colocada en instalaciones interiores de evacuación de aguas residuales. Totalmente montada, incluyendo p.p. de piezas especiales (codos, manguitos, etc) y p.p de medios auxiliares. Conforme a CTE DB HS-5.

| Código | Ud | Descripción | Rendimiento | Precio | Importe |
|---|---|---|---|---|---|
| B0001.0030 | h | OFICIAL 1ª | 0.1 | 22.48 | 2.25 |
| B0001.0060 | h | PEÓN ESPECIALIZADO | 0.1 | 18.88 | 1.89 |
| P17VB050 | m. | Tubo PVC evac. serie B-S1,D0 .j.peg. 90 mm. | 1 | 18.94 | 18.94 |
| P17VP050 | ud | Codo PVC evacuación 90 mm.j.lab. | 0.3 | 6.17 | 1.85 |
| P17VP210 | ud | Manguito PVC evac.90 mm.j.labiad (material; 17/02/2022) | 0.1 | 3.48 | 0.35 |
|  |  | Total |  |  | 25.28 |

| Medición | Uds. | Largo | Parcial |
|---|---|---|---|
|  | 1 | 6.3 | 6.30 |
|  | 1 | 18.4 | 18.40 |
| Subtotal |  |  | 24.70 |
| Total |  |  | 24.7 |

**U14OEP470** m. TUB.ENT.PVC CORR.J.ELAS SN8 C.TEJA 200mm (23/03/2006)
12 m. × 40.56 (43.8 con costes indirectos) = 525.60
Colector de saneamiento enterrado de PVC de pared corrugada doble color teja y rigidez 8 kN/m2; con un diámetro 200 mm. y con unión por junta elástica. Colocado en zanja. Con p.p. de medios auxiliares y sin incluir la excavación ni el tapado posterior de las zanjas.

| Código | Ud | Descripción | Rendimiento | Precio | Importe |
|---|---|---|---|---|---|
| B0001.0030 | h | OFICIAL 1ª | 0.15 | 22.48 | 3.37 |
| B0001.0060 | h | PEÓN ESPECIALIZADO | 0.15 | 18.88 | 2.83 |
| P02TW070 | kg | Lubricante tubos PVC j.elástica | 0.005 | 7.49 | 0.04 |
| P02TP860 | m. | Tub.PVC corrug.doble j.elást SN8 D=200mm (material; 28/02/2022) | 1 | 34.32 | 34.32 |
|  |  | Total |  |  | 40.56 |

| Medición | Uds. | Largo | Parcial |
|---|---|---|---|
|  | 1 | 9 | 9.00 |
|  | 1 | 3 | 3.00 |
| Subtotal |  |  | 12.00 |
| Total |  |  | 12 |

**U14ALR140** ARQUETA LADRI.REGISTRO 80x80x65 cm (30/10/2001)
2 × 157.46 (170.06 con costes indirectos) = 340.12
Arqueta de registro de 80x80x65 cm. de medidas interiores, construida con fábrica de ladrillo perforado tosco de 1/2 pie de espesor, recibido con mortero de cemento M-5, colocado sobre solera de hormigón en masa HM-20/P/40/I de 10 cm. de espesor, ligeramente armada con mallazo, enfoscada y bruñida por el interior con mortero de cemento M-15, y con tapa de hormigón armado prefabricada, terminada y con p.p. de medios auxiliares, sin incluir la excavación, ni el relleno perimetral posterior.

| Código | Ud | Descripción | Rendimiento | Precio | Importe |
|---|---|---|---|---|---|
| B0001.0030 | h | OFICIAL 1ª | 2 | 22.48 | 44.96 |
| B0001.0060 | h | PEÓN ESPECIALIZADO | 1.5 | 18.88 | 28.32 |
| P01HC001 | m3 | Hormigón HM-20/P/40/I central (material; 02/05/2012) | 0.1 | 64.83 | 6.48 |
| P01LT020 | ud | Ladrillo perfora. tosco 25x12x7 | 0.148 | 0.11 | 0.02 |
| P01MC120 | m3 | Mortero cem. gris II/B-M 32,5 M-5/CEM (material; 10/05/2012) | 0.078 | 70.53 | 5.50 |
| P01MC110 | m3 | Mortero cem. gris II/B-M 32,5 M-7,5/CEM (material; 10/05/2012) | 0.04 | 73.75 | 2.95 |
| P03AM070 | m2 | ME 15x30 A Ø 5-5 B500T 6x2.2 (1,564 kg/m2) | 1 | 1.78 | 1.78 |
| P02AC080 | ud | Tapa cuadrada HA e=8cm 100x100cm (material; 02/05/2012) | 1 | 67.45 | 67.45 |
|  |  | Total |  |  | 157.46 |

**UN01C003** m. TUBO CORRUGADO PE D=90mm CANALIZACIÓN ELÉCTRICA
86 m. × 6.14 (6.63 con costes indirectos) = 570.18

| Medición | Uds. | Largo | Parcial |
|---|---|---|---|
| 6*90 | 6 | 6.3 | 37.80 |
| 3*90 | 3 | 13 | 39.00 |
| 2*90 | 2 | 4.6 | 9.20 |
| Subtotal |  |  | 86.00 |
| Total |  |  | 86 |

**UN01C001** m. TUBO CORRUGADO PE D=50mm CANALIZACIÓN ELÉCTRICA (23/03/2006)
25.5 m. × 5.15 (5.56 con costes indirectos) = 141.78
Tubo corrugado de PE, doble capa, de 50 mm de diámetro exterior, para canalización eléctrica, suministrado en rollos de 50 m de longitud, unión mediante manguito, incluso cinta señalizadora, elemento cerámico de protección para golpes de pico y p.p.de medios auxiliares.

| Código | Ud | Descripción | Rendimiento | Precio | Importe |
|---|---|---|---|---|---|
| B0001.0030 | h | OFICIAL 1ª | 0.05 | 22.48 | 1.12 |
| B0001.0060 | h | PEÓN ESPECIALIZADO | 0.05 | 18.88 | 0.94 |
| PN44TUB2 | m. | Tubo corrugado PE D=50mm (material; 12/09/2019) | 1 | 3.09 | 3.09 |
|  |  | Total |  |  | 5.15 |

| Medición | Uds. | Largo | Parcial |
|---|---|---|---|
| 2*50 | 2 | 2 | 4.00 |
| 1*50 | 3 | 1.5 | 4.50 |
|  | 1 | 9 | 9.00 |
|  | 1 | 5 | 5.00 |
|  | 1 | 3 | 3.00 |
| Subtotal |  |  | 25.50 |
| Total |  |  | 25.5 |

**E03AACR030** ud ARQUETA ELÉCTRICA REGISTRO 60x60x80 cm. (30/10/2001)
6 ud × 115.78 (125.04 con costes indirectos) = 750.24
Arqueta de registro de 60x60x80 cm. de medidas interiores, construida con fábrica de ladrillo macizo tosco de 1/2 pie de espesor, recibido con mortero de cemento, colocado sobre solera de hormigón en masa HM-10/B/32 de 10 cm de espesor, enfoscada y bruñida por el interior con mortero de cemento, realizando medias cañas en los encuentros entre paramentos y con tapa de hormigón armado prefabricada , conformando un cierre hermético mediante la colocación de una junta de goma perimetral, totalmente terminada y con p.p. de medios auxiliares, sin incluir la excavación, ni el relleno perimetral posterior, s/normas de diseño recogidas en el DB-HS5.

| Código | Ud | Descripción | Rendimiento | Precio | Importe |
|---|---|---|---|---|---|
| B0001.0030 | h | OFICIAL 1ª | 1.9 | 22.48 | 42.71 |
| B0001.0060 | h | PEÓN ESPECIALIZADO | 0.95 | 18.88 | 17.94 |
| P01HD070 | m3 | Horm.elem. no resist.HM-10/B/32 central | 0.085 | 48.32 | 4.11 |
| P01LT020 | ud | Ladrillo perfora. tosco 25x12x7 | 133 | 0.11 | 14.63 |
| P01MC040 | m3 | Mortero 1/6 de central (M-5) | 0.055 | 45.92 | 2.53 |
| P01MC010 | m3 | Mortero 1/5 de central (M-7,5) | 0.035 | 48.86 | 1.71 |
| P02AC040 | ud | Tapa arqueta HA 70x70x6 cm. (material; 02/05/2012) | 1 | 26.63 | 26.63 |
| %5 | % | Material Auxiliar | 5 % | 110.26 | 5.51 |
|  |  | Total |  |  | 115.78 |

##### ED.OC.EDI.02 AMPLIACIÓN EDIFICIO DE SOPLANTES (30/10/2001)
Importe: 45515.68

**E02CZE040** m³ EXCAVACIÓN EN POZOS
27.2 m³ × 23.29 (25.15 con costes indirectos) = 684.08

| Medición | Uds. | Largo | Ancho | Alto | Parcial |
|---|---|---|---|---|---|
| Zapatas | 4 | 2 | 2 | 1.2 | 19.20 |
| riostras | 2 | 2.95 | 0.9 | 0.7 | 3.72 |
|  | 2 | 3.4 | 0.9 | 0.7 | 4.28 |
| Subtotal |  |  |  |  | 27.20 |
| Total |  |  |  |  | 27.2 |

**E04SE025** m3 ENCACHADO PIEDRA 40/80
5.24 m3 × 36.01 (38.89 con costes indirectos) = 203.78

| Medición | Uds. | Largo | Ancho | Alto | Parcial |
|---|---|---|---|---|---|
| Bajo cimientos |  |  |  |  |  |
| Zapatas | 4 | 1 | 1 | 0.2 | 0.80 |
| riostras | 2 | 2.95 | 0.5 | 0.2 | 0.59 |
|  | 2 | 3.4 | 0.5 | 0.2 | 0.68 |
| solera | 1 | 15.83 | 1 | 0.2 | 3.17 |
| Subtotal |  |  |  |  | 5.24 |
| Total |  |  |  |  | 5.24 |

**HM15** m³ HORMIGÓN DE LIMPIEZA, PROTECCIÓN Y RELLENOS HL-150
2.62 m³ × 94.49 (102.05 con costes indirectos) = 267.37

| Medición | Uds. | Largo | Ancho | Alto | Parcial |
|---|---|---|---|---|---|
| Bajo cimientos |  |  |  |  |  |
| Zapatas | 4 | 1 | 1 | 0.1 | 0.40 |
| riostras | 2 | 2.95 | 0.5 | 0.1 | 0.30 |
|  | 2 | 3.4 | 0.5 | 0.1 | 0.34 |
| solera | 1 | 15.83 | 1 | 0.1 | 1.58 |
| Subtotal |  |  |  |  | 2.62 |
| Total |  |  |  |  | 2.62 |

**OC.G.008** m² ENCOFRADO RECTO CIMIENTOS
30.89 m² × 19.28 (20.82 con costes indirectos) = 643.13

| Medición | Uds. | Largo | Alto | Parcial |
|---|---|---|---|---|
| Zapatas | 16 | 1 | 0.9 | 14.40 |
| cáliz | 16 | 0.64 | 0.45 | 4.61 |
| riostras | 4 | 2.95 | 0.4 | 4.72 |
|  | 4 | 3.4 | 0.4 | 5.44 |
| Bancada soplante | 2 | 2.1 | 0.2 | 0.84 |
|  | 2 | 2.2 | 0.2 | 0.88 |
| Subtotal |  |  |  | 30.89 |
| Total |  |  |  | 30.89 |

**A.D0302.0020** m³ HA-30/B/20/XD2+XA2 CIMENTACIÓN
5.85 m³ × 193.54 (209.02 con costes indirectos) = 1222.77

| Medición | Uds. | Largo | Ancho | Alto | Parcial |
|---|---|---|---|---|---|
| Zapatas | 4 | 1 | 1 | 0.9 | 3.60 |
| pilares | -4 | 0.4 | 0.4 | 0.45 | -0.29 |
| riostras | 2 | 2.95 | 0.5 | 0.4 | 1.18 |
|  | 2 | 3.4 | 0.5 | 0.4 | 1.36 |
| Subtotal |  |  |  |  | 5.85 |
| Total |  |  |  |  | 5.85 |

**E08PFM380** m3 MICROHORMIGÓN DE RELLENO
0.47 m3 × 295.63 (319.28 con costes indirectos) = 150.06

| Medición | Uds. | Largo | Ancho | Alto | Parcial |
|---|---|---|---|---|---|
| relleno caliz | 4 | 0.65 | 0.65 | 0.45 | 0.76 |
|  | -4 | 0.4 | 0.4 | 0.45 | -0.29 |
| Subtotal |  |  |  |  | 0.47 |
| Total |  |  |  |  | 0.47 |

**A.D0302.0010** m³ HA-25/F/20/XC2 CIMIENTOS
5.99 m³ × 114.7 (123.88 con costes indirectos) = 742.04

| Medición | Uds. | Largo | Ancho | Alto | Parcial |
|---|---|---|---|---|---|
| Solera | 1 | 25.34 | 1 | 0.2 | 5.07 |
| Bancada soplante | 1 | 2.2 | 2.1 | 0.2 | 0.92 |
| Subtotal |  |  |  |  | 5.99 |
| Total |  |  |  |  | 5.99 |

**OC.G.005** kg ACERO PARA ARMAR
733.85 kg × 2.11 (2.28 con costes indirectos) = 1673.18

| Medición | Uds. | Largo | Parcial |
|---|---|---|---|
| S/Anejo Proyecto: |  |  |  |
| Zapatas | 4 | 53.5 | 214.00 |
| vigas de atado | 12.7 | 16.98 | 215.65 |
| solera | 5.07 | 60 | 304.20 |
| Subtotal |  |  | 733.85 |
| Total |  |  | 733.85 |

**E05PNH210c** ud PILAR PREFABRICADO 0,4x0,4< 6 m
4 ud × 1296.96 (1400.72 con costes indirectos) = 5602.88

**EOC047** m VIGA PREFABRICADA HORMIGÓN PRETENSADO 40*50 (23/03/2006)
16.7 m × 394.28 (425.82 con costes indirectos) = 7111.19
Suministro y montaje de viga prefabricada de hormigón pretensado 40*40 hasta un máximo de 8.00 m de longitud.

| Código | Ud | Descripción | Rendimiento | Precio | Importe |
|---|---|---|---|---|---|
| O01A090 | h. | Cuadrilla albañilería | 0.5 | 29.34 | 14.670 |
| PN03EPI01B | ud | Viga prefabricada 0,40x0,40 (material; 28/02/2022) | 1 | 309.12 | 309.120 |
| M02GE190 | h. | Grúa telescópica s/cam. 26-35 t. | 0.06 | 79.56 | 4.774 |
| %200 | % | Transporte y montaje | 20 % | 328.564 | 65.713 |
|  |  | Total |  |  | 394.28 |

| Medición | Uds. | Largo | Parcial |
|---|---|---|---|
|  | 2 | 4.4 | 8.80 |
|  | 2 | 3.95 | 7.90 |
| Subtotal |  |  | 16.70 |
| Total |  |  | 16.7 |

**EN05PFA14B** m2 FOR.PLACA ALVEOL.c=32;HA-25/F/20/XC4 CANTO TOTAL 42 (23/03/2006)
23.76 m2 × 168.8 (182.3 con costes indirectos) = 4331.45
Forjado de placa alveolada prefabricada de hormigón, canto 32 cm., con capa de compresión de 10 cm. de hormigón HA-25/F/20/XC4 y armadura ME 20x30 A Ø 5-5 B 500 T 6x2,2, incluso p.p. de encofrado, desencofrado, vertido, vibrado y curado, con ayuda de grúa telescópica para montaje, totalmente terminado. Según normas EHE-08 y DB-SE-AE.

| Código | Ud | Descripción | Rendimiento | Precio | Importe |
|---|---|---|---|---|---|
| O01A090 | h. | Cuadrilla albañilería | 0.5 | 29.34 | 14.67 |
| PN03EL04A | m2 | Placa alveolar canto 32 cm. (material; 28/02/2022) | 1 | 136.19 | 136.19 |
| P01HC072 | m3 | Hormigón HA-25/F/20/XC4 central | 0.104 | 76.33 | 7.94 |
| P03AM170 | m2 | ME 20x30 A Ø 5-5 B500T 6x2.2 (1,284 kg/m2) | 1.5 | 2.08 | 3.12 |
| E05HFE020 | m2 | ENCOFRADO FORJADO PLACA PREFAB. | 0.3 | 7.03 | 2.11 |
| M02GE190 | h. | Grúa telescópica s/cam. 26-35 t. | 0.06 | 79.56 | 4.77 |
|  |  | Total |  |  | 168.8 |

| Medición | Uds. | Largo | Ancho | Parcial |
|---|---|---|---|---|
|  | 1 | 4.95 | 4.8 | 23.76 |
| Total |  |  |  | 23.76 |

**E05GC720** M2 PANEL CERRAMIENTO 20 cm. HORMIGON
94.63 M2 × 114.16 (123.29 con costes indirectos) = 11666.93

| Medición | Uds. | Largo | Alto | Parcial |
|---|---|---|---|---|
|  | 2 | 4.95 | 6.3 | 62.37 |
|  | 1 | 5.12 | 6.3 | 32.26 |
| Subtotal |  |  |  | 94.63 |
| Total |  |  |  | 94.63 |

**E07NNA010** m2 CUBIERTA NO TRANS.LÁM.PVC P/GRAVA C/A (16/09/2003)
92.4 m2 × 80.76 (87.22 con costes indirectos) = 8059.13
Cubierta no transitable formada por capa de hormigón celular de 10 cm. de espesor medio en formación de pendientes, capa de 2 cm. de mortero de cemento y arena de río M-5 fratasado, una capa separadora de fieltro sintético geotextil de poliéster 300 g/m2, una membrana impermeabilizante formada por una lámina armada con fibra de vidrio de 1,2 mm. de espesor, con PVC y armada con un tejido de fibra de vidrio, una capa separadora de fieltro geotextil de poliéster 300 g/m2 , aislamiento térmico de 40 mm. de espesor de poliestireno extruído de espesor 30 mm, y capa de 5 cm. de grava 20/40 mm. de canto rodado. Según normas de diseño y colocación recogidas en el CTE DB HS-1.

| Código | Ud | Descripción | Rendimiento | Precio | Importe |
|---|---|---|---|---|---|
| B0001.0030 | h | OFICIAL 1ª | 0.41 | 22.48 | 9.22 |
| B0001.0050 | h | AYUDANTE | 0.41 | 19.48 | 7.99 |
| B0001.0060 | h | PEÓN ESPECIALIZADO | 0.1 | 18.88 | 1.89 |
| P06BG100 | m2 | Fieltro geotextil FP-300 g/m2 (material; 02/05/2012) | 2.2 | 1.83 | 4.03 |
| P06SL070 | m2 | Lám.PVC.arm.FV 1,2mm. PN (material; 02/05/2012) | 1.1 | 10.53 | 11.58 |
| P06WA020 | kg | Disolvente tetrahidrofurano (THF) (material; 20/02/2018) | 0.06 | 12.76 | 0.77 |
| P07TX200 | m2 | P.polies.extr.sup.con piel 40 mm (material; 02/05/2012) | 1.06 | 14.62 | 15.50 |
| P01AG060 | m3 | Gravilla 20/40 mm. (material; 02/05/2012) | 0.055 | 12.16 | 0.67 |
| B1305.0030 | U | ladrillo hueco doble 8x12x24 H6 (material; 16/09/2003) | 33 | 0.15 | 4.95 |
| A0104.0140 | M3 | mortero c.p. y arena cantera 1:6 (material; 16/09/2003) | 0.09 | 104.21 | 9.38 |
| A0202.0130 | m³ | HORMIGÓN HM-20/B/20/X0 | 0.11 | 86.02 | 9.46 |
| %RES | % | GESTIÓN DE RCD EN OBRA | 1 % | 75.44 | 0.75 |
| %0600 | % | Medios auxiliares (16/09/2011) | 6 % | 76.19 | 4.57 |
|  |  | Total |  |  | 80.76 |

| Medición | Uds. | Largo | Ancho | Parcial |
|---|---|---|---|---|
| Zona nueva | 1 | 4.8 | 4.8 | 23.04 |
| Cubierta existente | 1 | 14.45 | 4.8 | 69.36 |
| Subtotal |  |  |  | 92.40 |
| Total |  |  |  | 92.4 |

**E03ICP020** ud CALDER.SIF.Y REJ.PVC SV 90mm. (23/03/2006)
1 ud × 51.58 (55.71 con costes indirectos) = 55.71
Caldereta sifónica extensible de PVC, para recogida de aguas pluviales o de locales húmedos, de salida vertical, con rejilla de PVC y de 90 mm. de diámetro de salida, totalmente instalado y conexionado a la red general de desagüe, incluso con p.p. de pequeño material de agarre y medios auxiliares, y sin incluir arqueta de apoyo, s/ normas de diseño recogidas en el CTE DB HS-5.

| Código | Ud | Descripción | Rendimiento | Precio | Importe |
|---|---|---|---|---|---|
| B0001.0030 | h | OFICIAL 1ª | 0.31 | 22.48 | 6.97 |
| P17KC020 | ud | Calder.sif.ext. SV rej.PVC 90 mm (material; 17/02/2022) | 1 | 42.77 | 42.77 |
| P01DW020 | ud. | Pequeño material (material; 02/05/2012) | 2 | 0.92 | 1.84 |
|  |  | Total |  |  | 51.58 |

**E12SJB020** m. BAJANTE PVC SERIE B D=90 mm
6.3 m. × 31.62 (34.15 con costes indirectos) = 215.15

**EN03AACR020A** ud ARQUETA REGISTRO 63x51x70 cm.
1 ud × 107.88 (116.51 con costes indirectos) = 116.51

| Medición | Uds. | Parcial |
|---|---|---|
| Bajantes | 1 | 1.00 |
| Total |  | 1 |

**E10CCT040** m2 PAVIMENTO CONTINUO CUARZO GRIS
20.72 m2 × 20.44 (22.08 con costes indirectos) = 457.50

| Medición | Uds. | Largo | Ancho | Parcial |
|---|---|---|---|---|
| Solera | 1 | 25.34 | 1 | 25.34 |
|  | -1 | 2.2 | 2.1 | -4.62 |
| Subtotal |  |  |  | 20.72 |
| Total |  |  |  | 20.72 |

**EN13ACA290** m2 VENT.AL.LC. CORREDERAS 2 HOJAS
3.36 m2 × 319.16 (344.69 con costes indirectos) = 1158.16

| Medición | Uds. | Largo | Alto | Parcial |
|---|---|---|---|---|
| Ventanas | 2 | 1.2 | 1.4 | 3.36 |
| Total |  |  |  | 3.36 |

**EN14ALA050** m2 LUNA INCOLORA 6 mm.
3.36 m2 × 61.22 (66.12 con costes indirectos) = 222.16

| Medición | Uds. | Largo | Alto | Parcial |
|---|---|---|---|---|
| Ventanas | 2 | 1.2 | 1.4 | 3.36 |
| Total |  |  |  | 3.36 |

**EN11RVP020** m. VIERTEAG. PIEDRA ARTIFICIAL 30x3
2.4 m. × 25.45 (27.49 con costes indirectos) = 65.98

| Medición | Uds. | Largo | Parcial |
|---|---|---|---|
| Ventanas | 2 | 1.2 | 2.40 |
| Total |  |  | 2.4 |

**EN09J065** m2 RECIBIDO CERCOS EN MUROS EXTERIORES
10.56 m2 × 18.46 (19.94 con costes indirectos) = 210.57

| Medición | Uds. | Largo | Alto | Parcial |
|---|---|---|---|---|
| Puertas | 1 | 2.4 | 3 | 7.20 |
| Ventanas | 2 | 1.2 | 1.4 | 3.36 |
| Subtotal |  |  |  | 10.56 |
| Total |  |  |  | 10.56 |

**D0901.0060** m² ENFOSCADO MAESTREADO Y REVOCO FRATASADO INTERIORES
23.04 m² × 21.5 (23.22 con costes indirectos) = 534.99

| Medición | Uds. | Largo | Ancho | Parcial |
|---|---|---|---|---|
| Techo | 1 | 4.8 | 4.8 | 23.04 |
| Total |  |  |  | 23.04 |

**A.D2403.0040** m² PINTURA INTERIOR
23.04 m² × 4.86 (5.25 con costes indirectos) = 120.96

| Medición | Uds. | Largo | Ancho | Parcial |
|---|---|---|---|---|
| Techo | 1 | 4.8 | 4.8 | 23.04 |
| Total |  |  |  | 23.04 |

##### ED.OC.EDI.03 EDIFICIO TALLER-ALMACEN (30/10/2001)
Importe: 46478.6

**A.D0201.0040** m³ EXCAVACIÓN MECÁNICA CIELO ABIERTO
46.2 m³ × 28.29 (30.55 con costes indirectos) = 1411.41

| Medición | Uds. | Largo | Ancho | Alto | Parcial |
|---|---|---|---|---|---|
|  | 1 | 12 | 5.5 | 0.7 | 46.20 |
| Total |  |  |  |  | 46.2 |

**D2502.0150** m³ RELLENO MATERIAL PROCEDENTE EXCAVACIÓN Y/O PRÉSTAMO
11.55 m³ × 24.17 (26.1 con costes indirectos) = 301.46

| Medición | Uds. | Largo | Ancho | Alto | Parcial |
|---|---|---|---|---|---|
|  | 1 | 12 | 5.5 | 0.7 | 46.20 |
|  | -1 | 11 | 4.5 | 0.7 | -34.65 |
| Subtotal |  |  |  |  | 11.55 |
| Total |  |  |  |  | 11.55 |

**E04SE025** m3 ENCACHADO PIEDRA 40/80
13.2 m3 × 36.01 (38.89 con costes indirectos) = 513.35

| Medición | Uds. | Largo | Ancho | Alto | Parcial |
|---|---|---|---|---|---|
|  | 1 | 12 | 5.5 | 0.2 | 13.20 |
| Total |  |  |  |  | 13.2 |

**HM15** m³ HORMIGÓN DE LIMPIEZA, PROTECCIÓN Y RELLENOS HL-150
6.6 m³ × 94.49 (102.05 con costes indirectos) = 673.53

| Medición | Uds. | Largo | Ancho | Alto | Parcial |
|---|---|---|---|---|---|
|  | 1 | 12 | 5.5 | 0.1 | 6.60 |
| Total |  |  |  |  | 6.6 |

**OC.G.008** m² ENCOFRADO RECTO CIMIENTOS
12.4 m² × 19.28 (20.82 con costes indirectos) = 258.17

| Medición | Uds. | Largo | Alto | Parcial |
|---|---|---|---|---|
|  | 2 | 11 | 0.4 | 8.80 |
|  | 2 | 4.5 | 0.4 | 3.60 |
| Subtotal |  |  |  | 12.40 |
| Total |  |  |  | 12.4 |

**A.D0302.0010** m³ HA-25/F/20/XC2 CIMIENTOS
19.8 m³ × 114.7 (123.88 con costes indirectos) = 2452.82

| Medición | Uds. | Largo | Ancho | Alto | Parcial |
|---|---|---|---|---|---|
|  | 1 | 11 | 4.5 | 0.4 | 19.80 |
| Total |  |  |  |  | 19.8 |

**OC.G.005** kg ACERO PARA ARMAR
2259.18 kg × 2.11 (2.28 con costes indirectos) = 5150.93

| Medición | Uds. | Largo | Ancho | Parcial |
|---|---|---|---|---|
| S/Anejo de Cálculo: |  |  |  |  |
|  | 1 | 49.5 | 45.64 | 2259.18 |
| Subtotal |  |  |  | 2259.18 |
| Total |  |  |  | 2259.18 |

**E10CCT040** m2 PAVIMENTO CONTINUO CUARZO GRIS
42.64 m2 × 20.44 (22.08 con costes indirectos) = 941.49

| Medición | Uds. | Largo | Ancho | Parcial |
|---|---|---|---|---|
|  | 1 | 4 | 4.1 | 16.40 |
|  | 1 | 6.4 | 4.1 | 26.24 |
| Subtotal |  |  |  | 42.64 |
| Total |  |  |  | 42.64 |

**A.D0702.0010** m² FABRICA BLOQUE ALEMAN CARGA 20 CM
108.9 m² × 76.47 (82.59 con costes indirectos) = 8994.05

| Medición | Uds. | Largo | Alto | Parcial |
|---|---|---|---|---|
| Cerramiento exterior | 2 | 11 | 3.23 | 71.06 |
|  | 2 | 4 | 3.23 | 25.84 |
| Tabique interior | 1 | 4 | 3 | 12.00 |
| Subtotal |  |  |  | 108.90 |
| Total |  |  |  | 108.9 |

**E05HFA010** m2 FORJADO VIGAS AUT. 20+6, B-50 CER. (23/03/2006)
49.5 m2 × 72.11 (77.88 con costes indirectos) = 3855.06
Forjado 20+6 cm., para luces entre 4 y 5 m., formado a base de viguetas de hormigón pretensadas autorresistentes, separadas 60 cm. entre ejes, bovedilla cerámica de 50x25x20 cm. y capa de compresión de 6 cm., de HA-25/B/16/I, de 25 N/mm2., consistencia blanda, Tmáx.16 mm. y ambiente normal, de central, i/armadura ME 20x30 A Ø 5-5 B 500 T 6x2,2. Totalmente colocado y terminado. (Carga total 600 kg/m2). Según normas EHE-08 y DB-SE-AE.

| Código | Ud | Descripción | Rendimiento | Precio | Importe |
|---|---|---|---|---|---|
| B0001.0030 | h | OFICIAL 1ª | 0.6 | 22.48 | 13.49 |
| B0001.0050 | h | AYUDANTE | 0.9 | 19.48 | 17.53 |
| P03VA020 | m. | Vigueta h.D/T pret.18cm 4/5m. (material; 23/03/2006) | 1.55 | 6.24 | 9.67 |
| P03BC020 | ud | Bovedilla cerámica 50x25x20cm (material; 02/05/2012) | 6 | 2.32 | 13.92 |
| P01HC072 | m3 | Hormigón HA-25/F/20/XC4 central | 0.077 | 76.33 | 5.88 |
| M10HV060 | h. | Vibrador hormig.eléctrico 70 mm. (maquinaria; 02/05/2012) | 0.15 | 3.28 | 0.49 |
| E04AM470 | m2 | ME 200X300 ø 5-5 6000X2200 150/150-100/100-400 B500T UNE-EN 1008 (23/03/2006) | 1 | 4.4 | 4.40 |
| E05HFE010 | m2 | ENCOF. MADERA EN FORJADOS (23/03/2006) | 1 | 6.73 | 6.73 |
|  |  | Total |  |  | 72.11 |

| Medición | Uds. | Largo | Ancho | Parcial |
|---|---|---|---|---|
|  | 1 | 11 | 4.5 | 49.50 |
| Total |  |  |  | 49.5 |

**E07NNA010** m2 CUBIERTA NO TRANS.LÁM.PVC P/GRAVA C/A
49.5 m2 × 80.76 (87.22 con costes indirectos) = 4317.39

| Medición | Uds. | Largo | Ancho | Parcial |
|---|---|---|---|---|
|  | 1 | 11 | 4.5 | 49.50 |
| Total |  |  |  | 49.5 |

**E11RAP010** m. ALBARDILLA PIEDRA ARTIFICIAL 25x3 (16/09/2003)
31 m. × 39.99 (43.19 con costes indirectos) = 1338.89
Albardilla de piedra artificial de 25x3 cm. con goterón pulida en fábrica, recibida con mortero de cemento CEM II/B-M 32,5 R y arena de río 1/6 (mortero tipo M-5), i/rejuntado con lechada de cemento blanco BL-V 22,5 y limpieza, medida en su longitud.Segun RC-08.

| Código | Ud | Descripción | Rendimiento | Precio | Importe |
|---|---|---|---|---|---|
| B0001.0030 | h | OFICIAL 1ª | 0.21 | 22.48 | 4.72 |
| B0001.0050 | h | AYUDANTE | 0.21 | 19.48 | 4.09 |
| B0001.0060 | h | PEÓN ESPECIALIZADO | 0.05 | 18.88 | 0.94 |
| P10AA010 | m. | Albardi. piedra artificial 25x3 (material; 17/02/2022) | 1 | 27.62 | 27.62 |
| A01MA090 | m3 | MORTERO CEMENTO M-5 C/ A.MIGA (material; 16/09/2003) | 0.03 | 82.6 | 2.48 |
| A01MB030 | m3 | MORTERO CEMENTO BLANCO M-10/BL (material; 16/09/2003) | 0.001 | 139.48 | 0.14 |
|  |  | Total |  |  | 39.99 |

| Medición | Uds. | Largo | Parcial |
|---|---|---|---|
|  | 2 | 11 | 22.00 |
|  | 2 | 4.5 | 9.00 |
| Subtotal |  |  | 31.00 |
| Total |  |  | 31 |

**E03ICP020** ud CALDER.SIF.Y REJ.PVC SV 90mm.
2 ud × 51.58 (55.71 con costes indirectos) = 111.42

**E12SJB020** m. BAJANTE PVC SERIE B D=90 mm
6.6 m. × 31.62 (34.15 con costes indirectos) = 225.39

| Medición | Uds. | Largo | Parcial |
|---|---|---|---|
|  | 2 | 3.3 | 6.60 |
| Total |  |  | 6.6 |

**EN03AACR020A** ud ARQUETA REGISTRO 63x51x70 cm.
4 ud × 107.88 (116.51 con costes indirectos) = 466.04

| Medición | Uds. | Parcial |
|---|---|---|
| Bajantes | 2 | 2.00 |
| Sumideros | 2 | 2.00 |
| Subtotal |  | 4.00 |
| Total |  | 4 |

**E03ISF040** ud SUMIDERO SIFÓNICO FUND. 30x30 (23/03/2006)
2 ud × 82.29 (88.87 con costes indirectos) = 177.74
Sumidero sifónico de hierro fundido, para recogida de aguas pluviales o de locales húmedos, de 30x30 cm., totalmente instalado y conexionado a la red general de desagüe, incluso con p.p. de pequeño material de agarre y medios auxiliares, y sin incluir arqueta de apoyo, s/ normas de diseño y ejecución recogidas en el CTE DB HS-5.

| Código | Ud | Descripción | Rendimiento | Precio | Importe |
|---|---|---|---|---|---|
| B0001.0030 | h | OFICIAL 1ª | 0.33 | 22.48 | 7.42 |
| B0001.0060 | h | PEÓN ESPECIALIZADO | 0.18 | 18.88 | 3.40 |
| P17KF040 | ud | Sumidero sifónico fund. 30x30 cm (material; 17/02/2022) | 1 | 67.79 | 67.79 |
| P01DW020 | ud. | Pequeño material | 4 | 0.92 | 3.68 |
|  |  | Total |  |  | 82.29 |

**D0901.0060** m² ENFOSCADO MAESTREADO Y REVOCO FRATASADO INTERIORES
111.6 m² × 21.5 (23.22 con costes indirectos) = 2591.35

| Medición | Uds. | Largo | Alto | Parcial |
|---|---|---|---|---|
| Interior | 4 | 4.1 | 3 | 49.20 |
|  | 2 | 4 | 3 | 24.00 |
|  | 2 | 6.4 | 3 | 38.40 |
| Subtotal |  |  |  | 111.60 |
| Total |  |  |  | 111.6 |

**E08PEM010** m2 GUARNECIDO MAESTREADO Y ENLUCIDO (16/09/2003)
42.64 m2 × 9.78 (10.56 con costes indirectos) = 450.28
Guarnecido maestreado con yeso negro y enlucido con yeso blanco en paramentos verticales y horizontales de 15 mm. de espesor, con maestras cada 1,50 m. incluso formación de rincones, guarniciones de huecos, remates con pavimento, p.p. de guardavivos de plástico y metal y colocación de andamios (hasta 3 m de altura), medido deduciendo huecos superiores a 2 m2.

| Código | Ud | Descripción | Rendimiento | Precio | Importe |
|---|---|---|---|---|---|
| B0001.0030 | h | OFICIAL 1ª | 0.32 | 22.48 | 7.19 |
| B0001.0070 | h | PEÓN SUELTO | 0.05 | 18.28 | 0.91 |
| A01AA030 | m3 | PASTA DE YESO NEGRO | 0.013 | 99.6 | 1.29 |
| A01AA040 | m3 | PASTA DE YESO BLANCO (material; 16/09/2003) | 0.003 | 102.74 | 0.31 |
| P04RW060 | m. | Guardavivos plástico y metal (material; 02/05/2012) | 0.215 | 0.35 | 0.08 |
|  |  | Total |  |  | 9.78 |

| Medición | Uds. | Largo | Ancho | Parcial |
|---|---|---|---|---|
| techos | 1 | 4 | 4.1 | 16.40 |
|  | 1 | 6.4 | 4.1 | 26.24 |
| Subtotal |  |  |  | 42.64 |
| Total |  |  |  | 42.64 |

**A.D2403.0040** m² PINTURA INTERIOR
154.24 m² × 4.86 (5.25 con costes indirectos) = 809.76

| Medición | Uds. | Largo | Ancho | Alto | Parcial |
|---|---|---|---|---|---|
| Interior | 4 | 4.1 |  | 3 | 49.20 |
|  | 2 | 4 |  | 3 | 24.00 |
|  | 2 | 6.4 |  | 3 | 38.40 |
| techos | 1 | 4 | 4.1 |  | 16.40 |
|  | 1 | 6.4 | 4.1 |  | 26.24 |
| Subtotal |  |  |  |  | 154.24 |
| Total |  |  |  |  | 154.24 |

**E08KM020** m2 REVESTIMIENTO MORTERO MONOCAPA TEX.MEDIA > 3 M (16/09/2003)
88.72 m2 × 42.89 (46.32 con costes indirectos) = 4109.51
Revestimiento de paramentos verticales con mortero monocapa semialigerado e hidrofugado, a imitación de piedra, de 14 mm de espesor medio. Color según carta, acabado raspado, textura media, aplicado manualmente y regleado, aplicado directamente sobre el soporte, con ejecución de despiece según planos, i/p.p. de andamiaje (a partir de 3 m de altura) y medios auxiliares, medido deduciendo huecos. Según RC-16.

| Código | Ud | Descripción | Rendimiento | Precio | Importe |
|---|---|---|---|---|---|
| B0001.0030 | h | OFICIAL 1ª | 0.45 | 22.48 | 10.12 |
| B0001.0050 | h | AYUDANTE | 0.45 | 19.48 | 8.77 |
| B0001.0060 | h | PEÓN ESPECIALIZADO | 0.05 | 18.88 | 0.94 |
| P04RM010 | kg | Mortero monocapa proyección. (material; 17/02/2022) | 18.9 | 0.82 | 15.50 |
| B0101.0010 | m³ | Agua (material; 16/09/2003) | 0.008 | 1.14 | 0.01 |
| M12AA660 | m2 | Montaje y desmontaje andamio 15 m<h<20 m. Europeo (maquinaria; 02/05/2012) | 1 | 7.55 | 7.55 |
|  |  | Total |  |  | 42.89 |

| Medición | Uds. | Largo | Alto | Parcial |
|---|---|---|---|---|
| Cerramiento exterior | 2 | 11 | 3.35 | 73.70 |
|  | 2 | 4.1 | 3.35 | 27.47 |
|  | -1 | 2 | 2.4 | -4.80 |
|  | -1 | 1.5 | 2.1 | -3.15 |
|  | -5 | 1.5 | 0.6 | -4.50 |
| Subtotal |  |  |  | 88.72 |
| Total |  |  |  | 88.72 |

**EN06WD010** m. CARGADERO HORMIGÓN D/T 19 cm. (30/10/2001)
11 m. × 20.16 (21.77 con costes indirectos) = 239.47
Cargadero autorresistente de hormigón pretensado D/T, recibido con mortero de cemento y arena de río 1/6 ( M-5), i/cajeado en fábrica.

| Código | Ud | Descripción | Rendimiento | Precio | Importe |
|---|---|---|---|---|---|
| B0001.0030 | h | OFICIAL 1ª | 0.25 | 22.48 | 5.62 |
| B0001.0070 | h | PEÓN SUELTO | 0.25 | 18.28 | 4.57 |
| P03EL130 | m. | Cargadero h.19 cm. D/T (material; 02/05/2012) | 1 | 9.32 | 9.32 |
| A01MA050 | m3 | MORTERO CEMENTO 1/3 M-160 | 0.008 | 80.91 | 0.65 |
|  |  | Total |  |  | 20.16 |

| Medición | Uds. | Largo | Parcial |
|---|---|---|---|
| Puertas | 1 | 2 | 2.00 |
|  | 1 | 1.5 | 1.50 |
| Ventanas | 5 | 1.5 | 7.50 |
| Subtotal |  |  | 11.00 |
| Total |  |  | 11 |

**EN11RVP020** m. VIERTEAG. PIEDRA ARTIFICIAL 30x3
7.5 m. × 25.45 (27.49 con costes indirectos) = 206.18

| Medición | Uds. | Largo | Parcial |
|---|---|---|---|
| Ventanas | 5 | 1.5 | 7.50 |
| Total |  |  | 7.5 |

**EN09J065** m2 RECIBIDO CERCOS EN MUROS EXTERIORES
11 m2 × 18.46 (19.94 con costes indirectos) = 219.34

| Medición | Uds. | Largo | Parcial |
|---|---|---|---|
| Puertas | 1 | 2 | 2.00 |
|  | 1 | 1.5 | 1.50 |
| Ventanas | 5 | 1.5 | 7.50 |
| Subtotal |  |  | 11.00 |
| Total |  |  | 11 |

**EN13CGA010** m2 PUER.ABATIBLE CHAPA PLEGADA 2 H.
7.95 m2 × 424.67 (458.64 con costes indirectos) = 3646.19

| Medición | Uds. | Largo | Alto | Parcial |
|---|---|---|---|---|
| Puertas | 1 | 2 | 2.4 | 4.80 |
|  | 1 | 1.5 | 2.1 | 3.15 |
| Subtotal |  |  |  | 7.95 |
| Total |  |  |  | 7.95 |

**EN15HEC010** m2 ESMALTE SATINADO S/METAL
7.95 m2 × 12.48 (13.48 con costes indirectos) = 107.17

| Medición | Uds. | Largo | Alto | Parcial |
|---|---|---|---|---|
| Puertas | 1 | 2 | 2.4 | 4.80 |
|  | 1 | 1.5 | 2.1 | 3.15 |
| Subtotal |  |  |  | 7.95 |
| Total |  |  |  | 7.95 |

**E13APC010** m2 CELOSÍA ORIENTABLE DE ALUMINIO (23/03/2006)
4.5 m2 × 157.67 (170.28 con costes indirectos) = 766.26
Celosía de lamas orientables de aluminio lacado, colocadas sobre dos cremalleras de elementos móviles, de perfiles tipo omega de acero galvanizado, recibidas a un bastidor fijo de perfiles de aluminio lacado, anclado a la obra mediante garras o spits, totalmente montada, incluso con p.p. de herrajes especiales de apertura y cierre de las lamas, accesorios y remates, y con p.p. de medios auxiliares, terminada.

| Código | Ud | Descripción | Rendimiento | Precio | Importe |
|---|---|---|---|---|---|
| B0001.0030 | h | OFICIAL 1ª | 0.35 | 22.48 | 7.87 |
| B0001.0050 | h | AYUDANTE | 0.35 | 19.48 | 6.82 |
| P12RC010 | m2 | Celosía orientable de aluminio (material; 02/05/2012) | 1.06 | 134.89 | 142.98 |
|  |  | Total |  |  | 157.67 |

| Medición | Uds. | Largo | Alto | Parcial |
|---|---|---|---|---|
| Ventanas | 5 | 1.5 | 0.6 | 4.50 |
| Total |  |  |  | 4.5 |

**EN13PQ010** m2 MOSQUITERA ENROLL. PVC (23/03/2006)
4.5 m2 × 84.64 (91.41 con costes indirectos) = 411.35
Mosquitera enrollable vertical, equipada con todos sus accesorios, cajón recogedor y carriles de PVC lacados, eje, poleas, burletes y tiradores, totalmente montada, incluso p.p. de medios auxiliares.

| Código | Ud | Descripción | Rendimiento | Precio | Importe |
|---|---|---|---|---|---|
| B0001.0030 | h | OFICIAL 1ª | 0.25 | 22.48 | 5.62 |
| B0001.0050 | h | AYUDANTE | 0.25 | 19.48 | 4.87 |
| P12PQ020 | m2 | Mosquitera enrollable (material; 18/05/2020) | 1 | 74.15 | 74.15 |
|  |  | Total |  |  | 84.64 |

| Medición | Uds. | Largo | Alto | Parcial |
|---|---|---|---|---|
| Ventanas | 5 | 1.5 | 0.6 | 4.50 |
| Total |  |  |  | 4.5 |

**E06WA010** ud AYUDA ALBAÑILERÍA A ELECTRIC. (23/03/2006)
1 ud × 800 (864 con costes indirectos) = 864.00
Ayuda de albañilería a instalación de electricidad, incluyendo mano de obra en carga y descarga, materiales, apertura y tapado de rozas, recibidos, limpieza, remates y medios auxiliares.

| Código | Ud | Descripción | Rendimiento | Precio | Importe |
|---|---|---|---|---|---|
| P01WA010 | ud | Ayuda de albañilería (material; 23/03/2006) | 0.25 | 3200 | 800.00 |
|  |  | Total |  |  | 800 |

**E06WA020** ud AYUDA ALBAÑILERÍA A FONTANER. (23/03/2006)
1 ud × 256 (276.48 con costes indirectos) = 276.48
Ayuda de albañilería a instalación de fontanería, incluyendo mano de obra en carga y descarga, materiales, apertura y tapado de rozas, recibidos, limpieza, remates y medios auxiliares.

| Código | Ud | Descripción | Rendimiento | Precio | Importe |
|---|---|---|---|---|---|
| P01WA010 | ud | Ayuda de albañilería | 0.08 | 3200 | 256.00 |
|  |  | Total |  |  | 256 |

**E12SBA030** m. TUBERIA PVC SERIE B D=50 mm (23/03/2006)
3.5 m. × 8.74 (9.44 con costes indirectos) = 33.04
Tubería de PVC serie B, de 50 mm de diámetro, unión pegada, conforme UNE EN1453-1; con una resistencia al fuego B-s1,d0, conforme UNE-EN 13501-1; colocada en instalaciones interiores de evacuación de aguas residuales. Totalmente montada, incluyendo p.p. de piezas especiales (codos, manguitos, etc) y p.p de medios auxiliares. Conforme a CTE DB HS-5.

| Código | Ud | Descripción | Rendimiento | Precio | Importe |
|---|---|---|---|---|---|
| B0001.0050 | h | AYUDANTE | 0.05 | 19.48 | 0.97 |
| B0001.0030 | h | OFICIAL 1ª | 0.05 | 22.48 | 1.12 |
| P17VB030 | m. | Tubo PVC evac. serie B-S1,D0 .j.peg. 50 mm. (material; 17/02/2022) | 1 | 5.68 | 5.68 |
| P17VP030 | ud | Codo PVC evacuación 50 mm.j.peg. (material; 17/02/2022) | 0.3 | 2.71 | 0.81 |
| P17VP190 | ud | Manguito PVC evac.50 mm.j.pegada (material; 17/02/2022) | 0.1 | 1.63 | 0.16 |
|  |  | Total |  |  | 8.74 |

**E12SBA050** m. TUBERIA PVC SERIE B D=90 mm
7 m. × 25.28 (27.3 con costes indirectos) = 191.10

| Medición | Uds. | Largo | Parcial |
|---|---|---|---|
|  | 2 | 3.5 | 7.00 |
| Total |  |  | 7 |

**E12SBA060** m. TUBERIA PVC SERIE B D=110 mm (23/03/2006)
8 m. × 28.24 (30.5 con costes indirectos) = 244.00
Tubería de PVC serie B, de 110 mm de diámetro, unión pegada, conforme UNE EN1453-1; con una resistencia al fuego B-s1,d0, conforme UNE-EN 13501-1; colocada en instalaciones interiores de evacuación de aguas residuales. Totalmente montada, incluyendo p.p. de piezas especiales (codos, manguitos, etc) y p.p de medios auxiliares. Conforme a CTE DB HS-5.

| Código | Ud | Descripción | Rendimiento | Precio | Importe |
|---|---|---|---|---|---|
| B0001.0030 | h | OFICIAL 1ª | 0.1 | 22.48 | 2.25 |
| B0001.0060 | h | PEÓN ESPECIALIZADO | 0.1 | 18.88 | 1.89 |
| P17VB060 | m. | Tubo PVC evac. serie B-S1,D0 .j.peg. 110 mm. (material; 17/02/2022) | 1 | 21.87 | 21.87 |
| P17VP060 | ud | Codo PVC evacuación 110mm.j.lab. (material; 17/02/2022) | 0.3 | 5.66 | 1.70 |
| P17VP220 | ud | Manguito PVC evac.110mm.j.labiad (material; 17/02/2022) | 0.1 | 5.26 | 0.53 |
|  |  | Total |  |  | 28.24 |

**E12FAL010** ud ACOMETIDA PE100 PN16 DN-20 mm 3/4" (23/03/2006)
1 ud × 114.8 (123.98 con costes indirectos) = 123.98
Acometida a la red general de agua DN 20 mm, hasta una longitud máxima de 8 m, realizada con tubo de polietileno de alta densidad (PE-100) de 20 mm de diámetro nominal (3/4") y PN=16 atm de presión máxima , conforme a UNE-EN 12201, con collarín de toma en carga multimaterial DN63-3/4", llave de esfera latón roscar de 3/4". Totalmente terminada, i/p.p., incluso derechos y permisos para la conexión, de piezas especiales, accesorios y medios auxiliares, sin incluir obra civil. Conforme a CTE DB HS-4. Medida la unidad terminada.

| Código | Ud | Descripción | Rendimiento | Precio | Importe |
|---|---|---|---|---|---|
| B0001.0030 | h | OFICIAL 1ª | 1.6 | 22.48 | 35.97 |
| B0001.0060 | h | PEÓN ESPECIALIZADO | 1.6 | 18.88 | 30.21 |
| P17PHR010 | m | Tubo polietileno AD PE100 PN-16 20 mm Rollos (material; 17/02/2022) | 8 | 1.57 | 12.56 |
| P17PPA010 | ud | Codo polietileno 20 mm (material; 17/02/2022) | 1 | 3.53 | 3.53 |
| P17PPC010 | ud | Collarín toma PE DN63-3/4" (material; 17/02/2022) | 1 | 25.45 | 25.45 |
| P17XC020 | ud | Válv.compuerta latón roscar 3/4" (material; 17/02/2022) | 1 | 7.08 | 7.08 |
|  |  | Total |  |  | 114.8 |

#### ED.OC.URBA URBANIZACIÓN (30/10/2001)
Importe: 277030.89

##### ED.OC.URBA.01 PAVIMENTACIÓN (16/09/2003)
Importe: 124120.4

**A.D0201.0040** m³ EXCAVACIÓN MECÁNICA CIELO ABIERTO
516.36 m³ × 28.29 (30.55 con costes indirectos) = 15774.80

| Medición | Uds. | Largo | Ancho | Alto | Parcial |
|---|---|---|---|---|---|
| Cajeado vial | 1 | 2065.44 | 1 | 0.25 | 516.36 |
| Total |  |  |  |  | 516.36 |

**OC.C.001** m³ RELLENO ZAHORRA ARTIFICIAL
413.09 m³ × 63.5 (68.58 con costes indirectos) = 28329.71

| Medición | Uds. | Largo | Ancho | Alto | Parcial |
|---|---|---|---|---|---|
| Base vial | 1 | 2065.44 | 1 | 0.2 | 413.09 |
| Total |  |  |  |  | 413.09 |

**ECI** m² RIEGO DE IMPRIMACIÓN C50BF5 IMP (23/03/2006)
2065.44 m² × 0.71 (0.77 con costes indirectos) = 1590.39
Suministro y colocación de riego de imprimación con emulsión catiónica tipo C50BF5 IMP (antigua ECI)

| Código | Ud | Descripción | Rendimiento | Precio | Importe |
|---|---|---|---|---|---|
| B0001.0070 | h | PEÓN SUELTO | 0.001 | 18.28 | 0.02 |
| 09.02.01.b | h | CAMION BITUMINADOR DE 8 m3 (maquinaria; 23/03/2006) | 0.001 | 105.48 | 0.11 |
| 09.04.00.a | h | EXTENDEDORA ASFALTO SOBRE RUEDAS DE 122kW (maquinaria; 23/03/2006) | 0.001 | 129.45 | 0.13 |
| 0ECI | Kg | EMULSION BITUMINOSA C50BT5 IMP (material; 23/03/2006) | 1 | 0.44 | 0.44 |
| %MA1 | % | MEDIOS AUXILIARES | 1 % | 0.70 | 0.01 |
|  |  | Total |  |  | 0.71 |

| Medición | Uds. | Largo | Ancho | Parcial |
|---|---|---|---|---|
| Bajo vial | 1 | 2065.44 | 1 | 2065.44 |
| Total |  |  |  | 2065.44 |

**S12** t MEZCLA BITUMINOSA AC16 SURF 50/70 S, ÁRIDO CALIZO (S12) (23/03/2006)
247.85 t × 107.92 (116.55 con costes indirectos) = 28886.92
Suministro y colocación de mezcla bituminosa en caliente tipo AC16 SURF 50/70 S, con árido calizo, incluso fíller y betún.

| Código | Ud | Descripción | Rendimiento | Precio | Importe |
|---|---|---|---|---|---|
| B0001.0030 | h | OFICIAL 1ª | 0.104 | 22.48 | 2.34 |
| B0001.0060 | h | PEÓN ESPECIALIZADO | 0.104 | 18.88 | 1.96 |
| 05.02.02.b | h | COMPACTADOR VIBRANTE AUTOPROPULSADO, UN CILINDRO LISO, 10t (maquinaria; 23/03/2006) | 0.104 | 61.58 | 6.40 |
| 05.01.02.a | h | COMPACTADOR RUEDAS MÚLTIPLES (NEUMÁTICOS) 21t (maquinaria; 23/03/2006) | 0.104 | 70.27 | 7.31 |
| 06.02.04.a | h | CAMIÓN VOLQUETE 16t CON CAJA BASCULANTE | 0.104 | 107.5 | 11.18 |
| 09.04.00.a | h | EXTENDEDORA ASFALTO SOBRE RUEDAS DE 122kW | 0.104 | 129.45 | 13.46 |
| 0S12 | t | MEZCLA BITUMINOSA AC16 surf S (árido calizo) (material; 23/03/2006) | 1 | 64.2 | 64.20 |
| %MA1 | % | MEDIOS AUXILIARES | 1 % | 106.85 | 1.07 |
|  |  | Total |  |  | 107.92 |

| Medición | Uds. | Largo | Ancho | Alto | Parcial |
|---|---|---|---|---|---|
| Viales | 2.4 | 2065.44 | 1 | 0.05 | 247.85 |
| Total |  |  |  |  | 247.85 |

**A.D2504.0020** m BORDILLO (16/09/2003)
533 m × 27.65 (29.86 con costes indirectos) = 15915.38
Bordillo recto de hormigón de 11x20 cm, montado sobre lecho de hormigón H-100 kg/cm2. Incluso gestión de RCD en obra.

| Código | Ud | Descripción | Rendimiento | Precio | Importe |
|---|---|---|---|---|---|
| B0001.0030 | h | OFICIAL 1ª | 0.4 | 22.48 | 8.99 |
| B0001.0070 | h | PEÓN SUELTO | 0.4 | 18.28 | 7.31 |
| B1507.0030 | u | BORDILLO HORMIGÓN 11x20x50cm (material; 16/09/2003) | 2.1 | 3.28 | 6.89 |
| A0104.0110 | m³ | MORTERO C.P. Y ARENA CANTERA 1:3 (material; 16/09/2003) | 0.005 | 122.06 | 0.61 |
| A0201.0040 | m³ | HORMIGON H-10 N/mm2 arido 40 (material; 16/09/2003) | 0.04 | 82.75 | 3.31 |
| %RES | % | GESTIÓN DE RCD EN OBRA | 1 % | 27.11 | 0.27 |
| %MA1 | % | MEDIOS AUXILIARES | 1 % | 27.38 | 0.27 |
|  |  | Total |  |  | 27.65 |

| Medición | Uds. | Largo | Parcial |
|---|---|---|---|
| Bordes viales | 1 | 441 | 441.00 |
| Recintos | 1 | 92 | 92.00 |
| Subtotal |  |  | 533.00 |
| Total |  |  | 533 |

**A.D2504.0030** m² ACERA PANOT (16/09/2003)
321.78 m² × 34.05 (36.77 con costes indirectos) = 11831.85
Acera tipo panot 20x20 sobre solera de hormigón tipo H-125 de 10 cm de espesor y mortero de asiento, colocada. Incluso gestión de RCD en obra.

| Código | Ud | Descripción | Rendimiento | Precio | Importe |
|---|---|---|---|---|---|
| B0001.0030 | h | OFICIAL 1ª | 0.4 | 22.48 | 8.99 |
| B0001.0070 | h | PEÓN SUELTO | 0.45 | 18.28 | 8.23 |
| B0602.0010 | M2 | BALDOSA ACERA 20x20 PANOT GRIS (material; 16/09/2003) | 1 | 6 | 6.00 |
| A0901.0010 | m³ | MORTETRO TIPO m-250, OBRA (material; 16/09/2003) | 0.02 | 66.77 | 1.34 |
| A.D0314.0010 | m³ | HM-20/P/20/X0 PROTECCIÓN | 0.08 | 110.24 | 8.82 |
| %RES | % | GESTIÓN DE RCD EN OBRA | 1 % | 33.38 | 0.33 |
| %MA1 | % | MEDIOS AUXILIARES | 1 % | 33.71 | 0.34 |
|  |  | Total |  |  | 34.05 |

| Medición | Uds. | Largo | Ancho | Parcial |
|---|---|---|---|---|
|  | 1 | 31.17 | 1 | 31.17 |
|  | 1 | 25.52 | 1 | 25.52 |
|  | 1 | 90.73 | 1 | 90.73 |
|  | 1 | 111.1 | 1 | 111.10 |
|  | 1 | 47.31 | 1 | 47.31 |
|  | 1 | 14.95 | 1 | 14.95 |
|  | 1 |  |  | 1.00 |
| Subtotal |  |  |  | 321.78 |
| Total |  |  |  | 321.78 |

**GEOTEXTIL** m² GEOTEXTIL 200 g/m2 (23/03/2006)
591.53 m² × 6.77 (7.31 con costes indirectos) = 4324.08
Suministro, colocación y sujeción de geotextil no tejido compuesto por fibras de polipropileno unidas por agujeteado, con una resistencia a la tracción longitudinal de 16 kn/m, una resistencia a la tracción trasversal de 16 kn/m, una apertura de cono al ensayo de perforación dinámica según UNE-EN ISO 13433 inferior a 18,7 mm, resistencia CBR a punzonamiento 2,7 kn y una masa superficial de 200 g/m2. Según UNE-EN 13252.

| Código | Ud | Descripción | Rendimiento | Precio | Importe |
|---|---|---|---|---|---|
| B0001.0030 | h | OFICIAL 1ª | 0.04 | 22.48 | 0.90 |
| B0001.0060 | h | PEÓN ESPECIALIZADO | 0.04 | 18.88 | 0.76 |
| B7429091 | m² | GEOTÉXTIL 200 g/m2 (material; 04/05/2006) | 1 | 4.97 | 4.97 |
| %RES | % | GESTIÓN DE RCD EN OBRA | 1 % | 6.63 | 0.07 |
| %MA1 | % | MEDIOS AUXILIARES | 1 % | 6.70 | 0.07 |
|  |  | Total |  |  | 6.77 |

| Medición | Uds. | Largo | Ancho | Parcial |
|---|---|---|---|---|
| Antihierbas zonas peatonales | 1 | 248.23 | 1 | 248.23 |
|  | 1 | 26.65 | 1 | 26.65 |
|  | 1 | 174.98 | 1 | 174.98 |
|  | 1 | 69.97 | 1 | 69.97 |
|  | 1 | 71.7 | 1 | 71.70 |
| Subtotal |  |  |  | 591.53 |
| Total |  |  |  | 591.53 |

**D2510.0010** m³ RELLENO GRAVILLA
164.01 m³ × 71.18 (76.87 con costes indirectos) = 12607.45

| Medición | Uds. | Largo | Ancho | Alto | Parcial |
|---|---|---|---|---|---|
| Antihierbas zonas peatonales | 1 | 248.23 | 1 | 0.2 | 49.65 |
|  | 1 | 26.65 | 1 | 0.2 | 5.33 |
|  | 1 | 174.98 | 1 | 0.2 | 35.00 |
|  | 1 | 69.97 | 1 | 0.2 | 13.99 |
|  | 1 | 71.7 | 1 | 0.2 | 14.34 |
| Pavimento Drenante | 1 | 304.66 | 1 | 0.15 | 45.70 |
| Subtotal |  |  |  |  | 164.01 |
| Total |  |  |  |  | 164.01 |

**D2507.0090** m² PINTURA EN MARCA VIAL URBANA (16/09/2003)
441 m² × 10.2 (11.02 con costes indirectos) = 4859.82
Pintura en marca vial urbana de hasta 0,15 m de ancho, incluyendo premarcaje, aplicacion de pintura, señalizacion y balizamiento

| Código | Ud | Descripción | Rendimiento | Precio | Importe |
|---|---|---|---|---|---|
| B0001.0030 | h | OFICIAL 1ª | 0.08 | 22.48 | 1.80 |
| B0001.0060 | h | PEÓN ESPECIALIZADO | 0.16 | 18.88 | 3.02 |
| B3010.0410 | H | Maquina de aplicacion de pintura en señalizacion horizontal (maquinaria; 16/09/2003) | 0.2 | 15.1 | 3.02 |
| B3011.0220 | KG | Pintura blanca para señalizacion horizontal (material; 16/09/2003) | 0.72 | 2.44 | 1.76 |
| %0620 | % | Medios auxiliares (16/09/2003) | 6.2 % | 9.60 | 0.60 |
|  |  | Total |  |  | 10.2 |

| Medición | Uds. | Largo | Parcial |
|---|---|---|---|
| Perimetral | 1 | 441 | 441.00 |
| Total |  |  | 441 |

##### ED.OC.URBA.02 CERRAMIENTO (30/10/2001)
Importe: 20851.93

**A.D0201.0040** m³ EXCAVACIÓN MECÁNICA CIELO ABIERTO
50.16 m³ × 28.29 (30.55 con costes indirectos) = 1532.39

| Medición | Uds. | Largo | Ancho | Alto | Parcial |
|---|---|---|---|---|---|
| Cimiento cerramiento | 1 | 209 | 0.4 | 0.6 | 50.16 |
| Total |  |  |  |  | 50.16 |

**HM15** m³ HORMIGÓN DE LIMPIEZA, PROTECCIÓN Y RELLENOS HL-150
8.36 m³ × 94.49 (102.05 con costes indirectos) = 853.14

| Medición | Uds. | Largo | Ancho | Alto | Parcial |
|---|---|---|---|---|---|
| Cimiento cerramiento | 1 | 209 | 0.4 | 0.1 | 8.36 |
| Total |  |  |  |  | 8.36 |

**A.D0302.0010** m³ HA-25/F/20/XC2 CIMIENTOS
41.8 m³ × 114.7 (123.88 con costes indirectos) = 5178.18

| Medición | Uds. | Largo | Ancho | Alto | Parcial |
|---|---|---|---|---|---|
| Cimiento cerramiento | 1 | 209 | 0.4 | 0.5 | 41.80 |
| Total |  |  |  |  | 41.8 |

**OC.G.005** kg ACERO PARA ARMAR
1672 kg × 2.11 (2.28 con costes indirectos) = 3812.16

| Medición | Uds. | Largo | Alto | Parcial |
|---|---|---|---|---|
| Cimientos cerramiento | 1 | 41.8 | 40 | 1672.00 |
| Total |  |  |  | 1672 |

**EN06BHB040** m2 FÁB.BLOQ.HOR.BLAN.40x20x20 2C/V (30/10/2001)
104.5 m2 × 52.57 (56.78 con costes indirectos) = 5933.51
Fábrica de bloques huecos de hormigón blanco de 40x20x20 cm. colocado a dos caras vistas, recibidos con mortero de cemento blanco BL-II 42,5 R y arena de río 1/4, mortero M-10/BL, rellenos de hormigón HA-25/B/20/XC2 y armaduras según normativa, i/p.p. de formación de dinteles, zunchos, jambas, ejecución de encuentros y piezas especiales, llagueado, roturas, replanteo, nivelación aplomado, limpieza y medios auxiliares, medida deduciendo huecos superiores a 2 m2. Según DB-SE-F y RC-08.

| Código | Ud | Descripción | Rendimiento | Precio | Importe |
|---|---|---|---|---|---|
| B0001.0030 | h | OFICIAL 1ª | 0.96 | 22.48 | 21.58 |
| B0001.0050 | h | AYUDANTE | 0.48 | 19.48 | 9.35 |
| P01BB050 | ud | Bloque horm.blanco liso 40x20x20 (material; 02/05/2012) | 13 | 1.18 | 15.34 |
| A01MB030 | m3 | MORTERO CEMENTO BLANCO M-10/BL | 0.024 | 139.48 | 3.35 |
| A01RP040 | m3 | HORMIG. HA-25/B/20/XC2 (material; 02/05/2012) | 0.02 | 66.13 | 1.32 |
| P03AC090 | kg | Acero corrugado B 400 S | 2.3 | 0.71 | 1.63 |
|  |  | Total |  |  | 52.57 |

| Medición | Uds. | Largo | Alto | Parcial |
|---|---|---|---|---|
| Con vallado | 1 | 209 | 0.5 | 104.50 |
| Total |  |  |  | 104.5 |

**D1604.0010** m VALLA S/t 1,5+0,5 M (16/09/2003)
209 m × 15.69 (16.95 con costes indirectos) = 3542.55
Cerramiento metálico galvanizado de 1.5 m altura formado por rejilla ST 50/50/14, postes acero galvanizado 50 mm cada 3 m, incluso alambres tensores y dos hiladas alambre espino, instalado sobre murete de obra. Incluso gestión de RCD en obra.

| Código | Ud | Descripción | Rendimiento | Precio | Importe |
|---|---|---|---|---|---|
| B0001.0030 | h | OFICIAL 1ª | 0.2 | 22.48 | 4.50 |
| B0001.0070 | h | PEÓN SUELTO | 0.2 | 18.28 | 3.66 |
| B2101.0070 | KG | Planos o pletinas 12x3-4 (material; 16/09/2003) | 0.35 | 1.01 | 0.35 |
| B2102.0120 | ml | TUBO CUADRADO ACERO GALV. 50x1.5 (material; 16/09/2003) | 0.7 | 2.35 | 1.65 |
| B2106.0010 | KG | Alambre galvanizado 3 mm diametro (material; 16/09/2003) | 0.17 | 1.33 | 0.23 |
| B2106.0040 | M2 | REJILLA SIMPLE TORSIÓN 50x50x14 (material; 16/09/2003) | 1.5 | 1.5 | 2.25 |
| B2106.0060 | ml | Alambre espino 4x13x8 (material; 20/04/2012) | 2 | 1.37 | 2.74 |
| %RES | % | GESTIÓN DE RCD EN OBRA | 1 % | 15.38 | 0.15 |
| %MA1 | % | MEDIOS AUXILIARES | 1 % | 15.53 | 0.16 |
|  |  | Total |  |  | 15.69 |

| Medición | Uds. | Largo | Parcial |
|---|---|---|---|
| Con seto | 1 | 209 | 209.00 |
| Total |  |  | 209 |

##### ED.OC.URBA.03 EVACUACIÓN PLUVIALES (30/10/2001)
Importe: 76785.31

**E02CZE040** m³ EXCAVACIÓN EN POZOS
726.35 m³ × 23.29 (25.15 con costes indirectos) = 18267.70

| Medición | Uds. | Largo | Ancho | Alto | Parcial |
|---|---|---|---|---|---|
| PVC 315 | 1 | 171 | 0.9 | 1.6 | 246.24 |
|  | 1 | 41 | 2.5 | 3.9 | 399.75 |
| PVC 200 | 1 | 82 | 0.7 | 1.4 | 80.36 |
| Subtotal |  |  |  |  | 726.35 |
| Total |  |  |  |  | 726.35 |

**D2510.0010** m³ RELLENO GRAVILLA
47.08 m³ × 71.18 (76.87 con costes indirectos) = 3619.04

| Medición | Uds. | Largo | Ancho | Alto | Parcial |
|---|---|---|---|---|---|
| PVC 315 | 1 | 171 | 0.9 | 0.15 | 23.09 |
|  | 1 | 41 | 2.5 | 0.15 | 15.38 |
| PVC 200 | 1 | 82 | 0.7 | 0.15 | 8.61 |
| Subtotal |  |  |  |  | 47.08 |
| Total |  |  |  |  | 47.08 |

**D2502.0150** m³ RELLENO MATERIAL PROCEDENTE EXCAVACIÓN Y/O PRÉSTAMO
663.45 m³ × 24.17 (26.1 con costes indirectos) = 17316.05

| Medición | Uds. | Largo | Ancho | Alto | Parcial |
|---|---|---|---|---|---|
| PVC 315 | 1 | 171 | 0.9 | 1.6 | 246.24 |
|  | 1 | 41 | 2.5 | 3.9 | 399.75 |
|  | -1 | 171 | 0.9 | 0.15 | -23.09 |
|  | -1 | 41 | 2.5 | 0.15 | -15.38 |
|  | -1 | 211 | 0.02 | 3.14 | -13.25 |
| PVC 200 | 1 | 82 | 0.7 | 1.4 | 80.36 |
|  | -1 | 82 | 0.7 | 0.15 | -8.61 |
|  | -1 | 82 | 0.01 | 3.14 | -2.57 |
| Subtotal |  |  |  |  | 663.45 |
| Total |  |  |  |  | 663.45 |

**U14OEP470** m. TUB.ENT.PVC CORR.J.ELAS SN8 C.TEJA 200mm
82 m. × 40.56 (43.8 con costes indirectos) = 3591.60

| Medición | Uds. | Largo | Parcial |
|---|---|---|---|
| PVC 200 | 1 | 82 | 82.00 |
| Total |  |  | 82 |

**U14OEP490** m. TUB.ENT.PVC CORR.J.ELAS SN8 C.TEJA 315mm (23/03/2006)
212 m. × 86.08 (92.97 con costes indirectos) = 19709.64
Colector de saneamiento enterrado de PVC de pared corrugada doble color teja y rigidez 8 kN/m2; con un diámetro 315 mm. y con unión por junta elástica. Colocado en zanja. Con p.p. de medios auxiliares y sin incluir la excavación ni el tapado posterior de las zanjas.

| Código | Ud | Descripción | Rendimiento | Precio | Importe |
|---|---|---|---|---|---|
| B0001.0030 | h | OFICIAL 1ª | 0.25 | 22.48 | 5.62 |
| B0001.0060 | h | PEÓN ESPECIALIZADO | 0.25 | 18.88 | 4.72 |
| P02TW070 | kg | Lubricante tubos PVC j.elástica | 0.007 | 7.49 | 0.05 |
| P02TP880 | m. | Tub.PVC corrug.doble j.elást SN8 D=315mm (material; 28/02/2022) | 1 | 75.69 | 75.69 |
|  |  | Total |  |  | 86.08 |

| Medición | Uds. | Largo | Parcial |
|---|---|---|---|
| PVC 315 | 1 | 171 | 171.00 |
|  | 1 | 41 | 41.00 |
| Subtotal |  |  | 212.00 |
| Total |  |  | 212 |

**EN03IIO030** ud SUMIDERO SIFÓNICO EN ACERA Y CALZADA (30/10/2001)
14 ud × 282.51 (305.11 con costes indirectos) = 4271.54
Imbornal sifónico en acera y calzada para recogida de aguas pluviales, construido con fábrica de ladrillo macizo tosco de 1/2 pie de espesor, recibido con mortero de cemento, dimensiones interiores 63 x 30 cm, con 90 cm de altura , colocado sobre solera de hormigón en masa HM-10/B/32 central de 15 cm de espesor, partición interior para formación de sifón, con fábrica de ladrillo H/D a tabicón, recibido con mortero de cemento; enfoscado y bruñido por el interior, con mortero de cemento y con rejilla-tragadero de fundición de 61x62 cm., clase C 250 y modelo Tempo 500 A, sobre cerco de ángulo, totalmente terminado y con p.p. de medios auxiliares, sin incluir la excavación, ni el relleno perimetral posterior, s/ nomas de diseño recogidas en el DB-HS5.

| Código | Ud | Descripción | Rendimiento | Precio | Importe |
|---|---|---|---|---|---|
| B0001.0030 | h | OFICIAL 1ª | 2 | 22.48 | 44.96 |
| B0001.0060 | h | PEÓN ESPECIALIZADO | 1 | 18.88 | 18.88 |
| P01HD070 | m3 | Horm.elem. no resist.HM-10/B/32 central | 0.1 | 48.32 | 4.83 |
| P01LT020 | ud | Ladrillo perfora. tosco 25x12x7 | 83 | 0.11 | 9.13 |
| P01LH020 | ud | Ladrillo h. doble 25x12x8 | 7 | 0.21 | 1.47 |
| P01MC040 | m3 | Mortero 1/6 de central (M-5) | 0.055 | 45.92 | 2.53 |
| P01MC010 | m3 | Mortero 1/5 de central (M-7,5) | 0.03 | 48.86 | 1.47 |
| P02WR280 | ud | Rejilla-tragadero fundición 61x62 (material; 02/05/2012) | 1 | 185.78 | 185.78 |
| %5 | % | Material Auxiliar | 5 % | 269.05 | 13.45 |
|  |  | Total |  |  | 282.51 |

**E03APP100** ud SO.CONO ARRAN.PO.D=120 cm. h=180
14 ud × 351.77 (379.91 con costes indirectos) = 5318.74

**E03APP130** m. DESARR.POZO PREFAB. HM D=120
10 m. × 144.37 (155.92 con costes indirectos) = 1559.20

| Medición | Uds. | Largo | Parcial |
|---|---|---|---|
|  | 5 | 2 | 10.00 |
| Total |  |  | 10 |

**E03APC050** ud MAR.CIR. Y TAPA POZO FUND. D-400
14 ud × 207.13 (223.7 con costes indirectos) = 3131.80

##### ED.OC.URBA.04 CANALIZACIONES ELECTRICAS (30/10/2001)
Importe: 39538.83

**E02CZE040** m³ EXCAVACIÓN EN POZOS
316.35 m³ × 23.29 (25.15 con costes indirectos) = 7956.20

| Medición | Uds. | Largo | Ancho | Alto | Parcial |
|---|---|---|---|---|---|
| 200 mm |  |  |  |  |  |
| 2*200 | 1 | 67 | 0.5 | 0.9 | 30.15 |
| 90 mm |  |  |  |  |  |
| 10*90 | 1 | 35 | 0.6 | 1.2 | 25.20 |
| 4*90 | 1 | 28 | 0.5 | 0.8 | 11.20 |
| 3*90 | 1 | 115 | 0.5 | 0.8 | 46.00 |
| 2*90 | 1 | 96 | 0.5 | 0.8 | 38.40 |
| 1*90 | 1 | 105 | 0.5 | 0.8 | 42.00 |
| 63mm |  |  |  |  |  |
|  | 1 | 258 | 0.5 | 0.6 | 77.40 |
| Fibra optica | 1 | 115 | 0.5 | 0.8 | 46.00 |
| Subtotal |  |  |  |  | 316.35 |
| Total |  |  |  |  | 316.35 |

**D2510.0010** m³ RELLENO GRAVILLA
61.97 m³ × 71.18 (76.87 con costes indirectos) = 4763.63

| Medición | Uds. | Largo | Ancho | Alto | Parcial |
|---|---|---|---|---|---|
| 200 mm |  |  |  |  |  |
| 2*200 | 1 | 67 | 0.5 | 0.15 | 5.03 |
| 90 mm |  |  |  |  |  |
| 10*90 | 1 | 35 | 0.6 | 0.15 | 3.15 |
| 4*90 | 1 | 28 | 0.5 | 0.15 | 2.10 |
| 3*90 | 1 | 115 | 0.5 | 0.15 | 8.63 |
| 2*90 | 1 | 96 | 0.5 | 0.15 | 7.20 |
| 1*90 | 1 | 105 | 0.5 | 0.15 | 7.88 |
| 63mm |  |  |  |  |  |
|  | 1 | 258 | 0.5 | 0.15 | 19.35 |
| Fibra optica | 1 | 115 | 0.5 | 0.15 | 8.63 |
| Subtotal |  |  |  |  | 61.97 |
| Total |  |  |  |  | 61.97 |

**D2502.0150** m³ RELLENO MATERIAL PROCEDENTE EXCAVACIÓN Y/O PRÉSTAMO
232.7 m³ × 24.17 (26.1 con costes indirectos) = 6073.47

| Medición | Uds. | Largo | Ancho | Alto | Parcial |
|---|---|---|---|---|---|
| 200 mm |  |  |  |  |  |
| 2*200 | 1 | 67 | 0.5 | 0.8 | 26.80 |
| 90 mm |  |  |  |  |  |
| 10*90 | 1 | 35 | 0.6 | 1 | 21.00 |
| 4*90 | 1 | 28 | 0.5 | 0.7 | 9.80 |
| 3*90 | 1 | 115 | 0.5 | 0.7 | 40.25 |
| 2*90 | 1 | 96 | 0.5 | 0.7 | 33.60 |
| 1*90 | 1 | 105 | 0.5 | 0.7 | 36.75 |
| 63mm |  |  |  |  |  |
|  | 1 | 258 | 0.5 | 0.5 | 64.50 |
| Subtotal |  |  |  |  | 232.70 |
| Total |  |  |  |  | 232.7 |

**UN01C006** m. TUBO CORRUGADO PE D=200mm CANALIZACIÓN ELÉCTRICA (23/03/2006)
134 m. × 13.08 (14.13 con costes indirectos) = 1893.42
Tubo corrugado de PE, doble capa, de 200 mm de diámetro exterior, para canalización eléctrica, suministrado en rollos de 50 m de longitud, unión mediante manguito, incluso cinta señalizadora, elemento cerámico de protección para golpes de pico y p.p.de medios auxiliares.

| Código | Ud | Descripción | Rendimiento | Precio | Importe |
|---|---|---|---|---|---|
| B0001.0030 | h | OFICIAL 1ª | 0.05 | 22.48 | 1.12 |
| B0001.0060 | h | PEÓN ESPECIALIZADO | 0.05 | 18.88 | 0.94 |
| PN44TUB7 | m. | Tubo corrugado PE D=200mm (material; 28/06/2018) | 1 | 11.02 | 11.02 |
|  |  | Total |  |  | 13.08 |

| Medición | Uds. | Largo | Parcial |
|---|---|---|---|
| 200 mm |  |  |  |
| 2*200 | 2 | 67 | 134.00 |
| Subtotal |  |  | 134.00 |
| Total |  |  | 134 |

**UN01C003** m. TUBO CORRUGADO PE D=90mm CANALIZACIÓN ELÉCTRICA
1104 m. × 6.14 (6.63 con costes indirectos) = 7319.52

| Medición | Uds. | Largo | Parcial |
|---|---|---|---|
| 90 mm |  |  |  |
| 10*90 | 10 | 35 | 350.00 |
| 4*90 | 4 | 28 | 112.00 |
| 3*90 | 3 | 115 | 345.00 |
| 2*90 | 2 | 96 | 192.00 |
| 1*90 | 1 | 105 | 105.00 |
| Subtotal |  |  | 1104.00 |
| Total |  |  | 1104 |

**UN01C002** m. TUBO CORRUGADO PE D=63mm CANALIZACIÓN ELÉCTRICA (23/03/2006)
258 m. × 5.8 (6.26 con costes indirectos) = 1615.08
Tubo corrugado de PE, doble capa, de 63 mm de diámetro exterior, para canalización eléctrica, suministrado en rollos de 50 m de longitud, unión mediante manguito, incluso cinta señalizadora, elemento cerámico de protección para golpes de pico y p.p.de medios auxiliares.

| Código | Ud | Descripción | Rendimiento | Precio | Importe |
|---|---|---|---|---|---|
| B0001.0030 | h | OFICIAL 1ª | 0.05 | 22.48 | 1.12 |
| B0001.0060 | h | PEÓN ESPECIALIZADO | 0.05 | 18.88 | 0.94 |
| PN44TUB3 | m. | Tubo corrugado PE D=63mm (material; 28/06/2018) | 1 | 3.74 | 3.74 |
|  |  | Total |  |  | 5.8 |

| Medición | Uds. | Largo | Parcial |
|---|---|---|---|
| 63mm |  |  |  |
|  | 1 | 258 | 258.00 |
| Subtotal |  |  | 258.00 |
| Total |  |  | 258 |

**E12TIC050** m. CANALIZACIÓN FIBRA OPTICA BITUBO 40 (23/03/2006)
115 m. × 8.36 (9.03 con costes indirectos) = 1038.45
Canalización prevista para red informática realizada con canaleta de PVC, de 100x300 mm., incluso p.p. de cajas de registro, totalmente terminada.

| Código | Ud | Descripción | Rendimiento | Precio | Importe |
|---|---|---|---|---|---|
| B0001.0030 | h | OFICIAL 1ª | 0.15 | 22.48 | 3.37 |
| P15GP030 | m. | Bitubo curvable 40 en rollos (material; 01/03/2022) | 1 | 4.07 | 4.07 |
| P01DW020 | ud. | Pequeño material | 1 | 0.92 | 0.92 |
|  |  | Total |  |  | 8.36 |

| Medición | Uds. | Largo | Parcial |
|---|---|---|---|
| Fibra optica | 1 | 115 | 115.00 |
| Total |  |  | 115 |

**E03AACR010** ud ARQUETA ELÉCTRICA REGISTRO 40x40x65 cm. (30/10/2001)
21 ud × 91.98 (99.34 con costes indirectos) = 2086.14
Arqueta de registro de 40x40x65 cm. de medidas interiores, construida con fábrica de ladrillo macizo tosco de 1/2 pie de espesor, recibido con mortero de cemento, colocado sobre solera de hormigón en masa HM-10/B/32 de 10 cm de espesor, enfoscada y bruñida por el interior con mortero de cemento, realizando medias cañas en los encuentros entre paramentos y con tapa de hormigón armado prefabricada , conformando un cierre hermético mediante la colocación de una junta de goma perimetral, totalmente terminada y con p.p. de medios auxiliares, sin incluir la excavación, ni el relleno perimetral posterior, s/normas de diseño recogidas en el DB-HS5.

| Código | Ud | Descripción | Rendimiento | Precio | Importe |
|---|---|---|---|---|---|
| B0001.0030 | h | OFICIAL 1ª | 1.7 | 22.48 | 38.22 |
| B0001.0060 | h | PEÓN ESPECIALIZADO | 0.85 | 18.88 | 16.05 |
| P01HD070 | m3 | Horm.elem. no resist.HM-10/B/32 central | 0.064 | 48.32 | 3.09 |
| P01LT020 | ud | Ladrillo perfora. tosco 25x12x7 | 91 | 0.11 | 10.01 |
| P01MC040 | m3 | Mortero 1/6 de central (M-5) | 0.035 | 45.92 | 1.61 |
| P01MC010 | m3 | Mortero 1/5 de central (M-7,5) | 0.025 | 48.86 | 1.22 |
| P02AC030 | ud | Tapa arqueta HA 60x60x6 cm. (material; 02/05/2012) | 1 | 17.4 | 17.40 |
| %5 | % | Material Auxiliar | 5 % | 87.60 | 4.38 |
|  |  | Total |  |  | 91.98 |

| Medición | Uds. | Parcial |
|---|---|---|
|  | 17 | 17.00 |
| Alumbrado | 4 | 4.00 |
| Subtotal |  | 21.00 |
| Total |  | 21 |

**E03AACR030** ud ARQUETA ELÉCTRICA REGISTRO 60x60x80 cm.
4 ud × 115.78 (125.04 con costes indirectos) = 500.16

**U14ALR140** ARQUETA LADRI.REGISTRO 80x80x65 cm
13 × 157.46 (170.06 con costes indirectos) = 2210.78

**U05SAM040** ud CIMENTACIÓN P/BÁCULO 8 a 12m. (23/03/2006)
14 ud × 269.97 (291.57 con costes indirectos) = 4081.98
Cimentación para báculo de semáforos, de 8 a 12 m. de altura de dimensiones 80x80x120 cm., en hormigón HM-20 N/mm2., i/excavación, pernos de anclaje y codo embutido de PVC de 100 mm. de diámetro.

| Código | Ud | Descripción | Rendimiento | Precio | Importe |
|---|---|---|---|---|---|
| O01A090 | h. | Cuadrilla albañilería | 0.8 | 29.34 | 23.47 |
| E02ZM010 | m3 | EXC.ZANJA A MÁQUINA T. DISGREG. (23/03/2006) | 0.972 | 8.36 | 8.13 |
| E04CM060 | m3 | HORM. HM-20/B/32/X0 CIM. V.MANUAL (23/03/2006) | 0.768 | 173.24 | 133.05 |
| P27SA020 | ud | Codo PVC 90º D=100 mm. (material; 02/05/2012) | 1 | 6.84 | 6.84 |
| P27SA050 | ud | Perno anclaje D=2,0cm., L=70cm (material; 02/05/2012) | 4 | 24.62 | 98.48 |
|  |  | Total |  |  | 269.97 |

##### ED.OC.URBA.05 JARDINERIA (16/09/2003)
Importe: 15734.42

**OC.G.017** m² TIERRA VEGETAL (16/09/2003)
18 m² × 18.44 (19.92 con costes indirectos) = 358.56
Extendido de tierra vegetal de buena calidad en capa de 35 cm de espesor.

| Código | Ud | Descripción | Rendimiento | Precio | Importe |
|---|---|---|---|---|---|
| B0001.0030 | h | OFICIAL 1ª | 0.02 | 22.48 | 0.45 |
| B0001.0070 | h | PEÓN SUELTO | 0.02 | 18.28 | 0.37 |
| B2901.0070 | m³ | TIERRA VEGETAL (a pie de obra) (material; 16/09/2003) | 1 | 15.03 | 15.03 |
| 04.01.03.a | h | PALA CARGADORA ORUGA | 0.02 | 120.32 | 2.41 |
| %MA1 | % | MEDIOS AUXILIARES | 1 % | 18.26 | 0.18 |
|  |  | Total |  |  | 18.44 |

| Medición | Uds. | Largo | Ancho | Parcial |
|---|---|---|---|---|
| Zonas ajardinadas | 1 | 18 | 1 | 18.00 |
| Total |  |  |  | 18 |

**ZREDRIEGO001** m² red de riego (09/03/2018)
322.66 m² × 3.81 (4.11 con costes indirectos) = 1326.13
Red de riego que incluye los siguientes elementos:
- Suministro e instalación de programador electrónico de 2 estaciones con arranque de grupo de bombeo, tiempo de riego de 0 a 99 minutos, con programa de seguridad de 10 minutos por estación, simultaneidad de 2 o más programas, batería con autonomía para 24 h., transformador interno de 220 a 24 voltios.
- Suministro e instalación de difusor emergente de cuerpo plástico de ABS, con filtro extraible y junta limpiadora, válvula antidrenaje instalada, conexión 1/2" sector de riego, según boquilla integrada al vástago emergente de 5 cm, dispositivo de cremallera para ajuste arco de riego, boquilla de arco regulable de 1 a 360º y franjas.
- Suministro e instalación de boca de riego de acople rápido de 1" de bronce con cierre en tapa, conexión hembra de 1". Cubierta de goma en tapa.
- Suministro e instalación de tubería de polietileno de alta densidad de ø 63mm exterior y 6 atmósferas de trabajo, incluso p.p. de piezas especiales. Agua potable (franja azul) o reciclada (franja violeta)

| Código | Ud | Descripción | Rendimiento | Precio | Importe |
|---|---|---|---|---|---|
| mU10DP010 | ud | PROGRAMADOR ELECT.2 ESTACION. (material; 09/03/2018) | 0.01 | 233.41 | 2.33 |
| mU10DD010 | ud | DIFUSOR EMERG. MIN. 5CM C/BOQUILLA (material; 09/03/2018) | 0.018 | 11.9 | 0.21 |
| mU10AF550 | ud | BOCA ACOPLE RÁPIDO 1" (material; 09/03/2018) | 0.01 | 109.28 | 1.09 |
| mU10APA060 | m | TUB.POL.ALT.DENS.Ø63MM,6AT. (material; 09/03/2018) | 0.02 | 9.16 | 0.18 |
|  |  | Total |  |  | 3.81 |

| Medición | Uds. | Largo | Ancho | Parcial |
|---|---|---|---|---|
| zona suelo cesped armado | 1 | 304.66 | 1 | 304.66 |
|  | 1 | 18 | 1 | 18.00 |
| Subtotal |  |  |  | 322.66 |
| Total |  |  |  | 322.66 |

**A.D2602.0050** u Plantación de arbustos para seto (16/09/2003)
373.55 u × 4.58 (4.95 con costes indirectos) = 1849.07
Plantación de arbustos para setos, incluso excavación manual y reposición de marras.

| Código | Ud | Descripción | Rendimiento | Precio | Importe |
|---|---|---|---|---|---|
| B0001.0020 | h | CAPATAZ | 0.026 | 24.71 | 0.64 |
| B0001.0030 | h | OFICIAL 1ª | 0.01 | 22.48 | 0.22 |
| B0001.0070 | h | PEÓN SUELTO | 0.164 | 18.28 | 3.00 |
| B2901.0040 | KG | estiercol a pie de obra (material; 16/09/2003) | 2 | 0.04 | 0.08 |
| %0610 | % | Medios auxiliares (16/09/2003) | 6.1 % | 3.94 | 0.24 |
| %0950 | % | Medios auxiliares | 9.5 % | 4.18 | 0.40 |
|  |  | Total |  |  | 4.58 |

| Medición | Uds. | Largo | Parcial |
|---|---|---|---|
| Tras cerramiento | 1 | 217 | 217.00 |
|  | 1 | 91 | 91.00 |
|  | 1 | 53 | 53.00 |
|  | 1 | 8 | 8.00 |
|  | 1 | 4.55 | 4.55 |
| Subtotal |  |  | 373.55 |
| Total |  |  | 373.55 |

**A.D2601.0040** m² Plantación de césped por semilla (16/09/2003)
18 m² × 11.7 (12.64 con costes indirectos) = 227.52
Plantación de césped por semillas cespitosas, incluso compactación, rastrillado, aportación de mantillo, riegos y reposición de marras.

| Código | Ud | Descripción | Rendimiento | Precio | Importe |
|---|---|---|---|---|---|
| B0001.0020 | h | CAPATAZ | 0.015 | 24.71 | 0.37 |
| B0001.0070 | h | PEÓN SUELTO | 0.12 | 18.28 | 2.19 |
| B0101.0010 | m³ | AGUA | 0.01 | 1.14 | 0.01 |
| B2901.0040 | KG | estiercol a pie de obra | 3 | 0.04 | 0.12 |
| B2901.0050 | M3 | mantillo (material; 16/09/2003) | 0.3 | 22.84 | 6.85 |
| B2901.0060 | KG | mezcla de semillas cespitosas (material; 16/09/2003) | 0.03 | 8.8 | 0.26 |
| %0900 | % | Medios auxiliares (16/09/2003) | 9 % | 9.80 | 0.88 |
| %0950 | % | Medios auxiliares | 9.5 % | 10.68 | 1.01 |
|  |  | Total |  |  | 11.7 |

| Medición | Uds. | Largo | Ancho | Parcial |
|---|---|---|---|---|
| Zonas ajardinadas | 1 | 18 | 1 | 18.00 |
| Total |  |  |  | 18 |

**U04CA040** m2 SUELO TRANSITABLE CESPED ARMADO (16/09/2003)
304.66 m2 × 36.39 (39.3 con costes indirectos) = 11973.14
Suelo transitable para empleo en zona con tránsito de vehículos compuesto por celosia de hormigón perfabricado, de 10 cm. de espesor, colocado sobre cama de arena compactada de 4 cm.,formando oquedades interiores para el plantado de cesped, a colocar sobre el terreno excavado y apisonado. Medida la unidad ejecutada.

| Código | Ud | Descripción | Rendimiento | Precio | Importe |
|---|---|---|---|---|---|
| B0001.0030 | h | OFICIAL 1ª | 0.5 | 22.48 | 11.24 |
| B0001.0070 | h | PEÓN SUELTO | 0.3 | 18.28 | 5.48 |
| P01AA030 | m3 | Arena de río 0/5 mm. | 0.04 | 17.1 | 0.68 |
| P25VA130 | m2 | Adoq.hexagonal horm.color e=10 cm (material; 02/05/2012) | 1 | 13.43 | 13.43 |
| B2901.0070 | m³ | TIERRA VEGETAL (a pie de obra) | 0.1 | 15.03 | 1.50 |
| B2901.0050 | M3 | mantillo | 0.03 | 22.84 | 0.69 |
| B2901.0060 | KG | mezcla de semillas cespitosas | 0.03 | 8.8 | 0.26 |
| B2901.0040 | KG | estiercol a pie de obra | 3 | 0.04 | 0.12 |
| B0101.0010 | m³ | AGUA | 0.05 | 1.14 | 0.06 |
| B1905.0070 | H | pala cargadora s/oruga de 2 m3 (maquinaria; 16/09/2003) | 0.03 | 39.14 | 1.17 |
| %0510 | % | Medios auxiliares (16/09/2003) | 5.1 % | 34.63 | 1.77 |
|  |  | Total |  |  | 36.39 |

| Medición | Uds. | Largo | Ancho | Parcial |
|---|---|---|---|---|
| Zona aparcamientos | 1 | 304.66 | 1 | 304.66 |
| Total |  |  |  | 304.66 |

#### ED.OC.REP REPARACIONES (30/10/2001)
Importe: 95451.42

##### ED.OC.REP.01 EDIFICIO DESHIDRATACIÓN Y CONTROL (30/10/2001)
Importe: 40170.1

**E06LD010** m2 FÁB.LADRILLO 1/2 p. HUECO DOBLE
90.86 m2 × 30.43 (32.86 con costes indirectos) = 2985.66

| Medición | Uds. | Largo | Alto | Parcial |
|---|---|---|---|---|
| Nueva tabiquería interior | 1 | 3.02 | 3.25 | 9.82 |
|  | 1 | 2.63 | 3.25 | 8.55 |
|  | 1 | 1.2 | 3.25 | 3.90 |
|  | 1 | 3.05 | 3.25 | 9.91 |
|  | 1 | 1.5 | 3.25 | 4.88 |
|  | 1 | 4.71 | 3.25 | 15.31 |
|  | 1 | 2.6 | 3.25 | 8.45 |
|  | 1 | 3.15 | 3.25 | 10.24 |
| Recrecido tabique escaleras interior | 1 | 4.95 | 4 | 19.80 |
| Subtotal |  |  |  | 90.86 |
| Total |  |  |  | 90.86 |

**E08PEM010** m2 GUARNECIDO MAESTREADO Y ENLUCIDO
169.74 m2 × 9.78 (10.56 con costes indirectos) = 1792.45

| Medición | Uds. | Largo | Alto | Parcial |
|---|---|---|---|---|
| Sala de control y comedor | 2 | 7.5 | 3.25 | 48.75 |
|  | 2 | 4.7 | 3.25 | 30.55 |
|  | 2 | 3.15 | 3.25 | 20.48 |
|  | 2 | 2.6 | 3.25 | 16.90 |
| Recrecido tabique escaleras interior | 2 | 4.95 | 4 | 39.60 |
|  | 1 | 1.2 | 3.25 | 3.90 |
|  | 2 | 1.47 | 3.25 | 9.56 |
| Subtotal |  |  |  | 169.74 |
| Total |  |  |  | 169.74 |

**E11ABG010** m2 ALIC. PLAQUETA GRES 19,8x19,8 cm (16/09/2003)
151.01 m2 × 29.4 (31.75 con costes indirectos) = 4794.57
Alicatado con plaqueta de gres 19,8x19,8 cm. 1ª, recibido con mortero de cemento CEM II/B-M 32,5 R y arena de miga 1/6(mortero tipo M-5), i/p.p. de cortes, ingletes, piezas especiales, rejuntado con lechada de cemento blanco BL-V 22,5 y limpieza, medido deduciendo huecos superiores a 1 m2.Segun RC-08.

| Código | Ud | Descripción | Rendimiento | Precio | Importe |
|---|---|---|---|---|---|
| B0001.0030 | h | OFICIAL 1ª | 0.235 | 22.48 | 5.28 |
| B0001.0050 | h | AYUDANTE | 0.235 | 19.48 | 4.58 |
| B0001.0070 | h | PEÓN SUELTO | 0.15 | 18.28 | 2.74 |
| P09AG010 | m2 | Azulejo gres 19,8x19,8 cm. (material; 02/05/2012) | 1.05 | 13.47 | 14.14 |
| A01AL090 | m3 | LECHADA CEM. BLANCO BL-V 22,5 | 0.001 | 177.18 | 0.18 |
| A01MA090 | m3 | MORTERO CEMENTO M-5 C/ A.MIGA | 0.03 | 82.6 | 2.48 |
|  |  | Total |  |  | 29.4 |

| Medición | Uds. | Largo | Alto | Parcial |
|---|---|---|---|---|
| Laboratorio | 2 | 4.71 | 3.25 | 30.62 |
|  | 2 | 1.95 | 3.25 | 12.68 |
| Aseos y vestuario | 2 | 1.2 | 3.25 | 7.80 |
|  | 2 | 1.4 | 3.25 | 9.10 |
|  | 2 | 2.63 | 3.25 | 17.10 |
|  | 1 | 1.6 | 3.25 | 5.20 |
|  | 4 | 3.13 | 3.25 | 40.69 |
|  | 2 | 1.28 | 3.25 | 8.32 |
|  | 4 | 1.5 | 3.25 | 19.50 |
| Subtotal |  |  |  | 151.01 |
| Total |  |  |  | 151.01 |

**E10CTB020** m2 SOL.TERRAZO MICROGRANO 40x40 (16/09/2003)
26.89 m2 × 31.23 (33.73 con costes indirectos) = 907.00
Solado de terrazo 40x40 cm. micrograno, pulido en fábrica, recibido con mortero de cemento CEM II/B-M 32,5 R y arena de miga 1/6 (Mortero tipo M-5), i/cama de arena de 2 cm. de espesor, rejuntado con lechada de cemento blanco BL-V 22,5 y limpieza, medido en superficie realmente ejecutada. Según RC-08.Según condiciones del CTE, recogidas en el Pliego de Condiciones.

| Código | Ud | Descripción | Rendimiento | Precio | Importe |
|---|---|---|---|---|---|
| B0001.0030 | h | OFICIAL 1ª | 0.25 | 22.48 | 5.62 |
| B0001.0050 | h | AYUDANTE | 0.25 | 19.48 | 4.87 |
| B0001.0070 | h | PEÓN SUELTO | 0.18 | 18.28 | 3.29 |
| P08TB020 | m2 | Baldosa terrazo 40x40 micrograno (material; 02/05/2012) | 1.06 | 13.74 | 14.56 |
| A01MA090 | m3 | MORTERO CEMENTO M-5 C/ A.MIGA | 0.025 | 82.6 | 2.07 |
| P01AA030 | m3 | Arena de río 0/5 mm. | 0.021 | 17.1 | 0.36 |
| A01AL090 | m3 | LECHADA CEM. BLANCO BL-V 22,5 | 0.001 | 177.18 | 0.18 |
| P01CC160 | t. | Cemento blanco BL-V 22,5 sacos* (material; 02/05/2012) | 0.001 | 279.17 | 0.28 |
|  |  | Total |  |  | 31.23 |

| Medición | Uds. | Largo | Ancho | Parcial |
|---|---|---|---|---|
| Sala de control | 1 | 20.75 | 1 | 20.75 |
| Comedor | 1 | 6.14 | 1 | 6.14 |
| Subtotal |  |  |  | 26.89 |
| Total |  |  |  | 26.89 |

**E10CTR020** m. RODAPIÉ TERRAZO 40x7 REBAJADO (16/09/2003)
35.94 m. × 7.86 (8.49 con costes indirectos) = 305.13
Rodapié de terrazo pulido en fábrica en piezas de 40x7 cm., recibido con mortero de cemento CEM II/B-M 32,5 R y arena de miga 1/6 (Mortero tipo M-5), i/rejuntado con lechada de cemento blanco BL-V 22,5 1/2 y limpieza, medido en su longitud. Según RC.08.Según condiciones del CTE, recogidas en el Pliego de Condiciones.

| Código | Ud | Descripción | Rendimiento | Precio | Importe |
|---|---|---|---|---|---|
| B0001.0030 | h | OFICIAL 1ª | 0.09 | 22.48 | 2.02 |
| B0001.0070 | h | PEÓN SUELTO | 0.09 | 18.28 | 1.65 |
| P08TR020 | m. | Rodapié terrazo 40x7 cm.rebajado (material; 02/05/2012) | 1.06 | 3.61 | 3.83 |
| A01MA090 | m3 | MORTERO CEMENTO M-5 C/ A.MIGA | 0.001 | 82.6 | 0.08 |
| P01CC160 | t. | Cemento blanco BL-V 22,5 sacos* | 0.001 | 279.17 | 0.28 |
|  |  | Total |  |  | 7.86 |

| Medición | Uds. | Largo | Parcial |
|---|---|---|---|
| Sala de control | 2 | 4.89 | 9.78 |
|  | 2 | 7.48 | 14.96 |
| Comedor | 2 | 3.15 | 6.30 |
|  | 2 | 2.45 | 4.90 |
| Subtotal |  |  | 35.94 |
| Total |  |  | 35.94 |

**E10EGO030** m2 SOL.GRES PORCEL.NATU.40x40 S/ROD (30/10/2001)
22.55 m2 × 42.33 (45.72 con costes indirectos) = 1030.99
Solado de baldosa de gres porcelánico natural de 40x40 cm., recibido con mortero de cemento CEM II/B-M 32,5 R y arena de río 1/6 (mortero tipo M-5), i/cama de 2 cm. de arena de río, i/rejuntado con mortero tapajuntas de color y limpieza, medido en superficie realmente ejecutada.Según RC-08 y condiciones del CTE, recogidas en el Pliego de Condiciones.

| Código | Ud | Descripción | Rendimiento | Precio | Importe |
|---|---|---|---|---|---|
| B0001.0030 | h | OFICIAL 1ª | 0.28 | 22.48 | 6.29 |
| B0001.0050 | h | AYUDANTE | 0.28 | 19.48 | 5.45 |
| B0001.0070 | h | PEÓN SUELTO | 0.18 | 18.28 | 3.29 |
| P08GO030 | m2 | B.gres porcelánico natural 40x40 (material; 02/05/2012) | 1.05 | 22.87 | 24.01 |
| A01MA050 | m3 | MORTERO CEMENTO 1/3 M-160 | 0.03 | 80.91 | 2.43 |
| P01AA030 | m3 | Arena de río 0/5 mm. | 0.02 | 17.1 | 0.34 |
| P01FJ060 | kg | Mortero rejuntado color junta flexible (material; 02/05/2012) | 0.5 | 1.04 | 0.52 |
|  |  | Total |  |  | 42.33 |

| Medición | Uds. | Largo | Ancho | Parcial |
|---|---|---|---|---|
| Laboratorio | 1 | 3.71 | 1.95 | 7.23 |
| Aseos y vestuarios | 1 | 3.13 | 1.28 | 4.01 |
|  | 1 | 3.13 | 1.5 | 4.70 |
|  | 1 | 1.5 | 1.6 | 2.40 |
|  | 1 | 2.63 | 1.6 | 4.21 |
| Subtotal |  |  |  | 22.55 |
| Total |  |  |  | 22.55 |

**E08FAK010** m2 F.TECHO CARTÓN YESO LISO 13mm (23/03/2006)
56.6 m2 × 27.23 (29.41 con costes indirectos) = 1664.61
Falso techo de cartón yeso formado por una placa de yeso de 13 mm. de espesor, colocada sobre una estructura oculta de acero galvanizado, formada por perfiles T/C de 40 mm. cada 40 cm. y perfilería U de 34x31x34 mm., i/replanteo auxiliar, accesorios de fijación, nivelación y repaso de juntas con cinta y pasta, montaje y desmontaje de andamios, totalmente terminado, medido deduciendo huecos superiores a 2 m2.

| Código | Ud | Descripción | Rendimiento | Precio | Importe |
|---|---|---|---|---|---|
| B0001.0030 | h | OFICIAL 1ª | 0.32 | 22.48 | 7.19 |
| B0001.0050 | h | AYUDANTE | 0.32 | 19.48 | 6.23 |
| P04PY030 | m2 | Placa yeso terminac.normal 13 mm (material; 02/05/2012) | 1.05 | 6.26 | 6.57 |
| P04PW040 | kg | Pasta para juntas placas de yeso (material; 02/05/2012) | 0.47 | 1.09 | 0.51 |
| P04PW010 | m. | Cinta juntas placas cart-yeso (material; 02/05/2012) | 1.89 | 0.1 | 0.19 |
| P04PW150 | m. | Perfil laminado U 34x31x34 mm (material; 02/05/2012) | 0.7 | 1.39 | 0.97 |
| P04TW070 | m. | Perfil techo continuo T/C (material; 02/05/2012) | 2.6 | 1.61 | 4.19 |
| P04PW090 | ud | Tornillo PM-25 mm. (material; 02/05/2012) | 10 | 0.01 | 0.10 |
| P04PW100 | ud | Tornillo MM-9,5 mm. (material; 02/05/2012) | 5 | 0.03 | 0.15 |
| P04TW080 | ud | Pieza empalme techo T-40 (material; 02/05/2012) | 0.32 | 0.34 | 0.11 |
| P04TW090 | ud | Horquilla techo T-40 (material; 02/05/2012) | 1.26 | 0.49 | 0.62 |
| P04PW030 | kg | Pasta de agarre para placa yeso (material; 02/05/2012) | 0.53 | 0.75 | 0.40 |
|  |  | Total |  |  | 27.23 |

| Medición | Uds. | Largo | Ancho | Parcial |
|---|---|---|---|---|
| Laboratorio | 1 | 3.71 | 1.95 | 7.23 |
| Aseos y vestuarios | 1 | 3.13 | 1.28 | 4.01 |
|  | 1 | 3.13 | 1.5 | 4.70 |
|  | 1 | 1.5 | 1.6 | 2.40 |
|  | 1 | 2.63 | 1.6 | 4.21 |
|  | 1 | 1.4 | 1.2 | 1.68 |
| Comedor | 1 | 3.15 | 2.45 | 7.72 |
| Sala control | 1 | 24.65 | 1 | 24.65 |
| Subtotal |  |  |  | 56.60 |
| Total |  |  |  | 56.6 |

**E13MPPL020** ud P.P. LISA HUECA, SAPELLY BARNIZ. (23/03/2006)
4 ud × 213.2 (230.26 con costes indirectos) = 921.04
Puerta de paso ciega normalizada, serie económica, lisa hueca (CLH) de sapelly barnizada, con cerco directo de sapelly macizo 70x50 mm., tapajuntas lisos de DM rechapados de sapelly 70x10 mm. en ambas caras, y herrajes de colgar y de cierre latonados, totalmente montada, incluso p.p. de medios auxiliares.

| Código | Ud | Descripción | Rendimiento | Precio | Importe |
|---|---|---|---|---|---|
| B0001.0030 | h | OFICIAL 1ª | 0.9 | 22.48 | 20.23 |
| B0001.0050 | h | AYUDANTE | 0.45 | 19.48 | 8.77 |
| P11PD040 | m. | Cerco dir. sapelly m. 70x50 mm. (material; 02/05/2012) | 5.2 | 17.39 | 90.43 |
| P11TL040 | m. | Tapajunt. DM LR sapelly 70x10 (material; 02/05/2012) | 10.2 | 1.61 | 16.42 |
| P11CH020 | ud | P.paso CLH sapelly p/barnizar (material; 02/05/2012) | 1 | 58.26 | 58.26 |
| P11RB040 | ud | Pernio latón 80/95 mm. codillo (material; 02/05/2012) | 3 | 0.67 | 2.01 |
| P11WP080 | ud | Tornillo ensamble zinc/pavón (material; 02/05/2012) | 18 | 0.02 | 0.36 |
| P11RP010 | ud | Pomo latón normal con resbalón (material; 02/05/2012) | 1 | 16.72 | 16.72 |
|  |  | Total |  |  | 213.2 |

| Medición | Uds. | Parcial |
|---|---|---|
| Laboratorio | 1 | 1.00 |
| Aseo | 2 | 2.00 |
| Comedor | 1 | 1.00 |
| Subtotal |  | 4.00 |
| Total |  | 4 |

**E13MPZL010** ud P.P.CORR.MELAMINA LISA P/P. (23/03/2006)
1 ud × 313.78 (338.88 con costes indirectos) = 338.88
Puerta de paso ciega corredera, de 1 hoja normalizada, serie económica, lisa hueca (CLH) de melamina en color, con doble cerco directo de pino macizo 70x50 mm., tapajuntas moldeados de DM rechapados de pino 70x10 mm. en ambas caras, para pintar, herrajes de colgar y deslizamiento y manetas de cierre doradas, totalmente montada y con p.p. de medios auxiliares.

| Código | Ud | Descripción | Rendimiento | Precio | Importe |
|---|---|---|---|---|---|
| B0001.0030 | h | OFICIAL 1ª | 1.1 | 22.48 | 24.73 |
| B0001.0050 | h | AYUDANTE | 0.55 | 19.48 | 10.71 |
| P11PD010 | m. | Cerco direc.pino melis m.70x50mm (material; 02/05/2012) | 10.4 | 16.38 | 170.35 |
| P11TR010 | m. | Tapajunt. DM MR pino melis 70x10 (material; 02/05/2012) | 10.2 | 1.64 | 16.73 |
| P11CH040 | ud | P.paso CLH melamina s/emboquill. (material; 02/05/2012) | 1 | 71.15 | 71.15 |
| P11WH130 | ud | Herrajes p.corred.lisa dorado (material; 02/05/2012) | 1 | 10.25 | 10.25 |
| P11RW050 | m. | Carril p.corredera doble PVC (material; 02/05/2012) | 1.7 | 1.39 | 2.36 |
| P11WH080 | ud | Maneta cierre dorada p.corredera (material; 02/05/2012) | 2 | 3.71 | 7.42 |
| P11WP080 | ud | Tornillo ensamble zinc/pavón | 4 | 0.02 | 0.08 |
|  |  | Total |  |  | 313.78 |

| Medición | Uds. | Parcial |
|---|---|---|
| Aseo minusválidos | 1 | 1.00 |
| Total |  | 1 |

**E15PA100** m2 LAVADO Y RASCADO PINT. VIEJAS (23/03/2006)
341.71 m2 × 3.72 (4.02 con costes indirectos) = 1373.67
Lavado y rascado de pinturas viejas al temple sobre paramentos verticales y horizontales.

| Código | Ud | Descripción | Rendimiento | Precio | Importe |
|---|---|---|---|---|---|
| B0001.0030 | h | OFICIAL 1ª | 0.09 | 22.48 | 2.02 |
| B0001.0060 | h | PEÓN ESPECIALIZADO | 0.09 | 18.88 | 1.70 |
|  |  | Total |  |  | 3.72 |

| Medición | Uds. | Largo | Alto | Parcial |
|---|---|---|---|---|
| sotano bombeo de fangos | 2 | 12.65 | 3.15 | 79.70 |
|  | 2 | 5.2 | 3.15 | 32.76 |
| sala deshidratación | 2 | 13.7 | 4.5 | 123.30 |
|  | 2 | 5.2 | 4.5 | 46.80 |
| sala cuadros electricos | 2 | 4.7 | 3.25 | 30.55 |
|  | 2 | 4.4 | 3.25 | 28.60 |
| Subtotal |  |  |  | 341.71 |
| Total |  |  |  | 341.71 |

**E15PA110** m EMPLASTECIDO DE PARAMENTOS (23/03/2006)
341.71 m × 2.39 (2.58 con costes indirectos) = 881.61
Emplastecido de paramentos verticales y horizontales.

| Código | Ud | Descripción | Rendimiento | Precio | Importe |
|---|---|---|---|---|---|
| B0001.0030 | h | OFICIAL 1ª | 0.06 | 22.48 | 1.35 |
| B0001.0060 | h | PEÓN ESPECIALIZADO | 0.05 | 18.88 | 0.94 |
| P24OF050 | kg | Plaste (material; 02/05/2012) | 0.03 | 3.4 | 0.10 |
|  |  | Total |  |  | 2.39 |

| Medición | Uds. | Largo | Alto | Parcial |
|---|---|---|---|---|
| sotano bombeo de fangos | 2 | 12.65 | 3.15 | 79.70 |
|  | 2 | 5.2 | 3.15 | 32.76 |
| sala deshidratación | 2 | 13.7 | 4.5 | 123.30 |
|  | 2 | 5.2 | 4.5 | 46.80 |
| sala cuadros electricos | 2 | 4.7 | 3.25 | 30.55 |
|  | 2 | 4.4 | 3.25 | 28.60 |
| Subtotal |  |  |  | 341.71 |
| Total |  |  |  | 341.71 |

**A.D2403.0040** m² PINTURA INTERIOR
746.43 m² × 4.86 (5.25 con costes indirectos) = 3918.76

| Medición | Uds. | Largo | Ancho | Alto | Parcial |
|---|---|---|---|---|---|
| Tabiqueria interior |  |  |  |  |  |
| Sala de control y comedor | 2 | 7.5 |  | 3.25 | 48.75 |
|  | 2 | 4.7 |  | 3.25 | 30.55 |
|  | 2 | 3.15 |  | 3.25 | 20.48 |
|  | 2 | 2.6 |  | 3.25 | 16.90 |
| Recrecido tabique escaleras interior | 2 | 4.95 |  | 4 | 39.60 |
|  | 1 | 1.2 |  | 3.25 | 3.90 |
|  | 2 | 1.47 |  | 3.25 | 9.56 |
| sotano bombeo de fangos | 2 | 12.65 |  | 3.15 | 79.70 |
|  | 2 | 5.2 |  | 3.15 | 32.76 |
| sala deshidratación | 2 | 13.7 |  | 4.5 | 123.30 |
|  | 2 | 5.2 |  | 4.5 | 46.80 |
| sala cuadros electricos | 2 | 4.7 |  | 3.25 | 30.55 |
|  | 2 | 4.4 |  | 3.25 | 28.60 |
| Techos |  |  |  |  |  |
| Laboratorio | 1 | 3.71 | 1.95 |  | 7.23 |
| Aseos y vestuarios | 1 | 3.13 | 1.28 |  | 4.01 |
|  | 1 | 3.13 | 1.5 |  | 4.70 |
|  | 1 | 1.5 | 1.6 |  | 2.40 |
|  | 1 | 2.63 | 1.6 |  | 4.21 |
|  | 1 | 1.4 | 1.2 |  | 1.68 |
| Comedor | 1 | 3.15 | 2.45 |  | 7.72 |
| Sala control | 1 | 24.65 | 1 |  | 24.65 |
| sotano bombeo de fangos | 1 | 12.65 | 5.2 |  | 65.78 |
| sala deshidratación | 1 | 13.7 | 5.2 |  | 71.24 |
| sala cuadros electricos | 2 | 4.7 | 4.4 |  | 41.36 |
| Subtotal |  |  |  |  | 746.43 |
| Total |  |  |  |  | 746.43 |

**E15PA070** m2 LIJADO DE SUPERFICIES (23/03/2006)
137.02 m2 × 1.7 (1.84 con costes indirectos) = 252.12
Lijado de paramentos verticales y horizontales.

| Código | Ud | Descripción | Rendimiento | Precio | Importe |
|---|---|---|---|---|---|
| B0001.0060 | h | PEÓN ESPECIALIZADO | 0.09 | 18.88 | 1.70 |
|  |  | Total |  |  | 1.7 |

| Medición | Uds. | Largo | Ancho | Parcial |
|---|---|---|---|---|
| suelos |  |  |  |  |
| sotano bombeo de fangos | 1 | 12.65 | 5.2 | 65.78 |
| sala deshidratación | 1 | 13.7 | 5.2 | 71.24 |
| Subtotal |  |  |  | 137.02 |
| Total |  |  |  | 137.02 |

**E15SO010** m2 PINTURA EPOXI S/HORMIGÓN (23/03/2006)
137.02 m2 × 14.06 (15.18 con costes indirectos) = 2079.96
Pintura plástica de resinas epoxi, dos capas sobre suelos de hormigón, i/lijado o limpieza, mano de imprimación especial epoxi, diluido, plastecido de golpes con masilla especial y lijado de parches.

| Código | Ud | Descripción | Rendimiento | Precio | Importe |
|---|---|---|---|---|---|
| B0001.0030 | h | OFICIAL 1ª | 0.2 | 22.48 | 4.50 |
| B0001.0060 | h | PEÓN ESPECIALIZADO | 0.2 | 18.88 | 3.78 |
| P24MT030 | l. | Catalizador (material; 02/05/2012) | 0.25 | 8.14 | 2.04 |
| P24RO040 | kg | Pintura epoxi (dos comp.) (material; 02/05/2012) | 0.36 | 9.71 | 3.50 |
| P24WW220 | ud | Pequeño material | 0.2 | 1.2 | 0.24 |
|  |  | Total |  |  | 14.06 |

| Medición | Uds. | Largo | Ancho | Parcial |
|---|---|---|---|---|
| suelos |  |  |  |  |
| sotano bombeo de fangos | 1 | 12.65 | 5.2 | 65.78 |
| sala deshidratación | 1 | 13.7 | 5.2 | 71.24 |
| Subtotal |  |  |  | 137.02 |
| Total |  |  |  | 137.02 |

**E16ALA010** ud LAV.65x51 S.NORM.COL.G.MONOBL. (23/03/2006)
2 ud × 174.98 (188.98 con costes indirectos) = 377.96
Lavabo de porcelana vitrificada en color, de 65x51 cm. colocado con pedestal y con anclajes a la pared, con grifo monobloc cromado, con rompechorros, incluso válvula de desagüe de 32 mm., llaves de escuadra de 1/2" cromadas, y latiguillos flexibles de 20 cm. y de 1/2", totalmente instalado y funcionando.

| Código | Ud | Descripción | Rendimiento | Precio | Importe |
|---|---|---|---|---|---|
| B0001.0030 | h | OFICIAL 1ª | 1.1 | 22.48 | 24.73 |
| P18LP010 | ud | Lav.65x51cm.c/ped.s.norm.color (material; 02/05/2012) | 1 | 97.06 | 97.06 |
| P18GL040 | ud | Grifo monobloc serie normal crom (material; 02/05/2012) | 1 | 41.38 | 41.38 |
| P17SV100 | ud | Válvula p/lavabo-bidé de 32 mm. (material; 02/05/2012) | 1 | 2.81 | 2.81 |
| P17XT030 | ud | Llave de escuadra de 1/2" a 1/2" (material; 02/05/2012) | 2 | 2.77 | 5.54 |
| P18GW040 | ud | Latiguillo flex.20cm.1/2"a 1/2" (material; 02/05/2012) | 2 | 1.73 | 3.46 |
|  |  | Total |  |  | 174.98 |

**E16ANS020** ud INODORO MINUSVÁLIDO TANQUE BAJO (23/03/2006)
1 ud × 800.28 (864.3 con costes indirectos) = 864.30
Inodoro especial para minusválidos de tanque bajo y de porcelana vitrificada blanca, fijado al suelo mediante 4 puntos de anclaje, dotado de asiento ergonómico abierto por delante y tapa blancos, y cisterna con mando neumático, totalmente instalado y funcionando, incluso p.p. de llave de escuadra de 1/2" cromada y latiguillo flexible de 20 cm. de 1/2".

| Código | Ud | Descripción | Rendimiento | Precio | Importe |
|---|---|---|---|---|---|
| B0001.0030 | h | OFICIAL 1ª | 1.3 | 22.48 | 29.22 |
| P18IE030 | ud | Inod.minusvál.t.bajo 4 fij.suelo (material; 02/05/2012) | 1 | 766.56 | 766.56 |
| P17XT030 | ud | Llave de escuadra de 1/2" a 1/2" | 1 | 2.77 | 2.77 |
| P18GW040 | ud | Latiguillo flex.20cm.1/2"a 1/2" | 1 | 1.73 | 1.73 |
|  |  | Total |  |  | 800.28 |

**E16BW030** ud EMPUÑAD.LAT.SEGUR.MINUSV. P/INOD (23/03/2006)
1 ud × 202.24 (218.42 con costes indirectos) = 218.42
Empuñadura lateral de seguridad para inodoro-bidé, especial para minusválidos, de 70x19 cm. de medidas totales, abatible y dotada de portarrollos, compuesta por tubos cromados, con fijaciones empotradas a la pared, totalmente instalada, incluso con p.p. de accesorios y remates.

| Código | Ud | Descripción | Rendimiento | Precio | Importe |
|---|---|---|---|---|---|
| B0001.0030 | h | OFICIAL 1ª | 0.35 | 22.48 | 7.87 |
| P18CW060 | ud | Barra WC-bidé 2 paredes p/minus. (material; 02/05/2012) | 1 | 194.37 | 194.37 |
|  |  | Total |  |  | 202.24 |

**E16AU020** ud URITO DOMÉSTICO G.TEMPOR.BLANCO (23/03/2006)
2 ud × 249.86 (269.85 con costes indirectos) = 539.70
Urito doméstico de porcelana vitrificada blanco, dotado de tapa lacada, y colocado mediante anclajes de fijación a la pared, con sifón incorporado al aparato, manguito y enchufe de unión, instalado con grifo temporizador cromado para urinarios, incluso enlace de 1/2" y llave de escuadra de 1/2" cromada, funcionando.

| Código | Ud | Descripción | Rendimiento | Precio | Importe |
|---|---|---|---|---|---|
| B0001.0030 | h | OFICIAL 1ª | 1 | 22.48 | 22.48 |
| P18WU030 | ud | Urito doméstico c/tapa-fij.bla. (material; 02/05/2012) | 1 | 153.93 | 153.93 |
| P18GE190 | ud | G.tempor.urinario (material; 02/05/2012) | 1 | 55.54 | 55.54 |
| P18GW100 | ud | Enlace para urinario de 1/2" (material; 02/05/2012) | 1 | 15.14 | 15.14 |
| P17XT030 | ud | Llave de escuadra de 1/2" a 1/2" | 1 | 2.77 | 2.77 |
|  |  | Total |  |  | 249.86 |

**E16ADP030** ud P.DUCHA PORC.80x80 BLA.G.MBLO. (23/03/2006)
1 ud × 265.59 (286.84 con costes indirectos) = 286.84
Plato de ducha de porcelana, de 80x80 cm., blanco, con grifería mezcladora exterior monobloc, con ducha teléfono de caudal regulable, flexible de 150 cm. y soporte articulado, cromada, incluso válvula de desagüe sifónica, con salida horizontal de 40 mm., totalmente instalada y funcionando.

| Código | Ud | Descripción | Rendimiento | Precio | Importe |
|---|---|---|---|---|---|
| B0001.0030 | h | OFICIAL 1ª | 0.8 | 22.48 | 17.98 |
| P18DP070 | ud | Plato ducha 80x80 cm. blanco (material; 02/05/2012) | 1 | 120.15 | 120.15 |
| P18GD050 | ud | Mezcl.ducha mont.cer.s.media cr (material; 02/05/2012) | 1 | 123.28 | 123.28 |
| P17SV020 | ud | Válv.sifóni.p/ducha sal.hor.40mm (material; 02/05/2012) | 1 | 4.18 | 4.18 |
|  |  | Total |  |  | 265.59 |

**E16BM020** ud MAMPARA FRONTAL P/DUCHA 2 P.P. (23/03/2006)
1 ud × 558.78 (603.48 con costes indirectos) = 603.48
Suministro y colocación de mampara frontal de aluminio lacado y metacrilato, para ducha, con 2 puertas plegables entre sí, totalmente instalada y sellada con silicona, incluso con los elementos de anclaje necesarios.

| Código | Ud | Descripción | Rendimiento | Precio | Importe |
|---|---|---|---|---|---|
| B0001.0030 | h | OFICIAL 1ª | 1 | 22.48 | 22.48 |
| B0001.0060 | h | PEÓN ESPECIALIZADO | 0.5 | 18.88 | 9.44 |
| P18CW150 | ud | Mampara p/ducha 2 hojas plegab. (material; 02/05/2012) | 1 | 526.86 | 526.86 |
|  |  | Total |  |  | 558.78 |

**E16FA050** ud FREG.EMP.90x49 2 SENOS G.MEZCL. (23/03/2006)
1 ud × 285.45 (308.29 con costes indirectos) = 308.29
Fregadero de acero inoxidable, de 90x49 cm., de 2 senos, para colocar encastrado en encimera o similar (sin incluir), con grifería mezcladora monobloc, con caño giratorio y aireador, incluso válvulas de desagüe de 40 mm., llaves de escuadra de 1/2" cromadas, y latiguillos flexibles de 20 cm. y de 1/2", totalmente instalado y funcionando.

| Código | Ud | Descripción | Rendimiento | Precio | Importe |
|---|---|---|---|---|---|
| B0001.0030 | h | OFICIAL 1ª | 1.2 | 22.48 | 26.98 |
| P18FA100 | ud | Fregadero 90x49cm. 2 senos (material; 02/05/2012) | 1 | 129.8 | 129.80 |
| P18GF090 | ud | Grifo mezclador serie alta (material; 02/05/2012) | 1 | 114.19 | 114.19 |
| P17SV060 | ud | Válvula para fregadero de 40 mm. (material; 02/05/2012) | 2 | 2.74 | 5.48 |
| P17XT030 | ud | Llave de escuadra de 1/2" a 1/2" | 2 | 2.77 | 5.54 |
| P18GW040 | ud | Latiguillo flex.20cm.1/2"a 1/2" | 2 | 1.73 | 3.46 |
|  |  | Total |  |  | 285.45 |

| Medición | Uds. | Parcial |
|---|---|---|
| Comedor | 1 | 1.00 |
| Total |  | 1 |

**E16FA100** ud FREG.REC.80x50 1 SEN+ESC.G.MBL. (23/03/2006)
1 ud × 246.78 (266.52 con costes indirectos) = 266.52
Fregadero de acero inoxidable, de 80x50 cm., de 1 seno y escurridor, para colocar sobre bancada o mueble soporte (sin incluir), con grifo monobloc, con caño giratorio con aireador, anclaje de cadenilla y enlaces de alimentación flexibles, cromado, incluso válvula de desagüe de 40 mm., llaves de escuadra de 1/2" cromadas, y latiguillos flexibles de 20 cm. y de 1/2", totalmente instalado y funcionando.

| Código | Ud | Descripción | Rendimiento | Precio | Importe |
|---|---|---|---|---|---|
| B0001.0030 | h | OFICIAL 1ª | 1.1 | 22.48 | 24.73 |
| P18FA250 | ud | Fregadero 80x50cm. 1 seno+esc. (material; 02/05/2012) | 1 | 81.54 | 81.54 |
| P18GF050 | ud | G.monobloc mont.cerám.s.media (material; 02/05/2012) | 1 | 128.77 | 128.77 |
| P17SV060 | ud | Válvula para fregadero de 40 mm. | 1 | 2.74 | 2.74 |
| P17XT030 | ud | Llave de escuadra de 1/2" a 1/2" | 2 | 2.77 | 5.54 |
| P18GW040 | ud | Latiguillo flex.20cm.1/2"a 1/2" | 2 | 1.73 | 3.46 |
|  |  | Total |  |  | 246.78 |

| Medición | Uds. | Parcial |
|---|---|---|
| Laboratorio | 1 | 1.00 |
| Total |  | 1 |

**E11REG010** m. ENCIMERA GRANITO NACIONAL e=2 (23/03/2006)
7.45 m. × 151.48 (163.6 con costes indirectos) = 1218.82
Encimera de granito nacional de 2 cm. de espesor y 60 cm de ancho, con faldón y zócalo, i/anclajes, totalmente colocada.

| Código | Ud | Descripción | Rendimiento | Precio | Importe |
|---|---|---|---|---|---|
| B0001.0030 | h | OFICIAL 1ª | 0.97 | 22.48 | 21.81 |
| B0001.0050 | h | AYUDANTE | 0.97 | 19.48 | 18.90 |
| P09EG010 | m. | Encimera granito nacional e=2cm. (material; 02/05/2012) | 1 | 96.14 | 96.14 |
| P09ED030 | ud | Material aux. anclaje encimera (material; 02/05/2012) | 1 | 14.63 | 14.63 |
|  |  | Total |  |  | 151.48 |

| Medición | Uds. | Largo | Parcial |
|---|---|---|---|
| Laboratorio | 1 | 2.95 | 2.95 |
|  | 1 | 1.35 | 1.35 |
| Comedor | 1 | 3.15 | 3.15 |
| Subtotal |  |  | 7.45 |
| Total |  |  | 7.45 |

**E16MC020** m. AMUEBLAMIENTO BAJO ENCIMERAS PVC (23/03/2006)
7.45 m. × 512.58 (553.59 con costes indirectos) = 4124.25
Amueblamiento bajo encimeras, con muebles de PVC de calidad estándar, formado por muebles bajos y altos, zócalo inferior, cornisa superior y remates, totalmente montada, sin incluir electrodomésticos, ni fregadero.

| Código | Ud | Descripción | Rendimiento | Precio | Importe |
|---|---|---|---|---|---|
| B0001.0030 | h | OFICIAL 1ª | 1 | 22.48 | 22.48 |
| B0001.0050 | h | AYUDANTE | 1 | 19.48 | 19.48 |
| P29ECM020 | m. | Mueble bajo p/cocina PVC (material; 02/05/2012) | 1 | 181.99 | 181.99 |
| P29ECM050 | m. | Mueble alto p/cocina PVC 90 cm. (material; 02/05/2012) | 1 | 198.63 | 198.63 |
| P29ECM110 | m. | Zócalo 15cm. remate m.bajo PVC. (material; 02/05/2012) | 1 | 52.61 | 52.61 |
| P29ECM140 | m. | Cornisa 5cm. remate m.alto PVC (material; 02/05/2012) | 1 | 37.39 | 37.39 |
|  |  | Total |  |  | 512.58 |

| Medición | Uds. | Largo | Parcial |
|---|---|---|---|
| Laboratorio | 1 | 2.95 | 2.95 |
|  | 1 | 1.35 | 1.35 |
| Comedor | 1 | 3.15 | 3.15 |
| Subtotal |  |  | 7.45 |
| Total |  |  | 7.45 |

**E12FXER021** ud INST.AGUA F.C.ASEO CON DUCHA (23/03/2006)
1.5 ud × 681.2 (735.7 con costes indirectos) = 1103.55
Instalación de fontanería y saneamiento, para un aseo dotado de lavabo, ducha e inodoro, realizada con tubería de polietileno reticulado en rollo, para la red de agua fría y ACS, instalada por falso techo, sistema de derivaciones por tes, conforme UNE-EN ISO 15875-1 y 5 + A1. Tuberías protegidas en paramentos empotrados con tubo corrugado de protección, calorifugada la tubería de agua caliente, según RITE. Red de desagües realizada con tuberías de PVC, serie B, conforme UNE-EN 1453, bote sifónico, manguetón de conexión inodoro. Instalación con los diámetros correspondientes para cada punto de consumo. Totalmente montada, conexionada y probada incluyendo llaves de corte rectas para empotrar con maneta y embellecedor; p.p. de bajante, p.p. de piezas especiales (codos, manguitos, etc...) de las tuberías y p.p de medios auxiliares. Sin incluir sanitarios, ni griferías. Segun CTE DB HS-4 y DB HS-5.

| Código | Ud | Descripción | Rendimiento | Precio | Importe |
|---|---|---|---|---|---|
| B0001.0030 | h | OFICIAL 1ª | 8 | 22.48 | 179.84 |
| B0001.0070 | h | PEÓN SUELTO | 8 | 18.28 | 146.24 |
| E12SBA020 | m. | TUBERIA PVC SERIE B D=40 mm (23/03/2006) | 3.2 | 5.27 | 16.86 |
| E12SBA030 | m. | TUBERIA PVC SERIE B D=50 mm | 2 | 8.74 | 17.48 |
| E12SJB030 | m. | BAJANTE PVC SERIE B D=110 mm (23/03/2006) | 3.5 | 29.13 | 101.96 |
| E12SGB020 | ud | BOTE SIFÓNICO PVC D=110 EMPOT. (23/03/2006) | 1 | 31.85 | 31.85 |
| E12SGI040 | ud | DESAGÜE PVC C/SIFÓN EN CURVO (23/03/2006) | 1 | 11.4 | 11.40 |
| P17SW010 | ud | Mangueton conexión PVC a inodoro D=90 mm. (material; 02/05/2012) | 1 | 7.59 | 7.59 |
| E12FTSR010 | m. | TUBERÍA PEX-A D=16 mm en rollo (23/03/2006) | 12 | 5.26 | 63.12 |
| E12FTSR020 | m. | TUBERÍA PEX-A D=20 mm en rollo (23/03/2006) | 13.5 | 6.12 | 82.62 |
| E12FVE020 | ud | LLAVE DE PASO 3/4" P/EMPOTRAR (23/03/2006) | 2 | 11.12 | 22.24 |
|  |  | Total |  |  | 681.2 |

**E12FXER051** ud INST.AGUA F.C.CUARTOS HUMEDOS (23/03/2006)
2 ud × 664 (717.12 con costes indirectos) = 1434.24
Instalación completa de fontanería y saneamiento de cuartos húmedos dotados de fregadero; realizada con tubería de polietileno reticulado fabricada por el método de Peróxido (Engel) PEX-A rígida, para la red de agua fría y ACS (incluido la de los electrodomésticos), instalada por falso techo, sistema de derivaciones por tes, conforme UNE-EN ISO 15875-1 y 5 + A1. Tuberías protegidas en paramentos empotrados con tubo corrugado de protección, calorifugada la tubería de agua caliente, según RITE. Red de desagües realizada con tuberías de PVC, serie B, conforme UNE-EN 1453. Instalación con los diámetros correspondientes para cada punto de consumo. Totalmente montada, conexionada y probada incluyendo llaves de corte rectas para empotrar con maneta y embellecedor; p.p. de bajante, p.p. de piezas especiales (codos, manguitos, etc...) de las tuberías y p.p de medios auxiliares. Sin incluir fregadero, ni grifería. Segun CTE DB HS-4 y DB HS-5.

| Código | Ud | Descripción | Rendimiento | Precio | Importe |
|---|---|---|---|---|---|
| B0001.0030 | h | OFICIAL 1ª | 8 | 22.48 | 179.84 |
| B0001.0070 | h | PEÓN SUELTO | 8 | 18.28 | 146.24 |
| E12SBA020 | m. | TUBERIA PVC SERIE B D=40 mm | 5 | 5.27 | 26.35 |
| E12SJB030 | m. | BAJANTE PVC SERIE B D=110 mm | 3 | 29.13 | 87.39 |
| E12SGI110 | ud | DESAGÜE PVC P/LAVADORA, S.BOT. (23/03/2006) | 2 | 12.35 | 24.70 |
| E12SGI070 | ud | DESAGÜE C/DOBLE SIF.CURVO PVC (23/03/2006) | 1 | 22.32 | 22.32 |
| E12FTSR010 | m. | TUBERÍA PEX-A D=16 mm en rollo | 12 | 5.26 | 63.12 |
| E12FTSR020 | m. | TUBERÍA PEX-A D=20 mm en rollo | 15 | 6.12 | 91.80 |
| E12FVE020 | ud | LLAVE DE PASO 3/4" P/EMPOTRAR | 2 | 11.12 | 22.24 |
|  |  | Total |  |  | 664 |

| Medición | Uds. | Parcial |
|---|---|---|
| Comedor | 1 | 1.00 |
| Laboratorio | 1 | 1.00 |
| Subtotal |  | 2.00 |
| Total |  | 2 |

**E06WA020** ud AYUDA ALBAÑILERÍA A FONTANER.
4 ud × 256 (276.48 con costes indirectos) = 1105.92

| Medición | Uds. | Parcial |
|---|---|---|
| Habitalculos | 4 | 4.00 |
| Total |  | 4 |

**E06WA010** ud AYUDA ALBAÑILERÍA A ELECTRIC.
1 ud × 800 (864 con costes indirectos) = 864.00

**A.D2504.0030** m² ACERA PANOT
9.22 m² × 34.05 (36.77 con costes indirectos) = 339.02

| Medición | Uds. | Largo | Ancho | Parcial |
|---|---|---|---|---|
| Nuevo acceso | 1 | 9.22 | 1 | 9.22 |
| Total |  |  |  | 9.22 |

**E13JDBI020** m. BARANDA ESCALERA/RAMPA ACERO INOX. ACCESIBILIDAD P. SENCILLO (23/03/2006)
7.7 m. × 393.02 (424.46 con costes indirectos) = 3268.34
Barandilla de acero inoxidable con prolongación para anclaje, con pasamanos sencillo, a una altura entre 90 y 110 cm el superior, sin interrumpirse en los descansillos intermedios y prolongados al menos 30 cm en el comienzo y el final de la escalera, la separación entre los pasamos y el paramento al que se adosan no será inferior a 4 cm., secciones circulares u ovales con diámetros comprendidos entre 4 y 6 cm., anclajes a barandilla en forma de L para que la mano nunca suelte el pasamanos, se protegerán bordes libres con rodapié de 10 cm de altura. Elaborada en taller y montaje en obra (sin incluir recibido de albañilería).

| Código | Ud | Descripción | Rendimiento | Precio | Importe |
|---|---|---|---|---|---|
| B0001.0030 | h | OFICIAL 1ª | 0.35 | 22.48 | 7.87 |
| B0001.0050 | h | AYUDANTE | 0.35 | 19.48 | 6.82 |
| P13BI010 | m. | Barandilla esc. acero inoxidable (material; 25/02/2022) | 1 | 336.98 | 336.98 |
| P13BP110 | ud | Curva 180º tubo acero inox. D=50 mm. (material; 07/11/2020) | 0.15 | 38.66 | 5.80 |
| P08WM090 | m | Rodapié de acero inoxidable 100 mm (material; 07/11/2020) | 1 | 35.55 | 35.55 |
|  |  | Total |  |  | 393.02 |

| Medición | Uds. | Largo | Parcial |
|---|---|---|---|
| Nuevo acceso | 1 | 7.7 | 7.70 |
| Total |  |  | 7.7 |

##### ED.OC.REP.02 DECANTADOR SECUNDARIO Nº1 (16/09/2003)
Importe: 27640.66

**RO0154** m² LIMPIEZA SUPERFÍCIES HORMIGÓN CON CHORRO AGUA-ARENA (26/01/2007)
398.58 m² × 18.6 (20.09 con costes indirectos) = 8007.47
Limpieza de superfícies de hormigón con chorro de agua-arena hasta que las superfícies queden sólidas y libres de materiales disgregados y de sustancias tales como aceites, grasas, polvo y cualquier tipo de suciedad que pueda deteriorar la adherencia; incluso aspiración o barrido del polvo que se haya podido formar y de la arena caída

| Medición | Uds. | Largo | Ancho | Alto | Parcial |
|---|---|---|---|---|---|
| Solera | 1 | 57.38 | 3.14 |  | 180.17 |
| Alzados | 1 | 47.59 |  | 3.45 | 164.19 |
| canal | 1 | 45.08 |  | 0.45 | 20.29 |
|  | 1 | 46.34 | 0.4 |  | 18.54 |
| Arquetas | 1 | 0.71 | 0.77 |  | 0.55 |
|  | 2 | 0.71 | 1.49 |  | 2.12 |
|  | 2 | 0.77 | 1.49 |  | 2.29 |
|  | 1 | 1.15 | 0.7 |  | 0.81 |
|  | 2 | 1.15 | 2.6 |  | 5.98 |
|  | 2 | 0.7 | 2.6 |  | 3.64 |
| Subtotal |  |  |  |  | 398.58 |
| Total |  |  |  |  | 398.58 |

**EREP002** m² ENMASILLADO DE COQUERAS Y POROS (23/03/2006)
59.79 m² × 22.31 (24.09 con costes indirectos) = 1440.34
Enmasillado y relleno de coqueras, poros y defectos superficiales del desencofrado de superficies de hormigón mediante aplicación por espatulado de masilla epoxi bicomponente MAXEPOX JOINT de DRIZORO o similar, en un consumo estimado de 1,0 kg/m².Comprende: limpieza del encuentro y ejecución de media caña, acabado redondeado, y aplicación de dos capas de MAXEPOX TAR -F o similar, armado con malla DRIZORO MESH 58 o similar, en un ancho de 30 cm centrado en el encuentro. Totalmente terminado.

| Código | Ud | Descripción | Rendimiento | Precio | Importe |
|---|---|---|---|---|---|
| DR043061002 | kg | Adhesivo bicomponente en base a resinas epoxi (material; 20/03/2013) | 1 | 16.69 | 16.69 |
| B0001.0030 | h | OFICIAL 1ª | 0.25 | 22.48 | 5.62 |
|  |  | Total |  |  | 22.31 |

| Medición | Uds. | Largo | Parcial |
|---|---|---|---|
| Estimación del 15% superficie | 0.15 | 398.58 | 59.79 |
| Total |  |  | 59.79 |

**EREP003** m² MORTERO DE REPARACIÓN DE FRAGUADO RÁPIDO (16/09/2003)
39.86 m² × 78.39 (84.66 con costes indirectos) = 3374.55
Aplicación manual de mortero ligero tixotrópico, monocomponente, de fraguado rápido, MAXREST de DRIZORO o similar de elevada resistencia mecánica y sin retracción con una resistencia a compresión a 28 días mayor o igual a 45 N/mm² y un módulo de elasticidad mayor o igual a 20000 N/mm², con Marcado CE clase R4 según UNE-EN 1504-3 y EN 1504-7 para la protección frente a la corrosión de armaduras, compuesto de cemento Portland, áridos de granulometría seleccionada, exento de cloruros, en capa de 20 mm de espesor medio, con acabado superficial fratasado con esponja o fratás, para reparación y refuerzo estructural de elemento de hormigón. Incluye: Humectación de la superficie soporte. Preparación de la mezcla. Aplicación del producto. Perfilado de aristas. Curado.

| Código | Ud | Descripción | Rendimiento | Precio | Importe |
|---|---|---|---|---|---|
| DR-030122500 | kg | Mortero de reparación estructural R4 (material; 20/03/2013) | 40 | 1.52 | 60.80 |
| mt08aaa010a | m³ | Agua. (material; 04/03/2041) | 0.004 | 1.5 | 0.01 |
| B0001.0030 | h | OFICIAL 1ª | 0.333 | 22.48 | 7.49 |
| B0001.0060 | h | PEÓN ESPECIALIZADO | 0.333 | 18.88 | 6.29 |
| %0510 | % | Medios auxiliares | 5.1 % | 74.59 | 3.80 |
|  |  | Total |  |  | 78.39 |

| Medición | Uds. | Largo | Parcial |
|---|---|---|---|
| Estimación del 10% superficie | 0.1 | 398.58 | 39.86 |
| Total |  |  | 39.86 |

**EIMP001** m² IMPERMEABILIZACIÓN FLEXIBLE CON POLIURETANO (23/03/2006)
398.58 m² × 28.98 (31.3 con costes indirectos) = 12475.55
Impermeabilización de superficie de soporte de hormigón, con membrana flexible de poliuretano libre de disolventes, bicomponente, MAXURETHANE FLEX de DRIZORO o similar, color gris, con Marcado CE en base a la norma UNE EN 1504-2. Elongación a rotura >84% (ASTM D-412), adherencia al soporte >3,4 MPa (EN 1542), permeabilidad al agua líquida (<0,01 kg/m²·h0,5) según EN 1062-3 Permeabilidad al CO2 según UNE 1062-6 >94 m; Resistencia a los ataques químicos según la UNE EN 13529:2005. El sistema de impermeabilización está formado por: aplicación de imprimación epoxi en base agua MAXEPOX PRIMER -W o similar, aplicado a rodillo o pistola air-less con un consumo aproximado de 0,25 - 0,30 kg/m². Aplicación de membrana impermeabilizante flexible MAXURETHANE FLEX o similar, aplicado a rodillo o pistola air-less con un consumo aproximado de 0,7-1,0 kg/m² en dos o tres manos, respetando un tiempo de espera entre capas de 6 a 12 horas. Tiempo de espera para puesta en servicio 7 días (20ºC, 50% H.R.)

| Código | Ud | Descripción | Rendimiento | Precio | Importe |
|---|---|---|---|---|---|
| DR073161002 | kg | Imprimación epoxi base agua (material; 20/03/2013) | 0.25 | 10.74 | 2.69 |
| DR071962501 | kg | Membrana de poliuretano flexible (material; 20/03/2013) | 0.8 | 15.39 | 12.31 |
| B0001.0030 | h | OFICIAL 1ª | 0.333 | 22.48 | 7.49 |
| B0001.0050 | h | AYUDANTE | 0.333 | 19.48 | 6.49 |
|  |  | Total |  |  | 28.98 |

| Medición | Uds. | Largo | Ancho | Alto | Parcial |
|---|---|---|---|---|---|
| Solera | 1 | 57.38 | 3.14 |  | 180.17 |
| Alzados | 1 | 47.59 |  | 3.45 | 164.19 |
| canal | 1 | 45.08 |  | 0.45 | 20.29 |
|  | 1 | 46.34 | 0.4 |  | 18.54 |
| Arquetas | 1 | 0.71 | 0.77 |  | 0.55 |
|  | 2 | 0.71 | 1.49 |  | 2.12 |
|  | 2 | 0.77 | 1.49 |  | 2.29 |
|  | 1 | 1.15 | 0.7 |  | 0.81 |
|  | 2 | 1.15 | 2.6 |  | 5.98 |
|  | 2 | 0.7 | 2.6 |  | 3.64 |
| Subtotal |  |  |  |  | 398.58 |
| Total |  |  |  |  | 398.58 |

**OC.G.038** m FORMACIÓN MEDIA CAÑA PERIMETRAL (16/09/2003)
130.37 m × 5.14 (5.55 con costes indirectos) = 723.55
Formación de media caña perimetral en interior de depósitos de 3 cm de radio mediante mortero de reparación estructural R4 segun une en 1504-3. Incluye preparación previa de superfícies, suministro, elaboración y colocación de mortero de cemento.

| Código | Ud | Descripción | Rendimiento | Precio | Importe |
|---|---|---|---|---|---|
| B0001.0030 | h | OFICIAL 1ª | 0.1 | 22.48 | 2.25 |
| A0104.0040 | m³ | MORTERO DE CEMENTO 1:4, 350 kg | 0.05 | 56.77 | 2.84 |
| %MA1 | % | MEDIOS AUXILIARES | 1 % | 5.09 | 0.05 |
|  |  | Total |  |  | 5.14 |

| Medición | Uds. | Largo | Ancho | Parcial |
|---|---|---|---|---|
| Juntas | 1 | 15.15 | 3.14 | 47.57 |
|  | 24 | 3.45 |  | 82.80 |
| Subtotal |  |  |  | 130.37 |
| Total |  |  |  | 130.37 |

**E8989357** m SELLADO ELÁSTICO DE FISURAS Y JUNTA DE DILATACIÓN (01/12/2006)
130.37 m × 11.5 (12.42 con costes indirectos) = 1619.20
Sellado elástico de fisuras y juntas de dilatación, mediante la aplicación de masilla elástica de un solo componente, a base de poliuretano; aplicada con pistola manual o neumática sobre el soporte limpio, seco y sano, previa aplicación en los cantos de una imprimación, y colocación de un fondo de junta, retirado de producto sobrante con espátula y finalmente alisado con un trozo de patata pelada y humedecida, o con la mano o con espátula mojada en agua jabonosa; incluidos materiales y mano de obra

| Medición | Uds. | Largo | Ancho | Parcial |
|---|---|---|---|---|
| Juntas | 1 | 15.15 | 3.14 | 47.57 |
|  | 24 | 3.45 |  | 82.80 |
| Subtotal |  |  |  | 130.37 |
| Total |  |  |  | 130.37 |

##### ED.OC.REP.03 DECANTADOR SECUNDARIO Nº2 (16/09/2003)
Importe: 27640.66

**RO0154** m² LIMPIEZA SUPERFÍCIES HORMIGÓN CON CHORRO AGUA-ARENA
398.58 m² × 18.6 (20.09 con costes indirectos) = 8007.47

| Medición | Uds. | Largo | Ancho | Alto | Parcial |
|---|---|---|---|---|---|
| Solera | 1 | 57.38 | 3.14 |  | 180.17 |
| Alzados | 1 | 47.59 |  | 3.45 | 164.19 |
| canal | 1 | 45.08 |  | 0.45 | 20.29 |
|  | 1 | 46.34 | 0.4 |  | 18.54 |
| Arquetas | 1 | 0.71 | 0.77 |  | 0.55 |
|  | 2 | 0.71 | 1.49 |  | 2.12 |
|  | 2 | 0.77 | 1.49 |  | 2.29 |
|  | 1 | 1.15 | 0.7 |  | 0.81 |
|  | 2 | 1.15 | 2.6 |  | 5.98 |
|  | 2 | 0.7 | 2.6 |  | 3.64 |
| Subtotal |  |  |  |  | 398.58 |
| Total |  |  |  |  | 398.58 |

**EREP002** m² ENMASILLADO DE COQUERAS Y POROS
59.79 m² × 22.31 (24.09 con costes indirectos) = 1440.34

| Medición | Uds. | Largo | Parcial |
|---|---|---|---|
| Estimación del 15% superficie | 0.15 | 398.58 | 59.79 |
| Total |  |  | 59.79 |

**EREP003** m² MORTERO DE REPARACIÓN DE FRAGUADO RÁPIDO
39.86 m² × 78.39 (84.66 con costes indirectos) = 3374.55

| Medición | Uds. | Largo | Parcial |
|---|---|---|---|
| Estimación del 10% superficie | 0.1 | 398.58 | 39.86 |
| Total |  |  | 39.86 |

**EIMP001** m² IMPERMEABILIZACIÓN FLEXIBLE CON POLIURETANO
398.58 m² × 28.98 (31.3 con costes indirectos) = 12475.55

| Medición | Uds. | Largo | Ancho | Alto | Parcial |
|---|---|---|---|---|---|
| Solera | 1 | 57.38 | 3.14 |  | 180.17 |
| Alzados | 1 | 47.59 |  | 3.45 | 164.19 |
| canal | 1 | 45.08 |  | 0.45 | 20.29 |
|  | 1 | 46.34 | 0.4 |  | 18.54 |
| Arquetas | 1 | 0.71 | 0.77 |  | 0.55 |
|  | 2 | 0.71 | 1.49 |  | 2.12 |
|  | 2 | 0.77 | 1.49 |  | 2.29 |
|  | 1 | 1.15 | 0.7 |  | 0.81 |
|  | 2 | 1.15 | 2.6 |  | 5.98 |
|  | 2 | 0.7 | 2.6 |  | 3.64 |
| Subtotal |  |  |  |  | 398.58 |
| Total |  |  |  |  | 398.58 |

**OC.G.038** m FORMACIÓN MEDIA CAÑA PERIMETRAL
130.37 m × 5.14 (5.55 con costes indirectos) = 723.55

| Medición | Uds. | Largo | Ancho | Parcial |
|---|---|---|---|---|
| Juntas | 1 | 15.15 | 3.14 | 47.57 |
|  | 24 | 3.45 |  | 82.80 |
| Subtotal |  |  |  | 130.37 |
| Total |  |  |  | 130.37 |

**E8989357** m SELLADO ELÁSTICO DE FISURAS Y JUNTA DE DILATACIÓN
130.37 m × 11.5 (12.42 con costes indirectos) = 1619.20

| Medición | Uds. | Largo | Ancho | Parcial |
|---|---|---|---|---|
| Juntas | 1 | 15.15 | 3.14 | 47.57 |
|  | 24 | 3.45 |  | 82.80 |
| Subtotal |  |  |  | 130.37 |
| Total |  |  |  | 130.37 |

#### ED.OC.VAR VARIOS (30/10/2001)
Importe: 464126.58

##### ED.OC.VAR.A ARQUETA REPARTO TRATAMIENTO BIOLOGICO Y FISICO-QUIMICO (16/09/2003)
Importe: 16716.16

**A.D0201.0040** m³ EXCAVACIÓN MECÁNICA CIELO ABIERTO
41.8 m³ × 28.29 (30.55 con costes indirectos) = 1276.99

| Medición | Uds. | Largo | Ancho | Alto | Parcial |
|---|---|---|---|---|---|
| S/medición auxiliar | 1 | 4.4 | 4.75 | 2 | 41.80 |
| Total |  |  |  |  | 41.8 |

**D2502.0150** m³ RELLENO MATERIAL PROCEDENTE EXCAVACIÓN Y/O PRÉSTAMO
16.3 m³ × 24.17 (26.1 con costes indirectos) = 425.43

| Medición | Uds. | Largo | Ancho | Alto | Parcial |
|---|---|---|---|---|---|
| Excavación | 1 | 4.4 | 4.75 | 2 | 41.80 |
| Elemento | -1 | 3.4 | 3.75 | 2 | -25.50 |
| Subtotal |  |  |  |  | 16.30 |
| Total |  |  |  |  | 16.3 |

**E04SE025** m3 ENCACHADO PIEDRA 40/80
2.55 m3 × 36.01 (38.89 con costes indirectos) = 99.17

| Medición | Uds. | Largo | Ancho | Alto | Parcial |
|---|---|---|---|---|---|
| Bajo solera | 1 | 3.4 | 3.75 | 0.2 | 2.55 |
| Total |  |  |  |  | 2.55 |

**HM15** m³ HORMIGÓN DE LIMPIEZA, PROTECCIÓN Y RELLENOS HL-150
1.28 m³ × 94.49 (102.05 con costes indirectos) = 130.62

| Medición | Uds. | Largo | Ancho | Alto | Parcial |
|---|---|---|---|---|---|
| Bajo solera | 1 | 3.4 | 3.75 | 0.1 | 1.28 |
| Total |  |  |  |  | 1.28 |

**OC.G.008** m² ENCOFRADO RECTO CIMIENTOS
5.72 m² × 19.28 (20.82 con costes indirectos) = 119.09

| Medición | Uds. | Largo | Alto | Parcial |
|---|---|---|---|---|
|  | 2 | 3.4 | 0.4 | 2.72 |
|  | 2 | 3.75 | 0.4 | 3.00 |
| Subtotal |  |  |  | 5.72 |
| Total |  |  |  | 5.72 |

**A.D0302.0020** m³ HA-30/B/20/XD2+XA2 CIMENTACIÓN
5.1 m³ × 193.54 (209.02 con costes indirectos) = 1066.00

| Medición | Uds. | Largo | Ancho | Alto | Parcial |
|---|---|---|---|---|---|
| Solera | 1 | 3.4 | 3.75 | 0.4 | 5.10 |
| Total |  |  |  |  | 5.1 |

**OC.G.009** m² ENCOFRADO RECTO MUROS
142 m² × 35.21 (38.03 con costes indirectos) = 5400.26

| Medición | Uds. | Largo | Alto | Parcial |
|---|---|---|---|---|
| Alzados | 2 | 3.4 | 4 | 27.20 |
|  | 2 | 2.9 | 4 | 23.20 |
|  | 2 | 3.75 | 4 | 30.00 |
|  | 2 | 3.25 | 4 | 26.00 |
|  | 2 | 1.2 | 4 | 9.60 |
|  | 2 | 3.25 | 4 | 26.00 |
| Subtotal |  |  |  | 142.00 |
| Total |  |  |  | 142 |

**A.D0303.0040** m³ HA-30/B/20/XD2+XA2 MUROS
16.67 m³ × 226.27 (244.37 con costes indirectos) = 4073.65

| Medición | Uds. | Largo | Ancho | Alto | Parcial |
|---|---|---|---|---|---|
|  | 2 | 3.4 | 0.25 | 4 | 6.80 |
|  | 2 | 3.25 | 0.25 | 4 | 6.50 |
|  | 1 | 3.25 | 0.2 | 4 | 2.60 |
|  | -2 | 1.2 | 0.2 | 0.9 | -0.43 |
|  | 1 | 1.2 | 0.25 | 4 | 1.20 |
| Subtotal |  |  |  |  | 16.67 |
| Total |  |  |  |  | 16.67 |

**OC.G.005** kg ACERO PARA ARMAR
1575.33 kg × 2.11 (2.28 con costes indirectos) = 3591.75

| Medición | Uds. | Largo | Ancho | Parcial |
|---|---|---|---|---|
| S/Anejo de Cálculo: |  |  |  |  |
| Solera | 1 | 5.1 | 75.47 | 384.90 |
| Alzados | 1 | 13.3 | 68.81 | 915.17 |
|  | 1 | 3.37 | 81.68 | 275.26 |
| Subtotal |  |  |  | 1575.33 |
| Total |  |  |  | 1575.33 |

**A.D0314.0010** m³ HM-20/P/20/X0 PROTECCIÓN
1.04 m³ × 110.24 (119.06 con costes indirectos) = 123.82

| Medición | Uds. | Largo | Ancho | Alto | Parcial |
|---|---|---|---|---|---|
| Salida Biológico | 1 | 1.1 | 0.8 | 1.5 | 1.32 |
|  | -1 | 0.06 | 3.14 | 1.5 | -0.28 |
| Subtotal |  |  |  |  | 1.04 |
| Total |  |  |  |  | 1.04 |

**EN09J060** ud CAJEADO Y RECIBIDO DE COMPUERTAS
2 ud × 21.97 (23.73 con costes indirectos) = 47.46

**ALOCPAS350** u FORMACIÓN DE PASAMUROS
3 u × 111.7 (120.64 con costes indirectos) = 361.92

##### ED.OC.VAR.B ARQUETA BOMBEO DE FANGOS DIGERIDOS (30/10/2001)
Importe: 27784.59

**A.D0201.0040** m³ EXCAVACIÓN MECÁNICA CIELO ABIERTO
241.88 m³ × 28.29 (30.55 con costes indirectos) = 7389.43

| Medición | Uds. | Largo | Ancho | Alto | Parcial |
|---|---|---|---|---|---|
|  | 1 | 6.9 | 6.15 | 5.7 | 241.88 |
| Total |  |  |  |  | 241.88 |

**D2502.0150** m³ RELLENO MATERIAL PROCEDENTE EXCAVACIÓN Y/O PRÉSTAMO
189.67 m³ × 24.17 (26.1 con costes indirectos) = 4950.39

| Medición | Uds. | Largo | Ancho | Alto | Parcial |
|---|---|---|---|---|---|
| Excavación | 1 | 6.9 | 6.15 | 5.7 | 241.88 |
| Elemento | -1 | 3.9 | 2.1 | 5.7 | -46.68 |
|  | -1 | 3.9 | 1.05 | 1.35 | -5.53 |
| Subtotal |  |  |  |  | 189.67 |
| Total |  |  |  |  | 189.67 |

**E04SE025** m3 ENCACHADO PIEDRA 40/80
2.46 m3 × 36.01 (38.89 con costes indirectos) = 95.67

| Medición | Uds. | Largo | Ancho | Alto | Parcial |
|---|---|---|---|---|---|
| Bajo solera | 1 | 3.9 | 3.15 | 0.2 | 2.46 |
| Total |  |  |  |  | 2.46 |

**HM15** m³ HORMIGÓN DE LIMPIEZA, PROTECCIÓN Y RELLENOS HL-150
1.23 m³ × 94.49 (102.05 con costes indirectos) = 125.52

| Medición | Uds. | Largo | Ancho | Alto | Parcial |
|---|---|---|---|---|---|
| Bajo solera | 1 | 3.9 | 3.15 | 0.1 | 1.23 |
| Total |  |  |  |  | 1.23 |

**OC.G.008** m² ENCOFRADO RECTO CIMIENTOS
5.11 m² × 19.28 (20.82 con costes indirectos) = 106.39

| Medición | Uds. | Largo | Alto | Parcial |
|---|---|---|---|---|
|  | 2 | 3.9 | 0.3 | 2.34 |
|  | 2 | 2.1 | 0.3 | 1.26 |
|  | 2 | 1.05 | 0.25 | 0.53 |
|  | 1 | 3.9 | 0.25 | 0.98 |
| Subtotal |  |  |  | 5.11 |
| Total |  |  |  | 5.11 |

**A.D0302.0020** m³ HA-30/B/20/XD2+XA2 CIMENTACIÓN
3.48 m³ × 193.54 (209.02 con costes indirectos) = 727.39

| Medición | Uds. | Largo | Ancho | Alto | Parcial |
|---|---|---|---|---|---|
|  | 1 | 3.9 | 2.1 | 0.3 | 2.46 |
|  | 1 | 1.05 | 3.9 | 0.25 | 1.02 |
| Subtotal |  |  |  |  | 3.48 |
| Total |  |  |  |  | 3.48 |

**OC.G.009** m² ENCOFRADO RECTO MUROS
125.46 m² × 35.21 (38.03 con costes indirectos) = 4771.24

| Medición | Uds. | Largo | Alto | Parcial |
|---|---|---|---|---|
|  | 2 | 3.9 | 5.1 | 39.78 |
|  | 2 | 3.3 | 5.1 | 33.66 |
|  | 2 | 2.1 | 5.1 | 21.42 |
|  | 4 | 1.5 | 5.1 | 30.60 |
| Subtotal |  |  |  | 125.46 |
| Total |  |  |  | 125.46 |

**A.D0303.0040** m³ HA-30/B/20/XD2+XA2 MUROS
18.82 m³ × 226.27 (244.37 con costes indirectos) = 4599.04

| Medición | Uds. | Largo | Ancho | Alto | Parcial |
|---|---|---|---|---|---|
|  | 2 | 3.9 | 0.3 | 5.1 | 11.93 |
|  | 3 | 1.5 | 0.3 | 5.1 | 6.89 |
| Subtotal |  |  |  |  | 18.82 |
| Total |  |  |  |  | 18.82 |

**OC.G.005** kg ACERO PARA ARMAR
1537.3 kg × 2.11 (2.28 con costes indirectos) = 3505.04

| Medición | Uds. | Largo | Ancho | Parcial |
|---|---|---|---|---|
| S/Anejo Proyecto: |  |  |  |  |
| Solera | 1 | 3.48 | 71.14 | 247.57 |
| Alzados | 1 | 18.82 | 68.53 | 1289.73 |
| Subtotal |  |  |  | 1537.30 |
| Total |  |  |  | 1537.3 |

**OC.G.036** m JUNTA TRABAJO O ESTANQUEIDAD PERFIL HIDROEXPANSIVO
22.8 m × 10.8 (11.66 con costes indirectos) = 265.85

| Medición | Uds. | Largo | Parcial |
|---|---|---|---|
|  | 2 | 3.6 | 7.20 |
|  | 3 | 1.8 | 5.40 |
|  | 2 | 5.1 | 10.20 |
| Subtotal |  |  | 22.80 |
| Total |  |  | 22.8 |

**ALOCPAS350** u FORMACIÓN DE PASAMUROS
6 u × 111.7 (120.64 con costes indirectos) = 723.84

**A.D0314.0010** m³ HM-20/P/20/X0 PROTECCIÓN
0.27 m³ × 110.24 (119.06 con costes indirectos) = 32.15

| Medición | Uds. | Largo | Ancho | Alto | Parcial |
|---|---|---|---|---|---|
| Rampas interiores | 4 | 1.5 | 0.3 | 0.15 | 0.27 |
| Total |  |  |  |  | 0.27 |

**E06CLP040** m2 FÁB LADR PERF.REV.10cm 1 pie
4.4 m2 × 56.98 (61.54 con costes indirectos) = 270.78

| Medición | Uds. | Largo | Alto | Parcial |
|---|---|---|---|---|
|  | 2 | 1.05 | 0.8 | 1.68 |
|  | 1 | 3.4 | 0.8 | 2.72 |
| Subtotal |  |  |  | 4.40 |
| Total |  |  |  | 4.4 |

**D0901.0060** m² ENFOSCADO MAESTREADO Y REVOCO FRATASADO INTERIORES
4 m² × 21.5 (23.22 con costes indirectos) = 92.88

| Medición | Uds. | Largo | Alto | Parcial |
|---|---|---|---|---|
|  | 2 | 0.8 | 0.8 | 1.28 |
|  | 1 | 3.4 | 0.8 | 2.72 |
| Subtotal |  |  |  | 4.00 |
| Total |  |  |  | 4 |

**D0901.0020** m² ENFOSCADO MAESTREADO Y REVOCO FRATASADO EXTERIORES
4.8 m² × 24.88 (26.87 con costes indirectos) = 128.98

| Medición | Uds. | Largo | Alto | Parcial |
|---|---|---|---|---|
|  | 2 | 1.05 | 0.8 | 1.68 |
|  | 1 | 3.9 | 0.8 | 3.12 |
| Subtotal |  |  |  | 4.80 |
| Total |  |  |  | 4.8 |

##### ED.OC.VAR.C ARQUETA DE VÁLVULAS RED DE FANGOS (30/10/2001)
Importe: 1678.81

**A.D0201.0040** m³ EXCAVACIÓN MECÁNICA CIELO ABIERTO
11.3 m³ × 28.29 (30.55 con costes indirectos) = 345.22

| Medición | Uds. | Largo | Ancho | Alto | Parcial |
|---|---|---|---|---|---|
|  | 1 | 2.7 | 2.7 | 1.55 | 11.30 |
| Total |  |  |  |  | 11.3 |

**D2502.0150** m³ RELLENO MATERIAL PROCEDENTE EXCAVACIÓN Y/O PRÉSTAMO
6.82 m³ × 24.17 (26.1 con costes indirectos) = 178.00

| Medición | Uds. | Largo | Ancho | Alto | Parcial |
|---|---|---|---|---|---|
|  | 1 | 2.7 | 2.7 | 1.55 | 11.30 |
|  | -1 | 1.7 | 1.7 | 1.55 | -4.48 |
| Subtotal |  |  |  |  | 6.82 |
| Total |  |  |  |  | 6.82 |

**E04SE025** m3 ENCACHADO PIEDRA 40/80
0.58 m3 × 36.01 (38.89 con costes indirectos) = 22.56

| Medición | Uds. | Largo | Ancho | Alto | Parcial |
|---|---|---|---|---|---|
|  | 1 | 1.7 | 1.7 | 0.2 | 0.58 |
| Total |  |  |  |  | 0.58 |

**HM15** m³ HORMIGÓN DE LIMPIEZA, PROTECCIÓN Y RELLENOS HL-150
0.29 m³ × 94.49 (102.05 con costes indirectos) = 29.59

| Medición | Uds. | Largo | Ancho | Alto | Parcial |
|---|---|---|---|---|---|
|  | 1 | 1.7 | 1.7 | 0.1 | 0.29 |
| Total |  |  |  |  | 0.29 |

**OC.G.008** m² ENCOFRADO RECTO CIMIENTOS
1.7 m² × 19.28 (20.82 con costes indirectos) = 35.39

| Medición | Uds. | Largo | Ancho | Parcial |
|---|---|---|---|---|
|  | 4 | 1.7 | 0.25 | 1.70 |
| Total |  |  |  | 1.7 |

**A.D0302.0020** m³ HA-30/B/20/XD2+XA2 CIMENTACIÓN
0.72 m³ × 193.54 (209.02 con costes indirectos) = 150.49

| Medición | Uds. | Largo | Ancho | Alto | Parcial |
|---|---|---|---|---|---|
|  | 1 | 1.7 | 1.7 | 0.25 | 0.72 |
| Total |  |  |  |  | 0.72 |

**OC.G.005** kg ACERO PARA ARMAR
54 kg × 2.11 (2.28 con costes indirectos) = 123.12

| Medición | Uds. | Largo | Ancho | Parcial |
|---|---|---|---|---|
|  | 1 | 0.72 | 75 | 54.00 |
| Total |  |  |  | 54 |

**E06CLP040** m2 FÁB LADR PERF.REV.10cm 1 pie
5.8 m2 × 56.98 (61.54 con costes indirectos) = 356.93

| Medición | Uds. | Largo | Alto | Parcial |
|---|---|---|---|---|
|  | 2 | 1.7 | 1 | 3.40 |
|  | 2 | 1.2 | 1 | 2.40 |
| Subtotal |  |  |  | 5.80 |
| Total |  |  |  | 5.8 |

**D0901.0060** m² ENFOSCADO MAESTREADO Y REVOCO FRATASADO INTERIORES
4.8 m² × 21.5 (23.22 con costes indirectos) = 111.46

| Medición | Uds. | Largo | Alto | Parcial |
|---|---|---|---|---|
|  | 4 | 1.2 | 1 | 4.80 |
| Total |  |  |  | 4.8 |

**D0901.0020** m² ENFOSCADO MAESTREADO Y REVOCO FRATASADO EXTERIORES
6.8 m² × 24.88 (26.87 con costes indirectos) = 182.72

| Medición | Uds. | Largo | Alto | Parcial |
|---|---|---|---|---|
|  | 4 | 1.7 | 1 | 6.80 |
| Total |  |  |  | 6.8 |

**EN09J065** m2 RECIBIDO CERCOS EN MUROS EXTERIORES
1.44 m2 × 18.46 (19.94 con costes indirectos) = 28.71

| Medición | Uds. | Largo | Ancho | Parcial |
|---|---|---|---|---|
|  | 1 | 1.2 | 1.2 | 1.44 |
| Total |  |  |  | 1.44 |

**EN12NET04** m2 TAPA ANTI-VANDÁLICA (23/03/2006)
1.44 m2 × 73.7 (79.6 con costes indirectos) = 114.62
Tapa de fundicion ductil con cierre tres tapas compuestas cada una por dos asas de acero galvanizado, con clasificación de carga D-400, definida en la Norma UNE-EN 124, para su ubicación en vías de circulación y zonas peatonales. Con dispositivo de cierre anti-vandálico. Incluso marco y anclaje. Totalmente instalada.

| Código | Ud | Descripción | Rendimiento | Precio | Importe |
|---|---|---|---|---|---|
| B0001.0030 | h | OFICIAL 1ª | 0.25 | 22.48 | 5.62 |
| B0001.0060 | h | PEÓN ESPECIALIZADO | 0.5 | 18.88 | 9.44 |
| P02AC230b | m2 | Tapa arq. fundición dúctil D-400 Anti-vandalica (material; 02/05/2012) | 1 | 58.64 | 58.64 |
|  |  | Total |  |  | 73.7 |

| Medición | Uds. | Largo | Ancho | Parcial |
|---|---|---|---|---|
|  | 1 | 1.2 | 1.2 | 1.44 |
| Total |  |  |  | 1.44 |

##### ED.OC.VAR.D TANQUE DE LAMINACIÓN Y DIGESTORES AEROBIOS (16/09/2003)
Importe: 368463.47

**A.D0201.0040** m³ EXCAVACIÓN MECÁNICA CIELO ABIERTO
1116.86 m³ × 28.29 (30.55 con costes indirectos) = 34120.07

| Medición | Uds. | Largo | Ancho | Alto | Parcial |
|---|---|---|---|---|---|
| Tras demolición antiguo reactor biológico | 1 | 27.7 | 16.8 | 2.4 | 1116.86 |
| Total |  |  |  |  | 1116.86 |

**D2502.0150** m³ RELLENO MATERIAL PROCEDENTE EXCAVACIÓN Y/O PRÉSTAMO
204 m³ × 24.17 (26.1 con costes indirectos) = 5324.40

| Medición | Uds. | Largo | Ancho | Alto | Parcial |
|---|---|---|---|---|---|
|  | 1 | 1116.86 | 1 | 1 | 1116.86 |
|  | -1 | 25.7 | 14.8 | 2.4 | -912.86 |
| Subtotal |  |  |  |  | 204.00 |
| Total |  |  |  |  | 204 |

**A.D0314.0010** m³ HM-20/P/20/X0 PROTECCIÓN
131.53 m³ × 110.24 (119.06 con costes indirectos) = 15659.96

| Medición | Uds. | Largo | Ancho | Alto | Parcial |
|---|---|---|---|---|---|
| Bajo zapatas | 2 | 27.7 | 2.8 | 0.3 | 46.54 |
|  | 6 | 14.8 | 2.8 | 0.3 | 74.59 |
| Rampas tanque laminación | 1 | 9.9 | 7 | 0.15 | 10.40 |
| Subtotal |  |  |  |  | 131.53 |
| Total |  |  |  |  | 131.53 |

**E04SE025** m3 ENCACHADO PIEDRA 40/80
81.99 m3 × 36.01 (38.89 con costes indirectos) = 3188.59

| Medición | Uds. | Largo | Ancho | Alto | Parcial |
|---|---|---|---|---|---|
|  | 1 | 27.7 | 14.8 | 0.2 | 81.99 |
| Total |  |  |  |  | 81.99 |

**HM15** m³ HORMIGÓN DE LIMPIEZA, PROTECCIÓN Y RELLENOS HL-150
12.14 m³ × 94.49 (102.05 con costes indirectos) = 1238.89

| Medición | Uds. | Largo | Ancho | Alto | Parcial |
|---|---|---|---|---|---|
|  | 2 | 9.2 | 5.05 | 0.1 | 9.29 |
|  | 1 | 9.2 | 3.1 | 0.1 | 2.85 |
| Subtotal |  |  |  |  | 12.14 |
| Total |  |  |  |  | 12.14 |

**OC.G.008** m² ENCOFRADO RECTO CIMIENTOS
85.69 m² × 19.28 (20.82 con costes indirectos) = 1784.07

| Medición | Uds. | Largo | Alto | Parcial |
|---|---|---|---|---|
|  | 8 | 11 | 0.3 | 26.40 |
|  | 4 | 23.2 | 0.3 | 27.84 |
|  | 2 | 3.12 | 0.3 | 1.87 |
|  | 6 | 9.2 | 0.3 | 16.56 |
|  | 4 | 5.05 | 0.3 | 6.06 |
|  | 4 | 2.8 | 0.3 | 3.36 |
|  | 4 | 1 | 0.3 | 1.20 |
|  | 8 | 1 | 0.3 | 2.40 |
| Subtotal |  |  |  | 85.69 |
| Total |  |  |  | 85.69 |

**A.D0302.0020** m³ HA-30/B/20/XD2+XA2 CIMENTACIÓN
118.6 m³ × 193.54 (209.02 con costes indirectos) = 24789.77

| Medición | Uds. | Largo | Ancho | Alto | Parcial |
|---|---|---|---|---|---|
|  | 1 | 395.32 | 1 | 0.3 | 118.60 |
| Total |  |  |  |  | 118.6 |

**OC.G.009** m² ENCOFRADO RECTO MUROS
19.72 m² × 35.21 (38.03 con costes indirectos) = 749.95

| Medición | Uds. | Largo | Alto | Parcial |
|---|---|---|---|---|
| Bombeo tanque laminación | 2 | 3.72 | 0.6 | 4.46 |
|  | 2 | 3.12 | 0.6 | 3.74 |
|  | 2 | 1.6 | 0.6 | 1.92 |
|  | 2 | 1 | 0.6 | 1.20 |
| Salida de Fangos | 8 | 1 | 0.7 | 5.60 |
|  | 8 | 0.5 | 0.7 | 2.80 |
| Subtotal |  |  |  | 19.72 |
| Total |  |  |  | 19.72 |

**A.D0303.0040** m³ HA-30/B/20/XD2+XA2 MUROS
2.75 m³ × 226.27 (244.37 con costes indirectos) = 672.02

| Medición | Uds. | Largo | Ancho | Alto | Parcial |
|---|---|---|---|---|---|
|  | 2 | 3.72 | 0.3 | 0.6 | 1.34 |
|  | 2 | 1 | 0.3 | 0.6 | 0.36 |
|  | 4 | 1 | 0.25 | 0.7 | 0.70 |
|  | 4 | 0.5 | 0.25 | 0.7 | 0.35 |
| Subtotal |  |  |  |  | 2.75 |
| Total |  |  |  |  | 2.75 |

**EN05PHM050** m2 MURO PREFABRICADO HORMIGÓN ARMADO POSTENSADO 6 METROS DE ALTURA (23/03/2006)
238.8 m2 × 463.05 (500.09 con costes indirectos) = 119421.49
Suministro y montaje de muro compuesto por módulos prefabricados de 2,00 m de ancho y altura 6,00 m, calidad PAVER o similar, unidos entre sí mediante cable postensado en acero trenzado, fabricado con hormigón armado de 40 N/mm2 y acero B 500 S y postensado efectuado con cable de acero armónico de 18mm2 con fptk = 1.770 N/mm2 ye fp1k= 1.560 N/mm2.,incluso p.p. de sellado de juntas tanto verticales como horizontales.

| Código | Ud | Descripción | Rendimiento | Precio | Importe |
|---|---|---|---|---|---|
| O01A090 | h. | Cuadrilla albañilería | 0.667 | 29.34 | 19.570 |
| PN03EM050 | m2 | Módulo prefabricado 2,00 m ancho y 6,00 de altura postensado (material; 04/05/2023) | 1 | 265.36 | 265.360 |
| M02GE070 | h. | Grúa telescópica autoprop. 80 t. | 0.466 | 216.12 | 100.712 |
| M12CP090 | ud | Puntal telescópico 4 m., 1,5 t. | 0.012 | 19.47 | 0.234 |
| %200 | % | Transporte y montaje | 20 % | 385.876 | 77.175 |
|  |  | Total |  |  | 463.05 |

| Medición | Uds. | Largo | Alto | Parcial |
|---|---|---|---|---|
| Tanque laminacion | 1 | 11 | 6 | 66.00 |
|  | 2 | 1 | 6 | 12.00 |
|  | 2 | 6 | 6 | 72.00 |
|  | 1 | 14.8 | 6 | 88.80 |
| Subtotal |  |  |  | 238.80 |
| Total |  |  |  | 238.8 |

**EN05PHM045** m2 MURO PREFABRICADO HORMIGÓN ARMADO POSTENSADO 5 METROS DE ALTURA
310.5 m2 × 382.75 (413.37 con costes indirectos) = 128351.39

| Medición | Uds. | Largo | Alto | Parcial |
|---|---|---|---|---|
| Digestores | 2 | 17.15 | 5 | 171.50 |
|  | 1 | 14.8 | 5 | 74.00 |
|  | 1 | 11 | 5 | 55.00 |
|  | 2 | 1 | 5 | 10.00 |
| Subtotal |  |  |  | 310.50 |
| Total |  |  |  | 310.5 |

**OC.G.005** kg ACERO PARA ARMAR
13348.5 kg × 2.11 (2.28 con costes indirectos) = 30434.58

| Medición | Uds. | Largo | Ancho | Parcial |
|---|---|---|---|---|
| Por cuantías: |  |  |  |  |
| Cimentación | 1 | 118.6 | 110 | 13046.00 |
| Alzados | 1 | 2.75 | 110 | 302.50 |
| Subtotal |  |  |  | 13348.50 |
| Total |  |  |  | 13348.5 |

**OC.G.036** m JUNTA TRABAJO O ESTANQUEIDAD PERFIL HIDROEXPANSIVO
135.28 m × 10.8 (11.66 con costes indirectos) = 1577.36

| Medición | Uds. | Largo | Parcial |
|---|---|---|---|
|  | 2 | 27.7 | 55.40 |
|  | 6 | 9.2 | 55.20 |
|  | 2 | 3.12 | 6.24 |
|  | 2 | 3.62 | 7.24 |
|  | 2 | 1.6 | 3.20 |
|  | 8 | 1 | 8.00 |
| Subtotal |  |  | 135.28 |
| Total |  |  | 135.28 |

**ALOCPAS350** u FORMACIÓN DE PASAMUROS
4 u × 111.7 (120.64 con costes indirectos) = 482.56

**EN05PFA15A** m2 FOR.PLACA ALVEOL.c=20;HA-25/F/16/XC4 CANTO TOTAL 25 (23/03/2006)
6.72 m2 × 92.09 (99.46 con costes indirectos) = 668.37
Forjado de placa alveolada prefabricada de hormigón, canto 20 cm., con capa de compresión de 5 cm. de hormigón HA-25/B/16/XC4 y armadura ME 20x30 A Ø 5-5 B 500 T 6x2,2, incluso p.p. de encofrado, desencofrado, vertido, vibrado y curado, con ayuda de grúa telescópica para montaje, totalmente terminado. Según normas EHE-08 y DB-SE-AE.

| Código | Ud | Descripción | Rendimiento | Precio | Importe |
|---|---|---|---|---|---|
| O01A090 | h. | Cuadrilla albañilería | 0.38 | 29.34 | 11.15 |
| PN03EL05A | m2 | Placa alveolar canto 20 cm. (material; 02/05/2012) | 1 | 68.09 | 68.09 |
| P01HC072 | m3 | Hormigón HA-25/F/20/XC4 central | 0.052 | 76.33 | 3.97 |
| P03AM170 | m2 | ME 20x30 A Ø 5-5 B500T 6x2.2 (1,284 kg/m2) | 1.15 | 2.08 | 2.39 |
| E05HFE020 | m2 | ENCOFRADO FORJADO PLACA PREFAB. | 0.3 | 7.03 | 2.11 |
| M02GE190 | h. | Grúa telescópica s/cam. 26-35 t. | 0.055 | 79.56 | 4.38 |
|  |  | Total |  |  | 92.09 |

| Medición | Uds. | Largo | Ancho | Parcial |
|---|---|---|---|---|
|  | 1 | 8.4 | 0.8 | 6.72 |
| Total |  |  |  | 6.72 |

##### ED.OC.VAR.E ARQUETA CAUDALIMETRO INSTALACIÓN DE RIEGO (16/09/2003)
Importe: 2171.46

**A.D0201.0040** m³ EXCAVACIÓN MECÁNICA CIELO ABIERTO
5.5 m³ × 28.29 (30.55 con costes indirectos) = 168.03

| Medición | Uds. | Largo | Ancho | Alto | Parcial |
|---|---|---|---|---|---|
|  | 1 | 2.5 | 2.2 | 1 | 5.50 |
| Total |  |  |  |  | 5.5 |

**D2502.0150** m³ RELLENO MATERIAL PROCEDENTE EXCAVACIÓN Y/O PRÉSTAMO
3.4 m³ × 24.17 (26.1 con costes indirectos) = 88.74

| Medición | Uds. | Largo | Ancho | Alto | Parcial |
|---|---|---|---|---|---|
| Excavación | 1 | 5.5 | 1 | 1 | 5.50 |
|  | -1 | 1.5 | 1.4 | 1 | -2.10 |
| Subtotal |  |  |  |  | 3.40 |
| Total |  |  |  |  | 3.4 |

**E04SE025** m3 ENCACHADO PIEDRA 40/80
0.42 m3 × 36.01 (38.89 con costes indirectos) = 16.33

| Medición | Uds. | Largo | Ancho | Alto | Parcial |
|---|---|---|---|---|---|
| Bajo solera | 1 | 1.5 | 1.4 | 0.2 | 0.42 |
| Total |  |  |  |  | 0.42 |

**HM15** m³ HORMIGÓN DE LIMPIEZA, PROTECCIÓN Y RELLENOS HL-150
0.21 m³ × 94.49 (102.05 con costes indirectos) = 21.43

| Medición | Uds. | Largo | Ancho | Alto | Parcial |
|---|---|---|---|---|---|
| Bajo solera | 1 | 1.5 | 1.4 | 0.1 | 0.21 |
| Total |  |  |  |  | 0.21 |

**OC.G.008** m² ENCOFRADO RECTO CIMIENTOS
1.74 m² × 19.28 (20.82 con costes indirectos) = 36.23

| Medición | Uds. | Largo | Alto | Parcial |
|---|---|---|---|---|
|  | 2 | 1.5 | 0.3 | 0.90 |
|  | 2 | 1.4 | 0.3 | 0.84 |
| Subtotal |  |  |  | 1.74 |
| Total |  |  |  | 1.74 |

**A.D0302.0020** m³ HA-30/B/20/XD2+XA2 CIMENTACIÓN
0.63 m³ × 193.54 (209.02 con costes indirectos) = 131.68

| Medición | Uds. | Largo | Ancho | Alto | Parcial |
|---|---|---|---|---|---|
|  | 1 | 1.5 | 1.4 | 0.3 | 0.63 |
| Total |  |  |  |  | 0.63 |

**OC.G.009** m² ENCOFRADO RECTO MUROS
13.44 m² × 35.21 (38.03 con costes indirectos) = 511.12

| Medición | Uds. | Largo | Alto | Parcial |
|---|---|---|---|---|
|  | 2 | 1.4 | 2.05 | 5.74 |
|  | 2 | 1 | 2.05 | 4.10 |
|  | 1 | 1.5 | 2.05 | 3.08 |
|  | 1 | 1.5 | 0.2 | 0.30 |
|  | 1 | 1.1 | 0.2 | 0.22 |
| Subtotal |  |  |  | 13.44 |
| Total |  |  |  | 13.44 |

**A.D0303.0040** m³ HA-30/B/20/XD2+XA2 MUROS
2.4 m³ × 226.27 (244.37 con costes indirectos) = 586.49

| Medición | Uds. | Largo | Ancho | Alto | Parcial |
|---|---|---|---|---|---|
|  | 2 | 1.2 | 0.3 | 2.05 | 1.48 |
|  | 1 | 1.1 | 0.3 | 2.05 | 0.68 |
|  | 1 | 1.1 | 1.1 | 0.2 | 0.24 |
| Subtotal |  |  |  |  | 2.40 |
| Total |  |  |  |  | 2.4 |

**OC.G.005** kg ACERO PARA ARMAR
215.25 kg × 2.11 (2.28 con costes indirectos) = 490.77

| Medición | Uds. | Largo | Ancho | Parcial |
|---|---|---|---|---|
| Por cuantias |  |  |  |  |
| Solera | 1 | 0.63 | 75 | 47.25 |
| Alzados | 1 | 2.4 | 70 | 168.00 |
| Subtotal |  |  |  | 215.25 |
| Total |  |  |  | 215.25 |

**ALOCPAS350** u FORMACIÓN DE PASAMUROS
1 u × 111.7 (120.64 con costes indirectos) = 120.64

##### ED.OC.VAR.F TUBERIAS FUTURO TRATAMIENTO TERCIARIO (30/10/2001)
Importe: 47312.09

**E02CZE040** m³ EXCAVACIÓN EN POZOS
341.22 m³ × 23.29 (25.15 con costes indirectos) = 8581.68

| Medición | Uds. | Largo | Ancho | Alto | Parcial |
|---|---|---|---|---|---|
| Camara cloración- Futuro Terciario | 1 | 83 | 1.1 | 2.2 | 200.86 |
| Futuro Terciario- Futura Red de Riego | 1 | 58 | 1.1 | 2.2 | 140.36 |
| Subtotal |  |  |  |  | 341.22 |
| Total |  |  |  |  | 341.22 |

**D2510.0010** m³ RELLENO GRAVILLA
23.27 m³ × 71.18 (76.87 con costes indirectos) = 1788.76

| Medición | Uds. | Largo | Ancho | Alto | Parcial |
|---|---|---|---|---|---|
| Camara cloración- Futuro Terciario | 1 | 83 | 1.1 | 0.15 | 13.70 |
| Futuro Terciario- Futura Red de Riego | 1 | 58 | 1.1 | 0.15 | 9.57 |
| Subtotal |  |  |  |  | 23.27 |
| Total |  |  |  |  | 23.27 |

**D2502.0150** m³ RELLENO MATERIAL PROCEDENTE EXCAVACIÓN Y/O PRÉSTAMO
300.25 m³ × 24.17 (26.1 con costes indirectos) = 7836.53

| Medición | Uds. | Largo | Ancho | Alto | Parcial |
|---|---|---|---|---|---|
| Camara cloración- Futuro Terciario | 1 | 83 | 1.1 | 2.2 | 200.86 |
|  | -1 | 83 | 1.1 | 0.15 | -13.70 |
|  | -1 | 83 | 0.04 | 3.14 | -10.42 |
| Futuro Terciario- Futura Red de Riego | 1 | 58 | 1.1 | 2.2 | 140.36 |
|  | -1 | 58 | 1.1 | 0.15 | -9.57 |
|  | -1 | 58 | 0.04 | 3.14 | -7.28 |
| Subtotal |  |  |  |  | 300.25 |
| Total |  |  |  |  | 300.25 |

**PE400.10** m TUBERÍA PEAD DN400 PN10
141 m × 164.48 (177.64 con costes indirectos) = 25047.24

| Medición | Uds. | Largo | Parcial |
|---|---|---|---|
| Camara cloración- Futuro Terciario | 1 | 83 | 83.00 |
| Futuro Terciario- Futura Red de Riego | 1 | 58 | 58.00 |
| Subtotal |  |  | 141.00 |
| Total |  |  | 141 |

**U07VEP012** ud CODO ELECTROS. PEAD 45º/90º DN=400mm
5 ud × 516.86 (558.21 con costes indirectos) = 2791.05

| Medición | Uds. | Parcial |
|---|---|---|
| Camara cloración- Futuro Terciario | 4 | 4.00 |
| Futuro Terciario- Futura Red de Riego | 1 | 1.00 |
| Subtotal |  | 5.00 |
| Total |  | 5 |

**E03APP100** ud SO.CONO ARRAN.PO.D=120 cm. h=180
1 ud × 351.77 (379.91 con costes indirectos) = 379.91

**E03APP130** m. DESARR.POZO PREFAB. HM D=120
1.5 m. × 144.37 (155.92 con costes indirectos) = 233.88

**E03APC050** ud MAR.CIR. Y TAPA POZO FUND. D-400
1 ud × 207.13 (223.7 con costes indirectos) = 223.70

**E03AACR130** ud ARQUETA REGISTRO 60x60x180 cm. (30/10/2001)
2 ud × 198.77 (214.67 con costes indirectos) = 429.34
Arqueta de registro de 60x60x180 cm. de medidas interiores, construida con fábrica de ladrillo macizo tosco de 1/2 pie de espesor, recibido con mortero de cemento, colocado sobre solera de hormigón en masa HM-10/B/32 de 10 cm de espesor, enfoscada y bruñida por el interior con mortero de cemento, realizando medias cañas en los encuentros entre paramentos y con tapa de hormigón armado prefabricada , conformando un cierre hermético mediante la colocación de una junta de goma perimetral, totalmente terminada y con p.p. de medios auxiliares, sin incluir la excavación, ni el relleno perimetral posterior, s/normas de diseño recogidas en el DB-HS5.

| Código | Ud | Descripción | Rendimiento | Precio | Importe |
|---|---|---|---|---|---|
| B0001.0030 | h | OFICIAL 1ª | 3.8 | 22.48 | 85.42 |
| B0001.0060 | h | PEÓN ESPECIALIZADO | 1.9 | 18.88 | 35.87 |
| P01HD070 | m3 | Horm.elem. no resist.HM-10/B/32 central | 0.085 | 48.32 | 4.11 |
| P01LT020 | ud | Ladrillo perfora. tosco 25x12x7 | 266 | 0.11 | 29.26 |
| P01MC040 | m3 | Mortero 1/6 de central (M-5) | 0.1 | 45.92 | 4.59 |
| P01MC010 | m3 | Mortero 1/5 de central (M-7,5) | 0.07 | 48.86 | 3.42 |
| P02AC040 | ud | Tapa arqueta HA 70x70x6 cm. | 1 | 26.63 | 26.63 |
| %5 | % | Material Auxiliar | 5 % | 189.30 | 9.47 |
|  |  | Total |  |  | 198.77 |

### ED.EQ EQUIPOS (28/02/1998)
Importe: 1551297.75

#### ED.EQ.LLEG OBRA DE LLEGADA (14/02/2003)
Importe: 55906.32

##### ED.EQ.LLEG01 ARQUETA DE LLEGADA (14/02/2003)
Importe: 22224.19

**EMPV6L50050** u PASAMURO BL-A6 VALONA Ø 500 L=500 MM (25/02/2003)
1 u × 1015.78 (1097.04 con costes indirectos) = 1097.04
Carrete pasamuro tipo brida-liso en AISI 316, de 500 mm de diametro y 500 mm de longitud. Fabricado con tubería de acero inoxidable, según DIN 17457, valona de acero inoxidable AISI 316, brida de aluminio segun DIN 2642 y arandela de estanqueidad en chapa de acero inoxidable AISI 316. Segun especificaicon tecnica EMPV6.

| Código | Ud | Descripción | Rendimiento | Precio | Importe |
|---|---|---|---|---|---|
| PPAI6TM500 | Ml | Tuberia soldada DIN 17457 AISI 316 ø 506 x 3 (material) | 0.5 | 879.19 | 439.60 |
| PPAI6VM500 | Ud | Valona AISI 316 ø 506 x 3 mm (material) | 1 | 129.04 | 129.04 |
| PPBAL500 | Ud | Brida de aluminio DIN 2642 PN 10 Ø 508 int (material) | 1 | 226.63 | 226.63 |
| PCA11 | Kg | Acero inoxidable AISI 316 (material) | 7 | 10.42 | 72.94 |
| OEMSOLD | H. | Oficial 1ª soldador (mano de obra; 04/05/2023) | 2.86 | 41.25 | 117.98 |
| %ME03 | % | Medios auxiliares...(s/total) | 3 % | 986.19 | 29.59 |
|  |  | Total |  |  | 1015.78 |

| Medición | Uds. | Parcial |
|---|---|---|
| Salida a pretratamiento | 1 | 1.00 |
| Total |  | 1 |

**EMTAI6MA500** Ml TUBERIA SOLDADA AISI 316 DN 500 CON ACC (25/02/2003)
2.5 Ml × 1122.06 (1211.82 con costes indirectos) = 3029.55
Ml de tuberia de acero inoxidable AISI 316, segun DIN 17457, de 500 mm de diametro, incluso pp de valona, brida de aluminio, junta y tornillos. Caracteristicas y accesorios segun especificacion tecnica EMTAI6

| Código | Ud | Descripción | Rendimiento | Precio | Importe |
|---|---|---|---|---|---|
| PPAI6TM500 | Ml | Tuberia soldada DIN 17457 AISI 316 ø 506 x 3 | 1 | 879.19 | 879.19 |
| PPAI6VM500 | Ud | Valona AISI 316 ø 506 x 3 mm | 0.4 | 129.04 | 51.62 |
| PPBAL500 | Ud | Brida de aluminio DIN 2642 PN 10 Ø 508 int | 0.4 | 226.63 | 90.65 |
| PPJUN500 | Ud | Junta plana epdm 500 mm ø (material) | 0.2 | 8.88 | 1.78 |
| PPT24X90 | Ud | Tornillo M24x90 +tuerca+arandela (material) | 4 | 2.5 | 10.00 |
| PPINDEC | M2 | Decapado quimico inmersion o pintado (material) | 1.571 | 5.7 | 8.95 |
| OEMSOLD | H. | Oficial 1ª soldador | 1.144 | 41.25 | 47.19 |
| %ME03 | % | Medios auxiliares...(s/total) | 3 % | 1089.38 | 32.68 |
|  |  | Total |  |  | 1122.06 |

| Medición | Uds. | Largo | Parcial |
|---|---|---|---|
| Salida a pretratamimento parte aerea | 1 | 2.5 | 2.50 |
| Total |  |  | 2.5 |

**EMTAI6MA300** ml TUBERIA SOLDADA AISI 316 DN 300 CON ACC (25/02/2003)
13.5 ml × 451.55 (487.67 con costes indirectos) = 6583.55
Ml de tuberia de acero inoxidable AISI 316, segun DIN 17457, de 300 mm de diametro, incluso pp de valona, brida de aluminio, junta y tornillos. Caracteristicas y accesorios segun especificacion tecnica EMTAI6

| Código | Ud | Descripción | Rendimiento | Precio | Importe |
|---|---|---|---|---|---|
| PPAI6TM300 | Ml | Tuberia soldada DIN 17457 AISI 316 ø 304 x 2 (material) | 1 | 354.29 | 354.29 |
| PPAI6VM300 | Ud | Valona AISI 316 ø 304 x 2 mm (material) | 0.4 | 40.64 | 16.26 |
| PPBAL300 | Ud | Brida de aluminio DIN 2642 PN 10 Ø 304 int (material) | 0.4 | 70.22 | 28.09 |
| PPJUN300 | Ud | Junta plana epdm 300 mm ø (material) | 0.2 | 3.55 | 0.71 |
| PPT20X80 | Ud | Tornillo M20x80 +tuerca+arandela (material) | 2.4 | 2.24 | 5.38 |
| PPINDEC | M2 | Decapado quimico inmersion o pintado | 0.942 | 5.7 | 5.37 |
| OEMSOLD | H. | Oficial 1ª soldador | 0.686 | 41.25 | 28.30 |
| %ME03 | % | Medios auxiliares...(s/total) | 3 % | 438.40 | 13.15 |
|  |  | Total |  |  | 451.55 |

| Medición | Uds. | Largo | Parcial |
|---|---|---|---|
| Impulsiones (aerea) La Sabina, San Ferran y Es Pujols | 3 | 4.5 | 13.50 |
| Total |  |  | 13.5 |

**EMTAI6MA200** ml TUBERIA SOLDADA AISI 316 DN 200 CON ACC (25/02/2003)
4.5 ml × 262.01 (282.97 con costes indirectos) = 1273.37
Ml de tuberia de acero inoxidable AISI 316, segun DIN 17457, de 200 mm de diametro, incluso pp de valona, brida de aluminio, junta y tornillos. Caracteristicas y accesorios segun especificacion tecnica EMTAI6

| Código | Ud | Descripción | Rendimiento | Precio | Importe |
|---|---|---|---|---|---|
| PPAI6TM200 | Ml | Tuberia soldada DIN 17457 AISI 316 ø 204 x 2 (material) | 1 | 205.62 | 205.62 |
| PPAI6VM200 | Ud | Valona AISI 316 ø 204 x 2 mm (material) | 0.4 | 18.82 | 7.53 |
| PPBAL200 | Ud | Brida de aluminio DIN 2642 PN 10 Ø 204 int (material) | 0.4 | 38.39 | 15.36 |
| PPJUN200 | Ud | Junta plana epdm 200 mm ø (material) | 0.2 | 2.31 | 0.46 |
| PPT20X70 | Ud | Tornillo M20x70 +tuerca+arandela (material) | 1.6 | 1.84 | 2.94 |
| PPINDEC | M2 | Decapado quimico inmersion o pintado | 0.628 | 5.7 | 3.58 |
| OEMSOLD | H. | Oficial 1ª soldador | 0.458 | 41.25 | 18.89 |
| %ME03 | % | Medios auxiliares...(s/total) | 3 % | 254.38 | 7.63 |
|  |  | Total |  |  | 262.01 |

| Medición | Uds. | Largo | Parcial |
|---|---|---|---|
| Impulsion San Francesc parte aerea | 1 | 4.5 | 4.50 |
| Total |  |  | 4.5 |

**EMTAI6MA150** ml TUBERIA SOLDADA AISI 316 DN 150 CON ACC (25/02/2003)
4.5 ml × 193.27 (208.73 con costes indirectos) = 939.29
Ml de tuberia de acero inoxidable AISI 316, segun DIN 17457, de 150 mm de diametro, incluso pp de valona, brida de aluminio, junta y tornillos. Caracteristicas y accesorios segun especificacion tecnica EMTAI6

| Código | Ud | Descripción | Rendimiento | Precio | Importe |
|---|---|---|---|---|---|
| PPAI6TM150 | Ml | Tuberia soldada DIN 17457 AISI 316 ø 154 x 2 (material) | 1 | 149.73 | 149.73 |
| PPAI6VM150 | Ud | Valona AISI 316 ø 154 x 2 mm (material) | 0.4 | 12.53 | 5.01 |
| PPBAL150 | Ud | Brida de aluminio DIN 2642 PN 10 Ø 154 int (material) | 0.4 | 31.8 | 12.72 |
| PPJUN150 | Ud | Junta plana epdm 150 mm ø (material) | 0.2 | 2.04 | 0.41 |
| PPT20X70 | Ud | Tornillo M20x70 +tuerca+arandela | 1.6 | 1.84 | 2.94 |
| PPINDEC | M2 | Decapado quimico inmersion o pintado | 0.471 | 5.7 | 2.68 |
| OEMSOLD | H. | Oficial 1ª soldador | 0.343 | 41.25 | 14.15 |
| %ME03 | % | Medios auxiliares...(s/total) | 3 % | 187.64 | 5.63 |
|  |  | Total |  |  | 193.27 |

| Medición | Uds. | Largo | Parcial |
|---|---|---|---|
| Llegada bombeo vaciados | 1 | 4.5 | 4.50 |
| Total |  |  | 4.5 |

**EMTAI6MA125** ml TUBERIA SOLDADA AISI 316 DN 125 CON ACC (25/02/2003)
4.5 ml × 163.32 (176.39 con costes indirectos) = 793.76
Ml de tuberia de acero inoxidable AISI 316, segun DIN 17457, de 125 mm de diametro, incluso pp de valona, brida de aluminio, junta y tornillos. Caracteristicas y accesorios segun especificacion tecnica EMTAI6

| Código | Ud | Descripción | Rendimiento | Precio | Importe |
|---|---|---|---|---|---|
| PPAI6TM125 | Ml | Tuberia soldada DIN 17457 AISI 316 ø 129 x 2 (material) | 1 | 125.07 | 125.07 |
| PPAI6VM125 | Ud | Valona AISI 316 ø 129 x 2 mm (material) | 0.4 | 10.61 | 4.24 |
| PPBAL125 | Ud | Brida de aluminio DIN 2642 PN 10 Ø 129 int (material) | 0.4 | 30.12 | 12.05 |
| PPJUN125 | Ud | Junta plana epdm 125 mm ø (material) | 0.2 | 1.97 | 0.39 |
| PPT16X65 | Ud | Tornillo M16x65 +tuerca+arandela (material) | 1.6 | 1.73 | 2.77 |
| PPINDEC | M2 | Decapado quimico inmersion o pintado | 0.393 | 5.7 | 2.24 |
| OEMSOLD | H. | Oficial 1ª soldador | 0.286 | 41.25 | 11.80 |
| %ME03 | % | Medios auxiliares...(s/total) | 3 % | 158.56 | 4.76 |
|  |  | Total |  |  | 163.32 |

| Medición | Uds. | Largo | Parcial |
|---|---|---|---|
| Impulsion pol Industrial parte aerea | 1 | 4.5 | 4.50 |
| Total |  |  | 4.5 |

**EMTAI6MA100** ml TUBERIA SOLDADA AISI 316 DN 100 CON ACC (25/02/2003)
4.5 ml × 127.35 (137.54 con costes indirectos) = 618.93
Ml de tuberia de acero inoxidable AISI 316, segun DIN 17457, de 100 mm de diametro, incluso pp de valona, brida de aluminio, junta y tornillos. Caracteristicas y accesorios segun especificacion tecnica EMTAI6

| Código | Ud | Descripción | Rendimiento | Precio | Importe |
|---|---|---|---|---|---|
| PPAI6TM100 | Ml | Tuberia soldada DIN 17457 AISI 316 ø 104 x 2 (material) | 1 | 97.71 | 97.71 |
| PPAI6VM100 | Ud | Valona AISI 316 ø 104 x 2 mm (material) | 0.4 | 8.72 | 3.49 |
| PPBAL100 | Ud | Brida de aluminio DIN 2642 PN 10 Ø 104 int (material) | 0.4 | 22.35 | 8.94 |
| PPJUN100 | Ud | Junta plana epdm 100 mm ø (material) | 0.2 | 1.38 | 0.28 |
| PPT16X60 | Ud | Tornillo M16x60 +tuerca+arandela (material) | 1.6 | 1.26 | 2.02 |
| PPINDEC | M2 | Decapado quimico inmersion o pintado | 0.314 | 5.7 | 1.79 |
| OEMSOLD | H. | Oficial 1ª soldador | 0.228 | 41.25 | 9.41 |
| %ME03 | % | Medios auxiliares...(s/total) | 3 % | 123.64 | 3.71 |
|  |  | Total |  |  | 127.35 |

| Medición | Uds. | Largo | Parcial |
|---|---|---|---|
| Rechazo de regantes parte aerea | 1 | 4.5 | 4.50 |
| Total |  |  | 4.5 |

**EMBCAL07** ml BARANDILLA DE ALUMINIO (14/02/2003)
14.6 ml × 138.03 (149.07 con costes indirectos) = 2176.42
Suministro y montaje de barandilla recta metálica de aluminio de 1100 mm de altura formada por perfiles tubulares de 45 mm, con pasamanos, travesaño superior, inferior e intermedio, montantes cada 700 mm, rodapié de 150 mm, incluso p.p de elementos de anclaje, uniones y piezas especiales para cruces y ángulos.

| Código | Ud | Descripción | Rendimiento | Precio | Importe |
|---|---|---|---|---|---|
| PCA04 | Ml | Barandilla aluminio (material) | 1 | 51.88 | 51.88 |
| OEM01 | H | Cuadrilla A Montadores | 1.092 | 71.64 | 78.23 |
| %MA03 | % | Materiales auxiliares... (s/ total). | 3 % | 130.11 | 3.90 |
| %ME03 | % | Medios auxiliares...(s/total) | 3 % | 134.01 | 4.02 |
|  |  | Total |  |  | 138.03 |

| Medición | Uds. | Largo | Parcial |
|---|---|---|---|
|  | 2 | 4.4 | 8.80 |
|  | 2 | 2.9 | 5.80 |
| Subtotal |  |  | 14.60 |
| Total |  |  | 14.6 |

**EMBCAL08** m2 TRAMEX PRFV ABIERTO ANTIDESLIZANTE 30-30-3 (25/02/2003)
9.43 m2 × 198.06 (213.9 con costes indirectos) = 2017.08
M² de celosia tipo tramex fabricada en PRFV formando cuadricula de 30 x 30 mm incluso pp de perfiles de sujecion y anclaje.

| Código | Ud | Descripción | Rendimiento | Precio | Importe |
|---|---|---|---|---|---|
| PCA02 | Kg | Acero en chapas y perfiles (material) | 10 | 1.03 | 10.30 |
| PCA03A | M2 | Tramex PRFV abierto (material) | 1 | 103.76 | 103.76 |
| OEM01 | H | Cuadrilla A Montadores | 1.092 | 71.64 | 78.23 |
| %ME03 | % | Medios auxiliares...(s/total) | 3 % | 192.29 | 5.77 |
|  |  | Total |  |  | 198.06 |

| Medición | Uds. | Largo | Ancho | Parcial |
|---|---|---|---|---|
|  | 1 | 4.1 | 2.3 | 9.43 |
| Total |  |  |  | 9.43 |

**EMYUI** ml ESCALERA VERTICAL CON QUITAMIEDOS AISI 316 (14/02/2003)
4 ml × 271.7 (293.44 con costes indirectos) = 1173.76
Escalera vertical con jaula de proteccion a partir de 2.20 metros con peldaños de Ø 20 mm cada 250 mm y 400 mm de ancho, separacion a la pared de 150 mm. fabricada en perfiles de acero inoxidable AISI 316.

| Código | Ud | Descripción | Rendimiento | Precio | Importe |
|---|---|---|---|---|---|
| PIOKJ | Ml | Escalera vertical con jaula de proteccion AISI 316 (material) | 1 | 177.88 | 177.88 |
| OEM01 | H | Cuadrilla A Montadores | 1.092 | 71.64 | 78.23 |
| %MA03 | % | Materiales auxiliares... (s/ total). | 3 % | 256.11 | 7.68 |
| %ME03 | % | Medios auxiliares...(s/total) | 3 % | 263.79 | 7.91 |
|  |  | Total |  |  | 271.7 |

**EMBCAL18** u TORNILLOS Y ACCESORIOS DE MONTAJE (25/02/2003)
8 u × 131.28 (141.78 con costes indirectos) = 1134.24
Tornillos y accesorios de montaje en AISI 316.

| Código | Ud | Descripción | Rendimiento | Precio | Importe |
|---|---|---|---|---|---|
| PMCAL18 | u | Tornillos y accesorios de montaje (material) | 1 | 96.14 | 96.14 |
| OEM01 | H | Cuadrilla A Montadores | 0.437 | 71.64 | 31.31 |
| %ME03 | % | Medios auxiliares...(s/total) | 3 % | 127.45 | 3.82 |
|  |  | Total |  |  | 131.28 |

**EMBCAL21** kg ACERO INOXIDABLE EN SOPORTES (25/02/2003)
96 kg × 13.38 (14.45 con costes indirectos) = 1387.20
Acero inoxidable AISI 316 en soportes, totalmente montado y terminado, incluso p.p. de elementos auxiliares, sujeciones y fijaciones

| Código | Ud | Descripción | Rendimiento | Precio | Importe |
|---|---|---|---|---|---|
| PCA13 | Kg | Acero AISI 316 (material) | 1 | 7.55 | 7.55 |
| OEM01 | H | Cuadrilla A Montadores | 0.076 | 71.64 | 5.44 |
| %ME03 | % | Medios auxiliares...(s/total) | 3 % | 12.99 | 0.39 |
|  |  | Total |  |  | 13.38 |

| Medición | Uds. | Largo | Parcial |
|---|---|---|---|
| Soportes tuberas | 8 | 12 | 96.00 |
| Total |  |  | 96 |

##### ED.EQ.LLEG02 ALIVIADERO GENERAL (14/02/2003)
Importe: 33682.13

**EMCTAMA01** u TAMIZ ALIVIADERO DE TORNILLO - 6 MM, Ø =0.30 M, L=2.25 M (14/02/2003)
1 u × 21073.73 (22759.63 con costes indirectos) = 22759.63
Tamiz semicircular de montaje horizontal montado directamente sobre el borde del aliviadero, Diámetro de la zona de filtración: 300 mm , Longitud de la zona de filtración: 1500 mm, longitud total de la máquina: 2225 mm , ancho total: 500 mm aprox., alto total: 680 mm aprox., luz de paso: 6 mm. Materiales : Bastidor y soportes: acero inoxidable AISI 316, eje accionamiento: acero inoxidable AISI 316L, sinfín de transporte y limpieza: acero inoxidable AISI 316, cesto filtrante: acero inoxidable AISI 316 L, cepillos: PE + Nylon. Tornillería: acero inoxidable AISI 316. Accionamiento mediante motorreductor Nord o similar con una salida de 10 rpm, y motor electrico de 0.70 Kw, 380-420 V 50 Hz. Resto de caracteristicas y accesorios segun especificacion técnica EMCTAMA01.

| Código | Ud | Descripción | Rendimiento | Precio | Importe |
|---|---|---|---|---|---|
| PPCTAMA01 | Ud | Tamiz aliviadero de tornillo 6 mm, ancho 0.30m l=2.25m (material) | 1 | 19156.06 | 19156.06 |
| MEMGRUAP | H. | Autogrúa pequeña | 4.37 | 81.41 | 355.76 |
| OEM02 | H | Cuadrilla B Electricidad | 0.546 | 71.64 | 39.12 |
| OEM01 | H | Cuadrilla A Montadores | 4.37 | 71.64 | 313.07 |
| %MA03 | % | Materiales auxiliares... (s/ total). | 3 % | 19864.01 | 595.92 |
| %ME03 | % | Medios auxiliares...(s/total) | 3 % | 20459.93 | 613.80 |
|  |  | Total |  |  | 21073.73 |

**EMPV6L50050** u PASAMURO BL-A6 VALONA Ø 500 L=500 MM
2 u × 1015.78 (1097.04 con costes indirectos) = 2194.08

| Medición | Uds. | Parcial |
|---|---|---|
| Llegada | 1 | 1.00 |
| Salida tamiz | 1 | 1.00 |
| Subtotal |  | 2.00 |
| Total |  | 2 |

**EMTAI6MA500** Ml TUBERIA SOLDADA AISI 316 DN 500 CON ACC
6 Ml × 1122.06 (1211.82 con costes indirectos) = 7270.92

| Medición | Uds. | Largo | Parcial |
|---|---|---|---|
| Llegada parte aerea | 1 | 3 | 3.00 |
| Salida bypass parte aerea | 1 | 3 | 3.00 |
| Subtotal |  |  | 6.00 |
| Total |  |  | 6 |

**EMBCAL08** m2 TRAMEX PRFV ABIERTO ANTIDESLIZANTE 30-30-3
4.8 m2 × 198.06 (213.9 con costes indirectos) = 1026.72

| Medición | Uds. | Largo | Ancho | Parcial |
|---|---|---|---|---|
|  | 1 | 3 | 1.6 | 4.80 |
| Total |  |  |  | 4.8 |

**EMBCAL18** u TORNILLOS Y ACCESORIOS DE MONTAJE
1 u × 131.28 (141.78 con costes indirectos) = 141.78

**EMBCAL21** kg ACERO INOXIDABLE EN SOPORTES
20 kg × 13.38 (14.45 con costes indirectos) = 289.00

| Medición | Uds. | Largo | Parcial |
|---|---|---|---|
| Soportes | 1 | 20 | 20.00 |
| Total |  |  | 20 |

#### ED.EQ.PRET PRETRATAMIENTO (28/02/1998)
Importe: 265782.2

##### ED.EQ.PRET.01 DESBASTE (28/02/1998)
Importe: 110006.56

**EMCCA602** u COMPUERTA CANAL A6 AC=0.50 M HC=1.00 M (14/02/2003)
4 u × 2102.74 (2270.96 con costes indirectos) = 9083.84
Compuerta para canal de 0,50 x 1.00 metros, fabricada con perfiles y chapa de acero inoxidable, con nervios de refuerzo, estanqueidad a tres lados, perfiles especiales de cierre en EPDM y cuñas de apriete regulables. Accionamiento manual por volante de 400 mm ø. Tuerca de bronce y rodamiento para absorber el esfuerzo axial, desplazamiento de la tajadera por husillo ascendente de rosca trapecial. Marco guia, chapa del tablero, husillo y tornilleria en AISI 316. Proteccion mediante pulido mecanico. Caracteristicas y accesorios segun ET EMCCA6.

| Código | Ud | Descripción | Rendimiento | Precio | Importe |
|---|---|---|---|---|---|
| PPCCA401 | Ud | Comp. canal A6 Ac=0.50 Hc=1.00 m (material) | 1 | 1852.86 | 1852.86 |
| OEM01 | H | Cuadrilla A Montadores | 1.857 | 71.64 | 133.04 |
| P%MA03 | % | Materiales auxiliares (% s/materiales). (14/02/2003) | 3 % | 1852.86 | 55.59 |
| %ME03 | % | Medios auxiliares...(s/total) | 3 % | 2041.49 | 61.24 |
|  |  | Total |  |  | 2102.74 |

**EMCCA604** u COMPUERTA CANAL A6 AC=0.70 M HC=1.00 M (14/02/2003)
2 u × 2565.58 (2770.83 con costes indirectos) = 5541.66
Compuerta para canal de 0,70 x 1.00 metros, fabricada con perfiles y chapa de acero inoxidable, con nervios de refuerzo, estanqueidad a tres lados, perfiles especiales de cierre en EPDM y cuñas de apriete regulables. Accionamiento manual por volante de 400 mm ø. Tuerca de bronce y rodamiento para absorber el esfuerzo axial, desplazamiento de la tajadera por husillo ascendente de rosca trapecial. Marco guia, chapa del tablero, husillo y tornilleria en AISI 316. Proteccion mediante pulido mecanico. Caracteristicas y accesorios segun ET EMCCA6.

| Código | Ud | Descripción | Rendimiento | Precio | Importe |
|---|---|---|---|---|---|
| PPCCA604 | Ud | Comp. canal A6 Ac=0.70 Hc=1.00 m (material) | 1 | 2238.27 | 2238.27 |
| OEM01 | H | Cuadrilla A Montadores | 2.513 | 71.64 | 180.03 |
| %MA03 | % | Materiales auxiliares... (s/ total). | 3 % | 2418.30 | 72.55 |
| %ME03 | % | Medios auxiliares...(s/total) | 3 % | 2490.85 | 74.73 |
|  |  | Total |  |  | 2565.58 |

**EMCTAM106** u TAMIZ ESCALERA 3 MM, CANAL 0.50 M (14/02/2003)
2 u × 30964.14 (33441.27 con costes indirectos) = 66882.54
Tamiz de escalera para instalar en canal de 0.50 m de ancho para un caudal de diseño de 260 m³/h con un paso de solidos de 3 mm, ancho efectivo 343, ancho total 493 mm altura de descarga 1.50 m, nivel a la entrada 0.60 metros y 0.40 metros a la salida. Motor de 2.20 Kw a 1395 rpm, reductor a 13 rpm. Bastidor, laminas y cubierta en acero inoxidable AISI 316. Resto de caracteristicas y accesorios segun ET EMCTAM.

| Código | Ud | Descripción | Rendimiento | Precio | Importe |
|---|---|---|---|---|---|
| PPCTAM106 | Ud | Tamiz escalera 3 mm paso y ancho canal 0.50m (material) | 1 | 28356.05 | 28356.05 |
| MEMGRUAP | H. | Autogrúa pequeña | 4.916 | 81.41 | 400.21 |
| OEM02 | H | Cuadrilla B Electricidad | 1.092 | 71.64 | 78.23 |
| OEM01 | H | Cuadrilla A Montadores | 4.916 | 71.64 | 352.18 |
| %MA03 | % | Materiales auxiliares... (s/ total). | 3 % | 29186.67 | 875.60 |
| %ME03 | % | Medios auxiliares...(s/total) | 3 % | 30062.27 | 901.87 |
|  |  | Total |  |  | 30964.14 |

**EMCREM03** u REJA MANUAL 70 X 100 CM 15 MM (14/02/2003)
1 u × 788.3 (851.36 con costes indirectos) = 851.36
Rejilla manual para canal de 700 mm de ancho, fabricada con pletinas rectangulares en acero inoxidable AISI 316, separacion entre barras 15 mm, altura del canal 1000 mm, proteccion mediante pulido mecanico. Incluso cesta de escurridos y rastrillo de limpieza. Totalmente colocada y funcionando.

| Código | Ud | Descripción | Rendimiento | Precio | Importe |
|---|---|---|---|---|---|
| PPCREM03 | Ud | Reja Manual 70 x 100 cm 15 mm con cesta y rastrillo (material) | 1 | 688.25 | 688.25 |
| OEM01 | H | Cuadrilla A Montadores | 0.765 | 71.64 | 54.80 |
| %MA03 | % | Materiales auxiliares... (s/ total). | 3 % | 743.05 | 22.29 |
| %ME03 | % | Medios auxiliares...(s/total) | 3 % | 765.34 | 22.96 |
|  |  | Total |  |  | 788.3 |

**EMCTCO05** u TORNILLO TRANSPORTADOR COMPACTADOR 4.50M (14/02/2003)
1 u × 12075.98 (13042.06 con costes indirectos) = 13042.06
Tornillo transportador con zona de prensado final, con eje de ø 230 x 230, para transporte de residuos, canal fabricado en acero inoxidable AISI 316 con revestimiento en polietileno HD 1000 de 10 mm de espesor, camisa filtrante de acero inoxidable AISI316, tapa de canal en acero inoxidable AISI 316, con una longitud de 4.50 metros. Accionado por reductor de 1.50 Kw de potencia. Resto de caracteristicas y accesorios segun ET EMCTCO.

| Código | Ud | Descripción | Rendimiento | Precio | Importe |
|---|---|---|---|---|---|
| PPCTCO05 | Ud | Tornillo transportador compactador 4.50m (material) | 1 | 11265.42 | 11265.42 |
| OEM01 | H | Cuadrilla A Montadores | 1.092 | 71.64 | 78.23 |
| OEM02 | H | Cuadrilla B Electricidad | 0.546 | 71.64 | 39.12 |
| %MA03 | % | Materiales auxiliares... (s/ total). | 3 % | 11382.77 | 341.48 |
| %ME03 | % | Medios auxiliares...(s/total) | 3 % | 11724.25 | 351.73 |
|  |  | Total |  |  | 12075.98 |

**EMCONT01** u CONTAINER 800 LITROS (28/02/1998)
2 u × 288.58 (311.67 con costes indirectos) = 623.34
Contenedor tipo municipal standart para recogida de solidos de 800 litros de capacidad.

| Código | Ud | Descripción | Rendimiento | Precio | Importe |
|---|---|---|---|---|---|
| PPCONT01 | Ud | Container 800 litros. (material) | 1 | 277.91 | 277.91 |
| OEM01 | H | Cuadrilla A Montadores | 0.109 | 71.64 | 7.81 |
| %ME01 | % | Medios auxiliares...(s/total) (28/02/1998) | 1 % | 285.72 | 2.86 |
|  |  | Total |  |  | 288.58 |

| Medición | Uds. | Parcial |
|---|---|---|
|  | 1 | 1.00 |
| reserva | 1 | 1.00 |
| Subtotal |  | 2.00 |
| Total |  | 2 |

**EMBCAL08** m2 TRAMEX PRFV ABIERTO ANTIDESLIZANTE 30-30-3
15.1 m2 × 198.06 (213.9 con costes indirectos) = 3229.89

| Medición | Uds. | Largo | Ancho | Parcial |
|---|---|---|---|---|
| Arqueta entrada | 1 | 2.9 | 3 | 8.70 |
| Canales desbaste | 2 | 2 | 0.5 | 2.00 |
|  | 1 | 2 | 0.7 | 1.40 |
| Arqueta salida | 1 | 3 | 1 | 3.00 |
| Subtotal |  |  |  | 15.10 |
| Total |  |  |  | 15.1 |

**EMBCAL07** ml BARANDILLA DE ALUMINIO
12.4 ml × 138.03 (149.07 con costes indirectos) = 1848.47

| Medición | Uds. | Largo | Parcial |
|---|---|---|---|
|  | 1 | 5.1 | 5.10 |
|  | 1 | 2.9 | 2.90 |
|  | 1 | 4.4 | 4.40 |
| Subtotal |  |  | 12.40 |
| Total |  |  | 12.4 |

**EMVEL32** u ELECTROVALVULA AGUA 1¼" 24 VAC (25/02/2003)
2 u × 151.6 (163.73 con costes indirectos) = 327.46
Electrovalvula de accion indirecta a membrana de dos vias normalmente cerrada, con cuerpo en laton, sistema interior en laton y acero inoxidable, para una presion diferencial de 0.1 bar, membrana en BUNA para una temperatura de hasta 90 ºC, proteccion IP 65 , incluso bobina 24 VAC de 16 VA IP 54, con un diametro nominal de 1¼".

| Código | Ud | Descripción | Rendimiento | Precio | Importe |
|---|---|---|---|---|---|
| PVMEL32 | Ud | Electrovalvula 1¼" (material) | 1 | 109.39 | 109.39 |
| PVMELBOB | Ud | Bobina 24VAC 16 VA ZB09 (material) | 1 | 10.42 | 10.42 |
| OEM01 | H | Cuadrilla A Montadores | 0.273 | 71.64 | 19.56 |
| OEM02 | H | Cuadrilla B Electricidad | 0.109 | 71.64 | 7.81 |
| %ME03 | % | Medios auxiliares...(s/total) | 3 % | 147.18 | 4.42 |
|  |  | Total |  |  | 151.6 |

| Medición | Uds. | Parcial |
|---|---|---|
| Tamices | 2 | 2.00 |
| Total |  | 2 |

**EMFUI** Ud CONEXION CON RED AGUA INDUSTRIAL
2 Ud × 65.55 (70.79 con costes indirectos) = 141.58
Conexion con red de agua industrial realizada con tuberia de polietileno de 32 mm de diametro, incluso valvulas de aislamiento de bola.

| Medición | Uds. | Parcial |
|---|---|---|
| Agua lavado tamices | 2 | 2.00 |
| Total |  | 2 |

**EMBCAL03** ml ESCALERA ACCESO C/TRAMEX (25/02/2003)
6.4 ml × 469.22 (506.76 con costes indirectos) = 3243.26
M.l. de escalera de acceso fabricada en perfiles de acero laminado, con 5 peldaños de tramex de 0.8 x 0.25 metros, zancas en perfiles de acero al carbono y barandilla de protección fabricada en tuberia de 1¼", acabados segun normas generales.

| Código | Ud | Descripción | Rendimiento | Precio | Importe |
|---|---|---|---|---|---|
| PCA02 | Kg | Acero en chapas y perfiles | 60 | 1.03 | 61.80 |
| PCA03 | M2 | Tramex galvanizado (material) | 1 | 78.19 | 78.19 |
| PPACTS025 | Ml | Tub. s/sold. DIN 2440 ST33.2 ø 33.70 X 3.20 (material) | 4.5 | 17.1 | 76.95 |
| PPINCHO | M2 | Chorreado arena 2½ (material) | 2 | 4.12 | 8.24 |
| PPINT | M2 | Pintado a dos manos (material) | 2 | 8.48 | 16.96 |
| OEMSOLD | H. | Oficial 1ª soldador | 3.277 | 41.25 | 135.18 |
| OEM01 | H | Cuadrilla A Montadores | 1.092 | 71.64 | 78.23 |
| %ME03 | % | Medios auxiliares...(s/total) | 3 % | 455.55 | 13.67 |
|  |  | Total |  |  | 469.22 |

| Medición | Uds. | Largo | Ancho | Parcial |
|---|---|---|---|---|
|  | 1 | 4 | 1.6 | 6.40 |
| Total |  |  |  | 6.4 |

**EMSPO05** u POLIPASTO MANUAL 1000 KG C/CARRO (14/02/2003)
1 u × 615.65 (664.9 con costes indirectos) = 664.90
Polipasto de alta resistencia de elevación manual por cadena, con una capacidad de carga de 1000 Kg, nº de ramales 1, cadena de elevacion de ø 6.5 x 19.5, equipada con carro de traslacion por cadena para un perfil de rodadura minimo de 120 mm con un radio minimo de curvatura de perfil de 1 m. para IPN y 2 m para IPE. Resto de caracteristicas segun ET EMSPO.

| Código | Ud | Descripción | Rendimiento | Precio | Importe |
|---|---|---|---|---|---|
| PPSPO05 | Ud | Polipasto manual 1000 Kg c/carro (material) | 1 | 502.08 | 502.08 |
| OEM01 | H | Cuadrilla A Montadores | 1.092 | 71.64 | 78.23 |
| %MA03 | % | Materiales auxiliares... (s/ total). | 3 % | 580.31 | 17.41 |
| %ME03 | % | Medios auxiliares...(s/total) | 3 % | 597.72 | 17.93 |
|  |  | Total |  |  | 615.65 |

**EMBCAL22** kg ACERO EN PERFILES LAMINADOS (25/02/2003)
488.56 kg × 4.31 (4.65 con costes indirectos) = 2271.80
Acero laminado S275 JR, en perfiles laminados en caliente para vigas, pilares, zunchos y correas, mediante uniones soldadas; i/p.p. de soldaduras, cortes, piezas especiales, despuntes y dos manos de imprimación con pintura de minio de plomo, totalmente montado y colocado. Según DB-SE-A.

| Código | Ud | Descripción | Rendimiento | Precio | Importe |
|---|---|---|---|---|---|
| PCA02 | Kg | Acero en chapas y perfiles | 1 | 1.03 | 1.03 |
| OEM01 | H | Cuadrilla A Montadores | 0.044 | 71.64 | 3.15 |
| %ME03 | % | Medios auxiliares...(s/total) | 3 % | 4.18 | 0.13 |
|  |  | Total |  |  | 4.31 |

| Medición | Uds. | Largo | Ancho | Parcial |
|---|---|---|---|---|
| Polipasto IPN 120 | 1 | 8.8 | 11.2 | 98.56 |
| Porticos para polipasto | 2 | 7.5 | 26 | 390.00 |
| Subtotal |  |  |  | 488.56 |
| Total |  |  |  | 488.56 |

**EMTAI6MA080** ml TUBERIA SOLDADA AISI 316 DN 80 CON ACC. (25/02/2003)
10 ml × 101.7 (109.84 con costes indirectos) = 1098.40
Ml de tuberia de acero inoxidable AISI 316, segun DIN 17457, de 80 mm de diametro, incluso pp de valona, brida de aluminio, junta y tornillos. Caracteristicas y accesorios segun especificacion tecnica EMTAI6.

| Código | Ud | Descripción | Rendimiento | Precio | Importe |
|---|---|---|---|---|---|
| PPAI6TM080 | Ml | Tuberia soldada DIN 17457 AISI 316 ø 84 x 2 (material) | 1 | 76.87 | 76.87 |
| PPAI6VM080 | Ud | Valona AISI 316 ø 84 x 2 mm (material) | 0.4 | 6.94 | 2.78 |
| PPBAL080 | Ud | Brida de aluminio DIN 2642 PN 10 Ø 84 int (material) | 0.4 | 22.18 | 8.87 |
| PPJUN080 | Ud | Junta plana epdm 80 mm ø (material) | 0.2 | 0.96 | 0.19 |
| PPT16X60 | Ud | Tornillo M16x60 +tuerca+arandela | 0.8 | 1.26 | 1.01 |
| PPINDEC | M2 | Decapado quimico inmersion o pintado | 0.251 | 5.7 | 1.43 |
| OEMSOLD | H. | Oficial 1ª soldador | 0.184 | 41.25 | 7.59 |
| %ME03 | % | Medios auxiliares...(s/total) | 3 % | 98.74 | 2.96 |
|  |  | Total |  |  | 101.7 |

| Medición | Uds. | Largo | Parcial |
|---|---|---|---|
| Llegada flotantes secundarios tramo aereeo | 2 | 5 | 10.00 |
| Total |  |  | 10 |

**EMBCAL21** kg ACERO INOXIDABLE EN SOPORTES
80 kg × 13.38 (14.45 con costes indirectos) = 1156.00

| Medición | Uds. | Largo | Parcial |
|---|---|---|---|
|  | 4 | 20 | 80.00 |
| Total |  |  | 80 |

##### ED.EQ.PRET.02 DESARENADO (28/02/1998)
Importe: 114433.57

**EMCCA601** u COMPUERTA CANAL A6 AC=0.80 M HC=1.00 M (14/02/2003)
1 u × 2735.87 (2954.74 con costes indirectos) = 2954.74
Compuerta para canal de 0,80 x 1.00 metros, fabricada con perfiles y chapa de acero inoxidable, con nervios de refuerzo, estanqueidad a tres lados, perfiles especiales de cierre en EPDM y cuñas de apriete regulables. Accionamiento manual por volante de 400 mm ø. Tuerca de bronce y rodamiento para absorber el esfuerzo axial, desplazamiento de la tajadera por husillo ascendente de rosca trapecial. Marco guia, chapa del tablero, husillo y tornilleria en AISI 316. Proteccion mediante pulido mecanico. Caracteristicas y accesorios segun ET EMCCA6.

| Código | Ud | Descripción | Rendimiento | Precio | Importe |
|---|---|---|---|---|---|
| PPCCA601 | Ud | Comp. canal A6 Ac=0.80 Hc=1.00 m (material) | 1 | 2445.78 | 2445.78 |
| OEM01 | H | Cuadrilla A Montadores | 1.857 | 71.64 | 133.04 |
| %MA03 | % | Materiales auxiliares... (s/ total). | 3 % | 2578.82 | 77.36 |
| %ME03 | % | Medios auxiliares...(s/total) | 3 % | 2656.18 | 79.69 |
|  |  | Total |  |  | 2735.87 |

**EMPV6L12550** u PASAMURO BL-A6 VALONA Ø 125 L=500 MM (25/02/2003)
2 u × 168.9 (182.41 con costes indirectos) = 364.82
Carrete pasamuro tipo brida-liso en AISI 316, de 125 mm de diametro y 500 mm de longitud. Fabricado con tubería de acero inoxidable, según DIN 17457, valona de acero inoxidable AISI 316, brida de aluminio segun DIN 2642 y arandela de estanqueidad en chapa de acero inoxidable AISI 316. Segun especificaicon tecnica EMPV6.

| Código | Ud | Descripción | Rendimiento | Precio | Importe |
|---|---|---|---|---|---|
| PPAI6TM125 | Ml | Tuberia soldada DIN 17457 AISI 316 ø 129 x 2 | 0.5 | 125.07 | 62.54 |
| PPAI6VM125 | Ud | Valona AISI 316 ø 129 x 2 mm | 1 | 10.61 | 10.61 |
| PPBAL125 | Ud | Brida de aluminio DIN 2642 PN 10 Ø 129 int | 1 | 30.12 | 30.12 |
| PCA11 | Kg | Acero inoxidable AISI 316 | 3 | 10.42 | 31.26 |
| OEMSOLD | H. | Oficial 1ª soldador | 0.714 | 41.25 | 29.45 |
| %ME03 | % | Medios auxiliares...(s/total) | 3 % | 163.98 | 4.92 |
|  |  | Total |  |  | 168.9 |

| Medición | Uds. | Parcial |
|---|---|---|
| Salida de grasas | 1 | 1.00 |
| Salida de arenas | 1 | 1.00 |
| Subtotal |  | 2.00 |
| Total |  | 2 |

**EMDESA02** u PUENTE DESARENADOR 2.50 M (14/02/2003)
1 u × 19427.28 (20981.46 con costes indirectos) = 20981.46
Puente alternativo movil a instalar en cuba de hormigon de 2.50 metros de ancho comprendiendo: Pasarela movil construida con en acero al carbono S275JR, con barandilla tubular en acero inoxidable y piso en tramex de PRFV. Carro motriz, rasquetas de flotantes, soportes de bombas, ruedas y ejes en acero inoxidable AISI 316. Grupo motriz de accionamiento de 0,18 Kw de potencia de eje hueco con ataque simultaneo a dos ruedas. Grupo de elevacion de rasquetas de flotantes de 0,12 kw. Rasquetas dobles de flotantes con labios de neopreno de un metro de longitud. Dos carros de desplazamiento (uno en cada extremo de la pasarela), con rodamientos. Cuadro electrico de accionamiento de grupos reductores y bomba de arenas. Tornilleria inoxidable. Acabado mediante pulido electromecanico. Resto de caracteristicas y accesorios segun ET EMDESA02.

| Código | Ud | Descripción | Rendimiento | Precio | Importe |
|---|---|---|---|---|---|
| PPDESA02 | Ud | Puente desarenador 2.50 metros (material) | 1 | 12393.77 | 12393.77 |
| PPDESA021 | Ud | Cuadro electrico (material) | 1 | 1891.67 | 1891.67 |
| MEMGRUAG | H. | Autogrúa grande (maquinaria) | 7.101 | 148.23 | 1052.58 |
| OEM02 | H | Cuadrilla B Electricidad | 8.74 | 71.64 | 626.13 |
| OEM01 | H | Cuadrilla A Montadores | 32.774 | 71.64 | 2347.93 |
| %MA03 | % | Materiales auxiliares... (s/ total). | 3 % | 18312.08 | 549.36 |
| %ME03 | % | Medios auxiliares...(s/total) | 3 % | 18861.44 | 565.84 |
|  |  | Total |  |  | 19427.28 |

**EMBCAL25** kg ALUMINIO EN BARRA FORMACION PANTALLA DEFLECTORA (25/02/2003)
165 kg × 18.51 (19.99 con costes indirectos) = 3298.35
Kg de aluminio en barras para formación de deflectora de desarenado.

| Código | Ud | Descripción | Rendimiento | Precio | Importe |
|---|---|---|---|---|---|
| PCA10 | Kg | Aluminio en plancha (material) | 1 | 14.82 | 14.82 |
| OEM01 | H | Cuadrilla A Montadores | 0.044 | 71.64 | 3.15 |
| %ME03 | % | Medios auxiliares...(s/total) | 3 % | 17.97 | 0.54 |
|  |  | Total |  |  | 18.51 |

| Medición | Uds. | Largo | Parcial |
|---|---|---|---|
| Parrillas separacion zona flotantes | 1 | 165 | 165.00 |
| Total |  |  | 165 |

**EMDESA07** ml CARRIL DESLIZAMIENTO DESARENADOR (14/02/2003)
23 ml × 219.83 (237.42 con costes indirectos) = 5460.66
Ml de carril de deslizamiento de desarenador, tipo Ensidesa de 20 Kg/m, incluso grapas de fijacion del mismo al hormigon.

| Código | Ud | Descripción | Rendimiento | Precio | Importe |
|---|---|---|---|---|---|
| PPDESA07 | Ml | Carril deslizamiento desarenador (material) | 1 | 175.97 | 175.97 |
| OEM02 | H | Cuadrilla B Electricidad | 0.218 | 71.64 | 15.62 |
| OEM01 | H | Cuadrilla A Montadores | 0.218 | 71.64 | 15.62 |
| %MA03 | % | Materiales auxiliares... (s/ total). | 3 % | 207.21 | 6.22 |
| %ME03 | % | Medios auxiliares...(s/total) | 3 % | 213.43 | 6.40 |
|  |  | Total |  |  | 219.83 |

| Medición | Uds. | Largo | Parcial |
|---|---|---|---|
|  | 2 | 11.5 | 23.00 |
| Total |  |  | 23 |

**EMDESA08** ml CABLE PLANO 7X2.50 MM² + CARRILES GUIA (14/02/2003)
18 ml × 104.17 (112.5 con costes indirectos) = 2025.00
Ml de cable plano H07VVH6-F tipo cortina de 450-750 V, con aislamiento en PVC y cubierta en PVC de 7 x 2.50 mm² para fuerza y maniobra , con carros de arrastre en aluminio y perfil guia en acero inoxidable, incluso soportes.

| Código | Ud | Descripción | Rendimiento | Precio | Importe |
|---|---|---|---|---|---|
| PPDESA08B | Ml | Perfil corredera + soportes (material) | 1 | 23.72 | 23.72 |
| PPDESA08 | Ml | Cable alimentacion electrica 7 x 2.50 (material) | 1 | 11.85 | 11.85 |
| OEM02 | H | Cuadrilla B Electricidad | 0.437 | 71.64 | 31.31 |
| OEM01 | H | Cuadrilla A Montadores | 0.437 | 71.64 | 31.31 |
| %MA03 | % | Materiales auxiliares... (s/ total). | 3 % | 98.19 | 2.95 |
| %ME03 | % | Medios auxiliares...(s/total) | 3 % | 101.14 | 3.03 |
|  |  | Total |  |  | 104.17 |

**EMCALDTI1** u CAJON AISI 316 SALIDA DE GRASAS (14/02/2003)
1 u × 2158.05 (2330.69 con costes indirectos) = 2330.69
Cajon para recepcion de grasas del desarenador conectado con pasamuro de salida de grasas fabricado en acero inoxidable AISI 316.

| Código | Ud | Descripción | Rendimiento | Precio | Importe |
|---|---|---|---|---|---|
| PCA11 | Kg | Acero inoxidable AISI 316 | 45 | 10.42 | 468.90 |
| OEM01 | H | Cuadrilla A Montadores | 21.849 | 71.64 | 1565.26 |
| %MA03 | % | Materiales auxiliares... (s/ total). | 3 % | 2034.16 | 61.02 |
| %ME03 | % | Medios auxiliares...(s/total) | 3 % | 2095.18 | 62.86 |
|  |  | Total |  |  | 2158.05 |

**EMTSU01** u AIREADOR SUMERGIBLE 0.65 KW (14/02/2003)
3 u × 7337.17 (7924.14 con costes indirectos) = 23772.42
Equipo Aeroflo® teqma/R&O, modelo F206 para la separación de grasas por flotación inducida con microburbujas de Ø200 micras o inferior. Con cámara de aire de fundición GG25, de una sola pieza, sin soldaduras. Con contra-turbina que permite canalizar el aire directamente hacia la doble turbina de Ø146 mm, patentada y fabricada en INOX. 316L, con 6 álabes y sin soldaduras. La producción de microburbujas ocurre en la primera etapa de la turbina y se difunde directamente en el agua desde la segunda etapa y NO a través de una cámara previa y toberas evitando la mezcla aire-agua. El eje incorpora rodamientos y anillos de desgaste para cancelar las fuerzas radiales y fijar la turbina, además de proteger el motor. Pintura Re3 cliché 7 RAL5009, con una capa primaria de epoxi rico en Zinc y un acabado con epoxi 2 componentes. Potencia instalada 0,65 kW. El motor incluye sondas de temperatura. Incorpora soporte anclado a la pared que permite la extracción rápida desde el puente desarenador sin necesidad de vaciar el tanque, incluyendo cadena de sustentación, sistema de extracción, pletinas de fijación y tubo de aspiración de aire Ø 60 mm todo fabricado en acero INOX 316L. Incluyendo cadena de sustentación, sistema de extracción, pletinas de fijación y tubo de aspiración de aire Ø 60 mm todo fabricado en acero INOX 316L. Resto de caracteristicas y accesorios segun ET EMTSU.

| Código | Ud | Descripción | Rendimiento | Precio | Importe |
|---|---|---|---|---|---|
| PPTSU01 | Ud | Aireador sumergible 0.65 kw (material) | 1 | 5632.7 | 5632.70 |
| PPAAERO321B | Ud | Aspiración y soporte Aeroflott (material) | 1 | 1037.84 | 1037.84 |
| MEMGRUAP | H. | Autogrúa pequeña | 1.092 | 81.41 | 88.90 |
| OEM01 | H | Cuadrilla A Montadores | 1.639 | 71.64 | 117.42 |
| OEM02 | H | Cuadrilla B Electricidad | 0.546 | 71.64 | 39.12 |
| %MA03 | % | Materiales auxiliares... (s/ total). | 3 % | 6915.98 | 207.48 |
| %ME03 | % | Medios auxiliares...(s/total) | 3 % | 7123.46 | 213.70 |
|  |  | Total |  |  | 7337.17 |

**EMGABOM9** u BOMBA ARENAS 8 M³/H A 2 MCA (14/02/2003)
2 u × 4581.37 (4947.88 con costes indirectos) = 9895.76
Grupo motobomba para extracción de agua + arena, con un caudal de 8 m³/h a 2 mca, ejecucion vertical, con eje de 1470 mm de longitud, potencia absorbida 0.51 Kw, motor de 0.75 Kw a 970 rpm, IP55, rodete vortex desplazado, paso 80 mm. Cuerpo de la bomba en GG-25, impulsor y anillo de desgaste en CA-40, eje en acero F-114, caras de cierre en carburo de silicio, Diametro Aspiración 80 mm y de impulsión 65 mm. Resto de caracteristicas segun ET EMGBOM09.

| Código | Ud | Descripción | Rendimiento | Precio | Importe |
|---|---|---|---|---|---|
| PPGBA02 | Ud | Bomba arenas 8 m3/h a 2 mca (material) | 1 | 4224.53 | 4224.53 |
| OEM01 | H | Cuadrilla A Montadores | 1.092 | 71.64 | 78.23 |
| OEM02 | H | Cuadrilla B Electricidad | 0.218 | 71.64 | 15.62 |
| %MA03 | % | Materiales auxiliares... (s/ total). | 3 % | 4318.38 | 129.55 |
| %ME03 | % | Medios auxiliares...(s/total) | 3 % | 4447.93 | 133.44 |
|  |  | Total |  |  | 4581.37 |

| Medición | Uds. | Parcial |
|---|---|---|
| Instalada | 1 | 1.00 |
| En almacen | 1 | 1.00 |
| Subtotal |  | 2.00 |
| Total |  | 2 |

**EMTAI6MA080** ml TUBERIA SOLDADA AISI 316 DN 80 CON ACC.
7.2 ml × 101.7 (109.84 con costes indirectos) = 790.85

| Medición | Uds. | Largo | Parcial |
|---|---|---|---|
| Impulsion arenas | 1 | 2.5 | 2.50 |
| Aspiracion arenas | 1 | 2.2 | 2.20 |
| Vaciados desarenador | 1 | 2.5 | 2.50 |
| Subtotal |  |  | 7.20 |
| Total |  |  | 7.2 |

**EMVC10080** u VALVULA COMPUERTA C. ELASTICO 80MM PN10 (14/02/2003)
2 u × 144.55 (156.11 con costes indirectos) = 312.22
Válvula de compuerta de cierre elastico y acoplamiento bridado de accionamiento manual por volante, eje en acero inox AISI 340, cuerpo y tapa en funcicion nodular GGG-50, cuña en GGG-50 recubierta de EPDM, recubrimiento interior y exterior en epoxy ral 5005 de 300 micras de espesor, con un diametro de 80 mm para una presion de 10 Kg/cm², dimensiones segun DIN 3202. Caracteristicas y accesorios segun especificacion tecnica EMVC10.

| Código | Ud | Descripción | Rendimiento | Precio | Importe |
|---|---|---|---|---|---|
| PVMVC10080 | Ud | Válvula comp. cierre elast. 80 mm PN 10/16 (material) | 1 | 96.34 | 96.34 |
| PVMVOL175 | Ud | Volante ø 175 mm para valvula compuerta (material) | 1 | 10.64 | 10.64 |
| PVMCUA30 | Ud | Cuadradillo 30x30mm para valvula compuerta (material) | 1 | 3.34 | 3.34 |
| %MA03 | % | Materiales auxiliares... (s/ total). | 3 % | 110.32 | 3.31 |
| OEM01 | H | Cuadrilla A Montadores | 0.262 | 71.64 | 18.77 |
| %MA06 | % | Materiales auxiliares... (s/ total). (14/02/2003) | 6 % | 132.40 | 7.94 |
| %ME03 | % | Medios auxiliares...(s/total) | 3 % | 140.34 | 4.21 |
|  |  | Total |  |  | 144.55 |

| Medición | Uds. | Parcial |
|---|---|---|
| Vaciados | 1 | 1.00 |
| Bomba arenas | 1 | 1.00 |
| Subtotal |  | 2.00 |
| Total |  | 2 |

**EMCAI610080** u CARRETE DESM. INOX 316 DN 80 MM PN 10 (14/02/2003)
1 u × 180.39 (194.82 con costes indirectos) = 194.82
Carrete de desmontaje DN 80 mm PN10 con bridas fabricadas en acero carbono S-235 JR, según DIN 2576/2502. Caras de Bridas: Planas para junta IBC o cara completa. Brida intermedia en S-235 JR mecanizada para junta torica, espesor minimo 15 mm. Virolas macho y hembra fabricadas en acero inoxidable AISI 316, espesor segun requerimientos, junta de estanqueidad en caucho natural de calidad EPDM, de sección tórica y dureza según ISO- 48 (50-60 Shore). Tornillería de bridas Intermedias en acabado cincado y cromatizado amarillo (bicromatado), calidad 6.8. Caracteristicas y accesorios segun especificacion tecnica EMCAI6.

| Código | Ud | Descripción | Rendimiento | Precio | Importe |
|---|---|---|---|---|---|
| PVCAI610080 | Ud | Carrete desm. inox DN 80 mm PN 10 (material) | 1 | 147.52 | 147.52 |
| OEM01 | H | Cuadrilla A Montadores | 0.262 | 71.64 | 18.77 |
| P%MA06 | % | Materiales auxiliares (% s/materiales). (14/02/2003) | 6 % | 147.52 | 8.85 |
| %ME03 | % | Medios auxiliares...(s/total) | 3 % | 175.14 | 5.25 |
|  |  | Total |  |  | 180.39 |

**EMIMA02** u MANOMETRO CON SEPARADOR DE MEMBRANA (28/02/1998)
1 u × 231.65 (250.18 con costes indirectos) = 250.18
Manómetro en baño de glicerina tipo BNV, escala 0-6 y 0-10 kg/cm2 sistema de medida Bourdon, diámetro 100 mm 1/2" montado y probado. Incluso accesorios, sifón, válvula de aislamiento y purga.

| Código | Ud | Descripción | Rendimiento | Precio | Importe |
|---|---|---|---|---|---|
| PPIMA02 | Ud | Manometro bourdon (material) | 1 | 207.04 | 207.04 |
| OEM01 | H | Cuadrilla A Montadores | 0.218 | 71.64 | 15.62 |
| %MA02 | % | Materiales auxiliares... (s/ total). (14/02/2003) | 2 % | 222.66 | 4.45 |
| %ME02 | % | Medios auxiliares...(s/total) (28/02/1998) | 2 % | 227.11 | 4.54 |
|  |  | Total |  |  | 231.65 |

| Medición | Uds. | Parcial |
|---|---|---|
| Bomba arenas | 1 | 1.00 |
| Total |  | 1 |

**EMBCAL07** ml BARANDILLA DE ALUMINIO
23 ml × 138.03 (149.07 con costes indirectos) = 3428.61

| Medición | Uds. | Largo | Parcial |
|---|---|---|---|
| En desarenador | 1 | 11 | 11.00 |
| Arqueta salida | 1 | 2.5 | 2.50 |
|  | 2 | 4.4 | 8.80 |
|  | 1 | 0.7 | 0.70 |
| Subtotal |  |  | 23.00 |
| Total |  |  | 23 |

**EMPV6L50050** u PASAMURO BL-A6 VALONA Ø 500 L=500 MM
4 u × 1015.78 (1097.04 con costes indirectos) = 4388.16

| Medición | Uds. | Parcial |
|---|---|---|
| Salida a TT | 1 | 1.00 |
| Salida a biologico | 1 | 1.00 |
| Baipas desarenado | 2 | 2.00 |
| Subtotal |  | 4.00 |
| Total |  | 4 |

**EMTAI6MA200** ml TUBERIA SOLDADA AISI 316 DN 200 CON ACC
3 ml × 262.01 (282.97 con costes indirectos) = 848.91

| Medición | Uds. | Largo | Parcial |
|---|---|---|---|
| Llegada recuperacion tanque laminacion | 1 | 3 | 3.00 |
| Total |  |  | 3 |

**EMTAI6MA500** Ml TUBERIA SOLDADA AISI 316 DN 500 CON ACC
18.5 Ml × 1122.06 (1211.82 con costes indirectos) = 22418.67

| Medición | Uds. | Largo | Parcial |
|---|---|---|---|
| Salida a biologico parte aerea | 1 | 2 | 2.00 |
| Salida a tanque laminacion parte aerea | 1 | 2.5 | 2.50 |
| Bypass desarenador | 1 | 14 | 14.00 |
| Subtotal |  |  | 18.50 |
| Total |  |  | 18.5 |

**EMCAI610500** u CARRETE DESM. INOX 316 DN 500MM PN 10 (14/02/2003)
1 u × 1270.36 (1371.99 con costes indirectos) = 1371.99
Carrete de desmontaje DN 500 mm PN10 con bridas fabricadas en acero carbono S-235 JR, según DIN 2576/2502. Caras de Bridas: Planas para junta IBC o cara completa. Brida intermedia en S-235 JR mecanizada para junta torica, espesor minimo 15 mm. Virolas macho y hembra fabricadas en acero inoxidable AISI 316, espesor segun requerimientos, junta de estanqueidad en caucho natural de calidad EPDM, de sección tórica y dureza según ISO- 48 (50-60 Shore). Tornillería de bridas Intermedias en acabado cincado y cromatizado amarillo (bicromatado), calidad 6.8. Caracteristicas y accesorios segun especificacion tecnica EMCAI6.

| Código | Ud | Descripción | Rendimiento | Precio | Importe |
|---|---|---|---|---|---|
| PVCAI610500 | Ud | Carrete desm. inox DN 500 mm PN 10 (material) | 1 | 887.86 | 887.86 |
| OEM01 | H | Cuadrilla A Montadores | 3.277 | 71.64 | 234.76 |
| P%MA08 | % | Materiales auxiliares (% s/materiales). (14/02/2003) | 8 % | 887.86 | 71.03 |
| P%MA08_______1 | % | Materiales auxiliares (% s/materiales). (14/02/2003) | 8 % | 958.89 | 76.71 |
|  |  | Total |  |  | 1270.36 |

**EMVG500** u VALVULA GUILLOTINA DN 500 MM BIDIRECCIONAL (14/02/2003)
1 u × 2709.04 (2925.76 con costes indirectos) = 2925.76
Válvula de guillotina tipo Wafer para montaje entre bridas PN 10. Cuerpo en fundición GG-25, tajadera en acero inoxidable AISI-316, anillos de cierre en acero inoxidable AISI 316 y cierre en EPDM. Accionamiento mediante volante y husillo ascendente, diametro nominal 500 mm. Caracteristicas y accesorios segun especificacion tecnica EMVG.

| Código | Ud | Descripción | Rendimiento | Precio | Importe |
|---|---|---|---|---|---|
| PVMVG500 | Ud | Valvula guillotina 500 ø (material) | 1 | 2087.8 | 2087.800 |
| OEM01 | H | Cuadrilla A Montadores | 3.277 | 71.64 | 234.764 |
| %MA08 | % | Materiales auxiliares... (s/ total). (14/02/2003) | 8 % | 2322.564 | 185.805 |
| %ME08 | % | Medios auxiliares...(s/total) (14/02/2003) | 8 % | 2508.369 | 200.670 |
|  |  | Total |  |  | 2709.04 |

| Medición | Uds. | Parcial |
|---|---|---|
| Bypass desarenado | 1 | 1.00 |
| Total |  | 1 |

**EMBCAL09** m2 TRAMEX PRFV CERRADO ANTIDESLIZANTE 30-30-3 (14/02/2003)
1 m2 × 216.66 (233.99 con costes indirectos) = 233.99
M² de tramex de poliester reforzado con fibra de vidrio con tapa superior antideslizante, huecos de 30 x 30 cm, incluso parte proporcional de perfiles de sujecion y anclaje.

| Código | Ud | Descripción | Rendimiento | Precio | Importe |
|---|---|---|---|---|---|
| PCA05 | M2 | Tramex poliester cerrado (material) | 1 | 125.99 | 125.99 |
| OEM01 | H | Cuadrilla A Montadores | 1.092 | 71.64 | 78.23 |
| %MA03 | % | Materiales auxiliares... (s/ total). | 3 % | 204.22 | 6.13 |
| %ME03 | % | Medios auxiliares...(s/total) | 3 % | 210.35 | 6.31 |
|  |  | Total |  |  | 216.66 |

| Medición | Uds. | Largo | Ancho | Parcial |
|---|---|---|---|---|
| Arqueta de vaciados | 1 | 1 | 1 | 1.00 |
| Total |  |  |  | 1 |

**EMBCAL08** m2 TRAMEX PRFV ABIERTO ANTIDESLIZANTE 30-30-3
11 m2 × 198.06 (213.9 con costes indirectos) = 2352.90

| Medición | Uds. | Largo | Ancho | Parcial |
|---|---|---|---|---|
| Arqueta salida | 1 | 4.4 | 2.5 | 11.00 |
| Total |  |  |  | 11 |

**EMBCAL007** ml CHAPA ACERO INOXIDABLE EN VERTEDERO (25/02/2003)
5 ml × 144.97 (156.57 con costes indirectos) = 782.85
Ml de chapa de acero inoxidable AISI 316 para colocar en vertedero de 200 mm de altura colocada con tornilleria regulable y sellada.

| Código | Ud | Descripción | Rendimiento | Precio | Importe |
|---|---|---|---|---|---|
| PCA11 | Kg | Acero inoxidable AISI 316 | 6 | 10.42 | 62.52 |
| OEM01 | H | Cuadrilla A Montadores | 1.092 | 71.64 | 78.23 |
| %ME03 | % | Medios auxiliares...(s/total) | 3 % | 140.75 | 4.22 |
|  |  | Total |  |  | 144.97 |

| Medición | Uds. | Largo | Parcial |
|---|---|---|---|
| Vertederos salida | 2 | 2.5 | 5.00 |
| Total |  |  | 5 |

**EMVEL32** u ELECTROVALVULA AGUA 1¼" 24 VAC
1 u × 151.6 (163.73 con costes indirectos) = 163.73

| Medición | Uds. | Parcial |
|---|---|---|
| Llegda agua tolva de grasa | 1 | 1.00 |
| Total |  | 1 |

**EMFUI** Ud CONEXION CON RED AGUA INDUSTRIAL
1 Ud × 65.55 (70.79 con costes indirectos) = 70.79

**EMBCAL03** ml ESCALERA ACCESO C/TRAMEX
3.92 ml × 469.22 (506.76 con costes indirectos) = 1986.50

| Medición | Uds. | Largo | Ancho | Parcial |
|---|---|---|---|---|
|  | 1 | 2.45 | 1.6 | 3.92 |
| Total |  |  |  | 3.92 |

**EMBCAL21** kg ACERO INOXIDABLE EN SOPORTES
50 kg × 13.38 (14.45 con costes indirectos) = 722.50

| Medición | Uds. | Largo | Parcial |
|---|---|---|---|
| Soportes tuberias | 1 | 50 | 50.00 |
| Total |  |  | 50 |

**EMBCAL19** u TORNILLOS Y ACCESORIOS DE MONTAJE (25/02/2003)
1 u × 98.37 (106.24 con costes indirectos) = 106.24
Tornillos y accesorios de montaje en acero inoxidable AISI 316.

| Código | Ud | Descripción | Rendimiento | Precio | Importe |
|---|---|---|---|---|---|
| PMBCAL19 | u | Tornillos y accesorios de montaje (material) | 1 | 65.55 | 65.55 |
| OEM01 | H | Cuadrilla A Montadores | 0.418 | 71.64 | 29.95 |
| %ME03 | % | Medios auxiliares...(s/total) | 3 % | 95.50 | 2.87 |
|  |  | Total |  |  | 98.37 |

##### ED.EQ.PRET.03 CLASIFICADOR DE ARENAS (28/02/1998)
Importe: 18382.11

**EMCARE01** u CLASIFICADOR ARENA TORNILLO 50 M³/H (14/02/2003)
1 u × 14293.47 (15436.95 con costes indirectos) = 15436.95
Clasificador lavador de arenas tipo tornillo para una capacidad de 50 m3/h, fabricado en acero inoxidable AISI 316, accionado mediante motorreductor electrico de 0.37 Kw de potencia a 6 rpm de velocidad, equipado con tubuladura de entrada de 100 mm de diametro, tubuladura de rebose de 150 mm de diametro y vaciado en 2". Resto de caracteristicas segun ET EMCARE01

| Código | Ud | Descripción | Rendimiento | Precio | Importe |
|---|---|---|---|---|---|
| PPCARE01 | Ud | Clasificador arena tornillo 50 m³/h (material) | 1 | 12652.93 | 12652.93 |
| MEMGRUAP | H. | Autogrúa pequeña | 3.824 | 81.41 | 311.31 |
| OEM02 | H | Cuadrilla B Electricidad | 0.546 | 71.64 | 39.12 |
| OEM01 | H | Cuadrilla A Montadores | 6.555 | 71.64 | 469.60 |
| %MA03 | % | Materiales auxiliares... (s/ total). | 3 % | 13472.96 | 404.19 |
| %ME03 | % | Medios auxiliares...(s/total) | 3 % | 13877.15 | 416.31 |
|  |  | Total |  |  | 14293.47 |

**EMTAI6MA125** ml TUBERIA SOLDADA AISI 316 DN 125 CON ACC
5 ml × 163.32 (176.39 con costes indirectos) = 881.95

| Medición | Uds. | Largo | Parcial |
|---|---|---|---|
| LLegada arenas | 1 | 5 | 5.00 |
| Total |  |  | 5 |

**EMTAI6MA200** ml TUBERIA SOLDADA AISI 316 DN 200 CON ACC
2.5 ml × 262.01 (282.97 con costes indirectos) = 707.43

| Medición | Uds. | Largo | Parcial |
|---|---|---|---|
| Rebose | 1 | 2.5 | 2.50 |
| Total |  |  | 2.5 |

**EMTAI6MA080** ml TUBERIA SOLDADA AISI 316 DN 80 CON ACC.
2 ml × 101.7 (109.84 con costes indirectos) = 219.68

| Medición | Uds. | Largo | Parcial |
|---|---|---|---|
| Vaciados | 1 | 2 | 2.00 |
| Total |  |  | 2 |

**EMVC10080** u VALVULA COMPUERTA C. ELASTICO 80MM PN10
1 u × 144.55 (156.11 con costes indirectos) = 156.11

| Medición | Uds. | Parcial |
|---|---|---|
| Vaciados | 1 | 1.00 |
| Total |  | 1 |

**EMCONT01** u CONTAINER 800 LITROS
1 u × 288.58 (311.67 con costes indirectos) = 311.67

**EMLIMP01** u CONEXIÓN PARA LIMPIEZA DE CONDUCCIONES (25/02/2003)
1 u × 119.06 (128.58 con costes indirectos) = 128.58
Conexión para limpieza de conducciones, compuesta por válvula de bola manual DN-25 y conexión rápida mediante racor.

| Código | Ud | Descripción | Rendimiento | Precio | Importe |
|---|---|---|---|---|---|
| PMLIMP01 | u | Conexion limpieza conducciones (material) | 1 | 76.47 | 76.47 |
| OEM01 | H | Cuadrilla A Montadores | 0.546 | 71.64 | 39.12 |
| %ME03 | % | Medios auxiliares...(s/total) | 3 % | 115.59 | 3.47 |
|  |  | Total |  |  | 119.06 |

**EMBCAL19** u TORNILLOS Y ACCESORIOS DE MONTAJE
1 u × 98.37 (106.24 con costes indirectos) = 106.24

**EMBCAL21** kg ACERO INOXIDABLE EN SOPORTES
30 kg × 13.38 (14.45 con costes indirectos) = 433.50

##### ED.EQ.PRET.04 CONCENTRADOR DE GRASAS (28/02/1998)
Importe: 22959.96

**EMVC10125** u VÁLVULA COMPUERTA C. ELAST. 125MM PN10 (14/02/2003)
1 u × 247.14 (266.91 con costes indirectos) = 266.91
Válvula de compuerta de cierre elastico y acoplamiento bridado de accionamiento manual por volante, eje en acero inox AISI 340, cuerpo y tapa en funcicion nodular GGG-50, cuña en GGG-50 recubierta de EPDM, recubrimiento interior y exterior en epoxy ral 5005 de 300 micras de espesor, con un diametro de 125 mm para una presion de 10 Kg/cm², dimensiones segun DIN 3202. Caracteristicas y accesorios segun especificacion tecnica EMVC10.

| Código | Ud | Descripción | Rendimiento | Precio | Importe |
|---|---|---|---|---|---|
| PVMVC10125 | Ud | Válvula comp. cierre elast. 125 mm PN 10/16 (material) | 1 | 161.57 | 161.57 |
| PVMVOL275 | Ud | Volante ø 275 mm para valvula compuerta (material) | 1 | 20.63 | 20.63 |
| PVMCUA30 | Ud | Cuadradillo 30x30mm para valvula compuerta | 1 | 3.34 | 3.34 |
| %MA03 | % | Materiales auxiliares... (s/ total). | 3 % | 185.54 | 5.57 |
| OEM01 | H | Cuadrilla A Montadores | 0.492 | 71.64 | 35.25 |
| %MA06 | % | Materiales auxiliares... (s/ total). | 6 % | 226.36 | 13.58 |
| %ME03 | % | Medios auxiliares...(s/total) | 3 % | 239.94 | 7.20 |
|  |  | Total |  |  | 247.14 |

| Medición | Uds. | Parcial |
|---|---|---|
| Aislamiento salida grasas desarenado | 1 | 1.00 |
| Total |  | 1 |

**EMVPIC125** u VÁLVULA MEMBRANA PIC DN 125 MM (14/02/2003)
1 u × 574.26 (620.2 con costes indirectos) = 620.20
Válvula de membrana elástica de paso total, cuerpo de la válvula en aluminio, manguito en goma natural antiabrasion reforzada, con contrabridas standard PN 10, conexion de mando roscada al cuerpo de la valvula en 3/8", accionada mediante aire ó agua a presión, con un diametro nominal de 125 mm. Accionamiento mediante electrovalvula accionada por final de carrera en el puente decantador. Segun ET EMVPIC.

| Código | Ud | Descripción | Rendimiento | Precio | Importe |
|---|---|---|---|---|---|
| PVMVPIC125 | Ud | V.PIC 125 mm. (material) | 1 | 476.43 | 476.43 |
| %MA03 | % | Materiales auxiliares... (s/ total). | 3 % | 476.43 | 14.29 |
| OEM01 | H | Cuadrilla A Montadores | 0.492 | 71.64 | 35.25 |
| %MA06 | % | Materiales auxiliares... (s/ total). | 6 % | 525.97 | 31.56 |
| %ME03 | % | Medios auxiliares...(s/total) | 3 % | 557.53 | 16.73 |
|  |  | Total |  |  | 574.26 |

| Medición | Uds. | Parcial |
|---|---|---|
| Aislamiento salida grasas desarenador | 1 | 1.00 |
| Total |  | 1 |

**EMCAI610125** u CARRETE DESM. INOX 316 DN 125 MM PN 10 (14/02/2003)
1 u × 222.72 (240.54 con costes indirectos) = 240.54
Carrete de desmontaje DN 125 mm PN10 con bridas fabricadas en acero carbono S-235 JR, según DIN 2576/2502. Caras de Bridas: Planas para junta IBC o cara completa. Brida intermedia en S-235 JR mecanizada para junta torica, espesor minimo 15 mm. Virolas macho y hembra fabricadas en acero inoxidable AISI 316, espesor segun requerimientos, junta de estanqueidad en caucho natural de calidad EPDM, de sección tórica y dureza según ISO- 48 (50-60 Shore). Tornillería de bridas Intermedias en acabado cincado y cromatizado amarillo (bicromatado), calidad 6.8. Caracteristicas y accesorios segun especificacion tecnica EMCAI6.

| Código | Ud | Descripción | Rendimiento | Precio | Importe |
|---|---|---|---|---|---|
| PVCAI610125 | Ud | Carrete desm. inox DN 125 mm PN 10 (material) | 1 | 170.74 | 170.74 |
| OEM01 | H | Cuadrilla A Montadores | 0.492 | 71.64 | 35.25 |
| P%MA06 | % | Materiales auxiliares (% s/materiales). | 6 % | 170.74 | 10.24 |
| %ME03 | % | Medios auxiliares...(s/total) | 3 % | 216.23 | 6.49 |
|  |  | Total |  |  | 222.72 |

**EMVELT3V** u CONEXION AIRE PARA VALVULA DE MEMBRANA (25/02/2003)
1 u × 229.89 (248.28 con costes indirectos) = 248.28
Conexion para valula de membrana compuesta por electroválvula de tres vias y dos posiciones monoestable, con bobina de 24 VAC de 16 VA, filtro regulador de 3/8", filtro regulador, valvulas de aislamiento y tuberia flexible de conexion.

| Código | Ud | Descripción | Rendimiento | Precio | Importe |
|---|---|---|---|---|---|
| PVMEL3V | Ud | Conexion aire para valvula de membrana (material) | 1 | 207.57 | 207.57 |
| OEM01 | H | Cuadrilla A Montadores | 0.109 | 71.64 | 7.81 |
| OEM02 | H | Cuadrilla B Electricidad | 0.109 | 71.64 | 7.81 |
| %ME03 | % | Medios auxiliares...(s/total) | 3 % | 223.19 | 6.70 |
|  |  | Total |  |  | 229.89 |

| Medición | Uds. | Parcial |
|---|---|---|
| Valvula PIC | 1 | 1.00 |
| Total |  | 1 |

**EMTAI6MA125** ml TUBERIA SOLDADA AISI 316 DN 125 CON ACC
5 ml × 163.32 (176.39 con costes indirectos) = 881.95

| Medición | Uds. | Largo | Parcial |
|---|---|---|---|
| Llegada grasas | 1 | 5 | 5.00 |
| Total |  |  | 5 |

**EMCDES04** u DESNATADOR METALICO CANAL 0.90 M X 1.60 M 20 M3/H (14/02/2003)
1 u × 17200.74 (18576.8 con costes indirectos) = 18576.80
Mecanismo para arrastre y separacion de grasas y flotantes para un caudal de 20 m³/h instalado en tanque metalico de las siguientes caracteristicas: Longitud del tanque 1.60 metros, ancho del tanque 0.90 m. Fabricacion con chasis en acero inoxidable AISI 316, eje en F-114, rascadores en acero inoxidable y neopreno, accionamiento por motorreductor electrico tipo monobloc de 0.18 Kw de potencia. Acabado mediante pulido electromecanico. Resto de caracterisiticas segun ET EMCDES04.

| Código | Ud | Descripción | Rendimiento | Precio | Importe |
|---|---|---|---|---|---|
| PPCDES04 | Ud | Desnat. metalico canal 0.90 m x 1.60 m (material) | 1 | 15119.38 | 15119.38 |
| MEMGRUAP | H. | Autogrúa pequeña | 3.824 | 81.41 | 311.31 |
| OEM02 | H | Cuadrilla B Electricidad | 2.185 | 71.64 | 156.53 |
| OEM01 | H | Cuadrilla A Montadores | 8.74 | 71.64 | 626.13 |
| %MA03 | % | Materiales auxiliares... (s/ total). | 3 % | 16213.35 | 486.40 |
| %ME03 | % | Medios auxiliares...(s/total) | 3 % | 16699.75 | 500.99 |
|  |  | Total |  |  | 17200.74 |

**EMTAI6MA080** ml TUBERIA SOLDADA AISI 316 DN 80 CON ACC.
3 ml × 101.7 (109.84 con costes indirectos) = 329.52

| Medición | Uds. | Largo | Parcial |
|---|---|---|---|
| Vaciados | 1 | 3 | 3.00 |
| Total |  |  | 3 |

**EMVC10080** u VALVULA COMPUERTA C. ELASTICO 80MM PN10
1 u × 144.55 (156.11 con costes indirectos) = 156.11

| Medición | Uds. | Parcial |
|---|---|---|
| Vaciados | 1 | 1.00 |
| Total |  | 1 |

**EMCONTGRG** u CONTENEDOR IBC/GRG 1000 LITROS (28/02/1998)
2 u × 483.14 (521.79 con costes indirectos) = 1043.58
Contenedor de polipropileno tipo GRG de 1000 litros de capacidad.

| Código | Ud | Descripción | Rendimiento | Precio | Importe |
|---|---|---|---|---|---|
| PPCONT01A | Ud | Container GRG 1000 litros. (material) | 1 | 470.55 | 470.55 |
| OEM01 | H | Cuadrilla A Montadores | 0.109 | 71.64 | 7.81 |
| %ME01 | % | Medios auxiliares...(s/total) | 1 % | 478.36 | 4.78 |
|  |  | Total |  |  | 483.14 |

| Medición | Uds. | Parcial |
|---|---|---|
| En uso | 1 | 1.00 |
| Reserva | 1 | 1.00 |
| Subtotal |  | 2.00 |
| Total |  | 2 |

**EMLIMP01** u CONEXIÓN PARA LIMPIEZA DE CONDUCCIONES
1 u × 119.06 (128.58 con costes indirectos) = 128.58

**EMBCAL19** u TORNILLOS Y ACCESORIOS DE MONTAJE
1 u × 98.37 (106.24 con costes indirectos) = 106.24

**EMBCAL21** kg ACERO INOXIDABLE EN SOPORTES
25 kg × 13.38 (14.45 con costes indirectos) = 361.25

#### ED.EQ.TANQ TANQUE DE LAMINACION (28/02/1998)
Importe: 76676.68

##### ED.EQ.TANQ.01 TANQUE DE LAMINACION (14/02/2003)
Importe: 38464.92

**EM675TT** u SISTEMA DE LIMPIEZA AUTOBASCULANTE L=6.75 METROS (14/02/2003)
1 u × 23924.76 (25838.74 con costes indirectos) = 25838.74
Limpiador basculante con una capacidad de basculación específica de 700 l/m, para una longitud entre paredes de 6,75 m. Fabricado en acero inoxidable AISI 316, acabado final chorreado con bolas de vidrio. Incluye soportes, rodamientos, juego de suspensión y demás piezas pequeñas. Tornillería y anclajes en A6. Incluso sensor inductivo para deteccion del volteo de los limpiadores. Incluso cuadro de control con las protecciones necesarias y todos los elementos para el funcionamiento tanto en modo automático como en modo manual de los limpiadores, incluso PLC programado. Incluidos interruptores de posición para detección de volcado de los limpiadores e interruptores de nivel para detección de llenado y vaciado del tanque. Circuito de llenado para limpiador. Incluye los siguientes elementos: Colector principal en acero inoxidable DN 54 a lo largo de la pasarela por delante de los limpiadores 1 derivacion con electroválvula y llave de bola de 1.5". Canalización de agua desde la electroválvula hasta el limpiador en acero inoxidable DN 42, con piezas roscadas de 1.5" Resto de caracteristicas y accesorios segun ET EM675TT

| Código | Ud | Descripción | Rendimiento | Precio | Importe |
|---|---|---|---|---|---|
| PMJKKJK | Ud | Sistema limpieza tanque tormentas L=6.75m (material) | 1 | 19640.36 | 19640.36 |
| PBASCUL | Ud | Circuito llenado basculante (material) | 1 | 1529.46 | 1529.46 |
| MEMGRUAP | H. | Autogrúa pequeña | 6.15 | 81.41 | 500.67 |
| OEM01 | H | Cuadrilla A Montadores | 10.247 | 71.64 | 734.10 |
| OEM02 | H | Cuadrilla B Electricidad | 2.049 | 71.64 | 146.79 |
| %MA03 | % | Materiales auxiliares... (s/ total). | 3 % | 22551.38 | 676.54 |
| %ME03 | % | Medios auxiliares...(s/total) | 3 % | 23227.92 | 696.84 |
|  |  | Total |  |  | 23924.76 |

**EMPV6L50050** u PASAMURO BL-A6 VALONA Ø 500 L=500 MM
2 u × 1015.78 (1097.04 con costes indirectos) = 2194.08

| Medición | Uds. | Parcial |
|---|---|---|
| Llegada | 1 | 1.00 |
| Rebose | 1 | 1.00 |
| Subtotal |  | 2.00 |
| Total |  | 2 |

**EMTAI6MA500** Ml TUBERIA SOLDADA AISI 316 DN 500 CON ACC
4.5 Ml × 1122.06 (1211.82 con costes indirectos) = 5453.19

| Medición | Uds. | Largo | Parcial |
|---|---|---|---|
| Rebose parte aerea | 1 | 2 | 2.00 |
| Entrada | 1 | 2.5 | 2.50 |
| Subtotal |  |  | 4.50 |
| Total |  |  | 4.5 |

**EMBCALYUA** ml CANAL METALICO ADOSADO A MURO 0.40 FONDO Y 0.60 ALTURA (25/02/2003)
4 ml × 472.19 (509.97 con costes indirectos) = 2039.88
Ml de canal metalico adosado a muro de biologico con una altura de 600 mm y un fondo de 400 mm para formacion de vertedero incluso refurezos, anclajes y sellado. Fabricado en acero inoxidable AISI 316
.

| Código | Ud | Descripción | Rendimiento | Precio | Importe |
|---|---|---|---|---|---|
| PCA11 | Kg | Acero inoxidable AISI 316 | 30 | 10.42 | 312.60 |
| OEMSOLD | H. | Oficial 1ª soldador | 1.639 | 41.25 | 67.61 |
| OEM01 | H | Cuadrilla A Montadores | 1.092 | 71.64 | 78.23 |
| %ME03 | % | Medios auxiliares...(s/total) | 3 % | 458.44 | 13.75 |
|  |  | Total |  |  | 472.19 |

| Medición | Uds. | Largo | Parcial |
|---|---|---|---|
| Rebose | 1 | 4 | 4.00 |
| Total |  |  | 4 |

**EMFUI** Ud CONEXION CON RED AGUA INDUSTRIAL
1 Ud × 65.55 (70.79 con costes indirectos) = 70.79

| Medición | Uds. | Parcial |
|---|---|---|
| Agua para basculantes | 1 | 1.00 |
| Total |  | 1 |

**EMBCAL21** kg ACERO INOXIDABLE EN SOPORTES
120 kg × 13.38 (14.45 con costes indirectos) = 1734.00

| Medición | Uds. | Largo | Parcial |
|---|---|---|---|
|  | 4 | 30 | 120.00 |
| Total |  |  | 120 |

**EMBCAL18** u TORNILLOS Y ACCESORIOS DE MONTAJE
8 u × 131.28 (141.78 con costes indirectos) = 1134.24

##### ED.EQ.TANQ.02 BOMBEO DE REINCORPORACION (28/02/1998)
Importe: 38211.76

**EMBOMB10** u BOMBA SUMERGIBLE 150 M3/H A 7.00 MCA (14/02/2003)
2 u × 8919.97 (9633.57 con costes indirectos) = 19267.14
Suministro, instalación y pruebas de bomba centrífuga sumergible, marca Sulzer o equivalente, con motor de 9 KW en el eje, para un caudal nominal de 150 m³/h a una altura manométrica de 7.0 m.c.a. Incluso zócalo DN150, soporte superior de tubos guía y tubos guía de 2" en acero inoxidable, cadena de elevación, cable EMC, modulo de supervision de temperatura y humedad y tornillería en acero inoxidable. Características y accesorios según especificación técnica EMBOMB10.

| Código | Ud | Descripción | Rendimiento | Precio | Importe |
|---|---|---|---|---|---|
| PBOMB10 | Ud | Bomba sumergible 150 m3/h a 7.00 mca (material) | 1 | 8084.26 | 8084.260 |
| MEMGRUAP | H. | Autogrúa pequeña | 1.092 | 81.41 | 88.900 |
| OEM01 | H | Cuadrilla A Montadores | 2.185 | 71.64 | 156.533 |
| OEM02 | H | Cuadrilla B Electricidad | 1.092 | 71.64 | 78.231 |
| %MA03 | % | Materiales auxiliares... (s/ total). | 3 % | 8407.924 | 252.238 |
| %ME03 | % | Medios auxiliares...(s/total) | 3 % | 8660.162 | 259.805 |
|  |  | Total |  |  | 8919.97 |

**EMTAI6MA200** ml TUBERIA SOLDADA AISI 316 DN 200 CON ACC
18.9 ml × 262.01 (282.97 con costes indirectos) = 5348.13

| Medición | Uds. | Largo | Parcial |
|---|---|---|---|
| Impulsiones individuales | 2 | 5.5 | 11.00 |
|  | 2 | 2.2 | 4.40 |
| Impulsion gral a desarenado | 1 | 3.5 | 3.50 |
| Subtotal |  |  | 18.90 |
| Total |  |  | 18.9 |

**EMVC10200** u VÁLVULA COMPUERTA C. ELAST. 200MM PN10 (14/02/2003)
2 u × 395.93 (427.6 con costes indirectos) = 855.20
Válvula de compuerta de cierre elastico y acoplamiento bridado de accionamiento manual por volante, eje en acero inox AISI 340, cuerpo y tapa en funcicion nodular GGG-50, cuña en GGG-50 recubierta de EPDM, recubrimiento interior y exterior en epoxy ral 5005 de 300 micras de espesor, con un diametro de 200 mm para una presion de 10 Kg/cm², dimensiones segun DIN 3202. Caracteristicas y accesorios segun especificacion tecnica EMVC10.

| Código | Ud | Descripción | Rendimiento | Precio | Importe |
|---|---|---|---|---|---|
| PVMVC10200 | Ud | Válvula comp. cierre elast. 200 mm PN 10 (material) | 1 | 315.72 | 315.72 |
| OEM01 | H | Cuadrilla A Montadores | 0.655 | 71.64 | 46.92 |
| %MA06 | % | Materiales auxiliares... (s/ total). | 6 % | 362.64 | 21.76 |
| %ME03 | % | Medios auxiliares...(s/total) | 3 % | 384.40 | 11.53 |
|  |  | Total |  |  | 395.93 |

**EMVRC200** u VÁLVULA RETENCIÓN CLAPETA 200 MM (14/02/2003)
2 u × 748.01 (807.85 con costes indirectos) = 1615.70
Válvula de retención de tipo clapeta, cuerpo y clapeta en fundicion, estanqueidad por junta plana NBR (nitrilo) y muelle en acero inoxidable, para una temperatura maxima de trabajo de 100 ºC, acoplamiento bridado de 200 mm. de diametro PN 10 atm. Segun ET EMVRC.

| Código | Ud | Descripción | Rendimiento | Precio | Importe |
|---|---|---|---|---|---|
| PVMVRC200 | Ud | Válvula retención clapeta 200 mm. (material) | 1 | 619.6 | 619.60 |
| %MA03 | % | Materiales auxiliares... (s/ total). | 3 % | 619.60 | 18.59 |
| OEM01 | H | Cuadrilla A Montadores | 0.655 | 71.64 | 46.92 |
| %MA06 | % | Materiales auxiliares... (s/ total). | 6 % | 685.11 | 41.11 |
| %ME03 | % | Medios auxiliares...(s/total) | 3 % | 726.22 | 21.79 |
|  |  | Total |  |  | 748.01 |

**EMCAI610200** u CARRETE DESM. INOX 316 DN 200 MM PN 10 (14/02/2003)
2 u × 379.39 (409.74 con costes indirectos) = 819.48
Carrete de desmontaje DN 200 mm PN10 con bridas fabricadas en acero carbono S-235 JR, según DIN 2576/2502. Caras de Bridas: Planas para junta IBC o cara completa. Brida intermedia en S-235 JR mecanizada para junta torica, espesor minimo 15 mm. Virolas macho y hembra fabricadas en acero inoxidable AISI 316, espesor segun requerimientos, junta de estanqueidad en caucho natural de calidad EPDM, de sección tórica y dureza según ISO- 48 (50-60 Shore). Tornillería de bridas Intermedias en acabado cincado y cromatizado amarillo (bicromatado), calidad 6.8. Caracteristicas y accesorios segun especificacion tecnica EMCAI6.

| Código | Ud | Descripción | Rendimiento | Precio | Importe |
|---|---|---|---|---|---|
| PVCAI610200 | Ud | Carrete desm. inox DN 200 mm PN 10 (material) | 1 | 303.23 | 303.23 |
| OEM01 | H | Cuadrilla A Montadores | 0.655 | 71.64 | 46.92 |
| P%MA06 | % | Materiales auxiliares (% s/materiales). | 6 % | 303.23 | 18.19 |
| %ME03 | % | Medios auxiliares...(s/total) | 3 % | 368.34 | 11.05 |
|  |  | Total |  |  | 379.39 |

**EMIMA02** u MANOMETRO CON SEPARADOR DE MEMBRANA
2 u × 231.65 (250.18 con costes indirectos) = 500.36

**EMLIMP01** u CONEXIÓN PARA LIMPIEZA DE CONDUCCIONES
2 u × 119.06 (128.58 con costes indirectos) = 257.16

| Medición | Uds. | Parcial |
|---|---|---|
| Impulsiones individuales bombas | 2 | 2.00 |
| Total |  | 2 |

**EMBCAL22** kg ACERO EN PERFILES LAMINADOS
349.6 kg × 4.31 (4.65 con costes indirectos) = 1625.64

| Medición | Uds. | Largo | Ancho | Parcial |
|---|---|---|---|---|
| Estructura para izado de bombas con polipasto | 1 | 260 |  | 260.00 |
| Carril polipasto IPN 120 | 1 | 8 | 11.2 | 89.60 |
| Subtotal |  |  |  | 349.60 |
| Total |  |  |  | 349.6 |

**EMSPO04** u POLIPASTO MANUAL 500 KG C/CARRO. (14/02/2003)
1 u × 475.24 (513.26 con costes indirectos) = 513.26
Polipasto de alta resistencia de elevación manual por cadena, con una capacidad de carga de 500 Kg, nº de ramales 1, cadena de elevacion de ø 6.5 x 19.5 mm, equipada con carro de traslacion por cadena para un perfil de rodadura minimo de 100 mm con un radio minimo de curvatura de perfil de 1 metro para IPN y 1.5 m para IPE. Resto de caracteristicas segun ET EMSPO.

| Código | Ud | Descripción | Rendimiento | Precio | Importe |
|---|---|---|---|---|---|
| PPSPO04 | Ud | Polipasto manual 500 Kg c/carro. (material) | 1 | 369.73 | 369.73 |
| OEM01 | H | Cuadrilla A Montadores | 1.092 | 71.64 | 78.23 |
| %MA03 | % | Materiales auxiliares... (s/ total). | 3 % | 447.96 | 13.44 |
| %ME03 | % | Medios auxiliares...(s/total) | 3 % | 461.40 | 13.84 |
|  |  | Total |  |  | 475.24 |

**EMBCAL07** ml BARANDILLA DE ALUMINIO
17.8 ml × 138.03 (149.07 con costes indirectos) = 2653.45

| Medición | Uds. | Largo | Parcial |
|---|---|---|---|
| Pasarela | 2 | 8.4 | 16.80 |
|  | 1 | 1 | 1.00 |
| Subtotal |  |  | 17.80 |
| Total |  |  | 17.8 |

**EMBCAL03** ml ESCALERA ACCESO C/TRAMEX
6.4 ml × 469.22 (506.76 con costes indirectos) = 3243.26

| Medición | Uds. | Largo | Ancho | Parcial |
|---|---|---|---|---|
|  | 1 | 4 | 1.6 | 6.40 |
| Total |  |  |  | 6.4 |

**EMBCAL19** u TORNILLOS Y ACCESORIOS DE MONTAJE
2 u × 98.37 (106.24 con costes indirectos) = 212.48

**EMBCAL21** kg ACERO INOXIDABLE EN SOPORTES
90 kg × 13.38 (14.45 con costes indirectos) = 1300.50

| Medición | Uds. | Largo | Parcial |
|---|---|---|---|
| Soportes tuberias | 10 | 4 | 40.00 |
| Bombas | 5 | 10 | 50.00 |
| Subtotal |  |  | 90.00 |
| Total |  |  | 90 |

#### ED.EQ.BIOL TRATAMIENTO BIOLOGICO (28/02/1998)
Importe: 310617.1

##### ED.EQ.BIOL01 REPARTO A BIOLOGICO Y FISICO-QUIMICO (14/02/2003)
Importe: 49969.25

**EMCMA601** u COMPUERTA MURAL MANUAL A=0.40 H=0.40 HC=4.0 AISI 316 (25/02/2003)
2 u × 3392.48 (3663.88 con costes indirectos) = 7327.76
Compuerta mural de accionamiento manual por volante para hueco de 0.40 x 0.40 metros, altura maxima de agua 4.00 metros y altura del piso de maniobra 4.40 metros, numero de husillos de accionamiento 1 de diametro 30 mm. Materiales/acabados: Marco: AISI-316, Tablero: AISI-316, Cierre: Simple NBR, Husillo: AISI-316. Caracteristicas y accesorios segun especificacion tecnica EMCMA6.

| Código | Ud | Descripción | Rendimiento | Precio | Importe |
|---|---|---|---|---|---|
| PMCMA601 | u | Compuerta mural manual 0.40x0.40 Hc= 4.40 (material) | 1 | 3058.91 | 3058.91 |
| OEM01 | H | Cuadrilla A Montadores | 2.185 | 71.64 | 156.53 |
| OEM02 | H | Cuadrilla B Electricidad | 1.092 | 71.64 | 78.23 |
| %ME03 | % | Medios auxiliares...(s/total) | 3 % | 3293.67 | 98.81 |
|  |  | Total |  |  | 3392.48 |

**EMCMAV01** u COMPUERTA VERTEDERO SERVOMOTORIZADA A=1.20 M. AISI316 (25/02/2003)
2 u × 9527.78 (10290 con costes indirectos) = 20580.00
Compuerta vertedero de accionamiento servomotorizado de 1.20 metro de ancho, 1 metro de altura de tablero y altura del piso de maniobra 2.62 metros, numero de husillos de accionamiento 1 de diametro 30 mm. Accionamiento mediante servomotor de regulacion de 0.16 kw de potencia y par maximo 3 DaNm, equipado con dos finales de carrera, dos limitadores de par de alta precision, tres termostatos en el devanado del motor, resistencia calefactora y volante manual de emergencia. Materiales/acabados: Marco: AISI-316, Tablero: AISI-316, Cierre: Simple NBR, Husillo: AISI-316. Caracteristicas y accesorios segun especificacion tecnica EMW6C.

| Código | Ud | Descripción | Rendimiento | Precio | Importe |
|---|---|---|---|---|---|
| OEM01 | H | Cuadrilla A Montadores | 2.185 | 71.64 | 156.53 |
| OEM02 | H | Cuadrilla B Electricidad | 1.092 | 71.64 | 78.23 |
| %ME03 | % | Medios auxiliares...(s/total) | 3 % | 234.76 | 7.04 |
| PMCMAV01 | u | Compuerta vertedero servomotorizado 1.20 m (material) | 1 | 9285.98 | 9285.98 |
|  |  | Total |  |  | 9527.78 |

**EMPV6L50050** u PASAMURO BL-A6 VALONA Ø 500 L=500 MM
2 u × 1015.78 (1097.04 con costes indirectos) = 2194.08

| Medición | Uds. | Parcial |
|---|---|---|
| Llegada desarenado y salida a biologico | 2 | 2.00 |
| Total |  | 2 |

**EMTAI6MA500** Ml TUBERIA SOLDADA AISI 316 DN 500 CON ACC
3 Ml × 1122.06 (1211.82 con costes indirectos) = 3635.46

| Medición | Uds. | Largo | Parcial |
|---|---|---|---|
| Llegada de desarenador | 1 | 1 | 1.00 |
| Salida a reactor biologico | 1 | 2 | 2.00 |
| Subtotal |  |  | 3.00 |
| Total |  |  | 3 |

**EMPV6L40050** u PASAMURO BL-A6 VALONA Ø 400 L=500 MM (25/02/2003)
2 u × 759.48 (820.24 con costes indirectos) = 1640.48
Carrete pasamuro tipo brida-liso en AISI 316, de 400 mm de diametro y 500 mm de longitud. Fabricado con tubería de acero inoxidable, según DIN 17457, valona de acero inoxidable AISI 316, brida de aluminio segun DIN 2642 y arandela de estanqueidad en chapa de acero inoxidable AISI 316. Segun especificaicon tecnica EMPV6.

| Código | Ud | Descripción | Rendimiento | Precio | Importe |
|---|---|---|---|---|---|
| PPAI6TM400 | Ml | Tuberia soldada DIN 17457 AISI 316 ø 406 x 3 (material) | 0.5 | 688.94 | 344.47 |
| PPAI6VM400 | Ud | Valona AISI 316 ø 406 x 3 mm (material) | 1 | 79.75 | 79.75 |
| PPBAL400 | Ud | Brida de aluminio DIN 2642 PN 10 Ø 406.4 int (material) | 1 | 145.82 | 145.82 |
| PCA11 | Kg | Acero inoxidable AISI 316 | 7 | 10.42 | 72.94 |
| OEMSOLD | H. | Oficial 1ª soldador | 2.288 | 41.25 | 94.38 |
| %ME03 | % | Medios auxiliares...(s/total) | 3 % | 737.36 | 22.12 |
|  |  | Total |  |  | 759.48 |

| Medición | Uds. | Parcial |
|---|---|---|
| Salida a F-Q | 1 | 1.00 |
| Entrada en F-Q | 1 | 1.00 |
| Subtotal |  | 2.00 |
| Total |  | 2 |

**EMTAI6MA400** Ml TUBERIA SOLDADA AISI 316 DN 400 CON ACC. (25/02/2003)
9 Ml × 858.03 (926.67 con costes indirectos) = 8340.03
Ml de tuberia de acero inoxidable AISI 316, segun DIN 17457, de 400 mm de diametro, incluso pp de valona, brida de aluminio, junta y tornillos. Caracteristicas y accesorios segun especificacion tecnica EMTAI6

| Código | Ud | Descripción | Rendimiento | Precio | Importe |
|---|---|---|---|---|---|
| PPAI6TM400 | Ml | Tuberia soldada DIN 17457 AISI 316 ø 406 x 3 | 1 | 688.94 | 688.94 |
| PPAI6VM400 | Ud | Valona AISI 316 ø 406 x 3 mm | 0.4 | 79.75 | 31.90 |
| PPBAL400 | Ud | Brida de aluminio DIN 2642 PN 10 Ø 406.4 int | 0.4 | 145.82 | 58.33 |
| PPJUN400 | Ud | Junta plana epdm 400 mm ø (material) | 0.2 | 4.87 | 0.97 |
| PPT24X90 | Ud | Tornillo M24x90 +tuerca+arandela | 3.2 | 2.5 | 8.00 |
| PPINDEC | M2 | Decapado quimico inmersion o pintado | 1.257 | 5.7 | 7.16 |
| OEMSOLD | H. | Oficial 1ª soldador | 0.915 | 41.25 | 37.74 |
| %ME03 | % | Medios auxiliares...(s/total) | 3 % | 833.04 | 24.99 |
|  |  | Total |  |  | 858.03 |

| Medición | Uds. | Largo | Parcial |
|---|---|---|---|
| Salida y conexion con FQ | 1 | 9 | 9.00 |
| Total |  |  | 9 |

**EMBCAL08** m2 TRAMEX PRFV ABIERTO ANTIDESLIZANTE 30-30-3
8.48 m2 × 198.06 (213.9 con costes indirectos) = 1813.87

| Medición | Uds. | Largo | Ancho | Parcial |
|---|---|---|---|---|
|  | 2 | 1.2 | 1.5 | 3.60 |
|  | 1 | 3.25 | 1.5 | 4.88 |
| Subtotal |  |  |  | 8.48 |
| Total |  |  |  | 8.48 |

**EMBCAL07** ml BARANDILLA DE ALUMINIO
14.3 ml × 138.03 (149.07 con costes indirectos) = 2131.70

| Medición | Uds. | Largo | Parcial |
|---|---|---|---|
|  | 2 | 3.4 | 6.80 |
|  | 2 | 3.75 | 7.50 |
| Subtotal |  |  | 14.30 |
| Total |  |  | 14.3 |

**EMBCAL03** ml ESCALERA ACCESO C/TRAMEX
3.2 ml × 469.22 (506.76 con costes indirectos) = 1621.63

| Medición | Uds. | Largo | Ancho | Parcial |
|---|---|---|---|---|
|  | 1 | 2 | 1.6 | 3.20 |
| Total |  |  |  | 3.2 |

**EMBCAL19** u TORNILLOS Y ACCESORIOS DE MONTAJE
1 u × 98.37 (106.24 con costes indirectos) = 106.24

**EMBCAL21** kg ACERO INOXIDABLE EN SOPORTES
40 kg × 13.38 (14.45 con costes indirectos) = 578.00

| Medición | Uds. | Largo | Parcial |
|---|---|---|---|
|  | 2 | 20 | 40.00 |
| Total |  |  | 40 |

##### ED.EQ.BIOL02 MEDICION CAUDAL A FISICO-QUIMICO (28/02/1998)
Importe: 3361.23

**EMTAI6MA400** Ml TUBERIA SOLDADA AISI 316 DN 400 CON ACC.
1.6 Ml × 858.03 (926.67 con costes indirectos) = 1482.67

| Medición | Uds. | Largo | Parcial |
|---|---|---|---|
|  | 2 | 0.8 | 1.60 |
| Total |  |  | 1.6 |

**EMCAI610400** u CARRETE DESM. INOX 316 DN 400 MM PN 10 (28/02/1998)
1 u × 961.27 (1038.17 con costes indirectos) = 1038.17
Carrete de desmontaje DN 400 mm PN10 con bridas fabricadas en acero carbono S-235 JR, según DIN 2576/2502. Caras de Bridas: Planas para junta IBC o cara completa. Brida intermedia en S-235 JR mecanizada para junta torica, espesor minimo 15 mm. Virolas macho y hembra fabricadas en acero inoxidable AISI 316, espesor segun requerimientos, junta de estanqueidad en caucho natural de calidad EPDM, de sección tórica y dureza según ISO- 48 (50-60 Shore). Tornillería de bridas Intermedias en acabado cincado y cromatizado amarillo (bicromatado), calidad 6.8. Caracteristicas y accesorios segun especificacion tecnica EMCAI6.

| Código | Ud | Descripción | Rendimiento | Precio | Importe |
|---|---|---|---|---|---|
| PVCAI610400 | Ud | Carrete desm. inox DN 400 mm PN 10 (material) | 1 | 685.69 | 685.69 |
| OEM01 | H | Cuadrilla A Montadores | 2.513 | 71.64 | 180.03 |
| P%MA06 | % | Materiales auxiliares (% s/materiales). | 6 % | 685.69 | 41.14 |
| %ME06 | % | Medios auxiliares...(s/total) (28/02/1998) | 6 % | 906.86 | 54.41 |
|  |  | Total |  |  | 961.27 |

**EMBCAL09** m2 TRAMEX PRFV CERRADO ANTIDESLIZANTE 30-30-3
2.52 m2 × 216.66 (233.99 con costes indirectos) = 589.65

| Medición | Uds. | Largo | Ancho | Parcial |
|---|---|---|---|---|
|  | 1 | 1.4 | 1.8 | 2.52 |
| Total |  |  |  | 2.52 |

**EMBCAL21** kg ACERO INOXIDABLE EN SOPORTES
10 kg × 13.38 (14.45 con costes indirectos) = 144.50

| Medición | Uds. | Largo | Parcial |
|---|---|---|---|
| Soportes tuberias | 2 | 5 | 10.00 |
| Total |  |  | 10 |

**EMBCAL19** u TORNILLOS Y ACCESORIOS DE MONTAJE
1 u × 98.37 (106.24 con costes indirectos) = 106.24

##### ED.EQ.BIOL03 MEDICION CAUDAL A BIOLOGICO (14/02/2003)
Importe: 4245.71

**EMTAI6MA500** Ml TUBERIA SOLDADA AISI 316 DN 500 CON ACC
1.6 Ml × 1122.06 (1211.82 con costes indirectos) = 1938.91

| Medición | Uds. | Largo | Parcial |
|---|---|---|---|
|  | 2 | 0.8 | 1.60 |
| Total |  |  | 1.6 |

**EMCAI610500** u CARRETE DESM. INOX 316 DN 500MM PN 10
1 u × 1270.36 (1371.99 con costes indirectos) = 1371.99

**EMBCAL09** m2 TRAMEX PRFV CERRADO ANTIDESLIZANTE 30-30-3
2.8 m2 × 216.66 (233.99 con costes indirectos) = 655.17

| Medición | Uds. | Largo | Ancho | Parcial |
|---|---|---|---|---|
|  | 1 | 1.4 | 2 | 2.80 |
| Total |  |  |  | 2.8 |

**EMBCAL21** kg ACERO INOXIDABLE EN SOPORTES
12 kg × 13.38 (14.45 con costes indirectos) = 173.40

| Medición | Uds. | Largo | Parcial |
|---|---|---|---|
| Soportes tuberias | 2 | 6 | 12.00 |
| Total |  |  | 12 |

**EMBCAL19** u TORNILLOS Y ACCESORIOS DE MONTAJE
1 u × 98.37 (106.24 con costes indirectos) = 106.24

##### ED.EQ.BIOL04 AGITACION CAMARAS ANOXICAS (28/02/1998)
Importe: 19773.69

**EMDES001** u DESMONTAJE AGITADORES EXISTENTES (28/02/1998)
1 u × 769.25 (830.79 con costes indirectos) = 830.79
Desmontaje de los actuales agitadores de las camaras anaerobias.

| Código | Ud | Descripción | Rendimiento | Precio | Importe |
|---|---|---|---|---|---|
| OEM01 | H | Cuadrilla A Montadores | 6.555 | 71.64 | 469.60 |
| OEM02 | H | Cuadrilla B Electricidad | 1.092 | 71.64 | 78.23 |
| MEMGRUAP | H. | Autogrúa pequeña | 2.185 | 81.41 | 177.88 |
| %ME06 | % | Medios auxiliares...(s/total) | 6 % | 725.71 | 43.54 |
|  |  | Total |  |  | 769.25 |

**EMAGB004C** u AGITADOR SUMERGIBLE Ø 300 MM, 2.90 KW (14/02/2003)
2 u × 8002.51 (8642.71 con costes indirectos) = 17285.42
Agitador sumergible para aguas residuales equipado con helice de tres alabes de 300 mm de diametro con motor de 2.90 kw, a una velocidad 972 rpm, tensión 400 V/50 Hz, IE3, estanqueidad del eje por medio de junta mecanica SiC-SiC/NBR. Sistema de proteccion termica por TCS con sensores termicos en cada fase del bobinado y sonda de estanqueidad en la camara de aceite. Materiales: carcasa del motor, eje y tornilleria en AISI316L, helice en AISI 329 y soporte en fundicion EN-GJL-250 pintado. Incluso sistema de elevacion y giro, anillo deflector y modulo de supervision de temperatura y humedad. Calidad Sulzer o equivalente. Accesorios y caracteristicas segun ET EMAGB004C.

| Código | Ud | Descripción | Rendimiento | Precio | Importe |
|---|---|---|---|---|---|
| PPAGB004C | Ud | Agitador sumergible Ø 300, 2.90 kw (material) | 1 | 6991.8 | 6991.80 |
| MEMGRUAP | H. | Autogrúa pequeña | 1.966 | 81.41 | 160.05 |
| OEM02 | H | Cuadrilla B Electricidad | 2.185 | 71.64 | 156.53 |
| OEM01 | H | Cuadrilla A Montadores | 3.277 | 71.64 | 234.76 |
| %MA03 | % | Materiales auxiliares... (s/ total). | 3 % | 7543.14 | 226.29 |
| %ME03 | % | Medios auxiliares...(s/total) | 3 % | 7769.43 | 233.08 |
|  |  | Total |  |  | 8002.51 |

**EMBCAL21** kg ACERO INOXIDABLE EN SOPORTES
100 kg × 13.38 (14.45 con costes indirectos) = 1445.00

| Medición | Uds. | Largo | Parcial |
|---|---|---|---|
|  | 2 | 50 | 100.00 |
| Total |  |  | 100 |

**EMBCAL19** u TORNILLOS Y ACCESORIOS DE MONTAJE
2 u × 98.37 (106.24 con costes indirectos) = 212.48

##### ED.EQ.BIOL05 MEJORA AIREACION BIOLOGICO (28/02/1998)
Importe: 146270.9

**EMDES002** u DESMONTAJE SOPLANTE PEDRO GIL ACTUAL (28/02/1998)
1 u × 923.86 (997.77 con costes indirectos) = 997.77
Desmontaje de la actual soplante Pedro Gil.

| Código | Ud | Descripción | Rendimiento | Precio | Importe |
|---|---|---|---|---|---|
| OEM01 | H | Cuadrilla A Montadores | 8.74 | 71.64 | 626.134 |
| OEM02 | H | Cuadrilla B Electricidad | 2.185 | 71.64 | 156.533 |
| MEMGRUAP | H. | Autogrúa pequeña | 1.092 | 81.41 | 88.900 |
| %ME06 | % | Medios auxiliares...(s/total) | 6 % | 871.567 | 52.294 |
|  |  | Total |  |  | 923.86 |

**EMFS01-2** u SOPLANTE TORNILLO BAJA PRESION 2.370 NM3/H 0.50 BAR (14/02/2003)
1 u × 34122.6 (36852.41 con costes indirectos) = 36852.41
Soplante de tornillo de baja presion con un caudal de 2370 Nm3/h. a 0.50 bars girando a 2947 rpm. Equipada con motor IE3 de 45.00 Kw, potencia absorbida 35.60 Kw, bancada, transmisión protección, filtro de aspiración-silencioso, válvula de seguridad, válvula de retención, soportes antivibratorios, manguito elastico de conexión y abrazaderas. Calidad Aerzen o similar. Resti de caracteristicas y accesorios segun ET EMFS01-2.

| Código | Ud | Descripción | Rendimiento | Precio | Importe |
|---|---|---|---|---|---|
| PPFSD25S | Ud | Soplante Delta Hybrid D52S (material) | 1 | 22272.88 | 22272.88 |
| PPFSM37 | Ud | Motor 45 Kw B3 IP55 3000 rpm 400 V 50 Hz (material) | 1 | 2668.12 | 2668.12 |
| PPFCAB | Ud | Cabina insonorizacion (material) | 1 | 5226.52 | 5226.52 |
| PPPMONIT | Ud | Sistema monitorizacion (material) | 1 | 1259.93 | 1259.93 |
| MEMGRUAP | H. | Autogrúa pequeña | 3.277 | 81.41 | 266.78 |
| OEM01 | H | Cuadrilla A Montadores | 4.37 | 71.64 | 313.07 |
| OEM02 | H | Cuadrilla B Electricidad | 2.185 | 71.64 | 156.53 |
| %MA03 | % | Materiales auxiliares... (s/ total). | 3 % | 32163.83 | 964.91 |
| %ME03 | % | Medios auxiliares...(s/total) | 3 % | 33128.74 | 993.86 |
|  |  | Total |  |  | 34122.6 |

**EMDES003** u ADAPTACION CALDERERIA IMPULSION SOPLANTE
1 u × 873.97 (943.89 con costes indirectos) = 943.89
Adaptacion de caldereria de impulsion de sala de soplantes para realizar dos lineas independientes de aireacion a biologico, incluso desmontajes en la impulsion actual.

**EMTAI6MA250** ml TUBERIA SOLDADA AISI 316 DN 250 CON ACC. (25/02/2003)
79 ml × 321.74 (347.48 con costes indirectos) = 27450.92
Ml de tuberia de acero inoxidable AISI 316, segun DIN 17457, de 250 mm de diametro, incluso pp de valona, brida de aluminio, junta y tornillos. Caracteristicas y accesorios segun especificacion tecnica EMTAI6

| Código | Ud | Descripción | Rendimiento | Precio | Importe |
|---|---|---|---|---|---|
| PPAI6TM250 | Ml | Tuberia soldada DIN 17457 AISI 316 ø 254 x 2 (material) | 1 | 243.06 | 243.06 |
| PPAI6VM250 | Ud | Valona AISI 316 ø 254 x 2 mm (material) | 0.4 | 29.88 | 11.95 |
| PPBAL250 | Ud | Brida de aluminio DIN 2642 PN 10 Ø 254 int (material) | 0.4 | 58.34 | 23.34 |
| PPJUN250 | Ud | Junta plana epdm 250 mm ø (material) | 0.2 | 2.85 | 0.57 |
| PPT20X80 | Ud | Tornillo M20x80 +tuerca+arandela | 2.4 | 2.24 | 5.38 |
| PPINDEC | M2 | Decapado quimico inmersion o pintado | 0.785 | 5.7 | 4.47 |
| OEMSOLD | H. | Oficial 1ª soldador | 0.572 | 41.25 | 23.60 |
| %ME03 | % | Medios auxiliares...(s/total) | 3 % | 312.37 | 9.37 |
|  |  | Total |  |  | 321.74 |

| Medición | Uds. | Largo | Parcial |
|---|---|---|---|
| Colectores generales | 2 | 8 | 16.00 |
|  | 1 | 6 | 6.00 |
|  | 1 | 12 | 12.00 |
|  | 1 | 30 | 30.00 |
|  | 1 | 15 | 15.00 |
| Subtotal |  |  | 79.00 |
| Total |  |  | 79 |

**EMTAI6MA150** ml TUBERIA SOLDADA AISI 316 DN 150 CON ACC
17 ml × 193.27 (208.73 con costes indirectos) = 3548.41

| Medición | Uds. | Largo | Parcial |
|---|---|---|---|
| Conexion con soplante actual | 1 | 1 | 1.00 |
| Bajante zona 2 | 2 | 8 | 16.00 |
| Subtotal |  |  | 17.00 |
| Total |  |  | 17 |

**EMTAI6MA200** ml TUBERIA SOLDADA AISI 316 DN 200 CON ACC
24 ml × 262.01 (282.97 con costes indirectos) = 6791.28

| Medición | Uds. | Largo | Parcial |
|---|---|---|---|
| Bajante zona 1 | 2 | 12 | 24.00 |
| Total |  |  | 24 |

**EMTAI6MA100** ml TUBERIA SOLDADA AISI 316 DN 100 CON ACC
16 ml × 127.35 (137.54 con costes indirectos) = 2200.64

| Medición | Uds. | Largo | Parcial |
|---|---|---|---|
| Bajante zona 3 | 2 | 8 | 16.00 |
| Total |  |  | 16 |

**EMCAI610100** u CARRETE DESM. INOX 316 DN 100 MM PN 10 (14/02/2003)
2 u × 197.18 (212.95 con costes indirectos) = 425.90
Carrete de desmontaje DN 100 mm PN10 con bridas fabricadas en acero carbono S-235 JR, según DIN 2576/2502. Caras de Bridas: Planas para junta IBC o cara completa. Brida intermedia en S-235 JR mecanizada para junta torica, espesor minimo 15 mm. Virolas macho y hembra fabricadas en acero inoxidable AISI 316, espesor segun requerimientos, junta de estanqueidad en caucho natural de calidad EPDM, de sección tórica y dureza según ISO- 48 (50-60 Shore). Tornillería de bridas Intermedias en acabado cincado y cromatizado amarillo (bicromatado), calidad 6.8. Caracteristicas y accesorios segun especificacion tecnica EMCAI6.

| Código | Ud | Descripción | Rendimiento | Precio | Importe |
|---|---|---|---|---|---|
| PVCAI610100 | Ud | Carrete desm. inox DN 100 mm PN 10 (material) | 1 | 158.44 | 158.44 |
| OEM01 | H | Cuadrilla A Montadores | 0.328 | 71.64 | 23.50 |
| P%MA06 | % | Materiales auxiliares (% s/materiales). | 6 % | 158.44 | 9.51 |
| %ME03 | % | Medios auxiliares...(s/total) | 3 % | 191.45 | 5.74 |
|  |  | Total |  |  | 197.18 |

| Medición | Uds. | Parcial |
|---|---|---|
| Bajantes | 2 | 2.00 |
| Total |  | 2 |

**EMCAI610150** u CARRETE DESM. INOX 316 DN 150 MM PN 10 (14/02/2003)
2 u × 254.91 (275.3 con costes indirectos) = 550.60
Carrete de desmontaje DN 150 mm PN10 con bridas fabricadas en acero carbono S-235 JR, según DIN 2576/2502. Caras de Bridas: Planas para junta IBC o cara completa. Brida intermedia en S-235 JR mecanizada para junta torica, espesor minimo 15 mm. Virolas macho y hembra fabricadas en acero inoxidable AISI 316, espesor segun requerimientos, junta de estanqueidad en caucho natural de calidad EPDM, de sección tórica y dureza según ISO- 48 (50-60 Shore). Tornillería de bridas Intermedias en acabado cincado y cromatizado amarillo (bicromatado), calidad 6.8. Caracteristicas y accesorios segun especificacion tecnica EMCAI6.

| Código | Ud | Descripción | Rendimiento | Precio | Importe |
|---|---|---|---|---|---|
| PVCAI610150 | Ud | Carrete desm. inox DN 150 mm PN 10 (material) | 1 | 198.05 | 198.050 |
| OEM01 | H | Cuadrilla A Montadores | 0.524 | 71.64 | 37.539 |
| P%MA06 | % | Materiales auxiliares (% s/materiales). | 6 % | 198.050 | 11.883 |
| %ME03 | % | Medios auxiliares...(s/total) | 3 % | 247.472 | 7.424 |
|  |  | Total |  |  | 254.91 |

| Medición | Uds. | Parcial |
|---|---|---|
| Bajantes | 2 | 2.00 |
| Total |  | 2 |

**EMCAI610200** u CARRETE DESM. INOX 316 DN 200 MM PN 10
2 u × 379.39 (409.74 con costes indirectos) = 819.48

| Medición | Uds. | Parcial |
|---|---|---|
| Bajantes | 2 | 2.00 |
| Total |  | 2 |

**EMCAI610250** u CARRETE DESM. INOX 316 DN 250 MM PN 10 (28/02/1998)
2 u × 509.57 (550.34 con costes indirectos) = 1100.68
Carrete de desmontaje DN 250 mm PN10 con bridas fabricadas en acero carbono S-235 JR, según DIN 2576/2502. Caras de Bridas: Planas para junta IBC o cara completa. Brida intermedia en S-235 JR mecanizada para junta torica, espesor minimo 15 mm. Virolas macho y hembra fabricadas en acero inoxidable AISI 316, espesor segun requerimientos, junta de estanqueidad en caucho natural de calidad EPDM, de sección tórica y dureza según ISO- 48 (50-60 Shore). Tornillería de bridas Intermedias en acabado cincado y cromatizado amarillo (bicromatado), calidad 6.8. Caracteristicas y accesorios segun especificacion tecnica EMCAI6.

| Código | Ud | Descripción | Rendimiento | Precio | Importe |
|---|---|---|---|---|---|
| PVCAI610250 | Ud | Carrete desm. inox DN 250 mm PN 10 (material) | 1 | 379.72 | 379.72 |
| OEM01 | H | Cuadrilla A Montadores | 1.092 | 71.64 | 78.23 |
| P%MA06 | % | Materiales auxiliares (% s/materiales). | 6 % | 379.72 | 22.78 |
| %ME06 | % | Medios auxiliares...(s/total) | 6 % | 480.73 | 28.84 |
|  |  | Total |  |  | 509.57 |

| Medición | Uds. | Parcial |
|---|---|---|
| Valvulas soplante nueva y conexion actual | 2 | 2.00 |
| Total |  | 2 |

**EMVMM100** u VÁLVULA MARIPOSA MANUAL 100 MM Ø (14/02/2003)
2 u × 80.15 (86.56 con costes indirectos) = 173.12
Válvula de mariposa de accionamiento manual por palanca, cuerpo en fundición Gris (DIN GG 25) recubierto en epoxy, mariposa en fundición nodular (DIN GGG 40) recubierta de epoxy, ejes en acero inoxidable AISI 420 y asiento en EPDM. Presión nominal 16 atm., 100 mm de diametro. Caracteristicas y accesorios segun especificacion tecnica EMVMM.

| Código | Ud | Descripción | Rendimiento | Precio | Importe |
|---|---|---|---|---|---|
| PVMVMM100 | Ud | Válvula mariposa FL-3 100 mm (material) | 1 | 43.72 | 43.720 |
| PVMVMMPVA1 | Ud | Mando manual por palanca hasta DN 200 (material) | 1 | 4.74 | 4.740 |
| %MA03 | % | Materiales auxiliares... (s/ total). | 3 % | 48.460 | 1.454 |
| OEM01 | H | Cuadrilla A Montadores | 0.328 | 71.64 | 23.498 |
| %MA06 | % | Materiales auxiliares... (s/ total). | 6 % | 73.412 | 4.405 |
| %ME03 | % | Medios auxiliares...(s/total) | 3 % | 77.817 | 2.335 |
|  |  | Total |  |  | 80.15 |

| Medición | Uds. | Parcial |
|---|---|---|
| Bajantes zona 3 | 2 | 2.00 |
| Total |  | 2 |

**EMVMM150** u VÁLVULA MARIPOSA MANUAL 150 MM Ø PN10/16 (14/02/2003)
2 u × 138.05 (149.09 con costes indirectos) = 298.18
Válvula de mariposa tipo wafer de accionamiento manual por palanca, cuerpo en fundición Gris (DIN GG 25) recubierto en epoxy, mariposa en fundición nodular (DIN GGG 40), ejes en acero inoxidable AISI 420 y asiento en EPDM. Presión nominal 10/16 atm., 150 mm de diametro. Caracteristicas y accesorios segun especificacion tecnica EMVMM.

| Código | Ud | Descripción | Rendimiento | Precio | Importe |
|---|---|---|---|---|---|
| PVMVMM150 | Ud | Válvula mariposa 150 mm PN 10/16 (material) | 1 | 88.94 | 88.94 |
| PVMVMMPVA1 | Ud | Mando manual por palanca hasta DN 200 | 1 | 4.74 | 4.74 |
| OEM01 | H | Cuadrilla A Montadores | 0.524 | 71.64 | 37.54 |
| P%MA03 | % | Materiales auxiliares (% s/materiales). | 3 % | 93.68 | 2.81 |
| %ME03 | % | Medios auxiliares...(s/total) | 3 % | 134.03 | 4.02 |
|  |  | Total |  |  | 138.05 |

| Medición | Uds. | Parcial |
|---|---|---|
| Bajantes zona 2 | 2 | 2.00 |
| Total |  | 2 |

**EMVMM200** u VÁLVULA MARIPOSA MANUAL 200 MM Ø PN10/16 (14/02/2003)
2 u × 191.75 (207.09 con costes indirectos) = 414.18
Válvula de mariposa tipo wafer de accionamiento manual por palanca, cuerpo en fundición Gris (DIN GG 25) recubierto en epoxy, mariposa en fundición nodular (DIN GGG 40), ejes en acero inoxidable AISI 420 y asiento en EPDM. Presión nominal 10/16 atm., 200 mm de diametro. Caracteristicas y accesorios segun especificacion tecnica EMVMM.

| Código | Ud | Descripción | Rendimiento | Precio | Importe |
|---|---|---|---|---|---|
| PVMVMM200 | Ud | Válvula mariposa 200 mm PN 10/16 (material) | 1 | 130.44 | 130.44 |
| PVMVMMPVA1 | Ud | Mando manual por palanca hasta DN 200 | 1 | 4.74 | 4.74 |
| OEM01 | H | Cuadrilla A Montadores | 0.655 | 71.64 | 46.92 |
| P%MA03 | % | Materiales auxiliares (% s/materiales). | 3 % | 135.18 | 4.06 |
| %ME03 | % | Medios auxiliares...(s/total) | 3 % | 186.16 | 5.58 |
|  |  | Total |  |  | 191.75 |

| Medición | Uds. | Parcial |
|---|---|---|
| Bajantes zona 1 | 2 | 2.00 |
| Total |  | 2 |

**EMVMM250** u VÁLVULA MARIPOSA MANUAL 250 MM Ø PN10/16 (14/02/2003)
2 u × 337.84 (364.87 con costes indirectos) = 729.74
Válvula de mariposa tipo wafer de accionamiento manual por reductor de corona sinfin, cuerpo en fundición Gris (DIN GG 25) recubierto en epoxy, mariposa en fundición nodular (DIN GGG 40), ejes en acero inoxidable AISI 420 y asiento en EPDM. Presión nominal 10/16 atm., 250 mm de diametro.

| Código | Ud | Descripción | Rendimiento | Precio | Importe |
|---|---|---|---|---|---|
| PVMVMM250 | Ud | Válvula mariposa 250 mm PN 10/16 (material) | 1 | 183.53 | 183.530 |
| PVMVMMRED1 | Ud | Mando reductor corona sin fin DN 250-350 (material) | 1 | 58.96 | 58.960 |
| OEM01 | H | Cuadrilla A Montadores | 1.092 | 71.64 | 78.231 |
| P%MA03 | % | Materiales auxiliares (% s/materiales). | 3 % | 242.490 | 7.275 |
| %ME03 | % | Medios auxiliares...(s/total) | 3 % | 327.996 | 9.840 |
|  |  | Total |  |  | 337.84 |

| Medición | Uds. | Parcial |
|---|---|---|
| Salida de soplante nueva | 1 | 1.00 |
| Conexion con soplante actual | 1 | 1.00 |
| Subtotal |  | 2.00 |
| Total |  | 2 |

**EMDIF01** u PARRILLA DIFUSORES ZONA OXICA 1- 144 UDS 11" Ø (14/02/2003)
2 u × 13716.17 (14813.46 con costes indirectos) = 29626.92
Parrilla de aireacion compuesta por 144 difusores de 11" de diametro, temperatura de operación hasta 100 º C. Nivel de instalación difusor 250 mm, diámetro exterior del difusor 336 mm, área efectiva del difusor 0,06 m2, tamaño de las burbujas, 1 - 3 mm, peso del difusor 0,795 kg. Materiales: membrana en EPDM, cuerpo en PP, cuña y conexión roscada en PP, amillo de deslizamiento en poliacetato y junta de fijación al ramal en EPDM. Válvula antirretorno de bola independiente a la membrana, en AISI 316, con el cuerpo de la válvula en PP. Calidad Sulzer o similar. Incluso alineacion y nivelacion de parrillas. Resto de caracteristicas segun ET EMDIF.

| Código | Ud | Descripción | Rendimiento | Precio | Importe |
|---|---|---|---|---|---|
| PPEDI04 | Ud | Difusor 11" diametro PIK 300 (material) | 144 | 73.2 | 10540.80 |
| OEM01 | H | Cuadrilla A Montadores | 21.849 | 71.64 | 1565.26 |
| %MA10 | % | Materiales auxiliares... (s/ total). (14/02/2003) | 10 % | 12106.06 | 1210.61 |
| %ME03 | % | Medios auxiliares...(s/total) | 3 % | 13316.67 | 399.50 |
|  |  | Total |  |  | 13716.17 |

**EMDIF02** u PARRILLA DIFUSORES ZONA OXICA 2- 98 UDS 11" Ø (14/02/2003)
2 u × 9723.78 (10501.68 con costes indirectos) = 21003.36
Parrilla de aireacion compuesta por 98 difusores de 11" de diametro, temperatura de operación hasta 100 º C. Nivel de instalación difusor 250 mm, diámetro exterior del difusor 336 mm, área efectiva del difusor 0,06 m2, tamaño de las burbujas, 1 - 3 mm, peso del difusor 0,795 kg. Materiales: membrana en EPDM, cuerpo en PP, cuña y conexión roscada en PP, amillo de deslizamiento en poliacetato y junta de fijación al ramal en EPDM. Válvula antirretorno de bola independiente a la membrana, en AISI 316, con el cuerpo de la válvula en PP. Calidad Sulzer o similar. Incluso alineacion y nivelacion de parrillas. Resto de caracteristicas segun ET EMDIF.
.

| Código | Ud | Descripción | Rendimiento | Precio | Importe |
|---|---|---|---|---|---|
| PPEDI04 | Ud | Difusor 11" diametro PIK 300 | 98 | 73.2 | 7173.60 |
| OEM01 | H | Cuadrilla A Montadores | 19.664 | 71.64 | 1408.73 |
| %MA10 | % | Materiales auxiliares... (s/ total). | 10 % | 8582.33 | 858.23 |
| %ME03 | % | Medios auxiliares...(s/total) | 3 % | 9440.56 | 283.22 |
|  |  | Total |  |  | 9723.78 |

**EMDIF03** u PARRILLA DIFUSORES ZONA OXICA 3- 42 UDS 11" Ø (14/02/2003)
2 u × 4813.4 (5198.47 con costes indirectos) = 10396.94
Parrilla de aireacion compuesta por 42 difusores de 11" de diametro, temperatura de operación hasta 100 º C. Nivel de instalación difusor 250 mm, diámetro exterior del difusor 336 mm, área efectiva del difusor 0,06 m2, tamaño de las burbujas, 1 - 3 mm, peso del difusor 0,795 kg. Materiales: membrana en EPDM, cuerpo en PP, cuña y conexión roscada en PP, amillo de deslizamiento en poliacetato y junta de fijación al ramal en EPDM. Válvula antirretorno de bola independiente a la membrana, en AISI 316, con el cuerpo de la válvula en PP. Calidad Sulzer o similar. Incluso alineacion y nivelacion de parrillas. Resto de caracteristicas segun ET EMDIF.

| Código | Ud | Descripción | Rendimiento | Precio | Importe |
|---|---|---|---|---|---|
| PPEDI04 | Ud | Difusor 11" diametro PIK 300 | 42 | 73.2 | 3074.40 |
| OEM01 | H | Cuadrilla A Montadores | 16.387 | 71.64 | 1173.96 |
| %MA10 | % | Materiales auxiliares... (s/ total). | 10 % | 4248.36 | 424.84 |
| %ME03 | % | Medios auxiliares...(s/total) | 3 % | 4673.20 | 140.20 |
|  |  | Total |  |  | 4813.4 |

**EMBCAL21** kg ACERO INOXIDABLE EN SOPORTES
120 kg × 13.38 (14.45 con costes indirectos) = 1734.00

| Medición | Uds. | Largo | Parcial |
|---|---|---|---|
| Soplantes | 1 | 60 | 60.00 |
| Bajantes | 6 | 10 | 60.00 |
| Subtotal |  |  | 120.00 |
| Total |  |  | 120 |

**EMBCAL19** u TORNILLOS Y ACCESORIOS DE MONTAJE
2 u × 98.37 (106.24 con costes indirectos) = 212.48

| Medición | Uds. | Parcial |
|---|---|---|
| Soplantes | 1 | 1.00 |
| Bajantes | 1 | 1.00 |
| Subtotal |  | 2.00 |
| Total |  | 2 |

##### ED.EQ.BIOL06 BOMBEO DE RECIRCULACION INTERNA (28/02/1998)
Importe: 86996.32

**EMDES004** u DESMONTAJE BOMBAS Y TUBERIAS DE RECIRCULACION ACTUALES (28/02/1998)
1 u × 1361.26 (1470.16 con costes indirectos) = 1470.16
Desmontaje de bombas y tuberias de recirculacion interna actuales y traslado a zona designada por la direccion de obra en el entorno de la EDAR..

| Código | Ud | Descripción | Rendimiento | Precio | Importe |
|---|---|---|---|---|---|
| OEM01 | H | Cuadrilla A Montadores | 10.925 | 71.64 | 782.67 |
| OEM02 | H | Cuadrilla B Electricidad | 3.277 | 71.64 | 234.76 |
| MEMGRUAP | H. | Autogrúa pequeña | 3.277 | 81.41 | 266.78 |
| %ME06 | % | Medios auxiliares...(s/total) | 6 % | 1284.21 | 77.05 |
|  |  | Total |  |  | 1361.26 |

**EMBAX01** u BOMBA SUMERGIBLE DE HELICE 360 M³/H 1.00 MCA (14/02/2003)
3 u × 14881.03 (16071.51 con costes indirectos) = 48214.53
Suministro, instalación y pruebas de bomba centrífuga sumergible de helice, marca Sulzer o equivalente, con motor de 3 KW en el eje, para un caudal nominal de 360 m³/h a una altura manométrica de 1.00 m.c.a. Incluso pescante de izado, cadena de elevación, cable EMC, modulo de supervision de temperatura y humedad y tornillería en acero inoxidable. Características y accesorios según especificación técnica EMBAX01.

| Código | Ud | Descripción | Rendimiento | Precio | Importe |
|---|---|---|---|---|---|
| PMBAX01 | Ud | Bomba helice 360 m³/h a 1.00 mca+cable EMC (material) | 1 | 13546.61 | 13546.61 |
| MEMGRUAP | H. | Autogrúa pequeña | 1.092 | 81.41 | 88.90 |
| OEM02 | H | Cuadrilla B Electricidad | 2.185 | 71.64 | 156.53 |
| OEM01 | H | Cuadrilla A Montadores | 3.277 | 71.64 | 234.76 |
| %MA03 | % | Materiales auxiliares... (s/ total). | 3 % | 14026.80 | 420.80 |
| %ME03 | % | Medios auxiliares...(s/total) | 3 % | 14447.60 | 433.43 |
|  |  | Total |  |  | 14881.03 |

| Medición | Uds. | Parcial |
|---|---|---|
| Instaladas | 2 | 2.00 |
| Almacen | 1 | 1.00 |
| Subtotal |  | 3.00 |
| Total |  | 3 |

**EMTAI6MA300** ml TUBERIA SOLDADA AISI 316 DN 300 CON ACC
70 ml × 451.55 (487.67 con costes indirectos) = 34136.90

| Medición | Uds. | Largo | Parcial |
|---|---|---|---|
|  | 2 | 35 | 70.00 |
| Total |  |  | 70 |

**EMBCAL21** kg ACERO INOXIDABLE EN SOPORTES
205 kg × 13.38 (14.45 con costes indirectos) = 2962.25

| Medición | Uds. | Largo | Parcial |
|---|---|---|---|
| Soportes tuberias | 20 | 8 | 160.00 |
| Bombas | 3 | 15 | 45.00 |
| Subtotal |  |  | 205.00 |
| Total |  |  | 205 |

**EMBCAL19** u TORNILLOS Y ACCESORIOS DE MONTAJE
2 u × 98.37 (106.24 con costes indirectos) = 212.48

#### ED.EQ.SECU DECANTACION SECUNDARIA (28/02/1998)
Importe: 98659.23

##### ED.EQ.SECU.01 REPARTO A DECANTACION SECUNDARIA (14/02/2003)
Importe: 19511.38

**EMCMA602** u COMPUERTA MURAL MANUAL A=0.40 H=0.40 HC=3.1 AISI 316
3 u × 2840.42 (3067.65 con costes indirectos) = 9202.95
Compuerta mural de accionamiento manual por volante para hueco de 0.40 x 0.40 metros, altura maxima de agua 3.00 metros y altura del piso de maniobra 3.10 metros, numero de husillos de accionamiento 1 de diametro 30 mm. Materiales/acabados: Marco: AISI-316, Tablero: AISI-316, Cierre: Simple NBR, Husillo: AISI-316. Caracteristicas y accesorios segun especificacion tecnica EMCMA6.

**EMPV6L40050** u PASAMURO BL-A6 VALONA Ø 400 L=500 MM
2 u × 759.48 (820.24 con costes indirectos) = 1640.48

**EMPV6L35050** u PASAMURO BL-A6 VALONA Ø 350 L=500 MM (25/02/2003)
1 u × 546.9 (590.65 con costes indirectos) = 590.65
Carrete pasamuro tipo brida-liso en AISI 316, de 350 mm de diametro y 500 mm de longitud. Fabricado con tubería de acero inoxidable, según DIN 17457, valona de acero inoxidable AISI 316, brida de aluminio segun DIN 2642 y arandela de estanqueidad en chapa de acero inoxidable AISI 316. Segun especificaicon tecnica EMPV6.

| Código | Ud | Descripción | Rendimiento | Precio | Importe |
|---|---|---|---|---|---|
| PPAI6TM350 | Ml | Tuberia soldada DIN 17457 AISI 316 ø 354 x 2 (material) | 0.5 | 426.48 | 213.24 |
| PPAI6VM350 | Ud | Valona AISI 316 ø 354 x 2 mm (material) | 1 | 65.4 | 65.40 |
| PPBAL350 | Ud | Brida de aluminio DIN 2642 PN 10 Ø 354 int (material) | 1 | 107.23 | 107.23 |
| PCA11 | Kg | Acero inoxidable AISI 316 | 6 | 10.42 | 62.52 |
| OEMSOLD | H. | Oficial 1ª soldador | 2.002 | 41.25 | 82.58 |
| %ME03 | % | Medios auxiliares...(s/total) | 3 % | 530.97 | 15.93 |
|  |  | Total |  |  | 546.9 |

**EMBCAL08** m2 TRAMEX PRFV ABIERTO ANTIDESLIZANTE 30-30-3
11.4 m2 × 198.06 (213.9 con costes indirectos) = 2438.46

| Medición | Uds. | Largo | Ancho | Parcial |
|---|---|---|---|---|
|  | 1 | 6 | 1.9 | 11.40 |
| Total |  |  |  | 11.4 |

**EMBCAL07** ml BARANDILLA DE ALUMINIO
18.2 ml × 138.03 (149.07 con costes indirectos) = 2713.07

| Medición | Uds. | Largo | Parcial |
|---|---|---|---|
|  | 2 | 2.5 | 5.00 |
|  | 2 | 6.6 | 13.20 |
| Subtotal |  |  | 18.20 |
| Total |  |  | 18.2 |

**EMBCAL03** ml ESCALERA ACCESO C/TRAMEX
3.04 ml × 469.22 (506.76 con costes indirectos) = 1540.55

| Medición | Uds. | Largo | Ancho | Parcial |
|---|---|---|---|---|
|  | 1 | 1.9 | 1.6 | 3.04 |
| Total |  |  |  | 3.04 |

**EMBCAL007** ml CHAPA ACERO INOXIDABLE EN VERTEDERO
5.4 ml × 144.97 (156.57 con costes indirectos) = 845.48

| Medición | Uds. | Largo | Parcial |
|---|---|---|---|
| Vertederos | 3 | 1.8 | 5.40 |
| Total |  |  | 5.4 |

**EMBCAL19** u TORNILLOS Y ACCESORIOS DE MONTAJE
1 u × 98.37 (106.24 con costes indirectos) = 106.24

**EMBCAL21** kg ACERO INOXIDABLE EN SOPORTES
30 kg × 13.38 (14.45 con costes indirectos) = 433.50

| Medición | Uds. | Largo | Parcial |
|---|---|---|---|
|  | 3 | 10 | 30.00 |
| Total |  |  | 30 |

##### ED.EQ.SECU.02 DECANTACION SECUNDARIA (14/02/2003)
Importe: 69591.07

**EMDECA14** u PUENTE DECANTADOR ACCIONAMIENTO PERIFERICO 14.80 M Ø (14/02/2003)
1 u × 46880.02 (50630.42 con costes indirectos) = 50630.42
Puente movil para decantador circular de traccion periferica, a instalar en tanque de hormigon de diametro interior 14.80 metros, provisto de los siguientes elementos: Pasarela radial de 0.80 m de anchura util en perfiles de acero A42b, con barandilla en tubo de acero St 37 DN 1 1/4", rodapie y piso en tramex galvanizado 30x30/30-3. Eje central de giro compuesto por rodamiento Rothe Erde tipo mesa giratoria, colector de anillos rozantes y fijaciones oscilantes. Carro motriz periferico, carenado y desmontable equipado con reductor de 0.37 Kw de potencia. Campana deflectora central en acero inoxidable AISI 316. Rasquetas de fondo con rasqueta conica central, rasquetas de flotantes con celosia de acero inoxidable AISI 316, con remate de neopreno en las zonas de rodadura. Vertedero y deflector perimetral en aluminio. Tolva de recogida de flotantes en acero inox. AISI 316. Proteccion mediante decapado, pasivado al acido y desengrasado en las partes en acero inoxidable. Resto de caracteristicas segun ET EMDECA117.

| Código | Ud | Descripción | Rendimiento | Precio | Importe |
|---|---|---|---|---|---|
| PPDECA14 | Ud | Decantador accionamiento periferico 14.80 m ø (material) | 1 | 38054.47 | 38054.47 |
| MEMGRUAG | H. | Autogrúa grande | 21.849 | 148.23 | 3238.68 |
| OEM02 | H | Cuadrilla B Electricidad | 2.185 | 71.64 | 156.53 |
| OEM01 | H | Cuadrilla A Montadores | 38.236 | 71.64 | 2739.23 |
| %MA03 | % | Materiales auxiliares... (s/ total). | 3 % | 44188.91 | 1325.67 |
| %ME03 | % | Medios auxiliares...(s/total) | 3 % | 45514.58 | 1365.44 |
|  |  | Total |  |  | 46880.02 |

**EMTAI6MA350** ml TUBERIA SOLDADA AISI 316 DN 350 CON ACC. (25/02/2003)
14.5 ml × 559.12 (603.85 con costes indirectos) = 8755.83
Ml de tuberia de acero inoxidable AISI 316, segun DIN 17457, de 350 mm de diametro, incluso pp de valona, brida de aluminio, junta y tornillos. Caracteristicas y accesorios segun especificacion tecnica EMTAI6

| Código | Ud | Descripción | Rendimiento | Precio | Importe |
|---|---|---|---|---|---|
| PPAI6TM350 | Ml | Tuberia soldada DIN 17457 AISI 316 ø 354 x 2 | 1 | 426.48 | 426.48 |
| PPAI6VM350 | Ud | Valona AISI 316 ø 354 x 2 mm | 0.4 | 65.4 | 26.16 |
| PPBAL350 | Ud | Brida de aluminio DIN 2642 PN 10 Ø 354 int | 0.4 | 107.23 | 42.89 |
| PPJUN350 | Ud | Junta plana epdm 350 mm ø (material) | 0.2 | 4.16 | 0.83 |
| PPT20X80 | Ud | Tornillo M20x80 +tuerca+arandela | 3.2 | 2.24 | 7.17 |
| PPINDEC | M2 | Decapado quimico inmersion o pintado | 1.1 | 5.7 | 6.27 |
| OEMSOLD | H. | Oficial 1ª soldador | 0.801 | 41.25 | 33.04 |
| %ME03 | % | Medios auxiliares...(s/total) | 3 % | 542.84 | 16.29 |
|  |  | Total |  |  | 559.12 |

| Medición | Uds. | Largo | Parcial |
|---|---|---|---|
| Entrada de agua | 1 | 4.5 | 4.50 |
|  | 1 | 10 | 10.00 |
| Subtotal |  |  | 14.50 |
| Total |  |  | 14.5 |

**EMTAI6MA250** ml TUBERIA SOLDADA AISI 316 DN 250 CON ACC.
9 ml × 321.74 (347.48 con costes indirectos) = 3127.32

| Medición | Uds. | Largo | Parcial |
|---|---|---|---|
| Salida de fangos | 1 | 9 | 9.00 |
| Total |  |  | 9 |

**EMTAI6MA100** ml TUBERIA SOLDADA AISI 316 DN 100 CON ACC
10 ml × 127.35 (137.54 con costes indirectos) = 1375.40

| Medición | Uds. | Largo | Parcial |
|---|---|---|---|
| Vaciados | 1 | 10 | 10.00 |
| Total |  |  | 10 |

**EMVC10100** u VÁLVULA COMPUERTA C. ELAST. 100MM PN10 (14/02/2003)
2 u × 161.6 (174.53 con costes indirectos) = 349.06
Válvula de compuerta de cierre elastico y acoplamiento bridado de accionamiento manual por volante, eje en acero inox AISI 340, cuerpo y tapa en funcicion nodular GGG-50, cuña en GGG-50 recubierta de EPDM, recubrimiento interior y exterior en epoxy ral 5005 de 300 micras de espesor, con un diametro de 100 mm para una presion de 10 Kg/cm², dimensiones segun DIN 3202. Caracteristicas y accesorios segun especificacion tecnica EMVC10.

| Código | Ud | Descripción | Rendimiento | Precio | Importe |
|---|---|---|---|---|---|
| PVMVC10100 | Ud | Válvula comp. cierre elast. 100 mm PN 10 (material) | 1 | 124.51 | 124.51 |
| OEM01 | H | Cuadrilla A Montadores | 0.328 | 71.64 | 23.50 |
| %MA06 | % | Materiales auxiliares... (s/ total). | 6 % | 148.01 | 8.88 |
| %ME03 | % | Medios auxiliares...(s/total) | 3 % | 156.89 | 4.71 |
|  |  | Total |  |  | 161.6 |

| Medición | Uds. | Parcial |
|---|---|---|
| Vaciados | 2 | 2.00 |
| Total |  | 2 |

**EMCAI610100** u CARRETE DESM. INOX 316 DN 100 MM PN 10
1 u × 197.18 (212.95 con costes indirectos) = 212.95

| Medición | Uds. | Parcial |
|---|---|---|
| Vaciados | 1 | 1.00 |
| Total |  | 1 |

**EMNCO90** ml TUBERIA CORRUGADA 90 MM ENTRADA CABLES
18 ml × 4.59 (4.96 con costes indirectos) = 89.28
Ml de tuberia de polietileno para proteccion de cables electricos, fabricado segun UNE -EN 50086-2-4, de doble capa, corrugada exterior y lisa interior, diametro exterior de 90 mm.

| Medición | Uds. | Largo | Parcial |
|---|---|---|---|
| Entrada cables | 1 | 5 | 5.00 |
|  | 1 | 10 | 10.00 |
|  | 1 | 3 | 3.00 |
| Subtotal |  |  | 18.00 |
| Total |  |  | 18 |

**EMPV6L25050** u PASAMURO BL-A6 VALONA Ø 250 L=500 MM (25/02/2003)
1 u × 319.73 (345.31 con costes indirectos) = 345.31
Carrete pasamuro tipo brida-liso en AISI 316, de 250 mm de diametro y 500 mm de longitud. Fabricado con tubería de acero inoxidable, según DIN 17457, valona de acero inoxidable AISI 316, brida de aluminio segun DIN 2642 y arandela de estanqueidad en chapa de acero inoxidable AISI 316. Segun especificaicon tecnica EMPV6.

| Código | Ud | Descripción | Rendimiento | Precio | Importe |
|---|---|---|---|---|---|
| PPAI6TM250 | Ml | Tuberia soldada DIN 17457 AISI 316 ø 254 x 2 | 0.5 | 243.06 | 121.53 |
| PPAI6VM250 | Ud | Valona AISI 316 ø 254 x 2 mm | 1 | 29.88 | 29.88 |
| PPBAL250 | Ud | Brida de aluminio DIN 2642 PN 10 Ø 254 int | 1 | 58.34 | 58.34 |
| PCA11 | Kg | Acero inoxidable AISI 316 | 4 | 10.42 | 41.68 |
| OEMSOLD | H. | Oficial 1ª soldador | 1.43 | 41.25 | 58.99 |
| %ME03 | % | Medios auxiliares...(s/total) | 3 % | 310.42 | 9.31 |
|  |  | Total |  |  | 319.73 |

| Medición | Uds. | Parcial |
|---|---|---|
| Salida agua | 1 | 1.00 |
| Total |  | 1 |

**EMPV6B12560** u PASAMURO BB-A6 VALONA Ø 125 L=600 MM (25/02/2003)
1 u × 254.11 (274.44 con costes indirectos) = 274.44
Carrete pasamuro tipo brida-brida en AISI 316, de 125 mm de diametro y 600 mm de longitud. Fabricado con tubería de acero inoxidable, según DIN 17457, valona de acero inoxidable AISI 316, brida de aluminio segun DIN 2642 y arandela de estanqueidad en chapa de acero inoxidable AISI 316. Segun especificaicon tecnica EMPV6.

| Código | Ud | Descripción | Rendimiento | Precio | Importe |
|---|---|---|---|---|---|
| PPAI6TM125 | Ml | Tuberia soldada DIN 17457 AISI 316 ø 129 x 2 | 0.6 | 125.07 | 75.04 |
| PPAI6VM125 | Ud | Valona AISI 316 ø 129 x 2 mm | 2 | 10.61 | 21.22 |
| PPBAL125 | Ud | Brida de aluminio DIN 2642 PN 10 Ø 129 int | 2 | 30.12 | 60.24 |
| PCA11 | Kg | Acero inoxidable AISI 316 | 3 | 10.42 | 31.26 |
| OEMSOLD | H. | Oficial 1ª soldador | 1.429 | 41.25 | 58.95 |
| %ME03 | % | Medios auxiliares...(s/total) | 3 % | 246.71 | 7.40 |
|  |  | Total |  |  | 254.11 |

| Medición | Uds. | Parcial |
|---|---|---|
| Salida flotantes | 1 | 1.00 |
| Total |  | 1 |

**EMTAI6MA125** ml TUBERIA SOLDADA AISI 316 DN 125 CON ACC
3 ml × 163.32 (176.39 con costes indirectos) = 529.17

| Medición | Uds. | Largo | Parcial |
|---|---|---|---|
| Salida flotantes | 1 | 3 | 3.00 |
| Total |  |  | 3 |

**EMVC10125** u VÁLVULA COMPUERTA C. ELAST. 125MM PN10
1 u × 247.14 (266.91 con costes indirectos) = 266.91

| Medición | Uds. | Parcial |
|---|---|---|
| Salida flotantes | 1 | 1.00 |
| Total |  | 1 |

**EMVPIC125** u VÁLVULA MEMBRANA PIC DN 125 MM
2 u × 574.26 (620.2 con costes indirectos) = 1240.40

| Medición | Uds. | Parcial |
|---|---|---|
| Salida de flotantes | 2 | 2.00 |
| Total |  | 2 |

**EMCAI610125** u CARRETE DESM. INOX 316 DN 125 MM PN 10
1 u × 222.72 (240.54 con costes indirectos) = 240.54

**EMVELT3V** u CONEXION AIRE PARA VALVULA DE MEMBRANA
2 u × 229.89 (248.28 con costes indirectos) = 496.56

| Medición | Uds. | Parcial |
|---|---|---|
| Valvula PIC | 2 | 2.00 |
| Total |  | 2 |

**EMBCAL21** kg ACERO INOXIDABLE EN SOPORTES
100 kg × 13.38 (14.45 con costes indirectos) = 1445.00

| Medición | Uds. | Largo | Parcial |
|---|---|---|---|
|  | 2 | 50 | 100.00 |
| Total |  |  | 100 |

**EMBCAL19** u TORNILLOS Y ACCESORIOS DE MONTAJE
2 u × 98.37 (106.24 con costes indirectos) = 212.48

##### ED.EQ.SECU.03 BOMBEO DE FLOTANTES SECUNDARIOS (28/02/1998)
Importe: 9556.78

**EMGABOM7** u BOMBA SUMERGIBLE 10.00 M³/H 5.00 MCA (14/02/2003)
2 u × 2417.57 (2610.98 con costes indirectos) = 5221.96
Suministro, instalación y pruebas de bomba centrífuga sumergible, marca Sulzer o equivalente, con motor de 1.30 KW en el eje, para un caudal nominal de 10 m³/h a una altura manométrica de 5.0 m.c.a. Incluso zócalo DN65, soporte superior de tubos guía y tubos guía de 1 1/4" en acero inoxidable, cadena de elevación, modulo de supervision de temperatura y humedad y tornillería en acero inoxidable. Características y accesorios según especificación técnica EMBOMB7.

| Código | Ud | Descripción | Rendimiento | Precio | Importe |
|---|---|---|---|---|---|
| PPGAB06 | Ud | Bomba sumergible 10.00 m³/h 5.00 mca (material) | 1 | 2184.94 | 2184.940 |
| OEM01 | H | Cuadrilla A Montadores | 1.092 | 71.64 | 78.231 |
| OEM02 | H | Cuadrilla B Electricidad | 0.218 | 71.64 | 15.618 |
| %MA03 | % | Materiales auxiliares... (s/ total). | 3 % | 2278.789 | 68.364 |
| %ME03 | % | Medios auxiliares...(s/total) | 3 % | 2347.153 | 70.415 |
|  |  | Total |  |  | 2417.57 |

| Medición | Uds. | Parcial |
|---|---|---|
| Instaladas | 2 | 2.00 |
| Total |  | 2 |

**EMPV6L12560** u PASAMURO BL-A6 VALONA Ø 125 L=600 MM (25/02/2003)
1 u × 181.78 (196.32 con costes indirectos) = 196.32
Carrete pasamuro tipo brida-liso en AISI 316, de 125 mm de diametro y 600 mm de longitud. Fabricado con tubería de acero inoxidable, según DIN 17457, valona de acero inoxidable AISI 316, brida de aluminio segun DIN 2642 y arandela de estanqueidad en chapa de acero inoxidable AISI 316. Segun especificaicon tecnica EMPV6.

| Código | Ud | Descripción | Rendimiento | Precio | Importe |
|---|---|---|---|---|---|
| PPAI6TM125 | Ml | Tuberia soldada DIN 17457 AISI 316 ø 129 x 2 | 0.6 | 125.07 | 75.042 |
| PPAI6VM125 | Ud | Valona AISI 316 ø 129 x 2 mm | 1 | 10.61 | 10.610 |
| PPBAL125 | Ud | Brida de aluminio DIN 2642 PN 10 Ø 129 int | 1 | 30.12 | 30.120 |
| PCA11 | Kg | Acero inoxidable AISI 316 | 3 | 10.42 | 31.260 |
| OEMSOLD | H. | Oficial 1ª soldador | 0.714 | 41.25 | 29.453 |
| %ME03 | % | Medios auxiliares...(s/total) | 3 % | 176.485 | 5.295 |
|  |  | Total |  |  | 181.78 |

| Medición | Uds. | Parcial |
|---|---|---|
| Llegada de dec 2ª | 1 | 1.00 |
| Total |  | 1 |

**EMPV6L20050** u PASAMURO BL-A6 VALONA Ø 200 L=500 MM (25/02/2003)
1 u × 245.63 (265.28 con costes indirectos) = 265.28
Carrete pasamuro tipo brida-liso en AISI 316, de 200 mm de diametro y 500 mm de longitud. Fabricado con tubería de acero inoxidable, según DIN 17457, valona de acero inoxidable AISI 316, brida de aluminio segun DIN 2642 y arandela de estanqueidad en chapa de acero inoxidable AISI 316. Segun especificaicon tecnica EMPV6.

| Código | Ud | Descripción | Rendimiento | Precio | Importe |
|---|---|---|---|---|---|
| PPAI6TM200 | Ml | Tuberia soldada DIN 17457 AISI 316 ø 204 x 2 | 0.5 | 205.62 | 102.81 |
| PPAI6VM200 | Ud | Valona AISI 316 ø 204 x 2 mm | 1 | 18.82 | 18.82 |
| PPBAL200 | Ud | Brida de aluminio DIN 2642 PN 10 Ø 204 int | 1 | 38.39 | 38.39 |
| PCA11 | Kg | Acero inoxidable AISI 316 | 3 | 10.42 | 31.26 |
| OEMSOLD | H. | Oficial 1ª soldador | 1.144 | 41.25 | 47.19 |
| %ME03 | % | Medios auxiliares...(s/total) | 3 % | 238.47 | 7.15 |
|  |  | Total |  |  | 245.63 |

| Medición | Uds. | Parcial |
|---|---|---|
| Llegada flotantes dec actual | 1 | 1.00 |
| Total |  | 1 |

**EMTAI6MA080** ml TUBERIA SOLDADA AISI 316 DN 80 CON ACC.
9 ml × 101.7 (109.84 con costes indirectos) = 988.56

| Medición | Uds. | Largo | Parcial |
|---|---|---|---|
| Impulsiones | 2 | 2.5 | 5.00 |
|  | 1 | 4 | 4.00 |
| Subtotal |  |  | 9.00 |
| Total |  |  | 9 |

**EMVC10080** u VALVULA COMPUERTA C. ELASTICO 80MM PN10
2 u × 144.55 (156.11 con costes indirectos) = 312.22

**EMVRB080** u VÁLVULA RETENCIÓN BOLA 80 MM BRIDADA (14/02/2003)
2 u × 152.8 (165.02 con costes indirectos) = 330.04
Válvula de retención de bola, cuerpo y tapa en fundición nodular, junta de tapa en nitrilo y bola en acero con aluminio con revestimiento en NR (caucho natural), para una temperatura maxima de trabajo de 70 ºC, dimensiones segun DIN 3202 F6, paso total, montaje entre bridas PN 10, diametro nominal 80 mm. Caracteristicas y accesorios segun especificacion tecnica EMVRB.

| Código | Ud | Descripción | Rendimiento | Precio | Importe |
|---|---|---|---|---|---|
| PVMVRB080 | Ud | V.retención bola 80 mm. (material) | 1 | 117.65 | 117.65 |
| %MA03 | % | Materiales auxiliares... (s/ total). | 3 % | 117.65 | 3.53 |
| OEM01 | H | Cuadrilla A Montadores | 0.262 | 71.64 | 18.77 |
| %MA06 | % | Materiales auxiliares... (s/ total). | 6 % | 139.95 | 8.40 |
| %ME03 | % | Medios auxiliares...(s/total) | 3 % | 148.35 | 4.45 |
|  |  | Total |  |  | 152.8 |

**EMCAI610080** u CARRETE DESM. INOX 316 DN 80 MM PN 10
2 u × 180.39 (194.82 con costes indirectos) = 389.64

**EMIMA02** u MANOMETRO CON SEPARADOR DE MEMBRANA
2 u × 231.65 (250.18 con costes indirectos) = 500.36

**EMLIMP01** u CONEXIÓN PARA LIMPIEZA DE CONDUCCIONES
2 u × 119.06 (128.58 con costes indirectos) = 257.16

| Medición | Uds. | Parcial |
|---|---|---|
| Impulsiones individuales bombas | 2 | 2.00 |
| Total |  | 2 |

**EMBCAL09** m2 TRAMEX PRFV CERRADO ANTIDESLIZANTE 30-30-3
1.92 m2 × 216.66 (233.99 con costes indirectos) = 449.26

| Medición | Uds. | Largo | Ancho | Parcial |
|---|---|---|---|---|
| Trampa acceso | 1 | 1.6 | 1.2 | 1.92 |
| Total |  |  |  | 1.92 |

**EMBCAL19** u TORNILLOS Y ACCESORIOS DE MONTAJE
2 u × 98.37 (106.24 con costes indirectos) = 212.48

**EMBCAL21** kg ACERO INOXIDABLE EN SOPORTES
30 kg × 13.38 (14.45 con costes indirectos) = 433.50

| Medición | Uds. | Largo | Parcial |
|---|---|---|---|
| Bombas | 2 | 10 | 20.00 |
| Soportes tuberias | 2 | 5 | 10.00 |
| Subtotal |  |  | 30.00 |
| Total |  |  | 30 |

#### ED.EQ.RECI RECIRCULACION Y PURGA DE FANGOS (28/02/1998)
Importe: 46881.9

##### ED.EQ.RECI.01 BOMBEO DE RECIRCULACION (28/02/1998)
Importe: 37441.94

**EMPV6B25050** u PASAMURO BB-A6 VALONA Ø 250 L=500 MM (25/02/2003)
1 u × 471.36 (509.07 con costes indirectos) = 509.07
Carrete pasamuro tipo brida-brida en AISI 316, de 250 mm de diametro y 500 mm de longitud. Fabricado con tubería de acero inoxidable, según DIN 17457, valona de acero inoxidable AISI 316, brida de aluminio segun DIN 2642 y arandela de estanqueidad en chapa de acero inoxidable AISI 316. Segun especificaicon tecnica EMPV6.

| Código | Ud | Descripción | Rendimiento | Precio | Importe |
|---|---|---|---|---|---|
| PPAI6TM250 | Ml | Tuberia soldada DIN 17457 AISI 316 ø 254 x 2 | 0.5 | 243.06 | 121.53 |
| PPAI6VM250 | Ud | Valona AISI 316 ø 254 x 2 mm | 2 | 29.88 | 59.76 |
| PPBAL250 | Ud | Brida de aluminio DIN 2642 PN 10 Ø 254 int | 2 | 58.34 | 116.68 |
| PCA11 | Kg | Acero inoxidable AISI 316 | 4 | 10.42 | 41.68 |
| OEMSOLD | H. | Oficial 1ª soldador | 2.86 | 41.25 | 117.98 |
| %ME03 | % | Medios auxiliares...(s/total) | 3 % | 457.63 | 13.73 |
|  |  | Total |  |  | 471.36 |

| Medición | Uds. | Parcial |
|---|---|---|
| Llegada fangos a arqueta | 1 | 1.00 |
| Total |  | 1 |

**EMVC10250** u VÁLVULA COMPUERTA C. ELAST. 250MM PN10 (28/02/1998)
1 u × 625.86 (675.93 con costes indirectos) = 675.93
Válvula de compuerta de cierre elastico y acoplamiento bridado de accionamiento manual por volante, eje en acero inox AISI 340, cuerpo y tapa en funcicion nodular GGG-50, cuña en GGG-50 recubierta de EPDM, recubrimiento interior y exterior en epoxy ral 5005 de 300 micras de espesor, con un diametro de 250 mm para una presion de 10 Kg/cm², dimensiones segun DIN 3202. Caracteristicas y accesorios segun especificacion tecnica EMVC10.

| Código | Ud | Descripción | Rendimiento | Precio | Importe |
|---|---|---|---|---|---|
| PVMVC10250 | Ud | Válvula comp. cierre elast. 250 mm PN 10 (material) | 1 | 478.79 | 478.79 |
| OEM01 | H | Cuadrilla A Montadores | 1.092 | 71.64 | 78.23 |
| %MA06 | % | Materiales auxiliares... (s/ total). | 6 % | 557.02 | 33.42 |
| %ME06 | % | Medios auxiliares...(s/total) | 6 % | 590.44 | 35.43 |
|  |  | Total |  |  | 625.86 |

**EMCAI610250** u CARRETE DESM. INOX 316 DN 250 MM PN 10
2 u × 509.57 (550.34 con costes indirectos) = 1100.68

| Medición | Uds. | Parcial |
|---|---|---|
| Valvulas llegada fango | 1 | 1.00 |
| Caudalimetro | 1 | 1.00 |
| Subtotal |  | 2.00 |
| Total |  | 2 |

**EMTAI6MA250** ml TUBERIA SOLDADA AISI 316 DN 250 CON ACC.
1.2 ml × 321.74 (347.48 con costes indirectos) = 416.98

| Medición | Uds. | Largo | Parcial |
|---|---|---|---|
| Llegada fango decantador | 1 | 1.2 | 1.20 |
| Total |  |  | 1.2 |

**EMGABOM4** u BOMBA SUMERGIBLE 140 M³/H 3.50 MCA (14/02/2003)
2 u × 8941.55 (9656.87 con costes indirectos) = 19313.74
Suministro, instalación y pruebas de bomba centrífuga sumergible, marca Sulzer o equivalente, con motor de 3 KW en el eje, para un caudal nominal de 140 m³/h a una altura manométrica de 3.50 m.c.a. Incluso zócalo DN150, soporte superior de tubos guía y tubos guía de 2" en acero inoxidable, cadena de elevación, cable EMC, modulo de supervision de temperatura y humedad y tornillería en acero inoxidable. Características y accesorios según especificación técnica EMBOMB4.

| Código | Ud | Descripción | Rendimiento | Precio | Importe |
|---|---|---|---|---|---|
| PPGABOM4 | Ud | Bomba sumergible 140.00 m3/h 3.50 mca (material) | 1 | 8193.51 | 8193.51 |
| OEM01 | H | Cuadrilla A Montadores | 2.185 | 71.64 | 156.53 |
| OEM02 | H | Cuadrilla B Electricidad | 1.092 | 71.64 | 78.23 |
| %MA03 | % | Materiales auxiliares... (s/ total). | 3 % | 8428.27 | 252.85 |
| %ME03 | % | Medios auxiliares...(s/total) | 3 % | 8681.12 | 260.43 |
|  |  | Total |  |  | 8941.55 |

| Medición | Uds. | Parcial |
|---|---|---|
| Instaladas | 2 | 2.00 |
| Total |  | 2 |

**EMIMA02** u MANOMETRO CON SEPARADOR DE MEMBRANA
2 u × 231.65 (250.18 con costes indirectos) = 500.36

**EMLIMP01** u CONEXIÓN PARA LIMPIEZA DE CONDUCCIONES
2 u × 119.06 (128.58 con costes indirectos) = 257.16

| Medición | Uds. | Parcial |
|---|---|---|
| Impulsiones de bombas | 2 | 2.00 |
| Total |  | 2 |

**EMTAI6MA200** ml TUBERIA SOLDADA AISI 316 DN 200 CON ACC
14 ml × 262.01 (282.97 con costes indirectos) = 3961.58

| Medición | Uds. | Largo | Parcial |
|---|---|---|---|
| Impulsiones bombas | 2 | 5 | 10.00 |
| Impulsion gral | 1 | 4 | 4.00 |
| Subtotal |  |  | 14.00 |
| Total |  |  | 14 |

**EMVC10200** u VÁLVULA COMPUERTA C. ELAST. 200MM PN10
2 u × 395.93 (427.6 con costes indirectos) = 855.20

**EMVRB200** u VÁLVULA RETENCIÓN BOLA 200 MM BRIDADA (14/02/2003)
2 u × 866.06 (935.34 con costes indirectos) = 1870.68
Válvula de retención de bola, cuerpo y tapa en fundición nodular, junta de tapa en nitrilo y bola en acero con aluminio con revestimiento en NR (caucho natural), para una temperatura maxima de trabajo de 70 ºC, dimensiones segun DIN 3202 F6, paso total, montaje entre bridas PN 10, diametro nominal 200 mm. Caracteristicas y accesorios segun especificacion tecnica EMVRB.

| Código | Ud | Descripción | Rendimiento | Precio | Importe |
|---|---|---|---|---|---|
| PVMVRB200 | Ud | V.retención bola 200 mm. (material) | 1 | 770.8 | 770.80 |
| OEM01 | H | Cuadrilla A Montadores | 0.655 | 71.64 | 46.92 |
| P%MA03 | % | Materiales auxiliares (% s/materiales). | 3 % | 770.80 | 23.12 |
| %ME03 | % | Medios auxiliares...(s/total) | 3 % | 840.84 | 25.23 |
|  |  | Total |  |  | 866.06 |

**EMCAI610200** u CARRETE DESM. INOX 316 DN 200 MM PN 10
3 u × 379.39 (409.74 con costes indirectos) = 1229.22

| Medición | Uds. | Parcial |
|---|---|---|
| Bombas | 2 | 2.00 |
| Caudalimetro | 1 | 1.00 |
| Subtotal |  | 3.00 |
| Total |  | 3 |

**EMBCAL22** kg ACERO EN PERFILES LAMINADOS
209.44 kg × 4.31 (4.65 con costes indirectos) = 973.90

| Medición | Uds. | Largo | Ancho | Parcial |
|---|---|---|---|---|
| Polipasto IPN 120 | 1 | 6.1 | 11.2 | 68.32 |
| Porticos IPN 120 | 2 | 6.3 | 11.2 | 141.12 |
| Subtotal |  |  |  | 209.44 |
| Total |  |  |  | 209.44 |

**EMSPO04** u POLIPASTO MANUAL 500 KG C/CARRO.
1 u × 475.24 (513.26 con costes indirectos) = 513.26

**EMBCAL09** m2 TRAMEX PRFV CERRADO ANTIDESLIZANTE 30-30-3
3.6 m2 × 216.66 (233.99 con costes indirectos) = 842.36

| Medición | Uds. | Largo | Ancho | Parcial |
|---|---|---|---|---|
| Trampas acceso | 1 | 3 | 1.2 | 3.60 |
| Total |  |  |  | 3.6 |

**EMBCAL03** ml ESCALERA ACCESO C/TRAMEX
2.08 ml × 469.22 (506.76 con costes indirectos) = 1054.06

| Medición | Uds. | Largo | Ancho | Parcial |
|---|---|---|---|---|
| Acceso | 1 | 1.3 | 1.6 | 2.08 |
| Total |  |  |  | 2.08 |

**EMBCAL07** ml BARANDILLA DE ALUMINIO
17.2 ml × 138.03 (149.07 con costes indirectos) = 2564.00

| Medición | Uds. | Largo | Parcial |
|---|---|---|---|
|  | 2 | 5.5 | 11.00 |
|  | 2 | 3.1 | 6.20 |
| Subtotal |  |  | 17.20 |
| Total |  |  | 17.2 |

**EMBCAL18** u TORNILLOS Y ACCESORIOS DE MONTAJE
2 u × 131.28 (141.78 con costes indirectos) = 283.56

**EMBCAL21** kg ACERO INOXIDABLE EN SOPORTES
36 kg × 13.38 (14.45 con costes indirectos) = 520.20

| Medición | Uds. | Largo | Parcial |
|---|---|---|---|
|  | 2 | 18 | 36.00 |
| Total |  |  | 36 |

##### ED.EQ.RECI.02 BOMBEO DE FANGOS EN EXCESO (28/02/1998)
Importe: 9439.96

**EMGABOM5** u BOMBA SUMERGIBLE 20.00 M3/H 5.00 MCA (14/02/2003)
2 u × 2525.57 (2727.62 con costes indirectos) = 5455.24
Suministro, instalación y pruebas de bomba centrífuga sumergible, marca Sulzer o equivalente, con motor de 1.30 KW en el eje, para un caudal nominal de 20 m³/h a una altura manométrica de 5.0 m.c.a. Incluso zócalo DN65, soporte superior de tubos guía y tubos guía de 1 1/4" en acero inoxidable, cadena de elevación, modulo de supervision de temperatura y humedad y tornillería en acero inoxidable. Características y accesorios según especificación técnica EMBOMB5.

| Código | Ud | Descripción | Rendimiento | Precio | Importe |
|---|---|---|---|---|---|
| PPGABOM5 | Ud | Bomba sumergible 20.00 m3/h 5.00 mca (material) | 1 | 2184.94 | 2184.94 |
| OEM01 | H | Cuadrilla A Montadores | 1.639 | 71.64 | 117.42 |
| OEM02 | H | Cuadrilla B Electricidad | 1.092 | 71.64 | 78.23 |
| %MA03 | % | Materiales auxiliares... (s/ total). | 3 % | 2380.59 | 71.42 |
| %ME03 | % | Medios auxiliares...(s/total) | 3 % | 2452.01 | 73.56 |
|  |  | Total |  |  | 2525.57 |

| Medición | Uds. | Parcial |
|---|---|---|
| Instaladas | 2 | 2.00 |
| Total |  | 2 |

**EMTAI6MA080** ml TUBERIA SOLDADA AISI 316 DN 80 CON ACC.
13 ml × 101.7 (109.84 con costes indirectos) = 1427.92

| Medición | Uds. | Largo | Parcial |
|---|---|---|---|
| Impulsion | 2 | 5 | 10.00 |
|  | 1 | 3 | 3.00 |
| Subtotal |  |  | 13.00 |
| Total |  |  | 13 |

**EMVC10080** u VALVULA COMPUERTA C. ELASTICO 80MM PN10
2 u × 144.55 (156.11 con costes indirectos) = 312.22

**EMVRB080** u VÁLVULA RETENCIÓN BOLA 80 MM BRIDADA
2 u × 152.8 (165.02 con costes indirectos) = 330.04

**EMCAI610080** u CARRETE DESM. INOX 316 DN 80 MM PN 10
3 u × 180.39 (194.82 con costes indirectos) = 584.46

| Medición | Uds. | Parcial |
|---|---|---|
| Bombas | 2 | 2.00 |
| Caudalimetro | 1 | 1.00 |
| Subtotal |  | 3.00 |
| Total |  | 3 |

**EMIMA02** u MANOMETRO CON SEPARADOR DE MEMBRANA
2 u × 231.65 (250.18 con costes indirectos) = 500.36

**EMLIMP01** u CONEXIÓN PARA LIMPIEZA DE CONDUCCIONES
2 u × 119.06 (128.58 con costes indirectos) = 257.16

| Medición | Uds. | Parcial |
|---|---|---|
| Impulsiones de bombas | 2 | 2.00 |
| Total |  | 2 |

**EMBCAL18** u TORNILLOS Y ACCESORIOS DE MONTAJE
2 u × 131.28 (141.78 con costes indirectos) = 283.56

**EMBCAL21** kg ACERO INOXIDABLE EN SOPORTES
20 kg × 13.38 (14.45 con costes indirectos) = 289.00

| Medición | Uds. | Largo | Parcial |
|---|---|---|---|
|  | 2 | 10 | 20.00 |
| Total |  |  | 20 |

#### ED.EQ.SALI OBRA DE SALIDA (28/02/1998)
Importe: 2327.9

##### ED.EQ.SALI.01 MEDICION CAUDAL AGUA DECANTADA A REGANTES (28/02/1998)
Importe: 1496.04

**EMTAI6MA250** ml TUBERIA SOLDADA AISI 316 DN 250 CON ACC.
2 ml × 321.74 (347.48 con costes indirectos) = 694.96

| Medición | Uds. | Largo | Parcial |
|---|---|---|---|
| Caudalimetro regantes | 2 | 1 | 2.00 |
| Total |  |  | 2 |

**EMCAI610250** u CARRETE DESM. INOX 316 DN 250 MM PN 10
1 u × 509.57 (550.34 con costes indirectos) = 550.34

| Medición | Uds. | Parcial |
|---|---|---|
| Caudalimetro regantes | 1 | 1.00 |
| Total |  | 1 |

**EMBCAL21** kg ACERO INOXIDABLE EN SOPORTES
10 kg × 13.38 (14.45 con costes indirectos) = 144.50

| Medición | Uds. | Largo | Parcial |
|---|---|---|---|
| Soportes tuberias | 2 | 5 | 10.00 |
| Total |  |  | 10 |

**EMBCAL19** u TORNILLOS Y ACCESORIOS DE MONTAJE
1 u × 98.37 (106.24 con costes indirectos) = 106.24

##### ED.EQ.SAL.02 MEDICION CAUDAL SALIDA CLORACION (25/02/2003)
Importe: 831.86

**EQU9800** u INSTALACION DE CHAPA VERTEDERO PARA MEDICION CAUDAL
1 u × 671.87 (725.62 con costes indirectos) = 725.62
Insstalacion de chapa de vertedero de salida de camara de cloracion de 5.00 metros de longitud y 0.25 m de altura para medicion de caudal de salida de agua tratada fabricada en aluminio, incluso parte proporcional de soportes, perfectamente nivelada y colocada.

**EMBCAL19** u TORNILLOS Y ACCESORIOS DE MONTAJE
1 u × 98.37 (106.24 con costes indirectos) = 106.24

#### ED.EQ.DIG DIGESTOR AEROBIO (28/02/1998)
Importe: 167559.75

##### ED.EQ.DIG01 ARQUETA VALVULAS FANGOS (14/02/2003)
Importe: 2300.65

**EMTAI6MA080** ml TUBERIA SOLDADA AISI 316 DN 80 CON ACC.
2.5 ml × 101.7 (109.84 con costes indirectos) = 274.60

**EMVC10080** u VALVULA COMPUERTA C. ELASTICO 80MM PN10
4 u × 144.55 (156.11 con costes indirectos) = 624.44

**EMCAI610080** u CARRETE DESM. INOX 316 DN 80 MM PN 10
3 u × 180.39 (194.82 con costes indirectos) = 584.46

| Medición | Uds. | Parcial |
|---|---|---|
| Caudalimetro | 1 | 1.00 |
| Valvulas | 2 | 2.00 |
| Subtotal |  | 3.00 |
| Total |  | 3 |

**EMBCAL09** m2 TRAMEX PRFV CERRADO ANTIDESLIZANTE 30-30-3
1.96 m2 × 216.66 (233.99 con costes indirectos) = 458.62

| Medición | Uds. | Largo | Ancho | Parcial |
|---|---|---|---|---|
| Trampas acceso | 1 | 1.4 | 1.4 | 1.96 |
| Total |  |  |  | 1.96 |

**EMBCAL18** u TORNILLOS Y ACCESORIOS DE MONTAJE
1 u × 131.28 (141.78 con costes indirectos) = 141.78

**EMBCAL21** kg ACERO INOXIDABLE EN SOPORTES
15 kg × 13.38 (14.45 con costes indirectos) = 216.75

##### ED.EQ.DIG02 EQUIPAMIENTO DIGESTOR AEROBIO (14/02/2003)
Importe: 141835.62

**EMTSU04** u AIREADOR SUMERGIBLE 16 KW - 20 KG O2/H (14/02/2003)
4 u × 28686.52 (30981.44 con costes indirectos) = 123925.76
Aireador sumergible de difusión radial y aspiración atmosférica, capaz de aportar una cantidad de aire en forma de burbuja fina al medio de 192 Nm3/h con una transferencia de oxígeno de 20 kg O2/h con motor Premium Efficiency que, de acuerdo con IEC 60034-30, alcanza la eficiencia IE3, de 16 kW en el eje a 1472 rpm. proteccion termicas mediante sensores termicos en el bobinado del motor y porteccion de estanqueidad mediante sonda en camara de aceite. Diametro de aspiracion 100 mm. Materiales:Carcasa del motor: EN-GJL-250 , Eje del rotor: 1000 Tornillería: 1002 Estanqueidad en el eje:junta mecánica SiC Sistema de refrigeración: 1004 Recubrimiento: resina epoxi 100 micras, canales aireación: 1.4301 (AISI 304), peso 310 Kg. Incluso filtro de aspiracion insonorizado y pie de apoyo. Calidad Sulzer o similar. Incluso sistema de cables de acero inoxidable para izado, cadena de elevacion acero inoxidable, modulo de supervision de electrodos y humedad y tornilleria en acero inoxidable. Resto de caracteristicas segun ET EMTSU04.

| Código | Ud | Descripción | Rendimiento | Precio | Importe |
|---|---|---|---|---|---|
| PPTSU04A | Ud | Agitador sumergible 16 kw- 20 kg O2/h (material) | 1 | 26000.74 | 26000.74 |
| MEMGRUAG | H. | Autogrúa grande | 4.37 | 148.23 | 647.77 |
| OEM01 | H | Cuadrilla A Montadores | 3.277 | 71.64 | 234.76 |
| OEM02 | H | Cuadrilla B Electricidad | 2.185 | 71.64 | 156.53 |
| %MA03 | % | Materiales auxiliares... (s/ total). | 3 % | 27039.80 | 811.19 |
| %ME03 | % | Medios auxiliares...(s/total) | 3 % | 27850.99 | 835.53 |
|  |  | Total |  |  | 28686.52 |

**EMTAI6MA100** ml TUBERIA SOLDADA AISI 316 DN 100 CON ACC
18.4 ml × 127.35 (137.54 con costes indirectos) = 2530.74

| Medición | Uds. | Largo | Parcial |
|---|---|---|---|
| Aspiracion aire aireadores | 4 | 4.6 | 18.40 |
| Total |  |  | 18.4 |

**EMPV6L08050** u PASAMURO BL-A6 VALONA Ø 80 L=500 MM (25/02/2003)
2 u × 110.51 (119.35 con costes indirectos) = 238.70
Carrete pasamuro tipo brida-liso en AISI 316, de 80 mm de diametro y 500 mm de longitud. Fabricado con tubería de acero inoxidable, según DIN 17457, valona de acero inoxidable AISI 316, brida de aluminio segun DIN 2642 y arandela de estanqueidad en chapa de acero inoxidable AISI 316. Segun especificaicon tecnica EMPV6.

| Código | Ud | Descripción | Rendimiento | Precio | Importe |
|---|---|---|---|---|---|
| PPAI6TM080 | Ml | Tuberia soldada DIN 17457 AISI 316 ø 84 x 2 | 0.5 | 76.87 | 38.44 |
| PPAI6VM080 | Ud | Valona AISI 316 ø 84 x 2 mm | 1 | 6.94 | 6.94 |
| PPBAL080 | Ud | Brida de aluminio DIN 2642 PN 10 Ø 84 int | 1 | 22.18 | 22.18 |
| PCA11 | Kg | Acero inoxidable AISI 316 | 2 | 10.42 | 20.84 |
| OEMSOLD | H. | Oficial 1ª soldador | 0.458 | 41.25 | 18.89 |
| %ME03 | % | Medios auxiliares...(s/total) | 3 % | 107.29 | 3.22 |
|  |  | Total |  |  | 110.51 |

| Medición | Uds. | Parcial |
|---|---|---|
| Llegada fango | 2 | 2.00 |
| Total |  | 2 |

**EMPV6L15050** u PASAMURO BL-A6 VALONA Ø 150 L=500 MM (25/02/2003)
2 u × 191.43 (206.74 con costes indirectos) = 413.48
Carrete pasamuro tipo brida-liso en AISI 316, de 150 mm de diametro y 500 mm de longitud. Fabricado con tubería de acero inoxidable, según DIN 17457, valona de acero inoxidable AISI 316, brida de aluminio segun DIN 2642 y arandela de estanqueidad en chapa de acero inoxidable AISI 316. Segun especificaicon tecnica EMPV6.

| Código | Ud | Descripción | Rendimiento | Precio | Importe |
|---|---|---|---|---|---|
| PPAI6TM150 | Ml | Tuberia soldada DIN 17457 AISI 316 ø 154 x 2 | 0.5 | 149.73 | 74.87 |
| PPAI6VM150 | Ud | Valona AISI 316 ø 154 x 2 mm | 1 | 12.53 | 12.53 |
| PPBAL150 | Ud | Brida de aluminio DIN 2642 PN 10 Ø 154 int | 1 | 31.8 | 31.80 |
| PCA11 | Kg | Acero inoxidable AISI 316 | 3 | 10.42 | 31.26 |
| OEMSOLD | H. | Oficial 1ª soldador | 0.858 | 41.25 | 35.39 |
| %ME03 | % | Medios auxiliares...(s/total) | 3 % | 185.85 | 5.58 |
|  |  | Total |  |  | 191.43 |

| Medición | Uds. | Parcial |
|---|---|---|
| Salida escurridos | 2 | 2.00 |
| Total |  | 2 |

**EMTAI6MA150** ml TUBERIA SOLDADA AISI 316 DN 150 CON ACC
8 ml × 193.27 (208.73 con costes indirectos) = 1669.84

| Medición | Uds. | Largo | Parcial |
|---|---|---|---|
| Salida escurridos | 2 | 4 | 8.00 |
| Total |  |  | 8 |

**EMTAI6MA200** ml TUBERIA SOLDADA AISI 316 DN 200 CON ACC
8 ml × 262.01 (282.97 con costes indirectos) = 2263.76

| Medición | Uds. | Largo | Parcial |
|---|---|---|---|
| Salida de fangos | 2 | 4 | 8.00 |
| Total |  |  | 8 |

**EMTAI6MA080** ml TUBERIA SOLDADA AISI 316 DN 80 CON ACC.
8 ml × 101.7 (109.84 con costes indirectos) = 878.72

| Medición | Uds. | Largo | Parcial |
|---|---|---|---|
| Llegada de fangos parte aerea | 2 | 4 | 8.00 |
| Total |  |  | 8 |

**EMVC10080** u VALVULA COMPUERTA C. ELASTICO 80MM PN10
2 u × 144.55 (156.11 con costes indirectos) = 312.22

| Medición | Uds. | Parcial |
|---|---|---|
| Llegada de fangos | 2 | 2.00 |
| Total |  | 2 |

**EMCAI610080** u CARRETE DESM. INOX 316 DN 80 MM PN 10
2 u × 180.39 (194.82 con costes indirectos) = 389.64

| Medición | Uds. | Parcial |
|---|---|---|
| Llegada fango | 2 | 2.00 |
| Total |  | 2 |

**EMBCALYU00** ml CANAL METALICO ADOSADO A MURO 0.30 FONDO Y 0.40 ALTURA (25/02/2003)
4 ml × 360.19 (389.01 con costes indirectos) = 1556.04
Ml de canal metalico adosado a muro de biologico con una altura de 400 mm y un fondo de 300 mm para formacion de vertedero incluso refurezos, anclajes y sellado. Fabricado en acero inoxidable.

| Código | Ud | Descripción | Rendimiento | Precio | Importe |
|---|---|---|---|---|---|
| PCA11 | Kg | Acero inoxidable AISI 316 | 20 | 10.42 | 208.40 |
| OEMSOLD | H. | Oficial 1ª soldador | 1.529 | 41.25 | 63.07 |
| OEM01 | H | Cuadrilla A Montadores | 1.092 | 71.64 | 78.23 |
| %ME03 | % | Medios auxiliares...(s/total) | 3 % | 349.70 | 10.49 |
|  |  | Total |  |  | 360.19 |

| Medición | Uds. | Largo | Parcial |
|---|---|---|---|
| Salida escurridos | 2 | 2 | 4.00 |
| Total |  |  | 4 |

**EMBCAL15** ml PLACA DEFLECTORA INOX 0.30 M ALTURA (25/02/2003)
4 ml × 68.46 (73.94 con costes indirectos) = 295.76
M.l.- Placa deflectora tipo sifoide para acoplar en vertedero una altura total de 300 mm, altura sumergida 200 mm, fabricada en chapa de acero inoxidable AISI 316 incluyendo soportes y anclajes.

| Código | Ud | Descripción | Rendimiento | Precio | Importe |
|---|---|---|---|---|---|
| PCA11 | Kg | Acero inoxidable AISI 316 | 6 | 10.42 | 62.52 |
| OEM01 | H | Cuadrilla A Montadores | 0.055 | 71.64 | 3.94 |
| %ME03 | % | Medios auxiliares...(s/total) | 3 % | 66.46 | 1.99 |
|  |  | Total |  |  | 68.46 |

| Medición | Uds. | Largo | Parcial |
|---|---|---|---|
| Canal de salida escurridos | 2 | 2 | 4.00 |
| Total |  |  | 4 |

**EMBCAL21** kg ACERO INOXIDABLE EN SOPORTES
480 kg × 13.38 (14.45 con costes indirectos) = 6936.00

| Medición | Uds. | Largo | Parcial |
|---|---|---|---|
| Soportes y anclajes aireadores | 4 | 120 | 480.00 |
| Total |  |  | 480 |

**EMBCAL19** u TORNILLOS Y ACCESORIOS DE MONTAJE
4 u × 98.37 (106.24 con costes indirectos) = 424.96

##### ED.EQ.DIG03 BOMBEO DE FANGO DIGERIDO (28/02/1998)
Importe: 23423.48

**EMGABOM6** u BOMBA SUMERGIBLE 5.00 M3/H 6.00 MCA (14/02/2003)
4 u × 2525.57 (2727.62 con costes indirectos) = 10910.48
Suministro, instalación y pruebas de bomba centrífuga sumergible, marca Sulzer o equivalente, con motor de 1.3 KW en el eje, para un caudal nominal de 5 m³/h a una altura manométrica de 6 m.c.a. Incluso zócalo DN65, soporte superior de tubos guía y tubos guía de 1 1/4" en acero inoxidable, cadena de elevación, modulo de supervision de temperatura y humedad y tornillería en acero inoxidable. Características y accesorios según especificación técnica EMBOMB6.

| Código | Ud | Descripción | Rendimiento | Precio | Importe |
|---|---|---|---|---|---|
| PPGABOM6 | Ud | Bomba sumergible 5.00 m3/h 6.00 mca (material) | 1 | 2184.94 | 2184.94 |
| OEM01 | H | Cuadrilla A Montadores | 1.639 | 71.64 | 117.42 |
| OEM02 | H | Cuadrilla B Electricidad | 1.092 | 71.64 | 78.23 |
| %MA03 | % | Materiales auxiliares... (s/ total). | 3 % | 2380.59 | 71.42 |
| %ME03 | % | Medios auxiliares...(s/total) | 3 % | 2452.01 | 73.56 |
|  |  | Total |  |  | 2525.57 |

| Medición | Uds. | Parcial |
|---|---|---|
| Funcionando | 2 | 2.00 |
| Reserva | 2 | 2.00 |
| Subtotal |  | 4.00 |
| Total |  | 4 |

**EMPV6B08070** u PASAMURO BB-A6 VALONA Ø 80 L=700 MM (25/02/2003)
4 u × 175.75 (189.81 con costes indirectos) = 759.24
Carrete pasamuro tipo brida-brida en AISI 316, de 80 mm de diametro y 700 mm de longitud. Fabricado con tubería de acero inoxidable, según DIN 17457, valona de acero inoxidable AISI 316, brida de aluminio segun DIN 2642 y arandela de estanqueidad en chapa de acero inoxidable AISI 316. Segun especificaicon tecnica EMPV6.

| Código | Ud | Descripción | Rendimiento | Precio | Importe |
|---|---|---|---|---|---|
| PPAI6TM080 | Ml | Tuberia soldada DIN 17457 AISI 316 ø 84 x 2 | 0.7 | 76.87 | 53.81 |
| PPAI6VM080 | Ud | Valona AISI 316 ø 84 x 2 mm | 2 | 6.94 | 13.88 |
| PPBAL080 | Ud | Brida de aluminio DIN 2642 PN 10 Ø 84 int | 2 | 22.18 | 44.36 |
| PCA11 | Kg | Acero inoxidable AISI 316 | 2 | 10.42 | 20.84 |
| OEMSOLD | H. | Oficial 1ª soldador | 0.915 | 41.25 | 37.74 |
| %ME03 | % | Medios auxiliares...(s/total) | 3 % | 170.63 | 5.12 |
|  |  | Total |  |  | 175.75 |

| Medición | Uds. | Parcial |
|---|---|---|
| Impulsiones | 4 | 4.00 |
| Total |  | 4 |

**EMPV6B20060** u PASAMURO BB-A6 VALONA Ø 200 L=600 MM (25/02/2003)
2 u × 374.33 (404.28 con costes indirectos) = 808.56
Carrete pasamuro tipo brida-brida en AISI 316, de 200 mm de diametro y 600 mm de longitud. Fabricado con tubería de acero inoxidable, según DIN 17457, valona de acero inoxidable AISI 316, brida de aluminio segun DIN 2642 y arandela de estanqueidad en chapa de acero inoxidable AISI 316. Segun especificaicon tecnica EMPV6.

| Código | Ud | Descripción | Rendimiento | Precio | Importe |
|---|---|---|---|---|---|
| PPAI6TM200 | Ml | Tuberia soldada DIN 17457 AISI 316 ø 204 x 2 | 0.6 | 205.62 | 123.37 |
| PPAI6VM200 | Ud | Valona AISI 316 ø 204 x 2 mm | 2 | 18.82 | 37.64 |
| PPBAL200 | Ud | Brida de aluminio DIN 2642 PN 10 Ø 204 int | 2 | 38.39 | 76.78 |
| PCA11 | Kg | Acero inoxidable AISI 316 | 3 | 10.42 | 31.26 |
| OEMSOLD | H. | Oficial 1ª soldador | 2.288 | 41.25 | 94.38 |
| %ME03 | % | Medios auxiliares...(s/total) | 3 % | 363.43 | 10.90 |
|  |  | Total |  |  | 374.33 |

| Medición | Uds. | Parcial |
|---|---|---|
| Llegada de fangos | 2 | 2.00 |
| Total |  | 2 |

**EMVC10200** u VÁLVULA COMPUERTA C. ELAST. 200MM PN10
2 u × 395.93 (427.6 con costes indirectos) = 855.20

**EMVPROL300** u PROLONGADOR EJE DN 200-300 MM (25/02/2003)
2 u × 193.6 (209.09 con costes indirectos) = 418.18
Conjunto de alargadera para válvulas de compuerta de cierre elastico, de diametros comprendidos entre 200 y 300 mm., compuesta por columna de accionamiento de acero bicromatado, protegida mediante tubo de polietileno PE 50A, arqueta superior de 160 mm de diametro de GGG-50 y cuadradillo de accionamiento.

| Código | Ud | Descripción | Rendimiento | Precio | Importe |
|---|---|---|---|---|---|
| PVMVPROL1 | Ud | Alargadera telescópica DN 200-300 mm (material) | 1 | 88.94 | 88.94 |
| PVMVPROL3 | Ud | Llave de maniobra para valvula compuerta (material) | 1 | 53.37 | 53.37 |
| PVMVPROL4 | Ud | Arqueta de registro para valvula compuerta (material) | 1 | 26.09 | 26.09 |
| OEM01 | H | Cuadrilla A Montadores | 0.273 | 71.64 | 19.56 |
| %ME03 | % | Medios auxiliares...(s/total) | 3 % | 187.96 | 5.64 |
|  |  | Total |  |  | 193.6 |

**EMTAI6MA080** ml TUBERIA SOLDADA AISI 316 DN 80 CON ACC.
28.5 ml × 101.7 (109.84 con costes indirectos) = 3130.44

| Medición | Uds. | Largo | Parcial |
|---|---|---|---|
| Impulsion | 4 | 4.5 | 18.00 |
|  | 4 | 1.5 | 6.00 |
|  | 1 | 2.5 | 2.50 |
|  | 1 | 2 | 2.00 |
| Subtotal |  |  | 28.50 |
| Total |  |  | 28.5 |

**EMVC10080** u VALVULA COMPUERTA C. ELASTICO 80MM PN10
4 u × 144.55 (156.11 con costes indirectos) = 624.44

**EMVRB080** u VÁLVULA RETENCIÓN BOLA 80 MM BRIDADA
4 u × 152.8 (165.02 con costes indirectos) = 660.08

**EMCAI610080** u CARRETE DESM. INOX 316 DN 80 MM PN 10
5 u × 180.39 (194.82 con costes indirectos) = 974.10

| Medición | Uds. | Parcial |
|---|---|---|
| Bombas | 4 | 4.00 |
| Caudalimetro | 1 | 1.00 |
| Subtotal |  | 5.00 |
| Total |  | 5 |

**EMIMA02** u MANOMETRO CON SEPARADOR DE MEMBRANA
4 u × 231.65 (250.18 con costes indirectos) = 1000.72

**EMLIMP01** u CONEXIÓN PARA LIMPIEZA DE CONDUCCIONES
4 u × 119.06 (128.58 con costes indirectos) = 514.32

| Medición | Uds. | Parcial |
|---|---|---|
| Impulsiones de bombas | 4 | 4.00 |
| Total |  | 4 |

**EMBCAL09** m2 TRAMEX PRFV CERRADO ANTIDESLIZANTE 30-30-3
7.22 m2 × 216.66 (233.99 con costes indirectos) = 1689.41

| Medición | Uds. | Largo | Ancho | Parcial |
|---|---|---|---|---|
| Valvulas | 1 | 3.4 | 0.8 | 2.72 |
| Bombas | 2 | 1.5 | 1.5 | 4.50 |
| Subtotal |  |  |  | 7.22 |
| Total |  |  |  | 7.22 |

**EMBCAL18** u TORNILLOS Y ACCESORIOS DE MONTAJE
2 u × 131.28 (141.78 con costes indirectos) = 283.56

**EMBCAL21** kg ACERO INOXIDABLE EN SOPORTES
55 kg × 13.38 (14.45 con costes indirectos) = 794.75

| Medición | Uds. | Largo | Parcial |
|---|---|---|---|
| Soportes bombas | 4 | 10 | 40.00 |
| Soportes tuberias | 6 | 2.5 | 15.00 |
| Subtotal |  |  | 55.00 |
| Total |  |  | 55 |

#### ED.EQ.ESPE ESPESAMIENTO DE FANGOS (14/02/2003)
Importe: 81640.55

**EMDESP10** u MECANISMO ESPESADOR DE Ø 10.30 METROS (14/02/2003)
1 u × 39127.08 (42257.25 con costes indirectos) = 42257.25
Mecanismo espesador de fangos para instalar sobre en tanque de hormigon de 10.30 metros de diametro con pasarela central de hormigon, fabricado en acero inoxidable. Calidad Saveco o similar. Resto de caracteristicas segun ET EMDESP10.

| Código | Ud | Descripción | Rendimiento | Precio | Importe |
|---|---|---|---|---|---|
| PPDESP10 | Ud | Mecanismo espesador de Ø 10.30 metros (material) | 1 | 31869.28 | 31869.28 |
| MEMGRUAG | H. | Autogrúa grande | 16.387 | 148.23 | 2429.05 |
| OEM02 | H | Cuadrilla B Electricidad | 3.277 | 71.64 | 234.76 |
| OEM01 | H | Cuadrilla A Montadores | 32.774 | 71.64 | 2347.93 |
| %MA03 | % | Materiales auxiliares... (s/ total). | 3 % | 36881.02 | 1106.43 |
| %ME03 | % | Medios auxiliares...(s/total) | 3 % | 37987.45 | 1139.62 |
|  |  | Total |  |  | 39127.08 |

**EMCUB01** m2 CUBIERTA MODULAR DE POLIESTER (14/02/2003)
84.91 m2 × 199.19 (215.13 con costes indirectos) = 18266.69
Cubierta modular fabricada en PRFV y resina de poliester isoftalica pigmentada con estabilizante equipado con absorbentes de ultravioleta, apoyados en la parte central y/o en el muro exterior con perfiles de acero inoxidable unidos con remaches. Espesor de paredes de 4 mm para una carga de 95 kg/m2 con un color de acabado gris RAL 7011. Calidad Tecnium o similar.

| Código | Ud | Descripción | Rendimiento | Precio | Importe |
|---|---|---|---|---|---|
| PPCUB01 | M2 | Cubierta modular de poliester (material) | 1 | 155.64 | 155.64 |
| MEMGRUAG | H. | Autogrúa grande | 0.164 | 148.23 | 24.31 |
| OEM01 | H | Cuadrilla A Montadores | 0.109 | 71.64 | 7.81 |
| %MA03 | % | Materiales auxiliares... (s/ total). | 3 % | 187.76 | 5.63 |
| %ME03 | % | Medios auxiliares...(s/total) | 3 % | 193.39 | 5.80 |
|  |  | Total |  |  | 199.19 |

| Medición | Uds. | Largo | Ancho | Parcial |
|---|---|---|---|---|
|  | 1 | 27.04 | 3.14 | 84.91 |
| Total |  |  |  | 84.91 |

**EMTAI6MA150** ml TUBERIA SOLDADA AISI 316 DN 150 CON ACC
14 ml × 193.27 (208.73 con costes indirectos) = 2922.22

| Medición | Uds. | Largo | Parcial |
|---|---|---|---|
| Salida fondo | 1 | 6 | 6.00 |
| Salida a deshidratacion | 1 | 8 | 8.00 |
| Subtotal |  |  | 14.00 |
| Total |  |  | 14 |

**EMTAI6MA125** ml TUBERIA SOLDADA AISI 316 DN 125 CON ACC
4 ml × 163.32 (176.39 con costes indirectos) = 705.56

| Medición | Uds. | Largo | Parcial |
|---|---|---|---|
| salida de escurridos | 1 | 4 | 4.00 |
| Total |  |  | 4 |

**EMTAI6MA080** ml TUBERIA SOLDADA AISI 316 DN 80 CON ACC.
22 ml × 101.7 (109.84 con costes indirectos) = 2416.48

| Medición | Uds. | Largo | Parcial |
|---|---|---|---|
| Llegada fango digerido a campana central | 1 | 6 | 6.00 |
| Subida a pasamuro llegada fango digerido | 1 | 4 | 4.00 |
| Llegada fango exceso a campana central | 1 | 6 | 6.00 |
| Subida a pasamuro llegada fango exceso | 1 | 4 | 4.00 |
| Vaciado | 1 | 2 | 2.00 |
| Subtotal |  |  | 22.00 |
| Total |  |  | 22 |

**EMPV6L12550** u PASAMURO BL-A6 VALONA Ø 125 L=500 MM
3 u × 168.9 (182.41 con costes indirectos) = 547.23

| Medición | Uds. | Parcial |
|---|---|---|
| Salida escurridos | 3 | 3.00 |
| Total |  | 3 |

**EMPV6B08060** u PASAMURO BB-A6 VALONA Ø 80 L=600 MM (25/02/2003)
2 u × 167.83 (181.26 con costes indirectos) = 362.52
Carrete pasamuro tipo brida-brida en AISI 316, de 80 mm de diametro y 600 mm de longitud. Fabricado con tubería de acero inoxidable, según DIN 17457, valona de acero inoxidable AISI 316, brida de aluminio segun DIN 2642 y arandela de estanqueidad en chapa de acero inoxidable AISI 316. Segun especificaicon tecnica EMPV6.

| Código | Ud | Descripción | Rendimiento | Precio | Importe |
|---|---|---|---|---|---|
| PPAI6TM080 | Ml | Tuberia soldada DIN 17457 AISI 316 ø 84 x 2 | 0.6 | 76.87 | 46.12 |
| PPAI6VM080 | Ud | Valona AISI 316 ø 84 x 2 mm | 2 | 6.94 | 13.88 |
| PPBAL080 | Ud | Brida de aluminio DIN 2642 PN 10 Ø 84 int | 2 | 22.18 | 44.36 |
| PCA11 | Kg | Acero inoxidable AISI 316 | 2 | 10.42 | 20.84 |
| OEMSOLD | H. | Oficial 1ª soldador | 0.915 | 41.25 | 37.74 |
| %ME03 | % | Medios auxiliares...(s/total) | 3 % | 162.94 | 4.89 |
|  |  | Total |  |  | 167.83 |

| Medición | Uds. | Parcial |
|---|---|---|
| Llegada fango digerido | 1 | 1.00 |
| Llegada fango exceso | 1 | 1.00 |
| Subtotal |  | 2.00 |
| Total |  | 2 |

**EMVC10080** u VALVULA COMPUERTA C. ELASTICO 80MM PN10
1 u × 144.55 (156.11 con costes indirectos) = 156.11

| Medición | Uds. | Parcial |
|---|---|---|
| Vaciado | 1 | 1.00 |
| Total |  | 1 |

**EMVC10150** u VÁLVULA COMPUERTA C.ELAST. 150MM PN10 (14/02/2003)
1 u × 275.19 (297.21 con costes indirectos) = 297.21
Válvula de compuerta de cierre elastico y acoplamiento bridado de accionamiento manual por volante, eje en acero inox AISI 340, cuerpo y tapa en funcicion nodular GGG-50, cuña en GGG-50 recubierta de EPDM, recubrimiento interior y exterior en epoxy ral 5005 de 300 micras de espesor, con un diametro de 150 mm para una presion de 10 Kg/cm², dimensiones segun DIN 3202. Caracteristicas y accesorios segun especificacion tecnica EMVC10.

| Código | Ud | Descripción | Rendimiento | Precio | Importe |
|---|---|---|---|---|---|
| PVMVC1016150 | Ud | Válvula comp. cierre elast. 150 mm PN 10 (material) | 1 | 222.94 | 222.94 |
| OEM01 | H | Cuadrilla A Montadores | 0.524 | 71.64 | 37.54 |
| P%MA03 | % | Materiales auxiliares (% s/materiales). | 3 % | 222.94 | 6.69 |
| %ME03 | % | Medios auxiliares...(s/total) | 3 % | 267.17 | 8.02 |
|  |  | Total |  |  | 275.19 |

| Medición | Uds. | Parcial |
|---|---|---|
| Salida a deshidratacion | 1 | 1.00 |
| Total |  | 1 |

**EMCAI610080** u CARRETE DESM. INOX 316 DN 80 MM PN 10
1 u × 180.39 (194.82 con costes indirectos) = 194.82

| Medición | Uds. | Parcial |
|---|---|---|
| Caudalimetro | 1 | 1.00 |
| Total |  | 1 |

**EMBCAL03** ml ESCALERA ACCESO C/TRAMEX
12.8 ml × 469.22 (506.76 con costes indirectos) = 6486.53

| Medición | Uds. | Largo | Ancho | Parcial |
|---|---|---|---|---|
| Acceso espesador | 1 | 4.5 | 1.6 | 7.20 |
| Acceso tolva | 1 | 3.5 | 1.6 | 5.60 |
| Subtotal |  |  |  | 12.80 |
| Total |  |  |  | 12.8 |

**EMBCAL07A** ml BARANDILLA ESTRUCTURAL (14/02/2003)
24 ml × 210.48 (227.32 con costes indirectos) = 5455.68
Suministro y montaje de barandilla recta metálica fabricada con perfiles estructurales de 60 x30x 3.6 y pasamano de 80x80x8, con rodapie de 150 mm de altura incluso p.p de elementos de anclaje, uniones y piezas especiales para cruces y ángulos.

| Código | Ud | Descripción | Rendimiento | Precio | Importe |
|---|---|---|---|---|---|
| PCA07A | Ml | Barandilla con tubo estructural (material) | 1 | 120.17 | 120.17 |
| OEM01 | H | Cuadrilla A Montadores | 1.092 | 71.64 | 78.23 |
| %MA03 | % | Materiales auxiliares... (s/ total). | 3 % | 198.40 | 5.95 |
| %ME03 | % | Medios auxiliares...(s/total) | 3 % | 204.35 | 6.13 |
|  |  | Total |  |  | 210.48 |

| Medición | Uds. | Largo | Parcial |
|---|---|---|---|
| Pasarela | 2 | 11 | 22.00 |
|  | 1 | 2 | 2.00 |
| Subtotal |  |  | 24.00 |
| Total |  |  | 24 |

**EMBCAL09** m2 TRAMEX PRFV CERRADO ANTIDESLIZANTE 30-30-3
2.56 m2 × 216.66 (233.99 con costes indirectos) = 599.01

| Medición | Uds. | Largo | Ancho | Parcial |
|---|---|---|---|---|
| Trampilla superior acceso | 1 | 0.8 | 0.8 | 0.64 |
| Arquetas | 1 | 1.2 | 1 | 1.20 |
|  | 1 | 1.2 | 0.6 | 0.72 |
| Subtotal |  |  |  | 2.56 |
| Total |  |  |  | 2.56 |

**EMBCAL19** u TORNILLOS Y ACCESORIOS DE MONTAJE
1 u × 98.37 (106.24 con costes indirectos) = 106.24

**EMBCAL21** kg ACERO INOXIDABLE EN SOPORTES
60 kg × 13.38 (14.45 con costes indirectos) = 867.00

#### ED.EQ INST INSTRUMENTACION (28/02/1998)
Importe: 100826.84

##### ED.EQ.INST01 MEDIDA DE CAUDAL (28/02/1998)
Importe: 42413.06

**EMICM500** u MEDIDOR ELECTROMAGNÉT. 500 MM Ø (14/02/2003)
1 u × 5048.52 (5452.4 con costes indirectos) = 5452.40
Medidor electromagnetico de caudal DN500, version inline, con alimentacion 100-240 VAC/24 VAC/DC, salida 4-20mA y de pulsos, en version compacta con cabezal de policarbonato, recubrimiento interno PTFE, conexion a aproceso PN10, en acero al carbono, bridas locas con placa estampadas DIN 2501, electrodos en AISI 316, calibracion 0.50%. Calidad E&H o similar. Caracteristicas y accesorios segun especificación técnica EMICM.

| Código | Ud | Descripción | Rendimiento | Precio | Importe |
|---|---|---|---|---|---|
| PPICM500 | Ud | Medidor electromagnét. 500 mm ø PN 10 (material) | 1 | 4002.19 | 4002.19 |
| OEM01 | H | Cuadrilla A Montadores | 3.277 | 71.64 | 234.76 |
| OEM02 | H | Cuadrilla B Electricidad | 1.639 | 71.64 | 117.42 |
| P%MA08 | % | Materiales auxiliares (% s/materiales). | 8 % | 4002.19 | 320.18 |
| %ME08 | % | Medios auxiliares...(s/total) | 8 % | 4674.55 | 373.96 |
|  |  | Total |  |  | 5048.52 |

| Medición | Uds. | Parcial |
|---|---|---|
| Caudal a biologico | 1 | 1.00 |
| Total |  | 1 |

**EMICM400** u MEDIDOR ELECTROMAGNÉT. 400 MM Ø (28/02/1998)
1 u × 4479.05 (4837.37 con costes indirectos) = 4837.37
Medidor electromagnetico de caudal DN400, version inline, con alimentacion 100-240 VAC/24 VAC/DC, salida 4-20mA y de pulsos, en version compacta con cabezal de policarbonato, recubrimiento interno PTFE, conexion a aproceso PN10, en acero al carbono, bridas locas con placa estampadas DIN 2501, electrodos en AISI 316, calibracion 0.50%. Calidad E&H o similar. Caracteristicas y accesorios segun especificación técnica EMICM.

| Código | Ud | Descripción | Rendimiento | Precio | Importe |
|---|---|---|---|---|---|
| PPICM400 | Ud | Medidor electromagnét. 400 mm ø PN 10 (material) | 1 | 3705.73 | 3705.73 |
| OEM01 | H | Cuadrilla A Montadores | 2.513 | 71.64 | 180.03 |
| OEM02 | H | Cuadrilla B Electricidad | 1.639 | 71.64 | 117.42 |
| P%MA06 | % | Materiales auxiliares (% s/materiales). | 6 % | 3705.73 | 222.34 |
| %ME06 | % | Medios auxiliares...(s/total) | 6 % | 4225.52 | 253.53 |
|  |  | Total |  |  | 4479.05 |

| Medición | Uds. | Parcial |
|---|---|---|
| Caudal a Fisico-quimico | 1 | 1.00 |
| Total |  | 1 |

**EMICM250** u MEDIDOR ELECTROMAGNÉT. 250 MM Ø (28/02/1998)
1 u × 2455.81 (2652.27 con costes indirectos) = 2652.27
Medidor electromagnetico de caudal DN250, version inline, con alimentacion 100-240 VAC/24 VAC/DC, salida 4-20mA y de pulsos, en version compacta con cabezal de policarbonato, recubrimiento interno PTFE, conexion a aproceso PN10, en acero al carbono, bridas locas con placa estampadas DIN 2501, electrodos en AISI 316, calibracion 0.50%. Calidad E&H o similar. Caracteristicas y accesorios segun especificación técnica EMICM.

| Código | Ud | Descripción | Rendimiento | Precio | Importe |
|---|---|---|---|---|---|
| PPICM250 | Ud | Medidor electromagnét. 250 mm ø PN 10 (material) | 1 | 2001.08 | 2001.08 |
| OEM01 | H | Cuadrilla A Montadores | 1.092 | 71.64 | 78.23 |
| OEM02 | H | Cuadrilla B Electricidad | 1.639 | 71.64 | 117.42 |
| P%MA06 | % | Materiales auxiliares (% s/materiales). | 6 % | 2001.08 | 120.06 |
| %ME06 | % | Medios auxiliares...(s/total) | 6 % | 2316.79 | 139.01 |
|  |  | Total |  |  | 2455.81 |

| Medición | Uds. | Parcial |
|---|---|---|
| Caudal salida a regantes | 1 | 1.00 |
| Total |  | 1 |

**EMICM200** u MEDIDOR ELECTROMAGNÉT. 200 MM Ø (14/02/2003)
2 u × 2192.22 (2367.6 con costes indirectos) = 4735.20
Medidor electromagnetico de caudal DN200, version inline, con alimentacion 100-240 VAC/24 VAC/DC, salida 4-20mA y de pulsos, en version compacta con cabezal de policarbonato, recubrimiento interno PTFE, conexion a aproceso PN10, en acero al carbono, bridas locas con placa estampadas DIN 2501, electrodos en AISI 316, calibracion 0.50%. Calidad E&H o similar. Caracteristicas y accesorios segun especificación técnica EMICM.

| Código | Ud | Descripción | Rendimiento | Precio | Importe |
|---|---|---|---|---|---|
| PPICM200 | Ud | Medidor electromagnét. 200 mm ø PN 10 (material) | 1 | 1852.86 | 1852.86 |
| OEM01 | H | Cuadrilla A Montadores | 0.655 | 71.64 | 46.92 |
| OEM02 | H | Cuadrilla B Electricidad | 1.639 | 71.64 | 117.42 |
| P%MA06 | % | Materiales auxiliares (% s/materiales). | 6 % | 1852.86 | 111.17 |
| %ME03 | % | Medios auxiliares...(s/total) | 3 % | 2128.37 | 63.85 |
|  |  | Total |  |  | 2192.22 |

| Medición | Uds. | Parcial |
|---|---|---|
| Bombeo recirculacion fangos L3 | 1 | 1.00 |
| Bombeo recuperacion tanque laminacion | 1 | 1.00 |
| Subtotal |  | 2.00 |
| Total |  | 2 |

**EMICM080** u MEDIDOR ELECTROMAGNÉTICO 80 MM Ø (14/02/2003)
6 u × 1758.64 (1899.33 con costes indirectos) = 11395.98
Medidor electromagnetico de caudal DN80, version inline, con alimentacion 100-240 VAC/24 VAC/DC, salida 4-20mA y de pulsos, en version compacta con cabezal de policarbonato, recubrimiento interno PTFE, conexion a aproceso PN10, en acero al carbono, bridas locas con placa estampadas DIN 2501, electrodos en AISI 316, calibracion 0.50%. Calidad E&H o similar. Caracteristicas y accesorios segun especificación técnica EMICM.

| Código | Ud | Descripción | Rendimiento | Precio | Importe |
|---|---|---|---|---|---|
| PPICM080 | Ud | Medidor electromagnético 80 mm ø (material) | 1 | 1482.29 | 1482.29 |
| OEM01 | H | Cuadrilla A Montadores | 0.262 | 71.64 | 18.77 |
| OEM02 | H | Cuadrilla B Electricidad | 1.639 | 71.64 | 117.42 |
| P%MA06 | % | Materiales auxiliares (% s/materiales). | 6 % | 1482.29 | 88.94 |
| %ME03 | % | Medios auxiliares...(s/total) | 3 % | 1707.42 | 51.22 |
|  |  | Total |  |  | 1758.64 |

| Medición | Uds. | Parcial |
|---|---|---|
| Bombeo incorporacion fosas | 1 | 1.00 |
| Bombeo fangos fisicoquimico | 1 | 1.00 |
| Bombeo purga fangos L3 | 1 | 1.00 |
| Entrada fango a digestores | 1 | 1.00 |
| Entrada fango a espesador | 1 | 1.00 |
| Impulsion fango digerido a espesador | 1 | 1.00 |
| Subtotal |  | 6.00 |
| Total |  | 6 |

**EMICRARV** u MEDIDOR NIVEL DE RADAR 80 GHZ, PRECISION +- 2MM (25/02/2003)
4 u × 1153.62 (1245.91 con costes indirectos) = 4983.64
Sensor radar para medición continua de nivel en vertedero para calculo de caudales, frecuencia 80 GHZ, precision +- 2 mm. Calidad Vega o similar. Resto de caracteristicas segun ET EMICRARV.

| Código | Ud | Descripción | Rendimiento | Precio | Importe |
|---|---|---|---|---|---|
| PPICRARVEG | Ud | Medidor nivel radar vegapuls C21 + soporte (material) | 1 | 963.49 | 963.49 |
| OEM02 | H | Cuadrilla B Electricidad | 2.185 | 71.64 | 156.53 |
| %ME03 | % | Medios auxiliares...(s/total) | 3 % | 1120.02 | 33.60 |
|  |  | Total |  |  | 1153.62 |

| Medición | Uds. | Parcial |
|---|---|---|
| Caudal por rebose aliviadero de llegada | 1 | 1.00 |
| Caudal vertedero a tanque laminacion | 1 | 1.00 |
| Caudal vertedero rebose tanque laminacion | 1 | 1.00 |
| Caudal vertedero salida cloracion | 1 | 1.00 |
| Subtotal |  | 4.00 |
| Total |  | 4 |

**EMICM000** u CUADRO Y SOPORTE PARA ELECTRONICA (14/02/2003)
11 u × 140.02 (151.22 con costes indirectos) = 1663.42
Soporte de pie y envolvente para alojar electronica de caudalimetro o de sensores de campo, fabricado en ABS con unas dimensiones aproximadas de 400x300x195mm, una puerta ciega con dos bisagras, grado de proteccion IP 65, color RAL 7035.

| Código | Ud | Descripción | Rendimiento | Precio | Importe |
|---|---|---|---|---|---|
| PMICM000 | Ud | Cuadro soporte para electronica (material) | 1 | 92.86 | 92.86 |
| OEM02 | H | Cuadrilla B Electricidad | 0.546 | 71.64 | 39.12 |
| %MA03 | % | Materiales auxiliares... (s/ total). | 3 % | 131.98 | 3.96 |
| %ME03 | % | Medios auxiliares...(s/total) | 3 % | 135.94 | 4.08 |
|  |  | Total |  |  | 140.02 |

| Medición | Uds. | Parcial |
|---|---|---|
| Caudalimetros magneticos | 11 | 11.00 |
| Total |  | 11 |

**EMNCAUD8** u CAUDALÍMETRO MÁSICO DE AIRE (25/02/2003)
2 u × 2697.12 (2912.89 con costes indirectos) = 5825.78
Ud Caudalímetro másico para medida de caudal de aire en tubería. Servicio: Medida del caudal en continuo. Características: - Principio de medida: dispersión térmica. - Ejecución: inserción en tubería. - Tubo de inserción con electrónica integral. - Conexión a proceso: racor de compresión con férrula de acero inoxidable. - Precisión (%): +/- 2% de la medida +/- 0,5 del fondo de escala. - Repetibilidad (%): +/- 0,5 del fondo de escala. - Tiempo de respuesta (s): 1. - Relación de caudales: 100 a 1. - Temperatura máxima del fluido (ºC): - 18 a 55. - Presión máxima (barg): 16. - Señal de salida lineal: 0-5 Vdc & 4-20 mA. - Alimentación (VCD): 24. Resto de caracteristicas segun ET EMNCAUD8.

| Código | Ud | Descripción | Rendimiento | Precio | Importe |
|---|---|---|---|---|---|
| INNISTCAUD8M | ud | Caudalímetro másico (material) | 1 | 2462.1 | 2462.10 |
| OEM01 | H | Cuadrilla A Montadores | 1.092 | 71.64 | 78.23 |
| OEM02 | H | Cuadrilla B Electricidad | 1.092 | 71.64 | 78.23 |
| %ME03 | % | Medios auxiliares...(s/total) | 3 % | 2618.56 | 78.56 |
|  |  | Total |  |  | 2697.12 |

| Medición | Uds. | Parcial |
|---|---|---|
| Aireación a reactores biológicos | 2 | 2.00 |
| Total |  | 2 |

**EMBCAL21** kg ACERO INOXIDABLE EN SOPORTES
60 kg × 13.38 (14.45 con costes indirectos) = 867.00

##### ED.EQ.INST02 MEDIDORES DE NIVEL (14/02/2003)
Importe: 8261.4

**EMICRARV1** u MEDIDOR NIVEL DE RADAR 80 GHZ, PRECISION +- 5 MM (25/02/2003)
4 u × 802.46 (866.66 con costes indirectos) = 3466.64
Sensor radar para medición continua de nivel, frecuencia 80 GHZ, precision +- 5 mm. Calidad Vega o similar. Resto de caracteristicas segun ET EMICRARV.

| Código | Ud | Descripción | Rendimiento | Precio | Importe |
|---|---|---|---|---|---|
| PPICRARVEG1 | Ud | Medidor nivel radar vegapuls C11 + soporte (material) | 1 | 622.56 | 622.56 |
| OEM02 | H | Cuadrilla B Electricidad | 2.185 | 71.64 | 156.53 |
| %ME03 | % | Medios auxiliares...(s/total) | 3 % | 779.09 | 23.37 |
|  |  | Total |  |  | 802.46 |

| Medición | Uds. | Parcial |
|---|---|---|
| Medidor nivel tanque laminacion | 1 | 1.00 |
| Medidor nivel tanque fosas septicas | 1 | 1.00 |
| Medidor nivel digestores | 2 | 2.00 |
| Subtotal |  | 4.00 |
| Total |  | 4 |

**EMISO01** u SONDA NIVEL FLOTADOR (25/02/2003)
23 u × 113 (122.04 con costes indirectos) = 2806.92
Interruptor de nivel tipo boya de las siguientes características: flotador de polipropileno, de 135 mm. x 29 mm. de diámetro con contacto conmutable mediante microinterruptor de bola, angulo de conmutación superior: 25º +-10º, inferior -14ºC +-10º, temperatura de aplicacion +5..+70ºC. Características eléctricas: tension de conmutacion 250VCA y 150VCC max., capacidad de corte 3A CA y 1A CC, incluso 5 metros de cable de PVC de 3 conductores de 0.75 mm². Resto de caracteristicas segun ET EMISO01.

| Código | Ud | Descripción | Rendimiento | Precio | Importe |
|---|---|---|---|---|---|
| PPISO01 | Ud | Sonda nivel flotador (material) | 1 | 94.09 | 94.09 |
| OEM02 | H | Cuadrilla B Electricidad | 0.218 | 71.64 | 15.62 |
| %ME03 | % | Medios auxiliares...(s/total) | 3 % | 109.71 | 3.29 |
|  |  | Total |  |  | 113 |

| Medición | Uds. | Parcial |
|---|---|---|
| Bomba arenas | 1 | 1.00 |
| Sonda nivel maximo arqueta llegada | 1 | 1.00 |
| Sonda de nivel minimo aireadores desarenado | 1 | 1.00 |
| Sondas nivel bombas recuperacion tanque | 3 | 3.00 |
| Sondas nivel bombas reincorporacion fosas | 3 | 3.00 |
| Sonda nivel minimo bomba rec interna L1 | 1 | 1.00 |
| Sonda nivel minimo bomba rec interna L2 | 1 | 1.00 |
| Sonda nivel minimo bombeo fangos Dec 2º L3 | 1 | 1.00 |
| Sondas nivel bombas flotantes Dec 2º L3 | 3 | 3.00 |
| Sondas nivel bombas fango digerido L1 | 3 | 3.00 |
| Sondas nivel bombas fango digerido L2 | 3 | 3.00 |
| Sonda nivel proteccion aireadores digestor | 2 | 2.00 |
| Subtotal |  | 23.00 |
| Total |  | 23 |

**EMJKK** u HIDRONIVEL VARILLAS 1 PUNTO DETECCION (14/02/2003)
6 u × 195.27 (210.89 con costes indirectos) = 1265.34
Hidroniveles por sondas (conductivo). Bitensión 230 / 400 VAC. Enchufable en base undecal para deteccion de un punto limite con sensibilidad ajustable. Calidad Ohrom o similar. Resto de caracteristicas segun ET EMIJKK.

| Código | Ud | Descripción | Rendimiento | Precio | Importe |
|---|---|---|---|---|---|
| PMGIIU | Ud | Hidronivel varillas 1 pto deteccion (material) | 1 | 66.71 | 66.71 |
| OEM01 | H | Cuadrilla A Montadores | 1.092 | 71.64 | 78.23 |
| OEM02 | H | Cuadrilla B Electricidad | 0.546 | 71.64 | 39.12 |
| %MA03 | % | Materiales auxiliares... (s/ total). | 3 % | 184.06 | 5.52 |
| %ME03 | % | Medios auxiliares...(s/total) | 3 % | 189.58 | 5.69 |
|  |  | Total |  |  | 195.27 |

| Medición | Uds. | Parcial |
|---|---|---|
| Hidronivel tamiz aliviadero | 1 | 1.00 |
| Hidronivel tamices desbaste | 2 | 2.00 |
| Hidronivel reja manual desbaste | 1 | 1.00 |
| Hidronivel reja auto. fosas septicas | 1 | 1.00 |
| Hidronivel reja manual fosas septicas | 1 | 1.00 |
| Subtotal |  | 6.00 |
| Total |  | 6 |

**EMBCAL21** kg ACERO INOXIDABLE EN SOPORTES
50 kg × 13.38 (14.45 con costes indirectos) = 722.50

##### ED.EQ.INST03 MEDIDORES DE PROCESO (28/02/1998)
Importe: 50152.38

**EMIME00** u MEDIDOR PH Y TEMPERATURA INMERSION (14/02/2003)
1 u × 1465.89 (1583.16 con costes indirectos) = 1583.16
Equipo para medida de pH y temperatura de inmersion, electrodo combinado de pH y temperatura, rango 0-11 pH y 0-80 ºC, diafragma en PTFE, cable de 5 metros, conjunto de inmersion consistente en tubo de PVC DN40 y 2400 mm de longitud, con adaptador a sensor 3/4NPT y transmisor multiparametrico multicanal aplicable a pH/Redox, conductividad, turbidez, Oxigeno, Cloro, SAC, Nitrato, Amonio, para sensores dititales Memosens con caja de proteccion IP66, con dos salidas 0/4-20mA y dos reles para limpieza , alimentacion 100-230 VAC.

| Código | Ud | Descripción | Rendimiento | Precio | Importe |
|---|---|---|---|---|---|
| PM02145 | Ud | Medidor de pH t ºC de inmersion (material) | 1 | 1201.71 | 1201.71 |
| OEM01 | H | Cuadrilla A Montadores | 0.328 | 71.64 | 23.50 |
| OEM02 | H | Cuadrilla B Electricidad | 2.185 | 71.64 | 156.53 |
| %MA03 | % | Materiales auxiliares... (s/ total). | 3 % | 1381.74 | 41.45 |
| %ME03 | % | Medios auxiliares...(s/total) | 3 % | 1423.19 | 42.70 |
|  |  | Total |  |  | 1465.89 |

| Medición | Uds. | Parcial |
|---|---|---|
| Agua bruta | 1 | 1.00 |
| Total |  | 1 |

**EMIME09** u EQUIPO DE MEDIDA DE CONDUCTIVIDAD INMERSION (14/02/2003)
1 u × 2214.7 (2391.88 con costes indirectos) = 2391.88
Equipo para medida de conductividad, con celula de medida inductiva, resistente a corrosion, rango 2mS/cm a 2000 mS/cm, cable de 7 metros, conjunto de inmersion consistente en tubo de PVC DN40 y 2400 mm de longitud, con adaptador a sensor 3/4G y transmisor multiparametrico multicanal aplicable a pH/Redox, conductividad, turbidez, Oxigeno, Cloro, SAC, Nitrato, Amonio, para sensores dititales Memosens con caja de proteccion IP66, con dos salidas 0/4-20mA y cuatro reles para limpieza , alimentacion 100-230 VAC. Resto de caracteristicas segun ET EMIME09.

| Código | Ud | Descripción | Rendimiento | Precio | Importe |
|---|---|---|---|---|---|
| PPIME09 | Ud | Conductivimetro (material) | 1 | 1907.53 | 1907.53 |
| OEM01 | H | Cuadrilla A Montadores | 0.328 | 71.64 | 23.50 |
| OEM02 | H | Cuadrilla B Electricidad | 2.185 | 71.64 | 156.53 |
| %MA03 | % | Materiales auxiliares... (s/ total). | 3 % | 2087.56 | 62.63 |
| %ME03 | % | Medios auxiliares...(s/total) | 3 % | 2150.19 | 64.51 |
|  |  | Total |  |  | 2214.7 |

| Medición | Uds. | Parcial |
|---|---|---|
| Agua bruta | 1 | 1.00 |
| Total |  | 1 |

**EMIME03** u MEDIDOR DE OXÍGENO DISUELTO INMERSION (25/02/2003)
6 u × 2562.49 (2767.49 con costes indirectos) = 16604.94
Equipo para medida de oxigeno disuelto, equipado con sensor optico, rango 0-20 mg/l, cable de 10 metros, conjunto de inmersion consistente en tubo de PVC DN40 y 2400 mm de longitud, con adaptador a sensor 1G y transmisor multiparametrico multicanal aplicable a pH/Redox, conductividad, turbidez, Oxigeno, Cloro, SAC, Nitrato, Amonio, para sensores dititales Memosens con caja de proteccion IP66, con dos salidas 0/4-20mA y dos reles para limpieza , alimentacion 100-230 VAC. Resto de caracteristicas segun ET EMIME03.

| Código | Ud | Descripción | Rendimiento | Precio | Importe |
|---|---|---|---|---|---|
| PPIME03 | Ud | Medidor de oxígeno disuelto. (material) | 1 | 2253.08 | 2253.08 |
| OEM01 | H | Cuadrilla A Montadores | 0.546 | 71.64 | 39.12 |
| OEM02 | H | Cuadrilla B Electricidad | 2.731 | 71.64 | 195.65 |
| %ME03 | % | Medios auxiliares...(s/total) | 3 % | 2487.85 | 74.64 |
|  |  | Total |  |  | 2562.49 |

| Medición | Uds. | Parcial |
|---|---|---|
| Reactor biologico | 4 | 4.00 |
| Digestor de fangos | 2 | 2.00 |
| Subtotal |  | 6.00 |
| Total |  | 6 |

**EMIME06** u EQUIPO MEDIDA POTENCIAL REDOX INMERSION (14/02/2003)
2 u × 1701.5 (1837.62 con costes indirectos) = 3675.24
Equipo para medida de potencial Redox, equipado con electrodo combinado de Redox, diafragma en PTFE, cable de 3 metros, conjunto de inmersion consistente en tubo de PVC DN40 y 2400 mm de longitud, con adaptador a sensor 3/4NPT y transmisor multiparametrico multicanal aplicable a pH/Redox, conductividad, turbidez, Oxigeno, Cloro, SAC, Nitrato, Amonio, para sensores dititales Memosens con caja de proteccion IP66, con dos salidas 0/4-20mA y dos reles para limpieza , alimentacion 100-230 VAC. Resto de caracteristicas segun ET EMIME06.

| Código | Ud | Descripción | Rendimiento | Precio | Importe |
|---|---|---|---|---|---|
| PPIME06 | Ud | Equipo medida potencial redox. (material) | 1 | 1408.18 | 1408.18 |
| OEM01 | H | Cuadrilla A Montadores | 0.546 | 71.64 | 39.12 |
| OEM02 | H | Cuadrilla B Electricidad | 2.185 | 71.64 | 156.53 |
| %MA03 | % | Materiales auxiliares... (s/ total). | 3 % | 1603.83 | 48.11 |
| %ME03 | % | Medios auxiliares...(s/total) | 3 % | 1651.94 | 49.56 |
|  |  | Total |  |  | 1701.5 |

| Medición | Uds. | Parcial |
|---|---|---|
| Reactor biologico | 2 | 2.00 |
| Total |  | 2 |

**EMME01** u MEDIDOR DE AMONIO-NITRATOS ION SELECTIVO EN INMERSION (14/02/2003)
2 u × 5301.83 (5725.98 con costes indirectos) = 11451.96
Sonda de amonio y nitratos por medicion potenciometrica en campo ion selectivo, version inmersion , cable de 10 ml de longitud, transmisor multiparametrico multicanal aplicable a pH/Redox, conductividad, turbidez, Oxigeno, Cloro, SAC, Nitrato, Amonio, para sensores dititales Memosens con caja de proteccion IP66, con dos salidas 0/4-20mA y dos reles para limpieza , alimentacion 100-230 VAC. Resto de caracteristicas segun ET EMIME01.

| Código | Ud | Descripción | Rendimiento | Precio | Importe |
|---|---|---|---|---|---|
| PPIELKLKL | Ud | Medidor amonio-nitratos (material) | 1 | 4817.45 | 4817.450 |
| OEM01 | H | Cuadrilla A Montadores | 0.328 | 71.64 | 23.498 |
| OEM02 | H | Cuadrilla B Electricidad | 2.185 | 71.64 | 156.533 |
| %MA03 | % | Materiales auxiliares... (s/ total). | 3 % | 4997.481 | 149.924 |
| %ME03 | % | Medios auxiliares...(s/total) | 3 % | 5147.405 | 154.422 |
|  |  | Total |  |  | 5301.83 |

| Medición | Uds. | Parcial |
|---|---|---|
| Reactores biologicos | 2 | 2.00 |
| Total |  | 2 |

**EMIME13** u EQUIPO MEDIDA DE SOLIDOS EN INMERSION (25/02/2003)
2 u × 3721.11 (4018.8 con costes indirectos) = 8037.60
Equipo para medida de solidos, equipado con sensor de turbidez tipo optico, con sistema de limpieza por aire o agua, cable de 7 metros, conjunto de inmersion consistente en tubo de PVC DN40 y 2400 mm de longitud, con adaptador a sensor 3/4NPT y transmisor multiparametrico multicanal aplicable a pH/Redox, conductividad, turbidez, Oxigeno, Cloro, SAC, Nitrato, Amonio, para sensores dititales Memosens con caja de proteccion IP66, con dos salidas 0/4-20mA y dos reles para limpieza , alimentacion 100-230 VAC. Resto de caracteristicas segun ET EMIME13.

| Código | Ud | Descripción | Rendimiento | Precio | Importe |
|---|---|---|---|---|---|
| PPIME13 | Ud | Equipo medida de solidos (material) | 1 | 3409.27 | 3409.27 |
| OEM02 | H | Cuadrilla B Electricidad | 2.84 | 71.64 | 203.46 |
| %ME03 | % | Medios auxiliares...(s/total) | 3 % | 3612.73 | 108.38 |
|  |  | Total |  |  | 3721.11 |

| Medición | Uds. | Parcial |
|---|---|---|
| Reactores biologicos | 2 | 2.00 |
| Total |  | 2 |

**EMIME02** u TRASMISOR DE PRESION 0 -1 BAR (28/02/1998)
2 u × 625.44 (675.48 con costes indirectos) = 1350.96
Transmisor electrónico de presión total, sensor de silicio microcapacitivo, amplificador basado en microprocesador, rango ajustable de 0.00-10.00 mca, construccion en AISI-316, presióm max.10 bar, señal de salida 4-20 mA, 2 hilos, precisión < 0,3%, alimentación electrica 12-35 VCC - IP66, conexiones eléctricas conector 4 polos ISO4400, conexiones a proceso G1/2", programacion mediante bluetooth 5.0. Instalacion mediante picaje en tuberia de salida de filtro con valvula de 1/2" de aislamiento. Calidad Vega o similar. Resto de caracteristicas segun ET EMIME02.

| Código | Ud | Descripción | Rendimiento | Precio | Importe |
|---|---|---|---|---|---|
| PVEGA01 | Ud | Transmisor presion Vegabar 28 (material) | 1 | 444.7 | 444.70 |
| OEM01 | H | Cuadrilla A Montadores | 1.092 | 71.64 | 78.23 |
| OEM02 | H | Cuadrilla B Electricidad | 1.092 | 71.64 | 78.23 |
| %MA02 | % | Materiales auxiliares... (s/ total). | 2 % | 601.16 | 12.02 |
| %ME02 | % | Medios auxiliares...(s/total) | 2 % | 613.18 | 12.26 |
|  |  | Total |  |  | 625.44 |

| Medición | Uds. | Parcial |
|---|---|---|
| Presion en colectores aire a biologico | 2 | 2.00 |
| Total |  | 2 |

**EMIME04** u SENSOR DE MEDICION DE SULFHIDRICO (14/02/2003)
2 u × 886.4 (957.31 con costes indirectos) = 1914.62
Sensor para medicion en aire de sulfhidrico con un rango de deteccion de 0 a 50 ppm, con salida 4-20 mA, alimentacion 12-24 VDC. Incluso kit para montaje en conductos con cono colector. Calidad Fidegas o similar. Resto de caracteristicas segun ET EMIME04.

| Código | Ud | Descripción | Rendimiento | Precio | Importe |
|---|---|---|---|---|---|
| PH2S01 | u | Sensor medicion sulfhidrico 0-50 ppm (material) | 1 | 655.48 | 655.48 |
| OEM01 | H | Cuadrilla A Montadores | 0.328 | 71.64 | 23.50 |
| OEM02 | H | Cuadrilla B Electricidad | 2.185 | 71.64 | 156.53 |
| %MA03 | % | Materiales auxiliares... (s/ total). | 3 % | 835.51 | 25.07 |
| %ME03 | % | Medios auxiliares...(s/total) | 3 % | 860.58 | 25.82 |
|  |  | Total |  |  | 886.4 |

| Medición | Uds. | Parcial |
|---|---|---|
| Salida de torres desodorizacion | 2 | 2.00 |
| Total |  | 2 |

**EMICM000** u CUADRO Y SOPORTE PARA ELECTRONICA
16 u × 140.02 (151.22 con costes indirectos) = 2419.52

| Medición | Uds. | Parcial |
|---|---|---|
| Medidores de ph y conductividad | 2 | 2.00 |
| Medidores o2, redox | 8 | 8.00 |
| Medidores amonio y solidos | 4 | 4.00 |
| Sensores de H2S | 2 | 2.00 |
| Subtotal |  | 16.00 |
| Total |  | 16 |

**EMBCAL21** kg ACERO INOXIDABLE EN SOPORTES
50 kg × 13.38 (14.45 con costes indirectos) = 722.50

#### ED.EQ.FOS RECEPCION DE FOSAS SEPTICAS (28/02/1998)
Importe: 123240.57

##### ED.EQ.FOS01 DESBASTE DE SOLIDOS GRUESOS Y FINOS (28/02/1998)
Importe: 51171.43

**EMW4B03** u REJA AUTOMATICA MEDIOS 0.50 X 1.00 M-10MM A6 (140 M³/H) (14/02/2003)
1 u × 30246.89 (32666.64 con costes indirectos) = 32666.64
Reja automatica de funcionamiento intermitente para canal de 0.50 metros de ancho y 1.00 m de altura de canal, punto de descarga desde el fondo del canal 2.50, metros, paso util entre barrotes 10 mm, altura de la zona filtrante 1.00 metro, inclinacion de la reja 75º. Numero de peines : dos. Bastidor en chapa de acero plegada de acero inoxidable 316, reja en acero inoxidable AISI 316, chapa de recogida y descarga en acero inoxidable AISI 316. Potencia de accionamiento 0.55 Kw, motor AEG, ASEA o similar, reductor nord o similar, tipo de reductor: eje hueco salida a 6.10 rpm, proteccion del motor IP 55, incluso limitador de par electromecanico. Acabado mediante pasivado y desengrasado. Calidad SAVECO o similar. Resto de caracteristicas y accesorios segun ET EMW4B03.

| Código | Ud | Descripción | Rendimiento | Precio | Importe |
|---|---|---|---|---|---|
| PPW4B03 | Ud | Reja automatica gruesos 0.50 x 1.00 m paso=10mm (material) | 1 | 27706.58 | 27706.58 |
| MEMGRUAP | H. | Autogrúa pequeña | 2.185 | 81.41 | 177.88 |
| OEM01 | H | Cuadrilla A Montadores | 6.555 | 71.64 | 469.60 |
| OEM02 | H | Cuadrilla B Electricidad | 2.185 | 71.64 | 156.53 |
| %MA03 | % | Materiales auxiliares... (s/ total). | 3 % | 28510.59 | 855.32 |
| %ME03 | % | Medios auxiliares...(s/total) | 3 % | 29365.91 | 880.98 |
|  |  | Total |  |  | 30246.89 |

**EMCREM03A** u REJA MANUAL 50 X 100 CM 10 MM (14/02/2003)
1 u × 985.33 (1064.16 con costes indirectos) = 1064.16
Rejilla manual para canal de 500 mm de ancho, fabricada con pletinas rectangulares en acero inoxidable AISI 316, separacion entre barras 10 mm, altura del canal 1000 mm, proteccion mediante pulido mecanico. Incluso cesta de escurridos y rastrillo de limpieza. Total colocada y anclada.

| Código | Ud | Descripción | Rendimiento | Precio | Importe |
|---|---|---|---|---|---|
| PPCREM03A | Ud | Reja Manual 70 x 100 cm 10 mm (material) | 1 | 873.97 | 873.97 |
| OEM01 | H | Cuadrilla A Montadores | 0.765 | 71.64 | 54.80 |
| %MA03 | % | Materiales auxiliares... (s/ total). | 3 % | 928.77 | 27.86 |
| %ME03 | % | Medios auxiliares...(s/total) | 3 % | 956.63 | 28.70 |
|  |  | Total |  |  | 985.33 |

**EMVEL32** u ELECTROVALVULA AGUA 1¼" 24 VAC
1 u × 151.6 (163.73 con costes indirectos) = 163.73

| Medición | Uds. | Parcial |
|---|---|---|
| Agua limpieza reja | 1 | 1.00 |
| Total |  | 1 |

**EMFUI** Ud CONEXION CON RED AGUA INDUSTRIAL
1 Ud × 65.55 (70.79 con costes indirectos) = 70.79

| Medición | Uds. | Parcial |
|---|---|---|
| Agua lavado tamices | 1 | 1.00 |
| Total |  | 1 |

**EMW4B13** u TORNILLO TRANSPORTADOR-COMPACTADOR Ø 200 -3.00 M (14/02/2003)
1 u × 9467.86 (10225.29 con costes indirectos) = 10225.29
Tornillo transportador con zona de prensado final para transporte de residuos, de 200 mm de diametro y 3000 mm de longitud, zona de compactado de 506 mm, logitud total 3996 mm. Tipo de helice sin eje de 177 mm de diametro y de 60 x 20 mm, cuna de deslizamiento de 8 mm de espesor en polietileno de alta densidad, luz de malla en zona de compactacion 1 mm sistema de presion en zona de compactado mediante contrapeso, fabricacion en acero inoxidable AISI 316, helice en acero inoxidable AISI 316 y pies de apoyo en acero al carbono. Accionamiento mediante motorreductor de 1.50 Kw de potencia. Acabado mediante decapado, pasivado y desengrasado en acero inoxidable y mediante imprimacion de proteccion en helice. Calidad SAVECO o similar. Resto de caracteristicas segun ET EMW4B13.

| Código | Ud | Descripción | Rendimiento | Precio | Importe |
|---|---|---|---|---|---|
| PPW4B13 | Ud | Tornillo transportador compactador Ø 200 - 3.00 m (material) | 1 | 8597.3 | 8597.30 |
| MEMGRUAP | H. | Autogrúa pequeña | 1.639 | 81.41 | 133.43 |
| OEM01 | H | Cuadrilla A Montadores | 1.966 | 71.64 | 140.84 |
| OEM02 | H | Cuadrilla B Electricidad | 0.874 | 71.64 | 62.61 |
| P%MA03 | % | Materiales auxiliares (% s/materiales). | 3 % | 8597.30 | 257.92 |
| %ME03 | % | Medios auxiliares...(s/total) | 3 % | 9192.10 | 275.76 |
|  |  | Total |  |  | 9467.86 |

**EMCONT01** u CONTAINER 800 LITROS
2 u × 288.58 (311.67 con costes indirectos) = 623.34

| Medición | Uds. | Parcial |
|---|---|---|
|  | 1 | 1.00 |
| Reserva | 1 | 1.00 |
| Subtotal |  | 2.00 |
| Total |  | 2 |

**EMBCAL09** m2 TRAMEX PRFV CERRADO ANTIDESLIZANTE 30-30-3
4.3 m2 × 216.66 (233.99 con costes indirectos) = 1006.16

| Medición | Uds. | Largo | Ancho | Parcial |
|---|---|---|---|---|
| Canales | 1 | 3.5 | 1.4 | 4.90 |
|  | -1 | 0.4 | 1.5 | -0.60 |
| Subtotal |  |  |  | 4.30 |
| Total |  |  |  | 4.3 |

**EMBCAL03** ml ESCALERA ACCESO C/TRAMEX
1.28 ml × 469.22 (506.76 con costes indirectos) = 648.65

| Medición | Uds. | Largo | Ancho | Parcial |
|---|---|---|---|---|
|  | 1 | 0.8 | 1.6 | 1.28 |
| Total |  |  |  | 1.28 |

**EMBCAL07** ml BARANDILLA DE ALUMINIO
26.7 ml × 138.03 (149.07 con costes indirectos) = 3980.17

| Medición | Uds. | Largo | Parcial |
|---|---|---|---|
|  | 1 | 9.7 | 9.70 |
|  | 2 | 3.6 | 7.20 |
|  | 1 | 1.2 | 1.20 |
|  | 1 | 2.3 | 2.30 |
|  | 1 | 0.8 | 0.80 |
|  | 1 | 3.8 | 3.80 |
|  | 1 | 1.7 | 1.70 |
| Subtotal |  |  | 26.70 |
| Total |  |  | 26.7 |

**EMBCAL21** kg ACERO INOXIDABLE EN SOPORTES
50 kg × 13.38 (14.45 con costes indirectos) = 722.50

##### ED.EQ.FOS02 POZO DE GRUESOS (28/02/1998)
Importe: 36500.85

**EMCUCH01** u CUCHARA BIVALVA 100 LITROS (14/02/2003)
1 u × 23423.22 (25297.08 con costes indirectos) = 25297.08
Cuchara Bivalva electrohidraulica anfibia, para una capacidad de 100 litros , equipada con 2 valvas de acero con orificios de escurrido, motor de 1.50 CV/1500 rpm/220-380 V./50 Hz/IP55/Clase F. Bomba hidraulica de alta presión, 2 cilindros de doble efecto, presión de trabajo 80 Kg/cm2. Tiempo de cierre 4 segundos, tiempo de apertura 2 segundos, peso 490 Kgs.Incluso cuadro electrico para mando, maniobra y proteccion de cuchara bivalva, polipasto equipado con botonera de accionamiento, botonera, cable y carril deslizante y enrollador pivotante para cuchara. Resto de caracteristicas y accesorios segun ET EMCUCH01.

| Código | Ud | Descripción | Rendimiento | Precio | Importe |
|---|---|---|---|---|---|
| PPCUCH01 | Ud | Cuchara Bivalva 100 litros (material) | 1 | 21303.13 | 21303.13 |
| MEMGRUAP | H. | Autogrúa pequeña | 3.277 | 81.41 | 266.78 |
| OEM02 | H | Cuadrilla B Electricidad | 0.546 | 71.64 | 39.12 |
| OEM01 | H | Cuadrilla A Montadores | 6.555 | 71.64 | 469.60 |
| %MA03 | % | Materiales auxiliares... (s/ total). | 3 % | 22078.63 | 662.36 |
| %ME03 | % | Medios auxiliares...(s/total) | 3 % | 22740.99 | 682.23 |
|  |  | Total |  |  | 23423.22 |

**EMBCAL23** kg ACERO INOXIDABLE AISI 316. (25/02/2003)
80 kg × 13.98 (15.1 con costes indirectos) = 1208.00
Kg Acero inoxidable AISI 316.

| Código | Ud | Descripción | Rendimiento | Precio | Importe |
|---|---|---|---|---|---|
| PCA11 | Kg | Acero inoxidable AISI 316 | 1 | 10.42 | 10.42 |
| OEM01 | H | Cuadrilla A Montadores | 0.044 | 71.64 | 3.15 |
| %ME03 | % | Medios auxiliares...(s/total) | 3 % | 13.57 | 0.41 |
|  |  | Total |  |  | 13.98 |

| Medición | Uds. | Largo | Parcial |
|---|---|---|---|
| Reja salida de pozo | 1 | 80 | 80.00 |
| Total |  |  | 80 |

**EMBCAL22** kg ACERO EN PERFILES LAMINADOS
728 kg × 4.31 (4.65 con costes indirectos) = 3385.20

| Medición | Uds. | Largo | Ancho | Parcial |
|---|---|---|---|---|
| Estrucutura para polipasto | 1 | 220 |  | 220.00 |
| Polipasto cuchara | 1 | 4 | 26.3 | 105.20 |
| Perfiles proteccion fondo UPN100 | 4 | 2 | 10.6 | 84.80 |
| Perfiles proteccion zona container UPN100 | 6 | 5 | 10.6 | 318.00 |
| Subtotal |  |  |  | 728.00 |
| Total |  |  |  | 728 |

**EMCUB01** m2 CUBIERTA MODULAR DE POLIESTER
4 m2 × 199.19 (215.13 con costes indirectos) = 860.52

| Medición | Uds. | Largo | Ancho | Parcial |
|---|---|---|---|---|
|  | 1 | 2 | 2 | 4.00 |
| Total |  |  |  | 4 |

**EMCONT02** u CONTAINER 4 M³ CAPACIDAD. (28/02/1998)
2 u × 1875.55 (2025.59 con costes indirectos) = 4051.18
Contenedor standard con una capacidad util de 4 m3, fabricado en acero al carbono laminado, con proteccion de dos manos de alquitran-epoxi, previo tratamiento de la superficie a pintar por chorro de arena.

| Código | Ud | Descripción | Rendimiento | Precio | Importe |
|---|---|---|---|---|---|
| PPCONT02 | Ud | Container 4 m3 capacidad. (material) | 1 | 1778.75 | 1778.75 |
| OEM01 | H | Cuadrilla A Montadores | 1.092 | 71.64 | 78.23 |
| %ME01 | % | Medios auxiliares...(s/total) | 1 % | 1856.98 | 18.57 |
|  |  | Total |  |  | 1875.55 |

| Medición | Uds. | Parcial |
|---|---|---|
|  | 1 | 1.00 |
| Reserva | 1 | 1.00 |
| Subtotal |  | 2.00 |
| Total |  | 2 |

**EMCONT02A** u CUBIERTA REMOVIBLE CONTENEDOR 4 M³
1 u × 1037.84 (1120.87 con costes indirectos) = 1120.87
Cubierta removible para contenedor de 4 m³ fabricada en perfiles de acero y poliester.

**EMBCAL21** kg ACERO INOXIDABLE EN SOPORTES
40 kg × 13.38 (14.45 con costes indirectos) = 578.00

##### ED.EQ.FOS03 TANQUE DE HOMOGENEIZACION (14/02/2003)
Importe: 19619.41

**EMTSU05** u BOMBA CON EYECTOR VENTURI 2.2 KW - 40-50 NM³/H (14/02/2003)
2 u × 6967.16 (7524.53 con costes indirectos) = 15049.06
Suministro, instalación y pruebas de bomba centrífuga sumergible con eyector venturi, marca Sulzer o equivalente, con motor de 2.2 KW en el eje, para un caudal de aire de 40-50 Nm³/h, incluso cadena de elevación, modulo de supervision de temperatura y humedad y tornillería en acero inoxidable. Características y accesorios según especificación técnica EMTSU05.

| Código | Ud | Descripción | Rendimiento | Precio | Importe |
|---|---|---|---|---|---|
| PPTSU04 | Ud | Bomba con eyector venturi 2.20 Kw (material) | 1 | 6008.57 | 6008.57 |
| MEMGRUAG | H. | Autogrúa grande | 2.185 | 148.23 | 323.88 |
| OEM01 | H | Cuadrilla A Montadores | 2.185 | 71.64 | 156.53 |
| OEM02 | H | Cuadrilla B Electricidad | 1.092 | 71.64 | 78.23 |
| %MA03 | % | Materiales auxiliares... (s/ total). | 3 % | 6567.21 | 197.02 |
| %ME03 | % | Medios auxiliares...(s/total) | 3 % | 6764.23 | 202.93 |
|  |  | Total |  |  | 6967.16 |

| Medición | Uds. | Parcial |
|---|---|---|
| Instalado | 1 | 1.00 |
| Almacen | 1 | 1.00 |
| Subtotal |  | 2.00 |
| Total |  | 2 |

**EMTAI6MA100** ml TUBERIA SOLDADA AISI 316 DN 100 CON ACC
5 ml × 127.35 (137.54 con costes indirectos) = 687.70

| Medición | Uds. | Largo | Parcial |
|---|---|---|---|
| Tubo aspiracion | 1 | 5 | 5.00 |
| Total |  |  | 5 |

**EMCUB01** m2 CUBIERTA MODULAR DE POLIESTER
9 m2 × 199.19 (215.13 con costes indirectos) = 1936.17

| Medición | Uds. | Largo | Ancho | Parcial |
|---|---|---|---|---|
|  | 1 | 3 | 3 | 9.00 |
| Total |  |  |  | 9 |

**EMBCAL21** kg ACERO INOXIDABLE EN SOPORTES
120 kg × 13.38 (14.45 con costes indirectos) = 1734.00

| Medición | Uds. | Largo | Parcial |
|---|---|---|---|
| Soportes y anclajes bomba | 1 | 120 | 120.00 |
| Total |  |  | 120 |

**EMBCAL19** u TORNILLOS Y ACCESORIOS DE MONTAJE
2 u × 98.37 (106.24 con costes indirectos) = 212.48

##### ED.EQ.FOS04 BOMBEO DE REINCORPORACION (28/02/1998)
Importe: 15948.88

**EMGABOM8** u BOMBA SUMERGIBLE 30.00 M3/H 6.00 MCA (14/02/2003)
2 u × 5538.96 (5982.08 con costes indirectos) = 11964.16
Suministro, instalación y pruebas de bomba centrífuga sumergible, marca Sulzer o equivalente, con motor de 1.3 KW en el eje, para un caudal nominal de 30 m³/h a una altura manométrica de 6 m.c.a. Incluso zócalo DN80, soporte superior de tubos guía y tubos guía de 2" en acero inoxidable, cadena de elevación, modulo de supervision de temperatura y humedad y tornillería en acero inoxidable. Características y accesorios según especificación técnica EMBOMB8
.

| Código | Ud | Descripción | Rendimiento | Precio | Importe |
|---|---|---|---|---|---|
| PPGABOM5Q | Ud | Bomba sumergible 30.00 m3/h 6.00 mca (material) | 1 | 5025.35 | 5025.35 |
| OEM01 | H | Cuadrilla A Montadores | 1.639 | 71.64 | 117.42 |
| OEM02 | H | Cuadrilla B Electricidad | 1.092 | 71.64 | 78.23 |
| %MA03 | % | Materiales auxiliares... (s/ total). | 3 % | 5221.00 | 156.63 |
| %ME03 | % | Medios auxiliares...(s/total) | 3 % | 5377.63 | 161.33 |
|  |  | Total |  |  | 5538.96 |

| Medición | Uds. | Parcial |
|---|---|---|
| Instaladas | 2 | 2.00 |
| Total |  | 2 |

**EMTAI6MA080** ml TUBERIA SOLDADA AISI 316 DN 80 CON ACC.
13 ml × 101.7 (109.84 con costes indirectos) = 1427.92

| Medición | Uds. | Largo | Parcial |
|---|---|---|---|
| Impulsion | 2 | 5 | 10.00 |
|  | 1 | 3 | 3.00 |
| Subtotal |  |  | 13.00 |
| Total |  |  | 13 |

**EMVC10080** u VALVULA COMPUERTA C. ELASTICO 80MM PN10
2 u × 144.55 (156.11 con costes indirectos) = 312.22

**EMVRB080** u VÁLVULA RETENCIÓN BOLA 80 MM BRIDADA
2 u × 152.8 (165.02 con costes indirectos) = 330.04

**EMCAI610080** u CARRETE DESM. INOX 316 DN 80 MM PN 10
3 u × 180.39 (194.82 con costes indirectos) = 584.46

| Medición | Uds. | Parcial |
|---|---|---|
| Caudalimetro | 1 | 1.00 |
| Bombas | 2 | 2.00 |
| Subtotal |  | 3.00 |
| Total |  | 3 |

**EMIMA02** u MANOMETRO CON SEPARADOR DE MEMBRANA
2 u × 231.65 (250.18 con costes indirectos) = 500.36

**EMLIMP01** u CONEXIÓN PARA LIMPIEZA DE CONDUCCIONES
2 u × 119.06 (128.58 con costes indirectos) = 257.16

| Medición | Uds. | Parcial |
|---|---|---|
| Impulsiones de bombas | 2 | 2.00 |
| Total |  | 2 |

**EMBCAL18** u TORNILLOS Y ACCESORIOS DE MONTAJE
2 u × 131.28 (141.78 con costes indirectos) = 283.56

**EMBCAL21** kg ACERO INOXIDABLE EN SOPORTES
20 kg × 13.38 (14.45 con costes indirectos) = 289.00

| Medición | Uds. | Largo | Parcial |
|---|---|---|---|
|  | 2 | 10 | 20.00 |
| Total |  |  | 20 |

#### ED.EQ.SERV SERVICIOS AUXILIARES (28/02/1998)
Importe: 101628.77

##### ED.EQ.SERV.01 RED DE AIRE (14/02/2003)
Importe: 7946.78

**EMAIR01** u COMPRESOR 320 L/MIN 2.2 KW DEPOSITO 200 L. (14/02/2003)
1 u × 1885.78 (2036.64 con costes indirectos) = 2036.64
Grupo motocompresor de aire accionamiento por correas con un caudal de 320 l/ min a 10 bar- Depósito: 200 l. Potencia del motor: 2.2 kW. Resto de caracteristicas segun ET EMAIR01.

| Código | Ud | Descripción | Rendimiento | Precio | Importe |
|---|---|---|---|---|---|
| PPSCO04 | Ud | Compresor 320 l/min 2.2 Kw, deposito 200 l. (material) | 1 | 1660.17 | 1660.17 |
| OEM01 | H | Cuadrilla A Montadores | 1.092 | 71.64 | 78.23 |
| OEM02 | H | Cuadrilla B Electricidad | 0.546 | 71.64 | 39.12 |
| %MA03 | % | Materiales auxiliares... (s/ total). | 3 % | 1777.52 | 53.33 |
| %ME03 | % | Medios auxiliares...(s/total) | 3 % | 1830.85 | 54.93 |
|  |  | Total |  |  | 1885.78 |

| Medición | Uds. | Parcial |
|---|---|---|
| Aire de servicio | 1 | 1.00 |
| Total |  | 1 |

**EMAIR02** u SECADOR FRIGORIFICO 350 L/MIN
1 u × 1256.34 (1356.85 con costes indirectos) = 1356.85
Secador frigorífico automático para trabajo en continuo de las siguientes características: Caudal nominal : 0,35 m3/min. - Presión de trabajo: 7 bar - Presión máx.: 16 kg/cm2 - Temperatura entrada del aire : 35°C - Temperatura máx entrada del aire:65°C - Punto de rocío : +3°C - Diámetro conexiones de aire: ½" - Potencia consumida: 0,16 kW.- Tensión : 230 V, 50 Hz. Resto de caracteristicas segun ET EMAIR02.

**EMAIR03** u FILTRO ENTRADA SECADOR
1 u × 185.72 (200.58 con costes indirectos) = 200.58
Filtro de protección general para instalar en la entrada del secador frigorífico de las siguientes características: - Marca: COMPAIR o equivalente - Modelo: CF0006N B - Caudal: 0,6 m3/min. - Presión de trabajo: 7 kg/cm2 - Conexión: G1/2" - Carcasa: Fundición de alumnio - Pantalla interna: Acero inoxidable. Resto de caracteristicas segun ET EMAIR03.

**EMAIR04** u FILTRO SALIDA SECADOR
1 u × 196.64 (212.37 con costes indirectos) = 212.37
Filtro de protección general para instalar a la salida del secador frigorífico de las siguientes características: - Marca: COMPAIR o equivalente - Modelo: CF0006N C, - Caudal: 0,6 m3/min. - Presión de trabajo: 7 kg/cm2 - Conexión: G1/2" - Carcasa: Fundición de alumnio, Pantalla interna: Acero inoxidable. Resto de caracteristicas segun ET EMAIR04.

**EMAIR05** u PURGADOR AUTOMATICO
5 u × 240.34 (259.57 con costes indirectos) = 1297.85
Purgador automático de las siguientes características: - Marca: Compair o equivalente - Modelo: Bekomat 31 - Capacidad: 2,5 m3/min - Presión máxima: 16 bar g - Conexión entrada: 1 x G1/2"; 1 x G1/4" - Conexión de salida: 8 mm - Potencia a 220V: 26 W. Resto de caracteristicas segun ET EMAIR05.

| Medición | Uds. | Parcial |
|---|---|---|
| en puntos de la red | 5 | 5.00 |
| Total |  | 5 |

**EM02111** u RED DE AIRE DE SERVICIO EDIFICIO PRETRATAMIENTO (25/02/2003)
1 u × 1493.2 (1612.66 con costes indirectos) = 1612.66
Red de aire de servicio en edificio de pretratamiento salidas para valulas PIC decantadores, valvulas PIC desarenado y tomas edificio, realizada con tuberia de aluminio color azul especial para redes de aire comprimido, de diametros 22×25 y 17x20 unido con accesorios construídos en nylon con cuerrpo en color negro y tuerca fijación en color azul, montados con junta tórica NBR, y anillo de fijación en acero inoxidable AISI 301. Incluso valvulas de aislamiento de bola en las derivaciones.

| Código | Ud | Descripción | Rendimiento | Precio | Importe |
|---|---|---|---|---|---|
| POIIOI | Ud | Red de aire de servicio edificio pretratamiento (material) | 1 | 667.04 | 667.04 |
| OEM01 | H | Cuadrilla A Montadores | 10.925 | 71.64 | 782.67 |
| %ME03 | % | Medios auxiliares...(s/total) | 3 % | 1449.71 | 43.49 |
|  |  | Total |  |  | 1493.2 |

**EM02112** u RED DE AIRE DE SERVICIO EDIFICIO DESHIDRATACION (25/02/2003)
1 u × 941.73 (1017.07 con costes indirectos) = 1017.07
Red de aire de servicio en edificio de deshidratacion, salidas toma impulsion en bombas de fango a tolva y tomas en edificio realizadas con tuberia de aluminio color azul especial para redes de aire comprimido, de diametros 22×25 y 17x20 unido con accesorios construídos en nylon cuerpo en color negro y tuerca fijación en color azul, montados con junta tórica NBR, y anillo de fijación en acero inoxidable AISI 301. Incluso valvulas de aislamiento de bola en las derivaciones.

| Código | Ud | Descripción | Rendimiento | Precio | Importe |
|---|---|---|---|---|---|
| POIIOIA | Ud | Red de aire de servicio terciario (material) | 1 | 444.7 | 444.70 |
| OEM01 | H | Cuadrilla A Montadores | 6.555 | 71.64 | 469.60 |
| %ME03 | % | Medios auxiliares...(s/total) | 3 % | 914.30 | 27.43 |
|  |  | Total |  |  | 941.73 |

**EMSCO17** u PEQUEÑO MATERIAL RED DE AIRE (14/02/2003)
1 u × 197 (212.76 con costes indirectos) = 212.76
Pequeño material de montaje de lineas de aire comprimido como grapas, conectores, etc.

| Código | Ud | Descripción | Rendimiento | Precio | Importe |
|---|---|---|---|---|---|
| PPSCO17 | Ud | Pequeño material red de aire (material) | 1 | 177.88 | 177.88 |
| OEM01 | H | Cuadrilla A Montadores | 0.109 | 71.64 | 7.81 |
| %MA03 | % | Materiales auxiliares... (s/ total). | 3 % | 185.69 | 5.57 |
| %ME03 | % | Medios auxiliares...(s/total) | 3 % | 191.26 | 5.74 |
|  |  | Total |  |  | 197 |

##### ED.EQ.SERV.02 DESODORIZACION PRETRATAMIENTO (28/02/1998)
Importe: 48941.99

**EMKC09** u COLUMNA DE LAVADO DE 9.000 M³/H (28/02/1998)
1 u × 38301.22 (41365.32 con costes indirectos) = 41365.32
Conjunto de columna de lavado de gases para un caudal 9.000 m3/h, formado por filtro de lavado fabricado en poliester Derakane reforzado con fibra de vidrio de 2.500 mm de diametro, 3.100 mm de altura total y 5 mm de espesor, equipada con 1.600 kg de carbon impregnado con Na(OH) en doble lecho.Ventilador centrifugo en PP de 9.000 m³/h a 220 mm.C.A., potencia 11 Kw, 3.000 rpm, 380/660 V, IP-55. Resto de caracteristicas segun ET EMKC09.

| Código | Ud | Descripción | Rendimiento | Precio | Importe |
|---|---|---|---|---|---|
| PPKC09 | Ud | Columna de lavado de 9000 m3/h (material) | 1 | 33351.57 | 33351.57 |
| MEMGRUAP | H. | Autogrúa pequeña | 3.277 | 81.41 | 266.78 |
| OEM01 | H | Cuadrilla A Montadores | 6.555 | 71.64 | 469.60 |
| %MA06 | % | Materiales auxiliares... (s/ total). | 6 % | 34087.95 | 2045.28 |
| %ME06 | % | Medios auxiliares...(s/total) | 6 % | 36133.23 | 2167.99 |
|  |  | Total |  |  | 38301.22 |

**EMDESO06** u CONDUCTOS CAPTACION AIRE PP Ø 500 MM
11 u × 152.95 (165.19 con costes indirectos) = 1817.09
Conducto de captación de aire en polipropileno serie ventilación de diámetro: DN 500, incluso soportación en acero al carbono galvanizado, con aro de goma en las abrazaderas para protección del tubo. Incluso parte proporcional de uniones y accesorios.

| Medición | Uds. | Largo | Parcial |
|---|---|---|---|
| Salida torre y entrada edificio | 1 | 11 | 11.00 |
| Total |  |  | 11 |

**EMDESO05** u CONDUCTOS CAPTACION AIRE PP Ø 400 MM
7 u × 125.63 (135.68 con costes indirectos) = 949.76
Conducto de captación de aire en polipropileno serie ventilación de diámetro: DN 400, incluso soportación en acero al carbono galvanizado, con aro de goma en las abrazaderas para protección del tubo. Incluso parte proporcional de uniones y accesorios.

| Medición | Uds. | Largo | Parcial |
|---|---|---|---|
| Lateral zona desbaste | 1 | 7 | 7.00 |
| Total |  |  | 7 |

**EMDESO04** u CONDUCTOS CAPTACION AIRE PP Ø 355 MM
6.8 u × 109.25 (117.99 con costes indirectos) = 802.33
Conducto de captación de aire en polipropileno serie ventilación de diámetro: DN 350, incluso soportación en acero al carbono galvanizado, con aro de goma en las abrazaderas para protección del tubo. Incluso parte proporcional de uniones y accesorios..

| Medición | Uds. | Largo | Parcial |
|---|---|---|---|
| lateral zona pozo de gruesos | 1 | 6.8 | 6.80 |
| Total |  |  | 6.8 |

**EMDESO02** u CONDUCTOS CAPTACION AIRE PP Ø 200 MM
4 u × 74.29 (80.23 con costes indirectos) = 320.92
Conducto de captación de aire en polipropileno serie ventilación de diámetro: DN 200, incluso soportación en acero al carbono galvanizado, con aro de goma en las abrazaderas para protección del tubo, rejillas de captación en aluminio. Incluso parte proporcional de uniones y accesorios.

| Medición | Uds. | Largo | Parcial |
|---|---|---|---|
| Final zona desbaste | 1 | 4 | 4.00 |
| Total |  |  | 4 |

**EMDESO00** u CONDUCTOS CAPTACION AIRE PP Ø 125 MM
3 u × 60.09 (64.9 con costes indirectos) = 194.70
Conducto de captación de aire en polipropileno serie ventilación de diámetro: DN 125, incluso soportación en acero al carbono galvanizado, con aro de goma en las abrazaderas para protección del tubo, rejillas de captación en aluminio. Incluso parte proporcional de uniones y accesorios.

**EM09802A** u REJILLA DE ASPIRACIÓN 600 X 250 MM
2 u × 131.1 (141.59 con costes indirectos) = 283.18
Rejilla para aspiración de aire en desodorización tipo lama horizontal fija inclinada 45º con regulador de caudal y marco metálico. Marca: AIRFLOW o similar. Modelo: RH Serie R. Material: aluminio extruido. Dimensiones: 600 x 250 mm.

**EM09802B** u REJILLA DE ASPIRACIÓN 350 X 350 MM
6 u × 81.94 (88.5 con costes indirectos) = 531.00
Rejilla para aspiración de aire en desodorización tipo lama horizontal fija inclinada 45º con regulador de caudal y marco metálico. Marca: AIRFLOW o similar. Modelo: RH Serie R. Material: aluminio extruido. Dimensiones: 350 x 350 mm.

**EM09801A** u REJILLA DE ASPIRACIÓN 300 X 200 MM
1 u × 71.01 (76.69 con costes indirectos) = 76.69
Rejilla para aspiración de aire en desodorización tipo lama horizontal fija inclinada 45º con regulador de caudal y marco metálico. Marca: AIRFLOW o similar. Modelo: RH Serie R. Material: aluminio extruido. Dimensiones: 500 x 300 mm. Superficie efectiva: 0,062 m2. Nivel sonoro: 25 dB.

| Medición | Uds. | Parcial |
|---|---|---|
| En edificio | 1 | 1.00 |
| Total |  | 1 |

**EMBCAL21** kg ACERO INOXIDABLE EN SOPORTES
180 kg × 13.38 (14.45 con costes indirectos) = 2601.00

##### ED.EQ.SERV.03 DESODORIZACION DESHIDRATACION (28/02/1998)
Importe: 44740

**EMKC10** u COLUMNA DE LAVADO DE 7.000 M³/H (28/02/1998)
1 u × 34553.83 (37318.14 con costes indirectos) = 37318.14
Conjunto de columna de lavado de gases para un caudal 7.000 m3/h, formado por filtro de lavado fabricado en poliester Derakane reforzado con fibra de vidrio de 2.000 mm de diametro, 2.500 mm de altura total y 5 mm de espesor, equipada con 1.100 kg de carbon impregnado con Na(OH) en doble lecho.Ventilador centrifugo en PP de 4.000 m³/h a 200 mm.C.A., potencia 9 Kw, 3.000 rpm, 380/660 V, IP-55. Resto de caracteristicas segun ET EMKC10.

| Código | Ud | Descripción | Rendimiento | Precio | Importe |
|---|---|---|---|---|---|
| PPKC09A | Ud | Columna de lavado de 7000 m3/h (material) | 1 | 30016.4 | 30016.40 |
| MEMGRUAP | H. | Autogrúa pequeña | 3.277 | 81.41 | 266.78 |
| OEM01 | H | Cuadrilla A Montadores | 6.555 | 71.64 | 469.60 |
| %MA06 | % | Materiales auxiliares... (s/ total). | 6 % | 30752.78 | 1845.17 |
| %ME06 | % | Medios auxiliares...(s/total) | 6 % | 32597.95 | 1955.88 |
|  |  | Total |  |  | 34553.83 |

**EMDESO06** u CONDUCTOS CAPTACION AIRE PP Ø 500 MM
13 u × 152.95 (165.19 con costes indirectos) = 2147.47

| Medición | Uds. | Largo | Parcial |
|---|---|---|---|
| Salida torre y entrada edificio | 1 | 13 | 13.00 |
| Total |  |  | 13 |

**EMDESO05A** u CONDUCTOS CAPTACION AIRE PP Ø 450 MM
2 u × 136.56 (147.48 con costes indirectos) = 294.96
Conducto de captación de aire en polipropileno serie ventilación de diámetro: DN 450, incluso soportación en acero al carbono galvanizado, con aro de goma en las abrazaderas para protección del tubo. Incluso parte proporcional de uniones y accesorios.

| Medición | Uds. | Largo | Parcial |
|---|---|---|---|
| Conexion con edificio deshidratacion | 1 | 2 | 2.00 |
| Total |  |  | 2 |

**EMDESO04** u CONDUCTOS CAPTACION AIRE PP Ø 355 MM
2 u × 109.25 (117.99 con costes indirectos) = 235.98

| Medición | Uds. | Largo | Parcial |
|---|---|---|---|
| Aspiracion edificio deshidratacion | 1 | 2 | 2.00 |
| Total |  |  | 2 |

**EMDESO04A** u CONDUCTOS CAPTACION AIRE PP Ø 315 MM
5.5 u × 98.32 (106.19 con costes indirectos) = 584.05
Conducto de captación de aire en polipropileno serie ventilación de diámetro: DN 315, incluso soportación en acero al carbono galvanizado, con aro de goma en las abrazaderas para protección del tubo. Incluso parte proporcional de uniones y accesorios..

| Medición | Uds. | Largo | Parcial |
|---|---|---|---|
| Aspiracion edificio deshidratacion | 1 | 5.5 | 5.50 |
| Total |  |  | 5.5 |

**EMDESO03** u CONDUCTOS CAPTACION AIRE PP Ø 300 MM
6.5 u × 92.86 (100.29 con costes indirectos) = 651.89
Conducto de captación de aire en polipropileno serie ventilación de diámetro: DN 300, incluso soportación en acero al carbono galvanizado, con aro de goma en las abrazaderas para protección del tubo. Incluso parte proporcional de uniones y accesorios.

| Medición | Uds. | Largo | Parcial |
|---|---|---|---|
| Aspiracion edificio deshidratacion | 1 | 6.5 | 6.50 |
| Total |  |  | 6.5 |

**EMDESO02A** u CONDUCTOS CAPTACION AIRE PP Ø 250 MM
7 u × 81.94 (88.5 con costes indirectos) = 619.50
Conducto de captación de aire en polipropileno serie ventilación de diámetro: DN 250, incluso soportación en acero al carbono galvanizado, con aro de goma en las abrazaderas para protección del tubo, rejillas de captación en aluminio. Incluso parte proporcional de uniones y accesorios.

**EMDESO02** u CONDUCTOS CAPTACION AIRE PP Ø 200 MM
6 u × 74.29 (80.23 con costes indirectos) = 481.38

**EMDESO00A** u CONDUCTOS CAPTACION AIRE PP Ø 150 MM
3 u × 65.55 (70.79 con costes indirectos) = 212.37
Conducto de captación de aire en polipropileno serie ventilación de diámetro: DN 150
, incluso soportación en acero al carbono galvanizado, con aro de goma en las abrazaderas para protección del tubo, rejillas de captación en aluminio. Incluso parte proporcional de uniones y accesorios.

**EMDESO00** u CONDUCTOS CAPTACION AIRE PP Ø 125 MM
4 u × 60.09 (64.9 con costes indirectos) = 259.60

**EM09801D** u REJILLA DE ASPIRACIÓN 400 X 100 MM
2 u × 65.55 (70.79 con costes indirectos) = 141.58
Rejilla para aspiración de aire en desodorización tipo lama horizontal fija inclinada 45º con regulador de caudal y marco metálico. Marca: AIRFLOW o similar. Modelo: RH Serie R. Material: aluminio extruido. Dimensiones: 400 x 100 mm.

| Medición | Uds. | Parcial |
|---|---|---|
| En edificio deshidratacion | 2 | 2.00 |
| Total |  | 2 |

**EM09801E** u REJILLA DE ASPIRACIÓN 200 X 200 MM
12 u × 49.16 (53.09 con costes indirectos) = 637.08
Rejilla para aspiración de aire en desodorización tipo lama horizontal fija inclinada 45º con regulador de caudal y marco metálico. Marca: AIRFLOW o similar. Modelo: RH Serie R. Material: aluminio extruido. Dimensiones: 200 x 200 mm.

| Medición | Uds. | Parcial |
|---|---|---|
| En edificio deshidratacion | 12 | 12.00 |
| Total |  | 12 |

**EMBCAL21** kg ACERO INOXIDABLE EN SOPORTES
80 kg × 13.38 (14.45 con costes indirectos) = 1156.00

#### ED.EQ.VAR VARIOS (25/02/2003)
Importe: 119549.94

##### ED.EQ.VAR01 ELEMENTOS DE SEGURIDAD
Importe: 25129.9

**EM021419** u CENTRALITA DETECCION SULFHIDRICO Y AUSENCIA O2
2 u × 3714.39 (4011.54 con costes indirectos) = 8023.08
Centralita para deteccion de sulfhidrico y ausencia de O2 con alarma en exterior. Calidad Fidegas o similar.

| Medición | Uds. | Parcial |
|---|---|---|
| Sala desbaste | 1 | 1.00 |
| Sala centrifugas | 1 | 1.00 |
| Subtotal |  | 2.00 |
| Total |  | 2 |

**EM0213001** u EQUIPO DE RESPIRACION
1 u × 2294.18 (2477.71 con costes indirectos) = 2477.71
Equipo de respiración autónomo equipado convalvula de seguridad ajustable con conexión tipo bayoneta Zenith que mantiene una presión positiva en el interior de la máscara evitando la penetración de contaminantes. Asegura un suministro de aire que puede llegar a los 500 L/min en caso de esfuerzo importante y a una sobre presión de 3 mbar en estético. Sistema de ajuste rápido en tirantes y cinturón. La espaldera acepta botellas de 6, 6.8 y 9 L. Posee un manurreductor de Alta/Media Presión con pistón compensado de alta fiabilidad equipado de serie con dos salidas MP. Incorpora latiguillo de alta presión con manómetro en bar y PSI con cuadrante fotoluminiscente y alarma acústica de alta potencia. Espaldera ergonómica con acolchado de NOMEX. Botella de acero de 6 l. Norma: EN 137 tipo 1 - EN 136. Peso: 4 kgs

**EM02130042** u EQUIPO ILUMINACION FRONTAL
2 u × 103.78 (112.08 con costes indirectos) = 224.16
Linterna frontal con cinta horizontal y vertical, equipada con batería ion-litio recargable 18650 2.600 mAh, cable USB para la carga, fabricada en aluminio durable de alto grado premium Tipo III anodizado duro acabado anti-abrasivo, lente de cristal templado ultra claro con recubrimiento anti-reflectante, ajuste del ángulo del cabezal 160º . Protección a agua IPX8, 2 metros de profundidad. Incluso sin la tapa de goma protectora del puerto micro USB. Modos de intensidad y duracion de bateria: 950 lúmenes 48 min, 400 lúmenes 3h, 150 lúmenes 10h, 50 lúmenes 29h, 5 lúmenes 100 h y 1 lumen con luz roja 100 h. Calidad Fenix o similar.

**EM0213002** u TRIPODE DE RESCATE CON ARNES, TORNO Y ANTICAIDAS
1 u × 2348.81 (2536.71 con costes indirectos) = 2536.71
Trípode para espacios confinados. con un peso de 19kg, de montaje rápido y sencillo, 2 puntos de sujeción, fabricado en aluminio con capacidad de carga hasta 2 personas, altura ajustable de 1,32m a 2,30m, diámetro entre patas de 0,99m a 1,55m, homologado EN795 Clase B. Incluye polea de reenvío y muelle disipador de energía para una carga máxima del trípode 500kg, y del rescatador 140kg. Arnes de seguridad con anclaje frontal, dorsal y 2 laterales, perneras acolchadas, cinturón y acolchado pélvico para comfort durante sujeción, incorpora un testigo de caída para inspección rápida, cierres tipo rapid-clic. Un aro portamaterial. Enrollador anticaídas de cable. Longitud 6m. Función retráctil: Mantiene una leva tensión y se bloquea en caso de caída. Certificado según EN 360. Homologado para uso tanto en vertical como horizontal. Incluso Casco con barboquejo homologado para trabajos en altura. No lleva visera para proporcionar mayor visibilidad. Material ABS. Sujeción mediante arnés textil. Ajuste rápido con botón rotativo. Peso 350g. Barbuquejo de 3 puntos que se suelta a 25N. Vida útil 4 años desde primer uso (7 desde F.Fabr).

**EM0213003** u EQUIPO PERSONAL DETECTOR 4 GASES
4 u × 1365.59 (1474.84 con costes indirectos) = 5899.36
Detector de gases Dräger X-am® 2500. El analizador de 1 a 4 gases detecta de forma segura gases y vapores combustibles, EX, O2, CO y H2S 5 años de vida útil sujeto a revision anual. Con modulo de carga y bateria.

**EM0213004** u DUCHA LAVAOJOS DE EMERGENCIA
1 u × 939.52 (1014.68 con costes indirectos) = 1014.68
Plataforma ducha/lavaojos de emergencia con autolavado, funcionamiento simultaneo, con proteccion contra temperatura extrema fabricada en con tuberías en acero galvanizado. Conexiones en latón con recubrimiento en plástico poliamida 11 anticorrosivo en color amarillo de alta visibilidad. Entrada de agua G1-1/4", presion entrada de agua recomendada: 2 bar / Mín. 1.5 bar / Máx. 4 bar. Ducha con rociador en plástico ABS, regulado a 110l/min y distribuidor lavaojos en plástico ABS con dos rociadores de agua aireada de gran caudal a baja presión con cubierta antipolvo de apertura automática. con un caudal regulado a 22 l/min.y valvula de drenaje automatico.

| Medición | Uds. | Parcial |
|---|---|---|
| Zona reactivos | 1 | 1.00 |
| Total |  | 1 |

**EM02130043** u VENTILADOR PORTATIL 3552 M3/H
1 u × 1256.34 (1356.85 con costes indirectos) = 1356.85
Extractor de aire portatil con carcasa de polietileno resistente a las inclemencias del clima, UV, químicos y cortes. Color vivo para visibilidad. Cómoda asa para transporte.
Motor potente y eficiente de gran duración. Unidad versátil válida para impulsar o aspirar aire.Ultra silencioso: 74dB Peso: 14,75 Kg. Motor: 230-250 V, 50-60 Hz, 745 W.
Caudal: 3.552 m3/h Portencia de extracción con tubo de Ø20 cm y 7,6m = 1027 m3/h Medidas: Alto:53,3cm, Long.:43,15cm, Ancho:35,55 cm. Incluso 7.60 metros de tubo helicoidal de 20 cm de diametro.

**EMXSEG03** u CARETAS ANTIGAS.
3 u × 22.94 (24.78 con costes indirectos) = 74.34
Ud.- Careta antigas tipo cartucho de carbón activo, totalmente equipado.

**EMXSEG04** u PAR DE GUANTES DE GOMA.
6 u × 2.18 (2.35 con costes indirectos) = 14.10
Ud.- Guantes de goma.

**EMXSEG05** u PAR DE GUANTES DE CUERO/LONA.
6 u × 4.37 (4.72 con costes indirectos) = 28.32
Ud.- Guantes de cuero y lona

**EMXSEG06** u PAR DE GAFAS ANTIPOLVO.
6 u × 15.29 (16.51 con costes indirectos) = 99.06
Ud.- Gafas con protección antipolvo.

**EMXSEG07** u BOTIQUIN PRIMEROS AUXILIOS.
3 u × 180.26 (194.68 con costes indirectos) = 584.04
Ud.- Botiquin de primeros auxilios, completo.

| Medición | Uds. | Parcial |
|---|---|---|
| Edificios | 3 | 3.00 |
| Total |  | 3 |

**EMXSEG08** u CASCO DE SEGURIDAD HOMOLOGADO.
6 u × 22.94 (24.78 con costes indirectos) = 148.68
Ud.- Casco de seguridad homologado.

**EMXSEG09** u PAR DE BOTAS DE AGUA.
6 u × 37.14 (40.11 con costes indirectos) = 240.66
Ud.- Botas para agua de media caña.

**EMXSEG10** u PAR DE BOTAS DE SEGURIDAD.
6 u × 60.09 (64.9 con costes indirectos) = 389.40
Ud.- Botas de seguridad homologadas.

**EMXSEG17** u CINTURÓN DE SEGURIDAD.
6 u × 133.28 (143.94 con costes indirectos) = 863.64
Ud.- cinturón de seguridad tipo Bombero, con arneses.

**EMXSEG19** u PROTECTORES ACÚSTICOS.
6 u × 22.94 (24.78 con costes indirectos) = 148.68
Ud.- Protestores acústicos, con esponjilla de protección.

**EMSEG002** u CHALECO SEGURIDAD REFLECTANTE
6 u × 6.01 (6.49 con costes indirectos) = 38.94
Chaleco de obras reflectante. Amortizable en 5 usos. Certificado CE. s/ R.D. 773/97.

**EMSEG001** pa DOTACION EQUIPOS SEGURIDAD PARA VISITAS
1 pa × 895.82 (967.49 con costes indirectos) = 967.49
Dotacion de equipos de seguridad (cascos, chalecos, protectores auditivos y botas) para eventuales visitas.

##### ED.EQ.VAR02 SISTEMA DE PROTECCION CONTRA INCENDIOS (25/02/2003)
Importe: 4769.49

###### ED.EQ.VAR021 EDIFICIO DE PRETRATAMIENTO (25/02/2003)
Importe: 4411.75

**EMXTGY** u SISTEMA INCENDIOS EDIFICIO PRETRATAMIENTO
1 u × 3277.4 (3539.59 con costes indirectos) = 3539.59
Sistema antincendios en edificio de pretratamiento compuesto por centralita de alarma de un lazo, sensores de humo, pulsadores de alarma con aislador y sirena.

**EMXSEG00A** u EXTINTOR 5 KG. DE CO2
2 u × 152.95 (165.19 con costes indirectos) = 330.38
Extintor cargado con 5 kg. de CO2 con sistema de disparo a pistola y manguera blindada de alta presión, con lanza ligera de difusor, incluso soporte de fijación de pared.

| Medición | Uds. | Parcial |
|---|---|---|
| CCM | 1 | 1.00 |
| Sala grupo electrogeno | 1 | 1.00 |
| Subtotal |  | 2.00 |
| Total |  | 2 |

**EMXSEG00B** u EXTINTOR 25 KG POLVO ABC CON RUEDAS
1 u × 327.74 (353.96 con costes indirectos) = 353.96
Extintor cargado con 25 kg. de polvo ABC equipado con soporte y ruedas.

| Medición | Uds. | Parcial |
|---|---|---|
| Sala pretratamiento | 1 | 1.00 |
| Total |  | 1 |

**EMXSEG13** u EXTINTOR 6 KG POLVO ABC
1 u × 52.44 (56.64 con costes indirectos) = 56.64
Extintor de fuegos, polvo ABC con una capacidad de 6 Kgs.

| Medición | Uds. | Parcial |
|---|---|---|
| Sala soplantes | 1 | 1.00 |
| Total |  | 1 |

**EMXSE00H** u CARTELES REFLECTANTES INDICADORES DE EXTINTOR.
4 u × 10.3 (11.12 con costes indirectos) = 44.48
Carteles reflectantes indicadores de extintor.

| Código | Descripción | Rendimiento | Precio | Importe |
|---|---|---|---|---|
| P.ALZ | Sin Descomposición (material) | 6.916 | 1.49 | 10.30 |
|  | Total |  |  | 10.3 |

**EMBCAL21** kg ACERO INOXIDABLE EN SOPORTES
6 kg × 13.38 (14.45 con costes indirectos) = 86.70

| Medición | Uds. | Largo | Parcial |
|---|---|---|---|
|  | 4 | 1.5 | 6.00 |
| Total |  |  | 6 |

###### ED.EQ.VAR022 EDIFICIO TALLER-ALMACEN (25/02/2003)
Importe: 178.87

**EMXSEG13** u EXTINTOR 6 KG POLVO ABC
2 u × 52.44 (56.64 con costes indirectos) = 113.28

| Medición | Uds. | Parcial |
|---|---|---|
| Sala deshidratacion | 2 | 2.00 |
| Total |  | 2 |

**EMXSE00H** u CARTELES REFLECTANTES INDICADORES DE EXTINTOR.
2 u × 10.3 (11.12 con costes indirectos) = 22.24

**EMBCAL21** kg ACERO INOXIDABLE EN SOPORTES
3 kg × 13.38 (14.45 con costes indirectos) = 43.35

| Medición | Uds. | Largo | Parcial |
|---|---|---|---|
|  | 2 | 1.5 | 3.00 |
| Total |  |  | 3 |

###### ED.EQ.VAR023 EDIFICIO DE CONTROL (25/02/2003)
Importe: 178.87

**EMXSEG13** u EXTINTOR 6 KG POLVO ABC
2 u × 52.44 (56.64 con costes indirectos) = 113.28

| Medición | Uds. | Parcial |
|---|---|---|
| Hall | 1 | 1.00 |
| Taller | 1 | 1.00 |
| Subtotal |  | 2.00 |
| Total |  | 2 |

**EMXSE00H** u CARTELES REFLECTANTES INDICADORES DE EXTINTOR.
2 u × 10.3 (11.12 con costes indirectos) = 22.24

**EMBCAL21** kg ACERO INOXIDABLE EN SOPORTES
3 kg × 13.38 (14.45 con costes indirectos) = 43.35

| Medición | Uds. | Largo | Parcial |
|---|---|---|---|
|  | 2 | 1.5 | 3.00 |
| Total |  |  | 3 |

##### EQ.EQ.VAR03 EQUIPAMIENTO TALLER
Importe: 7844.94

**EMXTAL01** u TALADRO VERTICAL FIJO SOBREMESA.
1 u × 222.86 (240.69 con costes indirectos) = 240.69
Taladro vertical fijo de sobremesa, con portabrocas de hasta 16 mm, potencia 0.50 Kw/ de 280 a 2500 rpm.

**EMXTAL02** u PIEDRA ESMERIL DOBLE.
1 u × 67.73 (73.15 con costes indirectos) = 73.15
Ud.- piedra esmeril doble, 125 mm de diametro de las muelas, 120 w de potencia, monofasica, sin soporte de pie.

**EMXTAL03** u BANCO DE TRABAJO.
1 u × 311.35 (336.26 con costes indirectos) = 336.26
Banco de trabajo equipado con bandeja principal en DM que puede sorportar hasta 600kg, bandeja inferior con capacidad de carga de 250kg, incluso panel perforado para solocacion de herramientas. Medidas 1440 x 1200 x 600 mm.

**EMXTAL04** u TORNILLO DE BANCO.
1 u × 152.95 (165.19 con costes indirectos) = 165.19
Tornillo de banco con guia cuadrada y base fija de 125 mm de apertura.

**EMXTAL06** u ARMARIO DE TALLER.
1 u × 890.36 (961.59 con costes indirectos) = 961.59
Ud.- Armario de taller, de 1800 x 170 x 900 mm. de dimensiones para una capacidad de 141 piezas, equipado con conjunto de herramientas varias.

**EMXTAL07** u CAJA DE HERRAMIENTAS MECÁNICAS.
1 u × 475.22 (513.24 con costes indirectos) = 513.24
Ud.- conjunto de caja de herramientas mecánicas, equipada con 56 piezas para el uso normal de mantenimento. Marca PALMERA.

**EMXTAL08** u GRUPO DE SOLDADURA + PANTALLA Y ELECTRODOS
1 u × 245.81 (265.47 con costes indirectos) = 265.47
Equipo de soldadura inverter monofasicon con una corriente de salida 30-160 A, Ø electrodo 1,6 - 3,25 mm y peso neto 6,9 kg. Incluso juego de electrodos de rutilo de 2 y 2.50 mm. y pantalla soldadura.

**EMXTAL09** u JUEGO DE EXTRACTORES
1 u × 267.65 (289.06 con costes indirectos) = 289.06
Ud.- conjunto de extractores formado por, 1 extractor de 100 x 85 mm, 1 extractor de 175 x 140 mm, 1 extractor de 200 x 170 mm. Marca PALMERA.

**EMXTAL10** u TALADRO PORTÁTIL CON JUEGO BROCAS ACERO Y HORMIGON.
1 u × 180.26 (194.68 con costes indirectos) = 194.68
Ud.- Taladrador-percutor electrónico, portátil de 620 W de potencia y para una capacidad de hasta brocas de 13 mm.ø Marca HITACHI FDV16VA.

**EMXTAL11** u MARTILLO PERFORADOR ELECTRICO 650 W
1 u × 633.63 (684.32 con costes indirectos) = 684.32
Martillo demoledor SDS plus, 650 W potencia absorbida, 2,6 J potencia de percusión, máximo 0 – 3.500 rpm. Número de percusiones a velocidad nominal de rotación. Equiopado con cincel , puntero y maletin de transporte. Calida Bosch o similar.

**EMXTAL12** u AMOLADORA PORTATIL Ø 125 MM
1 u × 131.1 (141.59 con costes indirectos) = 141.59
Amoladora angular con perímetro de empuñadura reducido (176 mm), para discos de 125 mm, motor de 720 W de potencia con un peso de 1,9 kg. Calida Bosch o similar.

**EMXTAL13** u AMOLADORA PORTATIL Ø 230 MM
1 u × 174.79 (188.77 con costes indirectos) = 188.77
Amoladora angular para discos de 230 mm, motor de 2000 W de potencia con un peso de 4,7 kg. Calidad Makita o similar.

**EMXTAL14** u CAJA DE HERRAMIENTAS ELÉCTRICAS.
1 u × 316.82 (342.17 con costes indirectos) = 342.17
Ud.- conjunto de caja de herramientas eléctricas, equipada con 32 piezas para el uso normal de mantenimiento. Marca PALMERA.

**EMXTAL15** u MEDIDOR DE AISLAMIENTO 1000 V
1 u × 710.1 (766.91 con costes indirectos) = 766.91
Medidor de aislamiento Fluke alimentado a bateria, con display LCD para tensiones de aislamiento de 500 V y 1 Kv. Calidad Fluke o similar

**EMXTAL16** u PINZA AMPERIMETRICA
1 u × 327.74 (353.96 con costes indirectos) = 353.96
Pinza amperimetrica con m edición de corriente CA de 400 A, medida de tensión CA y CC de 600 V, corriente y tensión CA de verdadero valor eficaz para medidas precisas en señales no lineales,
medición de resistencia de hasta 4 kOhm con detección de continuidad. Clasificación de seguridad CAT IV 300V/CAT III 600 . Calidad Fluke o similar

**EMXTAL17** u MULTIMETRO ELECTRONICO
1 u × 185.72 (200.58 con costes indirectos) = 200.58
Multímetro 3 3/4 digicos con rango automático,barra gráfica y frecuencímetro con indicación automática de polaridad con barra gráfica, indicador de batería baja y protección de sobrecarga auto rango y rango manual prueba de transistores, de diodos y de continuidad corriente DC máx.10A, tensión DC máx. 1000V corriente AC máx.10A, tensión AC máx. 700V resistencia: máx. 32.6Mohm capacidad: máx. 32.6 µF frecuencia: máx. 150kHz con funda de protección.

**EMXTAL19** u ASPIRADOR TALLER
1 u × 152.95 (165.19 con costes indirectos) = 165.19
Aspirador para taller con deposito para una capacidad de 30 L, Potencia máx. de entrada: 1800 W, tipo de aspiradora: de tambor, sistema de limpieza: Seca y húmeda.

**EMXTAL20** u PISTOLA PINTURA ELECTRICA
1 u × 97.23 (105.01 con costes indirectos) = 105.01
Pistola de pintura eléctrica de baja presión , capacidad el deposito 800ml cierre por rosca , presión de utilización 0,18 bares max, caudales 500 ml, cuerpo de plástico, ajuste del recorrido del gatillo.
equipada con cinta y un viscometro.

**EMXTAL21** u CONJUNTO CARRETILLA DE OBRA, PICO Y PALA
1 u × 97.23 (105.01 con costes indirectos) = 105.01
Ud.- carretilla de obra. Marca IMMESA.

**EMXTAL22** u ESCALERA DE TIJERAS 3,5 MT.
1 u × 114.71 (123.89 con costes indirectos) = 123.89
Ud.- escalera de aluminio, extensible de 3,5 mt de altura.

**EMXTAL23** u HORMIGONERA ELECTRICA 63 LITROS
1 u × 294.97 (318.57 con costes indirectos) = 318.57
Hormigonera electrica para un voltaje nominal: 230 V, 50 Hz, motor: 220 W, S6 30%, capacidad del tambor: 63 litros, diámetro de entrada del tambor: 267 mm y velocidad del tambor: 27,5 rpm.

**EMXTAL24** u TRACTEL.
1 u × 267.65 (289.06 con costes indirectos) = 289.06
Tractel para cable de sujeción dispositivo para 4 t con piñones dobles para doble seguridad, 3mtros de cable y ganchos para tercer tren directo.

**EMXTAL25** u COMPRESOR PORTÁTIL.
1 u × 267.65 (289.06 con costes indirectos) = 289.06
Ud.- compresor portátil de 25 litros de capacidad, con depósito y motor de 1,5 CV de potencia, incluso Kit de pintura. Marca ABAC.

**EMXTAL26** u HIDROLIMPIADORA 450 L/H A 140 BAR
1 u × 677.33 (731.52 con costes indirectos) = 731.52
Hidrolimpiadora de alta presion Bosch con un caudal de 450 l/h a 140 bar y 2100 w de potencia, equipada con manguera de 8 metros, enrollador de manguera; filtro; boquillas Vario Jet fan; rotativa; y limpiador con lanza adicional.

##### ED.EQ.VAR04 LABORATORIO
Importe: 48516.06

**EEM335** u ESPECTOFOTOMETRO VIS + DIGESTORR + PIPETAS
1 u × 8193.51 (8848.99 con costes indirectos) = 8848.99
Espectofotmetro VIS para analisis de aguas, calidad Hach Lange o similar.- Rango espectral 340-900 nm.-Más de 200 tests preprogramados con reactivos de HACH y de LANGE.-Portátil y/o de laboratorio.-Transmisión de datos y actualización vía USB.-Pantalla táctil con menús intuitivos.-LT200-1, Bloque termostático.-Capacidad: 9 cubetas test y 2 tubos de reacción.-Preprogramado para 40ºC, 100ºC y 148ºC.- pipeta de volumen variable 0,2 -1 ml.PUNTAS de PIPETA (100 unds.) de 0,2 -1ml.-PIPETA volumen variable 1-5 ml.-puntas de pipeta (75 unds.) de 1-5 ml. Incluso instalación y pruebas..

**EEM336** u MEDIDOR DE DBO LABORATORIO
1 u × 4806.86 (5191.41 con costes indirectos) = 5191.41
Medidor de DBO de laboratorio. Marca: Hach Lange o similar.- DBO TRAK II, Sistema DBO5 de 6 puestos Frigotermostato de 180 l. Capacidad: 2 Equipos ORITEST de 6 puestos. Dimensiones: Exteriores: 850 x 600 x 627 mm. e interiores: 752 x 502 x 480 mm. Nutrientes para DBO, (PWD.P.), para 300 ml, pack 50.- Inhibidor de nitrificacion 35 gr. para DBO TRACK. tapon dispensador para inhibidor de la nitrificación ( ensayo DBO Track o similar). Inóculo DBO (Polyseed) pk 50 DBO, Solución Standard (NIST), 3000 mg/l. Ampollas de 10 ml, pack 16, método manométrico.Incluso instalación y pruebas.

**EEM337** u TURBIDIMETRO DE LABORATORIO
1 u × 2840.42 (3067.65 con costes indirectos) = 3067.65
Turbidimetro de Laboratorio. Marca: Hach Lange o similar. Turbidímetro portátil 2100Q principio: NEFELOMÉTRICO (fuente de luz blanca conforme a EPA).- Rango: 0 - 1.000 NTU.
Alimentación: 4 pilas alcalinas. Conector 120-230 Vac opcional. Se suministra con pilas alca- linas, maletín de transporte, standards primarios de calibración, standard de verificación, 6 cubetas con tapa, manual de instrucciones, guía rápida, aceite de silicona y paño lubricante.Incluso instalación y pruebas.

**EEM338** u MEDIDOR DE CLOR DE LABORATORIO
1 u × 928.6 (1002.89 con costes indirectos) = 1002.89
Medidor de cloro marca: Hach Lange o similar , para cloro libre y Total, Colorímetro, POCKET II. Rango de medición: 0.02 a 2.00 mg/l y 0.1 a 8.0 mg/l. Con reactivos para 100 test de Cloro Libre y 100 test de Cloro Total , maletín de transporte y manual de instrucciones. Incluso instalación y pruebas.

**EEM339** u MEDIDO DE PH, CONDUCTIVIDAD Y O2 DISUELTO LABORATORIO
1 u × 3714.39 (4011.54 con costes indirectos) = 4011.54
Medidor de pH, conductividad y oxigeno disuelto, marca: Hach Lange o similar. Medidor HQ40d Multi, sonda pH de gel, sonda de conductividad, ambas Std, 1 m Electrodo INTELLICAL de oxígeno disuelto (LDO), standard, con 1 m de cable. Incluso instalación y pruebas.

**EEM340** u SISTEMA DE FILTRACION COMPLETO
1 u × 2294.18 (2477.71 con costes indirectos) = 2477.71
Detector de solidos disueltos, marca: Hach Lange o similar compuesto por rampa filtración de 3 puestos RA3 (incluye las fritas). Embudo de 500 ml acero inox. con tapa. Pinzas portafiltros.Matraz kitasatos para vacio de 500 ml. Tapón neopreno y tubo de recipiente de seguridad. Un metro de tubo de goma latex para vacío. Rampas de 3 y 6. Caudal (a vacío o presión) regulable entre 0 y 31 l/min. Nivel mínimo de vacío 635 mm. Hg. Presión máxima: 4,2 bar. Funcionamiento eléctrico, sin necesidad de mantenimiento(lubricación, etc…). Peso: 5 Kg. Alimentación: 220 V/50 H. Paquete de 100 filtros (47 mm.) de nitrato de celulosa (0, 45 u). Caja de 100 filtros (47 mm) microfibra vidrio GF/A(1.6 micras). Gel de sílice con indicador 1 Kgr (0,5-1,2mm). Incluso instalación y pruebas.

**EEM341** u DESECADOR PARA VACIO
1 u × 895.82 (967.49 con costes indirectos) = 967.49
Desecador para vacio marca: Hach Lange o similar.- Desecador para vacío 200 mm Pyrex. Compuesto por: Tapa con hembra 24/29. Diámetro Interior platina: 200 mm. Cuerpo. diámetro interior platina: 200 mm. Altura últi: 120 mm. Llave GP, macho 24/29. Conector plástico para rosca. Junta para conector. Placa metal galvanizado 200 mm.Incluso instalación y pruebas.

**EEM342** u ESTUFA DE DESECACION
1 u × 1802.57 (1946.78 con costes indirectos) = 1946.78
Estufa de desecación y esterilización CONTERM serie 2000. Convección natural. Para temperaturas regulables des de 40ºC hasta 250ºC. Capacidad: 36 l. Medidas interiores: 40 x 30 x 30 cm. Medidas exteriores: 60 x 65 x 49 cm. Consumo: 900 W.Incluso instalación y pruebas.

**EEM343** u BALANZA DE PRECISION
1 u × 2403.43 (2595.7 con costes indirectos) = 2595.70
Balanza de precision, marca: Hach Lange o similar. Balanza DENVER, Mod. SI-234 230g, (0,0001g) Incluso instalación y pruebas.

**EEM344** u HORNO MUFLA
1 u × 3277.4 (3539.59 con costes indirectos) = 3539.59
Horno mufla, marca: Hach Lange o similar. Hobersal digital, mod. HD-230. Temperatura máxima: 1200ºC. Potencia: 3800 W. Dimensiones exteriores: 490 x 430 x 450 mm. Dimensiones útiles: 160 x 200 x 230 mm. Incluso instalación y pruebas.

**EEM345** u AGITADOR DE LABORATORIO
1 u × 808.43 (873.1 con costes indirectos) = 873.10
Agitador AGIMATIC-N con calefacción. Medidas exteriores: 16x17x25 cm. Regulación velocidad: 60-1600 rpm. Regulación calefactor: elec. de energía 0-100% . Potencia calefactor: 630 W. Temperatura máx.: 350ºC. Volumen máx. agitación: 10 l. Consumo total: 660 W. Conexión para reg. electrónico. Peso: 3,8 Kg. Incluso instalación y pruebas.

**EEM346** u DESTILADOR DE AGUA
1 u × 1310.96 (1415.84 con costes indirectos) = 1415.84
Destilador de agua marca: Hach Lange o similar. COMECTA mod. L-3. Capacidad de destilación. 3 l/h. Conductividad a 20ºC.: 0,3 us/cm. Consumo de agua: 60 l/h. Medidas exteriores: 34,5 x 56 x 19 cm. Consumo: 2200 W. Peso: 4,5 Kg. Equipo completo en vidrio borosilicato. Produce una destilación de alta pureza, incluso instalación y pruebas.

**EEM347** u FLOCULADOR DE 6 VASOS
1 u × 2075.69 (2241.75 con costes indirectos) = 2241.75
Floculador marca: Hach Lange o similar. VELP mod. 18009. Capacidad: 6 plazas. Microprocesador con control de tiempo en 2 niveles: 0-999 minutos ó 0-99 horas, y control de velocidad desde 10 a 300 rpm con resolución de 1 r.p.m. Voltaje: 220-240V/50-60 Hz. Varillas agitadoras en inox., de altura regulable, con dispositivo autoblocante. Estructura recubierta con epoxi, de elevada resistencia a agresiones de agentes químicos, mecánicos y corrosivos. Fondo iluminado (desconectable). Potencia: 50 W. Medidas: 935x260x347 mm. Peso: 17 Kg. Incluso instalación y pruebas.

**EEM348** u MICROSCOPIO BINOCULAR
1 u × 961.37 (1038.28 con costes indirectos) = 1038.28
Microscopio binocular para analisis. Marca: Hach Lange. Modelo: Mod. 3000-C con contraste. Objetivos Planacromáticos (PL) contrastadores de fases: 4x-25x-40x-100x. Iluminación: Halógena. Peso (kg): 8,4. Incluso instalación y pruebas.

**EEM349** u FRIGORIFICO 630 W
1 u × 764.73 (825.91 con costes indirectos) = 825.91
Frigorífico marca: Zanussi o similar mod. ZRT 630 W.- Capacidad total (litros): 296.-Capacidad del frigorífico (litros): 226.-Capacidad del congelador (litros): 70.-Dimensiones: 1560 x 600 x 645 mm. (alto x ancho x fondo).

**EEM350** u VIDRIO Y MATERIAL FUNGIBLE LABORATORIO
1 u × 1201.71 (1297.85 con costes indirectos) = 1297.85
Vidrio y material fungible de laboratorio. Marca: Hach Lange o similar.Vaso precipitados vidrio, forma baja, 1000 ml. Vaso precipitados vidrio, forma baja, 600 ml. Vaso precipitados vidrio, forma baja, 250 ml. Vaso precipitados vidrio, forma baja, 100 ml. Probeta graduada de vidrio 1000 ml. Probeta graduada de vidrio 500 ml. Probeta graduada de vidrio 250 ml. Probeta graduada de vidrio 100 ml. (2 unidades). Erlenmeyer vidrio 250 ml boca normal.. Matraz aforado de 500 ml, vidrio con tapón de plástico. Matraz aforado de 250 ml, vidrio con tapón de plástico. Matraz aforado 100ml, en vidrio c/tapón de plástico (2 unid.). Pipeta graduada 10 ml., 1/10 vidrio. Pipeta graduada 5 ml., 1/10 vidrio. Pipeta graduada 2 ml., 1/10 vidrio. Pipeta graduada 1ml., 1/10 vidrio. Vidrio de reloj de 80mm.de diámetro. Bureta de vidrio de 25 ml (llave teflón). Pinza doble en aluminio para bureta. Soporte pie de plato para buretas, 210 x 130 mm. Varilla sujeción buretas L = 500mm, para usar con SM315031. Cono inhoff KA-1055. Soporte 2 plazas para cono inhoff KA-1056. Frasco lavador 1000 ml. Boca estrecha. Frasco lavador de 500 ml. Frasco cuentagotas en vidrio, de 30 ml. Embudo liso vidrio, rama corta, 90 mm diam. Termómetro varilla de mercurio (0-200ºC). Espátula de plás tico duro. Longitud: 18cm.

**EMTOA01** u TOMAMUESTRAS PORTATIL
2 u × 3321.1 (3586.79 con costes indirectos) = 7173.58
Tomamuestras portatil SIGMA 900, con carcasa de ABS y sistema de bombeo peristaltico, para la toma de muestras liquidas en diferentes aplicaciones. Cabezal electronico con proteccion NEMA 4x,6 permite programar el muestreo en funcion del tiempo, del caudal o de una señal externa.Las muestras recogidas pueden ser almacenadas en recipientes de vidrio o de polietileno, en composiciones que oscilan entre 1 y 24 botellas. Nº de botellas instaladas : 1. Calidad Lange.

##### ED.EQ.VAR05 MOBILIARIO
Importe: 6037.35

**EMXMOB02** u MESA CON CAJONES.
1 u × 207.59 (224.2 con costes indirectos) = 224.20
Ud.- mesa de melamína de 120 x 80 x 71 cm. con 1 buck de 2 cajones.

| Medición | Uds. | Parcial |
|---|---|---|
| Sala control | 1 | 1.00 |
| Total |  | 1 |

**EMXMOB04** u SILLÓN GIRATORIO.
1 u × 136.56 (147.48 con costes indirectos) = 147.48
Ud.- Sillón giratorio, de regulación manual en altura.

| Medición | Uds. | Parcial |
|---|---|---|
| Sala control | 1 | 1.00 |
| Total |  | 1 |

**EMXMOB05** u SILLA FIJA.
2 u × 103.78 (112.08 con costes indirectos) = 224.16
Ud.- Silla fija con brazo, metálica tipo confidente.

| Medición | Uds. | Parcial |
|---|---|---|
| Sala control | 2 | 2.00 |
| Total |  | 2 |

**EMXMOB08** u ESTANTERIA METÁLICA.
1 u × 174.79 (188.77 con costes indirectos) = 188.77
Ud.- Estanteria metálica para libros, de 1800 x 1500 x 300 mm.

| Medición | Uds. | Parcial |
|---|---|---|
| Sala control | 1 | 1.00 |
| Total |  | 1 |

**EMXMOB09** u PERCHERO - PAPELERA
1 u × 37.14 (40.11 con costes indirectos) = 40.11
Perchero de pared 40 x 10 cm, metálico de 3 colgadores y papelera metalica

| Medición | Uds. | Parcial |
|---|---|---|
| Sala control | 1 | 1.00 |
| Total |  | 1 |

**EMXMOB05A** u TABURETE ALTO METALICO
2 u × 103.78 (112.08 con costes indirectos) = 224.16
Taburete alto con patas metalicas y asiento de tela.

| Medición | Uds. | Parcial |
|---|---|---|
| Laboratorio | 2 | 2.00 |
| Total |  | 2 |

**EMXMOB11** u BANCO MADERA PARA VESTUARIOS.
2 u × 535.31 (578.13 con costes indirectos) = 1156.26
Ud.- Banco de madera para vestuarios de 1,4 x 0,45 m. para tres personas.

**EMXMOB12** u TAQUILLA DE VESTUARIO.
4 u × 89.58 (96.75 con costes indirectos) = 387.00
Ud.- Taquilla de vestuario metálica, biplaza de 47 x 33 x 176 cm.

**EMXMOB13** u LAVADORA-SECADORA 1000 W
1 u × 819.35 (884.9 con costes indirectos) = 884.90
Lavadora secadora de carga frontal con clasificacion energetica A, Capacidad lavado: 7 kg. Capacidad secado: 5 kg. 16 programas de lavado y 12 de secado. Carga variable automática. con programador electronico. Potencia electrica 952 W.

**EMXMON14** u MICROONDAS 28 LITROS
1 u × 284.04 (306.76 con costes indirectos) = 306.76
Micorondas de conveccion de 28 litros de capacidad, con 10 niveles de potencia. 5 Programas de Cocción “Auto Cook”. Tecla de bloqueo infantil. Modos de cocción: microondas, grill, convección y combinado. Potencia microondas: 900 W. Consumo grill: 1250 W. 5 programas de cocción ‘’Auto Cook’’. Función de descongelación por tiempo o peso.

**EMXMON15** u FRIGORIFICO 435 LITROS
1 u × 666.41 (719.72 con costes indirectos) = 719.72
Frigorifico de 435 litros de capacidad de refrigeracion estatica con una potencia de 341 w, capacidad de congelador 94 litros, capacidad de frigorifico 341 litros,

**EMXMON16** u MOBILIARIO ZONA DESCANSO
1 u × 1420.21 (1533.83 con costes indirectos) = 1533.83
Mobiliario para zona de descanso incluyendo mueble para microondas, muebles bajos para almacenamiento, y mesa de comedor con cuatro sillas

##### ED.EQ.VAR06 REPUESTOS
Importe: 21352.87

**EMREP001** u REPUESTOS MECANICOS
1 u × 972.3 (1050.08 con costes indirectos) = 1050.08
Repuestos mecanicos como valvulas, tornillos, tuercas, arandelas, juntas de EPDM, asientos de valvulas, etc.

**EMREPO90** u REPUESTOS ELECTRICOS
1 u × 666.41 (719.72 con costes indirectos) = 719.72
Repuestos electricos como contactores, cables, reles de maniobra, reles de sobreintensidad de los calibres mas utilizados, limitadores de par electronicos, fusibles, etc.

**EMREPSUL01** u KIT REPUESTOS AGITADORES BIOLOGICO
10 u × 589.93 (637.12 con costes indirectos) = 6371.20
Kit de repuestos de agitador RW/RCP (juntas, rodamientos y tacos)

**EMREPSUL02** u KIT REPUESTOS BOMBAS SUMERGIBLES
4 u × 1802.57 (1946.78 con costes indirectos) = 7787.12
Kit de repuestos de bombas XFP y AS (juntas mecanicas y rodamientos)

**EMREP009** u REPUESTOS ESPESADOR Y DECANTADOR
2 u × 742.88 (802.31 con costes indirectos) = 1604.62
Repuestos para espesador por gravedad y decantador formado por juego de rasquetas de neopreno 50-60º shore.

**EMREPIN02** u REPUESTOS INSTRUMENTACION
1 u × 2124.83 (2294.82 con costes indirectos) = 2294.82
Conjunto de repuestos para instrumentacion compuesto por 2 interruptores de nivel tipo flotador, 1 medidor de nivel radar y una tarjeta de electronica de caudalimetro electromagnetico de repuesto.

| Código | Ud | Descripción | Rendimiento | Precio | Importe |
|---|---|---|---|---|---|
| PPICRARVEG1 | Ud | Medidor nivel radar vegapuls C11 + soporte | 1 | 622.56 | 622.56 |
| PPISO01 | Ud | Sonda nivel flotador | 1 | 94.09 | 94.09 |
| PPPLAC01 | Ud | Placa de caudalimetro electromagnetico (material) | 1 | 1408.18 | 1408.18 |
|  |  | Total |  |  | 2124.83 |

**EMREP005** u RUEDAS DE REPUESTO
1 u × 622.71 (672.53 con costes indirectos) = 672.53
Conjunto de ruedas de repuesto para contenedores de fangos y para decandores secundarios.

**EMREP006** u MOTORES DE REPUESTO
1 u × 789.61 (852.78 con costes indirectos) = 852.78
Conjunto de motores de repuesto formado por dos motores de 0. 55 Kw, 2 de 1.50 Kw y 1 de 5,5 Kw, forma constructiva B5, IP55, 1450 rpm, 400 V, 50 Hz.

| Código | Ud | Descripción | Rendimiento | Precio | Importe |
|---|---|---|---|---|---|
| PPFSM0.25 | Ud | Motor 0.55 Kw B5 IP55 1450 rpm 400 V 50 Hz (material) | 2 | 98.31 | 196.62 |
| PPFSM1.5 | Ud | Motor 1.5 Kw B5 IP55 1450 rpm 400 V 50 Hz (material) | 2 | 163.85 | 327.70 |
| PPFSM5.5 | Ud | Motor 5.5 Kw B5 IP55 1450 rpm 400 V 50 Hz (material) | 1 | 265.29 | 265.29 |
|  |  | Total |  |  | 789.61 |

##### ED.EQ.VAR07 REPARACIONES
Importe: 5899.33

**EMREP01** u REPARACIONES EN FILTRO-PRENSA DESHIDRATACION
1 u × 5462.34 (5899.33 con costes indirectos) = 5899.33
Partida para reparaciones en el equipo de deshidratacion de fangos de la EDAR, filtro prensa, central hidraulica, equipo de produccion de poli, etc.

### ED.EL.BTP INSTALACIONES ELECTRICAS BT (01/02/1991)
Importe: 262058.7

#### BTP001 INSTALACIONES DE ENLACE (25/02/2003)
Importe: 13640.87

**ELCRZ1K10** ml CABLE RZ1-K 0,6/1KV 1X70 MM² CU (25/02/2003)
85 ml × 19.84 (21.43 con costes indirectos) = 1821.55
Ml. de cable RZ1-K 0,6/1KV con conductor de cobre de 1x70 mm² de sección, clase 5, aislamiento de XLPE, cubierta de Poliolefinica color verde, temperatura máxima de 90ºC, tipo ZH Cero Halógenos, Unfire, sin corrosividad y sin desprendimiento de humos opacos; construido según UNE-21123.4. Resto de caracteristicas segun ET ELCRZ1.

| Código | Ud | Descripción | Rendimiento | Precio | Importe |
|---|---|---|---|---|---|
| P04ZHX10 | ml | Cable RZ1-K 0,6/1KV 1x70 mm² Cu (material) | 1 | 14.53 | 14.53 |
| O01OF01 | H. | Oficial primera electricista (mano de obra; 25/02/2022) | 0.066 | 41.25 | 2.72 |
| O01AYEL1 | H. | Ayudante electricista (mano de obra; 25/02/2022) | 0.066 | 30.39 | 2.01 |
| %ME03 | % | Medios auxiliares...(s/total) | 3 % | 19.26 | 0.58 |
|  |  | Total |  |  | 19.84 |

| Medición | Uds. | Largo | Parcial |
|---|---|---|---|
| CCM4 | 1 | 85 | 85.00 |
| Total |  |  | 85 |

**ELCRZ1K13** ml CABLE RZ1-K 0,6/1KV 1X150 MM² CU (25/02/2003)
255 ml × 42.23 (45.61 con costes indirectos) = 11630.55
Ml. de cable RZ1-K 0,6/1KV con conductor de cobre de 1x150 mm² de sección, clase 5, aislamiento de XLPE, cubierta de Poliolefinica color verde, temperatura máxima de 90ºC, tipo ZH Cero Halógenos, Unfire, sin corrosividad y sin desprendimiento de humos opacos; construido según UNE-21123.4. Resto de caracteristicas segun ET ELCRZ1.

| Código | Ud | Descripción | Rendimiento | Precio | Importe |
|---|---|---|---|---|---|
| P04ZHX13 | ml | Cable RZ1-K 0,6/1KV 1x150 mm² Cu (material) | 1 | 28.46 | 28.46 |
| O01OF01 | H. | Oficial primera electricista | 0.175 | 41.25 | 7.22 |
| O01AYEL1 | H. | Ayudante electricista | 0.175 | 30.39 | 5.32 |
| %ME03 | % | Medios auxiliares...(s/total) | 3 % | 41.00 | 1.23 |
|  |  | Total |  |  | 42.23 |

| Medición | Uds. | Largo | Parcial |
|---|---|---|---|
| CCM4 | 3 | 85 | 255.00 |
| Total |  |  | 255 |

**EL04201** u PEQUEÑO MATERIAL
1 u × 174.79 (188.77 con costes indirectos) = 188.77
Ud.- pequeño material y accesorios.

#### BTP002 CUADROS ELECTRICOS (01/02/1991)
Importe: 51011.45

**ELCCM0** u CUADRO PROTECCION NUEVO CCM EN EDIFICIO CGBT ACTUAL (16/11/1999)
1 u × 2602.29 (2810.47 con costes indirectos) = 2810.47
Cuadro con salida protegida para nuevo CCM de pretratamiento instalada en cuadro general de baja tension en envolvente metalica de 800 x 600 x300 mm adosada al mismo, conteniendo en interior un interruptor magnetotermico en caja moldeada de 250A, incluso puentes de union con embarrado existente. Totalmente instalado y conexionado.

| Código | Ud | Descripción | Rendimiento | Precio | Importe |
|---|---|---|---|---|---|
| P07B12 | Ud | Arm. metal. 800x600x200 (material) | 1 | 296.42 | 296.42 |
| P31784 | Ud | Interruptor automatico 250A 25 kA (material) | 1 | 1050.99 | 1050.99 |
| PCUA19 | Ud | Mecanizacion de cuadro (material) | 2 | 133.62 | 267.24 |
| O01AYEL1 | H. | Ayudante electricista | 13.11 | 30.39 | 398.41 |
| O01CUADR | h | Oficial primera cuadrista (mano de obra; 25/02/2022) | 13.11 | 41.25 | 540.79 |
| P%003 | % | Material auxiliar (% s/materiales) (16/11/1999) | 3 % | 1614.65 | 48.44 |
|  |  | Total |  |  | 2602.29 |

**ELCCM1** u CUADRO DE CONTROL DE MOTORES NUEVO PRETRATAMIENTO (16/11/1999)
1 u × 35598.14 (38445.99 con costes indirectos) = 38445.99
Cuadro de mando y protección de motores compuesto por armario formado por 5 módulos metálicos de dimensiones 2000x800x500 mm., conteniendo en su interior toda la aparamenta según esquema unifilar, excepto convertidores de frecuencia aunque con espacio para su alojamiento, incluyendo un analizador de redes con conexion modbus y alarma de ausencia de fase y asimetría, descargador de sobretensiones transitorias y permanentes, un arrancador estático de 11 kW para desodorizacion de pretratamiento, 1 de 9 kw para desodorizacion de espesador, 4 de 16 kw para aireadores de digestor, 9 limitadores de par digitales, transformadores de 230 VAC a 110 VAC y a 24 VAC, 1 fuente de alimentacion a 24 VDC para sensores, selectores y lámparas de señalización por cada motor en frontal del cuadro, relés de maniobra, temporizadores, protectores de metacrilato, repartidores, canaletas de cableado, etiquetado y mecanizado total del cuadro. Cada módulo irá equipado con 1 extractor para ventilación, 1 resistencia calefactora de 15 W, 1 termostato de ambiente, cerradura con llave metálica, iluminacion interior con interruptor de puerta y cáncamos de elevación. Segun especificacion tecnica ELCCM.

| Código | Ud | Descripción | Rendimiento | Precio | Importe |
|---|---|---|---|---|---|
| P07O06 | Ud | Armario combinable 2000x800x500 (material) | 5 | 1760.72 | 8803.60 |
| P31784 | Ud | Interruptor automatico 250A 25 kA | 1 | 1050.99 | 1050.99 |
| P1VTAS | Ud | Analizador de redes (material) | 1 | 1040.43 | 1040.43 |
| PARR200 | Ud | Arrancador estático Altistart 01 de 9 KW (material) | 1 | 266.79 | 266.79 |
| PARR201 | Ud | Arrancador estático Altistart 01 de 11 KW (material) | 1 | 281.61 | 281.61 |
| PARR203 | Ud | Arrancador estático Altistart 01 de 18.5 KW (material) | 4 | 524.68 | 2098.72 |
| PSALAC1 | Ud | Salida a subcuadro dif 4x 25 + magnetico 10A (material) | 4 | 201.74 | 806.96 |
| PSALD01 | Ud | Salida motor dif 4x25 300mA+ disyuntor + contactor 9 A (material) | 17 | 212.55 | 3613.35 |
| PSALD02 | Ud | Salida motor dif 4x25 300mA+ disyuntor + 2 contactor 9 A (material) | 2 | 239.76 | 479.52 |
| PSALVF1 | Ud | Salida motor para variador dif 4x 25 tipo B + disyuntor 10 A (material) | 2 | 253.12 | 506.24 |
| PSALVF2 | Ud | Salida motor para variador dif 4x 25 tipo B + disyuntor 25 A (material) | 4 | 297.87 | 1191.48 |
| PSALARR1 | Ud | Salida motor para arrancador dif 4x 25+ disyuntor 25A (material) | 2 | 297.87 | 595.74 |
| PSALARR2 | Ud | Salida motor para arrancador dif 4x 40+ disyuntor 40A (material) | 4 | 555.09 | 2220.36 |
| PSAL09 | Ud | Salida para tomas mono+ tri dif 4x 25 300mA + termico 25 A (material) | 1 | 207.52 | 207.52 |
| PSAL10 | Ud | Salidas servicio cuadro dif 2x25 30mA + termico 10 y 16 A (material) | 1 | 179.12 | 179.12 |
| PSAL11 | Ud | Salidas servicio cuadro dif 2x25 300mA + termico 10 y 16 A (material) | 1 | 179.35 | 179.35 |
| PSALREC | Ud | Salida para recarga vehiculo 22Kw (material) | 1 | 372.66 | 372.66 |
| P1DTBC1 | Ud | Protector combinado 3P+N 25A (material) | 1 | 311.24 | 311.24 |
| P0812 | Ud | Interruptor 3 posiciones iluminable (material) | 26 | 6.26 | 162.76 |
| PELFI02 | Ud | Limitador de par electronico (material) | 4 | 176.07 | 704.28 |
| PCUA07 | Ud | Pulsador marcha-paro. (material) | 4 | 11.32 | 45.28 |
| PCUA08 | Ud | Rele indust. 2 contactos conm (material) | 12 | 3.56 | 42.72 |
| PCUA09 | Ud | Rele indust. 4 contactos conm (material) | 15 | 7.58 | 113.70 |
| PCUA10 | Ud | Bornas de fuerza (material) | 120 | 1.78 | 213.60 |
| PCUA11 | Ud | Bornas de maniobra (material) | 60 | 1.19 | 71.40 |
| PCUA12 | Ud | Repartidores neutro/fase/maniobra (material) | 8 | 22.23 | 177.84 |
| PCUA14 | Ud | Temporizador doble (material) | 6 | 62.25 | 373.50 |
| P083RC1 | Ud | Resistencia anticondensación 15 W (material) | 5 | 68.83 | 344.15 |
| P083RC8 | Ud | Termostato regulable p/armario (material) | 5 | 27.21 | 136.05 |
| P082VF04 | Ud | Ventilador 157x170 (material) | 5 | 120.05 | 600.25 |
| P082VF05 | Ud | Filtro ventilador 157x170 (material) | 5 | 30.41 | 152.05 |
| P0817 | Ud | Mecanizacion de cuadro (material) | 5 | 144.3 | 721.50 |
| P0850 | Ud | Llave cierre (material) | 5 | 8.22 | 41.10 |
| P0854 | Ud | Portaplanos A3 armario 800 (material) | 1 | 65.42 | 65.42 |
| PCUA21 | Ud | Transformador maniobra 220 V 630VA (material) | 1 | 163.04 | 163.04 |
| PCUA24 | Ud | Fuente alimentacion 24 VDC mando y maniobra (material) | 1 | 148.22 | 148.22 |
| O01AYEL1 | H. | Ayudante electricista | 87.397 | 30.39 | 2655.99 |
| O01OF01 | H. | Oficial primera electricista | 87.397 | 41.25 | 3605.13 |
| P%003 | % | Material auxiliar (% s/materiales) | 3 % | 28482.54 | 854.48 |
|  |  | Total |  |  | 35598.14 |

**ELCCM00** u MODIFICACION CUADRO CONTROL MOTORES SOPLANTES
1 u × 2403.43 (2595.7 con costes indirectos) = 2595.70
Modificacion de cuadro de soplantes actual consistente en:
-Instalacion de nuevas salidas protegidas para nuevos agitadores de zona anoxica y desmontaje de las protecciones de los agitadores actuales.
-Instalacion de salidas protegidas para nuevas bombas de recirculacion interna, desmontaje de las proteccionesde las bombas actuales y cableado de nuevos variadores de frecuencia.
-Conexion de cableado de nueva soplante Aerzen en posicion de soplante Pedro Gil existente, incluso programacion del variador de frecuencia actual.
-Recolocacion de cableado en la sala de cuadros, con instalacion de canalizaciones y pequeño material

**ELCCM01** u REFORMA CCM PRETRATAMIENTO ACTUAL
1 u × 928.6 (1002.89 con costes indirectos) = 1002.89
Modificacion del CCM actual de pretratamiento ubicado en edificio de control para desmontar el equipamiento electrico de los equipos que quedan fuera de servicio, con la instalacion de tapas ciegas en el frontal del cuadro y eliminacion de serigrafido de puertas.

**EMCCM01** u CONEXION SALIDA GRUPO ELECTROGENO A NUEVO CCM
1 u × 677.33 (731.52 con costes indirectos) = 731.52
Conexion de salida de grupo electrogeno existente Himoinsa con nuevo CCM 4, cableado, canalizacion electrica y pruebas de funcionamiento.

**ELCMPAL2** u SUBCUADRO ALUMBRADO/TOMAS EDIFICIO PRETRATAMIENTO (01/02/1991)
1 u × 1408.04 (1520.68 con costes indirectos) = 1520.68
Cuadro de mando y protección para alumbrado Interior y tomas de corriente del edificio de desbaste, compuesto por armario de 400x600x200 mm. con puerta transparente, y toda la aparamenta según esquema unifilar, además de contactor tripolar e interruptor horario para alumbrado exterior. Totalmente instalado. Caracteristicas y accesorios segun especificacion tecnica ELCMPAL

| Código | Ud | Descripción | Rendimiento | Precio | Importe |
|---|---|---|---|---|---|
| P07DPL54 | Ud | Cuadro distribucion 72 elementos 426x720x125 mm (material) | 1 | 264.57 | 264.57 |
| P10A04 | Ud | Int. diferencial 4x25 A 30 mA (material) | 1 | 111.93 | 111.93 |
| PLMAGIV05 | Ud | Int. magnetotérmico 6 kA Curva C 4x25 A (material) | 1 | 73.57 | 73.57 |
| PLMAGIV03 | Ud | Int. magnetotérmico 6 kA Curva C 4x16 A (material) | 1 | 74.52 | 74.52 |
| PLMAGIV01 | Ud | Int. magnetotérmico 6 kA Curva C 4x6 A (material) | 1 | 64.02 | 64.02 |
| P12494 | Ud | Int. magnetotérmico 4,5 kA Curva C 2x10 A (material) | 2 | 33.62 | 67.24 |
| PLMAGII01 | Ud | Int. magnetotérmico 6 kA Curva C 2x6 A (material) | 2 | 32.02 | 64.04 |
| PLC1D18 | Ud | Contactor alumbrado carril DIN 9A (material) | 1 | 43.8 | 43.80 |
| P0802 | Ud | Int.horario res.72h.16A (material) | 1 | 99.22 | 99.22 |
| O01AYEL1 | H. | Ayudante electricista | 6.555 | 30.39 | 199.21 |
| O01OF01 | H. | Oficial primera electricista | 6.555 | 41.25 | 270.39 |
| P%004 | % | Material auxiliar (% s/materiales) (01/02/1991) | 4 % | 862.91 | 34.52 |
| %ME03 | % | Medios auxiliares...(s/total) | 3 % | 1367.03 | 41.01 |
|  |  | Total |  |  | 1408.04 |

| Medición | Uds. | Parcial |
|---|---|---|
| Edificio Explotación | 1 | 1.00 |
| Total |  | 1 |

**ELCMPAL1** u SUBCUADRO ALUMBRADO/TOMAS EDIFICIO TALLER/ALMACEN (01/02/1991)
1 u × 1218.82 (1316.33 con costes indirectos) = 1316.33
Cuadro de mando y protección para alumbrado Interior y tomas de corriente del edificio de deshidratacion, compuesto por armario de 400x600x200 mm. con puerta transparente, y toda la aparamenta según esquema unifilar. Totalmente instalado. Caracteristicas y accesorios segun especificacion tecnica ELCMPAL

| Código | Ud | Descripción | Rendimiento | Precio | Importe |
|---|---|---|---|---|---|
| P07DPL54 | Ud | Cuadro distribucion 72 elementos 426x720x125 mm | 1 | 264.57 | 264.57 |
| P10A04 | Ud | Int. diferencial 4x25 A 30 mA | 1 | 111.93 | 111.93 |
| PLMAGIV05 | Ud | Int. magnetotérmico 6 kA Curva C 4x25 A | 1 | 73.57 | 73.57 |
| PLMAGIV03 | Ud | Int. magnetotérmico 6 kA Curva C 4x16 A | 1 | 74.52 | 74.52 |
| PLMAGIV01 | Ud | Int. magnetotérmico 6 kA Curva C 4x6 A | 1 | 64.02 | 64.02 |
| P12494 | Ud | Int. magnetotérmico 4,5 kA Curva C 2x10 A | 1 | 33.62 | 33.62 |
| PLMAGII01 | Ud | Int. magnetotérmico 6 kA Curva C 2x6 A | 2 | 32.02 | 64.04 |
| O01AYEL1 | H. | Ayudante electricista | 6.555 | 30.39 | 199.21 |
| O01OF01 | H. | Oficial primera electricista | 6.555 | 41.25 | 270.39 |
| P%004 | % | Material auxiliar (% s/materiales) | 4 % | 686.27 | 27.45 |
| %ME03 | % | Medios auxiliares...(s/total) | 3 % | 1183.32 | 35.50 |
|  |  | Total |  |  | 1218.82 |

| Medición | Uds. | Parcial |
|---|---|---|
| Edificio Explotación | 1 | 1.00 |
| Total |  | 1 |

**ELCMPAL0** u SUBCUADRO ALUMBRADO/TOMAS EDIFICIO CONTROL (01/02/1991)
1 u × 2396.18 (2587.87 con costes indirectos) = 2587.87
Cuadro de mando y protección para alumbrado Interior y tomas de corriente del edificio de control, instalado en envolvente de distribucion de 72 elementos con unas dimensiones de 426x720x125 mm. con puerta transparente, y toda la aparamenta según esquema unifilar. Incluso colocacion en CCM de edificio de control de salida protegida para este cuadro con interruptor magnetotermico de IVx32A. Totalmente instalado y conexionado. Caracteristicas y accesorios segun especificacion tecnica ELCMPAL

| Código | Ud | Descripción | Rendimiento | Precio | Importe |
|---|---|---|---|---|---|
| P07DPL54 | Ud | Cuadro distribucion 72 elementos 426x720x125 mm | 1 | 264.57 | 264.57 |
| PLMAGIV06 | Ud | Int. magnetotérmico 6 kA Curva C 4x32 A (material) | 1 | 76.72 | 76.72 |
| PDIFIV01 | Ud | Int. diferencial 4x25 A 30 mA (material) | 2 | 169.99 | 339.98 |
| PDIFIV04 | Ud | Int. diferencial 4x25 A 300 mA (material) | 1 | 144.97 | 144.97 |
| PLDIFII01 | Ud | Int. diferencial 2x25 A 30 mA (material) | 1 | 91.19 | 91.19 |
| PLMAGIV03 | Ud | Int. magnetotérmico 6 kA Curva C 4x16 A | 1 | 74.52 | 74.52 |
| PLMAGIV02 | Ud | Int. magnetotérmico 6 kA Curva C 4x10 A (material) | 1 | 68.22 | 68.22 |
| PCOTLL | Ud | Contactor modular 4 x 10A (material) | 1 | 44.46 | 44.46 |
| PLMAGII02 | Ud | Int. magnetotérmico 6 kA Curva C 2x10 A (material) | 2 | 32.05 | 64.10 |
| PLMAGII03 | Ud | Int. magnetotérmico 6 kA Curva C 2x16 A (material) | 3 | 32.62 | 97.86 |
| PLMAGII04 | Ud | Int. magnetotérmico 6 kA Curva C 2x20 A (material) | 1 | 32.98 | 32.98 |
| PLMAGII05 | Ud | Int. magnetotérmico 6 kA Curva C 2x25 A (material) | 1 | 34.27 | 34.27 |
| O01AYEL1 | H. | Ayudante electricista | 13.11 | 30.39 | 398.41 |
| O01OF01 | H. | Oficial primera electricista | 13.11 | 41.25 | 540.79 |
| P%004 | % | Material auxiliar (% s/materiales) | 4 % | 1333.84 | 53.35 |
| %ME03 | % | Medios auxiliares...(s/total) | 3 % | 2326.39 | 69.79 |
|  |  | Total |  |  | 2396.18 |

#### BTP003 LINEAS ELECTRICAS (25/02/2003)
Importe: 47851.45

##### BTP003.01 ALIMENTACION A SUBCUADROS (25/02/2003)
Importe: 2899.22

**ELCRVK41** ml CABLE RV-K 0,6/1KV 5G4 MM² CU (25/02/2003)
71 ml × 6.14 (6.63 con costes indirectos) = 470.73
Ml. de cable RV-K 0,6/1KV con conductor de cobre de 5G4 mm² de sección, clase 5, aislamiento de XLPE, cubierta de PVC, temperatura máxima de 90º C, no propagador de la llama, baja emisión de CLH y construido según UNE-21123. Resto de caracteristicas segun ET ELCRVK.

| Código | Ud | Descripción | Rendimiento | Precio | Importe |
|---|---|---|---|---|---|
| P04RVK50 | ml | Cable RV-K 0,6/1KV 5G4 mm² Cu (material) | 1 | 4.03 | 4.03 |
| O01OF01 | H. | Oficial primera electricista | 0.027 | 41.25 | 1.11 |
| O01AYEL1 | H. | Ayudante electricista | 0.027 | 30.39 | 0.82 |
| %ME03 | % | Medios auxiliares...(s/total) | 3 % | 5.96 | 0.18 |
|  |  | Total |  |  | 6.14 |

| Medición | Uds. | Largo | Parcial |
|---|---|---|---|
| Subcuadro puente desarenador | 1 | 20 | 20.00 |
| Subcuadro edificio pretratamiento | 1 | 6 | 6.00 |
| Subcuadro cuchara fosas septicas | 1 | 45 | 45.00 |
| Subtotal |  |  | 71.00 |
| Total |  |  | 71 |

**ELCRVK43** ml CABLE RV-K 0,6/1KV 5G10 MM² CU (25/02/2003)
133 ml × 15.59 (16.84 con costes indirectos) = 2239.72
Ml. de cable RV-K 0,6/1KV con conductor de cobre de 5G10 mm² de sección, clase 5, aislamiento de XLPE, cubierta de PVC, temperatura máxima de 90º C, no propagador de la llama, baja emisión de CLH y construido según UNE-21123. Resto de caracteristicas segun ET ELCRVK.

| Código | Ud | Descripción | Rendimiento | Precio | Importe |
|---|---|---|---|---|---|
| P04RVK52 | ml | Cable RV-K 0,6/1KV 5G10 mm² Cu (material) | 1 | 10.41 | 10.41 |
| O01OF01 | H. | Oficial primera electricista | 0.066 | 41.25 | 2.72 |
| O01AYEL1 | H. | Ayudante electricista | 0.066 | 30.39 | 2.01 |
| %ME03 | % | Medios auxiliares...(s/total) | 3 % | 15.14 | 0.45 |
|  |  | Total |  |  | 15.59 |

| Medición | Uds. | Largo | Parcial |
|---|---|---|---|
| Edificio Taller | 1 | 95 | 95.00 |
| Recarga vehiculo electrico | 1 | 30 | 30.00 |
| Subcuadro edificio control | 1 | 8 | 8.00 |
| Subtotal |  |  | 133.00 |
| Total |  |  | 133 |

**EL04201** u PEQUEÑO MATERIAL
1 u × 174.79 (188.77 con costes indirectos) = 188.77

##### BTP003.02 ALIMENTACION A RECEPTORES (25/02/2003)
Importe: 44952.23

**ELCRVK31** ml CABLE RV-K 0,6/1KV 4G2,5 MM² CU (25/02/2003)
1384 ml × 3.46 (3.74 con costes indirectos) = 5176.16
Ml. de cable RV-K 0,6/1KV con conductor de cobre de 4G2,5 mm² de sección, clase 5, aislamiento de XLPE, cubierta de PVC, temperatura máxima de 90º C, no propagador de la llama, baja emisión de CLH y construido según UNE-21123. Resto de caracteristicas segun ET ELCRVK.

| Código | Ud | Descripción | Rendimiento | Precio | Importe |
|---|---|---|---|---|---|
| P04RVK31 | ml | Cable RV-K 0,6/1KV 4G2,5 mm² Cu (material) | 1 | 1.78 | 1.78 |
| O01OF01 | H. | Oficial primera electricista | 0.022 | 41.25 | 0.91 |
| O01AYEL1 | H. | Ayudante electricista | 0.022 | 30.39 | 0.67 |
| %ME03 | % | Medios auxiliares...(s/total) | 3 % | 3.36 | 0.10 |
|  |  | Total |  |  | 3.46 |

| Medición | Uds. | Largo | Parcial |
|---|---|---|---|
| Tamiz aliviadero | 1 | 18 | 18.00 |
| Tamcies de de finos | 2 | 15 | 30.00 |
| Tornillo compactador tamices | 1 | 15 | 15.00 |
| Aeroflotadores desarenador | 3 | 23 | 69.00 |
| Clasificador de arenas | 1 | 24 | 24.00 |
| Concentrador de grasas | 1 | 26 | 26.00 |
| Compresor aire | 1 | 26 | 26.00 |
| Reja fosas septicas | 1 | 45 | 45.00 |
| Tornillo compactador reja fosas | 1 | 45 | 45.00 |
| Bombas recuperacion fosas | 2 | 48 | 96.00 |
| Bomba aireacion fosas septicas | 1 | 50 | 50.00 |
| Compuerta regulacion caudal F-Q | 1 | 75 | 75.00 |
| Compuerta regulacion caudal biol | 1 | 75 | 75.00 |
| Decantador secundario | 1 | 80 | 80.00 |
| Bombas de exceso L3 | 2 | 70 | 140.00 |
| Bombas de flotantes L3 | 2 | 70 | 140.00 |
| Mecanismo espesador fangos | 1 | 60 | 60.00 |
| Bombas fangos digeridos L1 | 2 | 55 | 110.00 |
| Bombas fangos digeridos L2 | 2 | 60 | 120.00 |
| Agitadores zona anoxica | 2 | 70 | 140.00 |
| Subtotal |  |  | 1384.00 |
| Total |  |  | 1384 |

**ELCRVK33** ml CABLE RV-K 0,6/1KV 4G6 MM² CU (25/02/2003)
110 ml × 7.63 (8.24 con costes indirectos) = 906.40
Ml. de cable RV-K 0,6/1KV con conductor de cobre de 4G6 mm² de sección, clase 5, aislamiento de XLPE, cubierta de PVC, temperatura máxima de 90º C, no propagador de la llama, baja emisión de CLH y construido según UNE-21123. Resto de caracteristicas segun ET ELCRVK.

| Código | Ud | Descripción | Rendimiento | Precio | Importe |
|---|---|---|---|---|---|
| P04RVK42 | ml | Cable RV-K 0,6/1KV 4G6 mm² Cu (material) | 1 | 4.25 | 4.25 |
| O01OF01 | H. | Oficial primera electricista | 0.044 | 41.25 | 1.82 |
| O01AYEL1 | H. | Ayudante electricista | 0.044 | 30.39 | 1.34 |
| %ME03 | % | Medios auxiliares...(s/total) | 3 % | 7.41 | 0.22 |
|  |  | Total |  |  | 7.63 |

| Medición | Uds. | Largo | Parcial |
|---|---|---|---|
| Desodorizacion pretratamiento | 1 | 35 | 35.00 |
| Desodorizacion espesador | 1 | 75 | 75.00 |
| Subtotal |  |  | 110.00 |
| Total |  |  | 110 |

**ELCRC4VK07** ml CABLE RC4V-K 0,6/1KV 4G2,5 MM² CU (25/02/2003)
230 ml × 6.21 (6.71 con costes indirectos) = 1543.30
Ml. de cable RC4V-K 0,6/1KV con conductor de cobre de 4G2,5 mm² de sección, clase 5, aislamiento de XLPE, asiento de PVC, pantalla de Trenza de Cu, cubierta de PVC, temperatura máxima de 90ºC, y construido según UNE-21123. Resto de caracteristicas segun ET ELCRC4VK.

| Código | Ud | Descripción | Rendimiento | Precio | Importe |
|---|---|---|---|---|---|
| P04RVC07 | ml | Cable ROV-K 0,6/1KV 4G2,5 mm² Cu (material) | 1 | 4.45 | 4.45 |
| O01OF01 | H. | Oficial primera electricista | 0.022 | 41.25 | 0.91 |
| O01AYEL1 | H. | Ayudante electricista | 0.022 | 30.39 | 0.67 |
| %ME03 | % | Medios auxiliares...(s/total) | 3 % | 6.03 | 0.18 |
|  |  | Total |  |  | 6.21 |

| Medición | Uds. | Largo | Parcial |
|---|---|---|---|
| Bombas de recirculacion L3 | 2 | 70 | 140.00 |
| Bombas de recirculacion interna | 2 | 45 | 90.00 |
| Subtotal |  |  | 230.00 |
| Total |  |  | 230 |

**ELCRC4VK09** ml CABLE RC4V-K 0,6/1KV 4G6 MM² CU (25/02/2003)
96 ml × 11.2 (12.1 con costes indirectos) = 1161.60
Ml. de cable RC4V-K 0,6/1KV con conductor de cobre de 4G6 mm² de sección, clase 5, aislamiento de XLPE, asiento de PVC, pantalla de Trenza de Cu, cubierta de PVC, temperatura máxima de 90ºC, y construido según UNE-21123. Resto de caracteristicas segun ET ELCRC4VK.

| Código | Ud | Descripción | Rendimiento | Precio | Importe |
|---|---|---|---|---|---|
| P04RVC09 | ml | Cable ROV-K 0,6/1KV 4G6 mm² Cu (material) | 1 | 7.71 | 7.71 |
| O01OF01 | H. | Oficial primera electricista | 0.044 | 41.25 | 1.82 |
| O01AYEL1 | H. | Ayudante electricista | 0.044 | 30.39 | 1.34 |
| %ME03 | % | Medios auxiliares...(s/total) | 3 % | 10.87 | 0.33 |
|  |  | Total |  |  | 11.2 |

| Medición | Uds. | Largo | Parcial |
|---|---|---|---|
| Bombas recuperacion tanque | 2 | 48 | 96.00 |
| Total |  |  | 96 |

**ELCRC4VK13Q** ml CABLE RC4V-K 0,6/1KV 3,5X70 MM² CU (25/02/2003)
15 ml × 45.19 (48.81 con costes indirectos) = 732.15
Ml. de cable RC4V-K 0,6/1KV con conductor de cobre de 3,5x70 mm² de sección, clase 5, aislamiento de XLPE, asiento de PVC, pantalla de Trenza de Cu, cubierta de PVC, temperatura máxima de 90ºC, y construido según UNE-21123. Resto de caracteristicas segun ET ELCRC4VK.

| Código | Ud | Descripción | Rendimiento | Precio | Importe |
|---|---|---|---|---|---|
| P04ROVK4Q | ml | Cable ROV-K 0,6/1KV 3,5x70 mm² Cu (material) | 1 | 26.68 | 26.68 |
| O01OF01 | H. | Oficial primera electricista | 0.24 | 41.25 | 9.90 |
| O01AYEL1 | H. | Ayudante electricista | 0.24 | 30.39 | 7.29 |
| %ME03 | % | Medios auxiliares...(s/total) | 3 % | 43.87 | 1.32 |
|  |  | Total |  |  | 45.19 |

| Medición | Uds. | Largo | Parcial |
|---|---|---|---|
| Nueva soplante | 1 | 15 | 15.00 |
| Total |  |  | 15 |

**ELCRVK23** ml CABLE RV-K 0,6/1KV 3G1,5 MM² CU (25/02/2003)
4492 ml × 1.71 (1.85 con costes indirectos) = 8310.20
Ml. de cable RV-K 0,6/1KV con conductor de cobre de 3G1,5 mm² de sección, clase 5, aislamiento de XLPE, cubierta de PVC, temperatura máxima de 90º C, no propagador de la llama, baja emisión de CLH y construido según UNE-21123. Resto de caracteristicas segun ET ELCRVK.

| Código | Ud | Descripción | Rendimiento | Precio | Importe |
|---|---|---|---|---|---|
| P04RVK23 | ml | Cable RV-K 0,6/1KV 3G1,5 mm² Cu (material) | 1 | 0.88 | 0.88 |
| O01OF01 | H. | Oficial primera electricista | 0.011 | 41.25 | 0.45 |
| O01AYEL1 | H. | Ayudante electricista | 0.011 | 30.39 | 0.33 |
| %ME03 | % | Medios auxiliares...(s/total) | 3 % | 1.66 | 0.05 |
|  |  | Total |  |  | 1.71 |

| Medición | Uds. | Largo | Parcial |
|---|---|---|---|
| Sonda nivel maximo arqueta llegada | 1 | 30 | 30.00 |
| Medidor pH entrada | 1 | 18 | 18.00 |
| Medidor conductividad entrada | 1 | 18 | 18.00 |
| Hidronivel tamiz aliviadero | 1 | 15 | 15.00 |
| Hidronivel tamices | 2 | 15 | 30.00 |
| Hidronivel reja manual desbaste | 1 | 15 | 15.00 |
| Electrovalvula agua limpieza tamices | 2 | 15 | 30.00 |
| Electrovalvula agua canal grasas | 1 | 25 | 25.00 |
| Sonda de nivel minimo aireadores desarenado | 1 | 18 | 18.00 |
| Electrovalvula valvula PIC grasas | 1 | 25 | 25.00 |
| Sondas nivel bombas recuperacion tanque | 3 | 40 | 120.00 |
| Caudalimetro Ø 200 bombeo recuperacion tanque | 1 | 40 | 40.00 |
| Hidronivel reja auto. fosas septicas | 1 | 42 | 42.00 |
| Hidronivel reja manual fosas septicas | 1 | 42 | 42.00 |
| Electrovalvula agua limpieza reja fosas septicas | 1 | 42 | 42.00 |
| Sondas nivel bombas reincorporacion fosas | 3 | 48 | 144.00 |
| Caudalimetro Ø 80 bombeo reincorporacion fosas | 1 | 48 | 48.00 |
| Caudalimetro Ø 400 a Fisico-Quimico | 1 | 65 | 65.00 |
| Caudalimetro Ø 500 a trat. biologico | 1 | 105 | 105.00 |
| Sonda nivel minimo bomba rec interna L1 | 1 | 65 | 65.00 |
| Sonda nivel minimo bomba rec interna L2 | 1 | 65 | 65.00 |
| Medidor O2 anoxia L1 | 1 | 50 | 50.00 |
| Medidor O2 anoxia L2 | 1 | 65 | 65.00 |
| Medidor O2 oxica L1 | 1 | 35 | 35.00 |
| Medidor O2 oxica L2 | 1 | 45 | 45.00 |
| Medidor Redox anoxia L1 | 1 | 50 | 50.00 |
| Medidor Redox anoxia L2 | 1 | 65 | 65.00 |
| Medidor solidos zona oxica L1 | 1 | 35 | 35.00 |
| Medidor solidos zona oxica L2 | 1 | 45 | 45.00 |
| Medidor nitratos zona oxica L1 | 1 | 35 | 35.00 |
| Medidor nitratos zona oxica L2 | 1 | 45 | 45.00 |
| Sonda nivel minimo bombeo fangos Dec 2º L3 | 1 | 65 | 65.00 |
| Sondas nivel bombas flotantes Dec 2º L3 | 3 | 65 | 195.00 |
| Electrovalvula valvula PIC Dec 2º L3 | 1 | 70 | 70.00 |
| Caudalimetro Ø 250 agua a regantes | 1 | 115 | 115.00 |
| Caudalimetro Ø 200 recirculacion externa L3 | 1 | 65 | 65.00 |
| Caudalimetro Ø 80 purga fangos Dec 2º L3 | 1 | 65 | 65.00 |
| Caudalimetro Ø 80 entrada fango a digestores | 1 | 70 | 70.00 |
| Caudalimetro Ø 80 entrada fango a espesador | 1 | 55 | 55.00 |
| Sondas nivel bombas fango digerido L1 | 3 | 55 | 165.00 |
| Sondas nivel bombas fango digerido L2 | 3 | 60 | 180.00 |
| Medidor oxigeno en digestor 1 | 1 | 50 | 50.00 |
| Medidor oxigeno en digestor 2 | 1 | 60 | 60.00 |
| Botoneras | 1 | 1865 | 1865.00 |
| Subtotal |  |  | 4492.00 |
| Total |  |  | 4492 |

**ELCRVK39** ml CABLE RV-K 0,6/1KV 5G1,5 MM² CU (25/02/2003)
150 ml × 2.87 (3.1 con costes indirectos) = 465.00
Ml. de cable RV-K 0,6/1KV con conductor de cobre de 5G1,5 mm² de sección, clase 5, aislamiento de XLPE, cubierta de PVC, temperatura máxima de 90º C, no propagador de la llama, baja emisión de CLH y construido según UNE-21123. Resto de caracteristicas segun ET ELCRVK.

| Código | Ud | Descripción | Rendimiento | Precio | Importe |
|---|---|---|---|---|---|
| P04RVK48 | ml | Cable RV-K 0,6/1KV 5G1,5 mm² Cu (material) | 1 | 1.64 | 1.64 |
| O01OF01 | H. | Oficial primera electricista | 0.016 | 41.25 | 0.66 |
| O01AYEL1 | H. | Ayudante electricista | 0.016 | 30.39 | 0.49 |
| %ME03 | % | Medios auxiliares...(s/total) | 3 % | 2.79 | 0.08 |
|  |  | Total |  |  | 2.87 |

| Medición | Uds. | Largo | Parcial |
|---|---|---|---|
| Botoneras con inversor | 1 | 150 | 150.00 |
| Total |  |  | 150 |

**ELCRVK24** ml CABLE RV-K 0,6/1KV 3G2,5 MM² CU (25/02/2003)
110 ml × 2.73 (2.95 con costes indirectos) = 324.50
Ml. de cable RV-K 0,6/1KV con conductor de cobre de 3G2,5 mm² de sección, clase 5, aislamiento de XLPE, cubierta de PVC, temperatura máxima de 90º C, no propagador de la llama, baja emisión de CLH y construido según UNE-21123. Resto de caracteristicas segun ET ELCRVK.

| Código | Ud | Descripción | Rendimiento | Precio | Importe |
|---|---|---|---|---|---|
| P04RVK24 | ml | Cable RV-K 0,6/1KV 3G2,5 mm² Cu (material) | 1 | 1.07 | 1.07 |
| O01OF01 | H. | Oficial primera electricista | 0.022 | 41.25 | 0.91 |
| O01AYEL1 | H. | Ayudante electricista | 0.022 | 30.39 | 0.67 |
| %ME03 | % | Medios auxiliares...(s/total) | 3 % | 2.65 | 0.08 |
|  |  | Total |  |  | 2.73 |

| Medición | Uds. | Largo | Parcial |
|---|---|---|---|
| Secador frigorifico | 1 | 25 | 25.00 |
| Ventilador sala cuadros | 1 | 10 | 10.00 |
| Ventilador sala soplantes | 1 | 15 | 15.00 |
| Subcuadro basculantes | 1 | 60 | 60.00 |
| Subtotal |  |  | 110.00 |
| Total |  |  | 110 |

**ELCRVK30** ml CABLE RV-K 0,6/1KV 4G1,5 MM² CU (25/02/2003)
1327 ml × 2.27 (2.45 con costes indirectos) = 3251.15
Ml. de cable RV-K 0,6/1KV con conductor de cobre de 4G1,5 mm² de sección, clase 5, aislamiento de XLPE, cubierta de PVC, temperatura máxima de 90º C, no propagador de la llama, baja emisión de CLH y construido según UNE-21123. Resto de caracteristicas segun ET ELCRVK.

| Código | Ud | Descripción | Rendimiento | Precio | Importe |
|---|---|---|---|---|---|
| P04RVK39 | ml | Cable RV-K 0,6/1KV 4G1,5 mm² Cu (material) | 1 | 1.05 | 1.05 |
| O01OF01 | H. | Oficial primera electricista | 0.016 | 41.25 | 0.66 |
| O01AYEL1 | H. | Ayudante electricista | 0.016 | 30.39 | 0.49 |
| %ME03 | % | Medios auxiliares...(s/total) | 3 % | 2.20 | 0.07 |
|  |  | Total |  |  | 2.27 |

| Medición | Uds. | Largo | Parcial |
|---|---|---|---|
| Modulo humedad-ºC bombas agitador anoxia L1 | 1 | 50 | 50.00 |
| Modulo humedad-ºC bombas agitador anoxia L2 | 1 | 65 | 65.00 |
| Modulo humedad-ºC bombas rec interna L1 | 1 | 45 | 45.00 |
| Modulo humedad-ºC bombas rec interna L2 | 1 | 55 | 55.00 |
| Modulo humedad -ºC aireadores digestor L1 | 2 | 50 | 100.00 |
| Modulo humedad- ºC aireadores digestor L2 | 2 | 60 | 120.00 |
| Modulo humedad-ºC bombas fango digerido L1 | 2 | 55 | 110.00 |
| Modulo humedad-ºC bombas fango digerido L2 | 2 | 60 | 120.00 |
| Modulo humedad-ºC bombas fango exceso L3 | 2 | 70 | 140.00 |
| Modulo humedad-ºC bombas flotantes L3 | 2 | 70 | 140.00 |
| Modulo humedad-ºC bombas frec externa L3 | 2 | 70 | 140.00 |
| Modulo H-ºC bombas reincorporacion tanque | 2 | 48 | 96.00 |
| Modulo H-ºC bombas reincorporacion fosas | 2 | 48 | 96.00 |
| Modulo humedad-ºC bomba aireacion fosas | 1 | 50 | 50.00 |
| Subtotal |  |  | 1327.00 |
| Total |  |  | 1327 |

**ELCVVK11** ml CABLE VV-K 0,6/1KV 8G1,5 MM² CU (25/02/2003)
260 ml × 5.98 (6.46 con costes indirectos) = 1679.60
Ml. de cable VV-K 0,6/1KV con conductor de cobre de 8G1,5 mm² de sección, clase 5, aislamiento de PVC, cubierta de PVC, temperatura máxima de 70º C y construido según UNE-21123. Resto de caracteristicas segun ET ELCRVVK.

| Código | Ud | Descripción | Rendimiento | Precio | Importe |
|---|---|---|---|---|---|
| P04PG05 | ml | Cable VV-K 0,6/1KV 8G1,5 mm² Cu (material) | 1 | 3.78 | 3.78 |
| O01OF01 | H. | Oficial primera electricista | 0.033 | 41.25 | 1.36 |
| O01AYEL1 | H. | Ayudante electricista | 0.022 | 30.39 | 0.67 |
| %ME03 | % | Medios auxiliares...(s/total) | 3 % | 5.81 | 0.17 |
|  |  | Total |  |  | 5.98 |

| Medición | Uds. | Largo | Parcial |
|---|---|---|---|
| Señales subcuadros desarenadores | 1 | 45 | 45.00 |
| Retorno señales cuadro basculante | 1 | 65 | 65.00 |
| Servomotor vertedero a F-Q (finales carrera y par) | 1 | 70 | 70.00 |
| Servomotor vertedero a biologico (finales carrera y pa) | 1 | 70 | 70.00 |
| Señales nueva soplante | 1 | 10 | 10.00 |
| Subtotal |  |  | 260.00 |
| Total |  |  | 260 |

**ELRC4Z1K01** ml CABLE RC4Z1-K 2X1,5 MM² CU (25/02/2003)
1252 ml × 3.57 (3.86 con costes indirectos) = 4832.72
Ml. de cable RC4Z1-K 0,6/1KV con conductor de cobre de 2x1,5 mm² de sección, clase V, aislamiento de XLPE, pantalla de trenza de cobre al 70% sobre lamina de poliester, cubierta de PVC, temperatura máxima de 90ºC, tension nominal 0,6/1KV no propagador de la llama, color según UNE 21089 y HD 308 S2 (marcados con colores para menos de cinco conductores), UNE-EN 50334 y EN 50334 (marcados por inscripción para más de cinco conductores). Segune specificacion tecnica ELRC4Z1K.

| Código | Ud | Descripción | Rendimiento | Precio | Importe |
|---|---|---|---|---|---|
| P04ZHC02 | ml | Cable RC4Z1-K 2x1,5 mm² Cu (material) | 1 | 2.68 | 2.680 |
| O01OF01 | H. | Oficial primera electricista | 0.011 | 41.25 | 0.454 |
| O01AYEL1 | H. | Ayudante electricista | 0.011 | 30.39 | 0.334 |
| %ME03 | % | Medios auxiliares...(s/total) | 3 % | 3.468 | 0.104 |
|  |  | Total |  |  | 3.57 |

| Medición | Uds. | Largo | Parcial |
|---|---|---|---|
| Medidor caudal vertedero rebose aliviadero llegada | 1 | 18 | 18.00 |
| Medidor pH entrada | 1 | 18 | 18.00 |
| Medidor conductividad entrada | 1 | 18 | 18.00 |
| Medidor caudal vertedero rebose a tanque laminacion | 1 | 30 | 30.00 |
| Medidor nivel continuo t. laminacion | 1 | 40 | 40.00 |
| Medidor caudal vertedero rebose del tanque laminacion | 1 | 40 | 40.00 |
| Medidor nivel continuo deposito fosas septicas | 1 | 48 | 48.00 |
| Servomotor vertedero a F-Q (señal 4-20mA) | 1 | 70 | 70.00 |
| Servomotor vertedero a biologico (señal 4-20mA) | 1 | 70 | 70.00 |
| Medidor O2 anoxia L1 | 1 | 50 | 50.00 |
| Medidor O2 anoxia L2 | 1 | 65 | 65.00 |
| Medidor O2 oxica L1 | 1 | 35 | 35.00 |
| Medidor O2 oxica L2 | 1 | 45 | 45.00 |
| Medidor Redox anoxia L1 | 1 | 50 | 50.00 |
| Medidor Redox anoxia L2 | 1 | 65 | 65.00 |
| Medidor solidos zona oxica L1 | 1 | 35 | 35.00 |
| Medidor solidos zona oxica L2 | 1 | 45 | 45.00 |
| Medidor nitratos zona oxica L1 | 1 | 35 | 35.00 |
| Medidor nitratos zona oxica L2 | 1 | 45 | 45.00 |
| Medidores caudal masico aire a biologico | 2 | 10 | 20.00 |
| Medidor caudal vertedero salida cloracion | 1 | 115 | 115.00 |
| Medidor nivel continuo en digestor L1 | 1 | 40 | 40.00 |
| Medidor nivel continuo en digestor L2 | 1 | 50 | 50.00 |
| Medidor oxigeno en digestor 1 | 1 | 50 | 50.00 |
| Medidor oxigeno en digestor 2 | 1 | 60 | 60.00 |
| Sensor H2S en desosorizacion espesador | 1 | 60 | 60.00 |
| Sensor H2S en desosorizacion pretratam. | 1 | 35 | 35.00 |
| Subtotal |  |  | 1252.00 |
| Total |  |  | 1252 |

**ELRC4V14** ml CABLE RC4Z1-K 4G1,5 MM² CU (25/02/2003)
628 ml × 5.01 (5.41 con costes indirectos) = 3397.48
Ml. de cable RC4Z1-K 0,6/1KV con conductor de cobre de 4x1,5 mm² de sección, clase V, aislamiento de XLPE, pantalla de trenza de cobre al 70% sobre lamina de poliester, cubierta de PVC, temperatura máxima de 90ºC, tension nominal 0,6/1KV no propagador de la llama, color según UNE 21089 y HD 308 S2 (marcados con colores para menos de cinco conductores), UNE-EN 50334 y EN 50334 (marcados por inscripción para más de cinco conductores).

| Código | Ud | Descripción | Rendimiento | Precio | Importe |
|---|---|---|---|---|---|
| P04ZHC14 | ml | Cable RC4Z1-K 4G1,5 mm² Cu (material) | 1 | 3.62 | 3.62 |
| O01OF01 | H. | Oficial primera electricista | 0.022 | 41.25 | 0.91 |
| O01AYEL1 | H. | Ayudante electricista | 0.011 | 30.39 | 0.33 |
| %ME03 | % | Medios auxiliares...(s/total) | 3 % | 4.86 | 0.15 |
|  |  | Total |  |  | 5.01 |

| Medición | Uds. | Largo | Parcial |
|---|---|---|---|
| Caudalimetro Ø 200 bombeo recuperacion tanque | 1 | 40 | 40.00 |
| Caudalimetro Ø 80 bombeo reincorporacion fosas | 1 | 48 | 48.00 |
| Caudalimetro Ø 400 a Fisico-Quimico | 1 | 65 | 65.00 |
| Caudalimetro Ø 500 a trat. biologico | 1 | 105 | 105.00 |
| Caudalimetro Ø 250 agua a regantes | 1 | 115 | 115.00 |
| Caudalimetro Ø 200 recirculacion externa L3 | 1 | 65 | 65.00 |
| Caudalimetro Ø 80 purga fangos Dec 2º L3 | 1 | 65 | 65.00 |
| Caudalimetro Ø 80 entrada fango a digestores | 1 | 70 | 70.00 |
| Caudalimetro Ø 80 entrada fango a espesador | 1 | 55 | 55.00 |
| Subtotal |  |  | 628.00 |
| Total |  |  | 628 |

**ELTME04** ml TUBO FLEXIBLE METALICO FORRO PVC 16 MM (25/02/2003)
126.5 ml × 10.44 (11.28 con costes indirectos) = 1426.92
Tubo flexible metálico de 16 mm de diametro con fleje de acero galvanizado con cubierta exterior de PVC, estanco y autoextinguible, alta resistecia UV, con un índice de protección IP65. Altas prestaciones mecánicas, recomendado para la protección mecánica de conductores eléctricos. Color gris (RAL 7031). TM-PVC. Calidad PEMSA o similar.

| Código | Ud | Descripción | Rendimiento | Precio | Importe |
|---|---|---|---|---|---|
| PLTME04 | Ml | Tubo acero flex. plast. 16 mm ø (material) | 1 | 4.74 | 4.74 |
| PLTMER04 | Ud | Racor tubo acero flex. 16 mm ø (material) | 0.2 | 3.36 | 0.67 |
| O01OF01 | H. | Oficial primera electricista | 0.066 | 41.25 | 2.72 |
| O01AYEL1 | H. | Ayudante electricista | 0.066 | 30.39 | 2.01 |
| %ME03 | % | Medios auxiliares...(s/total) | 3 % | 10.14 | 0.30 |
|  |  | Total |  |  | 10.44 |

| Medición | Uds. | Largo | Parcial |
|---|---|---|---|
| Botoneras | 37 | 2 | 74.00 |
| Cableado sensores | 35 | 1.5 | 52.50 |
| Subtotal |  |  | 126.50 |
| Total |  |  | 126.5 |

**ELTME05** ml TUBO FLEXIBLE METALICO FORRO PVC 21 MM (25/02/2003)
33 ml × 14.13 (15.26 con costes indirectos) = 503.58
Tubo flexible metálico de 21 mm de diametro con fleje de acero galvanizado con cubierta exterior de PVC, estanco y autoextinguible, alta resistecia UV, con un índice de protección IP65. Altas prestaciones mecánicas, recomendado para la protección mecánica de conductores eléctricos. Color gris (RAL 7031). TM-PVC. Calidad PEMSA o similar.

| Código | Ud | Descripción | Rendimiento | Precio | Importe |
|---|---|---|---|---|---|
| PLTME05 | Ml | Tubo acero flex. plast. 21 mm ø (material) | 1 | 6.23 | 6.23 |
| PLTMER05 | Ud | Racor tubo acero flex. 21 mm ø (material) | 0.2 | 6.28 | 1.26 |
| O01OF01 | H. | Oficial primera electricista | 0.087 | 41.25 | 3.59 |
| O01AYEL1 | H. | Ayudante electricista | 0.087 | 30.39 | 2.64 |
| %ME03 | % | Medios auxiliares...(s/total) | 3 % | 13.72 | 0.41 |
|  |  | Total |  |  | 14.13 |

| Medición | Uds. | Largo | Parcial |
|---|---|---|---|
| Botoneras | 2 | 4 | 8.00 |
| Cableado sensores | 10 | 2.5 | 25.00 |
| Subtotal |  |  | 33.00 |
| Total |  |  | 33 |

**ELTME06** ml TUBO FLEXIBLE METALICO FORRO PVC 29 MM (25/02/2003)
21 ml × 16.93 (18.28 con costes indirectos) = 383.88
Tubo flexible metálico de 29 mm de diametro con fleje de acero galvanizado con cubierta exterior de PVC, estanco y autoextinguible, alta resistecia UV, con un índice de protección IP65. Altas prestaciones mecánicas, recomendado para la protección mecánica de conductores eléctricos. Color gris (RAL 7031). TM-PVC. Calidad PEMSA o similar.

| Código | Ud | Descripción | Rendimiento | Precio | Importe |
|---|---|---|---|---|---|
| PLTME06 | Ml | Tubo acero flex. plast. 29 mm ø (material) | 1 | 8.46 | 8.46 |
| PLTMER06 | Ud | Racor tubo acero flex. 29 mm ø (material) | 0.2 | 8.76 | 1.75 |
| O01OF01 | H. | Oficial primera electricista | 0.087 | 41.25 | 3.59 |
| O01AYEL1 | H. | Ayudante electricista | 0.087 | 30.39 | 2.64 |
| %ME03 | % | Medios auxiliares...(s/total) | 3 % | 16.44 | 0.49 |
|  |  | Total |  |  | 16.93 |

| Medición | Uds. | Largo | Parcial |
|---|---|---|---|
| Cableado a motores | 7 | 3 | 21.00 |
| Total |  |  | 21 |

**ELTME07** ml TUBO FLEXIBLE METALICO FORRO PVC 36 MM (25/02/2003)
20 ml × 22.39 (24.18 con costes indirectos) = 483.60
Tubo flexible metálico de 36 mm de diametro con fleje de acero galvanizado con cubierta exterior de PVC, estanco y autoextinguible, alta resistecia UV, con un índice de protección IP65. Altas prestaciones mecánicas, recomendado para la protección mecánica de conductores eléctricos. Color gris (RAL 7031). TM-PVC. Calidad PEMSA o similar.

| Código | Ud | Descripción | Rendimiento | Precio | Importe |
|---|---|---|---|---|---|
| PLTME07 | Ml | Tubo acero flex. plast. 36 mm ø (material) | 1 | 11.42 | 11.42 |
| PLTMER07 | Ud | Racor tubo acero flex. 36 mm ø (material) | 0.2 | 12.55 | 2.51 |
| O01OF01 | H. | Oficial primera electricista | 0.109 | 41.25 | 4.50 |
| O01AYEL1 | H. | Ayudante electricista | 0.109 | 30.39 | 3.31 |
| %ME03 | % | Medios auxiliares...(s/total) | 3 % | 21.74 | 0.65 |
|  |  | Total |  |  | 22.39 |

| Medición | Uds. | Largo | Parcial |
|---|---|---|---|
| Cableado a motores | 5 | 4 | 20.00 |
| Total |  |  | 20 |

**ELTPV01** ml TUBO RIGIDO PVC ENCHUFABLE 16 MM (25/02/2003)
37.5 ml × 3.91 (4.22 con costes indirectos) = 158.25
Tubo rígido enchufable de 16 mm de diametro para la protección de cables eléctricos fabricado en material plástico (PVC) con un Índice de protección IP44, resistencia a la compresión de 1250 N y resistencia a impactos de 6 J. Color gris (RAL 7035). Alta resistencia UV. Calidad PEMSA o similar.

| Código | Ud | Descripción | Rendimiento | Precio | Importe |
|---|---|---|---|---|---|
| PLTPV01 | Ml | Tubo rigido PVC ench. 16 mm ø (material) | 1 | 0.31 | 0.31 |
| PLTPVC01 | Ud | Curva t/ríg. PVC ench. 16 mm ø (material) | 0.2 | 0.45 | 0.09 |
| PLTPVM01 | Ud | Manguito union PVC 16 mm ø (material) | 0.2 | 1.19 | 0.24 |
| O01OF01 | H. | Oficial primera electricista | 0.044 | 41.25 | 1.82 |
| O01AYEL1 | H. | Ayudante electricista | 0.044 | 30.39 | 1.34 |
| %ME03 | % | Medios auxiliares...(s/total) | 3 % | 3.80 | 0.11 |
|  |  | Total |  |  | 3.91 |

| Medición | Uds. | Largo | Parcial |
|---|---|---|---|
| Sensores | 15 | 2.5 | 37.50 |
| Total |  |  | 37.5 |

**ELTPV02** ml TUBO RIGIDO PVC ENCHUFABLE 20 MM (25/02/2003)
20 ml × 4.12 (4.45 con costes indirectos) = 89.00
Tubo rígido enchufable de 20 mm de diametro para la protección de cables eléctricos fabricado en material plástico (PVC) con un Índice de protección IP44, resistencia a la compresión de 1250 N y resistencia a impactos de 6 J. Color gris (RAL 7035). Alta resistencia UV. Calidad PEMSA o similar.

| Código | Ud | Descripción | Rendimiento | Precio | Importe |
|---|---|---|---|---|---|
| PLTPV02 | Ml | Tubo rigido PVC ench. 20 mm ø (material) | 1 | 0.43 | 0.43 |
| PLTPVC02 | Ud | Curva t/ríg. PVC ench. 20 mm ø (material) | 0.2 | 0.55 | 0.11 |
| PLTPVM02 | Ud | Manguito union PVC 20 mm ø (material) | 0.2 | 1.49 | 0.30 |
| O01OF01 | H. | Oficial primera electricista | 0.044 | 41.25 | 1.82 |
| O01AYEL1 | H. | Ayudante electricista | 0.044 | 30.39 | 1.34 |
| %ME03 | % | Medios auxiliares...(s/total) | 3 % | 4.00 | 0.12 |
|  |  | Total |  |  | 4.12 |

| Medición | Uds. | Largo | Parcial |
|---|---|---|---|
| Sensores y otros receptores | 10 | 2 | 20.00 |
| Total |  |  | 20 |

**ELTPV03** ml TUBO RIGIDO PVC ENCHUFABLE 25 MM (25/02/2003)
10 ml × 5.88 (6.35 con costes indirectos) = 63.50
Tubo rígido enchufable de 25 mm de diametro para la protección de cables eléctricos fabricado en material plástico (PVC) con un Índice de protección IP44, resistencia a la compresión de 1250 N y resistencia a impactos de 6 J. Color gris (RAL 7035). Alta resistencia UV. Calidad PEMSA o similar.

| Código | Ud | Descripción | Rendimiento | Precio | Importe |
|---|---|---|---|---|---|
| PLTPV03 | Ml | Tubo rígido PVC ench. 25 mm ø (material) | 1 | 0.49 | 0.49 |
| PLTPVC03 | Ud | Curva t/ríg. PVC ench. 25 mm ø (material) | 0.2 | 0.66 | 0.13 |
| PLTPVM03 | Ud | Manguito union PVC 25 mm ø (material) | 0.2 | 1.78 | 0.36 |
| O01OF01 | H. | Oficial primera electricista | 0.066 | 41.25 | 2.72 |
| O01AYEL1 | H. | Ayudante electricista | 0.066 | 30.39 | 2.01 |
| %ME03 | % | Medios auxiliares...(s/total) | 3 % | 5.71 | 0.17 |
|  |  | Total |  |  | 5.88 |

| Medición | Uds. | Largo | Parcial |
|---|---|---|---|
| Cableado a motores | 4 | 2.5 | 10.00 |
| Total |  |  | 10 |

**ELTPV04** ml TUBO RIGIDO PVC ENCHUFABLE 32 MM (25/02/2003)
12.5 ml × 7.82 (8.45 con costes indirectos) = 105.63
Tubo rígido enchufable de 32 mm de diametro para la protección de cables eléctricos fabricado en material plástico (PVC) con un Índice de protección IP44, resistencia a la compresión de 1250 N y resistencia a impactos de 6 J. Color gris (RAL 7035). Alta resistencia UV. Calidad PEMSA o similar.

| Código | Ud | Descripción | Rendimiento | Precio | Importe |
|---|---|---|---|---|---|
| PLTPV04 | Ml | Tubo rígido PVC ench. 32 mm ø (material) | 1 | 0.6 | 0.60 |
| PLTPVC04 | Ud | Curva t/ríg. PVC ench. 32 mm ø (material) | 0.2 | 0.87 | 0.17 |
| PLTPVM04 | Ud | Manguito union PVC 32 mm ø (material) | 0.2 | 2.96 | 0.59 |
| O01OF01 | H. | Oficial primera electricista | 0.087 | 41.25 | 3.59 |
| O01AYEL1 | H. | Ayudante electricista | 0.087 | 30.39 | 2.64 |
| %ME03 | % | Medios auxiliares...(s/total) | 3 % | 7.59 | 0.23 |
|  |  | Total |  |  | 7.82 |

| Medición | Uds. | Largo | Parcial |
|---|---|---|---|
| Cableado a motores | 5 | 2.5 | 12.50 |
| Total |  |  | 12.5 |

**ELTBA13** ml BANDEJA PVC LISA DE 60X100 MM (25/02/2003)
20 ml × 36.23 (39.13 con costes indirectos) = 782.60
M.l. de bandeja de PVC lisa de 60x100 mm, con tapa lisa, fijada sobre la pared o techo, incluso fijaciones y p.p. de piezas especiales, como curvas, manguitos de empalme, tapas finales, etc. Color RAL 7035. Apta para ambientes humedos, salinos y quimicos U23X. Calidad UNEX o similar. Totalmente instalada.

| Código | Ud | Descripción | Rendimiento | Precio | Importe |
|---|---|---|---|---|---|
| AG2C6651 | M | Bandeja U23X Lisa Unex 60X100, ref 66101 (material) | 1 | 15.45 | 15.45 |
| AG2Z66C2 | M | Cubierta Bandeja 100Mm Ref.66102 (material) | 1 | 9.2 | 9.20 |
| AGY2C625 | U | P.P.Sop.Horiz.B66 60X100 Mm G (material) | 1 | 5.79 | 5.79 |
| O01AYEL1 | H. | Ayudante electricista | 0.066 | 30.39 | 2.01 |
| O01OF01 | H. | Oficial primera electricista | 0.066 | 41.25 | 2.72 |
| %ME03 | % | Medios auxiliares...(s/total) | 3 % | 35.17 | 1.06 |
|  |  | Total |  |  | 36.23 |

**ELTBA14** ml BANDEJA PVC LISA DE 60X150 MM (25/02/2003)
15 ml × 45.87 (49.54 con costes indirectos) = 743.10
M.l. de bandeja de PVC lisa de 60x150 mm, con tapa lisa, fijada sobre la pared o techo, incluso fijaciones y p.p. de piezas especiales, como curvas, manguitos de empalme, tapas finales, etc. Color RAL 7035. Apta para ambientes humedos, salinos y quimicos U23X. Calidad UNEX o similar. Totalmente instalada.

| Código | Ud | Descripción | Rendimiento | Precio | Importe |
|---|---|---|---|---|---|
| AG2C6661 | M | Bandeja U23X Lisa 60X150 ref 66151 (material) | 1 | 19.69 | 19.69 |
| AG2Z66C3 | M | Cubierta Bandeja 150Mm Ref.66152 (material) | 1 | 12.86 | 12.86 |
| AGY2C626 | U | P.P.Sop.Horiz.B66 60X150 Mm G (material) | 1 | 6.53 | 6.53 |
| O01AYEL1 | H. | Ayudante electricista | 0.076 | 30.39 | 2.31 |
| O01OF01 | H. | Oficial primera electricista | 0.076 | 41.25 | 3.14 |
| %ME03 | % | Medios auxiliares...(s/total) | 3 % | 44.53 | 1.34 |
|  |  | Total |  |  | 45.87 |

**ELPMS10** u CAJA EST. DERIVACIÓN 100X100
15 u × 9.5 (10.26 con costes indirectos) = 153.90
Ud. de caja estanca, fijada a la pared o techo, de 100x100 mm, totalmente instalada

| Medición | Uds. | Parcial |
|---|---|---|
| Derivaciones | 15 | 15.00 |
| Total |  | 15 |

**ELPMS12** u CAJA EST. DERIVACIÓN 170X220
12 u × 25.13 (27.14 con costes indirectos) = 325.68
Ud. de caja estanca, fijada a la pared o techo, de 170x220 mm, totalmente instalada

| Medición | Uds. | Parcial |
|---|---|---|
| Derivaciones | 12 | 12.00 |
| Total |  | 12 |

**ELPMSL1** u CAJA SELECTOR M-0-A CON SETA
40 u × 114.71 (123.89 con costes indirectos) = 4955.60
Caja estanca con seta de parada de emergencia y selector de funcionamiento: Manual, Parada y Automatico, totalmente instalada.

| Medición | Uds. | Parcial |
|---|---|---|
| Botoneras a pie de motor | 40 | 40.00 |
| Total |  | 40 |

**EL0415** u CAJA SELECTOR M-0-A CON SETA + PULSADORES
2 u × 152.95 (165.19 con costes indirectos) = 330.38
Caja estanca con seta de parada de emergencia y selector de funcionamiento Manual, Parada y Automatico, ademas de pulsador de paro y de marcha, totalmente instalada.

| Medición | Uds. | Parcial |
|---|---|---|
| Botonera para compuerta a biologico | 1 | 1.00 |
| Botonera compuerta TT | 1 | 1.00 |
| Subtotal |  | 2.00 |
| Total |  | 2 |

**ELOPIIOA** u SOPORTES CAJA DE MANIOBRA LOCALES
42 u × 54.62 (58.99 con costes indirectos) = 2477.58
Partida para soportes de cajas de mecanismos de maniobra local construidas en chapas y/o perfiles de acero inoxidable.

| Medición | Uds. | Parcial |
|---|---|---|
|  | 40 | 40.00 |
|  | 2 | 2.00 |
| Subtotal |  | 42.00 |
| Total |  | 42 |

**EL04201** u PEQUEÑO MATERIAL
1 u × 174.79 (188.77 con costes indirectos) = 188.77

#### BTP004 COMPENSACION DE REACTIVA (25/02/2003)
Importe: 2937.72

**ELBBAT14** u BATERIA CONDENSADORES AUTOMATICA 50 kVAr (5 x 10 KVAr) (25/02/2003)
1 u × 2379.99 (2570.39 con costes indirectos) = 2570.39
Batería automática de condensadores con regulación digital de 50 kVAr, composición 5x10, equipada con interruptor seccionador sobre lateral izquierdo, en envolvente tipo Prisma G, protección IP21, para una tensión asignada de 400 Voltios en composición trifásica y una frecuencia nominal de 50 Hz, incluyendo trafo de intensidad X/5, contactores con resistencias de preinserción y fusible APR. Incluso proteccion con magnetotermico de 125 A en salida de CCM. Totalmente instalada. Caracteristicas y accesorios segun especificacion tecnica ELBBAT14.

| Código | Ud | Descripción | Rendimiento | Precio | Importe |
|---|---|---|---|---|---|
| PBMGA14 | Ud | Batería automática 50 kVAr (material) | 1 | 2075.69 | 2075.69 |
| PBMGC09 | Ud | Trafo intensidad 150/5 núcleo abierto (material) | 3 | 60.92 | 182.76 |
| O01AYEL1 | H. | Ayudante electricista | 0.729 | 30.39 | 22.15 |
| O01OF01 | H. | Oficial primera electricista | 0.729 | 41.25 | 30.07 |
| %ME03 | % | Medios auxiliares...(s/total) | 3 % | 2310.67 | 69.32 |
|  |  | Total |  |  | 2379.99 |

**ELCRZ1K36** m CABLE RZ1-K 0,6/1KV 4x25 MM² CU (25/02/2003)
6 m × 27.56 (29.76 con costes indirectos) = 178.56
Cable RZ1-K 0,6/1KV con conductor de cobre de 4G25 mm² de sección, clase 5, aislamiento de XLPE, cubierta de Poliolefinica color verde, temperatura máxima de 90ºC, tipo ZH Cero Halógenos, Unfire, sin corrosividad y sin desprendimiento de humos opacos; construido según UNE-21123.4. Caracteristicas y accesorios segun especificacion tecnica ELCRZ1.

| Código | Ud | Descripción | Rendimiento | Precio | Importe |
|---|---|---|---|---|---|
| P04ZHX36 | ml | Cable RZ1-K 0,6/1KV 4x25 mm² Cu (material) | 1 | 20.82 | 20.82 |
| O01OF01 | H. | Oficial primera electricista | 0.083 | 41.25 | 3.42 |
| O01AYEL1 | H. | Ayudante electricista | 0.083 | 30.39 | 2.52 |
| %ME03 | % | Medios auxiliares...(s/total) | 3 % | 26.76 | 0.80 |
|  |  | Total |  |  | 27.56 |

| Medición | Uds. | Largo | Parcial |
|---|---|---|---|
| Bateria condensadores | 1 | 6 | 6.00 |
| Total |  |  | 6 |

**EL04201** u PEQUEÑO MATERIAL
1 u × 174.79 (188.77 con costes indirectos) = 188.77

#### BTP005 ALUMBRADO Y SERVICIOS (28/02/1998)
Importe: 40252.18

##### BTP005.01 ALUMBRADO EDIFICIO PRETRATAMIENTO (16/11/1999)
Importe: 4200.99

**ELPCSM01** ml CIRCUITO MONOF. 1.5 MM² TUBO PVC RÍGIDO (25/02/2003)
96 ml × 2.6 (2.81 con costes indirectos) = 269.76
ML. Circuito realizado con tubo PVC rigido de D=13 y conductores de cobre aislados para una tensión nominal de 750 V. y sección 1,5 mm2, en sistema monofásico, incluído p./p. de curvas, caja de registro y regletas de conexión.

| Código | Ud | Descripción | Rendimiento | Precio | Importe |
|---|---|---|---|---|---|
| P06D03 | Ml | Tubo rígido PVC ench. 13 mm ø (material) | 1 | 0.58 | 0.58 |
| P06D11 | Ud | Curva t/ríg. PVC ench. 13 mm ø (material) | 0.2 | 0.78 | 0.16 |
| P04A101 | Ml | Conduc Cu, 0,6/1 kv, 1x1,5 mm2 (material) | 2 | 0.27 | 0.54 |
| O01OF01 | H. | Oficial primera electricista | 0.022 | 41.25 | 0.91 |
| O01AYEL1 | H. | Ayudante electricista | 0.011 | 30.39 | 0.33 |
| %ME03 | % | Medios auxiliares...(s/total) | 3 % | 2.52 | 0.08 |
|  |  | Total |  |  | 2.6 |

| Medición | Uds. | Largo | Parcial |
|---|---|---|---|
| Campanas led | 6 | 15 | 90.00 |
| Pantallas lineales | 1 | 6 | 6.00 |
| Subtotal |  |  | 96.00 |
| Total |  |  | 96 |

**ELPCSM02** ml CIRCUITO MONOF. 2.5 MM² TUBO PVC RÍGIDO (25/02/2003)
10 ml × 3.33 (3.6 con costes indirectos) = 36.00
ML. Circuito realizado con tubo PVC rigido de D=16 y conductores de cobre aislados para una tensión nominal de 750 V. y sección 2,5 mm2., en sistema monofásico, incluído p./p. de curvas, caja de registro y regletas de conexión.

| Código | Ud | Descripción | Rendimiento | Precio | Importe |
|---|---|---|---|---|---|
| P06D04 | Ml | Tubo rígido PVC ench. 16 mm ø (material) | 1 | 0.72 | 0.72 |
| P06D12 | Ud | Curva t/ríg. PVC ench. 16 mm ø (material) | 0.2 | 1.05 | 0.21 |
| P04A102 | Ml | Conduc Cu, 0,6/1 kv, 1x2,5 mm2 (material) | 2 | 0.36 | 0.72 |
| O01OF01 | H. | Oficial primera electricista | 0.022 | 41.25 | 0.91 |
| O01AYEL1 | H. | Ayudante electricista | 0.022 | 30.39 | 0.67 |
| %ME03 | % | Medios auxiliares...(s/total) | 3 % | 3.23 | 0.10 |
|  |  | Total |  |  | 3.33 |

| Medición | Uds. | Largo | Parcial |
|---|---|---|---|
| Tomas monofasicas | 1 | 10 | 10.00 |
| Total |  |  | 10 |

**ELPCST02** ml CIRCUITO TRIF. 2.5 MM² TUBO PVC RÍGIDO (25/02/2003)
60 ml × 3.7 (4 con costes indirectos) = 240.00
ML. Circuito realizado con tubo PVC rigido de D=16 y conductores de cobre aislados para una tensión nominal de 750 V. y sección 2,5 mm2., en sistema trifasico, incluído p./p. de curvas, caja de registro y regletas de conexión.

| Código | Ud | Descripción | Rendimiento | Precio | Importe |
|---|---|---|---|---|---|
| P06D04 | Ml | Tubo rígido PVC ench. 16 mm ø | 1 | 0.72 | 0.72 |
| P06D12 | Ud | Curva t/ríg. PVC ench. 16 mm ø | 0.2 | 1.05 | 0.21 |
| P04A502 | Ml | Conduc Cu, 0,6/1 kv, 4x2,5 mm2 (material) | 1 | 1.08 | 1.08 |
| O01OF01 | H. | Oficial primera electricista | 0.022 | 41.25 | 0.91 |
| O01AYEL1 | H. | Ayudante electricista | 0.022 | 30.39 | 0.67 |
| %ME03 | % | Medios auxiliares...(s/total) | 3 % | 3.59 | 0.11 |
|  |  | Total |  |  | 3.7 |

| Medición | Uds. | Largo | Parcial |
|---|---|---|---|
| Tomas trifásicas | 2 | 30 | 60.00 |
| Total |  |  | 60 |

**ELAILED07** u CAMPANA LED 100 W IP40 (25/02/2003)
6 u × 251.11 (271.2 con costes indirectos) = 1627.20
Campana industrial Led SMD de 100 W de potencia, con un rendimiento de 135 lm/W a una tension de 220-240 V AC, fabricada en aluminio y vidrio con un grado de protección IP40.Dimensiones Ø 450 x 430mm, luminosidad: 13500 lm., angulo de apertura: 90º, factor de potencia: 0.94, vida util: 30.000 Horas, Tª ambiente de trabajo: -20ºC ~ +45ºC, fuente Lumínica: SMD Philips 3030 2D. Calidad Philips o similar. Resto de caracteristicas segun ET ELAILED07.

| Código | Ud | Descripción | Rendimiento | Precio | Importe |
|---|---|---|---|---|---|
| PCAM01 | Ud | Campana led 100 W IP40 (material) | 1 | 118.57 | 118.57 |
| O01OF01 | H. | Oficial primera electricista | 1.748 | 41.25 | 72.11 |
| O01AYEL1 | H. | Ayudante electricista | 1.748 | 30.39 | 53.12 |
| %ME03 | % | Medios auxiliares...(s/total) | 3 % | 243.80 | 7.31 |
|  |  | Total |  |  | 251.11 |

**ELAILED16** u PANTALLA LINEAL LED 70 W ESTANCA,IP65 6200 LM (25/02/2003)
1 u × 163.02 (176.06 con costes indirectos) = 176.06
Pantallla lineal led estanca de 1500 mm de longitud y 70 watios de potencia, con carcasa y cubierta de policarbonato, difusor opal, con un grado de protección IP65. Luminosidad: 6200 lm. Ángulo de apertura: 120º, Índice Rep. Cromática (CRI): 77, factor de Potencia: 0.94, vida util: 50.000 Horas, Tª Ambiente Trabajo: -20ºC ~ +40ºC, Fuente Lumínica: Epistar-SMD2835. Resto de caracteristicas segun ET ELAILED16.

| Código | Ud | Descripción | Rendimiento | Precio | Importe |
|---|---|---|---|---|---|
| PPANT04 | Ud | Pantalla lineal led 70 W estanca (material) | 1 | 80.03 | 80.03 |
| O01OF01 | H. | Oficial primera electricista | 1.092 | 41.25 | 45.05 |
| O01AYEL1 | H. | Ayudante electricista | 1.092 | 30.39 | 33.19 |
| %ME03 | % | Medios auxiliares...(s/total) | 3 % | 158.27 | 4.75 |
|  |  | Total |  |  | 163.02 |

| Medición | Uds. | Parcial |
|---|---|---|
| Sala cuadros | 1 | 1.00 |
| Total |  | 1 |

**ELPMSL01** u INTERRUPTOR CONMUTADOR ESTANCO (25/02/2003)
4 u × 37.5 (40.5 con costes indirectos) = 162.00
Ud. de interruptor o conmutador estanco de 10A-250VA, incluso caja de conexiones; totalmente instalado y conexionado.

| Código | Ud | Descripción | Rendimiento | Precio | Importe |
|---|---|---|---|---|---|
| O01OF01 | H. | Oficial primera electricista | 0.328 | 41.25 | 13.53 |
| O01AYEL1 | H. | Ayudante electricista | 0.328 | 30.39 | 9.97 |
| PELPSEL0 | Ud | Caja saliente IP55 p/mecanismo (material) | 1 | 4.18 | 4.18 |
| PELPMS01 | Ud | Interruptor-conmutador blanco Plexo55 (material) | 1 | 8.73 | 8.73 |
| %ME03 | % | Medios auxiliares...(s/total) | 3 % | 36.41 | 1.09 |
|  |  | Total |  |  | 37.5 |

| Medición | Uds. | Parcial |
|---|---|---|
| Sala cuadros | 2 | 2.00 |
| Sala pretratamiento | 2 | 2.00 |
| Subtotal |  | 4.00 |
| Total |  | 4 |

**ELPMSL03** u TOMA ESTANCA 16 A II+T SALIENTE (25/02/2022)
1 u × 41.74 (45.08 con costes indirectos) = 45.08
Toma de corriente estanca de 2P+T , 10/16A, protección IP55 IK08; totalmente instalada.

| Código | Ud | Descripción | Rendimiento | Precio | Importe |
|---|---|---|---|---|---|
| O01OF01 | H. | Oficial primera electricista | 0.328 | 41.25 | 13.53 |
| O01AYEL1 | H. | Ayudante electricista | 0.328 | 30.39 | 9.97 |
| PELPSEL0 | Ud | Caja saliente IP55 p/mecanismo | 1 | 4.18 | 4.18 |
| PELPMSL2 | Ud | Toma Plexo55 monobloc 10/16A (material) | 1 | 14.06 | 14.06 |
|  |  | Total |  |  | 41.74 |

| Medición | Uds. | Parcial |
|---|---|---|
| Sala cuadros | 1 | 1.00 |
| Total |  | 1 |

**ELTC1EXTPA** u CAJA ESTANCA MONOF+TRIFASICAS SIN PROTECCIONES
2 u × 196.64 (212.37 con costes indirectos) = 424.74
Caja estanca de puerta transparente con tomas de corriente estancas, una trifásica 3P+T de 16A y otra monofásica de 2P+T de 16A, completamente instalada.

| Medición | Uds. | Parcial |
|---|---|---|
| Sala pretratamiento | 2 | 2.00 |
| Total |  | 2 |

**ELAEMER03** u LUMINARIA EMERGENCIA 110 LM MULTILED (25/02/2003)
1 u × 113.95 (123.07 con costes indirectos) = 123.07
Alumbrado de emergencia con 110 lúmenes. Autonomía 1 h. Modo de funcionamiento no permanente multiled. Tipo de instalación superficie. Fuente de luz: Led. Batería Ni-Cd 3,6V/600mAh. IP 42. IK 04. Versión Estandar. Acabado Blanco. Difusor Transparente. Carcasa hecha de PC+ABS Autoextinguible. Alimentación 230V 50/60Hz. . Totalmente instalada, i/ replanteo, montaje, pequeño material y conexionado. Calidad Normalux o smiliar. Resto de caracteristicas segun ET ELAEMER.

| Código | Ud | Descripción | Rendimiento | Precio | Importe |
|---|---|---|---|---|---|
| P11EM1103 | Ud | Emergencia 110 Lm multiled (material) | 1 | 48.02 | 48.02 |
| O01OF01 | H. | Oficial primera electricista | 0.874 | 41.25 | 36.05 |
| O01AYEL1 | H. | Ayudante electricista | 0.874 | 30.39 | 26.56 |
| %ME03 | % | Medios auxiliares...(s/total) | 3 % | 110.63 | 3.32 |
|  |  | Total |  |  | 113.95 |

| Medición | Uds. | Parcial |
|---|---|---|
| Sala de cuadros | 1 | 1.00 |
| Total |  | 1 |

**ELAEMER06** u LUMINARIA EMERGENCIA 350 LM MULTILED (25/02/2003)
4 u × 175.47 (189.51 con costes indirectos) = 758.04
Alumbrado de emergencia con 350 lúmenes. Autonomía 1 h. Modo de funcionamiento no permanente multiled. Tipo de instalación Superficie. Fuente de luz: Led. Batería Ni-Cd 3,6V/750mAh. IP 42. IK 04. Versión Estandar. Acabado Blanco. Difusor Transparente. Carcasa hecha de PC+ABS Autoextinguible. Alimentación 230V 50/60Hz. . Totalmente instalada, i/ replanteo, montaje, pequeño material y conexionado. Calidad Normalux o smiliar. Resto de caracteristicas segun ET ELAEMER.

| Código | Ud | Descripción | Rendimiento | Precio | Importe |
|---|---|---|---|---|---|
| P11EM1106 | Ud | Emergencia 350 Lm multiled (material) | 1 | 60.82 | 60.82 |
| O01OF01 | H. | Oficial primera electricista | 1.529 | 41.25 | 63.07 |
| O01AYEL1 | H. | Ayudante electricista | 1.529 | 30.39 | 46.47 |
| %ME03 | % | Medios auxiliares...(s/total) | 3 % | 170.36 | 5.11 |
|  |  | Total |  |  | 175.47 |

| Medición | Uds. | Parcial |
|---|---|---|
| Sala pretratamiento | 4 | 4.00 |
| Total |  | 4 |

**ELAE1100** u ENVOLVENTE ESTANQUEIDAD EMERGENCIA IP65 (16/11/1999)
5 u × 45.31 (48.93 con costes indirectos) = 244.65
Envolvente para estanqueidad de emergencia IP 65, IK07.

| Código | Ud | Descripción | Rendimiento | Precio | Importe |
|---|---|---|---|---|---|
| P11EM1100 | Ud | Envolvente estanqueidad emergencia IP65 (material) | 1 | 21.17 | 21.17 |
| O01OF01 | H. | Oficial primera electricista | 0.328 | 41.25 | 13.53 |
| O01AYEL1 | H. | Ayudante electricista | 0.328 | 30.39 | 9.97 |
| P%003 | % | Material auxiliar (% s/materiales) | 3 % | 21.17 | 0.64 |
|  |  | Total |  |  | 45.31 |

**EL04200** u PEQUEÑO MATERIAL
1 u × 87.4 (94.39 con costes indirectos) = 94.39

##### BTP005.02 ALUMBRADO EDIFICIO TALLER-ALMACEN (16/11/1999)
Importe: 1683.08

**ELPCSM01** ml CIRCUITO MONOF. 1.5 MM² TUBO PVC RÍGIDO
12 ml × 2.6 (2.81 con costes indirectos) = 33.72

| Medición | Uds. | Largo | Parcial |
|---|---|---|---|
| Pantalla lineal | 4 | 3 | 12.00 |
| Total |  |  | 12 |

**ELPCSM02** ml CIRCUITO MONOF. 2.5 MM² TUBO PVC RÍGIDO
12 ml × 3.33 (3.6 con costes indirectos) = 43.20

| Medición | Uds. | Largo | Parcial |
|---|---|---|---|
| Tomas monofasicas | 2 | 6 | 12.00 |
| Total |  |  | 12 |

**ELPCST02** ml CIRCUITO TRIF. 2.5 MM² TUBO PVC RÍGIDO
20 ml × 3.7 (4 con costes indirectos) = 80.00

| Medición | Uds. | Largo | Parcial |
|---|---|---|---|
| Tomas trifásicas | 2 | 10 | 20.00 |
| Total |  |  | 20 |

**ELAILED16** u PANTALLA LINEAL LED 70 W ESTANCA,IP65 6200 LM
4 u × 163.02 (176.06 con costes indirectos) = 704.24

| Medición | Uds. | Parcial |
|---|---|---|
| Taller | 2 | 2.00 |
| Almacen electrico | 2 | 2.00 |
| Subtotal |  | 4.00 |
| Total |  | 4 |

**ELPMSL01** u INTERRUPTOR CONMUTADOR ESTANCO
2 u × 37.5 (40.5 con costes indirectos) = 81.00

**ELPMSL03** u TOMA ESTANCA 16 A II+T SALIENTE
2 u × 41.74 (45.08 con costes indirectos) = 90.16

**ELTC1EXTPA** u CAJA ESTANCA MONOF+TRIFASICAS SIN PROTECCIONES
1 u × 196.64 (212.37 con costes indirectos) = 212.37

| Medición | Uds. | Parcial |
|---|---|---|
| Sala deshidratac | 1 | 1.00 |
| Total |  | 1 |

**ELAEMER03** u LUMINARIA EMERGENCIA 110 LM MULTILED
2 u × 113.95 (123.07 con costes indirectos) = 246.14

| Medición | Uds. | Parcial |
|---|---|---|
| Sala de cuadros | 1 | 1.00 |
| Sala almacen | 1 | 1.00 |
| Subtotal |  | 2.00 |
| Total |  | 2 |

**ELAE1100** u ENVOLVENTE ESTANQUEIDAD EMERGENCIA IP65
2 u × 45.31 (48.93 con costes indirectos) = 97.86

**EL04200** u PEQUEÑO MATERIAL
1 u × 87.4 (94.39 con costes indirectos) = 94.39

##### BTP005.03 AMPLIACION ALUMBRADO EDIFICIO SOPLANTES (16/11/1999)
Importe: 1136.7

**ELPCSM01** ml CIRCUITO MONOF. 1.5 MM² TUBO PVC RÍGIDO
12 ml × 2.6 (2.81 con costes indirectos) = 33.72

| Medición | Uds. | Largo | Parcial |
|---|---|---|---|
| Campanas led | 2 | 6 | 12.00 |
| Total |  |  | 12 |

**ELAILED04** u PROYECTOR LED 100 W- 10533 LM (06/11/2006)
3 u × 230.26 (248.68 con costes indirectos) = 746.04
Foco proyector LED SMD 100W, rendimiento 120lm/W, multitensión 85-265V AC, fabricado en aluminio y vidrio, con acabado en aluminio de inyección con un grado de protección IP66.Luminosidad: 10533 lm. Ángulo de Apertura: 120º, Índice Rep. Cromática (CRI): 85, Factor de Potencia: 0.96, Protección IP: IP66, Protección IK: IK08, Vida Útil: 30.000 Horas, Tª Ambiente Trabajo: -20ºC ~ +45ºC, Fuente Lumínica: Epistar-SMD2835, Número de LEDs: 240

| Código | Ud | Descripción | Rendimiento | Precio | Importe |
|---|---|---|---|---|---|
| PFOC02 | Ud | Foco Led 100 w (material) | 1 | 98.32 | 98.32 |
| O01OF01 | H. | Oficial primera electricista | 1.748 | 41.25 | 72.11 |
| O01AYEL1 | H. | Ayudante electricista | 1.748 | 30.39 | 53.12 |
| %003 | % | Medios auxiliares (06/11/2006) | 3 % | 223.55 | 6.71 |
|  |  | Total |  |  | 230.26 |

**ELPMSL01** u INTERRUPTOR CONMUTADOR ESTANCO
1 u × 37.5 (40.5 con costes indirectos) = 40.50

**ELAEMER05** u LUMINARIA EMERGENCIA 200 LM MULTILED (25/02/2003)
1 u × 160.3 (173.12 con costes indirectos) = 173.12
Alumbrado de emergencia con 200 lúmenes. Autonomía 1 h. Modo de funcionamiento no permanente multiled. Tipo de instalación Superficie. Fuente de luz: Led. Batería Ni-Cd 3,6V/750mAh. IP 42. IK 04. Versión Estandar. Acabado Blanco. Difusor Transparente. Carcasa hecha de PC+ABS Autoextinguible. Alimentación 230V 50/60Hz. . Totalmente instalada, i/ replanteo, montaje, pequeño material y conexionado. Calidad Normalux o smiliar. Resto de caracteristicas segun ET ELAEMER.

| Código | Ud | Descripción | Rendimiento | Precio | Importe |
|---|---|---|---|---|---|
| P11EM1105 | Ud | Emergencia 200 Lm multiled (material) | 1 | 61.71 | 61.71 |
| O01OF01 | H. | Oficial primera electricista | 1.311 | 41.25 | 54.08 |
| O01AYEL1 | H. | Ayudante electricista | 1.311 | 30.39 | 39.84 |
| %ME03 | % | Medios auxiliares...(s/total) | 3 % | 155.63 | 4.67 |
|  |  | Total |  |  | 160.3 |

**ELAE1100** u ENVOLVENTE ESTANQUEIDAD EMERGENCIA IP65
1 u × 45.31 (48.93 con costes indirectos) = 48.93

**EL04200** u PEQUEÑO MATERIAL
1 u × 87.4 (94.39 con costes indirectos) = 94.39

##### BTP004.04 ALUMBRADO EDIFICIO CONTROL (28/02/1998)
Importe: 4854.01

**ELPCE01** ml CIRCUITO MONOF. 1.5MM² PVC CORRUGADO (28/02/1998)
59.5 ml × 2.73 (2.95 con costes indirectos) = 175.53
ML. Circuito realizado con tubo PVC corrugado de D=13/gp. 5 y conductores de cobre aislados para una tensión nominal de 750 V. y sección 1,5 mm2., en sistema monofasico, (activo, neutro y protección), incluído p./p. de cajas de registro y regletas de conexión.

| Código | Ud | Descripción | Rendimiento | Precio | Importe |
|---|---|---|---|---|---|
| O01OF01 | H. | Oficial primera electricista | 0.022 | 41.25 | 0.91 |
| O01AYEL1 | H. | Ayudante electricista | 0.022 | 30.39 | 0.67 |
| P06AA01 | Ml | Tubo PVC corrugado D=13 (material) | 1 | 0.17 | 0.17 |
| P04M02 | Ml | Conduc Cu/750 v, 1x1.5 mm2 (material) | 3 | 0.31 | 0.93 |
| %ME02 | % | Medios auxiliares...(s/total) | 2 % | 2.68 | 0.05 |
|  |  | Total |  |  | 2.73 |

| Medición | Uds. | Largo | Parcial |
|---|---|---|---|
| Plafones led | 17 | 3.5 | 59.50 |
| Total |  |  | 59.5 |

**ELPCE02** ml CIRCUITO MONOF. 2.5 MM² PVC CORRUGADO (28/02/1998)
42 ml × 3.43 (3.7 con costes indirectos) = 155.40
ML. Circuito realizado con tubo PVC corrugado de D=16/gp. 5 y conductores de cobre unipolares aislados para una tensión nominal de 750 V. y sección 2,5 mm2., en sistema monofasico, incluído p./p. de cajas de registro y regletas de conexión.

| Código | Ud | Descripción | Rendimiento | Precio | Importe |
|---|---|---|---|---|---|
| O01OF01 | H. | Oficial primera electricista | 0.022 | 41.25 | 0.91 |
| O01AYEL1 | H. | Ayudante electricista | 0.022 | 30.39 | 0.67 |
| P06AA02 | Ml | Tubo PVC corrugado D=16 (material) | 1 | 0.22 | 0.22 |
| P04M03 | Ml | Conduc Cu/750 v, 1x2.5 mm2 (material) | 3 | 0.52 | 1.56 |
| %ME02 | % | Medios auxiliares...(s/total) | 2 % | 3.36 | 0.07 |
|  |  | Total |  |  | 3.43 |

| Medición | Uds. | Largo | Parcial |
|---|---|---|---|
| Tomas corriente | 12 | 3.5 | 42.00 |
| Total |  |  | 42 |

**ELAILED18** u PLAFON SUPERFICIE LED 18 W IP20 (25/02/2003)
4 u × 51.69 (55.83 con costes indirectos) = 223.32
Plafon led SMD de 18 w de potencia, multitensión 85-265V AC, fabricado en aluminio y vidrio, con una dimensiones de 225 x 225 x 40 mm, grado de protección IP20. Luminosidad: 1440 lm, angulo de apertura: 120º, Índice Rep. Cromática (CRI): 80, vida util: 30.000 Horas, Tª Ambiente Trabajo: -20ºC ~ +45ºC, Fuente Lumínica: Epistar-SMD2835. Resto de caracteristicas segun ET ELAILED.

| Código | Ud | Descripción | Rendimiento | Precio | Importe |
|---|---|---|---|---|---|
| PPLAF02 | Ud | Plafon led superficie 18 W IP20 (material) | 1 | 26.68 | 26.68 |
| O01OF01 | H. | Oficial primera electricista | 0.328 | 41.25 | 13.53 |
| O01AYEL1 | H. | Ayudante electricista | 0.328 | 30.39 | 9.97 |
| %ME03 | % | Medios auxiliares...(s/total) | 3 % | 50.18 | 1.51 |
|  |  | Total |  |  | 51.69 |

| Medición | Uds. | Parcial |
|---|---|---|
| Aseos | 4 | 4.00 |
| Total |  | 4 |

**ELAILED19** u PLAFON SUPERFICIE LED 24 W IP20 (25/02/2003)
4 u × 70.82 (76.49 con costes indirectos) = 305.96
Plafon led SMD de 24 w de potencia, multitensión 85-265V AC, fabricado en aluminio y vidrio, con una dimensiones de 300 x 300 x 40 mm, grado de protección IP20. Luminosidad: 1900 lm, angulo de apertura: 120º, Índice Rep. Cromática (CRI): 80, vida util: 30.000 Horas, Tª Ambiente Trabajo: -20ºC ~ +45ºC, Fuente Lumínica: Epistar-SMD2835. Resto de caracteristicas segun ET ELAILED.

| Código | Ud | Descripción | Rendimiento | Precio | Importe |
|---|---|---|---|---|---|
| PPLAF03 | Ud | Plafon led superficie 24 W IP20 (material) | 1 | 29.65 | 29.65 |
| O01OF01 | H. | Oficial primera electricista | 0.546 | 41.25 | 22.52 |
| O01AYEL1 | H. | Ayudante electricista | 0.546 | 30.39 | 16.59 |
| %ME03 | % | Medios auxiliares...(s/total) | 3 % | 68.76 | 2.06 |
|  |  | Total |  |  | 70.82 |

| Medición | Uds. | Parcial |
|---|---|---|
| Comedor | 2 | 2.00 |
| Laboratorio | 2 | 2.00 |
| Subtotal |  | 4.00 |
| Total |  | 4 |

**ELAILED20** u PLAFON SUPERFICIE LED 48 W IP20 (25/02/2003)
9 u × 134.02 (144.74 con costes indirectos) = 1302.66
Plafon led SMD de 48 w de potencia, multitensión 85-265V AC, fabricado en aluminio y vidrio, con una dimensiones de 600 x 600 x 40 mm, grado de protección IP20. Luminosidad: 3800 lm, angulo de apertura: 120º, Índice Rep. Cromática (CRI): 80, vida util: 30.000 Horas, Tª Ambiente Trabajo: -20ºC ~ +45ºC, Fuente Lumínica: Epistar-SMD2835. Resto de caracteristicas segun ET ELAILED.

| Código | Ud | Descripción | Rendimiento | Precio | Importe |
|---|---|---|---|---|---|
| PPLAF04 | Ud | Plafon led superficie 48 W IP20 (material) | 1 | 51.88 | 51.88 |
| O01OF01 | H. | Oficial primera electricista | 1.092 | 41.25 | 45.05 |
| O01AYEL1 | H. | Ayudante electricista | 1.092 | 30.39 | 33.19 |
| %ME03 | % | Medios auxiliares...(s/total) | 3 % | 130.12 | 3.90 |
|  |  | Total |  |  | 134.02 |

| Medición | Uds. | Parcial |
|---|---|---|
| Sala control | 5 | 5.00 |
| Sala cuadros | 4 | 4.00 |
| Subtotal |  | 9.00 |
| Total |  | 9 |

**ELAILED21** u PLAFON ESTANCO LED 15 W IP65 (25/02/2003)
1 u × 133.19 (143.85 con costes indirectos) = 143.85
Plafon estanco led ovalado SMD de 15 w de potencia,fabricado en policarbonato para una tension de 220-240VAC, fabricado en aluminio y vidrio, con una dimensiones de 215 x 115 x 62 mm, grado de protección IP65. Luminosidad: 1250 lm, vida util: 30.000 Horas, Tª Ambiente Trabajo: -20ºC ~ +45ºC.

| Código | Ud | Descripción | Rendimiento | Precio | Importe |
|---|---|---|---|---|---|
| PPLAF05 | Ud | Plafon estanco led 15 W estanco (material) | 1 | 66.7 | 66.70 |
| O01OF01 | H. | Oficial primera electricista | 0.874 | 41.25 | 36.05 |
| O01AYEL1 | H. | Ayudante electricista | 0.874 | 30.39 | 26.56 |
| %ME03 | % | Medios auxiliares...(s/total) | 3 % | 129.31 | 3.88 |
|  |  | Total |  |  | 133.19 |

| Medición | Uds. | Parcial |
|---|---|---|
| Acceso sotano | 1 | 1.00 |
| Total |  | 1 |

**ELPMEB01** u INTERRUPTOR/CONMUTADOR 16 A- 230 V (25/02/2022)
6 u × 84.25 (90.99 con costes indirectos) = 545.94
Interruptor/ conmutador unipolar, de 16 A de intensidad nominal y 230 V a.c. de tensión nominal, de 2 módulos, incluso caja universal para colocación del mecanismo, soporte con tornillos, totalmente conexionado.

| Código | Ud | Descripción | Rendimiento | Precio | Importe |
|---|---|---|---|---|---|
| PG62TN12 | ud | Interruptor Light,(I),16A-230V,2/mód.,Ref. N4001L/2 (material) | 1 | 6.21 | 6.21 |
| PG61TUD2 | Ud | Caja cuad., p/placa modular/rectangular,68x68x50mm,2/mód.,Ref. P (material) | 1 | 4.26 | 4.26 |
| PG67TNCPW | u | Placa Light BTicino,madera cerezo americano,2/mód.,Ref. N4819LCA (material) | 1 | 61.19 | 61.19 |
| PG6ZTN42 | u | Soporte tornillos Light,c/2tornillos,p/placa rect.2/mód.,Ref. N4 (material) | 1 | 1.41 | 1.41 |
| O01AYEL1 | H. | Ayudante electricista | 0.145 | 30.39 | 4.41 |
| O01OF01 | H. | Oficial primera electricista | 0.164 | 41.25 | 6.77 |
|  |  | Total |  |  | 84.25 |

| Medición | Uds. | Parcial |
|---|---|---|
| Laboratorio | 1 | 1.00 |
| Comedor | 1 | 1.00 |
| Aseos | 2 | 2.00 |
| Sala cuadros | 1 | 1.00 |
| Sala control | 1 | 1.00 |
| Subtotal |  | 6.00 |
| Total |  | 6 |

**ELPMSL01** u INTERRUPTOR CONMUTADOR ESTANCO
1 u × 37.5 (40.5 con costes indirectos) = 40.50

| Medición | Uds. | Parcial |
|---|---|---|
| Acceso sotano | 1 | 1.00 |
| Total |  | 1 |

**ELPMEB09** u TOMA CORRIENTE 10/16A-230V (25/02/2022)
12 u × 84.74 (91.52 con costes indirectos) = 1098.24
Base de corriente schuko bipolar más toma de tierra (II+T), de 10/16 A de intensidad nominal y 230 V a.c. de tensión nominal, con alveolos protegidos, de 2 módulos, incluso caja universal para colocación del mecanismo, soporte con tornillos, totalmente conexionada.

| Código | Ud | Descripción | Rendimiento | Precio | Importe |
|---|---|---|---|---|---|
| O01OF01 | H. | Oficial primera electricista | 0.186 | 41.25 | 7.67 |
| O01AYEL1 | H. | Ayudante electricista | 0.145 | 30.39 | 4.41 |
| PG63TN42 | ud | Base schuko Light,(II+t),10/16A-230V,c/alv.prot.,2/mód.,Ref. N41 (material) | 1 | 5.8 | 5.80 |
| PG61TUD2 | Ud | Caja cuad., p/placa modular/rectangular,68x68x50mm,2/mód.,Ref. P | 1 | 4.26 | 4.26 |
| PG67TNCPW | u | Placa Light BTicino,madera cerezo americano,2/mód.,Ref. N4819LCA | 1 | 61.19 | 61.19 |
| PG6ZTN42 | u | Soporte tornillos Light,c/2tornillos,p/placa rect.2/mód.,Ref. N4 | 1 | 1.41 | 1.41 |
|  |  | Total |  |  | 84.74 |

| Medición | Uds. | Parcial |
|---|---|---|
| Aseos | 3 | 3.00 |
| Laboratorio | 4 | 4.00 |
| Comedor | 2 | 2.00 |
| Control | 3 | 3.00 |
| Subtotal |  | 12.00 |
| Total |  | 12 |

**ELAE1102** u LUMINARIA EMERGENCIA 60 LM MULTILED (16/11/1999)
5 u × 87.62 (94.63 con costes indirectos) = 473.15
Alumbrado de emergencia con 60 lúmenes. Autonomía 1 h. Modo de funcionamiento no permanente multiled. Tipo de instalación Superficie. Fuente de luz: Led. Batería Ni-Cd 3,6V/300mAh. IP 42. IK 04. Versión Estandar. Acabado Blanco. Difusor Transparente. Carcasa hecha de PC+ABS Autoextinguible. Alimentación 230V 50/60Hz. . Totalmente instalada, i/ replanteo, montaje, pequeño material y conexionado. Calidad Normalux o smiliar. Resto de caracteristicas segun ET ELAEMER.

| Código | Ud | Descripción | Rendimiento | Precio | Importe |
|---|---|---|---|---|---|
| P11EM1102 | Ud | Emergencia 60 Lm multiled (material) | 1 | 37.06 | 37.06 |
| O01OF01 | H. | Oficial primera electricista | 0.655 | 41.25 | 27.02 |
| O01AYEL1 | H. | Ayudante electricista | 0.655 | 30.39 | 19.91 |
| %ME03 | % | Medios auxiliares...(s/total) | 3 % | 83.99 | 2.52 |
| P%003 | % | Material auxiliar (% s/materiales) | 3 % | 37.06 | 1.11 |
|  |  | Total |  |  | 87.62 |

| Medición | Uds. | Parcial |
|---|---|---|
| Sala control | 1 | 1.00 |
| Comedor | 1 | 1.00 |
| Aseos | 1 | 1.00 |
| Laboratorio | 1 | 1.00 |
| Acceso sotano | 1 | 1.00 |
| Subtotal |  | 5.00 |
| Total |  | 5 |

**ELAEMER03** u LUMINARIA EMERGENCIA 110 LM MULTILED
2 u × 113.95 (123.07 con costes indirectos) = 246.14

| Medición | Uds. | Parcial |
|---|---|---|
| Sala cuadros | 1 | 1.00 |
| Sala control | 1 | 1.00 |
| Subtotal |  | 2.00 |
| Total |  | 2 |

**ELAE1100** u ENVOLVENTE ESTANQUEIDAD EMERGENCIA IP65
1 u × 45.31 (48.93 con costes indirectos) = 48.93

| Medición | Uds. | Parcial |
|---|---|---|
| Acceso sotano | 1 | 1.00 |
| Total |  | 1 |

**EL04200** u PEQUEÑO MATERIAL
1 u × 87.4 (94.39 con costes indirectos) = 94.39

##### BTP004.05 ALUMBRADO EXTERIOR (16/11/1999)
Importe: 28377.4

**ELAE1201** u LUM. LED 57 W COLUMNA 8 MTS (25/02/2003)
15 u × 813.6 (878.69 con costes indirectos) = 13180.35
Equipo de alumbrado exterior, formado po columna troncoconica de 8 metros de altura y luminaria led de 57 w, 6074 lm, con cuerpo formado por una carcasa inferior y tapa superior en aleación de aluminio inyectado. Cierre óptico de cristal plano. Color estandar: gris texturado RAL 9007. Compartimento estanco independiente para fuente de alimentación. Apertura/cierre: Tornillería de cierre en acero inoxidable y aluminio inyectado. Fijación: Entrada lateral y vertical tubo Ø 60 mm. Posibilidad de inclinación en 0º, 5º, 10º y 15º. Incluso bornas, fusibles, coexion a linea de tierra con cable de Cu de sección 1x16 mm² y cable de alimentación interior en Cu RV 0,6/1kV secc.3G2,5mm². Calidad Schreder o similar. Resto de caracteristicas segun ET ELAE1201.

| Código | Ud | Descripción | Rendimiento | Precio | Importe |
|---|---|---|---|---|---|
| PEAE1201 | Ud | Luminaria led 57 W (material) | 1 | 357.62 | 357.62 |
| PN11CF01 | Ud | Columna troncoconica 8 metros (material) | 1 | 255.79 | 255.79 |
| P07D10 | Ud | Caja conex./protecc.poliest. (material) | 1 | 4.91 | 4.91 |
| P04RVK24 | ml | Cable RV-K 0,6/1KV 3G2,5 mm² Cu | 7 | 1.07 | 7.49 |
| P04GF09 | ml | Cable H07V-K 1x16 mm² Cu (material) | 3 | 2.52 | 7.56 |
| O01OF01 | H. | Oficial primera electricista | 2.185 | 41.25 | 90.13 |
| O01AYEL1 | H. | Ayudante electricista | 2.185 | 30.39 | 66.40 |
| %ME03 | % | Medios auxiliares...(s/total) | 3 % | 789.90 | 23.70 |
|  |  | Total |  |  | 813.6 |

| Medición | Uds. | Parcial |
|---|---|---|
| Viales | 15 | 15.00 |
| Total |  | 15 |

**ELAE1202** u LUM. LED 21 W BRAZO 0.70 MTS (25/02/2003)
5 u × 715.65 (772.9 con costes indirectos) = 3864.50
Equipo de alumbrado exterior, constituido por brazo mural en aleación de aluminio fundido de fijación lateral de 700 mm de saliente, y luminaria led de 21 w, 2957 lm, con cuerpo formado por una carcasa inferior y tapa superior en aleación de aluminio inyectado. Cierre óptico de cristal plano. Color estandar: gris texturado RAL 9007. Compartimento estanco independiente para fuente de alimentación. Apertura/cierre: Tornillería de cierre en acero inoxidable y aluminio inyectado. Fijación: Entrada lateral y vertical tubo Ø 60 mm. Posibilidad de inclinación en 0º, 5º, 10º y 15 incluida caja conexión y protección de poliester y fibra de vidrio, para intemperie, bornas y fusibles gl. incluido cable de alimentación interior en Cu RV 0,6/1kV secc.3G2,5mm². Calidad Schreder o similar, totalmente instalada. Resto de caracteristicas segun ET ELAE1202.

| Código | Ud | Descripción | Rendimiento | Precio | Importe |
|---|---|---|---|---|---|
| PEAE1201A | Ud | Luminaria led 21 W (material) | 1 | 466.87 | 466.87 |
| P11BF0A | Ud | Brazo pared 700 mm galv+pintado (material) | 1 | 74.1 | 74.10 |
| P07D10 | Ud | Caja conex./protecc.poliest. | 1 | 4.91 | 4.91 |
| P04RVK24 | ml | Cable RV-K 0,6/1KV 3G2,5 mm² Cu | 2 | 1.07 | 2.14 |
| O01OF01 | H. | Oficial primera electricista | 2.049 | 41.25 | 84.52 |
| O01AYEL1 | H. | Ayudante electricista | 2.049 | 30.39 | 62.27 |
| %ME03 | % | Medios auxiliares...(s/total) | 3 % | 694.81 | 20.84 |
|  |  | Total |  |  | 715.65 |

| Medición | Uds. | Parcial |
|---|---|---|
| Edificios | 5 | 5.00 |
| Total |  | 5 |

**ELCRVK33** ml CABLE RV-K 0,6/1KV 4G6 MM² CU
298 ml × 7.63 (8.24 con costes indirectos) = 2455.52

| Medición | Uds. | Largo | Parcial |
|---|---|---|---|
| Linea alumbrado salida hasta bombeo vaciados | 1 | 45 | 45.00 |
| -derivacion hasta zona inferior izda | 1 | 45 | 45.00 |
| -derivacion hacia entrada | 1 | 30 | 30.00 |
|  | 1 | 8 | 8.00 |
| -derivacion hacia espesador | 1 | 30 | 30.00 |
|  | 1 | 15 | 15.00 |
| -derivacion espesador-camara salida | 1 | 40 | 40.00 |
| -derivacion espesador edificios taller y soplantes | 1 | 20 | 20.00 |
|  | 1 | 15 | 15.00 |
|  | 1 | 15 | 15.00 |
|  | 1 | 35 | 35.00 |
| Subtotal |  |  | 298.00 |
| Total |  |  | 298 |

**ELCRVK42** ml CABLE RV-K 0,6/1KV 5G6 MM² CU (25/02/2003)
195 ml × 9.17 (9.9 con costes indirectos) = 1930.50
Ml. de cable RV-K 0,6/1KV con conductor de cobre de 5G6 mm² de sección, clase 5, aislamiento de XLPE, cubierta de PVC, temperatura máxima de 90º C, no propagador de la llama, baja emisión de CLH y construido según UNE-21123. Resto de caracteristicas segun ET ELCRVK.

| Código | Ud | Descripción | Rendimiento | Precio | Importe |
|---|---|---|---|---|---|
| P04RVK51 | ml | Cable RV-K 0,6/1KV 5G6 mm² Cu (material) | 1 | 5.74 | 5.74 |
| O01OF01 | H. | Oficial primera electricista | 0.044 | 41.25 | 1.82 |
| O01AYEL1 | H. | Ayudante electricista | 0.044 | 30.39 | 1.34 |
| %ME03 | % | Medios auxiliares...(s/total) | 3 % | 8.90 | 0.27 |
|  |  | Total |  |  | 9.17 |

| Medición | Uds. | Largo | Parcial |
|---|---|---|---|
| Tomas de corriente | 1 | 25 | 25.00 |
|  | 1 | 45 | 45.00 |
|  | 1 | 35 | 35.00 |
|  | 1 | 40 | 40.00 |
|  | 1 | 50 | 50.00 |
| Subtotal |  |  | 195.00 |
| Total |  |  | 195 |

**ELCRVK24** ml CABLE RV-K 0,6/1KV 3G2,5 MM² CU
162.5 ml × 2.73 (2.95 con costes indirectos) = 479.38

| Medición | Uds. | Largo | Parcial |
|---|---|---|---|
| Brazos murales | 5 | 2.5 | 12.50 |
| Columnas | 15 | 10 | 150.00 |
| Subtotal |  |  | 162.50 |
| Total |  |  | 162.5 |

**ELCH07VK06** ml CABLE H07V-K 1X16 MM² CU (25/02/2003)
310 ml × 5.03 (5.43 con costes indirectos) = 1683.30
Ml. de cable H07V-K con conductor unipolar de cobre de 16 mm² de sección, clase 5, aislamiento de PVC, no propagador de la llama, temperatura máxima de 70º C, de máximo deslizamiento y construido según UNE-21031. Segun especificacion tecnica ELCH07VK.

| Código | Ud | Descripción | Rendimiento | Precio | Importe |
|---|---|---|---|---|---|
| P04GF09 | ml | Cable H07V-K 1x16 mm² Cu | 1 | 2.52 | 2.52 |
| O01OF01 | H. | Oficial primera electricista | 0.033 | 41.25 | 1.36 |
| O01AYEL1 | H. | Ayudante electricista | 0.033 | 30.39 | 1.00 |
| %ME03 | % | Medios auxiliares...(s/total) | 3 % | 4.88 | 0.15 |
|  |  | Total |  |  | 5.03 |

| Medición | Uds. | Largo | Parcial |
|---|---|---|---|
| TT alumbrado | 1 | 310 | 310.00 |
| Total |  |  | 310 |

**EL0022** u PICA ACERO COBREADA 2M, 14MM (16/11/1999)
7 u × 16.56 (17.88 con costes indirectos) = 125.16
Pica de acero cobreada diametro=14 mm., L=2.000 mm, incluso bridas de union.

| Código | Ud | Descripción | Rendimiento | Precio | Importe |
|---|---|---|---|---|---|
| PTT03 | Ud | Pica Ac-Cu L=2m Ø=14,3mm (material) | 1 | 10.03 | 10.03 |
| O01OF01 | H. | Oficial primera electricista | 0.087 | 41.25 | 3.59 |
| O01AYEL1 | H. | Ayudante electricista | 0.087 | 30.39 | 2.64 |
| P%003 | % | Material auxiliar (% s/materiales) | 3 % | 10.03 | 0.30 |
|  |  | Total |  |  | 16.56 |

**EL00107** u PEQUEÑO MATERIAL PUESTA TIERRA
1 u × 87.4 (94.39 con costes indirectos) = 94.39
Conjunto de pequeño material para instalaciones de puesta a tierra, caja de seccionamiento de tierras, grapas-brida para picas, etc.

**ELTC1EXTP** u CAJA ESTANCA MONOF+TRIFASICAS CON PROTECCIONES (25/02/2003)
5 u × 447 (482.76 con costes indirectos) = 2413.80
Caja estanca IP-65 de puerta transparente para exterior con tomas de corriente estancas, una trifásica 3P+T de 16A y otra monofásica de 2P+T de 16A, provista de protección magnetotérmica de 4x16A y 4,5 kA de poder de corte, así como de diferencial de 4x25A y sensibilidad de 300mA, completamente instalada.

| Código | Ud | Descripción | Rendimiento | Precio | Importe |
|---|---|---|---|---|---|
| PLOLL | Ud | Caja estanca con 1 toma IV cetac + 1 II schuko (material) | 1 | 148.22 | 148.22 |
| PINTER13 | Ud | Int. diferencial 4x25 A 300 mA (material) | 1 | 128.06 | 128.06 |
| P24365 | Ud | Int. magnetotérmico 6 kA Curva C 4x25 A (material) | 1 | 79.46 | 79.46 |
| O01OF01 | H. | Oficial primera electricista | 1.092 | 41.25 | 45.05 |
| O01AYEL1 | H. | Ayudante electricista | 1.092 | 30.39 | 33.19 |
| %ME03 | % | Medios auxiliares...(s/total) | 3 % | 433.98 | 13.02 |
|  |  | Total |  |  | 447 |

| Medición | Uds. | Parcial |
|---|---|---|
| Exteriores | 5 | 5.00 |
| Total |  | 5 |

**ELPTOREC** u PUNTO DE RECARGA DE VEHICULO ELECTRICO EN POSTE (25/02/2003)
1 u × 1816.42 (1961.73 con costes indirectos) = 1961.73
Cargador inteligente de vehiculo electrico en poste con modulador de carga, limitación de la corriente máxima a través de selector.Modo de carga 3 (elevado grado de comunicación), con conector Tipo 2 según EN 62196.- Detector de corrientes de fuga con componente en continua para la protección de personas.- Comunicación Wi-Fi. Señalización LED del estado y de la carga del vehículo.- Activación táctil o RFID- Envolvente PC de alta resistencia a los impactos IK10 y elevada temperatura de deformación.- Grado de protección IP54. Potencia 22 Kw (3 x 32A) o 7.40 Kw en monofasico. Calidad Orbis o similar.

| Código | Ud | Descripción | Rendimiento | Precio | Importe |
|---|---|---|---|---|---|
| PLPTOREC | Ud | Punto recarga 22 kw Orbis (material) | 1 | 861.79 | 861.79 |
| PLPTOREC01 | Ud | Poste para punto de recarga (material) | 1 | 666.95 | 666.95 |
| O01OF01 | H. | Oficial primera electricista | 3.277 | 41.25 | 135.18 |
| O01AYEL1 | H. | Ayudante electricista | 3.277 | 30.39 | 99.59 |
| %ME03 | % | Medios auxiliares...(s/total) | 3 % | 1763.51 | 52.91 |
|  |  | Total |  |  | 1816.42 |

**EL04201** u PEQUEÑO MATERIAL
1 u × 174.79 (188.77 con costes indirectos) = 188.77

#### BTP006 RED DE TIERRAS (16/11/1999)
Importe: 4160.64

**EL00201** ml CABLE DESNUDO CU, 35 MM² (16/11/1999)
382.5 ml × 9.27 (10.01 con costes indirectos) = 3828.83
Cable de Cu desnudo, de 35 mm² de sección instalado en zanja, incluo pp de uniones y conexiones. Segun especificación técnica EL00201.

| Código | Ud | Descripción | Rendimiento | Precio | Importe |
|---|---|---|---|---|---|
| PYUU | Ml | Cable desnudo Cu, 35 mm2 (material) | 1 | 3.71 | 3.71 |
| O01OF01 | H. | Oficial primera electricista | 0.076 | 41.25 | 3.14 |
| O01AYEL1 | H. | Ayudante electricista | 0.076 | 30.39 | 2.31 |
| P%003 | % | Material auxiliar (% s/materiales) | 3 % | 3.71 | 0.11 |
|  |  | Total |  |  | 9.27 |

| Medición | Uds. | Largo | Parcial |
|---|---|---|---|
| Conexiones armaduras | 13 | 2.5 | 32.50 |
| Conexiones fondo de zanja | 1 | 350 | 350.00 |
| Subtotal |  |  | 382.50 |
| Total |  |  | 382.5 |

**EL0022** u PICA ACERO COBREADA 2M, 14MM
8 u × 16.56 (17.88 con costes indirectos) = 143.04

**EL00107A** u PEQUEÑO MATERIAL PUESTA TIERRA
1 u × 174.79 (188.77 con costes indirectos) = 188.77
Conjunto de pequeño material para instalaciones de puesta a tierra, caja de seccionamiento de tierras, grapas-brida para picas, etc.

#### BTP007 AUTOMATIZACION Y CONTROL (01/02/1991)
Importe: 93458.61

##### BTP007.01 AUTOMATIZACION (01/02/1991)
Importe: 84383.08

**ELPLC1** u CUADRO PLC CONTROL NUEVO CCM4 (24/10/2019)
1 u × 21852.63 (23600.84 con costes indirectos) = 23600.84
Cuadro de autómata programable para nuevo CCM4 alojado en armario metálico autoportante con puerta transparente de dimensiones totales 2.000x600x500 mm, para alojamiento de autómata y control, conteniendo siguientes elementos:
Protecciones diferenciales y magnetotérmicas generales
Transformador de aislamiento 230/230 Vac
Toma de corriente tipo schucko
Fuente de alimentación 230/24 Vdc, 10A
Fuente de alimentación 230/24 Vdc, 8 A
1 PLC Modicom M340 con la siguiente distribucion: 64 DO-192DI-16AO-28AI
Salidas protegidas para instrumentacion
Protecciones magnetotermicas de 10 A para equipos de control
Proteccion de sobretensiones
Microreles para salidas digitales
Totalmente instalado.
Caracteristicas y accesorios segun especificación técnica ELPLC1.

| Código | Ud | Descripción | Rendimiento | Precio | Importe |
|---|---|---|---|---|---|
| PLCUA04 | Ud | Armario comb.p.transp.2000x600x500 (material) | 1 | 952.79 | 952.79 |
| ELACCM1 | Ud | Autómata CCM1-> 64SD/192ED-16SA/28EA (material) | 1 | 13268.64 | 13268.64 |
| P1DTBC1 | Ud | Protector combinado 3P+N 25A | 1 | 311.24 | 311.24 |
| PSAL10 | Ud | Salidas servicio cuadro dif 2x25 30mA + termico 10 y 16 A | 3 | 179.12 | 537.36 |
| PSAL10A | Ud | Salida magnetotermico 10 A (material) | 5 | 29.65 | 148.25 |
| PSAL00 | Ud | Salidas fusibles para instrumentacion (material) | 10 | 8.16 | 81.60 |
| PCUA11 | Ud | Bornas de maniobra | 80 | 1.19 | 95.20 |
| PCUA17 | Ud | Ventilador 157x170 (material) | 1 | 111.16 | 111.16 |
| PCUA18 | Ud | Filtro ventilador 157x170 (material) | 1 | 28.16 | 28.16 |
| PCUA19 | Ud | Mecanizacion de cuadro | 1 | 133.62 | 133.62 |
| PLIOO | Ud | Microrele para salidas digitales montaje carril DIN (material) | 64 | 22.23 | 1422.72 |
| PCUA23 | Ud | Transformador 24VAC electrovalvulas (material) | 1 | 103.75 | 103.75 |
| PCUA24 | Ud | Fuente alimentacion 24 VDC mando y maniobra | 1 | 148.22 | 148.22 |
| PAUPROG | Ud | Programación de señal PLC | 300 | 6.03 | 1809.00 |
| O01AYEL1 | H. | Ayudante electricista | 32.774 | 30.39 | 996.00 |
| O01CUADR | h | Oficial primera cuadrista | 32.774 | 41.25 | 1351.93 |
| P%006 | % | Material auxiliar (% s/materiales) (24/10/2019) | 6 % | 5883.07 | 352.98 |
|  |  | Total |  |  | 21852.63 |

**ELSUS01** u SUSTITUCION AUTOMATA CCM Nº1 EDIFICIO CONTROL (24/10/2019)
1 u × 5993.65 (6473.14 con costes indirectos) = 6473.14
Sustitucion de automata de CCM nº1 de edificio de control instalando un nuevo automata con 32 salidas digitales, 88 entradas digitales, 8 salidas analogicas y 8 entradas analogicas, incluyendo desmontaje de automata actual, recableado de señales, y nueva fuente de alimentacion. Caracteristicas y accesorios segun especificación técnica ELSUS01.

| Código | Ud | Descripción | Rendimiento | Precio | Importe |
|---|---|---|---|---|---|
| PTKKJL | Ud | Automata Modicom TM241 SD32- ED88- 8SA-8EA (material; 14/02/2022) | 1 | 2546.31 | 2546.31 |
| PLIOO | Ud | Microrele para salidas digitales montaje carril DIN | 32 | 22.23 | 711.36 |
| PCUA24 | Ud | Fuente alimentacion 24 VDC mando y maniobra | 1 | 148.22 | 148.22 |
| PAUPROG | Ud | Programación de señal PLC | 128 | 6.03 | 771.84 |
| O01AYEL1 | H. | Ayudante electricista | 21.849 | 30.39 | 663.99 |
| O01CUADR | h | Oficial primera cuadrista | 21.849 | 41.25 | 901.27 |
| P%006 | % | Material auxiliar (% s/materiales) | 6 % | 4177.73 | 250.66 |
|  |  | Total |  |  | 5993.65 |

**ELSUS02** u SUSTITUCION AUTOMATA CCM Nº2 SOPLANTES (24/10/2019)
1 u × 6934.9 (7489.69 con costes indirectos) = 7489.69
Sustitucion de automata de CCM nº2 de edificio de soplantes instalando un nuevo automata con 32 salidas digitales, 88 entradas digitales, 8 salidas analogicas y 20 entradas analogicas, incluyendo desmontaje de automata actual, recableado de señales, y nueva fuente de alimentacion. Caracteristicas y accesorios segun especificación técnica ELSUS02.

| Código | Ud | Descripción | Rendimiento | Precio | Importe |
|---|---|---|---|---|---|
| PTKKJL2 | Ud | Automata Modicom TM241 SD32- ED88- 8SA-20EA (material; 14/02/2022) | 1 | 3065.06 | 3065.06 |
| PLIOO | Ud | Microrele para salidas digitales montaje carril DIN | 32 | 22.23 | 711.36 |
| PCUA24 | Ud | Fuente alimentacion 24 VDC mando y maniobra | 1 | 148.22 | 148.22 |
| PAUPROG | Ud | Programación de señal PLC | 128 | 6.03 | 771.84 |
| O01AYEL1 | H. | Ayudante electricista | 27.312 | 30.39 | 830.01 |
| O01CUADR | h | Oficial primera cuadrista | 27.312 | 41.25 | 1126.62 |
| P%006 | % | Material auxiliar (% s/materiales) | 6 % | 4696.48 | 281.79 |
|  |  | Total |  |  | 6934.9 |

**ELSUS03** u SUSTITUCION AUTOMATA CCM Nº3 DESHIDRATACIÓN (24/10/2019)
1 u × 5154.75 (5567.13 con costes indirectos) = 5567.13
Sustitucion de automata de CCM nº3 de deshidratacion instalando un nuevo automata con 16 salidas digitales, 56 entradas digitales, 8 salidas analogicas y 8 entradas analogicas, incluyendo desmontaje de automata actual, recableado de señales, y nueva fuente de alimentacion. Caracteristicas y accesorios segun especificación técnica ELSUS03.

| Código | Ud | Descripción | Rendimiento | Precio | Importe |
|---|---|---|---|---|---|
| PTKKJL3 | Ud | Automata Modicom TM241 SD16- ED56- 8SA-8EA (material; 14/02/2022) | 1 | 2110.57 | 2110.57 |
| PLIOO | Ud | Microrele para salidas digitales montaje carril DIN | 16 | 22.23 | 355.68 |
| PCUA24 | Ud | Fuente alimentacion 24 VDC mando y maniobra | 1 | 148.22 | 148.22 |
| PAUPROG | Ud | Programación de señal PLC | 128 | 6.03 | 771.84 |
| O01AYEL1 | H. | Ayudante electricista | 21.849 | 30.39 | 663.99 |
| O01CUADR | h | Oficial primera cuadrista | 21.849 | 41.25 | 901.27 |
| P%006 | % | Material auxiliar (% s/materiales) | 6 % | 3386.31 | 203.18 |
|  |  | Total |  |  | 5154.75 |

**ELKPP** u PANTALLA TACTIL HMI 640 X 480 (01/02/1991)
2 u × 2680.41 (2894.84 con costes indirectos) = 5789.68
Pantalla tactil HMI, tipo de display TFT, tamaño 10,4 pulg. resolución del display 640 x 480 pixels color, número de puertos 7,COM1, 2 x COM2, 2 x Ethernet (RJ45), 2 x USB 2.0. Tipo de Procesador RISC, velocidad del Procesador 333MHZ, Memoria Integrada 96 MB, Retroiluminación Sí, Tensión de Alimentación 24 V dc, Temperatura de Funcionamiento Mínima 0°C, Índice de Protección IP IP20, IP65 Dimensiones 272,5 x 214,5 x 57 mm Temperatura de Funcionamiento Máxima +55°C. Calidad Scheneider o similar. Caracteristicas y accesorios segun especificación técnica ELKPP.

| Código | Ud | Descripción | Rendimiento | Precio | Importe |
|---|---|---|---|---|---|
| PLKPP | Ud | Pantalla HMI 10,4" (material) | 1 | 1824.75 | 1824.75 |
| O01AYEL1 | H. | Ayudante electricista | 10.925 | 30.39 | 332.01 |
| O01OF01 | H. | Oficial primera electricista | 10.925 | 41.25 | 450.66 |
| P%004 | % | Material auxiliar (% s/materiales) | 4 % | 1824.75 | 72.99 |
|  |  | Total |  |  | 2680.41 |

| Medición | Uds. | Parcial |
|---|---|---|
| Automata CCM4 pretratamiento | 1 | 1.00 |
| Automata CCM3 deshidratacion | 1 | 1.00 |
| Subtotal |  | 2.00 |
| Total |  | 2 |

**ELUPS1200** u SAI 1200 VA (01/02/1991)
5 u × 594.01 (641.53 con costes indirectos) = 3207.65
Sistema de alimentación ininterrumpido de 1200 V.A. Marca Salicru, modelo TOP-1200. Segun especificación técnica ELUPS1200.

| Código | Ud | Descripción | Rendimiento | Precio | Importe |
|---|---|---|---|---|---|
| PUPS1200 | 1 | SAI 1200 VA (material) | 1 | 533.56 | 533.56 |
| O01AYEL1 | H. | Ayudante electricista | 0.546 | 30.39 | 16.59 |
| O01OF01 | H. | Oficial primera electricista | 0.546 | 41.25 | 22.52 |
| P%004 | % | Material auxiliar (% s/materiales) | 4 % | 533.56 | 21.34 |
|  |  | Total |  |  | 594.01 |

| Medición | Uds. | Parcial |
|---|---|---|
| Autómatas | 4 | 4.00 |
| PC Control | 1 | 1.00 |
| Subtotal |  | 5.00 |
| Total |  | 5 |

**ELGTTA2** u SWITCH ETHERNET FIBRA OPTICA MULTIMODO 6RJ45+2FO (01/02/1991)
5 u × 709.25 (765.99 con costes indirectos) = 3829.95
Switch de red, no gestionable, Fast Ethernet, Número de puertos: 6x RJ45, 2 puerto * SC Multimodo, IP 30, -10 °C...60 °C. Calidad Weidmüller o similar.

| Código | Ud | Descripción | Rendimiento | Precio | Importe |
|---|---|---|---|---|---|
| PLGTT2 | Ud | Switch ethernet-fibra 6 RJ45+2FO (material) | 1 | 666.95 | 666.95 |
| O01AYEL1 | H. | Ayudante electricista | 0.218 | 30.39 | 6.63 |
| O01OF01 | H. | Oficial primera electricista | 0.218 | 41.25 | 8.99 |
| P%004 | % | Material auxiliar (% s/materiales) | 4 % | 666.95 | 26.68 |
|  |  | Total |  |  | 709.25 |

| Medición | Uds. | Parcial |
|---|---|---|
| PC | 1 | 1.00 |
| PLCs | 4 | 4.00 |
| Subtotal |  | 5.00 |
| Total |  | 5 |

**EETAUT002** ml BITUBO DE PVC PARA COMUNICACIONES
150 ml × 4.48 (4.84 con costes indirectos) = 726.00
Bitubo de polietileno DN 40 mm y 3mm de espesor para proteccion de fibra optica.

**ELC4FO62** ml CABLE FIBRA OPTICA 62,5/125 CDAM (01/02/1991)
300 ml × 8.72 (9.42 con costes indirectos) = 2826.00
Cable de distribución armado metálico de fibra óptica, tipo 62.5/125-250 GI, categoría 62A, conforme CEI-60793-2, ISO/IEC-11801 y EN-50173, con recubrimiento ajustado, refuerzos de aramida, cubierta interior, armadura de hilos de acero, cubierta exterior LSZH (no propagadora de la llama y libre de halógenos), protección antirroedores, con una atenuación a 850 nm menor de 3,2 dB/Km, con ancho de banda mayor de 200 MHz x Km a 850 nm., con apertura numérica 0.275±0.015, diámetro del núcleo de 62,5±3um y diámetro del revestimiento de 124±2um. Caracteristicas y accesorios segun especificación técnica ELC4FO62.

| Código | Ud | Descripción | Rendimiento | Precio | Importe |
|---|---|---|---|---|---|
| PKILL | ML | Cable fibra optica (material) | 1 | 0.87 | 0.87 |
| O01AYEL1 | H. | Ayudante electricista | 0.109 | 30.39 | 3.31 |
| O01OF01 | H. | Oficial primera electricista | 0.109 | 41.25 | 4.50 |
| P%004 | % | Material auxiliar (% s/materiales) | 4 % | 0.87 | 0.03 |
|  |  | Total |  |  | 8.72 |

| Medición | Uds. | Largo | Parcial |
|---|---|---|---|
| Red de fibra optica | 2 | 150 | 300.00 |
| Total |  |  | 300 |

**EEAUT16** u CAJA DE TERMINACION DE FIBRA OPTICA
5 u × 44.79 (48.37 con costes indirectos) = 241.85
Caja de terminacion de fibra optica de fijacion mural de las siguientes caracteristicas:
Material: Acero laminado en frío UNE 36086-91
Color: Gris RAL - 7035
Entrada de cables 4
Tipo de conectores: ST / SC / SCD / LCD

**ELJKLLL** ml CABLE UTP CAT5E REFORZADO (25/02/2003)
35 ml × 7.07 (7.64 con costes indirectos) = 267.40
Ml de cable UTP Cat5e 4 x 2 AWG 26/7, con protección contra tirones y torceduras. Categoría: CAT 5e. Estructura: 4 x 2 AWG 26/7, pares trenzados. Color: gris.

| Código | Ud | Descripción | Rendimiento | Precio | Importe |
|---|---|---|---|---|---|
| PKLOIO | ML | Cable red UTP cat5e (material) | 1 | 3.85 | 3.85 |
| O01OF01 | H. | Oficial primera electricista | 0.042 | 41.25 | 1.73 |
| O01AYEL1 | H. | Ayudante electricista | 0.042 | 30.39 | 1.28 |
| %ME03 | % | Medios auxiliares...(s/total) | 3 % | 6.86 | 0.21 |
|  |  | Total |  |  | 7.07 |

| Medición | Uds. | Largo | Parcial |
|---|---|---|---|
| Conexion automatas | 4 | 5 | 20.00 |
| Conexion HMI | 2 | 5 | 10.00 |
| Conexion PC | 1 | 5 | 5.00 |
| Subtotal |  |  | 35.00 |
| Total |  |  | 35 |

**E100E154T** u TELEVISOR LED 60"
1 u × 1747.95 (1887.79 con costes indirectos) = 1887.79
Televisor Led 60", Resolución:4K UHD Tamaño de Pantalla:165,1 cm - 65" Smart TV:Si Curvo:No USB:2 HDMI:4. Incluso soporte mural y cable HDMI.

**EQUIOOI** u DESMONTAJE PANEL SINOPTICO ACTUAL
1 u × 445.73 (481.39 con costes indirectos) = 481.39
Desmontaje de panel sinoptico actual.

**ELORDPC03** u ORDENADOR DE SUPERVISIÓN
1 u × 928.6 (1002.89 con costes indirectos) = 1002.89
Ordenador de supervisión y control, calidad Procesador Intel Core i7-9700 (12MB Cache, 3GHz),Memoria RAM SDRAM DDR4-2666 de 8 GB (1 x 8 GB), Disco duro SATA de 1 TB 7200 rpm + SSD de 512 GB PCIe® NVMe? M.2, tarjeta gráfica Intel® UHD 630; Conectividad: LAN Ethernet Gigabit 10/100/1000 integrada Combo de 802.11a/b/g/n/ac (1x1) y Bluetooth® 4.2 Combo Puertos: Parte delantera: 2 USB 3.1 Gen 1 Tipo A; 2 USB 3.1 Gen 2 Tipo A; 1 combo de auriculares/micrófono Parte trasera: 4 USB 2.0 de tipo A; 1 entrada de audio; 1 salida de audio; 1 entrada de micrófono; 1 RJ-45 ,1 VGA; 1 HDMI 1.4. Calidad HP o similar. Segun especificación técnica ELORDPC03.

| Medición | Uds. | Parcial |
|---|---|---|
| PC | 1 | 1.00 |
| Total |  | 1 |

**ELORDM21** u MONITOR COLOR LED 24"
1 u × 600.86 (648.93 con costes indirectos) = 648.93
Monitor LED de 24” color con una resolución de 1920 x 1080 ppp, pixel pitch de 0.248 mm, brillo 250 cd/m², contraste 1000:1 estático y 80M:1 dinámico, tiempo de respuesta 1 ms, calidad AOC, HP, compaq o similar. segun especificación técnica ELORDM21.

| Medición | Uds. | Parcial |
|---|---|---|
| Control ppal. | 1 | 1.00 |
| Total |  | 1 |

**EMORDSOFT** u PAQUETE SOFTWARE PC
1 u × 9395.23 (10146.85 con costes indirectos) = 10146.85
Software para ordenador de control formado por sistema operativo Microsoft Windows 10 Home 64 bits, Microsoft Office Hogar y empresas para un PC y software de control - supervisión SCADA Factory Talk View. Segun especificación técnica EMORDSOFT.

**EEAUT63** u IMPRESORA INYECCION TINTA A4
1 u × 742.88 (802.31 con costes indirectos) = 802.31
HP Officejet Pro 7720 - Impresora multifunción de formato ancho (impresión A3 y A4, pantalla táctil en color, memoria 512 MB, AAD de 35 hojas, impresión a doble cara, fax, AirPrint), color blanco. Incluyendo software de instalación y utilidades, cable de alimentación y adaptador AC. Completa.

**EEAUT64** u IMPRESORA MULTIFUNCION LASER A4
1 u × 677.33 (731.52 con costes indirectos) = 731.52
Impresora láser color A4 de 27 ppm en color y B/N, memoria RAM 512 Mb, resolucion 600x600dpi, procesador a 1200Mhz. Escanere de 1200x1200 dpi y velocidad de escaneo 20 ppm. Conexiones WiFi doble banda, USB 2.0 y Ethernet Gigabit 10/100/1000. Calidad Hp o similar

**EEJUOO** u INGENIERIA Y PROGRAMACION PLC, HMIs Y SCADA
1 u × 3277.4 (3539.59 con costes indirectos) = 3539.59
Ingenieria y programacion de PLCs de EDAR, de HMIs y de Scada.

**EL3534** u PRUEBAS Y PUESTA EN MARCHA (25/02/2022)
1 u × 4743.04 (5122.48 con costes indirectos) = 5122.48
Partida para pruebas y puesta en marcha de PLCs y Scada con presencia en planta durante dos semanas.

| Código | Ud | Descripción | Rendimiento | Precio | Importe |
|---|---|---|---|---|---|
| O01PROGR | H | Programador PLC (mano de obra; 25/02/2022) | 87.397 | 54.27 | 4743.04 |
|  |  | Total |  |  | 4743.04 |

##### BTP007.02 CABLEADO PLCs - CCMs (25/02/2003)
Importe: 1339.87

**ELCVVK12A** ml CABLE VV-K 0,6/1KV 24G1 MM² CU (25/02/2003)
44 ml × 13.21 (14.27 con costes indirectos) = 627.88
Ml. de cable VV-K 0,6/1KV con conductor de cobre de 24G1 mm² de sección, clase 5, aislamiento de PVC, cubierta de PVC, temperatura máxima de 70º C y construido según UNE-21123. Resto de caracteristicas segun ET ELCRVVK.

| Código | Ud | Descripción | Rendimiento | Precio | Importe |
|---|---|---|---|---|---|
| P04PG15A | ml | Cable VV-K 0,6/1KV 24G1 mm² Cu (material) | 1 | 8.89 | 8.89 |
| O01OF01 | H. | Oficial primera electricista | 0.055 | 41.25 | 2.27 |
| O01AYEL1 | H. | Ayudante electricista | 0.055 | 30.39 | 1.67 |
| %ME03 | % | Medios auxiliares...(s/total) | 3 % | 12.83 | 0.38 |
|  |  | Total |  |  | 13.21 |

| Medición | Uds. | Largo | Parcial |
|---|---|---|---|
| DI de CCM de pretratamiento | 1 | 12 | 12.00 |
| DO de CCM de pretratamiento | 1 | 32 | 32.00 |
| Subtotal |  |  | 44.00 |
| Total |  |  | 44 |

**ELRC4Z1K01** ml CABLE RC4Z1-K 2X1,5 MM² CU
160 ml × 3.57 (3.86 con costes indirectos) = 617.60

| Medición | Uds. | Largo | Parcial |
|---|---|---|---|
| AI de CCM pretratamiento | 1 | 64 | 64.00 |
| AO de CCM pretratamiento | 1 | 96 | 96.00 |
| Subtotal |  |  | 160.00 |
| Total |  |  | 160 |

**EL04200** u PEQUEÑO MATERIAL
1 u × 87.4 (94.39 con costes indirectos) = 94.39

##### BTP007.03 VARIADORES DE FRECUENCIA (16/11/1999)
Importe: 7735.66

**EMIVAR15** u VARIADOR FRECUENCIA 3.70 KW- 380-480 VAC (16/11/1999)
4 u × 922.87 (996.7 con costes indirectos) = 3986.80
Variador de frecuencia para una potencia 3.70 kW, tensión alimentación 200-230Vca (-15% a +10%), 380-480Vca Trifásico (-15% a +10%), frecuencia de alimentación 50~60 Hz ±5, resto de caracteristicas segun especificacion técnica EMIVAR. Calidad Power electronics o equivalente. . Caracteristicas y accesorios segun especificacion tecnica EMIVAR.

| Código | Ud | Descripción | Rendimiento | Precio | Importe |
|---|---|---|---|---|---|
| PMVAR15 | Ud | Variador frecuencia SD500 3.70 Kw 380-480 VAC (material) | 1 | 755.89 | 755.89 |
| OEM02 | H | Cuadrilla B Electricidad | 1.639 | 71.64 | 117.42 |
| P%003 | % | Material auxiliar (% s/materiales) | 3 % | 755.89 | 22.68 |
| %ME03 | % | Medios auxiliares...(s/total) | 3 % | 895.99 | 26.88 |
|  |  | Total |  |  | 922.87 |

| Medición | Uds. | Parcial |
|---|---|---|
| Bombas recirculacion externa | 2 | 2.00 |
| Bombas recirculacion interna | 2 | 2.00 |
| Subtotal |  | 4.00 |
| Total |  | 4 |

**EMIVAR18** u VARIADOR FRECUENCIA 11.00 KW- 380-480 VAC (16/11/1999)
2 u × 1735.58 (1874.43 con costes indirectos) = 3748.86
Variador de frecuencia para una potencia 11 kW, tensión alimentación 200-230Vca (-15% a +10%), 380-480Vca Trifásico (-15% a +10%), frecuencia de alimentación 50~60 Hz ±5, resto de caracteristicas segun especificacion técnica EMIVAR. Calidad Power electronics o equivalente. . Caracteristicas y accesorios segun especificacion tecnica EMIVAR.

| Código | Ud | Descripción | Rendimiento | Precio | Importe |
|---|---|---|---|---|---|
| PMVAR18 | Ud | Variador frecuencia SD500 11.00 Kw 380-480 VAC (material) | 1 | 1408.03 | 1408.03 |
| OEM02 | H | Cuadrilla B Electricidad | 3.277 | 71.64 | 234.76 |
| P%003 | % | Material auxiliar (% s/materiales) | 3 % | 1408.03 | 42.24 |
| %ME03 | % | Medios auxiliares...(s/total) | 3 % | 1685.03 | 50.55 |
|  |  | Total |  |  | 1735.58 |

| Medición | Uds. | Parcial |
|---|---|---|
| Bombas recuperacion tanque laminacion | 2 | 2.00 |
| Total |  | 2 |

#### BTP008 VARIOS (01/02/1991)
Importe: 8745.78

##### BTP008.01 VENTILACION Y CLIMATIZACION (01/02/1991)
Importe: 8745.78

**ELCL12WV** u SPLIT SOLO FRIO 1935 KCAL/H (01/02/1991)
1 u × 1645.26 (1776.88 con costes indirectos) = 1776.88
Equipo de aire acondicionado Fujitsu solo frio con potencia térmica de 1935 kcal/h, potencia electrica 0.80 kw, incluido el conexionado eléctrico y frigorífico, recogida de condensados, y fijación de las unidades, completamente instalado y legalizado según RITE.

| Código | Ud | Descripción | Rendimiento | Precio | Importe |
|---|---|---|---|---|---|
| PCL12WV | Ud | Bomba de Calor (material) | 1 | 1259.81 | 1259.81 |
| O01OF01 | H. | Oficial primera electricista | 4.37 | 41.25 | 180.26 |
| O01AYEL1 | H. | Ayudante electricista | 4.37 | 30.39 | 132.80 |
| %ME03 | % | Medios auxiliares...(s/total) | 3 % | 1572.87 | 47.19 |
| P%002 | % | Material auxiliar (% s/materiales) (01/02/1991) | 2 % | 1259.81 | 25.20 |
|  |  | Total |  |  | 1645.26 |

| Medición | Uds. | Parcial |
|---|---|---|
| Sala cuadros | 1 | 1.00 |
| Total |  | 1 |

**ELCL09092** u EQUIPO AIRE INVERTER 2*1, 3400 KCAL/H FRIO/3780 KCAL/H CALOR (01/02/1991)
1 u × 4787.09 (5170.06 con costes indirectos) = 5170.06
Conjunto Bomba de Calor Fujitsu compuesto por 1 unidad condensadora y 2 unidades evaporadoras con potencia térmica total de 3400 kcal/h en frío y de 3780 kcal/h en calor, potencia electrica 1.09/1.03 Kw, incluido el conexionado eléctrico y frigorífico, recogida de condensados, y fijación de todas las unidades, completamente instalado y legalizado según RITE.

| Código | Ud | Descripción | Rendimiento | Precio | Importe |
|---|---|---|---|---|---|
| PCL09092 | Ud | Equipo aire inverter 2 x 1 (material) | 1 | 3705.32 | 3705.32 |
| O01OF01 | H. | Oficial primera electricista | 9.832 | 41.25 | 405.57 |
| O01AYEL1 | H. | Ayudante electricista | 15.295 | 30.39 | 464.82 |
| %ME03 | % | Medios auxiliares...(s/total) | 3 % | 4575.71 | 137.27 |
| P%002 | % | Material auxiliar (% s/materiales) | 2 % | 3705.32 | 74.11 |
|  |  | Total |  |  | 4787.09 |

| Medición | Uds. | Parcial |
|---|---|---|
| Sala control y laboratorio | 1 | 1.00 |
| Total |  | 1 |

**EMSVE02A** u VENTILADOR 1250 M³/H + TERMOSTATO AMBIENTE (16/11/1999)
1 u × 675.37 (729.4 con costes indirectos) = 729.40
Ventilador helicoidal de montaje mural equipado con motor con rodamientos a bolas, protección IP65, tipo monofásico a 220-240V -50Hz aislamiento clase F para un caudal de 1250 m³/h a 1450 rpm, con una potencia absorbida de 95 w a descarga libre, intensidad maxima admisible 0.69 A. Dimensiones 330 mm x 330 mm. Incluso termostato ambiente colocado en sala y rejillla de proteccion. Calidad Sodeca o similar. Resto de caracteristicas segun ET EMSVE02A

| Código | Ud | Descripción | Rendimiento | Precio | Importe |
|---|---|---|---|---|---|
| PPSVE02A | Ud | Ventilador 1250 m3/h 220 V-50 Hz (material) | 1 | 474.28 | 474.28 |
| PPHJIIA | Ud | Termostato ambiente (material) | 1 | 26.68 | 26.68 |
| PIOPPA | Ud | Rejilla de proteccion (material) | 1 | 44.46 | 44.46 |
| OEM02 | H | Cuadrilla B Electricidad | 1.311 | 71.64 | 93.92 |
| P%003 | % | Material auxiliar (% s/materiales) | 3 % | 545.42 | 16.36 |
| %ME03 | % | Medios auxiliares...(s/total) | 3 % | 655.70 | 19.67 |
|  |  | Total |  |  | 675.37 |

| Medición | Uds. | Parcial |
|---|---|---|
| Sala nuevo CCM4 | 1 | 1.00 |
| Total |  | 1 |

**EMSVE05A** u VENTILADOR 6150 M3/H + TERMOSTATO AMBIENTE (14/02/2003)
1 u × 990.22 (1069.44 con costes indirectos) = 1069.44
Ventilador helicoidal de montaje mural equipado con motor con rodamientos a bolas, protección IP65, tipo monofásico a 220-240V -50Hz aislamiento clase F para un caudal de 6900 m³/h a 950 rpm, con una potencia absorbida de 205 w a descarga libre, intensidad maxima admisible 1.38 A. Dimensiones 665 mm x 665 mm. Incluso termostato ambiente colocado en sala y rejillla de proteccion. Calidad Sodeca o similar. Resto de caracteristicas segun ET EMSVE05A

| Código | Ud | Descripción | Rendimiento | Precio | Importe |
|---|---|---|---|---|---|
| PPSVE05A | Ud | Ventilador 6150 m3/h (material) | 1 | 755.89 | 755.89 |
| PPHJIIA | Ud | Termostato ambiente | 1 | 26.68 | 26.68 |
| PIOPPA | Ud | Rejilla de proteccion | 1 | 44.46 | 44.46 |
| OEM02 | H | Cuadrilla B Electricidad | 1.529 | 71.64 | 109.54 |
| P%MA03 | % | Materiales auxiliares (% s/materiales). | 3 % | 827.03 | 24.81 |
| %ME03 | % | Medios auxiliares...(s/total) | 3 % | 961.38 | 28.84 |
|  |  | Total |  |  | 990.22 |

| Medición | Uds. | Parcial |
|---|---|---|
| Ampliacion sala soplantes | 1 | 1.00 |
| Total |  | 1 |

### ED.EL.LEG LEGALIZACION INSTALACIONES (17/12/2020)
Importe: 9019.89

**ELPDOALC** u PROYECTO, D.O. Y LEGALIZACIÓN INSTALACIONES (17/12/2020)
1 u × 7461.74 (8058.68 con costes indirectos) = 8058.68
Redaccion de separatas para legalización de las instalaciones eléctricas (AT Y BT), instalaciones contraincendios, almacenamiento de productos químicos y/o aparatos a presión, incluso redacción de proyectos técnicos independientes así como la documentación requerida para su legalización (registros industriales, tramitaciones intermedias) así como dirección de obra de la ampliacion de las instalaciones eléctricas (AT y BT), instalaciones contrainciendios, almacenamiento de productos químicos y/o aparatos a presión de la EDAR,para su legalización ante el Servicio Territorial de Industria o servicio con competencias firmado por técnico competente y visado por el colegio oficial correspondiente.

| Código | Ud | Descripción | Rendimiento | Precio | Importe |
|---|---|---|---|---|---|
| APLEGELALC | Ud | Proyecto técnico electrificación (17/12/2020) | 1 | 4070.04 | 4070.04 |
| ADOELECALC | Ud | Dirección Obra electrificación (17/12/2020) | 1 | 3391.7 | 3391.70 |
|  |  | Total |  |  | 7461.74 |

| Medición | Uds. | Parcial |
|---|---|---|
| Legalización | 1 | 1.00 |
| Total |  | 1 |

**ELIIOCA05** u INSPECCIÓN INICIAL O.C.A. (15/02/2024)
1 u × 890.01 (961.21 con costes indirectos) = 961.21
Inspección Inicial de las instalaciones eléctricas de baja tensión según la ITC-BT-05 del Reglamento Electrotécnico para Baja Tensión, realizada por Organismo de Control Autorizado.

| Medición | Uds. | Parcial |
|---|---|---|
| Legalización | 1 | 1.00 |
| Total |  | 1 |

## VA MEDIDAS PREVENTIVAS Y CORRECTORAS (23/03/2006)
Importe: 326238.96

### IMPAMB IMPACTO AMBIENTAL (04/05/2023)
Importe: 44237.37

**EIMPAMB1** u IMPACTO AMBIENTAL SEGUN ANEJO (04/05/2023)
1 u × 40960.53 (44237.37 con costes indirectos) = 44237.37

### VA.EXPL PRUEBAS DE FUNCIONAMIENTO (13/01/2021)
Importe: 13504.9

**EXPL01** u PUESTA A PUNTO INSTALACIONES (13/01/2021)
1 u × 10854.54 (11722.9 con costes indirectos) = 11722.90
Partida para operaciones necesarias para la puesta a punto, puesta en marcha y verificación del funcionamiento funcionamiento integral del conjunto de las instalaciones, para conseguir una optimización del rendimiento integral del conjunto y un proceso de depuración estable, cumpliendo con los parámetros de calidad establecidos para el efluente.

**DOCASB** u DOCUMENTACION AS-BUILT (18/04/2023)
1 u × 1650 (1782 con costes indirectos) = 1782.00
Generación y entrega a ABAQUA de toda la documentación necesaria para la redacción del proyecto ejecutado (as built), manual de funcionamiento, fichas técnicas de los equipos, y toda la documentación significativa generada durante las obras.

### SEGYSAL SEGURIDAD Y SALUD (23/03/2006)
Importe: 55442.23

**ESTSYS** MEDIDAS SEGURIDAD Y SALUD (23/03/2006)
1 × 51335.4 (55442.23 con costes indirectos) = 55442.23
Conjunto de medidas recogidas en el Estudio de Seguridad y Salud duranrte el transcurso de las Obras.

### GESRES GESTIÓN DE RESIDUOS CONSTRUCCIÓN Y DEMOLICIÓN (23/03/2006)
Importe: 213054.46

**A.D0208.0061** m³ CARGA Y TRANSPORTE (23/03/2006)
5058.25 m³ × 14.08 (15.21 con costes indirectos) = 76935.98
Carga sobre camión de materiales sobrantes procedentes de excavaciones, demoliciones, debroces y demás, y transporte a vertedero, cantera o lugar de destino autorizado, kilometraje ilimitado.

| Medición | Uds. | Largo | Ancho | Alto | Parcial |
|---|---|---|---|---|---|
| Tierras procedente excavación | 1 | 3470.47 | 1 | 1 | 3470.47 |
| Resto residuos | 1 | 1.4 | 1 | 1 | 1.40 |
|  | 1 | 22.98 | 1 | 1 | 22.98 |
|  | 1 | 1563.4 | 1 | 1 | 1563.40 |
| Subtotal |  |  |  |  | 5058.25 |
| Total |  |  |  |  | 5058.25 |

**TRATRCD** t GESTIÓN Y TRATAMIENTO RCD (04/05/2023)
25.18 t × 46.47 (50.19 con costes indirectos) = 1263.78
Costes asociados a la tarifa de tratamiento de Residuos de construcción y demolición, por gestor autorizado. Incluyen trabajos de documentación, tramitación, gestión y abono de tarifa de tratamiento del residuo en destino final.

| Medición | Uds. | Largo | Parcial |
|---|---|---|---|
| No petreos | 1 | 23.93 | 23.93 |
| Potencialmente peligrosos | 1 | 1.25 | 1.25 |
| Subtotal |  |  | 25.18 |
| Total |  |  | 25.18 |

**VERTIN** t GESTIÓN Y TRATAMIENTO VERTIDO INERTE (23/03/2006)
6388.84 t × 15.33 (16.56 con costes indirectos) = 105799.19
Costes asociados a la tarifa de gestión para vertido de residuo inerte, en vertedero autorizado o en cantera con plan de restauración aprobado. Incluyen trabajos de documentación, tramitación, gestión y abono de tarifa de tratamiento del residuo en destino final.

| Medición | Uds. | Largo | Parcial |
|---|---|---|---|
|  | 1 | 2224.28 | 2224.28 |
|  | 1 | 4164.56 | 4164.56 |
| Subtotal |  |  | 6388.84 |
| Total |  |  | 6388.84 |

**EVAYTRAGLOBAL** t EVACUACIÓN Y TRASLADO MARITIMO (04/05/2023)
6414.02 t × 4.19 (4.53 con costes indirectos) = 29055.51
Transporte maritimo y traslado a instalación autorizada de gestión de residuos por gestor autorizado incluyendo tasas (PPTP).

**%0000.003** % Medios auxiliares.(s/total) (31/10/2016)
Precio: 3
Medios auxiliares.3% (S/total)

| Código | Ud | Descripción | Precio |
|---|---|---|---|
| %0010 | % | Medios auxiliares (27/11/2013) | 1 |
| %0470 | % | V (16/09/2003) | 4.7 |
| %0490 | % | Medios auxiliares (16/09/2003) | 4.9 |
| %0500 | % | Medios auxiliares (16/09/2003) | 5 |
| %0550 |  | Medios auxiliares (01/01/1980) | 5.5 |
| %0760 | % | Medios auxiliares (16/09/2003) | 7.6 |
| %0910 | % | Medios auxiliares (16/09/2003) | 9.1 |
| %0990 | % | Medios auxiliares (16/09/2003) | 9.9 |
| %1120 | % | Medios auxiliares (16/09/2003) | 11.2 |
| %1500 | % | Medios auxiliares (27/09/2004) | 15 |
| %NAAA00250 | % | MEDIOS AUXILIARES (27/11/2009) | 2.5 |

**0600.010** KG ACERO PARA ARMAR B500S (23/03/2006)
Precio: 1.13
Acero para armar tipo b500s según norma ehe en barras corrugadas, totalmente colocado incluso p.P. De solapes, despuntes, calzos y separadores.

| Código | Ud | Descripción | Rendimiento | Precio | Importe |
|---|---|---|---|---|---|
| B0001.0030 | h | OFICIAL 1ª | 0.012 | 22.48 | 0.27 |
| SMA.035 | KG | ALAMBRE RECOCIDO DE D 1,3 MM (material; 19/12/2009) | 0.02 | 1.07 | 0.02 |
| SMA.037 | KG | ACERO EN BARRAS CORRUGADAS B 500 S (material; 05/07/2010) | 1.05 | 0.73 | 0.77 |
| %006 | % | Medios auxiliares (27/03/2006) | 6 % | 1.06 | 0.06 |
|  |  | Total |  |  | 1.13 |

**A0902.0020** m³ HORMIGON EN MASA (material; 16/09/2003)
Precio: 71.61
Hormigon en masa tipo h-125, elaborado y transportado en hormigonera movil

| Código | Ud | Descripción | Rendimiento | Precio | Importe |
|---|---|---|---|---|---|
| B0001.0030 | h | OFICIAL 1ª | 0.3 | 22.48 | 6.74 |
| B0001.0060 | h | PEÓN ESPECIALIZADO | 0.6 | 18.88 | 11.33 |
| B0101.0010 | m³ | AGUA | 0.18 | 1.14 | 0.21 |
| B0202.0150 | tm | Cemento gris iiav-42.5, A granel (material; 16/09/2003) | 0.225 | 93.45 | 21.03 |
| B0401.0030 | tm | Arena de cantera (0/3 mm) (material; 16/09/2003) | 0.685 | 7.8 | 5.34 |
| B0401.0100 | tm | Gravilla 4 (25/40 mm) (material; 16/09/2003) | 1.37 | 9.97 | 13.66 |
| B3010.0220 | H | Equipo de planta de dosificacion de hormigon y camion hormigonera (maquinaria; 16/09/2003) | 0.07 | 156.3 | 10.94 |
| %0340 | % | Medios auxiliares (16/09/2003) | 3.4 % | 69.25 | 2.35 |
|  |  | Total |  |  | 71.61 |

**B0332W01** M3 GRAVA FINA 2-6 MM (material; 24/07/2006)
Precio: 9.86
Grava fina 2-6 mm

**B3008.0490** h Equipo de perforación (maquinaria; 02/02/2006)
Precio: 290
El equipo de perforación horizontal perforación direccional, varillajes, cabezales, herramientas auxiliares, etc.

| Código | Ud | Descripción | Precio |
|---|---|---|---|
| Becoárido | m³ | ECOARIDO 0/10 (ó similar certificado CE) (material; 10/06/2011) | 0 |
| Becoárido020 | m³ | ECOARIDO 0/20 (ó similar certificado CE) (material; 10/06/2011) | 0 |
| CAM | h | Camión para transporte de 12t (maquinaria; 17/05/2006) | 45 |

**DTPP0150A** m Tubería PP DN 150 Ventilación (material; 23/03/2006)
Precio: 14
Tubería pp dn 125 ventilación

**DTPP0500A** m Tubería PP DN 500 Ventilación (material; 19/03/2018)
Precio: 187
Tubería pp dn 500 ventilación

**GEOT** m² GEOTEXTIL (23/03/2006)
Precio: 13.41

| Código | Ud | Descripción | Rendimiento | Precio | Importe |
|---|---|---|---|---|---|
| B0001.0030 | h | OFICIAL 1ª | 0.05 | 22.48 | 1.12 |
| B0001.0060 | h | PEÓN ESPECIALIZADO | 0.1 | 18.88 | 1.89 |
| B7429091 | m² | GEOTÉXTIL 200 g/m2 | 2.04 | 4.97 | 10.14 |
| %RES | % | GESTIÓN DE RCD EN OBRA | 1 % | 13.15 | 0.13 |
| %MA1 | % | MEDIOS AUXILIARES | 1 % | 13.28 | 0.13 |
|  |  | Total |  |  | 13.41 |

| Código | Ud | Descripción | Precio |
|---|---|---|---|
| GMEDAUX | % | Medios auxiliares (20/11/2012) | 0.02 |

**MQ01.03.02a2** h COMPRESOR TRANSPORTABLE DE PISTONES (maquinaria; 23/03/2006)
Precio: 10.67
Compresor transportable con motor diesel. De pistones. Presión normal (700 kpa). De 10 m³/minuto de caudal

| Código | Ud | Descripción | Precio |
|---|---|---|---|
| MQ04CAG010A | H | Camión grúa de hasta 6 Tn (material; 11/07/2016) | 66.49 |

**MQ06.02.01.a** h CAMIÓN GRÚA 16t CON CAJA FIJA Y GRUA AUXILIAR (maquinaria; 23/03/2006)
Precio: 85.94
Camión. Con caja fija y grúa auxiliar. Para 16 t.

**MQ08.11.00.a2** h VIBRADOR HORMIGÓN 56 mm DIÁMETRO (maquinaria; 23/03/2006)
Precio: 1.91
Vibrador de hormigón de 56 mm de diámetro.

| Código | Ud | Descripción | Precio |
|---|---|---|---|
| MQ13.01.05a2 | h | Máquina para soldadura a tope de tuberías de polietileno (maquinaria; 21/07/2019; Presupuesto 7.16) | 7.16 |

**MQ15.02.00.a0** h Pontona autopropulsada con grúa hidráulica (maquinaria; 21/07/2019)
Precio: 163.38
Pontona autopropulsada con grúa hidráulica, con tripulación.

**MQ16.00.00.a1** h Taladro neumático. De 250 W de potencia (maquinaria; 21/07/2019)
Precio: 0.35
Taladro neumático. De 250 w de potencia.

**MT007** m² Tablero pino, e=22 mm, 5 usos (material; 16/09/2019)
Precio: 2.56
Tablero pino, e=22 mm, 5 usos, a pie de obra.

**MT010** m² Encofrado bastidor acero y panel fenólico (material; 16/09/2019)
Precio: 4.2
Panel plano con bastidor de acero y superficie encofrante de contrachapado fenólico para encofrado visto, incluso accesorios de montaje como berenjenos, velos, puntales y cimbras auxiliares de montaje, andamiajes, alambre, puntas, flejes, tablones de madera, y remates, amortizado íntegramente en la obra, a pie de obra.
Claves: panel, metal

| Código | Ud | Descripción | Precio |
|---|---|---|---|
| MT015 | kg | ACERO CORRUGADO B-500-S (material; 23/03/2006) | 1.4 |

**MT024** t Grava fina 2-8 mm (material; 21/07/2019)
Precio: 9
Grava fina 2-8 mm, a pie de obra
Claves: transporte, río, areno

**MT132** m³ Hormigón en masa HM-20/B/20/I (material; 16/09/2019)
Precio: 62
Hormigón en masa hm-20/b/20/i, a pie de obra.

**MT245** m Bord.ho.bica.gris t.III 14-17x28 (material; 16/09/2019)
Precio: 7.18
Bord.Ho.Bica.Gris t.Iii 14-17x28, a pie de obra.

**MT292** m³ TIERRA VEGETAL (material; 16/09/2019)
Precio: 6.8
Tierra vegetal, a pie de obra.

**PEAD315PN10** m Tubo PE100 DN315 PN 10 (07/04/2011)
Precio: 100
Suministro, colocación y probado de tubería de pe de pared compacta para funcionamiento en presión, de tensión mínima requerida (mrs) 10 mpa, diámetro nominal 315 mm, presión nominal pn 10, uniones soldadas térmicamente a tope, incluso parte proporcional de accesorios y piezas especiales.

| Código | Ud | Descripción | Precio |
|---|---|---|---|
| POLIPASTO | Ud | Polipasto para bivalva de 1000 kg (material; 04/10/2013) | 3070.59 |

**Q03C00055** H. Camió grua 10Tn (maquinaria; 20/10/2016)
Precio: 56
Camión grúa 10tn

**SMA.090** M3 GRAVA (material; 13/07/2010)
Precio: 10
Grava

**SMQ.010** H CAMIÓN GRÚA 20 T (maquinaria; 13/07/2010)
Precio: 55
Camión grúa 20 t

**SMQ.022** H CARGADORA SOBRE RUEDAS DE 1,20 M3. (maquinaria; 18/09/2003)
Precio: 28.02
Cargadora sobre ruedas de 1,20 m3.

**SMQ.090** H LANCHA DE SERVICIO 7.83m (maquinaria; 23/03/2006)
Precio: 69.44
Embarcación lanzadora

**SMQ.095** H CAMIÓN CISTERNA 6 M3 (maquinaria; 02/09/2000)
Precio: 32.18
Camión cisterna de 6 m3

| Código | Ud | Descripción | Precio |
|---|---|---|---|
| hormifill | m³ | HM EXCAVABLE TIPO HORMIFILL (material; 10/06/2011) | 45.6 |

## Precios auxiliares

**OEM01** H Cuadrilla A Montadores (mano de obra; 04/05/2023)
Precio: 71.64

| Código | Ud | Descripción | Rendimiento | Precio | Importe |
|---|---|---|---|---|---|
| O01MONT | H. | Oficial primera montador (mano de obra; 04/05/2023) | 1 | 41.25 | 41.25 |
| O01AYU | H. | Ayudante montador (mano de obra; 04/05/2023) | 1 | 30.39 | 30.39 |
|  |  | Total |  |  | 71.64 |

**OEM02** H Cuadrilla B Electricidad (mano de obra; 25/02/2022)
Precio: 71.64

| Código | Ud | Descripción | Rendimiento | Precio | Importe |
|---|---|---|---|---|---|
| O01OF01 | H. | Oficial primera electricista | 1 | 41.25 | 41.25 |
| O01AYEL1 | H. | Ayudante electricista | 1 | 30.39 | 30.39 |
|  |  | Total |  |  | 71.64 |

**A01MA060** m3 MORTERO CEMENTO M-2,5 (material; 16/09/2003)
Precio: 79.32

| Código | Ud | Descripción | Rendimiento | Precio | Importe |
|---|---|---|---|---|---|
| B0001.0070 | h | PEÓN SUELTO | 1.7 | 18.28 | 31.08 |
| P01CC270 | t. | Cemento CEM II/B-P 32,5 N granel (material; 02/05/2012) | 0.22 | 127.12 | 27.97 |
| P01AA030 | m3 | Arena de río 0/5 mm. | 1.11 | 17.1 | 18.98 |
| B0101.0010 | m³ | AGUA | 0.25 | 1.14 | 0.29 |
| M03HH030 | h. | Hormigonera 200 l. gasolina | 0.4 | 2.51 | 1.00 |
|  |  | Total |  |  | 79.32 |

**A01AA030** m3 PASTA DE YESO NEGRO (material; 16/09/2003)
Precio: 99.6

| Código | Ud | Descripción | Rendimiento | Precio | Importe |
|---|---|---|---|---|---|
| B0001.0070 | h | PEÓN SUELTO | 2.5 | 18.28 | 45.70 |
| P01CY010 | t. | Yeso negro en sacos (material; 02/05/2012) | 0.85 | 62.61 | 53.22 |
| B0101.0010 | m³ | AGUA | 0.6 | 1.14 | 0.68 |
|  |  | Total |  |  | 99.6 |

**A01MA030** m3 MORTERO CEMENTO M-10 (material; 16/09/2003)
Precio: 97.79

| Código | Ud | Descripción | Rendimiento | Precio | Importe |
|---|---|---|---|---|---|
| B0001.0070 | h | PEÓN SUELTO | 1.7 | 18.28 | 31.08 |
| P01CC270 | t. | Cemento CEM II/B-P 32,5 N granel | 0.38 | 127.12 | 48.31 |
| P01AA030 | m3 | Arena de río 0/5 mm. | 1 | 17.1 | 17.10 |
| B0101.0010 | m³ | AGUA | 0.26 | 1.14 | 0.30 |
| M03HH030 | h. | Hormigonera 200 l. gasolina | 0.4 | 2.51 | 1.00 |
|  |  | Total |  |  | 97.79 |

**A01MA050** m3 MORTERO CEMENTO 1/3 M-160 (material; 30/10/2001)
Precio: 80.91
Mortero de cemento cem ii/b-m 32,5 r y arena de río de dosificación 1/3 (m-160), confeccionado con hormigonera de 250 l., S/rc-97.

| Código | Ud | Descripción | Rendimiento | Precio | Importe |
|---|---|---|---|---|---|
| B0001.0070 | h | PEÓN SUELTO | 1.7 | 18.28 | 31.08 |
| P01CC020 | t. | Cemento CEM II/B-M 32,5 R sacos (material; 30/10/2001) | 0.44 | 88.44 | 38.91 |
| P01AA020 | m3 | Arena de río 0/5 mm. (material; 30/10/2001) | 0.975 | 10.12 | 9.87 |
| P01DW050 | m3 | Agua (material; 30/10/2001) | 0.26 | 0.68 | 0.18 |
| M03HH020 | h. | Hormigonera 200 l. gasolina (maquinaria; 30/10/2001) | 0.4 | 2.18 | 0.87 |
|  |  | Total |  |  | 80.91 |

**A0104.0120** M3 MORTERO C.P. Y ARENA CANTERA 1:4 (material; 16/09/2003)
Precio: 113.58
Mortero de cemento portland y arena de cantera de 350 kg (1:4)

| Código | Ud | Descripción | Rendimiento | Precio | Importe |
|---|---|---|---|---|---|
| B0001.0060 | h | PEÓN ESPECIALIZADO | 3.5 | 18.88 | 66.08 |
| B0101.0010 | m³ | AGUA | 0.26 | 1.14 | 0.30 |
| B0202.0130 | tm | cemento gris IIAL-32,5 (50kg) (material; 16/09/2003) | 0.35 | 93.55 | 32.74 |
| B0401.0030 | tm | arena de cantera (0/3 mm) | 1.03 | 7.8 | 8.03 |
| %0600 | % | Medios auxiliares | 6 % | 107.15 | 6.43 |
|  |  | Total |  |  | 113.58 |

**O01A090** h. Cuadrilla albañilería (mano de obra; 23/03/2006)
Precio: 29.34

| Código | Ud | Descripción | Rendimiento | Precio | Importe |
|---|---|---|---|---|---|
| B0001.0030 | h | OFICIAL 1ª | 0.574 | 22.48 | 12.90 |
| B0001.0050 | h | AYUDANTE | 0.574 | 19.48 | 11.18 |
| B0001.0070 | h | PEÓN SUELTO | 0.288 | 18.28 | 5.26 |
|  |  | Total |  |  | 29.34 |

**B0008.0010** h CUADRILLA ESPECIALIZADA MONTAJE (mano de obra; 23/03/2006)
Precio: 60.83

| Código | Ud | Descripción | Rendimiento | Precio | Importe |
|---|---|---|---|---|---|
| B0001.0030 | h | OFICIAL 1ª | 1 | 22.48 | 22.48 |
| B0001.0040 | h | Oficial 2ª (mano de obra; 23/03/2006) | 1 | 20.07 | 20.07 |
| B0001.0070 | h | PEÓN SUELTO | 1 | 18.28 | 18.28 |
|  |  | Total |  |  | 60.83 |

**E05HFE020** m2 ENCOFRADO FORJADO PLACA PREFAB. (23/03/2006)
Precio: 7.03
Encofrado y desencofrado continuo con puntales y sopandas en forjados de placas prefabricadas, hasta 3,5 m. de altura con madera suelta.Según EHE y CTE.

| Código | Ud | Descripción | Rendimiento | Precio | Importe |
|---|---|---|---|---|---|
| B0001.0030 | h | OFICIAL 1ª | 0.06 | 22.48 | 1.35 |
| B0001.0050 | h | AYUDANTE | 0.06 | 19.48 | 1.17 |
| P01ES130 | m3 | Madera pino encofrar 26 mm. | 0.015 | 240.16 | 3.60 |
| P01UC030 | kg | Puntas 20x100 | 0.06 | 1.34 | 0.08 |
| P03AA020 | kg | Alambre atar 1,30 mm. | 0.04 | 1.56 | 0.06 |
| M12CP080 | ud | Puntal telescópico 3m., 1,5 t. | 0.05 | 15.4 | 0.77 |
|  |  | Total |  |  | 7.03 |

**A01AL090** m3 LECHADA CEM. BLANCO BL-V 22,5 (material; 16/09/2003)
Precio: 177.18

| Código | Ud | Descripción | Rendimiento | Precio | Importe |
|---|---|---|---|---|---|
| B0001.0070 | h | PEÓN SUELTO | 2 | 18.28 | 36.56 |
| P01CC160 | t. | Cemento blanco BL-V 22,5 sacos* | 0.5 | 279.17 | 139.59 |
| B0101.0010 | m³ | AGUA | 0.9 | 1.14 | 1.03 |
|  |  | Total |  |  | 177.18 |

**A0104.0040** m³ MORTERO DE CEMENTO 1:4, 350 kg (material; 16/09/2003)
Precio: 56.77
Mortero de cemento portland y arena de 350 kg (1:4)

| Código | Ud | Descripción | Rendimiento | Precio | Importe |
|---|---|---|---|---|---|
| B0101.0010 | m³ | AGUA | 0.26 | 1.14 | 0.30 |
| B0202.0130 | tm | cemento gris IIAL-32,5 (50kg) | 0.35 | 93.55 | 32.74 |
| B0401.0010 | M3 | Arena comun (material; 16/09/2003) | 1.03 | 19.91 | 20.51 |
| %0600 | % | Medios auxiliares | 6 % | 53.55 | 3.21 |
|  |  | Total |  |  | 56.77 |

**A0104.0140** M3 mortero c.p. y arena cantera 1:6 (material; 16/09/2003)
Precio: 104.21
Mortero de cemento portland y arena de cantera de 250 kg (1:6)

| Código | Ud | Descripción | Rendimiento | Precio | Importe |
|---|---|---|---|---|---|
| B0001.0060 | h | PEÓN ESPECIALIZADO | 3.5 | 18.88 | 66.08 |
| B0101.0010 | m³ | AGUA | 0.225 | 1.14 | 0.26 |
| B0202.0130 | tm | cemento gris IIAL-32,5 (50kg) | 0.25 | 93.55 | 23.39 |
| B0401.0030 | tm | arena de cantera (0/3 mm) | 1.1 | 7.8 | 8.58 |
| %0600 | % | Medios auxiliares | 6 % | 98.31 | 5.90 |
|  |  | Total |  |  | 104.21 |

**E04AM470** m2 ME 200X300 ø 5-5 6000X2200 150/150-100/100-400 B500T UNE-EN 1008 (23/03/2006)
Precio: 4.4
Malla electrosoldada estándar de acero ME 200X300 ø 5-5 6000X2200 150/150-100/100-400 B500T UNE-EN 10080, formada por barras corrugadas B500T, separación entre los ejes de las barras, longitudinal igual a 20cm y transversal, igual a 30 cm.; diámetros nominales de las barras longitudinales y transversales de 5 mm, con zona de ahorro . Dimensiones del panel: longitud 6 m. y anchura 2,20 metros. Colocada en obra, i/p.p. de alambre de atar y separadores. Según normas EHE-08 .

| Código | Ud | Descripción | Rendimiento | Precio | Importe |
|---|---|---|---|---|---|
| B0001.0030 | h | OFICIAL 1ª | 0.006 | 22.48 | 0.13 |
| B0001.0050 | h | AYUDANTE | 0.006 | 19.48 | 0.12 |
| P03AM490 | m2 | ME 200X300 ø 5-5 6000X2200 150/150-100/100-400 B500T UNE-EN 1008 (material; 23/03/2006) | 1.264 | 3.19 | 4.03 |
| P03AA020 | kg | Alambre atar 1,30 mm. | 0.02 | 1.56 | 0.03 |
| P01UW030 | ud | Separador de hormigón para armaduras (material; 20/09/2016) | 3 | 0.03 | 0.09 |
|  |  | Total |  |  | 4.4 |

**E05HFE010** m2 ENCOF. MADERA EN FORJADOS (23/03/2006)
Precio: 6.73
Encofrado y desencofrado continuo con puntales y sopandas en forjados de viguetas y bovedillas, hasta 3,5 m. de altura, con madera suelta. Según EHE-08 y CTE. Superficie de encofrado en contacto con el hormigón, medida según documentación gráfica de Proyecto.

| Código | Ud | Descripción | Rendimiento | Precio | Importe |
|---|---|---|---|---|---|
| B0001.0030 | h | OFICIAL 1ª | 0.05 | 22.48 | 1.12 |
| B0001.0050 | h | AYUDANTE | 0.05 | 19.48 | 0.97 |
| M12EM030 | m2 | Tablero encofrar 22 mm. 4 p. (maquinaria; 02/05/2012) | 1.05 | 2.62 | 2.75 |
| P01ES130 | m3 | Madera pino encofrar 26 mm. | 0.007 | 240.16 | 1.68 |
| P01UC030 | kg | Puntas 20x100 | 0.05 | 1.34 | 0.07 |
| P03AA020 | kg | Alambre atar 1,30 mm. | 0.04 | 1.56 | 0.06 |
| M12CP080 | ud | Puntal telescópico 3m., 1,5 t. | 0.005 | 15.4 | 0.08 |
|  |  | Total |  |  | 6.73 |

**A01MA090** m3 MORTERO CEMENTO M-5 C/ A.MIGA (material; 16/09/2003)
Precio: 82.6

| Código | Ud | Descripción | Rendimiento | Precio | Importe |
|---|---|---|---|---|---|
| B0001.0070 | h | PEÓN SUELTO | 1.7 | 18.28 | 31.08 |
| P01CC270 | t. | Cemento CEM II/B-P 32,5 N granel | 0.27 | 127.12 | 34.32 |
| P01AA100 | m3 | Arena de miga cribada (material; 02/05/2012) | 1.1 | 14.46 | 15.91 |
| B0101.0010 | m³ | AGUA | 0.255 | 1.14 | 0.29 |
| M03HH030 | h. | Hormigonera 200 l. gasolina | 0.4 | 2.51 | 1.00 |
|  |  | Total |  |  | 82.6 |

**A01MB030** m3 MORTERO CEMENTO BLANCO M-10/BL (material; 16/09/2003)
Precio: 139.48

| Código | Ud | Descripción | Rendimiento | Precio | Importe |
|---|---|---|---|---|---|
| B0001.0070 | h | PEÓN SUELTO | 1.7 | 18.28 | 31.08 |
| P01CC180 | t. | Cemento blanco BL-II 42,5R sacos* (material; 02/05/2012) | 0.35 | 255.69 | 89.49 |
| P01AA030 | m3 | Arena de río 0/5 mm. | 1.03 | 17.1 | 17.61 |
| B0101.0010 | m³ | AGUA | 0.26 | 1.14 | 0.30 |
| M03HH030 | h. | Hormigonera 200 l. gasolina | 0.4 | 2.51 | 1.00 |
|  |  | Total |  |  | 139.48 |

**A01AA040** m3 PASTA DE YESO BLANCO (material; 16/09/2003)
Precio: 102.74

| Código | Ud | Descripción | Rendimiento | Precio | Importe |
|---|---|---|---|---|---|
| B0001.0070 | h | PEÓN SUELTO | 2.5 | 18.28 | 45.70 |
| P01CY030 | t. | Yeso blanco en sacos (material; 02/05/2012) | 0.81 | 69.51 | 56.30 |
| B0101.0010 | m³ | AGUA | 0.65 | 1.14 | 0.74 |
|  |  | Total |  |  | 102.74 |

**A0104.0110** m³ MORTERO C.P. Y ARENA CANTERA 1:3 (material; 16/09/2003)
Precio: 122.06
Mortero de cemento portland y arena de cantera de 440 kg (1:3)

| Código | Ud | Descripción | Rendimiento | Precio | Importe |
|---|---|---|---|---|---|
| B0001.0060 | h | PEÓN ESPECIALIZADO | 3.5 | 18.88 | 66.08 |
| B0101.0010 | m³ | AGUA | 0.26 | 1.14 | 0.30 |
| B0202.0130 | tm | cemento gris IIAL-32,5 (50kg) | 0.44 | 93.55 | 41.16 |
| B0401.0030 | tm | arena de cantera (0/3 mm) | 0.975 | 7.8 | 7.61 |
| %0600 | % | Medios auxiliares | 6 % | 115.15 | 6.91 |
|  |  | Total |  |  | 122.06 |

**A0201.0040** m³ HORMIGON H-10 N/mm2 arido 40 (material; 16/09/2003)
Precio: 82.75
Hormigon elaborado en obra de h-10 n/mm2 con arido machacado de tamaño maximo 40 mm, consistencia plastica

| Código | Ud | Descripción | Rendimiento | Precio | Importe |
|---|---|---|---|---|---|
| B0001.0060 | h | PEÓN ESPECIALIZADO | 1.2 | 18.88 | 22.66 |
| B0101.0010 | m³ | AGUA | 0.19 | 1.14 | 0.22 |
| B0202.0160 | tm | cemento gris IIAL-42.5, (50 kg) (material; 16/09/2003) | 0.178 | 99.56 | 17.72 |
| B0401.0030 | tm | arena de cantera (0/3 mm) | 0.688 | 7.8 | 5.37 |
| B0401.0100 | tm | gravilla 4 (25/40 mm) | 1.376 | 9.97 | 13.72 |
| 06.02.04.a | h | CAMIÓN VOLQUETE 16t CON CAJA BASCULANTE | 0.17 | 107.5 | 18.28 |
| B1903.0020 | U | dia hormigonera electrica 160 l. (maquinaria; 16/09/2003) | 0.007 | 12.62 | 0.09 |
| %0600 | % | Medios auxiliares | 6 % | 78.06 | 4.68 |
|  |  | Total |  |  | 82.75 |

**A0901.0010** m³ MORTETRO TIPO m-250, OBRA (material; 16/09/2003)
Precio: 66.77
Mortero tipo m-250, elaborado en obra

| Código | Ud | Descripción | Rendimiento | Precio | Importe |
|---|---|---|---|---|---|
| B0001.0060 | h | PEÓN ESPECIALIZADO | 0.8 | 18.88 | 15.10 |
| B0101.0010 | m³ | AGUA | 0.26 | 1.14 | 0.30 |
| B0202.0130 | tm | cemento gris IIAL-32,5 (50kg) | 0.25 | 93.55 | 23.39 |
| B0401.0010 | M3 | arena comun | 1.2 | 19.91 | 23.89 |
| B3010.0240 | H | Hormigonera electrica de 350 l capacidad amasado (maquinaria; 16/09/2003) | 0.75 | 2.2 | 1.65 |
| %0380 | % | Medios auxiliares (16/09/2003) | 3.8 % | 64.33 | 2.44 |
|  |  | Total |  |  | 66.77 |

**A01RP040** m3 HORMIG. HA-25/B/20/XC2 (material; 02/05/2012)
Precio: 66.13

| Código | Ud | Descripción | Rendimiento | Precio | Importe |
|---|---|---|---|---|---|
| P01HC071 | m3 | Hormigón HA-25/B/20/XC2 (material; 02/05/2012) | 1 | 66.13 | 66.13 |
|  |  | Total |  |  | 66.13 |

**E02ZM010** m3 EXC.ZANJA A MÁQUINA T. DISGREG. (23/03/2006)
Precio: 8.36
Excavación en zanjas, en terrenos disgregados, por medios mecánicos, con extracción de tierras a los bordes, sin carga ni transporte al vertedero y con p.p. de medios auxiliares.

| Código | Ud | Descripción | Rendimiento | Precio | Importe |
|---|---|---|---|---|---|
| B0001.0070 | h | PEÓN SUELTO | 0.075 | 18.28 | 1.37 |
| M05RN020 | h. | Retrocargadora neum. 75 CV (maquinaria; 28/06/2018) | 0.127 | 55.03 | 6.99 |
|  |  | Total |  |  | 8.36 |

**E04CM060** m3 HORM. HM-20/B/32/X0 CIM. V.MANUAL (23/03/2006)
Precio: 173.24
Hormigón en masa HM-20/B/32/X0, de 20 N/mm2., consistencia blanda, Tmáx.32, ambiente X0, elaborado en central en relleno de zapatas y zanjas de cimentación, incluso encamillado de pilares y muros, vertido por medios manuales, vibrado, curado y colocación. Según EHE-08 y DB-SE-C.

| Código | Ud | Descripción | Rendimiento | Precio | Importe |
|---|---|---|---|---|---|
| B0001.0030 | h | OFICIAL 1ª | 0.6 | 22.48 | 13.49 |
| B0001.0050 | h | AYUDANTE | 0.6 | 19.48 | 11.69 |
| M10HV080 | h. | Vibrador hormigón gasolina 75 mm (maquinaria; 28/06/2018) | 0.6 | 6.69 | 4.01 |
| P01HC002 | m3 | Hormigón HM-20/B/32/X0 | 1.06 | 135.9 | 144.05 |
|  |  | Total |  |  | 173.24 |

**E12SBA020** m. TUBERIA PVC SERIE B D=40 mm (23/03/2006)
Precio: 5.27
Tubería de PVC serie B, de 40 mm de diámetro, unión pegada, conforme UNE EN1453-1; con una resistencia al fuego B-s1,d0, conforme UNE-EN 13501-1; colocada en instalaciones interiores de evacuación de aguas residuales. Totalmente montada, incluyendo p.p. de piezas especiales (codos, manguitos, etc) y p.p de medios auxiliares. Conforme a CTE DB HS-5.

| Código | Ud | Descripción | Rendimiento | Precio | Importe |
|---|---|---|---|---|---|
| B0001.0030 | h | OFICIAL 1ª | 0.05 | 22.48 | 1.12 |
| B0001.0050 | h | AYUDANTE | 0.05 | 19.48 | 0.97 |
| P17VB020 | m. | Tubo PVC evac. serie B-S1,D0 .j.peg. 40 mm. (material; 30/01/2021) | 1 | 2.78 | 2.78 |
| P17VP020 | ud | Codo PVC evacuación 40 mm.j.peg. (material; 02/05/2012) | 0.3 | 1.06 | 0.32 |
| P17VP180 | ud | Manguito PVC evac.40 mm.j.pegada (material; 02/05/2012) | 0.1 | 0.81 | 0.08 |
|  |  | Total |  |  | 5.27 |

**E12SJB030** m. BAJANTE PVC SERIE B D=110 mm (23/03/2006)
Precio: 29.13
Bajante de PVC, serie B, de 110 mm de diámetro, con sistema de unión por enchufe con junta pegada, conforme UNE EN1453-1; con una resistencia al fuego B-s1,d0, conforme UNE-EN 13501-1; colocada en instalaciones interiores de evacuación de aguas residuales, con collarín con cierre incorporado. Totalmente montada, incluyendo p.p. de piezas especiales (codos, derivaciones, etc) y p.p de medios auxiliares. Conforme a CTE DB HS-5. Medida la longitud realizada.

| Código | Ud | Descripción | Rendimiento | Precio | Importe |
|---|---|---|---|---|---|
| B0001.0030 | h | OFICIAL 1ª | 0.05 | 22.48 | 1.12 |
| B0001.0050 | h | AYUDANTE | 0.05 | 19.48 | 0.97 |
| P17VB060 | m. | Tubo PVC evac. serie B-S1,D0 .j.peg. 110 mm. | 1 | 21.87 | 21.87 |
| P17VP060 | ud | Codo PVC evacuación 110mm.j.lab. | 0.3 | 5.66 | 1.70 |
| P17VP350 | ud | Injerto M-H 45º PVC serie B junta pegada 110 mm (material; 30/01/2021) | 0.3 | 4.4 | 1.32 |
| P17JP070 | ud | Abrazadera bajante PVC D=110mm. (material; 02/05/2012) | 1 | 2.15 | 2.15 |
|  |  | Total |  |  | 29.13 |

**E12SGB020** ud BOTE SIFÓNICO PVC D=110 EMPOT. (23/03/2006)
Precio: 31.85
Suministro y colocación de bote sifónico de PVC, de 110 mm. de diámetro, colocado en el grueso del forjado, con cuatro entradas de 40 mm., y una salida de 50 mm., y con tapa de PVC, con sistema de cierre por lengüeta de caucho a presión, totalmente instalado, incluso con conexionado de las canalizaciones que acometen y colocación del ramal de salida hasta el manguetón del inodoro, con tubería de PVC de 50 mm. de diámetro, funcionando. Según CTE DB HS-5. Medida la unidad instalada y funcionando.

| Código | Ud | Descripción | Rendimiento | Precio | Importe |
|---|---|---|---|---|---|
| B0001.0030 | h | OFICIAL 1ª | 0.4 | 22.48 | 8.99 |
| P17SB020 | ud | Bote sifónico de PVC c/tapa PVC (material; 02/05/2012) | 1 | 10.76 | 10.76 |
| P17VC030 | m. | Tubo PVC evac.resid.j.peg.50 mm. (material; 02/05/2012) | 1.5 | 4.82 | 7.23 |
| P17VP180 | ud | Manguito PVC evac.40 mm.j.pegada | 4 | 0.81 | 3.24 |
| P17VP190 | ud | Manguito PVC evac.50 mm.j.pegada | 1 | 1.63 | 1.63 |
|  |  | Total |  |  | 31.85 |

**E12SGI040** ud DESAGÜE PVC C/SIFÓN EN CURVO (23/03/2006)
Precio: 11.4
Suministro y colocación de desagüe de PVC individual, consistente en la colocación de un sifón de PVC curvo, con salida horizontal de 40 mm. de diámetro, y con registro inferior, y conexión de éste mediante tubería de PVC de 40 mm. de diámetro, hasta el punto de desagüe existente, totalmente instalado, con uniones roscadas o pegadas; y válido para fregaderos de 1 seno, lavabos o bidés, incluso con p.p. de piezas especiales de PVC. Según CTE DB HS-5.

| Código | Ud | Descripción | Rendimiento | Precio | Importe |
|---|---|---|---|---|---|
| B0001.0030 | h | OFICIAL 1ª | 0.3 | 22.48 | 6.74 |
| P17SS090 | ud | Sifón curvo PVC sal.horizon.40mm (material; 02/05/2012) | 1 | 1.91 | 1.91 |
| P17VC020 | m. | Tubo PVC evac.resid.j.peg.40 mm. (material; 02/05/2012) | 0.3 | 3.78 | 1.13 |
| P17VP180 | ud | Manguito PVC evac.40 mm.j.pegada | 2 | 0.81 | 1.62 |
|  |  | Total |  |  | 11.4 |

**E12FTSR010** m. TUBERÍA PEX-A D=16 mm en rollo (23/03/2006)
Precio: 5.26
Tubería de polietileno reticulado PEX-A en rollo, de 16x1,8 mm, serie 5, PN 6 atm, conforme UNE-EN ISO 15875-1 y 5 + A1; para tuberías de alimentación, distribución e interiores, de agua fría y/o ACS. Totalmente montada, incluyendo p.p. de piezas especiales de unión PEX (codos, manguitos, etc), protección de tubo corrugado de polipropileno (azul/rojo) y p.p de medios auxiliares. Según CTE DB HS-4.

| Código | Ud | Descripción | Rendimiento | Precio | Importe |
|---|---|---|---|---|---|
| B0001.0030 | h | OFICIAL 1ª | 0.03 | 22.48 | 0.67 |
| B0001.0050 | h | AYUDANTE | 0.03 | 19.48 | 0.58 |
| P17IO010 | m | Tubo en rollo PEX-A 16x1,8 mm (material; 06/02/2021) | 1 | 1.6 | 1.60 |
| P17LC020 | m | Tubo corrugado polipropileno protección (azul/rojo) M-16 (material; 06/02/2021) | 1 | 0.33 | 0.33 |
| P17IST070 | ud | Te unión rápida PPSU 16 mm (material; 02/01/2016) | 0.3 | 4.52 | 1.36 |
| P17ISC010 | ud | Codo unión rápida latón 16 mm (material; 02/01/2016) | 0.1 | 4.93 | 0.49 |
| P17ISM010 | ud | Manguito metálico 16 mm (material; 02/01/2016) | 0.1 | 2.33 | 0.23 |
|  |  | Total |  |  | 5.26 |

**E12FTSR020** m. TUBERÍA PEX-A D=20 mm en rollo (23/03/2006)
Precio: 6.12
Tubería de polietileno reticulado PEX-A en rollo, de 20x1,9 mm, serie 5, PN 6 atm, conforme UNE-EN ISO 15875-1 y 5 + A1; para tuberías de alimentación, distribución e interiores, de agua fría y/o ACS. Totalmente montada, incluyendo p.p. de piezas especiales de unión PEX (codos, manguitos, etc), protección de tubo corrugado de polipropileno (azul/rojo) y p.p de medios auxiliares. Según CTE DB HS-4.

| Código | Ud | Descripción | Rendimiento | Precio | Importe |
|---|---|---|---|---|---|
| B0001.0030 | h | OFICIAL 1ª | 0.03 | 22.48 | 0.67 |
| B0001.0050 | h | AYUDANTE | 0.03 | 19.48 | 0.58 |
| P17IO020 | m | Tubo en rollo PEX-A 20x1,9 mm (material; 06/02/2021) | 1 | 1.94 | 1.94 |
| P17LC040 | m | Tubo corrugado polipropileno protección (azul/rojo) M-23 (material; 06/02/2021) | 1 | 0.47 | 0.47 |
| P17IST080 | ud | Te unión rápida PPSU 20 mm (material; 02/01/2016) | 0.3 | 5.24 | 1.57 |
| P17ISC020 | ud | Codo unión rápida latón 20 mm (material; 02/01/2016) | 0.1 | 5.7 | 0.57 |
| P17ISM020 | ud | Manguito metálico 20 mm (material; 02/01/2016) | 0.1 | 3.16 | 0.32 |
|  |  | Total |  |  | 6.12 |

**E12FVE020** ud LLAVE DE PASO 3/4" P/EMPOTRAR (23/03/2006)
Precio: 11.12
Suministro y colocación de llave de paso de 3/4" de diámetro, para empotrar cromada y de paso recto, colocada mediante unión roscada o soldada, totalmente equipada, instalada y funcionando. Según CTE DB HS-4.

| Código | Ud | Descripción | Rendimiento | Precio | Importe |
|---|---|---|---|---|---|
| B0001.0030 | h | OFICIAL 1ª | 0.2 | 22.48 | 4.50 |
| P17XP050 | ud | Llave paso empot.mand.redon.3/4" (material; 02/05/2012) | 1 | 6.62 | 6.62 |
|  |  | Total |  |  | 11.12 |

**E12SGI110** ud DESAGÜE PVC P/LAVADORA, S.BOT. (23/03/2006)
Precio: 12.35
Suministro y colocación de desagüe para lavadora o lavavajillas, consistente en la colocación de un sifón de PVC tipo botella, con toma de lavadora, con salida horizontal de 40 mm. de diámetro y con registro inferior, y conexión de este, mediante tubería de PVC de 40 mm. de diámetro, hasta el punto de desagüe existente, totalmente instalado, con uniones roscadas o pegadas, incluso con p.p. de piezas especiales de PVC. Según CTE DB HS-5.

| Código | Ud | Descripción | Rendimiento | Precio | Importe |
|---|---|---|---|---|---|
| B0001.0030 | h | OFICIAL 1ª | 0.3 | 22.48 | 6.74 |
| P17SS030 | ud | Sifón botella c/toma lavado.40mm (material; 02/05/2012) | 1 | 3.42 | 3.42 |
| P17VC020 | m. | Tubo PVC evac.resid.j.peg.40 mm. | 0.15 | 3.78 | 0.57 |
| P17VP180 | ud | Manguito PVC evac.40 mm.j.pegada | 2 | 0.81 | 1.62 |
|  |  | Total |  |  | 12.35 |

**E12SGI070** ud DESAGÜE C/DOBLE SIF.CURVO PVC (23/03/2006)
Precio: 22.32
Suministro y colocación de desagüe doble de PVC individual, consistente en la colocación de dos sifones curvos de PVC, con registros inferiores, y unidos entre sí por una pieza en te, de 40 mm. de diámetro, con salida vertical, la cual se conecta mediante tubería de PVC de 40 mm. de diámetro, al punto de desagüe general existente, totalmente instalado, con uniones roscadas o pegadas; y válido para fregaderos y lavabos de 2 senos, incluso con p.p. de piezas especiales de PVC. Según CTE DB HS-5.

| Código | Ud | Descripción | Rendimiento | Precio | Importe |
|---|---|---|---|---|---|
| B0001.0030 | h | OFICIAL 1ª | 0.5 | 22.48 | 11.24 |
| P17SD030 | ud | Desagüe c/doble sifón curvo 40mm (material; 02/05/2012) | 1 | 8.08 | 8.08 |
| P17VC020 | m. | Tubo PVC evac.resid.j.peg.40 mm. | 0.3 | 3.78 | 1.13 |
| P17VP020 | ud | Codo PVC evacuación 40 mm.j.peg. | 1 | 1.06 | 1.06 |
| P17VP180 | ud | Manguito PVC evac.40 mm.j.pegada | 1 | 0.81 | 0.81 |
|  |  | Total |  |  | 22.32 |

**PSALAC1** Ud Salida a subcuadro dif 4x 25 + magnetico 10A (material)
Precio: 201.74

| Código | Ud | Descripción | Rendimiento | Precio | Importe |
|---|---|---|---|---|---|
| PINTER13 | Ud | Int. diferencial 4x25 A 300 mA | 1 | 128.06 | 128.06 |
| P24362 | Ud | Int. magnetotérmico 6 kA Curva C 4x10 A (material) | 1 | 73.68 | 73.68 |
|  |  | Total |  |  | 201.74 |

**PSALD01** Ud Salida motor dif 4x25 300mA+ disyuntor + contactor 9 A (material)
Precio: 212.55

| Código | Ud | Descripción | Rendimiento | Precio | Importe |
|---|---|---|---|---|---|
| PINTER13 | Ud | Int. diferencial 4x25 A 300 mA | 1 | 128.06 | 128.06 |
| PGV2P01 | Ud | Disyuntor magnetotérmico hasta 10 A (material) | 1 | 57.28 | 57.28 |
| PLC1K09 | 1 | Contactor tripolar TeSys 3x9 A (material) | 1 | 27.21 | 27.21 |
|  |  | Total |  |  | 212.55 |

**PSALD02** Ud Salida motor dif 4x25 300mA+ disyuntor + 2 contactor 9 A (material)
Precio: 239.76

| Código | Ud | Descripción | Rendimiento | Precio | Importe |
|---|---|---|---|---|---|
| PINTER13 | Ud | Int. diferencial 4x25 A 300 mA | 1 | 128.06 | 128.06 |
| PGV2P01 | Ud | Disyuntor magnetotérmico hasta 10 A | 1 | 57.28 | 57.28 |
| PLC1K09 | 1 | Contactor tripolar TeSys 3x9 A | 2 | 27.21 | 54.42 |
|  |  | Total |  |  | 239.76 |

**PSALVF1** Ud Salida motor para variador dif 4x 25 tipo B + disyuntor 10 A (material)
Precio: 253.12

| Código | Ud | Descripción | Rendimiento | Precio | Importe |
|---|---|---|---|---|---|
| PDIFIV04B | Ud | Int. diferencial 4x25 A 300 mA (material) | 1 | 192.67 | 192.67 |
| PLDISY01 | Ud | Disyuntor magnetotérmico GV2P hasta 6.30 A (material) | 1 | 60.45 | 60.45 |
|  |  | Total |  |  | 253.12 |

**PSALVF2** Ud Salida motor para variador dif 4x 25 tipo B + disyuntor 25 A (material)
Precio: 297.87

| Código | Ud | Descripción | Rendimiento | Precio | Importe |
|---|---|---|---|---|---|
| PDIFIV04B | Ud | Int. diferencial 4x25 A 300 mA | 1 | 192.67 | 192.67 |
| PLDISY02 | Ud | Disyuntor magnetotérmico GV2P hasta 25 A (material) | 1 | 105.2 | 105.20 |
|  |  | Total |  |  | 297.87 |

**PSALARR1** Ud Salida motor para arrancador dif 4x 25+ disyuntor 25A (material)
Precio: 297.87

| Código | Ud | Descripción | Rendimiento | Precio | Importe |
|---|---|---|---|---|---|
| PDIFIV04B | Ud | Int. diferencial 4x25 A 300 mA | 1 | 192.67 | 192.67 |
| PLDISY02 | Ud | Disyuntor magnetotérmico GV2P hasta 25 A | 1 | 105.2 | 105.20 |
|  |  | Total |  |  | 297.87 |

**PSALARR2** Ud Salida motor para arrancador dif 4x 40+ disyuntor 40A (material)
Precio: 555.09

| Código | Ud | Descripción | Rendimiento | Precio | Importe |
|---|---|---|---|---|---|
| PDIFIV05B | Ud | Int. diferencial 4x40 A 300 mA B (material) | 1 | 281.61 | 281.61 |
| PLDISY03 | Ud | Disyuntor magnetotérmico GV7R hasta 50A 25 kA (material) | 1 | 273.48 | 273.48 |
|  |  | Total |  |  | 555.09 |

**PSAL09** Ud Salida para tomas mono+ tri dif 4x 25 300mA + termico 25 A (material)
Precio: 207.52

| Código | Ud | Descripción | Rendimiento | Precio | Importe |
|---|---|---|---|---|---|
| PINTER13 | Ud | Int. diferencial 4x25 A 300 mA | 1 | 128.06 | 128.06 |
| P24365 | Ud | Int. magnetotérmico 6 kA Curva C 4x25 A | 1 | 79.46 | 79.46 |
|  |  | Total |  |  | 207.52 |

**PSAL10** Ud Salidas servicio cuadro dif 2x25 30mA + termico 10 y 16 A (material)
Precio: 179.12

| Código | Ud | Descripción | Rendimiento | Precio | Importe |
|---|---|---|---|---|---|
| PINTER01 | Ud | Int. diferencial 2x25 A 30 mA (material) | 1 | 98.49 | 98.49 |
| P24076 | Ud | Int. magnetotérmico 6 kA Curva B 2x10 A (material) | 1 | 39.92 | 39.92 |
| P24077 | Ud | Int. magnetotérmico 6 kA Curva B 2x16 A (material) | 1 | 40.71 | 40.71 |
|  |  | Total |  |  | 179.12 |

**PSAL11** Ud Salidas servicio cuadro dif 2x25 300mA + termico 10 y 16 A (material)
Precio: 179.35

| Código | Ud | Descripción | Rendimiento | Precio | Importe |
|---|---|---|---|---|---|
| PINTER08 | Ud | Int. diferencial 2x25 A 300 mA (material) | 1 | 98.72 | 98.72 |
| P24076 | Ud | Int. magnetotérmico 6 kA Curva B 2x10 A | 1 | 39.92 | 39.92 |
| P24077 | Ud | Int. magnetotérmico 6 kA Curva B 2x16 A | 1 | 40.71 | 40.71 |
|  |  | Total |  |  | 179.35 |

**PSALREC** Ud Salida para recarga vehiculo 22Kw (material)
Precio: 372.66

| Código | Ud | Descripción | Rendimiento | Precio | Importe |
|---|---|---|---|---|---|
| PDIFIV05B | Ud | Int. diferencial 4x40 A 300 mA B | 1 | 281.61 | 281.61 |
| PLMAGIV07 | Ud | Int. magnetotérmico 6 kA Curva C 4x40 A (material) | 1 | 91.05 | 91.05 |
|  |  | Total |  |  | 372.66 |

**ELACCM1** Ud Autómata CCM1-> 64SD/192ED-16SA/28EA (material)
Precio: 13268.64

| Código | Ud | Descripción | Rendimiento | Precio | Importe |
|---|---|---|---|---|---|
| PSCHM340 | Ud | Procesador M340 (material) | 1 | 1058.82 | 1058.82 |
| PSCHM340A | Ud | Rack 12 para M340 (material) | 2 | 438.58 | 877.16 |
| PSCHM340B | Ud | Fuente de alimentacion 24 V (material) | 2 | 715.11 | 1430.22 |
| PSCHED64 | Ud | Modulo 64 entradas digitales (24V) (material) | 1 | 849.96 | 849.96 |
| PSCHED32 | Ud | Modulo 32 entradas digitales (24V) (material) | 0 | 539.42 | 0.00 |
| PSCHED16 | Ud | Modulo 16 entradas digitales (24V) (material) | 0 | 283.33 | 0.00 |
| PSCHSD64 | Ud | Modulo 64 salidas digitales (24V) (material) | 3 | 1026.02 | 3078.06 |
| PSCHSD32 | Ud | Modulo 32 salidas digitales (24V) (material) | 0 | 637.07 | 0.00 |
| PSCHSD16 | Ud | Modulo 16 salidas digitales (24V) (material) | 0 | 340.94 | 0.00 |
| PSCHSA8 | Ud | Modulo 8 salidas analogicas aisladas (material) | 2 | 1062.41 | 2124.82 |
| PSCHSA4 | Ud | Modulo 4 salidas analogicas aisladas (material) | 0 | 931.58 | 0.00 |
| PSCHSA2 | Ud | Modulo 2 salidas analogicas aisladas (material) | 0 | 515.42 | 0.00 |
| PSCHEA8 | Ud | Modulo 8 entradas analogicas aisladas (material) | 3 | 1083.65 | 3250.95 |
| PSCHEA4 | Ud | Modulo 4 entradas analogicas aisladas (material) | 1 | 598.65 | 598.65 |
|  |  | Total |  |  | 13268.64 |

**PSAL00** Ud Salidas fusibles para instrumentacion (material)
Precio: 8.16

| Código | Ud | Descripción | Rendimiento | Precio | Importe |
|---|---|---|---|---|---|
| PSAL001 | Ud | Portafusibles (material) | 1 | 6.67 | 6.67 |
| PSAL002 | Ud | Fusible 2A (material) | 1 | 1.49 | 1.49 |
|  |  | Total |  |  | 8.16 |

**PTKKJL** Ud Automata Modicom TM241 SD32- ED88- 8SA-8EA (material; 14/02/2022)
Precio: 2546.31

| Código | Ud | Descripción | Rendimiento | Precio | Importe |
|---|---|---|---|---|---|
| PTM221 | Ud | Automata Schneider TM221CE40T 24 ED 16 SD (material) | 1 | 726.25 | 726.25 |
| PIUYII | Ud | Fuente alimentacion 24 V (material) | 1 | 296.42 | 296.42 |
| PTMSD16 | Ud | Modulo de 16 salidas digitales a rele (material) | 1 | 192.67 | 192.67 |
| PTMSD8 | Ud | Modulo de 8 salidas digitales a rele (material; 14/02/2022) | 0 | 0 | 0.00 |
| PTMED32 | Ud | Modulo de 32 entradas digitales (material) | 2 | 243.07 | 486.14 |
| PTMED16 | Ud | Modulo de 16 entradas digitales (material) | 0 | 177.85 | 0.00 |
| PTMED8 | Ud | Modulo de 8 entradas digitales (material) | 0 | 133.39 | 0.00 |
| PTMSA4 | Ud | Modulo de 4 salidas analogicas (material) | 2 | 281.61 | 563.22 |
| PTMEA8 | Ud | Modulo de 8 entradas analogicas (material) | 1 | 281.61 | 281.61 |
| PTMEA4 | Ud | Modulo de 4 entradas analogicas (material) | 0 | 237.14 | 0.00 |
|  |  | Total |  |  | 2546.31 |

**PTKKJL2** Ud Automata Modicom TM241 SD32- ED88- 8SA-20EA (material; 14/02/2022)
Precio: 3065.06

| Código | Ud | Descripción | Rendimiento | Precio | Importe |
|---|---|---|---|---|---|
| PTM221 | Ud | Automata Schneider TM221CE40T 24 ED 16 SD | 1 | 726.25 | 726.25 |
| PIUYII | Ud | Fuente alimentacion 24 V | 1 | 296.42 | 296.42 |
| PTMSD16 | Ud | Modulo de 16 salidas digitales a rele | 1 | 192.67 | 192.67 |
| PTMSD8 | Ud | Modulo de 8 salidas digitales a rele | 0 | 0 | 0.00 |
| PTMED32 | Ud | Modulo de 32 entradas digitales | 2 | 243.07 | 486.14 |
| PTMED16 | Ud | Modulo de 16 entradas digitales | 0 | 177.85 | 0.00 |
| PTMED8 | Ud | Modulo de 8 entradas digitales | 0 | 133.39 | 0.00 |
| PTMSA4 | Ud | Modulo de 4 salidas analogicas | 2 | 281.61 | 563.22 |
| PTMEA8 | Ud | Modulo de 8 entradas analogicas | 2 | 281.61 | 563.22 |
| PTMEA4 | Ud | Modulo de 4 entradas analogicas | 1 | 237.14 | 237.14 |
|  |  | Total |  |  | 3065.06 |

**PTKKJL3** Ud Automata Modicom TM241 SD16- ED56- 8SA-8EA (material; 14/02/2022)
Precio: 2110.57

| Código | Ud | Descripción | Rendimiento | Precio | Importe |
|---|---|---|---|---|---|
| PTM221 | Ud | Automata Schneider TM221CE40T 24 ED 16 SD | 1 | 726.25 | 726.25 |
| PIUYII | Ud | Fuente alimentacion 24 V | 1 | 296.42 | 296.42 |
| PTMSD16 | Ud | Modulo de 16 salidas digitales a rele | 0 | 192.67 | 0.00 |
| PTMSD8 | Ud | Modulo de 8 salidas digitales a rele | 0 | 0 | 0.00 |
| PTMED32 | Ud | Modulo de 32 entradas digitales | 1 | 243.07 | 243.07 |
| PTMED16 | Ud | Modulo de 16 entradas digitales | 0 | 177.85 | 0.00 |
| PTMED8 | Ud | Modulo de 8 entradas digitales | 0 | 133.39 | 0.00 |
| PTMSA4 | Ud | Modulo de 4 salidas analogicas | 2 | 281.61 | 563.22 |
| PTMEA8 | Ud | Modulo de 8 entradas analogicas | 1 | 281.61 | 281.61 |
| PTMEA4 | Ud | Modulo de 4 entradas analogicas | 0 | 237.14 | 0.00 |
|  |  | Total |  |  | 2110.57 |

## Recursos

**B0001.0030** h OFICIAL 1ª
Oficial de primera

**B0001.0070** h PEÓN SUELTO
Peon suelto

**B1904.0130** h compresor 25 hp con un martillo
compresor de 25 hp con un martillo

**04.00.06.b** h RETROEXCAVADORA SOBRE RUEDAS 22t
Con maquinista

**04.01.03.a** h PALA CARGADORA ORUGA
Con maquinista

**06.02.04.a** h CAMIÓN VOLQUETE 16t CON CAJA BASCULANTE
Con maquinista

**05.00.00.a** h BANDEJA VIBRANTE DE 145kg
Con maquinista

**B0001.0060** h PEÓN ESPECIALIZADO
Peon especializado

**B1005.0010** kg ALAMBRE RECOCIDO (DIF. DIÁMETROS)
Alambre recocido, diametro 1.3 mm (rollo)

**08.07.02.a** h CAMIÓN AUTOBOMBA HORMIGÓN (CON PLUMA 36m)
Con maquinista

**A0202.0116** m³ HORMIGÓN HA-30/B/20/XD2+XA2
Hormigon ha-30 n/mm2, arido 20, de consistencia blanda y ambiente XD2+XA2, elaborado en central

**B1003.0010** kg ACERO LAMINADO S275 JR
Perfil normal IPN 80 a 120

**04.02.00.a** h RETRO MIXTA SOBRE RUEDAS 75kW
Con maquinista

**A0202.0112** m³ HORMIGÓN HA-25/F/20/XC2
Hormigon ha-25 n/mm2, arido 20, de consistencia plastica y ambiente XC2, elaborado en central

**B1501.0230** U BLOQUE ALEMAN CARGA 50x20x20
Bloque de hormigón de piedra caliza de carga tipo aleman de 50x20x20 cm

**B1305.0030** U ladrillo hueco doble 8x12x24 H6
ladrillo hueco doble de 8x12x24 cm (castellano H-6)

**09.02.01.b** h CAMION BITUMINADOR DE 8 m3
Con maquinista

**09.04.00.a** h EXTENDEDORA ASFALTO SOBRE RUEDAS DE 122kW
Con maquinista

**05.02.02.b** h COMPACTADOR VIBRANTE AUTOPROPULSADO, UN CILINDRO LISO, 10t
Con maquinista

**05.01.02.a** h COMPACTADOR RUEDAS MÚLTIPLES (NEUMÁTICOS) 21t
Con maquinista

**0S12** t MEZCLA BITUMINOSA AC16 surf S (árido calizo)
Mezcla bituminosa en caliente AC16 surf S, con árido calizo, incluso fíller i betún a pie de planta asfáltica.

**B1507.0030** u BORDILLO HORMIGÓN 11x20x50cm
Bordillo hormigón vibrocomprimido de 11x20x50 cm

**B0602.0010** M2 BALDOSA ACERA 20x20 PANOT GRIS
Baldosa acera de 20x20 cm "cuadradillo" o "panot" (gris)

**B7429091** m² GEOTÉXTIL 200 g/m2
Geotéxtil

**B2102.0120** ml TUBO CUADRADO ACERO GALV. 50x1.5
Tubo cuadrado acero galvanizado 50x1.5

**B2106.0040** M2 REJILLA SIMPLE TORSIÓN 50x50x14
Rejilla simple torsion 50x50x14

**B2901.0070** m³ TIERRA VEGETAL (a pie de obra)
Tierra vegetal buena calidad a pie de obra con abono orgánico y mineral

**mU10DP010** ud PROGRAMADOR ELECT.2 ESTACION
Suministro e instalación de programador electrónico de 2 estaciones con arranque de grupo de bombeo, tiempo de riego de 0 a 99 minutos, con programa de seguridad de 10 minutos por estación, simultaneidad de 2 o más programas, batería con autonomía para 24 h., transformador interno de 220 a 24 voltios.

**mU10DD010** ud DIFUSOR EMERG. MIN. 5CM C/BOQUILLA
Suministro e instalación de difusor emergente de cuerpo plástico de ABS, con filtro extraible y junta limpiadora, válvula antidrenaje instalada, conexión 1/2" sector de riego, según boquilla integrada al vástago emergente de 5 cm, dispositivo de cremallera para ajuste arco de riego, boquilla de arco regulable de 1 a 360º y franjas.

**mU10AF550** ud BOCA ACOPLE RÁPIDO 1"
Suministro e instalación de boca de riego de acople rápido de 1" de bronce con cierre en tapa, conexión hembra de 1". Cubierta de goma en tapa.

**mU10APA060** m TUB.POL.ALT.DENS.Ø63MM,6AT
Suministro e instalación de tubería de polietileno de alta densidad de ø 63mm exterior y 6 atmósferas de trabajo, incluso p.p. de piezas especiales. Agua potable (franja azul) o reciclada (franja violeta)

**DR043061002** kg Adhesivo bicomponente en base a resinas epoxi
Adhesivo/Mortero epoxi de altas prestaciones mecánicas y químicas, para adhesión y rejuntado de baldosa cerámica en paredes y suelos y colocación de bandas MAXFLEX XJS

**DR-030122500** kg Mortero de reparación estructural R4
Mortero de reparación estructural monocomponente de fraguado rápido, tixotrópico y sin retracción para la restauración de hormigón y mampostería.

**DR073161002** kg Imprimación epoxi base agua
Imprimación epoxi en base agua para aplicación de sistemas epoxi y de poliuretano en superficies de hormigón y mortero

**DR071962501** kg Membrana de poliuretano flexible
Membrana líquida flexible de poliuretano bicomponente libre de disolventes para la impermeabilización y protección de superficies de hormigón, mortero y metal. Apto para el contacto con agua potable.

**PPACTS025** Ml Tub. s/sold. DIN 2440 ST33.2 ø 33.70 X 3.20
Peso por ml 2.44, superficie 0.106 m2, uniones 4 M12 x 50, tiempo soldadura 0.18 horas.

**PARR200** Ud Arrancador estático Altistart 01 de 9 KW
Arrancador estático Altistar 01 de 7.5 KW, tipo ATS 01N222QN

**PARR201** Ud Arrancador estático Altistart 01 de 11 KW
Arrancador estático Altistar 01 de 11 KW, tipo ATS 01N222QN

**PARR203** Ud Arrancador estático Altistart 01 de 18.5 KW
Arrancador estático Altistar 01 de 18.5 KW, tipo ATS 01N244Q

**AG2C6651** M Bandeja U23X Lisa Unex 60X100, ref 66101
Bandeja De U23X Unex Serie 66, De Color Gris, Lisa, De 60X100 Mm, Ref.66101

**AG2Z66C2** M Cubierta Bandeja 100Mm Ref.66102
Cubierta Para Bandeja Unex Serie 66, De U23X , De Color Gris, De 100 Mm De Ancho, Ref.66102

**AGY2C625** U P.P.Sop.Horiz.B66 60X100 Mm G
Parte Proporcional De Elementos De Soporte Para Bandejas De U23X Serie 66 De Unex, De Color Gris, De 60X100 Mm, Montadas Sobre Soportes Horizontales

**AG2C6661** M Bandeja U23X Lisa 60X150 ref 66151
Bandeja De U23X Unex Serie 66, De Color Gris, Lisa, De 60X150 Mm, Ref.66151

**AG2Z66C3** M Cubierta Bandeja 150Mm Ref.66152
Cubierta Para Bandeja Unex Serie 66, De U23X , De Color Gris, De 150 Mm De Ancho, Ref.66152

**AGY2C626** U P.P.Sop.Horiz.B66 60X150 Mm G
Parte Proporcional De Elementos De Soporte Para Bandejas De U23X Serie 66 De Unex, De Color Gris, De 60X150 Mm, Montadas Sobre Soportes Horizontales

**PG61TUD2** Ud Caja cuad., p/placa modular/rectangular,68x68x50mm,2/mód.,Ref. P
Caja cuadrada, para placa modular o rectangular, de 68x68x50 mm, para 2 módulos, Ref. PS562N, para empotrar en placas de yeso

**PG67TNCPW** u Placa Light BTicino,madera cerezo americano,2/mód.,Ref. N4819LCA
Placa de la serie Light de BTicino, de madera de cerezo americano, para 2 módulos, Ref. N4819LCA

**PG6ZTN42** u Soporte tornillos Light,c/2tornillos,p/placa rect.2/mód.,Ref. N4
Soporte con tornillos de la serie Light de BTicino, con 2 tornillos, para placa rectangular de 2 módulos, Ref. N4719

**SMA.035** KG ALAMBRE RECOCIDO DE D 1,3 MM
Alambre recocido de 1,3 mm de diametro

**SMA.037** KG ACERO EN BARRAS CORRUGADAS B 500 S
Acero en barras corrugadas b500s

**B0202.0130** tm cemento gris IIAL-32,5 (50kg)
Cemento gris iial-32.5, Envasado (50 kg/sc)

**B0202.0160** tm cemento gris IIAL-42.5, (50 kg)
Cemento gris iial-42.5, Envasado (50 kg/sc)

## Entidades
- Alava, C
- Albacete, C
- 000, C
- 001, C
- 002, C
- Alicante, C
- Asturias, C
- Avila, C
- Badajoz, C
- Baleares, C
- Barcelona, C
- Burgos, C
- CCAA Valencia, C
- Cantabria, C
- Castellón, C
- Ceuta, C
- Ciudad Rea, C
- Cuenca, C
- Gerona, C
- Granada, C
- Guadalajar, C
- Guipuzcoa, C
- Huelva, C
- Huesca, C
- Jaen, C
- La Rioja, C
- Las Palmas, C
- Lugo, C
- Madrid, C
- Melilla, C
- Murcia, C
- Navarra, C
- Orense, C
- Palencia, C
- Pontevedra, C
- Salamanca, C
- Segovia, C
- Sevilla, C
- Soria, C
- Tarragona, C
- Tenerife, C
- Teruel, C
- Toledo, C
- Valencia, C
- Valladolid, C
- Vizcaya, C
- Zamora, C
- Zaragoza, C
